# SKSandhausen
Angebotsaufforderung (GAEB DA XML 3.3, DA83)
Projekt: 2024-21
Währung: EUR
Vergabeart: Öffentliche Ausschreibung
Erstellt mit: GXML Toolbox V3.3 R20220330, ORCA AVA 27 27.00.00, 21.04.2026

## 776 SKS Sport- und Kulturzentrum Sandhausen
776 SKS Sport- und Kulturzentrum Sandhausen
Baubeschreibung für Ausschreibungen

A. Allgemeine Informationen / Steckbrief

Voller Titel des Bauvorhabens:
Sanierung und Erweiterung der Turn- und Festhalle zu einem Sport- und Kulturzentrum

Kurztitel des Bauvorhabens:
Sport- und Kulturzentrum Sandhausen

Adresse:
Kleegartenstraße 3, 69207 Sandhausen

Kenndaten:
  Bruttogeschossfläche BGF (R) 3.413,0 m² / BGF (S) 213,1 m²
  Bruttorauminhalt BRI (R) 17.745,4 m³ / BRI (S) 828.8 m³
  Netto-Raumfläche NRF 2.980,0 m²

Wesentliche bauliche Maßnahmen:
  Abbruch bestehender Gebäudeteile des Erdgeschosses, mit Beibehaltung des Untergeschosses sowie Beibehaltung des Haupttragwerks und des Bühnenbereichs der bestehenden Turn- und Festhalle (Herbst 2025 bis Frühjahr 2026)
  Umbau und Sanierung des Untergeschosses
  Neubau neue Gebäudeteile des Erdgeschosses in Massivbau, mit Gründung auf bestehenden und neue Tiefergründungen
  Neubau Obergeschoss südlich der bestehenden Halle in Holzbauweise
  Fassade Erdgeschoss aus vorgehängter Klinkerfassade, Fassade Obergeschoss als vorgehängte Holzfassade
  Flachdächer der neuen Gebäudeteile als Gründächer, leicht geneigtes Dach der Bestandshalle als Foliendach ohne Kiesauflage
  Innenausbau vollständig neu
  Haustechnik vollständig neu
  Freianlagen vollständig neu (innerhalb des definierten Baufelds)

Getrennte nachfolgende Maßnahme:
Die Umgestaltung und Neuordnung des Parkplatzes / Festplatzes nördlich des definierten Baufelds erfolgt als getrennte Maßnahme im Nachgang, nach Fertigstellung des Sport- und Kulturzentrums samt zugehöriger Freianlagen.
?
B. Projektbeschreibung

1. Lage

Gemeinsam mit dem Rathaus und dem Festplatz der Gemeinde Sandhausen liegt die Festhalle auf einem Grundstück (Flurstück Nr. 755) und bildet im Ortskern das Zentrum für Feste und Veranstaltungen. Abgeschirmt von Rathaus und Bebauung an der Bahnhofstraße liegt die Halle in zweiter Reihe, umgeben von kleinteiliger Wohnbebauung. Der Festplatz dient als Vorplatz und zur Erschließung der Halle.

2. Maßnahme

Beim geplanten Bauvorhaben handelt es sich um eine Weiterentwicklung eines bestehenden Gebäudekomplexes aus den 1950er und 1970er Jahren. Ein Großteil der baulichen Anlagen des Erdgeschosses werden abgebrochen, mit Ausnahme des Haupttragwerks der bestehenden Turn- und Festhalle samt Bühnenbereich, sowie die Tiefergründungen der früheren erdgeschossigen Anbauten, die teilweise für die Gründung der neuen Anbauten wieder verwendet werden. Das Untergeschoss bleibt komplett erhalten.

Alle zu erhaltenden Bauteile werden in der neuen Gebäudeplanung mit verwendet und integriert. Vor allem im Untergeschoss handelt es sich daher um Maßnahmen des Bauens im Bestand. Alle neuen Baukonstruktionen werden entweder auf bestehenden Konstruktionen errichtet (auf dem Untergeschoss), integrieren bestehende Tragwerke (im Bereich Festhalle), oder schließen baulich an den Bestand an (südlich und nördlich der Festhalle).

3. Innere Erschließung und Nutzungsverteilung

Erschließung
Der zum Festplatz orientierte Haupteingang dient sowohl als Zugang für die Veranstaltungsnutzung in den erdgeschossigen Räumen, als auch für die Vereinsnutzungen im Obergeschoss, so dass sich das Gebäude als eine Adresse für alle Nutzer präsentiert. Zusätzlich ist zur Burgstraße hin ein Nebeneingang ausgebildet, der als Bühnenzugang im Veranstaltungsfall genutzt werden kann, aber bei Bedarf auch einen vom Foyer getrennten Zugang zu den Vereinsräumen ermöglicht, ohne eine gleichzeitige Nutzung im Erdgeschoss zu beeinträchtigen.

Foyer
Der Haupteingang führt unmittelbar in das großzügige Foyer, das den Festsaal und den Multifunktionssaal erschließt. Von hier erfolgt zudem gut auffindbar der Zugang zu den Vereinsräumen im Obergeschoss. Die Garderobe sowie die Küche sind durch eine Ausgabetheke direkt an das Foyer angeschlossen, lassen sich aber in der Alltagsnutzung mittels Falt-Trennwänden verschließen.

Festsaal
Der Festsaal bleibt in seiner Kubatur bestehen, die Tragkonstruktion (Bodenplatte und Stützen / Träger) bleibt erhalten. Er erhält eine neue Hülle (Fassade und Dach) und wird vollständig kernsaniert. Er soll als Einfeldhalle eingeschränkt für Sportnutzungen dienen, sowie als Versammlungsstätte Veranstaltungen bis zu 750 Personen ermöglichen.
Die kulturelle Nutzung steht bei der Ausgestaltung der Halle im Fokus. Für kleinere Veranstaltungen ist ein Trennvorhang vorgesehen, zur rein optischen Teilung des Saals und ohne akustische Anforderungen. Bei Reihenbestuhlung beträgt die Kapazität ca. 650 Plätze, bei Bankettbestuhlung 480 (80 Tische für 6 Personen).
Die Sportnutzung beschränkt sich auf ausgewählte Sportarten. Ballsport wird grundsätzlich ausgeschlossen, Prallwände sind nicht erforderlich.

Bühne
Der bestehende Bühnenraum bleibt als Teil des Festsaals erhalten und wird ebenfalls vollständig neu ausgebaut und ausgestattet. Die zugehörigen Nebenräume werden neu organisiert und an den Nebeneingang mit Anliefermöglichkeit angeschlossen. Eine Öffnung in der Außenwand direkt auf Bühnenniveau wird ergänzt und ermöglicht die direkte Anlieferung größerer Elemente.
Der Umgang um die Bühne ist mit entsprechender Anordnung von Bühnenvorhängen oder Kulissen gegeben. Saal und Bühne werden mit einer modernen Veranstaltungs- und Bühnentechnik ausgestattet.

Multifunktionssaal
Der Multifunktionssaal bildet den zweiten Baustein der Versammlungsstätte im Erdgeschoss. Er ist sowohl direkt an das Foyer angeschlossen als auch über das Nebenfoyer mit dem Festsaal verknüpft.
Hier finden kleinere kulturelle Veranstaltungen bis 200 Personen bei Reihenbestuhlung, sowie für Sportkurse der Vereine oder Volkshochschule statt. Die Sportnutzung erfolgt eingeschränkt mit Übungen am Platz und auf zusätzlichen Matten. Für die gleichzeitige Nutzung durch zwei Kleingruppen erfolgt eine mittige Teilung des Saals durch eine Mobiltrennwand.

Küche
Für die Bewirtung bei Veranstaltungen ist eine Küche mit zugehörigen Nebenräumen vorgesehen. Die Nutzung ist auf Catering sowie die Zubereitung einfacher Speisen ausgelegt. Über eine Theke zum Foyer erfolgt die Ausgabe von Getränken oder kalter Speisen. Der Ausgabebereich ist mittels einer Durchreiche unmittelbar mit der Küche verknüpft. Die Andienung der Küche kann über einen eigenen Zugang direkt von außen erfolgen.
In Küchennähe ist ein von außen zugänglicher Müllraum angeordnet.

Sanitäranlagen
Die WC-Anlagen sind auf die von der Bauherrschaft definierte Besucheranzahl von insgesamt maximal 900 Personen im Gebäude ausgelegt. Dabei können die WCs im Erdgeschoss den Bedarf für 750 Personen decken, die WC-Anlage im Obergeschoss ergänzt diese für weitere 150 Personen.
Zusätzlich ist ein separates Personal-WC für das Küchenpersonal vorgesehen. Die Sammel- und Einzelumkleiden erhalten jeweils ein eigenes WC.

Umkleiden
Die Sammelumkleiden sind geschlechtergetrennt und bieten Platz für 24 Personen. Neben einem WC verfügt jede Umkleide über zwei Duschplätze. Die Nutzung soll gleichzeitig von Gruppen im Fest- und Multifunktionssaal erfolgen.
Zusätzlich zu den Sportlerumkleiden sind zwei Einzelumkleiden für Künstler in Bühnennähe vorgesehen. Eine dieser Umkleiden ist für die barrierefreie Nutzung ausgelegt und kann im Sportbetrieb mitgenutzt werden.

Vereinsräume
Das neu hinzukommende Obergeschoss bietet drei Vereinsräume unterschiedlicher Größe. Um eine gegenseitige Störung möglichst gering zu halten, sind zwischen den Räumen Lagerzonen als Puffer angeordnet.
Die gemeinsame Teeküche ist als Treffpunkt zentral am Treppenaufgang angeordnet und öffnet sich zur anschließenden Verkehrszone. Weitere Lagerflächen für die Vereine und die Sanitäranlagen schließen sich entlang dem zentralen Flur an.
Unabhängig vom Erdgeschoss sind die Fluchtwege aus dem Obergeschoss über die interne Treppe und den Nebeneingang im Erdgeschoss sowie über eine zusätzliche außenliegende Fluchttreppe gegeben, die über die Dachfläche unmittelbar vor den Vereinsräumen erreicht werden kann.

Untergeschoss
Im bestehenden Untergeschoss sind die hauptsächlich Technikräume untergebracht. Außerdem nimmt es weitere Lagerflächen für den Hausmeister und die Küche auf.
Man erreicht das Untergeschoss über den Aufzug oder die neu zu errichtende Treppe neben den Besucher-WCs. Für die Einbringung oder den Austausch von Technikkomponenten wird der bestehende Lichtschacht an der Süd-West-Ecke erhalten.

Aufzug
Für die barrierefreie Erschließung des Obergeschosses, sowie der Lagerflächen im Untergeschoss, ist ein Aufzug vorgesehen. Dieser ist für die Aufnahme einer Krankenliege ausgelegt und verfügt über ein Kabinenmaß von 1,10m x 2,10m.

4. Tragkonstruktion

Der Festsaal wird bis auf das Haupttragwerk aus Stützen und Träger zurück gebaut. Die Stirnseiten der Hallenraums mit Bühne bleiben mit ihren Ausfachungen aus in Mauerwerk ebenfalls erhalten, mit Anpassungen und Ergänzungen in Mauerwerk. Die Längsseiten des Hallenraums erhalten im oberen Bereich neue Ausfachungen in Holzrahmenbauweise. Eine neue Dachkonstruktion aus aufgeständertem Holztragwerk und Trapezblecheindeckung bildet den oberen Abschluss.

Außerhalb des Festsaals wird das gesamte Erdgeschoss als Massivbau in Stahlbeton-Konstruktion ausgeführt, davon einige definierte Wände in Sichtbetonqualität SB 3. Neue Bodenplatten aus Stahlbeton in nicht unterkellerten Bereichen ergänzen vorhandene Bodenplatten bzw. die Geschossdecke über UG. Die Decken bzw. Dachscheiben über EG werden größtenteils als Flachdecken aus Stahlbeton ausgeführt. Als Ausnahme davon erhält der südliche Multifunktionssaal eine weitgespannte Deckenkonstruktion aus Halbfertigteilen mit Aufbeton (Pi-Decke).

Das Obergeschoss wird als leichter Holzbau erstellt, mit tragenden Holzständerwänden und einer Brettsperrholzdecke als Dach. Die Trennwand zum Festsaal  muss dabei aus Brandschutzgründen mit Pfeilern und einem oberen Träger in Stahlbeton ausgeführt werden, für eine spätere Ausfachung mit Brandschutzanforderungen in Trockenbau. Die östliche Abschlusswand des internen Treppenhauses wird in Stahlbeton umgesetzt.

Die Konstruktion des Untergeschosses stammt aus den 1950er Jahren (unter der Festhalle) bzw. aus den 1970er Jahren (restlicher Bereich) und bleibt erhalten. Die Tragkonstruktion besteht aus Stahlbeton, mit einer Bodenplatte und einem Sockelbereich aus bauzeitlichem "Sperrbeton". Zur Aufnahme neuer Lasten aus den neuen Gebäudeteilen des EG und des OG sind zusätzliche Maßnahmen im vorhandenen UG, z.B. neue Stützen mit eigenen Fundamenten, Wandscheiben und Unterzüge. Die Weiterführung des neuen Aufzugsschachtes in das Untergeschoss erfolgt in WU-Beton. Bestehende Öffnungen in den Außenwänden werden in Stahlbeton verschlossen.

5. Fassaden

Die Erdgeschossfassaden werden in Anlehnung an das frühere Erscheinungsbild mit neuer Ziegelfassade und umlaufendem Attikaband aus Stahlbeton-Fertigteilen ausgeführt. Auf der Nordseite wird eine Arkade als Vorzone ausgebildet. Hier erhält der Festsaal und der Haupteingang eine großzügige Verglasung mit zahlreichen Ausgangstüren. Auch der Nebeneingang auf der Ostseite wird als eingezogener Bereich mit großflächiger Verglasung ausgeführt. Darüber hinaus sind im Erdgeschoss vor allem für den südlichen Multifunktionssaal und die westlichen Nebenräume regelmäßige Verglasungselemente angeordnet.

Das Obergeschoss erhält umlaufend eine hinterlüftete Holzfassade. Damit wird der obere Teil der Bestandshalle und der neu errichtete Trakt mit den Vereinsräumen optisch zu einer Einheit zusammengefasst.  Im Obergeschoss sind nur auf der Südseite Verglasungselemente angeordnet, teilweise als Türen zum Flüchten über Dach.

6. Dächer

Die Dachflächen über EG erhalten ein Retentionsdach mit extensiver Begrünung. Die Dachentwässerung erfolgt innenliegend, die Notentwässerung über Speier nach außen. Der Bereich vor der Südfassade OG erhält einen Pflasterbelag als Fluchtweg.

Das Dach des neuen OG-Traktes für die Vereinsräume wird als Gründach mit extensiver Begrünung ausgeführt, das Dach der Festhalle aus statischen Gründen nur als Foliendach ohne weiteren Aufbau. Beide Dachflächen werden innenliegend entwässert (inkl. Notentwässerung) und mit aufgeständerten PV-Modulen ausgestattet.

7. Innenausbau

Im Erdgeschoss und Obergeschoss sind alle nichttragenden Innenwände und zahlreiche Abhangdecken in Trockenbau geplant. Die nichttragenden Wände des Untergeschosses werden gemauert.

Generell kommen schwimmende Estriche zur Ausführung, im Festsaal und im Multifunktionssaal ein elastischer Schwingboden. Der Standard-Bodenbelag des Hauses wird ein Kautschukbelag sein. Der Festsaal erhält einen Parkettboden und alle Feuchträume einen Fliesenbelag.

Besondere Bereiche im Innenausbau sind die zwei Säle des EG, der Foyerbereich des EG und die Vereinsräume im OG. Hier wird ein höherwertigerer Innenausbau mit erhöhten gestalterischen und akustischen Anforderungen umgesetzt.

8. Haustechnik

Die komplette Haustechnik inkl. Hauseinführungen wird neu errichtet. Dabei sind die  Haustechnikzentralen überwiegend im Untergeschoss untergebracht. Eine größere Lüftungsanlage findet sich auf einer Dachfläche im Obergeschoss, in Verlängerung der Vereinsräume nach Osten.

9. Brandschutz

Das Gebäude wird als Versammlungsstätte eingestuft und wird mit einer Brandmeldeanlage ausgestattet. Das umfangreiche Brandschutzkonzept mit seinen detaillierten Vorgaben ist von allen Gewerken zwingend zu beachten.

?
C. Baustelle

1. Lage und Umgebung

Das Baufeld liegt zentral im Ortskern der Gemeinde Sandhausen und wird begrenzt von der Kleegartenstraße im Westen, der Straße Am Festplatz im Süden, der Burgstraße im Osten sowie dem Park- und Festplatz im Norden.

im Westen, Süden und Osten des Baufelds grenzt kleinteilige Wohnbebauung an. Der Parkplatz bzw. Festplatz im Norden der Baustelle wird für die Baustellen-Einrichtungsfläche etwas verkleinert, bleibt aber in seiner Funktion für die Dauer des gesamten Bauvorhabens in Betrieb.

2. Erreichbarkeit und Andienbarkeit

Die Gemeinde Sandhausen liegt südlich von Heidelberg und ist überregional einfach erreichbar über die A5 im Westen und die A6 im Süden.

Vor Ort kann die Baustelle über die L598 (Umgehungsstraße zwischen Sandhausen und Leimen-St. Ilgen) und die Bahnhofstraße angefahren werden. Grundsätzlich erfolgt die Zufahrt von Osten über die Burgstraße. Sollte ein Wenden innerhalb der Baustelleneinrichtungsfläche nicht möglich sein, ist eine Ausfahrt nach Westen über den Parkplatz in Richtung Kleegartenstraße möglich.

Die östlich an das Baufeld angrenzenden Straßen bis zur Bahnhofstraße (Burgstraße, Beethovenstraße, Baumgartenstraße) sind alle in ihrer Breite begrenzt. Die Fahrzeuggrößen sind im Vorfeld hierauf abzustimmen. Eine alternative Zufahrt aus Westen auf das Baufeld ist im Einzelfall mit der örtlichen Bauüberwachung abzustimmen.

3. Baustelleneinrichtung

Die Baustelle ist umlaufend durch einen von der Gemeinde Sandhausen gestellten Bauzaun gesichert, vgl. Baustelleneinrichtungsplan. Die Hauptfläche der Baustelleneinrichtung mit Containern, Kran-Standort, Anlieferung und Lagerflächen ist nördlich der Baustelle verortet, in direkter Nachbarschaft des weiterhin genutzten Parkplatzes. Hier finden sich zwei Toranlagen im Bauzaun für die Zu- und Ausfahrt aus der Baustelle.

Im Westen und Osten der Baustelle entlang der Kleegartenstraße bzw. der Burgstraße dient der Bauzaun vor allem der Abgrenzung der Baustelle vom öffentlichen Raum. Hier sind keinerlei Lagerflächen möglich.

Im Süden entlang der Straße Am Festplatz entsteht eine untergeordnete Nebenfläche der Baustelleneinrichtung, die nur sehr eingeschränkt und nach Abstimmung mit der örtlichen Bauüberwachung genutzt werden kann. Hier ist eine dritte Toranlage als Zugang angeordnet. Der Transport von Material von der Hautfläche der Baustelle im Norden zu dieser südlichen Nebenfläche ist nur über den öffentlichen Straßenraum oder mittels Kran möglich, eine direkte Verbindung innerhalb des Baufeldes ist nicht gegeben.

?
4. Bestandsbäume

Auf dem Baufeld befinden sich zahlreiche Bestandsbäume, die zwingend über die gesamte Bauzeit zu schützen sind. Zu Beginn der Rohbauabreiten werden fachgerechte Schutzmaßnahmen der Baumstandorte umgesetzt, die von allen Nachfolgegewerken berücksichtigt werden müssen. Ein Rückbau der Schutzmaßnahmen und Schutzzäune sowie jegliche Belastung der Wurzelbereiche ist zu jeder Zeit untersagt.

Einige Baumstandorte können aus logistischen Gründen nicht umzäunt werden, deren Wurzelbereiche dürfen aber trotzdem nicht belastet werden. Die entsprechenden Bäume sind im Baustellen-Einrichtungsplan klar definiert. Die Vorgaben zum Baumschutz sind zwingend auch ohne Einzäunung einzuhalten.

5. Container- und Lagerflächen

Auf der nördlichen Hauptfläche der eingezäunten Baustelleneinrichtungsfläche wurden im Zuge der Abbruchmaßnahmen durch die Gemeinde Sandhausen mehrere Container als allgemeine Infrastruktur aufgestellt: ein Bürocontainer für den AG und die örtliche Bauüberwachung, ein Doppelcontainer für einen größeren Besprechungsraum, sowie zwei Sanitärcontainer. Diese Container stehen über den Großteil der Bauzeit zur Verfügung, bis zur Ausführung der Freianlagen gegen Ende der Gesamtmaßnahme.

Die Sanitärcontainer dienen allen Personen auf der Baustelle, inkl. den Mitarbeitenden den AN. Das Baubüro und der Besprechungsraum dienen NICHT dem Aufenthalt von Mitarbeitenden des AN. Hierfür hat der AN ggf. eigene Mannschaftswagen bzw. Container vorzuhalten. Das Errichten und Vorhalten von Aufenthalts- und Lagerräumen sind Sache des AN, ohne zusätzliche Vergütung durch den AG. Wohnmöglichkeiten auf der Baustelle sind grundsätzlich nicht zugelassen.

Darüber hinaus sind auf der nördlichen Hauptfläche der Standort des Krans, Lagerflächen und Aufstellungsflächen für Materialcontainer der ausführenden Firmen vorgesehen. Der nördlichste Bereich zwischen den zwei Toren bleibt grundsätzlich für die Anlieferung frei. Die genaue Organisation der Baustellen-Logistik erfolgt vor Ort in Abstimmung zwischen den ausführenden Firmen und der örtlichen Bauüberwachung. Änderungen der grundsätzlichen Flächenzuweisungen werden ausschließlich durch die örtliche Bauüberwachung veranlasst.

Die Lagerflächen vor Ort sind aufgrund der innerörtlichen Lage begrenzt. Das Material der Firmen soll "just in time" angeliefert werden, maximal eine Woche im Voraus. Größere Lieferungen sind mit der örtlichen Bauüberwachung im Voraus abzustimmen. Es besteht kein Anspruch auf eine durchgehend gleich große Lagerfläche.

Sofern mehrere Auftragnehmer gleichzeitig mit der Ausführung von Leistungen beschäftigt sind, ist von jedem darauf zu achten, dass die anderen nicht behindert sind.

6. Krannutzung und weitere Hebezeuge

Für das Abladen, Lagern und den Transport von jeglichem Material werden vom Auftraggeber weder Geräte noch Arbeitskräfte zur Verfügung gestellt. Die Inanspruchnahme von Hebezeugen oder Personal anderer Auftragnehmer ist direkt zwischen den betroffenen Firmen zu vereinbaren und zu vergüten.

7. Strom / Wasser / Abwasser

Die Bereitstellung von Übergabepunkten zur Strom- und Wasserversorgung erfolgt innerhalb der nördlichen Baustellen-Einrichtungsfläche auf Kosten des AG, vgl. Baustellen-Einrichtungsplan. Der Baustelleneinrichtungsplan wird bei Bedarf aktualisiert (z.B. bei bauseitigen Vorhaltungen von Elektro-Unterverteilungen im Gebäude).

Die Kosten für Baustrom und Bauwasser trägt der AG. Das Heranführen von Strom und Wasser an die für den AN erforderlichen Stellen ist Sache des AN und wird nicht gesondert vergütet.

Für das Einleiten von Schmutzwasser ist auf dem Baufeld ein Schacht vorhanden. Die Einleitung von Schmutzwasser inkl. der notwendigen Leitungsführung ist im Vorfeld mit der örtlichen Bauüberwachung abzustimmen. Die erforderlichen Maßnahmen sind Sache des AN und werden nicht gesondert vergütet.

8. Baugrund

Auf die Ausführungen und Vorgaben der geologischen Untersuchungen wird ausdrücklich hingewiesen. Siehe hierzu Bericht der RT Consult GmbH vom 18. November 2024

9. Kampfmittel

Zur Luftbildauswertung liegt ein Bericht der Uxo Pro Consult GmbH vom 28.10.2024 vor.
Demzufolge hat die Luftbildauswertung keine Anhaltspunkte für die Kontamination des Erkundungsgebiets mit Kampfmitteln ergeben. Nach derzeitigem Kenntnisstand sind keine weiteren Maßnahmen erforderlich.

Bei unerwartetem Auftreten von Kampfmitteln ist unverzüglich der Kampfmittel-beseitigungsdienst sowie die örtliche Bauüberwachung zu informieren.

10. Rauchverbot / Raucherzonen

Innerhalb des direkten Baufeldes ist das Rauchen untersagt. Der Auftragnehmer ist für die Verhängung eines Rauchverbotes gegenüber seinen Mitarbeitern und Subunternehmern verantwortlich.

Für Raucher sind innerhalb der Baustelleneinrichtung Raucherzonen einzurichten und deutlich zu kennzeichnen.

?
D.  Lean Site Management (LSM)

Es ist geplant im Projekt Sport- und Kulturzentrum Sandhausen das Lean Site Management (LSM) als Steuerungswerkzeug für die Ablaufplanung und Logistik in der Ausführungsphase einzusetzen. Im Mittelpunkt steht hierbei der optimale Gesamtprozess für alle Beteiligten mit möglichst großer Wertschöpfung in Hinblick auf das zu erstellende Gebäude. Zur erfolgreichen Einführung des Systems ist die aktive Mitarbeit aller beteiligten Unternehmen notwendig. Das System besteht aus folgenden Elementen:

1. Gesamtprozessanalyse - Gesamtverständnis

Die Gesamtprozessanalyse analysiert und optimiert gemeinsam den Gesamtprozess vom Fertigstellungstermin rückwärts zum Baubeginn. Im Mittelpunkt steht dabei die gemeinsame (alle Beteiligten) Erarbeitung/Hinterfragung der Gesamtprozesse vor Beginn.

2. Prozessplanung - als Vorschau

Die Prozessplanung (4-Monats-Vorschau aller Aktivitäten auf der Baustelle), als Steuerungs- und Kommunikationsmedium zwischen Baustelle und Planung, wird auf Basis der Gesamtprozessplanung und des Terminplans monatlich mit den Beteiligten der Baustelle und
der Planung erstellt. Der Fokus liegt hierbei auf der pro-aktiven Erkennung von Hindernissen und der Lösung der Probleme. Die Prozessplanung ist der erste Schritt zu einer stabilen und belastbaren Ablaufplanung.

In diesem monatlichen Abstimmungstermin stimmen alle relevanten Projektbeteiligten (Terminplaner, Bauleitung, Firmen-Projektleiter, GU-Vertreter, Bauherren-Vertreter etc.) und ausführende Firmen die Aktivitäten der nächsten 4 Monate zusammen ab. Hauptfokus hierbei ist das Erkennen und Beseitigen von Hindernissen und die Festlegung eines gemeinsamen Bauablaufes.

3. Ablaufplanung - im Detail

In der aus der Prozessplanung abgeleiteten detaillierten Ablaufplanung (4-Wochen-Vorschau aller Aktivitäten und der Logistik auf der Baustelle als transparentes und visuelles Planungswerkzeug) wird die Baustelle durch einen tagesaktuellen "Produktionsplan" gesteuert. Die Planung wird wöchentlich erstellt und täglich angepasst. In der wöchentlichen Überarbeitung der Ablaufplanung werden alle erkennbaren Hindernisse in den nächsten 4 Wochen erfasst und ein detaillierter Ablauf in kleinräumigen Einheiten der Baustelle ausgetaktet. Täglich wird die Planung an die tatsächlichen Gegebenheiten (Termineinhaltung und Qualität) angepasst und die Austaktung überarbeitet. Zur ständigen Kontrolle der Wirksamkeit werden im System Kennzahlen (Qualität und Termintreue) für die einzelnen Unternehmen erfasst und ausgehängt.

Der Prozess auf der Baustelle wird damit stabil und verlässlich, so dass die Logistik und Engpassressourcen bedarfsgerecht darauf abgestimmt werden können. Für die beteiligten Unternehmen steigt die Effizienz der Abwicklung durch die belastbare Planung auf der Baustelle.

In einem wöchentlichen Abstimmungstermin (i.d.R. im Zuge der Baubesprechung) werden gemeinsam zwischen der Bauüberwachung und den ausführenden Unternehmen die Aktivitäten bis auf Tages- und Bereichsbasis zusammen auf der Planungstafel für die nächsten 4 Wochen gesteckt. Dieser Termin muss durch die ausführenden Unternehmen vorbereitet werden, um die geplanten Aktivitäten gemeinsam planen und abbilden zu können und entspricht der Arbeitsvorbereitung der Unternehmen. Eine Vorbereitung und Teilnahme der Obermonteure/Poliere der Firmen als auch der Bauleitung ist zwingend erforderlich. Der Aufwand für diesen Abstimmungstermin bewegt sich im Rahmen einer normalen Baubesprechung.

In einem täglichen kurzen Abstimmungstermin werden morgens die Aktivitäten des letzten Tages und des aktuellen Tages durchgesprochen und eventuelle Anpassungen an der Planung vorgenommen. Die offenen Punkte werden besprochen. Teilnehmer am täglichen Abstimmungstermin sind die Bauleitung und die ausführenden Unternehmen. Der Aufwand entspricht üblichen Abstimmungen auf der Baustelle und sollte 15-30 Minuten nicht überschreiten.

Der AN verpflichtet sich, die hierfür erforderlichen täglichen Abstimmungen mit der zuständigen Bauüberwachung vorzunehmen sowie die hierfür als Grundlage der Abstimmungen erforderlichen vorausschauenden bereichsbezogenen Ablaufplanungen (täglich, wöchentlich, monatlich) rechtzeitig vorab auf Anforderung zu übergeben.

## ALLGEMEINE ANLAGENBESCHREIBUNG
ALLGEMEINE ANLAGENBESCHREIBUNG

Planung:

Der Auftragnehmer (AN) hat auf Grundlage der vom Auftraggeber (AG) zur Verfügung gestellten Vergabeunterlagen die für die Ausführung erforderlichen Werkstatt- und Montagepläne sowie die dazugehörigen prüffähigen Berechnungen eigenverantwortlich zu erstellen.

Die Unterlagen sind rechtzeitig vor Ausführung zur Prüfung und Freigabe vorzulegen.
Weitere Einzelheiten sind den Allgemeinen Vertragsbedingungen zu entnehmen.

Kosten für behördliche Abnahmen:

Alle im Zusammenhang mit der Planung und Ausführung der TGA-Anlagen erforderlichen Genehmigungen, Zulassungen, Nachweise, Berechnungen, Gutachten sowie Sachverständigenprüfungen und Abnahmen sind durch den AN eigenständig zu veranlassen.

Sämtliche hierfür anfallenden Kosten sind in den Einheitspreisen enthalten.

Koordination / Abstimmung:

Der AN hat alle im Zusammenhang mit der Planung und Ausführung der TGA-Anlagen erforderlichen Abstimmungen mit Behörden, Sachverständigen sowie Ver- und Entsorgungsunternehmen eigenständig durchzuführen.

Die Koordination mit anderen Gewerken sowie die Teilnahme an erforderlichen Abstimmungsgesprächen und Baubesprechungen sind Bestandteil der vertraglichen Leistung und mit den Einheitspreisen abgegolten.

Stemm-, Bohr- und Fräsarbeiten:

Sämtliche für die Montage erforderlichen Stemm-, Bohr- und Fräsarbeiten, einschließlich der Herstellung von Befestigungs- und Durchführungsöffnungen, sind Bestandteil der Leistung des AN.

Erforderliche Kernbohrungen sind ebenfalls im Leistungsumfang enthalten, sofern diese nicht bereits im Rohbau vorgesehen wurden.

Montagegerüste:

Alle für die Ausführung der Leistungen erforderlichen Montagegerüste, Arbeitsbühnen und sonstigen Zugangseinrichtungen sind durch den AN bereitzustellen und in den Einheitspreisen zu berücksichtigen.

Dies gilt auch für Arbeiten in Höhen über 2,00 m sowie für mehrfaches Umsetzen während der Bauzeit.

Die Ausführung hat entsprechend den geltenden Vorschriften der DGUV (ehemals UVV) sowie der BG Bau zu erfolgen.

Für Arbeiten in Installations- und Aufzugsschächten sind erforderlichenfalls provisorische Arbeitsbühnen oder Interimspodeste vorzusehen.

## ZTV, ALLGEMEINE REGELUNGEN
ZUSÄTZLICHE TECHNISCHE VERTRAGSBEDINGUNGEN
"ALLGEMEINE REGELUNGEN FÜR TECHNISCHE ANLAGEN"

1 Geltungsbereich
Alle in dieser ZTV sowie in den gewerkespezifischen ZTV genannten Vorschriften und Regelwerke sind ergänzend anzuwenden. Die Aufzählung ist nicht abschließend.

1.1 Vorschriften, Normen, Richtlinien und Auflagen
Der Auftragnehmer (AN) hat die Leistungen unter Beachtung folgender Grundlagen auszuführen:

- geltende Gesetze, Verordnungen und Verwaltungsvorschriften
- anerkannte Regeln der Technik
- einschlägige Normen, Richtlinien und Regelwerke
- Auflagen aus Baugenehmigungen
- Vorgaben von Sachverständigen und Gutachtern
- Anforderungen der Ver- und Entsorgungsunternehmen sowie Netzbetreiber

2 Stoffe, Bauteile
2.1 Oberflächenschutz
Alle Bauteile sind entsprechend ihrem Verwendungszweck dauerhaft gegen Korrosion und Umwelteinflüsse zu schützen.

2.2 Wahl der Stoffe und Bauteile
Es sind ausschließlich neue, dem Stand der Technik entsprechende Stoffe, Bauteile und Geräte zu verwenden.

Änderungen von Bauarten oder Typen durch Hersteller zwischen Angebotsabgabe und Ausführung sind dem Auftraggeber unverzüglich schriftlich anzuzeigen und bedürfen dessen Zustimmung.

Die Auswahl ist mit den angrenzenden Gewerken abzustimmen. Eine einheitliche Ausführung über alle Gewerke hinweg ist sicherzustellen.

Die Gleichwertigkeit ist durch geeignete Unterlagen nachzuweisen.

Zu berücksichtigen sind insbesondere:

- Befestigungs- und Aufhängesysteme

Die eingesetzten Materialien und Bauteile sind durch Fortschreibung des Ausführungs-Leistungsverzeichnisses sowie durch Vorlage von Bemusterungsunterlagen (z. B. Datenblätter, Prospekte) zu dokumentieren.

Sichtbare Bauteile sind grundsätzlich zu bemustern.

2.3 Einsatz gefährlicher Stoffe
Der Einsatz von Stoffen gemäß Gefahrstoffverordnung ist dem Auftraggeber vor Verwendung schriftlich anzuzeigen.

3 Ausführung
3.1 Allgemeines
Der Auftragnehmer hat alle für die Ausführung erforderlichen Unterlagen rechtzeitig zu beschaffen und auf Vollständigkeit sowie Ausführbarkeit zu prüfen.

Unklarheiten sind vor Ausführung schriftlich anzuzeigen.

3.2 Montageabstimmung mit anderen Gewerken / Mustermontagen
Der Montageablauf ist mit allen beteiligten Gewerken abzustimmen und in den Bauablauf zu integrieren.

Hierzu gehören insbesondere:

- Abstimmung von Einbauorten und Schnittstellen
- Bereitstellung von Einbauangaben und Montageunterlagen

Erforderliche Anpassungen im Bauablauf sind zu berücksichtigen, soweit diese im üblichen Rahmen der Bauabwicklung liegen.

Für sichtbare oder wiederkehrende Ausführungen sind Mustermontagen herzustellen und vom Auftraggeber freigeben zu lassen.

3.3 Befestigungen, Aufhängekonstruktionen
Alle Anlagenteile sind dauerhaft und lösbar zu befestigen.

Es dürfen ausschließlich bauaufsichtlich zugelassene Befestigungsmittel verwendet werden. Die entsprechenden Nachweise sind vor Ausführung vorzulegen.

Die Auslegung erfolgt durch den Auftragnehmer unter Berücksichtigung der auftretenden Lasten.

Schnittstellen zum Bauwerk sind mit dem Tragwerksplaner abzustimmen.

3.4 Durchführungen / Einbauten in Wände und Decken
Durchführungen durch Wände, Decken und Schächte dürfen die Anforderungen an:

- Brandschutz
- Schallschutz
- Dichtheit (z. B. Rauch, Wasser, Gase)

nicht beeinträchtigen.

Zusätzliche Belastungen auf Bauteile sind auszuschließen.

3.5 Schallschutzmaßnahmen
Schallschutzmaßnahmen sind, sofern ein Fachplaner/Akustiker beteiligt ist, mit diesem abzustimmen.

3.6 Funktions-, Bezeichnungs- und Hinweisschilder
Alle Anlagen und Komponenten sind entsprechend der Planung eindeutig zu kennzeichnen.

Die Kennzeichnung muss mit den Plan- und Revisionsunterlagen übereinstimmen.

3.7 Abnahmeprüfung
Die Abnahmebereitschaft ist schriftlich anzuzeigen.

Erforderliche Sachverständigen- und Behördenabnahmen sind durch den Auftragnehmer vorzubereiten und zu koordinieren.

Die Kosten für eigene Leistungen sind in den Einheitspreisen enthalten. Gebühren von Behörden und externen Sachverständigen trägt der Auftraggeber.

Wiederholungsprüfungen aufgrund von Mängeln gehen zu Lasten des Auftragnehmers.

3.8 Dokumentation
Die vollständige Dokumentation ist spätestens zur Abnahme zu übergeben.

Diese umfasst insbesondere:

Bestands- und Revisionspläne
Prüfprotokolle
Datenblätter und Bedienunterlagen

Die Übergabe erfolgt in Papierform sowie in digitaler Form.

Die Dokumentation ist Voraussetzung für die Abnahme.

## ZUSÄTZLICHE TECHNISCHE VERTRAGSBEDINGUNGEN ELEKTRO (ZTV ELEKTRO)
ZUSÄTZLICHE TECHNISCHE VERTRAGSBEDINGUNGEN ELEKTRO (ZTV ELEKTRO)

Diese Zusätzlichen Technischen Vertragsbedingungen gelten für sämtliche Leistungen der Elektrotechnik und sind Bestandteil der Ausschreibung.

Sie ergänzen die Leistungsbeschreibung sowie die Regelungen der VOB/B und VOB/C, insbesondere DIN 18382. Bei Widersprüchen gilt die Leistungsbeschreibung vorrangig.

Allgemeine Anforderungen

Alle Leistungen sind betriebsfertig, vollständig und funktionsfähig zu erbringen.
Hierzu gehören auch alle Nebenleistungen, die zur fachgerechten Ausführung erforderlich sind, auch wenn diese nicht gesondert beschrieben sind.

Der Auftragnehmer hat die Planunterlagen eigenverantwortlich zu prüfen und Unstimmigkeiten oder fehlende Angaben vor Ausführung schriftlich anzuzeigen.

Planung und Ausführung

Der Auftragnehmer erstellt die zur Ausführung erforderlichen Werkstatt- und Montageplanungen, einschließlich Stromlauf-, Verteiler- und Installationsplänen.

Diese sind rechtzeitig vor Ausführung zur Prüfung und Freigabe vorzulegen.

Die Planung dient der Umsetzung der Ausführung und entbindet nicht von der Verantwortung für eine fachgerechte und vollständige Leistung.

Koordination und Schnittstellen

Die Abstimmung mit allen beteiligten Gewerken sowie mit Behörden, Sachverständigen und Versorgungsunternehmen ist Bestandteil der Leistung.

Schnittstellen sind eigenständig zu klären. Fehlende Abstimmungen berechtigen nicht zu Mehrforderungen.

Materialien und Ausführung

Es sind ausschließlich neue, dem Stand der Technik entsprechende Materialien und Geräte zu verwenden.

Alle Bauteile sind dauerhaft und entsprechend ihrem Verwendungszweck zu befestigen und gegen Korrosion sowie äußere Einflüsse zu schützen.

Verlegesysteme und Befestigungen

Kabeltrassen, Verlegesysteme und Befestigungen sind vollständig einschließlich aller Form- und Verbindungsteile zu liefern und zu montieren.

Die Dimensionierung und Befestigung erfolgt eigenverantwortlich unter Berücksichtigung der statischen und baulichen Gegebenheiten.

Brandschutz und Durchführungen

Durchführungen durch Wände und Decken sind entsprechend den Anforderungen an Brand-, Schall- und Rauchschutz auszuführen.

Alle erforderlichen Abschottungen sind Bestandteil der Leistung, auch wenn diese nicht einzeln aufgeführt sind.

Bohrungen und Durchbrüche

Erforderliche Bohrungen, Aussparungen und Durchbrüche, einschließlich Kernbohrungen, sind Bestandteil der Leistung, sofern diese nicht bereits im Rohbau vorgesehen wurden.

Erdung und Potentialausgleich

Die Ausführung erfolgt gemäß den einschlägigen Normen der DIN VDE.
Alle leitfähigen Teile sind in den Potentialausgleich einzubeziehen.

Kennzeichnung

Alle Anlagen und Komponenten sind eindeutig und dauerhaft zu kennzeichnen.
Die Kennzeichnung muss mit den Plan- und Revisionsunterlagen übereinstimmen.

Prüfungen und Inbetriebnahme

Alle erforderlichen Prüfungen und Messungen sind gemäß den geltenden Normen durchzuführen und zu dokumentieren.

Die vollständige Funktionsprüfung und Inbetriebnahme der Anlagen ist Bestandteil der Leistung.

Dokumentation

Folgende Unterlagen sind vollständig zu übergeben:

Revisions- und Bestandspläne
Stromlaufpläne
Mess- und Prüfprotokolle
Datenblätter und Bedienunterlagen

Die Übergabe erfolgt in Papierform sowie in digitaler Form und ist Voraussetzung für die Abnahme.

Abnahme

Die Abnahmebereitschaft ist schriftlich anzuzeigen.

Voraussetzung für die Abnahme sind:

vollständige Dokumentation
erfolgreich durchgeführte Prüfungen
mangelfreie Ausführung
Besondere Leistungen

Folgende Leistungen gelten als Nebenleistungen und sind in die Einheitspreise einzukalkulieren:

Befestigungs- und Kleinmaterial
Beschriftungen
Abdichtungen
Hilfskonstruktionen
Anpassungen an örtliche Gegebenheiten

## ZTV, ELEKTROTECHNISCHE ANLAGEN IN GEBÄUDEN
ZUSÄTZLICHE TECHNISCHE VERTRAGSBEDINGUNGEN
"ELEKTROTECHNISCHE ANLAGEN IN GEBÄUDEN"

1 Geltungsbereich
Diese ZTV gelten für alle elektrischen Kabel- und Leitungsanlagen in Gebäuden und ergänzen die Regelungen der VOB/C, insbesondere DIN 18382.

1.1 Vorschriften, Normen, Richtlinien und Auflagen
Der Auftragnehmer (AN) hat die Leistungen unter Einhaltung der jeweils gültigen Vorschriften und anerkannten Regeln der Technik auszuführen, insbesondere:

- DIN VDE-Normen (z. B. DIN VDE 0100, 0105, 0165, 0108, 0185)
- einschlägige DIN EN Normen
- DIN 18015 (sofern anwendbar)
- MLAR (Muster-Leitungsanlagen-Richtlinie)
- DGUV Vorschriften (insbesondere DGUV Vorschrift 3)
- Vorgaben der Netzbetreiber sowie der Bundesnetzagentur

Für die zeichnerische Darstellung sind die einschlägigen Normen, insbesondere DIN EN 61082, zu beachten.

Die Aufzählung ist nicht abschließend.

2 Stoffe, Bauteile
Alle eingesetzten Bauteile und Geräte müssen den geltenden gesetzlichen Anforderungen entsprechen, insbesondere hinsichtlich:

- elektromagnetischer Verträglichkeit (EMV)
- Produktsicherheit
- Energieeffizienz

Die Konformität ist durch geeignete Nachweise (z. B. CE-Kennzeichnung oder gleichwertige Nachweise) zu belegen.

3 Ausführung Montageplanung
Der Auftragnehmer erstellt auf Grundlage der Ausführungsplanung die für die Umsetzung erforderlichen Montage- und Werkstattunterlagen.

Diese umfassen insbesondere:

- Installationspläne mit Leitungsführung und Höhenangaben
- Stromlauf- und Verteilerpläne
- Detailzeichnungen zu Befestigungen und Einbausituationen

Die Unterlagen sind so zu erstellen, dass die beabsichtigte Ausführung eindeutig und vollständig erkennbar ist.

Darzustellen sind insbesondere:

- Abmessungen, Dimensionen und Abstände
- Materialien und Qualitäten
- Schnittstellen zu anderen Gewerken
- Einbauvorgaben und Montagebedingungen

Die Unterlagen sind rechtzeitig vor Ausführung digital (PDF und bearbeitbares Format, z. B. DWG) zur Prüfung und Freigabe vorzulegen.

Abweichungen von der Planung bedürfen der Zustimmung des Auftraggebers.

3.1 Koordination mit anderen Gewerken
Der Auftragnehmer hat alle für die Ausführung erforderlichen Abstimmungen mit anderen Gewerken eigenverantwortlich durchzuführen.

Dies umfasst insbesondere:

- Schnittstellen zu HLS- und MSR-Anlagen
- Abstimmung von Leitungsführungen und Einbausituationen
- Bereitstellung aller erforderlichen technischen Angaben

Hierzu gehören u. a.:

- Schalt- und Funktionsunterlagen für MSR
- Angaben zu Einbauorten und Platzbedarf
- Anforderungen an Kabeleinführungen und Anschlüsse
- Angaben zu Wärmeabgabe und Umgebungsbedingungen
- Anforderungen an Tragkonstruktionen und Bodenbelastungen
- Angaben zu Transport, Einbringung und Montage

Bauteile, die durch andere Gewerke einzubauen sind, sind rechtzeitig bereitzustellen.

4 Einbauteile und Schnittstellen
Der Auftragnehmer hat alle für seine Leistungen erforderlichen Einbauteile rechtzeitig zu koordinieren und bereitzustellen.

Hierzu zählen insbesondere:

- Kabeldurchführungen
- Einbauteile für Beton- und Mauerwerkskonstruktionen
- Erdungs- und Blitzschutzkomponenten

## ABNAHME UND DOKUMENTATION
ABNAHME UND DOKUMENTATION

Abnahme / Prüfungen

Alle erforderlichen Prüfungen, Messungen und Funktionskontrollen sind gemäß den einschlägigen Normen (insbesondere DIN VDE 0100-600 und DIN VDE 0105) durchzuführen.

Die Ergebnisse sind vollständig, übersichtlich und nachvollziehbar zu protokollieren.

Die Protokolle müssen so aufbereitet sein, dass sie als Grundlage für wiederkehrende Prüfungen verwendet werden können.

Dokumentation

Der Auftragnehmer hat sämtliche zur Anlage gehörenden Unterlagen vollständig zu erstellen und zu übergeben.

Hierzu gehören insbesondere:

- Anlagenschemata
- Installationspläne mit Stromkreiskennzeichnung
- Stromlaufpläne und Stromkreislisten
- Klemmenpläne und Anschlusspläne
- Verteilerpläne und Aufbauzeichnungen
- Gerätelisten und technische Datenblätter
- Funktionsbeschreibungen
- Wartungs- und Prüfpläne
- Mess- und Prüfprotokolle
- Einregulierungsprotokolle mit Einstellwerten
- behördliche Prüfbescheinigungen
- Protokoll der Einweisung des Bedien- und Wartungspersonals

Revisions- und Bestandsunterlagen

Alle Bestands- und Revisionspläne sind auf Grundlage der Ausführung zu erstellen.
Es sind sämtliche Änderungen gegenüber der Planung vollständig und eindeutig darzustellen.
Die Pläne müssen den ausgeführten Zustand der Anlage vollständig und nachvollziehbar wiedergeben.

Form und Umfang der Übergabe

Die Dokumentation ist in strukturierter Form zu übergeben:

- digital (PDF sowie bearbeitbare Formate, z. B. DWG, XLS)
- zusätzlich 1-fach in Papierform

Die Unterlagen sind übersichtlich gegliedert und mit Inhaltsverzeichnis zu versehen.
Die Struktur ist vorab mit dem Auftraggeber abzustimmen.

Voraussetzung für die Abnahme

Die vollständige und geprüfte Dokumentation ist Voraussetzung für die Abnahme.

Eine Abnahme kann erst erfolgen, wenn:

- alle Prüfungen erfolgreich durchgeführt wurden
- alle Protokolle vollständig vorliegen
- die Dokumentation vollständig übergeben wurde
- die Anlagen funktionsfähig und mangelfrei sind

## 002 Elektroinstallation Vergabe Nr. 053

### Abschnitt 01 KGR 442, Photovoltaik- Anlage

*Hinweis: Qualitätsbeschreibung PV-Anlage*
Qualitätsbeschreibung PV-Anlage

Wird eine vergleichbare Anlage angeboten, ist eine Ertragsberechnung sowie die Datenblätter der Module vorzulegen.

Bei der Auswahl der Module ist darauf zu achten, dass diese jederzeit (innerhalb der 5 Jahren) nachzukaufen sind.

Die Module werden ausschließlich plussortiert geliefert. Leistungsdaten sind von jedem Modul in Form von einem Flashbericht vorzulegen.

Es sind nur Module mit linearer Leistunggarantie mit max. 0,55 % Leistungsabfall auf 25 Jahre sowie einer Produktgarantie von min 15 Jahren.

Die Wechselrichter sind minimum mit einer Garntiezeit von 10 Jahre zu liefern.

*Hinweis: Anlagenleistungen*
Anlagenleistung Sport- und Kulturzentrum
86,48kWp

**01.1 Photovoltaikmodul 460 Wp**
Photovoltaikmodul 460 Wp

Liefern und montieren von bifacialen Hochleistungs-Photovoltaikmodulen in Glas/Glas-Ausführung,  einschließlich aller erforderlichen Anschlussarbeiten.

Technische Anforderungen:

Modultyp: bifacial, Glas/Glas-Technologie
Zelltechnologie: N-Type TOPCon, 108 Halbzellen
Nennleistung: mind. 460 Wp
Modulwirkungsgrad: = 22,5 %
Positive Leistungssortierung: 0 bis +5 Wp
Bifacialer Mehrertrag möglich (bis ca. 30 % abhängig von Einbausituation)

Elektrische Kennwerte (STC):

Nennspannung Umpp: ca. 33,2 V
Nennstrom Impp: ca. 13,85 A
Leerlaufspannung Uoc: ca. 39,96 V
Kurzschlussstrom Isc: ca. 14,57 A

Mechanische Eigenschaften:

Abmessungen: ca. 1800 x 1134 x 30 mm
Gewicht: ca. 25,3 kg
Mechanische Belastbarkeit:
Druck: = 3600 Pa
Sog: = 1600 Pa

Aufbau:

Vorderseite: 2,0 mm reflexarmes Glas
Rückseite: 2,0 mm Glas (bifacial aktiv)
Rahmen: Aluminium, schwarz, ca. 30 mm
Anschlussdose: IP68, 3 Bypass-Dioden
Stecksystem: MC4 kompatibel

Betriebs- und Grenzwerte:

Systemspannung: max. 1500 V DC
Betriebstemperatur: -40 °C bis +85 °C
Rückstromfestigkeit: 30 A
Brandklasse: Klasse C / Schutzklasse II
Hagelwiderstand: HW3

Temperaturkoeffizienten:

Leistung: ca. -0,31 %/K
Spannung: ca. -0,26 %/K

Garantie:

Produktgarantie: 30 Jahre
Leistungsgarantie: 30 Jahre (linear, = 87,4 % nach 30 Jahren)

Leistungsumfang:

Lieferung der PV-Module inkl. vormontierter Anschlussleitungen
Fachgerechte Montage auf vorhandener Unterkonstruktion
Elektrischer Anschluss (Steckverbindungen)
Einbindung in Stringstruktur gemäß Ausführungsplanung
Kennzeichnung und Dokumentation

Typ AXITEC AXIbiperfect GR WB 460 Wp oder gleichwertig,

herstellen, einschl.
Lieferung und Montage
Menge: 206,000 St

**01.2 PV-Unterkonstruktion Flachdach Gründach Ost- West**
PV-Unterkonstruktion Flachdach Gründach Ost- West

Liefern und montieren einer aerodynamisch optimierten Unterkonstruktion für Photovoltaikmodule auf einem extensiv oder intensiv begrünten Flachdach,

Die Unterkonstruktion ist für eine ballastierte, dachhautdurchdringungsfreie Montage auszulegen und vollständig statisch nachzuweisen. Die Dimensionierung erfolgt objektspezifisch unter Berücksichtigung von Wind- und Schneelasten mittels herstellereigener Auslegungssoftware.

Technische Ausführung:

Aufständerung: ca. 10° Neigung, aerodynamisch optimiert
Montageart: ballastiert, ohne Dachdurchdringung
Geeignet für Dachneigungen bis = 3° (optional Anbindung bis 10° möglich)
Maximale Feldgröße: 15 m x 15 m (inkl. thermischer Trennung)
Mindestabstand zum Dachrand: = 0,15 m
Ausgleich von Dachunebenheiten bis ca. 2° möglich
Verwendung vorgefertigter Systembauteile (kein Bohren/Schneiden auf der Baustelle)
Druckbelastung der Dachfläche minimiert durch Lastverteilungssystem
Aufnahme von PV-Modulen mit Rahmenhöhen 28-50 mm mittels Universalklemmen
Integration eines normgerechten Potentialausgleichs
System mit nachgewiesener Blitzstromtragfähigkeit

Material:

Tragsystem aus Aluminium und ZM-beschichtetem Stahl
Verbindungselemente aus Edelstahl
Schutzlagen geeignet für Gründachaufbau, ohne Weichmacherwanderung

Nachweise und Zulassungen:

Systemzertifizierung nach TÜV (z. B. 2 PFG 1794)
Bauteilzulassungen durch DIBt
Nachweis Erdung/Korrosionsbeständigkeit gemäß VDE-Prüfbericht
Blitzstromtragfähigkeit geprüft (z. B. DEHN Testcenter)

Leistungsumfang:

Lieferung aller Systemkomponenten inkl. Basisschienen, Aufständerungen, Klemmen, Verbinder
Erstellung statischer Nachweise und Ballastierungsplan
Montage der kompletten Unterkonstruktion inkl. Ausrichtung und Nivellierung
Herstellung Potentialausgleich (ohne Anschluss an HES)
Dokumentation der Systemauslegung

System Schweizer MSP-FR-G oder gleichwertig.

liefern und montieren
Menge: 66,000 St

**01.3 PV-Unterkonstruktion Flachdach Ost- West**
PV-Unterkonstruktion Flachdach Ost- West

Liefern und montieren einer aerodynamisch optimierten Unterkonstruktion für Photovoltaikmodule auf Flachdächern in Ost-West-Ausrichtung,

Die Unterkonstruktion ist für eine ballastierte, dachhautdurchdringungsfreie Montage auszulegen und vollständig statisch nachzuweisen. Die Auslegung erfolgt objektspezifisch unter Berücksichtigung von Wind- und Schneelasten mittels herstellereigener Berechnungssoftware.

Technische Ausführung:

Systemausrichtung: Ost-West-System zur optimierten Flächenausnutzung und gleichmäßigen Ertragsverteilung
Aufständerung: ca. 10° Neigung
Montageart: ballastiert, ohne Dachdurchdringung
Geeignet für Dachaufbauten: Folie, Bitumen, Kies, Beton
Dachneigung: = 3° (optional Anbindung bis 10° möglich)
Maximale Feldgröße: 15 m x 15 m (inkl. thermischer Trennung)
Mindestabstand zum Dachrand: = 0,15 m
Ausgleich von Dachunebenheiten bis ca. 2° möglich
Vorgefertigte Systemkomponenten, kein Bohren oder Schneiden vor Ort erforderlich
Reduzierte Dachlast durch aerodynamisches System und optimierte Ballastierung
Universalklemmen für Modulrahmenhöhen 28-50 mm
Integrierter Potentialausgleich inkl. Einbindung der Modulrahmen
Nachgewiesene Blitzstromtragfähigkeit bis 100 kA

Material:

Tragsystem aus Aluminium und ZM-beschichtetem Stahl
Verbindungselemente aus Edelstahl
Dachschutzmatten entsprechend Dachaufbau (folienverträglich, ohne Weichmacherwanderung)

Nachweise und Zertifikate:

Systemzertifizierung nach TÜV (z. B. 2 PFG 1794)
Bauteilzulassung durch DIBt
Nachweis Erdung und Korrosionsbeständigkeit gemäß VDE-Prüfbericht
Blitzstromtragfähigkeit geprüft (z. B. DEHN Testcenter)

Leistungsumfang:

Lieferung sämtlicher Systemkomponenten (Basisschienen, Aufständerung, Klemmen, Verbinder, Ballastierungsaufnahmen)
Statische Berechnung inkl. Ballastierungsplan
Fachgerechte Montage, Ausrichtung und Nivellierung
Herstellung Potentialausgleich innerhalb der PV-Unterkonstruktion
Übergabe der Auslegungs- und Montagedokumentation

System Schweizer MSP-FR-EW oder gleichwertig.

liefern und montieren
Menge: 140,000 St

**01.4 Wechselrichter für PV-Anlage, ca. 60 kW, 3-phasig**
Wechselrichter für PV-Anlage, ca. 60 kW, 3-phasig

Liefern und montieren eines netzgekoppelten String-Wechselrichters für gewerbliche Photovoltaikanlagen, geeignet für den Betrieb mit bifacialen Hochleistungsmodulen.

Technische Anforderungen:

AC-Nennleistung: ca. 60 kW
Max. PV-Generatorleistung: = 90 kWp
Max. Eingangsspannung: = 1100 V DC
MPP-Spannungsbereich: ca. 200 - 850 V
Anzahl MPP-Tracker: mind. 5 unabhängig arbeitende Tracker
Strings pro MPP: mindestens 2 Eingänge je Tracker
Max. Eingangsstrom: = 40 A pro MPP-Tracker

AC-seitige Ausführung:

Netzanschluss: 3-phasig, 400 V, 50 Hz
Bemessungsscheinleistung: = 60 kVA
Leistungsfaktor einstellbar: cos f 0,8 induktiv bis 0,8 kapazitiv
Netzüberwachung gemäß geltenden VDE-Anwendungsregeln

Wirkungsgrad:

Max. Wirkungsgrad: = 98 %
Europäischer Wirkungsgrad: = 97,5 %

Schutzeinrichtungen:

Integrierter DC-Trennschalter
Verpolungsschutz
Allstromsensitive Fehlerstromüberwachung
Überspannungsschutz DC Typ I + II / AC Typ II
Lichtbogenerkennung (AFCI) gemäß IEC 63027
Netz- und Inselnetzerkennung

Kommunikation / Systemintegration:

Schnittstellen: Ethernet und WLAN
Protokolle: Modbus (SunSpec), Speedwire oder gleichwertig
Integration in übergeordnetes Energiemanagementsystem möglich
Möglichkeit zur Fernüberwachung und Parametrierung

Allgemeine Anforderungen:

Schutzart: mindestens IP65
Betriebstemperatur: ca. -25 °C bis +60 °C
Montage: Wand- oder Dachmontage
Geräuschentwicklung: = 65 dB(A)
Eigenverbrauch Nacht: = 20 W

Normen und Richtlinien:

Konformität mit VDE-AR-N 4105 / 4110
Einhaltung EN 50549
Zertifizierungen gemäß IEC 62109, IEC 62116

Leistungsumfang:

Lieferung Wechselrichter
Montage inkl. Befestigungssystem
DC- und AC-seitiger Anschluss
Einbindung in Monitoring-System
Inbetriebnahme inkl. Parametrierung
Dokumentation

SMA Sunny Tripower X 60 oder gleichwertig

liefern und betriebsfertig montieren
Menge: 2,000 St

*Hinweis: Zuleitung auf Wechselrichter*

**01.5 NYCWY 4 x 50 sm/ 25**
Mantelleitung
NYCWY 4 x 50 sm/25

liefern und montieren
Menge: 80,000 m

**01.6 Montagekonstruktion Wechselrichter**
*** Pauschalposition
Montagesystem Flachdach für Wechselrichter
PVshelter Back to Back Type 300 High Energy mit Zwischendachset Höhe 219 cm
2 x PVshelter High Energy Wall-Floor Wechselrichterrahmen mit Zwischendachset 200 mm. Ausgestattet mit 4 zusätzlichen Montageschienen (insgesamt 8).
PVshelter Conduct
PVshelter wurde entwickelt, um den Wechselrichter auf dem Dach zu platzieren und gefährliche DC-Spannungen außerhalb des Gebäudes zu halten. Mit PVshelter sind Sie jederzeit auf eine Inspektion vorbereitet, da die gesamte Installation alle erforderlichen Sicherheitsanforderungen erfüllt. Durch die Platzierung des Wechselrichters auf dem Dach wird eine maximale Belüftung ermöglicht, während Gummi-Dachstützen Schall und mechanische Vibrationen absorbieren.
Windzertifiziert
Alle PVshelter von Conduct sind mit dem Windzertifikat von Peutz zertifiziert. Diese Zertifikate bestätigen die hohe Qualität der Systeme von Conduct, die in ganz Europa installiert sind und selbst Orkanstärken standhalten.
Komplettlösung
Conduct bietet eine Gesamtlösung durch die Kombination der Produktgruppen PVshelter, RoofSupport, PVbox und SolarCable. Mit diesen Produkten ist eine zuverlässige, brandsichere und effiziente Solaranlageninstallation gewährleistet. Die Produkte von Conduct sind schnell und einfach zu installieren. Mit einem technischen und engagierten Vertriebsteam bietet Conduct umfassende Service- und Projektunterstützung. Das Team ist ständig mit Innovation und Produktentwicklung beschäftigt. Wir beraten Sie gerne und passen unsere Produkte an die spezifischen Bedürfnisse des Kunden an.

Spezifikationen
Höhe 2190 mm
Tiefe Oberfläche 1620 mm
Breite Oberfläche 1720 mm
Montagebreite 3000 mm (2 x 1500 mm)
Gewicht ohne Ballast 221 kg
Gewicht inklusive Ballast 391 kg
Geeignet für Montage von Wechselrichtern auf dem Dach
Zusätzlichen Montageschienen 4 Stück
Zwischendachset 200 mm
HS-Code 83024100

oder gleichwertig. herstellen, einschl.
Lieferung und Montage
Menge: 1,000 psch

**01.7 Schwanenhalsdurchführung**
*** Bedarfsposition ohne GB
Schwanenhalsdurchführung

Bestellbezeichnung: SHD200 fvz
Artikelnummer: 1001094000
GTIN: 4052487025805
Fabrikat: Hauff-Technik

Schwanenhalsdurchführung für alle gängigen Flachdachaufbauten geeignet. Die Abdichtung zu den Kabeln erfolgt über speziell auf die Schwanenhalsdurchführung abgestimmte Ringraumdichtungen SKD (nicht im Lieferumfang enthalten).

 Werkstoff: St37 feuerverzinkt

A (mm): 600 - 950
B (mm): 1300 - 1650
C (mm): 350
D (Øi mm): 200
E (mm): 400

oder gleichwertig. herstellen, einschl.
Lieferung und Montage
Menge: 1,000 St

**01.8 Abdichtung Kabeldurchführung Dach**
*** Bedarfsposition ohne GB
Abdichtung der Kabeldurchführung im Bereich der Dachdurchdringung (Schwanenhals), mit Montageschaum oder ähnliches Dichtmaterial.

oder gleichwertig. herstellen, einschl.
Lieferung und Montage
Menge: 1,000 St

*Hinweis: Solarkabel*
Solarkabel TÜV & VDE geprüft für Verlegung im freien, flexibel für Photovoltaik-Anlagen nach EN 60364-7-712, UV & Ozon beständig, Ammoniak beständig, abrieb und Bissfest, flammwidrig, Die Leitungen sind kurz- und erdschlusssicher und enprechen der VDE -Anwendungsregel VDE-AR-E 2283-4.
Verlegung im Freien, auf Pritsche oder Kanäle
oder einziehen in Rohre.
nach Möglichkeit farblich rot/blau gekennzeichnet

Fabrikat: Faber Kabel oder glw.

**01.9 Solarkabel 6mm²**
Solarkabel PV1- F01 6mm² a. Pritsche
Cu-Zahl  58
Menge: 720,000 m

**01.10 MC 4 Steckverbindungen**
Solarstecker für Photovoltaikanlagen
Multi-Contact Kupplungsbuchse / Kupplungsstecker MC4
Gehäuse inklusive Crimpkontakt für Solarkabel 4 - 6 mm²
für Kabelaußendurchmesser 5,9 - 8,8 mm
Bemessungstrom 30 A
max. Systemspannung 1 kV
Temperaturbereich -40°C bis +85°C
Multi-Contact Artikelnummer 32.0016P0001-UR/
Multi-Contact Artikelnummer 32.0017P0001-UR

liefern, montieren und betriebsfertig anschliessen
Menge: 40,000 St

*Hinweis: Kabeltrassen Dachanlage*
Kabeltrassen Dachanlage
Für die Leitungswege der Erzeugungsanlagen
auf den Dächern sind Kabeltrassen aus Stahl tauchfeuerverzinkt einschl.
Deckel inkl. aller Verbindungen zu liefern.
Ebenso ist das komplette Befestigungszubehör bzw. Steine oder Abstandshalter für dei
Montage auf dem Foliendach für einen Dachabstand von min 5 cm zu liefern.
Die Verlegung der Kabeltrassen sollte größtenteils unter der Modulaufständerung erfolgen.

Fabrikat OBO Bettermann oder gleichwertig

**01.11 Gitterrinne 400mm inkl Deckel rastbar**
Gitterrinne 400mm inkl Deckel rastbar
in  U-Form aus punktgeschweißten Stahldrähten, zur horizontalen Verlegung von leichten Kabeln und Leitungen, z. B. IT-, Telefon- und Beleuchtungskabel. Zertifiziert nach DIN EN 61537 VDE. Einsetzbar im Innen- und Außenbereich. Zeitsparende schraublose Montage durch Rastfunktion. Geeignet für direkte und erhöhte Bodenmontage sowie Wand- und Deckenmontage auf Tragsystem. Potentialausgleich durchgängig ohne Zusatzbauteil gewährleistet.
Werkstoff: Stahl, St
Oberfläche: tauchfeuerverzinkt, DIN EN ISO 1461, FT
Profilform: U-Form
Breite: 600 mm
Höhe: 55 mm
Drahtstärke: 4,8 mm
Verbinder: Magic-Schnellverbindung
Schraublose Verbinder: ja
Marke: OBO Bettermann oder gleichwertig
Typ: GRM 55 400 FT & DGRR 400 FT

komplett liefern und auf Abstandhalter montieren

oder gleichwertig. herstellen, einschl.
Lieferung und Montage
Menge: 80,000 m

**01.12 Gitterrinne 600mm inkl Deckel rastbar**
*** Bedarfsposition ohne GB
Gitterrinne 600mm inkl Deckel rastbar
in  U-Form aus punktgeschweißten Stahldrähten, zur horizontalen Verlegung von leichten Kabeln und Leitungen, z. B. IT-, Telefon- und Beleuchtungskabel. Zertifiziert nach DIN EN 61537 VDE. Einsetzbar im Innen- und Außenbereich. Zeitsparende schraublose Montage durch Rastfunktion. Geeignet für direkte und erhöhte Bodenmontage sowie Wand- und Deckenmontage auf Tragsystem. Potentialausgleich durchgängig ohne Zusatzbauteil gewährleistet.
Werkstoff: Stahl, St
Oberfläche: tauchfeuerverzinkt, DIN EN ISO 1461, FT
Profilform: U-Form
Breite: 600 mm
Höhe: 55 mm
Drahtstärke: 4,8 mm
Verbinder: Magic-Schnellverbindung
Schraublose Verbinder: ja
Marke: OBO Bettermann oder gleichwertig
Typ: GRM 55 600 FT & DGRR 600 FT

komplett liefern und auf Abstandhalter montieren

oder gleichwertig. herstellen, einschl.
Lieferung und Montage
Menge: 10,000 m

**01.13 Zubehör Gitterrinne T Abgang 400mm inkl Deckel rastbar**
Zubehör Gitterrinne T Abgang 400mm inkl Deckel rastbar
zur integration der Gitterrinne.
Werkstoff: Stahl, St
Oberfläche: tauchfeuerverzinkt, DIN EN ISO 1461, FT
Profilform: U-Form
Breite: 400 mm
Höhe: 55 mm
Drahtstärke: 4,8 mm
Verbinder: Magic-Schnellverbindung
Schraublose Verbinder: ja
Marke: OBO Bettermann oder gleichwertig

komplett liefern und auf Abstandhalter montieren

oder gleichwertig. herstellen, einschl.
Lieferung und Montage
Menge: 3,000 St

**01.14 Zubehör Gitterrinne 90 Grad Bogen 400mm inkl Deckel rastbar**
Zubehör Gitterrinne 90 Grad Bogen 400mm inkl Deckel rastbar
zur integration der Gitterrinne.
Werkstoff: Stahl, St
Oberfläche: tauchfeuerverzinkt, DIN EN ISO 1461, FT
Profilform: U-Form
Breite: 400 mm
Höhe: 55 mm
Drahtstärke: 4,8 mm
Verbinder: Magic-Schnellverbindung
Schraublose Verbinder: ja
Marke: OBO Bettermann oder gleichwertig

komplett liefern und montieren

oder gleichwertig. herstellen, einschl.
Lieferung und Montage
Menge: 1,000 St

**01.15 Abstands- und Montagehalter Gitterrinne Flachdach**
Abstands- und Montagehalter für Gitterrinne Flachdach
für die vorangehenden Positionen Verlegung der Rinnen auf dem Flachdach
Ausführung in Kunstoff, Stein oder Stahl tauchfeuerverzinkt
ohne Dachdurchdringung

inkl. Abstandhalter liefern und montieren

oder gleichwertig. herstellen, einschl.
Lieferung und Montage
Menge: 45,000 St

*Hinweis: Kunststoffrohr UV Beständig*
Kunststoffrohr UV Beständig
Wellrohr für Installation im Freien, Beton und Erdreich, gleitfähiger Innenschicht, VDE 605 für schwere
Druckbeanspruchung, flammwidrig
nicht flammenausbreitend. Die Vorteile liegen in der schweren Druckfestigkeit und der hochgleitfähigen Innenschicht. Einziges biegsames Kunststoff-Wellrohr mit schwerer Druckfestigkeit. Bis 10 Jahre UV-stabil. VDE 0605 DIN EN 61386-22 Mindestdruckfestigkeit: 1250N/5cm

Fabrikat:  Fränkische Rohrwerke o. glw.
Type: FFKuS-ESF-UV Leerrohr schwer schwarz
oder gleichwertig. herstellen, einschl.
Lieferung und Montage

**01.16 Kunststoffrohr UV M25**
Kunststoffrohr UV M25
FFKuS-ESF-UV M25

oder gleichwertig. herstellen, einschl.
Lieferung und Montage
Menge: 100,000 m

**01.17 Kunststoffrohr UV M32**
Kunststoffrohr UV M32
FFKuS-ESF-UV M32

oder gleichwertig. herstellen, einschl.
Lieferung und Montage
Menge: 55,000 m

*Hinweis: Lieferung- und Sicherheit*

**01.18 Autokran**
Autokran
Kosten für einen Autokran für die Montage bzw. Lieferung /Einbringnug der PV-Anlage auf dem Dach.
 In den Kosten müssen die Versicherung, die An- und Abfahrt enthalten sein.
Die Modulpaletten können in Abstimmung mit dem Statiker auf dem Dach inkl. Gewichtsverteilung aufgebracht werden.
Menge: 1,000 Psch

**01.19 Arbeits- und Schutzgerüst**
*** Pauschalposition
*** Bedarfsposition ohne GB
Arbeits- und Schutzgerüst bzw. Absturzsicherung
erforderliche Absturzsicherung für Montage der PV Anlage auf den Pulddächern des Fachklassenbaus und dem Flachdach des Verbindungsbau,
Hier sind die für die Dachmontage erforderliche Abstursicherungen anzubieten,
Betreffend der Traufhöhe sind hier ca. 8-13 m anzunehmen,
zugelassenen Anlehn / Dachrandgerüst für Satteldächer bzw. Leiter Blitzgerüst bis 6m Traufhöhe
Beim Flachdach sollte ein Montagegerüst/ Attikagerüst für den Zeitraum der Dachmontage angeboten werden.

zu liefern sind zugelassene und zertifizierte Gerüstteile welche BG bzw. der DGUV entsprechen

liefern,montieren und sichern,
jeweils für die Zeit der Dachmontage.
Menge: 1,000 psch

*Hinweis: Installationen DC*

**01.20 Not Aus Schalter für PV Anlage**
Not Aus Schalter für PV Anlage inkl. Schutzgehäuse
Schutzart IP 65, Farbe rot,
Überlastungssicher nach ISO 13850 / EN 418

Fabrikat Eaton oder gleichwertig
Type. M22-SOL-PVT45PMPI11Q 150644 inkl. Schutzgehäuse

komplett liefern, montieren und betriebsfertig anschliessen.

oder gleichwertig. herstellen, einschl.
Lieferung und Montage
Menge: 1,000 St

*Hinweis: Steuerleitung einziehen in Rohr*
Steuerleitung einziehen in Rohr
Isolierte Starkstromleitung als flexible, ölbeständige
PVC-Steuerleitung nach VDE 0245,  Farbe grau

Fabrikat:

Verlegen auf vorhandene Pritschen, Wannen, in offenen
Kanälen und öffenbare Doppelböden oder Einziehen in
vorhandene Rohre und Kanäle sowie geschlossene
Hohlbodensysteme

**01.21 ÖLFLEX 4 x0,75mm² in Rohr**
Ölflex Classic 4 x 0,75mm² i. Rohr
PVC Steuerleitung, VDE-registriert, ölbeständig und flexibel für vielseitige Anwendungen,
Nennspannung: 300/500V
CU Zahl: 28,8
Menge: 20,000 m

**01.22 Ölflex 7x1,5 klassisch Mischverlegung**
Ölflex 7x1,5  klassisch Mischverlegung
Cu-Zahl  101
Menge: 150,000 m

**01.23 Netzwerkkabel Kat.7**
Kommunikationskabel Cat 7 Simplex
bis 1000MHz, S/STP, 100Ohm, 4x2x0,58 AWG 23/1 PiMF (nach ISO/IEC 11801 - 2. Ausgabe)

liefern und betriebsfertig montieren
Menge: 160,000 m

**01.24 CAT 7 Outdoor Verlegekabel**
CAT 7 Outdoor hochwertiges reines Kupfer Verlegekabel
S/FTP Doppelt geschirmt PiMF (Folienpaarschirm + Geflechtgesamtschirm), AWG 4x2x23
Datenkabel CAT 7 Outdoor mit max. bis zu 1000 MHz Datenfrequenzrate
Cat Kabel mit Übertragungsgeschwindigkeiten bis zu 10 Gbit/s 10000MBit/s
Premium Qualität  mit  Ø 7,2mm  Außendurchmesser
Dieses CAT 7 Outdoor LAN Kabel ist perfekt zum Verlegen und Erstellen eines LAN Netzwerks für Außenbereich
Kupfer Ethernet LAN Kabel / Verlegekabel / Installationskabel Outdoor für LSA Anschlüsse (nicht zum Crimpen): Netzwerkdosen, Patchpanel, Keystone Module, Netzwerkstecker, Serverschränke, etc.
Das Netzwerk Kabel ist höchst flexibel und garantiert den störungsfreien Datenübertragung
Menge: 20,000 m

**01.25 Busleitung 2x2x0,22 Pritsche**
RS485-Busleitung für Feldbussysteme,
geschirmt

Unitronic 2x2x0,22 Pritsche
Cu-Zahl 20

Verlegen auf vorhandene Pritschen, Wannen,in offenen
Kanälen und öffenbare Doppelböden oder Einziehen in
vorhandene Rohre und Kanäle sowie geschlossene
Hohlbodensysteme
Menge: 90,000 m

*Hinweis: LWL-Komponenten*

**01.26 LWL FTTH Wandverteiler IP65 12x SC duplex bzw. LC-quad**
LWL FTTH Wandverteiler IP65 12x SC duplex bzw. LC-quad Kupplungen bis 48 Spleiße
Dieser IP65 FTTH Spleißverteiler ist zur Montage in Gebäuden geeignet und dient dem Anschluss von LWL Mikrokabel oder Außenkabel,welche auf Pigtails gespleißt werden können. In den Kupplungsports können SC-duplex oder LC-4fach (quad) Kupplungen montiert werden.
Über Patchkabel kann individuell auf einzelne Fasern gepatch und verteilt werden.

- herausnehmbare Kupplungs/Spleißeinheit mit 2 Spleißkassetten für je bis zu 24 Spleiße mit integriertem Fasermanagement
- geeignet für biegeoptimierte Fasern G.657A
- mehrfache Kabeleinführungen
- 1x Kabeleinführungsblock für Kabel mit Durchmesser 2x 9,6-10,6mm und 2x 11,6-13mm
- 2x Kabeleinführungsblock für Kabel mit Durchmesser 24x 1,8-2,2mm
- weitere Kabeleinführungsblöcke für andere Durchmesser optional bestellbar
- herausnehmbares Fasermanagement
- Schutzgrad IP 65
- abschließbar
- Material PC/ASA
- lichtgrau ähnlich RAL 7035
- leicht montierbar
- Abmessungen: 295x187x106mm (HxBxT)
- Lieferung bestückt mit Kupplungen / Pigtails

liefern und komplett bestückt mit LC 4 fach Kupplúngen
zum Anschluss LWL Kabel 8 50/125 OM3.
Menge: 2,000 St

*Hinweis: Vorbemerkungen LWL-Spleissverbindungen, LC, OM4*
Herstellen von LWL-Spleissverbindungen durch
  elektrische Glimmentladung mit automatischem
  Spleißgerät.

- Anforderungen an den Spleißautomaten:
  3-Achsen-Positionierung
  Kernzentrierung
  Messung oder Berechnung der Spleißdämpfung,
  zur Einschätzung der Qualität der Spleißung
  Spleißdämpfung: <= 0,15 dB

- Durchzuführende Arbeiten:
  Spleißfertiges Absetzen der Faserpigtails
  Herstellen der Spleiße
  Nachbildung des Primärcoatings durch
  Crimpspleißschutz
  Ablegen des Spleißes mit dem Spleißschutz
  in den Spleißschutzhalter und des
  Faservorrates in der Spleisskassette
  Einstecken der Pigtailstecker in die Kupplung
  Beschriften nach Vorgabe

angebotenes Fabrikat:

**01.27 Herstellen der Spleissverbindungen**
Herstellen der Spleissverbindungen
LC Steckertechnik, OM4

liefern und betriebsfertig montieren
Menge: 16,000 St

*Hinweis: Vorbemerkungen OTDR-Messung der LWL-Multimode-Verbindungen*
Durchführung von OTDR-Messungen an den
installierten LWL-Multimode-Verbindungen nach OM4

Anforderung/Einstellung OTDR Messgerät:
- Impulsdauer <= 5 ns
- Ereignistotzone <= 1,5 m
- Dämpfungstotzone <= 5 m

- Das OTDR muß eine automatische
  Auswertefunktion (z.B. LSA-Methode) besitzen,
  um Fehler durch das manuelle Setzen von
  Cursorn zu vermeiden.

- Messung bei Betriebswellenlängen mit Vor- und
  Nachlauffaser (mindestens 100 m) zur
  Einschätzung der lösbaren LWL-Verbindungen
  des Messobjektes.
- Der Messaufbau ist an Hand einer
  Prinzipskizze darzustellen, aus dem die
  Längen, Steckverbinder und der Hersteller der
  Vor- und Nachlauffaser zu erkennen sind.
- Zwischen den Vor- und Nachlauffasern dürfen
  sich keine weiteren Verbindungskabel
  befinden, um die Qualität der
  Steckerübergänge begutachten zu können.

- Die Darstellung hat so zu erfolgen, dass auf
  dem Bildschirm/Ausdruck das Messobjekt mit
  den Vor- und Nachlauffasern zu erkennen ist
  und die Reflexionen der lösbaren
  LWL-Verbindungen nicht abgeschnitten werden.

- Übergabe der Messdaten:
  OTDR-Protokolle sind auf Datenträger im
  Originalformat als Grafik und mit
  Ereignistabelle incl. der Auswertesoftware
  des verwendeten Meßgerätes abzuliefern.
- In der Darstellung müssen folgende Daten
  enthalten sein:
  * Kabelhersteller/type
  * Fasertype
  * Faserzahl
  * Brechungsindex
  * Messwellenlänge
  * Pulsbreite
  * Beschreibung des Messobjektes
  (z.B. Anfang- und Endpunkt des LWL-Links)
  * Installateur
  * Operator

- Den Daten ist der Lageplande des Objektes
  mitzuliefern, mit dem alle gemessenen
  Strecken zuzuordnen sind.

- Einzuhaltende Grenzwerte:
  Kilometrische Dämpfung:
  siehe Faserparameter in den Faserdatenblätter
  Spleißdämpfung: <= 0,15 dB
  Spleiß- + Steckerdämpfung: <= 0,6 dB
  Dämpfung einer lösbaren
  Steckverbindung: <= 0,5 dB
  Rückflussdämpfung: >= 35 dB

**01.28 OTDR Messung der neuen Glasfaserkabel**
OTDR Messung der Glasfaserkabel Messung mit 850 und
1300 nm inklusive Meßprotokoll pro Faser, nach OM4 Standard
Menge: 16,000 St

**01.29 LWL-Kabel MM U-DQ(ZN)BH 8 50/125µm, OM3**
LWL-Außenkabel FACAB Dataline LWL U-DQ(ZN)BH
01x8 G50/125µm, OM3 High Grade, Faserspezifikation gemäß Vorbemerkung
- Aufbau nach DIN/VDE 0888, ISO/IEC 794
- Bündeladerkonstruktion, gelgefüllt
- metallfreier Nagetierschutz durch gebundene
  Glasfilamente, Flammwiderstandsklasse nach VDE 0482-332-1-2, IEEC 60332-1-2, halogenfrei,
Längswasserdicht nach EN 187000-605B
  (1m/14 Tage) durch Verwendung von
  Quellmaterialien in den Verseilhohlräumen
  (gelfrei), dadurch sehr montagefreundlich
- max. Kabelaußendurchmesser 6,4mm
- min. Biegeradius  150 mm
- max. Zugkraft 3000 N
Temperaturbereich -20 bis +70 Grad
- Farbe: schwarz/oranger Längsstreifen

angebotenes Fabrikat:

liefern und betriebsfertig montieren
Menge: 135,000 m

**01.30 LWL Duplex Patchkabel 50 / 125 OM3**
LWL Duplex Patchkabel 50 / 125 OM3
konfektioniert mit LC/ LC Stecker

angebotenes Fabrikat:

liefern und betriebsfertig montieren
Menge: 2,000 St

*Hinweis: Verteiler UV- PV*
Einspeisung über die NSHV Verteilung inkl.
Messwandlermessung und NA Schutz.
Nach VDE 4105

*Hinweis: Vorbemerkung: Niederspannungsverteilungen*
Vorbemerkung:  Niederspannungsverteilungen

Verteilungen sind, wenn im Leistungsbeschrieb nicht
anders gefordert, als typgeprüfte Anlagen nach VDE 0660
anzubieten.

Der Nachweis der Kurzschlußfestigkeit ist zu erbringen

Die Verteilungen sind übersichtlich, d.h. in
Nutzungsabscnitte zu gliedern und zu bezeichnen.

Sind Türen vorhanden, so ist auf den richtigen
Türanschlag zu achten (Türen müssen sich in
Fluchtrichtung schließen).

Der Verschluß aller Schaltschränke und Verteiler ist in
Absprache mit dem Nutzer, zu vereinheitlichen. Sofern
in der Leistungsbeschreibung keine andere Festlegung
getroffen ist, sind die Verteiler und Schaltschränke
für bauseitige Halbschließzylinder passend zur
Schließanlage (Bereich E-Technik) vorzubereiten.

Alle Geräte und Klemmen müssen leicht zugänglich und
übersichtlich angeordnet sein. Geräteabstände sind so
einzuhalten, daß ausreichend Platzreserve für eine
nachträgliche Verdrahtung vorhanden ist.

Die Frontbleche müssen ohne Beeinträchtigung des
Betriebes abnehmbar sein (z.B. ohne Abnehmen von
Schraubkappen o.ä.) und über ausreichende Führung und
Haltegriffe verfügen.

Es sind nur Geräte namhafter Firmen aus dem EU-Raum
zugelassen. Die Fabrikatwahl ist ggfs. auf andere
Leistungsbereiche bzw. auf Gerätevorgaben des Nutzers
abzustimmen. Eine Fabrikatänderung berechtigt zu keinen
Nachforderungen, vgl. ggfs. beigefügte Herstellerliste.

Sammelschienen und Verbindungsleitungen sind mit
mindestens 20 % Reserve zu dimensionieren. Im gleichen
Umfang ist, sofern keine exakten Abmessungen vorgegeben
ist eine Platzreserve vorzuhalten.

Stromkreisabgänge und Steuerleitungen sind auf von
vorne einzeln auswechselbare und bezeichenbare
Reihenklemmen aufzulegen, Nulleiterklemmen sind als
blaue Trennklemmen auszuführen. Schutzleiteranschlüsse
sind dem Stromkreis zugeordnet und enden auf
Reihenklemmen grün-gelb.

Alle Leitungen und Kabel sind über Zugentlastungen zu
führen.

Allen Verteilungen ist ein vollständiger Schaltplan und
eine Geräteliste mit der Angabe der Hersteller, Typen
und technischen Daten, insbesondere der
Einstellbereiche von Schutzschaltern, Sicherungsgrössen
etc., in einer stabilen Schaltplantasche aus Hart-PVC
beizugeben. Die Beschriftung der zu bedienenden Geräte
sind übereinstimmend und im Einvernehmen mit dem
Betreiber festzulegen. Die Schaltschränke sind zu beschriften.

Alle Klemmen sind nur mit einem Draht zu belegen.
Mehrdrähtige Adern sind mit Quetschkabelschuhen o.ä.
anzuschliessen.

Elektrische Verbindungen zwischen Geräten in den Türen
und den erforderlichen Klemmen im Verteiler sind in
einem flexiblen Spiralschlauch zu führen und sicher
gegen Zug zu entlasten.

Sind im Verteiler Fremdspannungen vorhanden, so sind
diese gegen zufälliges Berühren abzudecken und mit
einem warnenden Hinweis, unter Angabe der Speisequelle
zu versehen.

Die Zuordnung der Leiterfarben ist entsprechend ihren
Betriebsspannungen und nach VDE 0100 und 0293 wie folgt
zu wählen:

- Schutzleiter (PE) grün-gelb
- Null-Leiter (N) blau
- über 230 V gegen Erde, sowie für Netz
  und Motorleitungen L1, L2, L3 schwarz
- Steuerspannung 230 V schwarz
- Steuerspannung  24 V rot
- Datenzentrale LD 1 braun, LD 2 orange
- Messleitung weiß
- Sonderspannungen freibleibend

Schaltgeräte dürfen nur bis zu 70 % ihres Nennstromes
belastet werden. Sofern in der Position keine Angaben
gemacht sind, sind Schütze mit Hilfsschalter 6 A  2S +
2Ö anzubieten.

Alle Geräteanschlüsse sind entspr. BGV A2
berührungssicher abzudecken.

Die Mindestblechstärken von 1,5mm für das Gehäuse,
2,0mm  für Türen und 3,0mm für Montageplatten sind zu
gewährleisten. Es ist ferner sicherzustellen, daß die
Türen verwindungssteif und völlig plan sind.

Die Montagezeichnungen, die der Auftragnehmer
aufgrund der Pläne des Ingenieurbüros anzufertigen hat,
sind zur Prüfung rechtzeitig vorzulegen.

Weitere Gütmerkmale der Verteilungen sind den
Einzelbeschreibungen zu entnehmen.

Der Endpreis der Verteilungen setzt sich aus dem reinen
Gehäusepreis mit allen erforderlichen Abschottungen,
Abdeckungen und dgl. und den Einbauten mit
Sammelschienen-, Verdrahtungs- und Klemmenanteil
zusammen.

Ferner sind darin alle Kosten für die Anlieferung (auch
in mehreren Teilen) frei Verwendungsstelle, die
Montagekosten sowie alle Anschlußarbeiten mit
Funktionsprobe einschl. der notwendigen
Messungen/Protokollierungen beinhaltet.

Der Auftragnehmer ist verpflichtet, seine Leistung
gegen Verschmutzung zu schützen. Kommt der
Auftragnehmer dieser Verpflichtung nicht oder
ungenügend nach und bestehen berechtigte Bedenken gegen
eine einwandfreie Funktion der eingebauten Geräte, so
sind auf Anordnung der Bauleitung diese Geräte oder
alle Einbaute durch neuwertige Teile zu ersetzen.

**01.31 Standschrank Messung & Verteilung für PV Anlage**
Wand- / Standverteiler für PV-Einspeisung Niederspannung

Wandstandschrank für die Innenraummontage mit VDE-Gutachten (Fertigungsüberwachung) nach DIN EN 61439-1/-2/-3 und Maßnorm DIN 43870, Einzelstandschrank. Zum Aufbau einer Niederspannungsverteilung bis 400 A, 3AC, 400 V 50 Hz. Schutzart IP55, Schutzklasse II, Luft- und Kriechstrecken nach DIN VDE 0110-1/-2. Bestehend aus Schrank mit Tür aus pulverbeschichtetem, eingebranntem, profiliertem 1,5 mm dicken Stahlblech. Durchsteckflansche oben, unten ISO-Flanschplatten mit metrischen Vorprägungen und Schnellverriegelung je Feld eingebaut. Sammelschienendurchführungen als seitliche Vorprägung. Tür aufliegend, mit innenliegenden Scharnieren, Türanschlag standardmäßig rechts, wechselbar, 110 Grad Öffnungswinkel. Serienmässig mit Schwenkhebelverschluss, DIN-Profil-Halbzylinder einbaubar. Türdichtung umlaufend geschäumt, temperaturbeständig und ölbeständig. Schrank nebeneinander und übereinander anflanschbar. Ausgebaut mit Wandlerfeld bis 250A 5-polig nach TAB Netze BW für Photovoltaik nach der VDE-AR-N 4110-:2023-09 mit Einbau Netz- und Anlagenschutz Zertifizierfähig, Messteil bestückt und verdrahtet 2 Platz für Wandler- Wirkstromzählern und 1 Platz für TSG, 1 Eingangstrenner NH 2 / 3, SS Schienensystem, Sichtfeld für Messwanler, 1 Leistungsschalter techn. für PV Anlage 250A und 2 Abgangstrenner für Wechselrichter 2 x NH2, Prüfklemmmblöcke Messung, Reihenklemmen, Klemmblöcke und Einbau USV Anlage. Abmessungen HxBxT 2000x1550x600mm Schutzklasse II, RAL 7035, inkl. RJ45 Schnittstelle, Isolierschlauch für Datenleitung, BKE Schnittstelle, Bestückungspaket Spgs.-versorgung, 3-Punkt/eHZ,mit LS,6A/25kA,im unteren AR, inkl. Einbau Eineitenschutz nach VDE 4110 als Anreihstandverteiler mit Leitungsanbindung an die NSHV komplett inkl. Befestigungsmaterial liefern, montieren und betriebsfertig anschliessen

als Anreihstandverteiler mit Leitungsanbindung an die NSHV

komplett inkl. Befestigungsmaterial liefern, montieren und betriebsfertig anschliessen
Menge: 1,000 St

**01.32 Sockel,univers, für Anreihstandschrank IP54, SchutzklasseI, 200x1350x400mm**
Sockelleisten zur Montage unter den passenden Anreihstandverteiler IP54. Mit allseitig abnehmbaren Blenden, oben und unten offen. Korpus aus pulverbeschichtetem, eingebranntem und 1,5 mm dickem Stahlblech.
Hinweis: Kabelabfangschiene ist enthalten.
Höhe: 200 mm
Breite: 1350 mm
Tiefe: 400 mm
Schutzklasse: Schutzklasse I
IP-Klasse (Ingress Protection): IP54
Geeignet für Aussenbereich: Nein
Farbe: Lichtgrau
Werkstoff: Stahl
Fabrikat : Hager oder gleichwertig

Artikel : FZ935D

liefern, montieren und betriebsfertig anschließen.

oder gleichwertig. herstellen, einschl.
Lieferung und Montage
Menge: 1,000 Stk
Produkt:
  Artikel:
    Artikelnummer: FZ935D
    Artikelkurztext: Sockel,univers, für Anreihstandschrank IP54, SchutzklasseI, 200x1350x400mm

**01.33 Energiezähler Wandler mit Modbus Anschluss**
Energiezähler in Wandlerausführung mit Modbus Anschluss
für Einspeiseregelung geeignet
genaue Messwerterfassung, 0,5%
Kann für erzeugte, verbrauchte, eingespeiste Energie eingesetzt werden.inkl. Stromsensoren (3x 250 A liefern
Modbus Schnittstelle,

komplett inkl. Befestigungsmaterial, Stromsensoren liefern, montieren und betriebsfertig anschliessen
Menge: 1,000 St

**01.34 Hochleistungs Netzanalysator**
Hochleistungs Netzanalysator
geeignet zur Messung in allen Ebenen von TN & TT-Netzen zur Erfassung von Strom, Spannung, Frequenz, Wirk-, Schein-, & Blindleistung (pro Phase & gesamt) im Frequenzbereich 45 - 65 Hz, Leistungsfaktor & cos phi, Wirk-, Schein-, & Blindenergie gesamt sowie Bezug und Abgabe von Wirk-, & Blindenergie (4-Quadranten-Messung) in separate Speicherwerte, 4 Tarife, kontinuierliche Echteffektivwertmessung (True RMS).

Modbus RTU & TCP - Master-Funktion zur Netzwerkanbindung an eigene oder übergeordnete Softwaresysteme von max. 31 Hutschienen-, oder Fronttafeleinbau- geräten sowie Energiezählern, Datenloggern & Erweiterungsmodulen je Mastergerät der aktuellen Produktserien des Herstellers. Ethernet Gateway Funktion sowie Einbindung von Modbus RTU-zertifizierten Fremdfabrikaten nach spezifischem Integrationstest über generische Modbus-Profile. Simultane Versorgung der Kommunikationsschnittstellen sowie Parallelbetrieb von 4 Modbus TCP Ports.

Funktionserweiterungen über installierbare APPs sowie bereits vorinstallierte APPs mit folgendem Funktionsumfang auf dem Webserver: Grafische Darstellung von online & historischen Messwerten sowie Vergleich & Interpretation der aufgenommenen Messwerte mit den Spannungsqualitätsmerkmalen sowie deren Grenzwerten nach IEC 61000-2-4.

Frei programmierbare logische & mathematische Funktionen zur Auswertung der Messdaten, der digitalen Ein- und Ausgänge & externer ModBus-Variablen über 7 grafische, austauschbare Programme (Zyklus >= 200 ms) wie z.B. Grenzwertüberwachungen, Wochenzeitschaltuhr, etc.

Bereitstellung von Messwerten zum Vergleich von Spannungsqualitätsmerkmalen sowie deren Grenzwerten nach IEC 61000-2-4 in industriellen Versorgungsnetzen.

Messung des Mit-, Gegen-, und Nullsystems, Unsymmetrie Spannung, Gesamtklirrfaktor (THD-I & THD-U) sowie Einzelharmonische (gerade / ungerade) bis zur 40. Oberschwingung sowie K-Faktor.

Abtastrate von 20 kHz mit 400 Messpunkten pro Periode & Ausgabe der Messwerte über die Schnittstellen (Zyklus >=200 ms), Erfassung transienter Ereignisse >50 µs, Erfassung von Über-, & Unterspannung zur Visualisierung sowie Kurzzeitunterbrechungen mit 20 ms - Erfassungszyklus, Halbwelleneffektivwertschreiber bei Ereignissen & Ereignisdarstellung (Über,- & Unterspannung, Überstrom), 128 MB interner Messdatenspeicher (Flash) frei vom Anwender konfigurierbar, Uhr mit Pufferung.

Genauigkeitsklassen nach IEC 61557-12 bei 50/60 Hz:
Wirkarbeit: 0,5S - 1 / Strom: 0,25 / Spannung: 0,2

Hutschienenmontage, 107,5 x 90 x 82 (BxHxT), 6 TE breit, monochrom LCD - Display, 2 Tasten, Schutzart IP 20, Schutzklasse: II, Nettogewicht: 350 g, Wärmeverlustleistung: max. 5 W, UL 61010-1 zertifiziert.

Versorgungsspannung:
Nennbereich: 20 - 50 V AC, 20 - 70V DC
Frequenzbereich (AC): 45 - 65 Hz
Überspannungskategorie: 300V CAT II

Spannungsmessung:
3 Ph. + N (L-N / L-L) max.: 277 / 480 V
3 Ph. ohne N/PE (L-L) max.: 480 V
Überspannungskategorie: 300V CAT III

Strommessung:
Anzahl: 4x
Messbereich / Auflösung: 5 mA bis 6 A rms / 0,1 mA
Überspannungskategorie: 300V CAT III

Datenschnittstellen:
Modbus (RS485), Ethernet (RJ45), Modbus (RS232)

Datenprotokolle:
Modbus RTU & TCP, TCP/IP, DHCP, HTTP, NTP, SMTP Ethernet Gateway, FTP, TFTP, BACnet IP (optional)

Digitalausgänge:
Anzahl / Typ: 2x Optokopplerausgänge
Funktionsart: Impuls- oder Grenzwertausgang
Versorgung: 24 V DC passiv, galv. getrennt
Schalt- Strom / Spannung / Frequenz: 50 mA effektiv / 60 V DC / 20 Hz

Digitaleingänge:
Anzahl: 2x
Funktionsart: Digital- oder Impulseingang
Schaltspannungspegel: 0 - 28V DC
Zählfrequenz: max. 20 Hz

Temperaturmessung:
Anzahl / Typ / Gesamtbürde: 1x 3-Draht Messung mit 4 kOhm
Kompatible Sensoren: PT100/1000, KTY83/84

Lieferung inklusive:
Montagezubehör, Dokumentation, Parametrier-, & Auswertesoftware in Basisversion, Abstimmung der Ausführung auf die Praxisanwendung sowie der Messgrößen inkl. deren Aufzeichnungs-Intervalle, kompatiblem Stromwandlersatz min. Kl. 0,5 allphasig, Messwandler-Trennklemmen mit Schraubanschluss 0,2 - 10 mm², Brücken sowie Hutschienenklammer zur DIN-Hutschienenmontage gemäß DIN VDE 0100 - 557.5.3.1., Konfiguration und Parametrierung des Gerätes (z.B. Netzform, Wandlerverhältnisse, Adressierung der Kommunikations-Schnittstellen), Lieferung, Montage sowie Anschluss.

Primärstrom am Messpunkt: ‘.1000.‘ A.

Geräteausführung mit Datenkommunikationsprotokoll BACnet / IP

komplett liefern, montieren und betriebsfertig anschliessen.

oder gleichwertig. herstellen, einschl.
Lieferung und Montage
Menge: 1,000 St

**01.35 Einheitenschutz VDE AR-N 4110**
Einheitenschutz nach VDE 4110, Netzüberachungsgerät, mit sämtlichen Überwachungsfunktionenen und Zertifizierungen nach VDE AR -N 4110 2028-11.
Überwachung Spannung und Frequenz, Typgetestet, Integritäts-Management und Redundanzfnktion, Fehlerspeicher, 3 Steuereingänge, 3 Wechsler (SPDT), TRUE RMS Messverfahren, Modbus RTU Kommunikationsschnitttelle, Hilfsspannungsversorgung 24-240 V AC/DC, Anschluss Klemmen, Einbau in Gehäuse bzw. Wandlerschrank PV Anlage, plombierbar

liefern, montieren und einbauen, anschliessen inkl. Einstellung Schutzparameterer nach Vorgabe EVN
Menge: 1,000 St
Produkt:
  Artikel:
    Artikelnummer: FRD000
    Artikelkurztext: Einheitenschutz VDE AR-N 4110

**01.36 Entkoppelungsschutz VDE AR-N 4110**
Multifunktionales Spannungs- Frequenzschutzrelais
Phasenspannungs-, Frequenz-, Verlagerungsspannungsüberwachung
Vektorsprungüberwachung und Frequenzgradientenüberwachung
Spannungsasymmetrieschutz
Spannungswandlerüberwachung und Auslösekreisüberwachung

Die Schutzfunktionen müssen gewährleisten dass sie die Anforderungen der VDE-AR-N-4110/4120:2018 erfüllen.

Gehäuse und Einbaulage, Schalttafeleinbau
Schalttafeleinbau 19" (flush mounting)

Gewicht und Maße, B1 Gehäuse
Maße: B141,5 x H173 x T208
Gewicht: 2,4Kg

Anzeige:
LED´s: 1 System OK Anzeige, 7 frei parametrierbare Melde LED´s, zweifarbig rot / grün
LED Meldungen sind spannungsausfallsicher
Grafikdisplay 128 x 64
Menü mit Plausibilitätsprüfung, Hilfetexte und Kennzeichnung der geänderten Parameter

Technische Daten:
Hilfsspannungsversorgung: 19-48V DC / 48-250V AC
Nennfrequenz: 50/60 Hz

Anzahl Ein- und Ausgänge
Digitale Eingänge: Anzahl 8, Nennspannungen 24, 60, 110 und 230V AC/DC per Software einstellbar, Funktion frei parametrierbar
2 einzelne digitale Eingänge mit separaten Nullpunkt und 6 DI´s mit einem gemeinsamen Nullpunkt

Binäre Ausgänge: 5 frei parametrierbare Ausgänge + 1 System OK Kontakt,
Alle Ausgänge als Wechselkontakt
Ausgangsmeldungen sind spannungsausfallsicher

Alle Verbindungsstecker abziehbar

Spannungsmesseingänge:
4 Spannungseingänge, Messbereich: 0-800 V AC, alle Nennspannungen frei einstellbar
Alle Verbindungsstecker abziehbar

Rekorder:
Ereignisrekorder, 300 Ereignisse, letzten 50 Ereignisse nicht flüchtig
Fehlerrekorder: 5 Aufzeichnungen der Fehlerwerte, mit 8 frei wählbare Triggerquellen
Störwertschreiber: nichtflüchtiger Speicher, Aufzeichnungszeit 120s, 32 Abtastungen pro Periode
mit 8 frei wählbare Startquellen
Kommunikation: TCP / Modbus

Leittechnikprotokolle

Modbus RTU, IEC60870-5-103, DNP3.0 RTU ǀ RS485/Klemmen B*
Modbus TCP, DNP3.0 TCP/UDP, IEC60870-5-104 ǀ Ethernet 100 MB/RJ45 C*
Profibus-DP ǀ Lichtwellenleiter/ST-Stecker D*
Profibus-DP ǀ RS485/D-SUB E*
Modbus RTU, IEC60870-5-103, DNP3.0 RTU ǀ Lichtwellenleiter/ST-Stecker F*
Modbus RTU, IEC60870-5-103, DNP3.0 RTU ǀ RS485/D-SUB G*
IEC61850, Modbus TCP, DNP3.0 TCP/UDP, IEC60870-5-104 ǀ Ethernet 100MB/RJ45 H*
IEC60870-5-103, Modbus RTU, DNP3.0 RTU ǀ RS485/Klemmen
Modbus TCP, DNP3.0 TCP/UDP, IEC60870-5-104 ǀ Ethernet 100 MB/RJ45 I*
IEC61850, Modb. TCP, DNP3.0 TCP/UDP, IEC60870-5-104 ǀ Opt. Eth. 100MB/LC Duplex-Stecker K*
Modbus TCP, DNP3.0 TCP/UDP, IEC60870-5-104 ǀ Opt. Ethernet 100MB/LC Duplex-Stecker L*
IEC60870-5-103, Modbus RTU, DNP3.0 RTU ǀ RS485/Klemmen
IEC61850, Modbus TCP, DNP3.0 TCP/UDP, IEC60870-5-104 ǀ Ethernet 100 MB/RJ45 T*

Protokolle in einer Gerätesoftware frei wählbar.
Ereignisse zum Leitsystem sind spannungsausfallsicher
Parametriersoftware "Smart view"
Aufwärts - und abwärtskompatibel (versionsunabhängig)
Plausibilitätsprüfung,
Möglichkeiten zum Vergleich von Schutzparametersätzen als auch von Geräteparametersätzen.
Hilfetexte zu jedem Parameter

Data Visualizer - Tool zur Analyse der Störschriebe
Page Editor - einfache Erstellung der Abzweigsteuerbilder
SCADApter - Protokoll-Konfigurator

Verfügbare Menüsprachen ( Deutsch )

Device Entkoppelungsshutz
Schutzfunktionen Beschreibung Anzahl Stufen ANSI Definition
 U, Unter- und Überspannungsüberwachung 4 27, 59
 UE, Verlagerungsspannungsüberwachung 2 59N
 f, Unter- und Überfrequenzüberwachung  ΔΘ, Vektorsprungüberwachung df/dt, Frequenzgradientenüberwachung  (kombinierbar mit Frequenzschutz) 6 81 U/O 78 81R
 SpWÜ Spannungswandlerüberwachung, Vergleich zwischen Phasenspannungen und Verlagerungsspannung 1 60FL
 SpWÜ, Sicherungsfallüberwachung am Spannungswandler über digitalen Eingang 1 60FL
 Spannungsasymmetrieüberwachung U1, Unter- und  Überspannungsüberwachung für Mitsystem U2, Überspannungsüberwachung für Gegensystem 6 47
 AKÜ, Auslösekreisüberwachung über digitale Eingänge 1 74TC
 Externe Alarm- und Auslösefunktionen 4
 Blockierrelais mit Quittierung 86
 EON Charakteristik für Spannungsüberwachung
 Generelle Auslöseblockade

liefern, montieren und einbauen, anschliessen inkl. Einstellung Schutzparameterer nach Vorgabe EVN
Menge: 1,000 St
Produkt:
  Artikel:
    Artikelnummer: FRD000
    Artikelkurztext: Entkoppelungsschutz VDE AR-N 4110

**01.37 Überspannungsableiter 4P 40kA Typ2 TNS**
Überspannungs-Ableiter 275V Modular
4-poliger Überspannungs-Ableiter fr 230/400 V TN-S-Systeme, Ableiter Typ 2 nach EN 61643-11
Hochleistungsfähige Varistor-Technologie
Basisteil mit gesteckten Schutzmodulen
Einfacher Schutzmodul-Wechsel durch
Modulentriegelungstaste, Fernmeldekontakt
Höchste Dauerspannung: 275 V AC
Schutzpegel: <= 1,5 kV
Nennableitstrom: 20 kA
Kurzschlußfestigkeit: 50 kAeff
Vibrations- und Schockgeprüft nach EN 60068-2
Sinus-Vibration:  5 g (11 Hz - 200 Hz)  4 g (200 Hz - 500 Hz
Random-Vibration: 1,9 g (5 Hz - 500 Hz
DIN EN 62305-4 (VDE 0185-305-4) mit Typ 1
und Typ 3-Ableiter

Überwachung: Thermo-Dynamik-Control
Funktions- und Defektanzeige
Schutzmodul-Kodierung
Multifunktionsanschlussklemmen für Leiter und
Kammschienenanschluss
Reiheneinbaugerät nach DIN 43880, 4TE

liefern und in oben aufgeführten Schrank betriebsfertig einbauen

oder gleichwertig. herstellen, einschl.
Lieferung und Montage
Menge: 1,000 St
Produkt:
  Artikel:
    Artikelnummer: SP801Z
    Artikelkurztext: Überspannungsableiter 4P 40kA Typ2 TNS

**01.38 NH2 Sicherungsleiste für SS Schiene 60mm**
Sicherungslasttrennschalter LT NH2/60mm, 400A, Abgang oben/unten M10
Technische Merkmale
Elektrischer Strom Nennstrom 400 A
zul. Bemessungskurzzeitstromfestigkeit Icw
unter 1s IEC 60947 15,20 kA
Strombelastbarkeit bei AC22 in Kategorie B 400 A
Sicherung, Sicherungsgröße NH2
Anschlussquerschnitt bei flexiblem Leiter 70 - 300 mm²
Anschlussquerschnitt bei starrem Leiter 70 - 300 mm²
Einsatzbedingungen
Betriebstemperatur -25 - 55 °C
Installation, Montage
Nominales Drehmoment 8 - 8 Nm
Montage auf Sammelschienensystem
Frequenz 50 - 60 Hz
Gesamtverlustleistung unter Nennstrom 92,50 W
Gerätelebensdauer, mechanische Schaltspiele 800
Gerätelebensdauer, elektrische Schaltspiele 200
Gerätelebensdauer (Summe Mech.- und
Elektrische Lebensdauer) IEC 60947-3
Tab.4 1000
Isolationsspannung Ui 1000 V
Stoßspannungsfestigkeit 6000 VH2 Sicherungsleiste
Schutzart IP IP3X
Abmessungen: Höhe 306 mm, Breite 210 mm
Tiefe 130 mm, Länge 151 mm
Abstand Sammelschienen 40 mm

komplett inkl. Zubehör und Montageteile liefern, montieren und betriebsfertig anschliessen.

oder gleichwertig. herstellen, einschl.
Lieferung und Montage
Menge: 1,000 St

**01.39 NH-Sicherungs-Lastschaltleiste LV NH00 60mm 3-polig M8**
NH-Sicherungs-Lastschaltleiste LV NH00 60mm 3-polig M8
NH00-Sicherungs-Lastschaltleiste 160 A, für Sammelschienenmontage Abstand 60 mm. Nach DIN EN 60947-3 und IEC 60947-3 geeignet für NH-Sicherungseinsätze nach DIN 43620-1. Bestehend aus 3-poligem Schaltleistenunterteil und plombierbarem Griffeinsatz, Berührungsschutz am Griff, mit verschiebbarem Klarsichtfenster zur Spannungsprüfung, allpolig schaltend, mit Universalanschluss Schraube M8, mit drehbaren Montagehaken

Anschlussquerschnitt bei flexiblem Leiter: 4 - 95 mm²
Anschlussquerschnitt bei starrem Leiter: 4 - 95 mm²
Anschluss-/Steckertyp: M8 Anschluss
Betriebstemperatur: -25 - 55 °C
Nominales Drehmoment: 14 - 14 Nm
Isolationsspannung Ui: 1000 V
Gerätelebensdauer, elektrische Schaltspiele: 200
Schutzart IP: IP2X
zul. Bemessungskurzzeitstromfestigkeit Icw unter 1s IEC60947: 5 kA
Abstand Sammelschienen: 60 mm
Höhe: 123 mm
Verlustleistung des Gerätes + einer mittleren Leitungslänge von 0,7m/pol: 36,46 W
Gesamtverlustleistung unter Nennstrom: 20 W
Frequenz: 50 - 60 Hz

komplett inkl.Montagematerial liefern, montieren und betriebsfertig anschließen.

oder gleichwertig. herstellen, einschl.
Lieferung und Montage
Menge: 2,000 St

**01.40 Lasttrennschalter für Sicherungen D02, 63A, 3-polig,**
*** Bedarfsposition ohne GB
Lasttrennschalter für Sicherungen D02, 63A, 3-polig, für 60mm Sammelschiene,
Modularer Lasttrennschalter für Sicherungen, Typ D02, 63 Ampere, 3-polig, 60mm, zur Montage auf Sammelschienen. Geeignet als NH-Lasttrenner, bietet eine sichere Trennung im Lastkreis. Ideal für den Einsatz in Verteilungsanlagen, unterstützt effiziente Wartung und Instandhaltung.

komplett liefern, montiern und auf SS einbauen.

oder gleichwertig. herstellen, einschl.
Lieferung und Montage
Menge: 2,000 St

**01.41 Überspannungsableiter 4P 40kA Typ2 TNS**
Überspannungs-Ableiter 275V Modular
4-poliger Überspannungs-Ableiter fr 230/400 V TN-S-Systeme, Ableiter Typ 2 nach EN 61643-11
Hochleistungsfähige Varistor-Technologie
Basisteil mit gesteckten Schutzmodulen
Einfacher Schutzmodul-Wechsel durch
Modulentriegelungstaste, Fernmeldekontakt
Höchste Dauerspannung: 275 V AC
Schutzpegel: <= 1,5 kV
Nennableitstrom: 20 kA
Kurzschlußfestigkeit: 50 kAeff
Vibrations- und Schockgeprüft nach EN 60068-2
Sinus-Vibration:  5 g (11 Hz - 200 Hz)  4 g (200 Hz - 500 Hz
Random-Vibration: 1,9 g (5 Hz - 500 Hz
DIN EN 62305-4 (VDE 0185-305-4) mit Typ 1
und Typ 3-Ableiter

Überwachung: Thermo-Dynamik-Control
Funktions- und Defektanzeige
Schutzmodul-Kodierung
Multifunktionsanschlussklemmen für Leiter und
Kammschienenanschluss
Reiheneinbaugerät nach DIN 43880, 4TE

liefern und in oben aufgeführten Schrank betriebsfertig einbauen

oder gleichwertig. herstellen, einschl.
Lieferung und Montage
Menge: 1,000 St
Produkt:
  Artikel:
    Artikelnummer: SP801Z
    Artikelkurztext: Überspannungsableiter 4P 40kA Typ2 TNS

*Hinweis: FI-Schalter 2/4-polig*
Fehlerstrom-Schutzschalter nach DIN VDE 0664 Teil 1,
IEC 1008, EN 61008
Kurzschlußfestigkeit 6/10 kA mit definierter
Vorsicherung bzw. Vorsicherungsautomaten
In mit  16/25/40/63/80/100/125 A
IDn mit  10/30/300 mA
Polzahl  2/4
Bemessungsspannung:
zweipolig  230V AC
mehrpolig  230/400V AC
Aufnahme für Kennzeichnungsschilder
Aufnahme für Betätigungssperre
Kennzeichnungsschilder

liefern und einbauen

oder gleichwertig. herstellen, einschl.
Lieferung und Montage

**01.42 FI/LS nach DIN EN 61009-1 B 16A 30mA**
Fehlerstrom-Leitungsschutzschalter nach DIN EN 61009-1 (VDE 0664-20) mit QuickConnect Klemme, am Abgang bis 20 A und am Zugang bis 63 A, blaue Test-Taste und Fehlerstromanzeige. Einfache Einzelentnahme aus dem Phasenschienenverbund. Geeignet zum nachträglichen Anbau von Zusatzeinrichtungen. Beschriftungsmöglichkeit direkt am Gerät.

Polart: 1P+N, Auslösecharakteristik: B
Nennstrom: 16 A, Bemessungsfehlerstrom Idn: 30 mA
Typ des Fehlerstromschutzes: A
Ausschaltvermögen Icn AC nach IEC60898-1: 6 kA
Isolationsspannung Ui: 500 V
Stoßspannungsfestigkeit: 4000 V
Gesamtverlustleistung unter Nennstrom: 5,2 W
Frequenz: 50 - 50 H

liefern, montieren und betriebsfertig anschließen.

oder gleichwertig. herstellen, einschl.
Lieferung und Montage
Menge: 1,000 St

**01.43 D01-Sicherungssockel 1 pol. 16A**
*** Bedarfsposition ohne GB
D01-Kunststoffsicherungsgehäuse mit Schraubkappe für Neozed Sicherungen einpolig nach DIN VDE 0636-3
f. Sicherungseinsätze: 2/4/6/10/13/16 A
Montageart: DIN-Schiene, Polanzahl: 1 P
Tiefe installiertes Produkt: 56 mm,
berührungssicher, Sicherungsgröße: D01, Polart: 1 P
Betriebsnennspannung Wechselstrom: 0/400 V
Anschlussquerschnitt bei starrem Leiter: 1,5 - 10mm²

komplett inkl. Schraubkappe & Sicherung 6 A liefern, montieren und betriebsfertig anschließen.

oder gleichwertig. herstellen, einschl.
Lieferung und Montage
Menge: 3,000 St
Produkt:
  Artikel:
    Artikelnummer: L73M
    Artikelkurztext: D01-Sicherungssockel 1 pol. 16A

*Hinweis: LS-Schalter 1-3pol 6kA C*
LS-Schalter 1-3pol 6kA
Leitungsschutzschalter DIN 43 880 und VDE 0641,
EN 60 898, IEC 898, DIN VDE 0641 Teil 11,
EN 60898, IEC 60947-2, EN 60947-2,
UL1077
Bemessungsschaltvermögen: 6 kA
Auslösecharakteristik:
C mit In 6/8/10/13/16/20/25/32/40/50/63A
Polzahl: 1/3,
Nennisolationsspannung 250/440V AC,
mehrpolig,
Auslösecharakteristik C
Bemessungsspannung:
Mehrpolig: 400 VAC
- Phasensammelschienen
Nachrüstbares Zubehör (Auszug):
- Signalkontakt/Hilfsschalter

oder gleichwertig. herstellen, einschl.
Lieferung und Montage

**01.44 Leitungsschutzschalter 1P 6kA 16A**
Leitungsschutzschalter mit QuickConnect - Klemme
nach DIN EN 60898-1 (VDE 0641 Teil 11):2003-12; EN
60898-1:2003; EN 60898-1, pr A1:2003, am Abgang bis
16A und am Zugang für die Verschienung bis 63A.
Berührungsschutz nach IP2x DIN VDE 0106 Teil 100
mit VDE Zeichen. LS mit zeitverzögertem thermischen
Auslöser für Überlastschutz und elektromagnetischem
Auslöser für Kurzschlußschutz. Geeignet zum
nachtraeglichen Anbau von Zusatzeinrichtungen;
Beschriftungsmöglichkeit direkt am Gerät und
Einzelentnahme aus dem Phasenschienenverbund
durch Entriegelung der Hutschienenschnellbefestigung.
Nennstrom: 16 A Auslösercharakteristik: B
Nennabschaltvermögen: 6 kA Polanzahl: 1 P
Isolationsspannung: 500 V Anzahl Module: 1 Frequenz:
50/60 Hz Anschlussart: QuickConnect

oder gleichwertig. herstellen, einschl.
Lieferung und Montage
Menge: 3,000 St

**01.45 Leitungsschutzschalter 3P 6kA B-6A**
Leitungsschutzschalter 3 polig 6kA B-Charakteristik 6A 3 Module Leitungsschutzschalter nach DIN VDE 0641 Teil 11/8.92, Beruehrungsschutz IP2x nach DIN VDE 0106 Teil 100 mit VDE Zeichen. LS mit zeitverzoegertem thermischen Ausloeser fuer Ueberlastschutz und elektromagnetischer Ausloeser fuer Kurzschlussschutz. Geeignet zum nachtraeglichen Anbau von Zusatzeinrichtungen. Beschriftungsmöglichkeit direkt am Gerät und Einzelentnahme aus dem Phasenschienenverbund durch Entriegelung der Hutschienenschnellbefestigung. Nennstrom: 6 A Auslösercharakteristik: B Nennabschaltvermögen: 6 kA Polanzahl: 3 P Isolationsspannung: 500 V Anzahl Module: 3 Frequenz: 50/60 Hz Anschlussart: Schraubtechnik

oder gleichwertig. herstellen, einschl.
Lieferung und Montage
Menge: 2,000 St

**01.46 Hilfsschalter f. Anbau LS Schutzschalter**
*** Bedarfsposition ohne GB
Hilfsschalter für Anbau LS Schutzschalter, min 1 Wechselkontakt, Ansteckbar,
Scaltleistung 10A, 24 - 230V AC

oder gleichwertig. herstellen, einschl.
Lieferung und Montage
Menge: 1,000 St

**01.47 Gehäuse für Einbau Rundsteuerempfänger**
Gehäuse für Einbau Rundsteuerempfänger
FRE für das Einspeisemanagement
für 3 Punkt Befestigung 2200

komplett inkl. Befestigungsmaterial liefern, montieren und betriebsfertig anschliessen

oder gleichwertig. herstellen, einschl.
Lieferung und Montage
Menge: 1,000 St

**01.48 Datenlogger zur Anlagenüberwachung, EZA Regelung**
Datenlogger zur Anlagenüberwachung und EZA Regelung
Es ist eine Anlagenüberwachung anzubieten.
Für eine Anlagenleistung bis 200kW, mit 16 GB Speicher, Zertifizierung UL E478072, Versorgungsspannung 24 V, mit Display, LED Anzeige, 2 RS485 Schnittstelen, 1 x Ethernet, 1x CAN Bis, 4 Dig. Eingänge, 4 Multi Eingänge, 4 Digitalausgänge, Über ein Wählgerät sind die Anlagendaten auf ein Überwachungsportal weiter zu leiten.

Für die Überwachung ist eine 230V/ 16A Steckdose sowie eine Datenverbindung ins Internet herzustellen.
Hutschienenmontage,

Fabrikat: Meteocontrol blue Log XC oder gleichwertig
Artikel: 532020

liefern, montieren und bestriebsfertig anschliessen

oder gleichwertig. herstellen, einschl.
Lieferung und Montage
Menge: 1,000 St

**01.49 Lizenz für Remote Power Controll**
*** Bedarfsposition ohne GB
Lizenz für Remote Power Controll
für Meteocontroll blue XC

Art. 557.122 - 557.129

oder gleichwertig. herstellen, einschl.
Lieferung und Montage
Menge: 1,000 St

**01.50 Meteocontrol OpenVPN blueLog XM / XC Lizenz**
Meteocontrol OpenVPN blueLog XM / XC Lizenz

Hersteller: meteocontrol
Artikel-Nr.: 557005
WEEE-Nummer: DE20681702

oder gleichwertig. herstellen, einschl.
Lieferung und Montage
Menge: 1,000 St

**01.51 LTE Access Router**
*** Bedarfsposition ohne GB
LTE Access Router
Aufgerüstet auf die neueste Mobilfunktechnologie - 5G - ermöglicht der UR75-500GL-G-W von Milesight den ultraschnellen Breitbandzugang mit dem 5G-Mobilfunknetz. serielle Anschlüsse (RS232/RS485) und DI/DO (Digitalinput/Digitaloutput), die es Ihnen ermöglichen, M2M-Anwendungen in begrenzter Zeit und mit begrenztem Budget zu erweitern.
SIM Karte wird bauseits zur Verfügung gestellt.

Type: UR75-500GL-G-W  oder gleichwertig

liefern, montieren und einrichten

oder gleichwertig. herstellen, einschl.
Lieferung und Montage
Menge: 1,000 St

**01.52 Wartung - Onlineüberwachung**
*** Bedarfsposition ohne GB
Wartung - Onlineüberwachung
der PV-Anlage mit täglicher Anlagen- und Fehleranalyse. Sobald ein Fehler auftritt, ist der Anlagenbetreiber zu informieren.

Im Wartungsvertrag enthalten ist die Überwachung und Meldung an den Anlagenbetreiber sowie eine monatliche Auswertung der Ertragsergebnisse.

Die Kosten für den Wartungsvertrag sind pro Jahr anzubieten.
Menge: 1,000 Psch

*Hinweis: Inbetriebnahme, Abnahmen und EVU Anträge*

**01.53 Einrichtung Parametrierung Datenlogger**
Parametrierung Datenlogger und Einrichten der Onlineüberwachung und web Darstellung für die PV Anlage inkl. Einrichtung Zugangsdaten und Berechtigungungen.
Parametrierung Fehleranalyse und Störmeldung.
Sobald ein Fehler auftritt, ist der Anlagenbetreiber zu informieren.

Einmalige Kosten für die Einrichtung und Parametrierung inkl. Web Darstellung inkl. pysikalischer Dachbelegung, für bis zu 6 Teilnehmer.
Menge: 1,000 Psch

**01.54 Dokumentation Elektroinstallation / PV Anlage**
Dokumentation Elektroinstallation / PV Anlagen

Die vom Fachplaner projektierte und zu installierende Elektroinstallation ist mit CAD/CAE im AutoCAD-Format
mindestens mit Version R14 oder höher zu dokumentieren.
Anzufertigen sind maßstabsgerechte Grundriß-
Ausführungspläne, Dachbelegungspläne, Stringpläne als Revisionsunterlagen auf Grundlage der Ausführungspläne Fachingenieur, Messprotokolle und Statische Berechnungen.
Nachführen der Bestandspläne ElektroVerteilungen (handschriftlich)

Aufbau und Inhalt der Dokumentation
Deckblatt  (in Klarsichtfolie)
  - Projektbezeichnung und Adresse
  - Gewerkbezeichnung
  - Name und Anschrift (ausführende Firma)
  - Gewährleistungsfristen

Inhaltverzeichnis  (in Klarsichfolie)
  - Gliederung gemäß nachfolgender Vorgabe

Die Nachfolgende aufgelisteten Gliederungspunkte sind
durch entsprechend gekennzeichnete Registerblätter zu
trennen.
1. Allgemeines
       - Abnahmeprotokoll
       - Schriftlicher Abnahmetag des AN
       - Protokoll Einweisung Betriebspersonal
       - Teilnehmerliste Funktionsabnahme
2.  Formulare Netzbetreiber
  Anmeldungen, Inbetriebsetzung etc.
    3. Anlagenbeschreibung
       - Stichpunktartige Beschreibung der Installation
    4. Bedienung und Wartung
       - Bedienungsanleitung
       - Wartungsanweisung
       - Wartungsangebot auf Basis Wartungschecklisten
    5. Bescheinigung
       - Zulassungsbescheinigungen
    6. Meßprotokolle
       - Prüfprotokoll für elektr. Anlagen, Strings
  Flashlisten
    7. Herstellerunterlagen
  Garantie- und Produkthaftungsunterlagen
    8. Datenblätter
  Module, Wechselrichter, Aufstänerung,etc
  9..Errichternachweise

Die Änderungen im Zuge Erweiterung PV und Ladeinfrastruktur sind in den NSHV, Unterverteilungen nachzuführen, für die zusätzlich installierten Kleinverteilungen sind Stromlaufpläne zu erstellen und vor Baubeginn dem Fachingenieur zur Genehmigung vorzulegen.
Die Änderung in den bestandsunterlagen sind in den vorhandenen Planunterlagen handschriftlich nachzuführen.
Die Lieferung der Revisionsunterlagen und Stromlaufpläne hat in gedruckter Form 1-fach (Stromlaufpläne im Format DIN A4) zu erfolgen.
Die Schlußrevision ist zusätzlich auf Datenträgern in lesbaren Format zu liefern.
Menge: 1,000 Psch

**01.55 Inbetriebnahme und Einweisung PV Anlage**
*** Pauschalposition
Inbetriebnahme und Einweisung PV Anlage inkl. Monitoring, Funktions und Installationsnachweis,
Zugangsdaten für Online Anlagenüberwachung, inkl. Einweisungsprotokoll
Menge: 1,000 psch

**01.56 Erstellen der Anträge EVU**
Antragsstellung für die Errichtung der PV Anlage inkl. aller Angaben und Dokumentationsunterlagen Konformitätserklärungen und CE Zertifikationen für den Energieversorger.

Netzanfrage, Anmeldung PV Anlage inkl. Zähleinrichtung erstellen Inbetriebssetzungsmeldung und Fertigstellungsmeldung an EVU, Beantragung Zählereinrichtung, Meldung an Bundesnetzagentur,
Menge: 1,000 Psch

**01.57 Sachverständigenabnahme**
*** Bedarfsposition ohne GB
Abnahme der PV-Anlage durch einen Sachverständigen.
Dies ist als Gesamtabnahme für alle im LV aufgeführten Dachflächen vorzusehen.
Menge: 1,000 Psch

**01.58 Wartung der PV Anlage pro Jahr**
*** Bedarfsposition ohne GB
Wartung der PV Anlagen pro Jahr
beinhaltet sind:
Sichtprüfung mit Überprüfung Schutzeinrichtung, Funktion Überspannungsableiter, Überprüfung Optimierer, optische Beschädigung Module, Hotspots, das Modulfeld auf dem Dach: auf starke Verschmutzungen (Laub, Vogelkot, Staub) und auf korrekte Befestigung der Module, Montagesystem: auf Schäden an den Montagegestellen und am Dach sowie auf mechanische oder thermische Verspannungen
Kabel und Leitungen: auf Schmorstellen, Tierfraß, äußere Beschädigungen und eindringende Feuchtigkeit
den Anschlusskasten der Photovoltaikanlage: auf eindringende Feuchtigkeit und elektrische Sicherheit
- mindestens alle vier Jahre: wiederkehrende Prüfung nach DIN EN 62446-1 VDE 0126-23-1:2019-04
Stringmessung, Überprüfung der Ertragswerte
AC Messung, Prüfung der Schutzfunktion
inkl. schriftlicher Dokumentation und Wartungsprotokoll
Wartung ist für den Zeitraum von 1 Jahr anzugeben.
Menge: 4,000 St

**01.59 Thermografie der PV Anlage**
*** Bedarfsposition ohne GB
Überprüfung der PV Anlage mit einer Wärmebildkamera und oder Drohne im Zuge Ertragseinbußen oder Defekten oder Hot Spots

inkl. schriftlicher Dokumentation und Messprotokoll.

Anzugeben sidn in dieeser Position die Kosten für 1 Anlagenüberprüfung (Thermografie)
Menge: 1,000 St

**01.60 Vorbereitung Anlagenzertifikat B**
Vorbereitung und Bereitstellung der Unterlagen für Anlagenzertifizierung TYP B  für die PV Anlage, inkl. Typenzertifikate, Berechnungen, Kabellängen und Querschnitte, Schutz- und Verteilerplänen, Bestätigung Einsatz von Prüftrennklemmen für Auslöse- und Messkreise, Wandlerdaten, Nachweise VDE AR N Kompatibel
Antragsstellung Anlagenzertifizierung.
Basis ist die Verwendung der Plattform CertFlow.inkl Lizenzen min Certflow Premium
Menge: 1,000 Psch

**01.61 Anlagenzertifikat B**
*** Bedarfsposition ohne GB
Anlagenzertifizierung TYP B  für die oben beschriebene PV Anlage, Beauftragung  Zertifizierungsstelle und Abwicklung der Zertifizierungsprozesse inkl. Konformitätsnachweis.
Menge: 1,000 Psch

### Abschnitt 02 KGR 442, Sicherheitsbeleuchtungs- Anlage

*Hinweis: Vorbemerkung Allgemein*
Das Gebäude erhält eine Sicherheitsstromversorgung zur Versorgung von Sicherheits- und Rettungszeichenleuchten 230V / 216V AC/DC gem.
DIN VDE 0108 von 10/89, DIN EN 50171, DIN EN 50272, BGR 216, BGV A2, mit automatischer Prüfvorrichtung gem. DIN VDE 0108 Teil 1, 6.4.3.10 und Einzelleuchtenüberwachung
zur Beleuchtung der Rettungswege. Die Rettungswegekennzeichnung
wird in die Sicherheitsbeleuchtung integriert.

Nachfolgender Beschrieb bezieht sich auf das Fabrikat Gessler

Alle Allgemeinverteiler erhalten eine Netzüberwachungseinrichtung, welche die
kritischen Stromkreise des Verteilers auf Spannungsausfall überwacht.

Die Sicherheitsleuchten werden in Bereitschaftsschaltung, Rettungszeichenleuchten
in Dauerschaltung ausgeführt. Die Schaltungsart jeder Sicherheits- und Rettungszeichenleuchte mit systemgebundenen EVG oder Überwachungsbaustein
wird im Steuerteil des Zentralbatteriesystems ohne zusätzliche Steuerleitung zu den Leuchten frei programmiert.

Die Beleuchtungsstärke der Sicherheitsbeleuchtungsanlage wird auf 1 lx festgelegt.

*Hinweis: Anlagentechnik*
Anlagentechnik Zentralbatterieanlage

**02.1 Sibelon CPS - K2 / max. 14000VA / max. 40Kr.**
Netzanschluss: 230 V 3-ph. AC +/- 10%, 50 Hz
Batteriespannung: 216 V
Ladeteil zur Versorgung der angeschlossenen Batterieanlage gemäß DIN EN 50171.

Systemaufbau:
- Mikroprozessor-Steuerteil mit 7" Touchscreen
- Klartextanzeige aller Systemzustände.
- Kommunikation über LON-Protokoll (bindend vorgeschrieben).
- Aufbau: Modul-Technik (19" nicht zugelassen)
- Einschließlich Ladeeinrichtung mit ISO-Fehlererkennung.

Bestückung:
20 Stück Endstromkreise (6,3A) für Mischbetrieb
4 Stück Endstromkreise (6,3A) für Mischbetrieb( mit Leistungsrelais 1300 Watt)

1 Stück WEB-Modul zur Steuerung und Darstellung der Anlagenzustände über Internet
1 Stück Relaisbox - 8 Relaiskontakte zur Übergabe der Meldungen/Betriebszustände
1 Stück Überspannungsschutz Typ:2 (gemäß LBO)

Stahlblech-Schrank:
Schutzart: IP 20
Außenlackierung: RAL 7035
Türanschlag: rechts / links
Kabeleinführung: von oben
Abmessungen: H:1800mm x B:850mm x T:600mm

Hinweis: Die Planung liegt das Fabrikat Gessler zugrunde.

Fabrikat: Gessler
Typ: Sibelon CPS - K2
oder gleichwertig

Angebotenes Fabrikat:

Angebotener Typ:

Komplett liefern, montieren und betriebsfertig anschließen.
Menge: 1,000 St

**02.2 OGIV-Batterie - 56Ah/10h im Kombischrank 2750W/3h**
Wartungsfreie, verschlossene OGIV-Blockbatterieanlage in AGM bzw. Vlies-Technik. Lebenserwartung 10-12 Jahre. Importe aus China werden nicht zugelassen. Die Auslegung der Batterie hat gemäß DIN EN 50171 mit entsprechender Alterungsreserve zu erfolgen.

Die Dimensionierung der Batterieanlage liegt den Leistungsdaten von systemgebundenen Leuchten der Firma Gessler zugrunde. Wird durch den Einsatz eines anderen Fabrikates eine Kapazitätserhöhung notwendig, so wird diese nicht gesondert vergütet.

Leistungsdaten: 6600W/1h, 2750W/3h, 1200W/8h
Nennkapazität: 56Ah/10h
Nennspannung: 216V
Zellenzahl: 108
Blockzahl: 18

Normgerechte Aufstellung im Batteriefach. Das System ist in einem eigenen elektrischen Betriebsraum gemäß EltBauVO unterzubringen. Notwendige, natürliche Belüftung: 0,33m3/h

Fabrikat: Gessler
Typ: OGIV 56
oder gleichwertig

Wird ein anderes Fabrikat angeboten, muss die Gleichwertigkeit der vg. Merkmale schriftlich dokumentiert und dem Angebot beigefügt werden. Mehrkosten, welche durch ein anderes Fabrikat entstehen, werden nicht vergütet.

Komplett liefern, montieren und betriebsfertig anschließen.
Menge: 1,000 St

*Hinweis: Baugruppen/Module*

**02.3 Meldetableau MT2, Aufbaumontage**
Dezentes Aufbau-Meldetableau mit LED-Anzeige zum Anschluss an eine Gessler Zentralbatterie- bzw. Gruppenbatterie-System. Anzeige gemäß DIN VDE 0100-560.

Anzeigestatus:
"Anlage betriebsbereit"
"Batteriebetrieb"
"Anlage gestört"

Meldungen optisch und akustisch.
Integrierter Schlüsselschalter für Dauerlicht Ein/Aus.
Zuleitung: J-Y(St)Y 4x2x0,8

Gehäusematerial: Kunststoff
Gehäusefarbe: RAL 9016
Anschluss-Spg.: 24V DC
Montage: Aufbaumontage
Schutzart: IP 30
Abmessung: H:81mm x B:81mm x T:51mm

Fabrikat: Gessler
Typ: MT2-A
oder gleichwertig

Wird ein anderes Fabrikat angeboten, muss die Gleichwertigkeit der vg. Merkmale schriftlich dokumentiert und dem Angebot beigefügt werden. Mehrkosten welche durch ein anderes Fabrikat entstehen, werden nicht vergütet.

Komplett liefern, montieren und betriebsfertig anschließen.
Menge: 1,000 St

**02.4 Sibelon BUS-Netzwächter I-CONNECT16**
BUS-Netzüberwachung für Hutschienenmontage
zur Überwachung des AV-Netzes.

Gehäusematerial: Kunststoff
Nennspannung: 230V / 400V 50Hz
Leistungsaufnahme: 2W
Montageart: Hutschienenmontage
Schalteingänge: 1x 24V externe pot. freie Kontakte
Schutzklasse: II
Abmessung: H:90mm x B:88mm x T:60mm

Fabrikat: Gessler
Typ: SET_I-CONNECT SAM 16
oder gleichwertig

Wird ein anderes Fabrikat angeboten, muss die Gleichwertigkeit der vg. Merkmale schriftlich dokumentiert und dem Angebot beigefügt werden. Mehrkosten welche durch ein anderes Fabrikat entstehen, werden nicht vergütet.

Komplett liefern, montieren und betriebsfertig anschließen.
Menge: 5,000 St

**02.5 Sibelon Überwachungsmodul LB1/009**
*** Bedarfsposition ohne GB
Überwachungsmodul für Mischbetrieb und Einzelleuchten- überwachung. Unter Einsatz des Gessler LB1/009 können alle Schaltungsarten (Dauer-, Bereitschaft- und geschaltetes Dauerlicht) in einem Stromkreis realisiert werden.  Die Kodierung erfolgt anhand eines Schiebeschalters am Baustein. Die Leuchtenadresse wird über einen von außen zugänglichen Dreh-Kodierschalter vergeben.

Gehäusematerial: Kunststoff
Netzanschluss: 230V AC
Notanschluss: 220V DC (+/- 20%)
Umgebungstemperatur: -10°C bis +60°C
Leistungsbereich: 2 - 120W
Adressbereich: 1-20
max. Einschaltstrom EVG: 45A/5 ms
Schutzart: IP 20
Schutzklasse: II
Abmessung: H:20mm x B:78mm x T:30mm

Fabrikat: Gessler
Typ: LB1/009
oder gleichwertig

Wird ein anderes Fabrikat angeboten, muss die Gleichwertigkeit der vg. Merkmale schriftlich dokumentiert und dem Angebot beigefügt werden. Mehrkosten welche durch ein anderes Fabrikat entstehen, werden nicht vergütet.

Komplett liefern, montieren und betriebsfertig anschließen.
Menge: 5,000 St

**02.6 Visualisierung Web-Master**
Übergeordnete Visualisierung für Gessler LPS- und CPS-Systemen sowie EZ2 Bus-Überwachungszentralen für Einzelbatterieleuchten. Web-Master verwaltet und organisiert bis zu 1000 Notlichtsysteme über TCP/IP. Der integrierte Mail-Client sendet bei Bedarf eine detaillierte Status-Mail in Klartext. Benutzerfreundliche und einfache Einrichtung über Web-Interface (HTTP) mittels eines Standard Webbrowsers.

Zusätzliche Funktionalität:
- Live Statusabfrage jedes Systems
- Integrierter Web-Server
- Integrierter Mail Client
- Gruppenbildungsfunktion (z.B. Werk I, Werk II etc.)
- Login mit Rechteverwaltung

Gehäusematerial: Kunststoff
Schnittstelle: Ethernet
Spannung: 230V AC/DC
Anschlussleistung: max. 20VA
Schutzart: IP20
Schutzklasse: II
Abmessung: H:90mm x B:88mm x T:60mm

Komplett liefern, montieren und betriebsfertig anschließen.
Menge: 1,000 Stk

**02.7 Inbetriebnahme und Einweisung**
Inbetriebnahme der komplett aufgestellten und angeschlossenen Anlage mit Überprüfung aller Betriebszustände und Funktionen, sowie Einweisung des Bedienpersonals.
Menge: 1,000 St

*Hinweis: Rettungszeichenleuchten*

**02.8 FB1 Lumina 2000/16, Deckenmontage**
Rettungszeichenleuchte in formschönen konvexem Design zum Anschluss an CPS/LPS- und NEA-Systeme. Für den Einsatz im Außenbereich, Schwimmbädern, Reinräumen, und der Lebensmittelindustrie (IFS-Konform) geeignet. Gehäusematerial aus UV beständigem, farbechtem Polycarbonat. Die Lichthaube ist gegen Vandalismus und Diebstahl zu sichern. Dies ist durch eine entsprechende Verschraubung am Leuchten-Unterteil sicherzustellen. Steckbare Lichthauben ohne Verschraubungen sind nicht zugelassen.

Der integrierte Adressbaustein zur Einzelleuchtenüberwachung muss in Stromkreisen mit gemischter Installation (DS/BS) sowie für den Betrieb in AC- und DC-Netzen geeignet sein. Die Kommunikation erfolgt über die Netzzuleitung ohne zusätzliche BUS-Leitung.

Aufbau der Leuchte gemäß DIN EN 60598-1 und -2-22, DIN EN 1838, DIN 4844-1, DIN EN 55015. Piktogramme gemäß DIN EN ISO 7010 und DIN ISO 3864.

Gehäusematerial: Polycarbonat
Gehäusefarbe: weiß
Anschlussspannung: 230V AC/DC
Erkennungsweite: 27m
Anschlussleistung (AC/DC): 10,0VA / 5,5W
Leuchtmittel: LED
Montageart: Deckenmontage
Ausführung: Systemleuchte mit Überwachung
Schutzart: IP 54
Schutzklasse: I
Abmessung: H:205mm x B:388mm x T:135mm

5 Jahre Garantie auf das LED-Leuchtmittel.
10 Jahre Verfügbarkeit kompatibler LED-Module und Ersatzteile.

Fabrikat: Gessler
Typ: Lumina 2000/16
oder gleichwertig

Komplett liefern, montieren und betriebsfertig anschließen.
Menge: 15,000 Stk
Produkt:
  Artikel:
    Artikelnummer: L16D
    Artikelkurztext: FB1 Lumina 2000/16, Deckenmontage

**02.9 FB2 Prion 32, Seilaufbau**
Display-Rettungszeichenleuchte mit umlaufendem, filigranem Scheibenrahmen in anspruchsvollem Design zum Anschluss an CPS/LPS- und NEA-Systeme. Die Versorgung der LEDs erfolgt aus architektonischen Gründen über die Seile. Werkzeuglos zu öffnendes Gehäuse mit universell einsetzbaren Pfeilrichtungen.
Der integrierte Adressbaustein zur Einzelleuchtenüberwachung muss in Stromkreisen mit gemischter Installation (DS/BS) sowie für den Betrieb in AC- und DC-Netzen geeignet sein. Die Kommunikation erfolgt über die Netzzuleitung ohne zusätzliche BUS-Leitung.

Aus energetischen Gründen ist darauf zu achten, dass das LED-Vorschaltgerät einen Powerfaktor von >0,85 besitzt.

Aufbau der Leuchte gemäß DIN EN 60598-1 und -2-22, DIN EN 1838, DIN 4844-1, DIN EN 55015. Piktogramme gemäß DIN EN ISO 7010 und DIN ISO 3864.

Gehäusematerial: Polycarbonat
Gehäusefarbe: weiß
Anschlussspannung: 230V AC/DC
Erkennungsweite: 32m
Anschlussleistung (AC/DC): 7,5VA / 7,0W
Powerfaktor: >0,85
Leuchtmittel: LED
Montageart: Seilaufbau
Ausführung: Systemleuchte mit Überwachung
Schutzart: IP 40
Schutzklasse: I
Seillänge: max. 1,5m
Abmessung: H:208mm x B:336mm x T:38mm

5 Jahre Garantie auf das LED-Leuchtmittel.
10 Jahre Verfügbarkeit kompatibler LED-Module und Ersatzteile.

Fabrikat: Gessler
Typ: Prion 32
oder gleichwertig

Komplett liefern, montieren und betriebsfertig anschließen.
Menge: 36,000 Stk
Produkt:
  Artikel:
    Artikelnummer: PR2S
    Artikelkurztext: FB2 Prion 32, Seilaufbau

**02.10 FB2 Prion 32, Seileinbau**
*** Bedarfsposition ohne GB
Display-Rettungszeichenleuchte mit umlaufendem, filigranem Scheibenrahmen in anspruchsvollem Design zum Anschluss an CPS/LPS- und NEA-Systeme. Die Versorgung der LEDs erfolgt aus architektonischen Gründen über die Seile. Werkzeuglos zu öffnendes Gehäuse mit universell einsetzbaren Pfeilrichtungen.
Der integrierte Adressbaustein zur Einzelleuchtenüberwachung muss in Stromkreisen mit gemischter Installation (DS/BS) sowie für den Betrieb in AC- und DC-Netzen geeignet sein. Die Kommunikation erfolgt über die Netzzuleitung ohne zusätzliche BUS-Leitung.

Aus energetischen Gründen ist darauf zu achten, dass das LED-Vorschaltgerät einen Powerfaktor von >0,85 besitzt.

Aufbau der Leuchte gemäß DIN EN 60598-1 und -2-22, DIN EN 1838, DIN 4844-1, DIN EN 55015. Piktogramme gemäß DIN EN ISO 7010 und DIN ISO 3864.

Gehäusematerial: Polycarbonat
Gehäusefarbe: weiß
Anschlussspannung: 230V AC/DC
Erkennungsweite: 32m
Anschlussleistung (AC/DC): 7,5VA / 7,0W
Powerfaktor: >0,85
Leuchtmittel: LED
Montageart: Seileinbau
Ausführung: Systemleuchte mit Überwachung
Schutzart: IP 40
Schutzklasse: I
Einbautiefe: 75mm
Seillänge: max. 1,5m
Abmessung: H:176mm x B:336mm x T:86mm
Deckenausschnitt:
- Fräsloch: 2x Ø 68mm
- Mittenabstand: 71mm

5 Jahre Garantie auf das LED-Leuchtmittel.
10 Jahre Verfügbarkeit kompatibler LED-Module und Ersatzteile.

Fabrikat: Gessler
Typ: Prion 32

Wird ein anderes Fabrikat angeboten, muss die Gleichwertigkeit mit dem Angebot anhand einer lückenlosen Dokumentation nachgewiesen werden. Hierzu zählen: Nachweis der Normen, Datenblätter, Konformitätserklärung, Garantiebestimmungen. Mehrkosten, welche durch ein anderes Fabrikat entstehen, werden nicht vergütet.

Komplett liefern, montieren und betriebsfertig anschließen.
Menge: 1,000 Stk
Produkt:
  Artikel:
    Artikelnummer: PR2F
    Artikelkurztext: FB2 Prion 32, Seileinbau

**02.11 FB2 Prion 32, Wandaufbau / Wandeinbau**
*** Bedarfsposition ohne GB
Display-Rettungszeichenleuchte mit umlaufendem, filigranem Scheibenrahmen in anspruchsvollem Design zum Anschluss an CPS/LPS- und NEA-Systeme. Das schlanke Design ermöglicht sowohl Wandaufbau- als auch Wandeinbaumontage. Werkzeuglos zu öffnendes Gehäuse mit universell einsetzbaren Pfeilrichtungen.

Der integrierte Adressbaustein zur Einzelleuchtenüberwachung muss in Stromkreisen mit gemischter Installation (DS/BS) sowie für den Betrieb in AC- und DC-Netzen geeignet sein. Die Kommunikation erfolgt über die Netzzuleitung ohne zusätzliche BUS-Leitung.

Aus energetischen Gründen ist darauf zu achten, dass das LED-Vorschaltgerät einen Powerfaktor von >0,85 besitzt.

Aufbau der Leuchte gemäß DIN EN 60598-1 und -2-22, DIN EN 1838, DIN 4844-1, DIN EN 55015. Piktogramme gemäß DIN EN ISO 7010 und DIN ISO 3864.

Gehäusematerial: Polycarbonat
Gehäusefarbe: weiß
Anschlussspannung: 230V AC/DC
Erkennungsweite: 32m
Anschlussleistung (AC/DC): 7,5VA / 7,0W
Powerfaktor: >0,85
Leuchtmittel: LED
Montageart: Wandaufbau / Wandeinbau
Ausführung: Systemleuchte mit Überwachung
Schutzart: IP 40
Schutzklasse: I
Abmessung: H:176mm x B:336mm x T:34mm
Wandausschnitt: H:92mm x B:177mm x T:22mm

5 Jahre Garantie auf das LED-Leuchtmittel.
10 Jahre Verfügbarkeit kompatibler LED-Module und Ersatzteile.

Fabrikat: Gessler
Typ: Prion 32
oder gleichwertig

Komplett liefern, montieren und betriebsfertig anschließen.
Menge: 1,000 Stk
Produkt:
  Artikel:
    Artikelnummer: PR2W
    Artikelkurztext: FB2 Prion 32, Wandaufbau / Wandeinbau

**02.12 FB2 Prion 32, Deckenaufbau**
*** Bedarfsposition ohne GB
Display-Rettungszeichenleuchte mit umlaufendem, filigranem Scheibenrahmen in anspruchsvollem Design zum Anschluss an CPS/LPS- und NEA-Systeme. Werkzeuglos zu öffnendes Gehäuse mit universell einsetzbaren Pfeilrichtungen.

Der integrierte Adressbaustein zur Einzelleuchtenüberwachung muss in Stromkreisen mit gemischter Installation (DS/BS) sowie für den Betrieb in AC- und DC-Netzen geeignet sein. Die Kommunikation erfolgt über die Netzzuleitung ohne zusätzliche BUS-Leitung.

Aus energetischen Gründen ist darauf zu achten, dass das LED-Vorschaltgerät einen Powerfaktor von >0,85 besitzt.

Aufbau der Leuchte gemäß DIN EN 60598-1 und -2-22, DIN EN 1838, DIN 4844-1, DIN EN 55015. Piktogramme gemäß DIN EN ISO 7010 und DIN ISO 3864.

Gehäusematerial: Polycarbonat
Gehäusefarbe: weiß
Anschlussspannung: 230V AC/DC
Erkennungsweite: 32m
Anschlussleistung (AC/DC): 7,5VA / 7,0W
Powerfaktor: >0,85
Leuchtmittel: LED
Montageart: Deckenaufbau
Ausführung: Systemleuchte mit Überwachung
Schutzart: IP 40
Schutzklasse: I
Abmessung: H:216mm x B:336mm x T:38mm

5 Jahre Garantie auf das LED-Leuchtmittel.
10 Jahre Verfügbarkeit kompatibler LED-Module und Ersatzteile.

Fabrikat: Gessler
Typ: Prion 32
oder gleichwertig

Komplett liefern, montieren und betriebsfertig anschließen.
Menge: 1,000 Stk
Produkt:
  Artikel:
    Artikelnummer: PR2D
    Artikelkurztext: FB2 Prion 32, Deckenaufbau

*Hinweis: Sicherheitsleuchten*

**02.13 SB1 Lumina 2000/16, Universalmontage**
Sicherheitsleuchte in formschönem Design zum Anschluss an CPS/LPS- und NEA-Systeme. Für den Einsatz im Außen- bereich, Schwimmbädern, Reinräumen, und der Lebensmittelindustrie (IFS-Konform) geeignet. Gehäusematerial aus UV beständigem, farbechtem Polycarbonat. Die Lichthaube ist gegen Vandalismus und Diebstahl zu sichern. Dies ist durch eine entsprechende Verschraubung am Leuchten-Unterteil sicherzustellen. Steckbare Lösungen ohne Verschraubungen sind nicht zugelassen. Symmetrische Ausleuchtung von Flucht- und Rettungswegen sowie Flächen. Lichttechnische Eigenschaften bei 3m Montagehöhe (bindend vorgeschrieben): Abstand Leuchte-Leuchte in Fluchtwegen: 9.60m (1lx). Abstand Leuchte-Leuchte bei Flächen: 10,20m (0,5lx).

Der integrierte Adressbaustein zur Einzelleuchtenüberwachung muss in Stromkreisen mit gemischter Installation (DS/BS) sowie für den Betrieb in AC- und DC-Netzen geeignet sein. Die Kommunikation erfolgt über die Netzzuleitung ohne zusätzliche BUS-Leitung.

Aufbau der Leuchte gemäß DIN EN 60598-1 und -2-22, DIN EN 1838 und DIN EN 55015.

Gehäusematerial: Polycarbonat
Gehäusefarbe: weiß
Anschlussspannung: 230V AC / 176-275V DC
Anschlussleistung (AC/DC): 10,0VA / 5,5W
Leuchtmittel: LED (215lm)
Montageart: Universalmontage
Ausführung: Systemleuchte mit Überwachung
Schutzart: IP 54
Schutzklasse: I
Abmessung: H:136mm x B:356mm x T:79mm

5 Jahre Garantie auf das LED-Leuchtmittel.
10 Jahre Verfügbarkeit kompatibler LED-Module und Ersatzteile.

Fabrikat: Gessler
Typ: Lumina 2000/16
oder gleichwertig

Komplett liefern, montieren und betriebsfertig anschließen.
Menge: 35,000 Stk
Produkt:
  Artikel:
    Artikelnummer: L16U
    Artikelkurztext: SB1 Lumina 2000/16, Universalmontage

**02.14 SB2 Starlight S4, Deckenmontage (schwarz)**
Sicherheitsleuchte in rundem Design zum Anschluss an CPS/LPS- und NEA-Systeme. Für den Einsatz im Außen- bereich, Schwimmbädern, Reinräumen, und der Lebensmittel- industrie (IFS-Konform) geeignet. Gehäusematerial aus UV beständigem, farbechtem Polycarbonat.Die Lichthaube ist gegen Vandalismus und Diebstahl zu sichern. Dies ist durch eine entsprechende Verschraubung am Leuchten-Unterteil sicherzustellen. Steckbare Lösungen ohne Verschraubungen sind nicht zugelassen. Symmetrische Ausleuchtung von Flucht- und Rettungswegen sowie Flächen. Lichttechnische Eigenschaften bei 9m Montagehöhe (bindend vorgeschrieben): Abstand Leuchte-Leuchte bei Flächen >60m²: 22,75m (0,5lx). Abstand Leuchte-Leuchte bei Verkaufsflächen: 18,00m (1lx).

Der integrierte Adressbaustein zur Einzelleuchtenüberwachung muss in Stromkreisen mit gemischter Installation (DS/BS) sowie für den Betrieb in AC- und DC-Netzen geeignet sein. Die Kommunikation erfolgt über die Netzzuleitung ohne zusätzliche BUS-Leitung.

Aufbau der Leuchte gemäß DIN EN 60598-1 und -2-22, DIN EN 1838 und DIN EN 55015.

Gehäusematerial: Polycarbonat
Gehäusefarbe: schwarz
Anschlussspannung: 230V AC / 176-275V DC
Anschlussleistung (AC/DC): 18,5VA / 11,0W
Leuchtmittel: LED (900lm)
Montageart: Deckenmontage
Ausführung: Systemleuchte mit Überwachung
Schutzart: IP 66
Schutzklasse: II
Abmessung: H:313mm x B:313mm x T:92mm (Ø 313mm)

5 Jahre Garantie auf das LED-Leuchtmittel.
10 Jahre Verfügbarkeit kompatibler LED-Module und Ersatzteile.

Fabrikat: Gessler
Typ: Starlight S4
oder gleichwertig

Komplett liefern, montieren und betriebsfertig anschließen.
Menge: 5,000 Stk
Produkt:
  Artikel:
    Artikelnummer: S04U
    Artikelkurztext: SB2 Starlight S4, Deckenmontage (schwarz)

**02.15 SB2 Starlight S4, Deckenmontage (weiß)**
*** Bedarfsposition ohne GB
Sicherheitsleuchte in rundem Design zum Anschluss an CPS/LPS- und NEA-Systeme. Für den Einsatz im Außen- bereich, Schwimmbädern, Reinräumen, und der Lebensmittel- industrie (IFS-Konform) geeignet. Gehäusematerial aus UV beständigem, farbechtem Polycarbonat.Die Lichthaube ist gegen Vandalismus und Diebstahl zu sichern. Dies ist durch eine entsprechende Verschraubung am Leuchten-Unterteil sicherzustellen. Steckbare Lösungen ohne Verschraubungen sind nicht zugelassen. Symmetrische Ausleuchtung von Flucht- und Rettungswegen sowie Flächen. Lichttechnische Eigenschaften bei 9m Montagehöhe (bindend vorgeschrieben): Abstand Leuchte-Leuchte bei Flächen >60m²: 22,75m (0,5lx). Abstand Leuchte-Leuchte bei Verkaufsflächen: 18,00m (1lx).

Der integrierte Adressbaustein zur Einzelleuchtenüberwachung muss in Stromkreisen mit gemischter Installation (DS/BS) sowie für den Betrieb in AC- und DC-Netzen geeignet sein. Die Kommunikation erfolgt über die Netzzuleitung ohne zusätzliche BUS-Leitung.

Aufbau der Leuchte gemäß DIN EN 60598-1 und -2-22, DIN EN 1838 und DIN EN 55015.

Gehäusematerial: Polycarbonat
Gehäusefarbe: weiß
Anschlussspannung: 230V AC / 176-275V DC
Anschlussleistung (AC/DC): 18,5VA / 11,0W
Leuchtmittel: LED (900lm)
Montageart: Deckenmontage
Ausführung: Systemleuchte mit Überwachung
Schutzart: IP 66
Schutzklasse: II
Abmessung: H:313mm x B:313mm x T:92mm (Ø 313mm)

5 Jahre Garantie auf das LED-Leuchtmittel.
10 Jahre Verfügbarkeit kompatibler LED-Module und Ersatzteile.

Fabrikat: Gessler
Typ: Starlight S4
oder gleichwertig

Komplett liefern, montieren und betriebsfertig anschließen.
Menge: 5,000 Stk
Produkt:
  Artikel:
    Artikelnummer: S04U
    Artikelkurztext: SB2 Starlight S4, Deckenmontage (weiß)

**02.16 SB3 LED-Spot LG6 + F1 Linse (bis 3,5m), Deckeneinbaumontage**
Sicherheitsleuchte in rundem Design zum Anschluss an CPS/LPS- und NEA-Systeme. Hochwertiges Metallgehäuse (Kunststoffgehäuse nicht zugelassen) mit strukturierter Pulver- beschichtung. Leuchte bestückbar mit unterschiedlichen Linsenmodulen.

F1 Linse zur vertikalen Ausleuchtung von Brandbekämpfungseinrichtung (Feuerlöscher), Sicherheitseinrichtungen (Erste-Hilfe-Kästen), Meldeeinrichtungen (manuelle Brandmelder) sowie Flucht- und Rettungsplänen mit 5lx gemäß DIN EN 1838 und DIN ISO 23601. Geeignet für Montagehöhen bis 3,5m.

Der integrierte Adressbaustein zur Einzelleuchtenüberwachung muss in Stromkreisen mit gemischter Installation (DS/BS) sowie für den Betrieb in AC- und DC-Netzen geeignet sein. Die Kommunikation erfolgt über die Netzzuleitung ohne zusätzliche BUS-Leitung.

Aufbau der Leuchte gemäß DIN EN 60598-1 und -2-22, DIN EN 1838 und DIN EN 55015.

Ausführung: Systemleuchte mit Überwachung
Montage: Deckeneinbaumontage
Schutzart/-klasse: IP20 / I
Leistung (AC/DC): 8,5VA / 5,2W
Leuchtmittel: LED (113lm)
Gehäusefarbe: RAL 9016 (weiß)
Deckenausschnitt: Ø 68mm
min. lichte Deckenhöhe: 120mm
Abmessung: H:40mm x Ø 75mm
Linse: F1 (5lx)

5 Jahre Garantie auf das LED-Leuchtmittel.

Fabrikat: Gessler
Typ: LED-Spot LG6 - F1
oder gleichwertig

Komplett liefern, montieren und betriebsfertig anschließen.
Menge: 20,000 Stk
Produkt:
  Artikel:
    Artikelnummer: LG6E
    Artikelkurztext: SB3 LED-Spot LG6 + F1 Linse (bis 3,5m), Deckeneinbaumontage

**02.17 SB3 LED-Spot LG6 + S1 Linse (bis 12m), Deckeneinbaumontage**
Sicherheitsleuchte in rundem Design zum Anschluss an CPS/LPS- und NEA-Systeme. Hochwertiges Metallgehäuse (Kunststoffgehäuse nicht zugelassen) mit strukturierter Pulver- beschichtung. Leuchte bestückbar mit unterschiedlichen Linsenmodulen für die symmetrische oder asymmetrische Ausleuchtung von Fluchtwegen bzw. Flächen. Geeignet für Montagehöhen von 2 - 30m. Für alle Montagehöhen ist ein einheitliches Leuchten-Gehäuse zu verwenden (bindend vorgeschrieben).

S1 Linse mit symmetrischer Lichtverteilung zur Ausleuchtung von Flucht- und Rettungswegen sowie Flächen. Lichttechnische Eigenschaften bei 8m Montagehöhe (bindend vorgeschrieben): Abstand Leuchte-Leuchte in Fluchtwegen: >6,50m (1lx). Abstand Leuchte-Leuchte bei Flächen: >15,25m (0,5lx).

Der integrierte Adressbaustein zur Einzelleuchtenüberwachung muss in Stromkreisen mit gemischter Installation (DS/BS) sowie für den Betrieb in AC- und DC-Netzen geeignet sein. Die Kommunikation erfolgt über die Netzzuleitung ohne zusätzliche BUS-Leitung.

Aufbau der Leuchte gemäß DIN EN 60598-1 und -2-22, DIN EN 1838 und DIN EN 55015.

Gehäusematerial: Stahlblech
Gehäusefarbe: RAL 9016
Anschlussspannung: 230V AC / 176-275V DC
Anschlussleistung (AC/DC): 6,5VA / 3,5W
Leuchtmittel: LED (304lm)
Montageart: Deckeneinbaumontage
Ausführung: Systemleuchte mit Überwachung
Schutzart: IP 20
Schutzklasse: I
Deckenausschnitt: Ø 68mm
min. lichte Deckenhöhe: 120mm
Abmessung: H:40mm x Ø 75mm

5 Jahre Garantie auf das LED-Leuchtmittel.
10 Jahre Verfügbarkeit kompatibler LED-Module und Ersatzteile.

Fabrikat: Gessler
Typ: LED-Spot LG6+S1 Einbaumontage
oder gleichwertig

Komplett liefern, montieren und betriebsfertig anschließen.
Menge: 43,000 Stk
Produkt:
  Artikel:
    Artikelnummer: LG6E
    Artikelkurztext: SB3 LED-Spot LG6 + S1 Linse (bis 12m), Deckeneinbaumontage

**02.18 SB3 LED-Spot LG6 + A1 Linse (bis 11m), Deckeneinbaumontage**
Sicherheitsleuchte in rundem Design zum Anschluss an CPS/LPS- und NEA-Systeme. Hochwertiges Metallgehäuse (Kunststoffgehäuse nicht zugelassen) mit strukturierter Pulver- beschichtung. Leuchte bestückbar mit unterschiedlichen Linsenmodulen für die symmetrische oder asymmetrische Ausleuchtung von Fluchtwegen bzw. Flächen. Geeignet für Montagehöhen von 2 - 30m. Für alle Montagehöhen ist ein einheitliches Leuchten-Gehäuse zu verwenden (bindend vorgeschrieben).

A1 Linse mit asymmetrischer Lichtverteilung zur Ausleuchtung von Flucht- und Rettungswegen. Lichttechnische Eigenschaften bei 8m Montagehöhe (bindend vorgeschrieben): Abstand Leuchte-Leuchte: >16,5m (1lx). Ausleuchtungslänge eines Fluchtweges mit nur einer Leuchte: 2,0m (1lx).

Der integrierte Adressbaustein zur Einzelleuchtenüberwachung muss in Stromkreisen mit gemischter Installation (DS/BS) sowie für den Betrieb in AC- und DC-Netzen geeignet sein. Die Kommunikation erfolgt über die Netzzuleitung ohne zusätzliche BUS-Leitung.

Aufbau der Leuchte gemäß DIN EN 60598-1 und -2-22, DIN EN 1838 und DIN EN 55015.

Gehäusematerial: Stahlblech
Gehäusefarbe: RAL 9016
Anschlussspannung: 230V AC / 176-275V DC
Anschlussleistung (AC/DC): 6,5VA / 3,5W
Leuchtmittel: LED (270lm)
Montageart: Deckeneinbaumontage
Ausführung: Systemleuchte mit Überwachung
Schutzart: IP 20
Schutzklasse: I
Deckenausschnitt: Ø 68mm
min. lichte Deckenhöhe: 120mm
Abmessung: H:40mm x Ø 75mm

5 Jahre Garantie auf das LED-Leuchtmittel.
10 Jahre Verfügbarkeit kompatibler LED-Module und Ersatzteile.

Fabrikat: Gessler
Typ: LED-Spot LG6+A1 Linse mit asymmetrischer Lichtverteilung Einbaumontage
oder gleichwertig

Komplett liefern, montieren und betriebsfertig anschließen.
Menge: 5,000 Stk
Produkt:
  Artikel:
    Artikelnummer: LG6E
    Artikelkurztext: SB3 LED-Spot LG6 + A1 Linse (bis 11m), Deckeneinbaumontage

**02.19 SB3 LED-Spot LG6 + S1 Linse (bis 12m), Pendelmontage**
Sicherheitsleuchte in rundem Design zum Anschluss an CPS/LPS- und NEA-Systeme. Hochwertiges Metallgehäuse (Kunststoffgehäuse nicht zugelassen) mit strukturierter Pulver- beschichtung. Leuchte bestückbar mit unterschiedlichen Linsenmodulen für die symmetrische oder asymmetrische Ausleuchtung von Fluchtwegen bzw. Flächen. Geeignet für Montagehöhen von 2 - 30m. Für alle Montagehöhen ist ein einheitliches Leuchten-Gehäuse zu verwenden (bindend vorgeschrieben).

S1 Linse mit symmetrischer Lichtverteilung zur Ausleuchtung von Flucht- und Rettungswegen sowie Flächen. Lichttechnische Eigenschaften bei 8m Montagehöhe (bindend vorgeschrieben): Abstand Leuchte-Leuchte in Fluchtwegen: >6,50m (1lx). Abstand Leuchte-Leuchte bei Flächen: >15,25m (0,5lx).

Der integrierte Adressbaustein zur Einzelleuchtenüberwachung muss in Stromkreisen mit gemischter Installation (DS/BS) sowie für den Betrieb in AC- und DC-Netzen geeignet sein. Die Kommunikation erfolgt über die Netzzuleitung ohne zusätzliche BUS-Leitung.

Aufbau der Leuchte gemäß DIN EN 60598-1 und -2-22, DIN EN 1838 und DIN EN 55015.

Gehäusematerial: Stahlblech
Gehäusefarbe: RAL 9016
Anschlussspannung: 230V AC / 176-275V DC
Anschlussleistung (AC/DC): 6,5VA / 3,5W
Leuchtmittel: LED (304lm)
Montageart: Pendelmontage
Ausführung: Systemleuchte mit Überwachung
Schutzart: IP 40
Schutzklasse: I
Pendellänge: 475mm
Abmessung: H:96mm x B:162mm x T:162mm (Ø 162mm)

5 Jahre Garantie auf das LED-Leuchtmittel.
10 Jahre Verfügbarkeit kompatibler LED-Module und Ersatzteile.

Fabrikat: Gessler
Typ: LED-Spot LG6+S1 Pendelmontage
oder gleichwertig

Komplett liefern, montieren und betriebsfertig anschließen.
Menge: 25,000 Stk
Produkt:
  Artikel:
    Artikelnummer: LG6P
    Artikelkurztext: SB3 LED-Spot LG6 + S1 Linse (bis 12m), Pendelmontage

**02.20 SB3 LED-Spot LG6 + A1 Linse (bis 11m), Pendelmontage**
Sicherheitsleuchte in rundem Design zum Anschluss an CPS/LPS- und NEA-Systeme. Hochwertiges Metallgehäuse (Kunststoffgehäuse nicht zugelassen) mit strukturierter Pulver- beschichtung. Leuchte bestückbar mit unterschiedlichen Linsenmodulen für die symmetrische oder asymmetrische Ausleuchtung von Fluchtwegen bzw. Flächen. Geeignet für Montagehöhen von 2 - 30m. Für alle Montagehöhen ist ein einheitliches Leuchten-Gehäuse zu verwenden (bindend vorgeschrieben).

A1 Linse mit asymmetrischer Lichtverteilung zur Ausleuchtung von Flucht- und Rettungswegen. Lichttechnische Eigenschaften bei 8m Montagehöhe (bindend vorgeschrieben): Abstand Leuchte-Leuchte: >16,50m (1lx). Ausleuchtungslänge eines Fluchtweges mit nur einer Leuchte: 2,0m (1lx).

Der integrierte Adressbaustein zur Einzelleuchtenüberwachung muss in Stromkreisen mit gemischter Installation (DS/BS) sowie für den Betrieb in AC- und DC-Netzen geeignet sein. Die Kommunikation erfolgt über die Netzzuleitung ohne zusätzliche BUS-Leitung.

Aufbau der Leuchte gemäß DIN EN 60598-1 und -2-22, DIN EN 1838 und DIN EN 55015.

Gehäusematerial: Stahlblech
Gehäusefarbe: RAL 9016
Anschlussspannung: 230V AC / 176-275V DC
Anschlussleistung (AC/DC): 6,5VA / 3,5W
Leuchtmittel: LED (270lm)
Montageart: Pendelmontage
Ausführung: Systemleuchte mit Überwachung
Schutzart: IP 40
Schutzklasse: I
Pendellänge: 475mm
Abmessung: H:96mm x B:162mm x T:162mm (Ø 162mm)

5 Jahre Garantie auf das LED-Leuchtmittel.
10 Jahre Verfügbarkeit kompatibler LED-Module und Ersatzteile.

Fabrikat: Gessler
Typ: LED-Spot LG6+A1 Linse mit asymmetrischer Lichtverteilung Pendelmontage
oder gleichwertig

Komplett liefern, montieren und betriebsfertig anschließen.
Menge: 5,000 Stk
Produkt:
  Artikel:
    Artikelnummer: LG6P
    Artikelkurztext: SB3 LED-Spot LG6 + A1 Linse (bis 11m), Pendelmontage

**02.21 SB4 LED-Master LM4, Wandmontage (Edelstahl)**
Sicherheitsleuchte für Wandmontage zum Anschluss an CPS/LPS- und NEA-Systeme. Leuchtengehäuse aus hochwertigem Edelstahl. Die satinierte Glasscheibe und ein 30° Abstrahlwinkel wirken einer direkten Blendung entgegen. Lichttechnische Eigenschaften bei 2m Montagehöhe (bindend vorgeschrieben): Abstand Leuchte-Leuchte in Fluchtwegen: 7,75m (1lx). Ausleuchtung von Flächen mit nur einer Leuchte: Breite=6m + Tiefe=4m (1lx).

Der integrierte Adressbaustein zur Einzelleuchtenüberwachung muss in Stromkreisen mit gemischter Installation (DS/BS) sowie für den Betrieb in AC- und DC-Netzen geeignet sein. Die Kommunikation erfolgt über die Netzzuleitung ohne zusätzliche BUS-Leitung.

Aufbau der Leuchte gemäß DIN EN 60598-1 und -2-22, DIN EN 1838 und DIN EN 55015.

Gehäusematerial: Edelstahl
Gehäusefarbe: Edelstahl gebürstet
Anschlussspannung: 230V AC / 176-275V DC
Anschlussleistung (AC/DC): 13,2VA / 6,7W
Leuchtmittel: LED (200lm)
Montageart: Wandmontage
Ausführung: Systemleuchte mit Überwachung
Schutzart: IP 41
Schutzklasse: I
Abmessung: H:147mm x B:170mm x T:69mm

5 Jahre Garantie auf das LED-Leuchtmittel.
10 Jahre Verfügbarkeit kompatibler LED-Module und Ersatzteile.

Fabrikat: Gessler
Typ: LED-Master LM4
oder gleichwertig

Komplett liefern, montieren und betriebsfertig anschließen.
Menge: 15,000 Stk
Produkt:
  Artikel:
    Artikelnummer: LM4W
    Artikelkurztext: SB4 LED-Master LM4, Wandmontage (Edelstahl)

**02.22 Starlight A20 LED, Deckenmontage**
*** Bedarfsposition ohne GB
Kombinierte Sicherheits- und Allgemeinlichtleuchte in rundem Design zum Anschluss an CPS/LPS- und NEA-Systeme. Hierdurch ist die Sicherheitsbeleuchtung nicht als solche zu erkennen. Aluminium Druckguss Gehäuse der Firma Glamox (Serie A20-S420 LED). Aus architektonischen Gründen sind separat montierte Sicherheitsleuchten nicht zugelassen. Im Notbetrieb reduziert sich der Lichtstrom. Hierdurch können die Vorgaben der DIN EN 1838 bezüglich Hell/Dunkel Verhältnis eingehalten werden. Symmetrische Ausleuchtung von Flucht- und Rettungswegen sowie Flächen im Notbetrieb. Lichttechnische Eigenschaften bei 3m Montagehöhe (bindend vorgeschrieben): Abstand Leuchte-Leuchte in Fluchtwegen: 10,00m (1lx). Abstand Leuchte-Leuchte bei Flächen: 11,00m (0,5lx).

Der integrierte Adressbaustein zur Einzelleuchtenüberwachung muss in Stromkreisen mit gemischter Installation (DS/BS) sowie für den Betrieb in AC- und DC-Netzen geeignet sein. Die Kommunikation erfolgt über die Netzzuleitung ohne zusätzliche BUS-Leitung.

Aufbau der Leuchte gemäß DIN EN 60598-1 und -2-22, DIN EN 1838 und DIN EN 55015.

Gehäusematerial: Aluminium-Druckguss
Gehäusefarbe: RAL 9006
Anschlussspannung: 230V AC / 176-275V DC
Anschlussleistung: 26W (Netz), 3,9W (Not)
Leuchtmittel: LED 2983lm (Netz), 288lm (Not)
Montageart: Deckenmontage
Ausführung: Systemleuchte mit Überwachung
Schutzart: IP 20
Schutzklasse: I
Abmessung: H:420mm x B:420mm x T:102mm (Ø 420mm)

5 Jahre Garantie auf das LED-Leuchtmittel.
10 Jahre Verfügbarkeit kompatibler LED-Module und Ersatzteile.

Fabrikat: Gessler
Typ: Starlight A20 LED
oder gleichwertig

Komplett liefern, montieren und betriebsfertig anschließen.
Menge: 4,000 Stk
Produkt:
  Artikel:
    Artikelnummer: A20D
    Artikelkurztext: Starlight A20 LED, Deckenmontage

**02.23 Merlin Überwachungsmodul MLB10DD mit DALI-Auftrennung**
Überwachungsmodul für Mischbetrieb und Einzelleuchten- überwachung mit DALI Auftrennung im Test und Notbetreib. Unter Einsatz dieses Bausteins können handelsübliche DALI-Leuchten im Notbetrieb als Bereitschaftsbeleuchtung eingesetzt werden. Die Leuchtenadresse zur Kommunikation mit dem Sicherheitslichtgerät wird über einen von außen zugänglichen Dreh-Kodierschalter vergeben.

Gehäusematerial: Kunststoff
Netzanschluss: 230V AC
Notanschluss: 220V DC (+/- 20%)
Umgebungstemperatur: -10°C bis +55°C (tc = 70°C)
Leistungsbereich: 2 - 120W
Adressbereich: 1-20
Schutzart: IP 20
Schutzklasse: II
Abmessung: H:24mm x B:81mm x T:34mm

Fabrikat: Gessler
Typ: MLB10DD

Wird ein anderes Fabrikat angeboten, muss die Gleichwertigkeit der vg. Merkmale schriftlich dokumentiert und dem Angebot beigefügt werden. Mehrkosten welche durch ein anderes Fabrikat entstehen, werden nicht vergütet.

oder gleichwertig

Komplett liefern, montieren und betriebsfertig anschließen.
Menge: 10,000 Stk

**02.24 Handscheinwerfer HSW-V4, Wand-, Standmontage**
Handscheinwerfer HSW-V4, Wand-, Standmontage
Handscheinwerfer mit Lithium-Ionen-Akku in robustem Gehäuse für industrielle Zwecke inkl. externer Ladestation für Wand- und Standmontage.

Gehäusematerial: Polyamid
Gehäusefarbe: schwarz
Anschlussspannung: 230V AC
Leuchtmittel: 3W Power-LED
Montageart: Wandmontage/Standmontage
Schutzart: IP 54
Schutzklasse: I
Abmessung: H:210mm x B:58mm x T:56mm

Komplett liefern, montieren und betriebsfertig anschließen.
Menge: 1,000 Stk
Produkt:
  Artikel:
    Artikelnummer: HSW
    Artikelkurztext: Handscheinwerfer HSW-V4, Wand-, Standmontage

**02.25 Leuchtenkennzeichnung mit graviertem 1,5 starken**
Leuchtenkennzeichnung mit graviertem 1,5 starken
Resopalschild, mit roter Schrift auf weißem
Hintergrund.
Schilder sind zu beschriften mit Stromkreisnummer
und Leuchtennummer im Stromkreis.

Durchmesser des Schildes  für Deckenhöhen von 3m bis 5m Erkennungsweite incl. Befestigungsbohrungen.

Die Beschriftungsangaben sind als Text-Daten zu übergeben, in Form einer Excel-Datei

liefern und betriebsfertig montieren
Menge: 214,000 Stk

**02.26 Inbetriebnahme und Einweisung Sicherheitsbeleuchtungsanlage**
*** Pauschalposition
Menge: 1,000 psch

**02.27 Dokumentation Sicherheitsbeleuchtungsanlage**
Revisionsunterlagen
in 3facher Ausfertigung in papierform und auf Datenträger (CAD ab Version 2016)
- Schemata Sicherheitsbeleuchtung
- Prüfprotokoll
- Liste Leuchtmittel
- Inbetriebsetzungsprotokoll
Menge: 1,000 Psch

**02.28 Wartung**
*** Pauschalposition
*** Bedarfsposition ohne GB
Wartungsvertrag pro Jahr.
Die Funktionsfähigkeit dieser Sicherheitsbeleuchtungsanlage ist im Fall einer Gefahr entscheidend für die Rettung von Menschenleben. Aus diesem Grund ist der Betreiber gesetzlich zur Erhaltung einer ständigen Funktionsbereitschaft verpflichtet.

Die Wartung an einer Sicherheitsbeleuchtung darf nur von Personal mit entsprechender Fachkunde durchgeführt werden.

Um eine fachgerechte Überprüfung der Sicherheitsbeleuchtungsanlage inkl. der geforderten Betriebsdauerprüfung zu gewährleisten, wird der Abschluss eines Wartungsvertrages empfohlen.

Leistungen einmal jährlich:
- Betriebsdauertest der Sicherheitsbeleuchtung
- Prüfung Batterie durch Protokollierung der Blockspannungen während des Betriebsdauertests sowie Reinigung der Batteriepole
- Prüfung des mechanischen und elektrischen Zustandes der Zentrale und der dazugehörigen Unterstationen
- Prüfung der Meldeanzeigen (z.B. Lade-/Entladespannung und - Strom) und ggf. der Meldeausdrucke (z.B. Prüfprotokolle) des Gesamtsystems
- Erstellung eines Wartungsprotokolls
- Die Wartung schließt en Austausch mechanischer und elektrischer Kleinteile wie z.B. Schrauben, Muttern, Sicherungen etc. ein.
Menge: 1,000 psch

**02.29 Aushang Revisionschema SIBE**
Aushang Revisionschema SIBE Übersichtsschaltbild in passenden Format laminiert
einschließlich liefen und montieren
Menge: 1,000 St

### Abschnitt 03 KGR 443, Niederspannungshauptverteiler

*Hinweis: Vorbemerkung: Niederspannungsverteilungen*
Vorbemerkung: Niederspannungsverteilungen

Verteilungen sind, wenn im Leistungsbeschrieb nicht
anders gefordert, als typgeprüfte Anlagen nach VDE 0660
anzubieten.

Der Nachweis der Kurzschlußfestigkeit ist zu erbringen

Sind Türen vorhanden, so ist auf den richtigen
Türanschlag zu achten (Türen müssen sich in
Fluchtrichtung schließen).

Der Verschluß aller Schaltschränke und Verteiler ist in
Absprache mit dem Nutzer, zu vereinheitlichen. Sofern
in der Leistungsbeschreibung keine andere Festlegung
getroffen ist, sind die Verteiler und Schaltschränke
für bauseitige Halbschließzylinder passend zur
Schließanlage (Bereich E-Technik) vorzubereiten.

Alle Geräte und Klemmen müssen leicht zugänglich und
übersichtlich angeordnet sein. Geräteabstände sind so
einzuhalten, daß ausreichend Platzreserve für eine
nachträgliche Verdrahtung vorhanden ist.

Die Frontbleche müssen ohne Beeinträchtigung des
Betriebes abnehmbar sein (z.B. ohne Abnehmen von
Schraubkappen o.ä.) und über ausreichende Führung und
Haltegriffe verfügen.

Es sind nur Geräte namhafter Firmen aus dem EU-Raum
zugelassen. Die Fabrikatwahl ist ggfs. auf andere
Leistungsbereiche bzw. auf Gerätevorgaben des Nutzers
abzustimmen. Eine Fabrikatänderung berechtigt zu keinen
Nachforderungen, vgl. ggfs. beigefügte Herstellerliste.

Sammelschienen und Verbindungsleitungen sind mit
mindestens 20 % Reserve zu dimensionieren. Im gleichen
Umfang ist, sofern keine exakten Abmessungen vorgegeben
ist eine Platzreserve vorzuhalten.

Stromkreisabgänge und Steuerleitungen sind auf von
vorne einzeln auswechselbare und bezeichenbare
Reihenklemmen aufzulegen, Nulleiterklemmen sind als
blaue Trennklemmen auszuführen. Schutzleiteranschlüsse
sind dem Stromkreis zugeordnet und enden auf
Reihenklemmen grün-gelb.

Alle Leitungen und Kabel sind über Zugentlastungen zu
führen.

Bei Verteilern, in denen mit größerer Wärmeentwicklung
zu rechnen ist, sind entsprechende Massnahmen zu
treffen. (z.B. Trafoschränke). Sind Anschlüsse an die
Lüftungsanlage erforderlich, so sind die Vorkehrungen
und der voraussichtliche Wärmeanfall mit der
zuständigen Instanz zu klären.

Die zur Aufstellung erforderlichen, bauseits zu
erstellenden Sockel, Aussparungen, Nischen usw. sind
unaufgefordert und rechtzeitig der Bauleitung anhand
einer Skizze anzugeben, sofern sie nicht in den
Arbeitsplänen enthalten sind.

Alle Geräte, Klemmen und Abgänge sind dauerhaft,
wischfest und gut lesbar zu kennzeichnen.
Handschriftliche Eintragungen sind nicht gestattet. Für
Bezeichnungen auf der Frontseite (Schriftgrösse mind. 8
mm) sind gravierte Kunststoffschilder zu fertigen. Bei
Messgeräten sind die Sollwerte ebenfalls aus
Resopalschildern anzugeben. Bezeichnungen sind, sofern
vermeidbar, nicht auf den Geräten, sondern auf dem
zugehörigen Montageteil anzubringen.

Allen Verteilungen ist ein vollständiger Schaltplan und
eine Geräteliste mit der Angabe der Hersteller, Typen
und technischen Daten, insbesondere der
Einstellbereiche von Schutzschaltern, Sicherungsgrössen
etc., in einer stabilen Schaltplantasche aus Hart-PVC
beizugeben. Die Beschriftung der zu bedienenden Geräte
sind übereinstimmend und im Einvernehmen mit dem
Betreiber festzulegen.

Alle Klemmen sind nur mit einem Draht zu belegen.
Mehrdrähtige Adern sind mit Quetschkabelschuhen o.ä.
anzuschliessen.

Elektrische Verbindungen zwischen Geräten in den Türen
und den erforderlichen Klemmen im Verteiler sind in
einem flexiblen Spiralschlauch zu führen und sicher
gegen Zug zu entlasten.

Sind im Verteiler Fremdspannungen vorhanden, so sind
diese gegen zufälliges Berühren abzudecken und mit
einem warnenden Hinweis, unter Angabe der Speisequelle
zu versehen.

Die Zuordnung der Leiterfarben ist entsprechend ihren
Betriebsspannungen und nach VDE 0100 und 0293 wie folgt
zu wählen:

- Schutzleiter (PE) grün-gelb
- Null-Leiter (N) blau
- über 230 V gegen Erde, sowie für Netz
und Motorleitungen L1, L2, L3 schwarz
- Steuerspannung 230 V schwarz
- Steuerspannung 24 V rot
- Datenzentrale LD 1 braun, LD 2 orange
- Messleitung weiß
- Sonderspannungen freibleibend

Schaltgeräte dürfen nur bis zu 70 % ihres Nennstromes
belastet werden. Sofern in der Position keine Angaben
gemacht sind, sind Schütze mit Hilfsschalter 6 A 2S +
2Ö anzubieten.

Alle Geräteanschlüsse sind entspr. BGV A3
berührungssicher abzudecken.

Die Mindestblechstärken von 1,5mm für das Gehäuse,
2,0mm für Türen und 3,0mm für Montageplatten sind zu
gewährleisten. Es ist ferner sicherzustellen, daß die
Türen verwindungssteif und völlig plan sind.

Die Türen sind i.d. Regel mit doppelt verschraubten,
verdeckten Scharnieren zu versehen und durch einen
leichtgängigen Stangenverschluß zu schließen. Sie sind
grundsätzlich mit Türarretierungen auszurüsten.

Die Abdichtung muß durch spezielle Dichtungsprofile
erfolgen.

Die Werkstattzeichnungen, die der Auftragnehmer
aufgrund der Pläne des Ingenieurbüros anzufertigen hat,
sind zur Prüfung rechtzeitig vorzulegen. Daraus muß der
Stromlauf und die Klemmenbelegung ersichtlich sein,
sowie eine Aussage über die Anordnung der Geräte
getroffen werden.

Ausführungsdetails über den konstruktiven Teil, wie
z.B. Ausbildung des Sockels, Wandanschluß gemäß den
baulichen Erfordernissen, sowie die Abmessungen sind im
Hinblick auf vorhandene Einrichtungen hinreichend zu
verdeutlichen und mit dem Auftraggeber abzustimmen.

Weitere Gütmerkmale der Verteilungen sind den
Einzelbeschreibungen zu entnehmen.

Der Endpreis der Verteilungen setzt sich aus dem reinen
Gehäusepreis mit allen erforderlichen Abschottungen,
Abdeckungen und dgl. und den Einbauten mit
Sammelschienen-, Verdrahtungs- und Klemmenanteil
zusammen.

Ferner sind darin alle Kosten für die Anlieferung (auch
in mehreren Teilen) frei Verwendungsstelle, die
Montagekosten sowie alle Anschlußarbeiten mit
Funktionsprobe einschl. der notwendigen
Messungen/Protokollierungen beinhaltet.

Der Auftragnehmer ist verpflichtet, seine Leistung
gegen Verschmutzung zu schützen. Kommt der
Auftragnehmer dieser Verpflichtung nicht oder
ungenügend nach und bestehen berechtigte Bedenken gegen
eine einwandfreie Funktion der eingebauten Geräte, so
sind auf Anordnung der Bauleitung diese Geräte oder
alle Einbaute durch neuwertige Teile zu ersetzen.

*Hinweis: Wand und Standschränke*
Wand und Standschränke
in die Positionen sind Anteilig Bausteine, Klemmen, Sammelschienen, Tragschienen, Phasenschienen & Abdeckstreifen einzukalkulieren

**03.1 Erstellen von Schaltplänen**
Erstellen von Schaltplänen
zur Vorlage und Genehmigung beim Fachingenieur.
Einschl. der erforderlichen Aufbau- und Klemmenpläne.
Die Verteilerpläne werden nach den mündl. bzw.
handschriftlichen Angaben des Fachplaners erstellt.
Menge: 1,000 Psch

**03.2 Anreihstandschrank, univers, IP 54, Schutzklasse I, 1900x1350x600 mm**
Anreihstandschrank für die Innenraummontage nach VDE 0660 Teil 600-1/-2, DIN EN 61 439-1/-2, Schutzart IP 54 nach DIN EN60529 (VDE0470-1), Schutzart IP 3x bei offener Tür, Luft- und Kriechstrecken nach VDE 0110, Teil 1 und 2/1.89, Bemessungsisolationsspannung AC 800 V, Überspannungskategorie IV, Verschmutzungsgrad 3, Isolierstoffklasse II, Schutzklasse I geerdet. Standgehäuse für Einzel- oder Reihenaufstellung mit abnehmbaren Rück- und Seitenwänden, Breite 1- bis 6-feldig, 144 bis 864 Platzeinheiten. Innenausbausystem einbaubar für Netzsysteme: 3 AC 50 Hz 230/400 V oder 3 AC 50 Hz 400/690 V mit einem maximalen Einspeisestrom von 1600 A.
Schrankgerüst aus verzinktem Stahlblech, Deckblech und Rückwand aus feuerverzinktem Stahlblech. Mit waagrechter Abfangschiene zur Tragschienen-Stabilisierung, Koppelplatten zur Tragschienenbefestigung, vorbereitet für univers N Innenausbausystem. Sammelschienendurchführung durch offene Seitenwände nebeneinander anflanschbar.
Tür aus Stahlblech, pulverbeschichtet und eingebrannt, aufliegend mit innenliegenden Scharnieren, rechts oder links anschlagbar. Öffnungswinkel der Tür 120°, ab Breite 1100 mm Doppeltür, Türverschluss mit serienmäßig eingebautem Vierpunkt-Stangenverschluss (eintürig) bzw. 3-Punkt-Stangenverschluss (zweitürig) mit 3 mm Doppelbart.
Obere Leitungseinführungen: pro Feld sind 2 Reihen im Deckblech ausgestanzt, unterschiedliche Leitungseinführungen (Kunststoff oder Metall) sind einbaubar. Untere Leitungseinführungen: offen, Bodenblech sind einbaubar. Zum Einbau der Leitungseinführungen oben/unten ist die Einhaltung der Schutzart erforderlich.
Hinweis: Der Anbau einer Sockelleiste (100 mm oder 200 mm) ist immer erforderlich (Zubehör)! Passende Seitenwände sind im Zubehör erhältlich. Türverschluss ist gegen andere Schließungen austauschbar.
Höhe: 1900 mm
Breite: 1350 mm
Tiefe: 600 mm
IP-Klasse (Ingress Protection): IP54
Schutzklasse: Schutzklasse I
Schließungstyp: Doppelbartverschluß 3 mm, Spezial Werkzeug
Anzahl Felder: 5
Montage auf: Bodenbefestigung
Farbe: Lichtgrau
RAL Nummer: 7035
Anzahl Schranktüren: 2
Anzahl der Schlösser: 1
Fabrikat : Hager oder gleichwertig

Artikel : FG25XD

gewähltes Fabrikat/Typ: '___________/___________'

liefern, montieren und betriebsfertig anschließen.
Menge: 2,000 Stk
Produkt:
  Artikel:
    Artikelnummer: FG25XD
    Artikelkurztext: Anreihstandschrank, univers, IP 54, Schutzklasse I, 1900x1350x600 mm

**03.3 Sockel,univers, für Anreihstandschrank IP54, SchutzklasseI, 200x1350x400mm**
Sockelleisten zur Montage unter den passenden Anreihstandverteiler IP54. Mit allseitig abnehmbaren Blenden, oben und unten offen. Korpus aus pulverbeschichtetem, eingebranntem und 1,5 mm dickem Stahlblech.
Hinweis: Kabelabfangschiene ist enthalten.
Höhe: 200 mm
Breite: 1350 mm
Tiefe: 400 mm
Schutzklasse: Schutzklasse I
IP-Klasse (Ingress Protection): IP54
Geeignet für Aussenbereich: Nein
Farbe: Lichtgrau
Werkstoff: Stahl
Fabrikat : Hager oder gleichwertig

Artikel : FZ935D

gewähltes Fabrikat/Typ: '___________/___________'

liefern, montieren und betriebsfertig anschließen.
Menge: 2,000 Stk
Produkt:
  Artikel:
    Artikelnummer: FZ935D
    Artikelkurztext: Sockel,univers, für Anreihstandschrank IP54, SchutzklasseI, 200x1350x400mm

**03.4 Seitenwände, univers, IP 54, Schutzklasse I, für Schranktiefe 600mm, 2 Stück**
Seitenwände passend für AnreihstandschränkeIP 54.
Höhe: 1900 mm
Breite: 600 mm
Tiefe: 1.50 mm
Farbe: Lichtgrau
Werkstoff: Stahl
Oberfläche: Pulverbeschichtet
Fabrikat : Hager oder gleichwertig

Artikel : FZ709D

gewähltes Fabrikat/Typ: '___________/___________'

liefern, montieren und betriebsfertig anschließen.
Menge: 2,000 Stk
Produkt:
  Artikel:
    Artikelnummer: FZ709D
    Artikelkurztext: Seitenwände, univers, IP 54, Schutzklasse I, für Schranktiefe 600mm, 2 Stück

**03.5 Verbindungssatz, univers, für Anreihstandschrank IP54, SchutzklasseI, T 600mm**
Verbindungssatz für Anreihstandschränke.
Höhe: 585 mm
Breite: 380 mm
Tiefe: 50 mm
Fabrikat : Hager oder gleichwertig

Artikel : FZ748D

gewähltes Fabrikat/Typ: '___________/___________'

liefern, montieren und betriebsfertig anschließen.
Menge: 1,000 Stk
Produkt:
  Artikel:
    Artikelnummer: FZ748D
    Artikelkurztext: Verbindungssatz, univers, für Anreihstandschrank IP54, SchutzklasseI, T 600mm

**03.6 Kupfersystem Innenausbau bis 630A**
Kupfersystem Innenausbau bis 630A
Innenverdrahtung und Kupferschienen
Menge: 1,000 Psch

*Hinweis: Verteilerschrank bestehend aus folgenden Einbaugeräten:*

**03.7 Leistungsschalter h3+ P630 TM 3x630A 40kA**
Leistungsschalter h3+ P630 TM 3x630A 40kA
HNW630DE

Technische Merkmale
Elektrischer Strom
Nennstrom
630 A
Ausschaltvermögen Grenzkurzschlussstrom Icu bei 400V AC IEC 60947-2
40 kA
Auschaltvermögen Grenzkurzschlussstrom Icu bei 240V AC IEC 60947-2
70 kA
Ausschaltvermögen Betriebskurzschlussstrom Ics bei 230V AC nach IEC 60947-2
70 kA
Ausschaltvermögen Betriebskurzschlussstrom Ics bei 400V AC nach IEC 60947-2
40 kA
Nennstrom bei 10°C nach IEC 60947
687,30 A
Nennstrom bei 15°C nach IEC 60947
673,40 A
Nennstrom bei 20°C nach IEC 60947
659,20 A
Nennstrom bei 25°C nach IEC 60947
644,80 A
Nennstrom bei 30°C nach IEC 60947
630 A
Nennstrom bei 35 °C gemäß IEC 60947
614,90 A
Nennstrom bei 40 °C gemäß IEC 60947
599,30 A
Nennstrom bei 45°C nach IEC 60947
583,40 A
Nennstrom bei 50°C nach IEC 60947
567 A
Nennstrom bei 55°C nach IEC 60947
550,10 A
Nennstrom bei 60 °C gemäß IEC 60947
532,70 A
Nennstrom bei 65°C nach IEC 60947
514,70 A
Nennstrom bei 70°C nach IEC 60947
496,10 A
Architektur
Polanzahl
3
Steuer-/Bedienelement
Knebel
Gerätebauform
Festeinbau
Position Neutralleiter
ohne Neutralleiter
Auslösung
Ansprechzeit beim Öffnen
10 ms
Frequenz
Frequenz
50 - 60 Hz
Spannung
Stoßspannungsfestigkeit Uimp
8000 V
Isolationsspannung Ui
800 V
Bemessungsbetriebsspannung Ue
220 - 690 V
Funktionen
Auslöseeinheit
TM A/A
Leistung
Gesamtverlustleistung unter Nennstrom
145,2 W
Sicherheit
IP-Klasse (Ingress Protection)
IP4X
Einstellungen
Einstllbereich thermischer Auslöser xIn
0,63, 0,8, 1
Kabel
Werkstoff Kabel
Kupfer, Aluminium
Kompatibilität
Geeignet für FI-Block
Ja
Geeignet für DIN Schiene
Nein
Geeignet für Verteilereinbau
Ja
Abmessungen
Höhe
260 mm
Breite
140 mm
Tiefe
150 mm
Untere Schiene: Breite, Höhe, Durchmesser Schraube (max.)
10 mm, 12 mm, 32 mm
Obere Schiene: Breite, Höhe, Durchmesser Schraube (max.)
10 mm, 12 mm, 32 mm
Installation, Montage
Einbau-/Anschlussort
Vorne
Nominales Drehmoment
18 - 18 Nm
Nominales Drehmoment Untere Klemme
18 - 18 Nm
Nominales Drehmoment Obere Klemme
18 - 18 Nm

Art. Nr::
HNW630DE

oder gleichwertig

liefern und montieren
Menge: 1,000 St

**03.8 Kombiableiter T1+T2 4P Uc 350V Iimp 25kA Up 1.5kV TNS/TT Fernmeldekontakt**
Modularer Kombi-Ableiter bestehend aus drehbarem Basisteil und gesteckten Schutzmodulen mit Fernmeldekontakt für Überwachungseinrichtung (potentialfreier Wechsel). Ableiter Typ 1 und Typ 2 nach DIN EN 61643-11 (VDE 0675-6-11). Einfacher, werkzeugloser Schutzmodul-Wechsel durch Modulverriegelungssystem mit Funktions-/Defektanzeige durch Markierung im Sichtfenster. Gekapselte, nicht ausblasende Funkenstreckenbauform. Reiheneinbaugerät nach DIN 43880, Schutzmodul-Kodierung, Durchgangsklemmen für alle Leiteranschlüsse.
Max. Ableitvermögen (Imax) L-N(PEN)/ N-PE: 50
Netzform: TN-S, TT
Anschlussart: Schraubanschluss
Blitzimpulsstrom Iimp (10/350 µs) IEC 61643 L-N(PEN)/ N-PE: 25, 100
Mit Fernmeldekontakt: Ja
Anzahl Module: 8
Spannungsschutzstufe höher gemäß IEC 61643-1: 1.50 kV
Dauerbetriebsspannung UC gemäß IEC 61643-1: 350 V
Polanzahl: 4
Betriebstemperatur: -40 - 80 °C
Fabrikat : Hager oder gleichwertig

Artikel : SPA801

gewähltes Fabrikat/Typ: '___________/___________'

liefern, montieren und betriebsfertig anschließen.
Menge: 1,000 Stk
Produkt:
  Artikel:
    Artikelnummer: SPA801
    Artikelkurztext: Kombiableiter T1+T2 4P Uc 350V Iimp 25kA Up 1.5kV TNS/TT Fernmeldekontakt

**03.9 Lastumschalter 4polig 125A**
Umschalter nach DIN EN60947-3 zum Umschalten unter Last von zwei Niederspannungsstromkreisen mit Sicherheitstrennung. Zum Aufbau auf DIN Schiene oder Montageplatte. Drei Schaltstellungen I - 0 - II.
Bemessungsbetriebsspannung Ue: 380 - 690 V
Isolationsspannung Ui: 800 V
Stoßspannungsfestigkeit Uimp: 8000 V
Nennstrom für kurze Zeit ICW IEC 60947: 2.50 kA
Bedingter Bemessungskurzschlussstrom Icc mit gl-gG Sicherung: 50 kA
Bemessungsbetriebsleistung bei 400 V AC AC1: 82000 W
Polanzahl: 4
Polart: 4P
Motorantrieb integriert: Nein
Verriegelbar: Ja
IP-Klasse (Ingress Protection): IP20
Anzahl Module: 12.50
Frequenz: 50 - 60 Hz
Gesamtverlustleistung unter Nennstrom: 17.10 W
Betriebstemperatur: -20 - 70 °C
Fabrikat : Hager oder gleichwertig

Artikel : HI406R

gewähltes Fabrikat/Typ: '___________/___________'

liefern, montieren und betriebsfertig anschließen.
Menge: 1,000 Stk
Produkt:
  Artikel:
    Artikelnummer: HI406R
    Artikelkurztext: Lastumschalter 4polig 125A

**03.10 Fehlerstromschutzschalter 3P+N 10kA 125A 30mA Typ B**
Fehlerstromschutzschalter 3P+N 10kA 125A 30mA Typ B
CDB490E

Technische Merkmale
Architektur
Polart
3P+N
Elektrischer Strom
Nennstrom
125 A
Bemessungsfehlerstrom Idn
30 mA
Schließ- und Abschaltvermögen Idm
1,25 kA
Bemessungskurzschlussstrom Inc nach EN61008-1
10 kA
Installation, Montage
Nominales Drehmoment Obere Klemme
3 - 3 Nm
Nominales Drehmoment Untere Klemme
3 - 3 Nm
Typ obere Anschlussklemme für modulare Geräte
Schraubanschluss
Typ untere Anschlussklemme für modulare Geräte
biconnect
Nominales Drehmoment
3 - 3 Nm
Spannung
Bemessungsbetriebsspannung Ue
230 - 400 V
Versorgungsspannungsart
AC
Isolationsspannung Ui
500 V
Stoßspannungsfestigkeit Uimp
4000 V
Max. Betriebsspannung
400 V
Frequenz
Frequenz
50 - 50 Hz
Kapazität
Anzahl Module
4
Kompatibilität
Geeignet für DIN Schiene
Ja
Sicherheit
Typ des Fehlerstromschutzes
B
IP-Klasse (Ingress Protection)
IP20
Anschluss
Anschlussquerschnitt des Ausgangs mit Schrauben, bei massivem Leiter
1,5 - 50,0 mm²
Anschlussquerschnitt des Ausgangs mit Schrauben, bei flexiblem Leiter
1,5 - 16,0 mm²
Anschlussquerschnitt bei flexiblem Leiter
1.5 - 16 mm²
Anschlussquerschnitt bei starrem Leiter
1.5 - 50 mm²
Einsatzbedingungen
Max. Höhe
2000 m
Betriebstemperatur
-25 - 40 °C
Ausdauer
Gerätelebensdauer, elektrische Schaltspiele
2000
Gerätelebensdauer, mechanische Schaltspiele
5000
Konnektivität
Anschlussart
Schraubanschluss
Ausrichtung obere Anschlussklemme für modulare Geräte
Ausgerichtete Klemmen
Ausrichtung untere Anschlussklemme für modulare Geräte
Ausgerichtete Klemmen
Abmessungen
Höhe
85 mm
Tiefe
70 mm
Weniger sehen

Fabrikat : Hager oder gleichwertig

gewähltes Fabrikat/Typ: '___________/___________'

liefern, montieren und betriebsfertig anschließen.
Menge: 1,000 St

**03.11 Leistungsschalter inkl. Fehlerstromauslöser**
Leistungsschalter inkl. Fehlerstromauslöser

Leistungsschalter Typ ABB XT4N250 Ekip Dip LSI,
Nennstrom: 250 A,
Baugröße: XT4,
4-polige Ausführung,
inkl. elektronischem Auslösemodul (Ekip Dip) für Überlast- und Kurzschlussschutz
zusätzlich mit Fehlerstromauslöser Typ RC Sel XT4,
selektiver Fehlerstromschutz, passend zum Leistungsschalter

Fabrikat : ABB oder gleichwertig

gewähltes Fabrikat/Typ: '___________/___________'

liefern, montieren und betriebsfertig anschließen.
Menge: 1,000 St

**03.12 Lasttrennschalter 4-polig 400 A**
Lasttrennschalter 4-polig 400 A

Liefern und fachgerechtes Montieren eines Lasttrennschalters, bestehend aus:

Lasttrennschalter Typ ABB OT400E04CP
Nennstrom: 400 A
Ausführung: 4-polig
geeignet zum sicheren Trennen unter Last gemäß IEC/DIN EN 60947-3

Fabrikat : ABB oder gleichwertig

gewähltes Fabrikat/Typ: '___________/___________'

liefern, montieren und betriebsfertig anschließen.
Menge: 1,000 St

**03.13 NH-Sicherungs-Lastschaltleiste LV NH2 185mm 3-polig M12**
NH2-Sicherungs-Lastschaltleiste 400 A, für Sammelschienenmontage Abstand 185 mm. Nach DIN EN 60947-3 und IEC 60947-3 geeignet für NH-Sicherungseinsätze nach DIN 43620-1. Bestehend aus 3-poligem Schaltleistenunterteil und plombierbarem Griffeinsatz, Berührungsschutz am Griff, mit verschiebbarem Klarsichtfenster zur Spannungsprüfung, allpolig schaltend, mit Universalanschluss Schraube M12, rostgeschützt.
Anschlussquerschnitt bei flexiblem Leiter: 70 - 300 mm²
Anschlussquerschnitt bei starrem Leiter: 70 - 300 mm²
Anschluss-/Steckertyp: Schraubanschluss
Betriebstemperatur: -25 - 55 °C
Nominales Drehmoment: 32 - 32 Nm
Isolationsspannung Ui: 1000 V
Gerätelebensdauer, elektrische Schaltspiele: 200
IP-Klasse (Ingress Protection): IP2X
Nennstrom für kurze Zeit Icw 1s IEC 60947: 10 kA
Abstand Sammelschienen: 185 mm
Höhe: 671 mm
Tiefe: 190 mm
Gesamtverlustleistung unter Nennstrom: 56 W
Frequenz: 50 - 60 Hz
Fabrikat : Hager oder gleichwertig

Artikel : LVSG2CPX

gewähltes Fabrikat/Typ: '___________/___________'

liefern, montieren, betriebsfertiger Anschlussarbeiten interner als auch externer Abgangsleitungen anschließen
Menge: 11,000 Stk
Produkt:
  Artikel:
    Artikelnummer: LVSG2CPX
    Artikelkurztext: NH-Sicherungs-Lastschaltleiste LV NH2 185mm 3-polig M12

**03.14 NH-Sicherungs-Lastschaltleiste LV NH00 100mm 3-polig M8**
NH00-Sicherungs-Lastschaltleiste 160 A für Sammelschienenmontage Abstand 100 mm nach DIN EN 60947-3 und IEC 60947-3, geeignet für NH-Sicherungseinsätze nach DIN 43620-1. Bestehend aus 3-poligem Schaltleistenunterteil und plombierbarer Griffeinsatz, Berührungsschutz am Griff, mit verschiebbarem Klarsichtfenster zur Spannungsprüfung, allpolig schaltend, mit Universalanschluss Schraube M8.
Hinweis: Montage auf den Sammelschienen über zusätzliche Zubehörhaken montierbar (nicht im Lieferumfang enthalten).
Anschlussquerschnitt bei flexiblem Leiter: 4 - 95 mm²
Anschlussquerschnitt bei starrem Leiter: 4 - 95 mm²
Anschluss-/Steckertyp: M8 Anschluss
Betriebstemperatur: -25 - 55 °C
Nominales Drehmoment: 14 - 14 Nm
Isolationsspannung Ui: 1000 V
Gerätelebensdauer, elektrische Schaltspiele: 200
IP-Klasse (Ingress Protection): IP2X
Nennstrom für kurze Zeit Icw 1s IEC 60947: 5 kA
Abstand Sammelschienen: 100 mm
Höhe: 401 mm
Tiefe: 123 mm
Gesamtverlustleistung unter Nennstrom: 20 W
Frequenz: 50 - 60 Hz
Fabrikat : Hager oder gleichwertig

Artikel : LVS00100SP

gewähltes Fabrikat/Typ: '___________/___________'

liefern, montieren, betriebsfertiger Anschlussarbeiten interner als auch externer Abgangsleitungen anschließen
Menge: 3,000 Stk
Produkt:
  Artikel:
    Artikelnummer: LVS00100SP
    Artikelkurztext: NH-Sicherungs-Lastschaltleiste LV NH00 100mm 3-polig M8

**03.15 Multifunktionsmessgerät Komfort**
Multifunktionsmessgerät Komfort für das erfassen und analysieren von Strömen, Spannungen, Leistungsfaktor, Leistungen und Oberschwingungen (Rang 63). Hintergrundbeleuchtete LCD Anzeige. Erweiterbar durch Steckmodule.
IP-Klasse (Ingress Protection): IP51
Anzahl Module: 5
Betriebstemperatur: -10 - 55 °C
Lager-/Transporttemperatur: -20 - 80 °C
Anschlussart: Schraubanschluss
Anschlussquerschnitt bei flexiblem Leiter: 2.5 - 6 mm²
Anschlussquerschnitt bei starrem Leiter: 2.5 - 6 mm²
Ausführung Bedientableau: LCD
Frequenzmessbereich: 45 - 65 Hz
Messgeräteart: Multimeter
Strommessbereich: 0 - 9995 A
Fabrikat : Hager oder gleichwertig

Artikel : SM103E

gewähltes Fabrikat/Typ: '___________/___________'

liefern, montieren und betriebsfertig anschließen.
Menge: 13,000 Stk
Produkt:
  Artikel:
    Artikelnummer: SM103E
    Artikelkurztext: Multifunktionsmessgerät Komfort

*Hinweis: Kennzeichnung*

**03.16 Kennzeichnungsschilder**
*** Pauschalposition
Kennzeichnungsschilder mit Gravur, Text nach Angabe; außen dauerhaft zu befestigen.
Menge: 1,000 psch

**03.17 Übersichtsschaltplan DIN 40719**
*** Pauschalposition
Übersichtsschaltplan, gemäß DIN 40719, der kompletten Niederspannungsschaltanlage in DIN A3, gerahmt hinter Glas.
Menge: 1,000 psch

*Hinweis: Anschlussarbeiten NSHV*

**03.18 Anschlussarbeiten von NYM-J 5x6mm²**
Anschlussarbeiten von
NYM-J 5x6mm²

mit passenden Kabelschuh für Kupfer Kabel
Menge: 3,000 St

**03.19 Anschlussarbeiten von NYM-J 5x16mm²**
Anschlussarbeiten von
NYM-J 5x16mm²

mit passenden Kabelschuh für Kupfer Kabel
Menge: 1,000 St

**03.20 Anschlussarbeiten von NYCWY 4x25/16mm²**
Anschlussarbeiten von
NYCWY 4x25/16mm²

mit passenden Kabelschuh für Kupfer Kabel
Menge: 2,000 St

**03.21 Anschlussarbeiten von NYCWY 4x35/16mm²**
Anschlussarbeiten von
NYCWY 4x35/16mm²

mit passenden Kabelschuh für Kupfer Kabel
Menge: 1,000 St

**03.22 Anschlussarbeiten von NYCWY 4x70/35mm²**
Anschlussarbeiten von
NYCWY 4x70/35mm²

mit passenden Kabelschuh für Kupfer Kabel
Menge: 1,000 St

**03.23 Anschlussarbeiten von NYCWY 4x95/50mm²**
Anschlussarbeiten von
NYCWY 4x95/50mm²

mit passenden Kabelschuh für Kupfer Kabel
Menge: 3,000 St

*Hinweis: Sicherungen*

**03.24 NH- Sicherungseinsatz NH00 25A**
NH- Sicherungseinsatz NH00 25A

liefern und montieren
Menge: 9,000 St

**03.25 NH- Sicherungseinsatz NH2 63A**
NH- Sicherungseinsatz NH2 63A

liefern und montieren
Menge: 3,000 St

**03.26 NH- Sicherungseinsatz NH2 80A**
NH- Sicherungseinsatz NH2 80A

liefern und montieren
Menge: 12,000 St

**03.27 NH- Sicherungseinsatz NH2 160A**
NH- Sicherungseinsatz NH2 160A

liefern und montieren
Menge: 3,000 St

**03.28 NH- Sicherungseinsatz NH2 200A**
NH- Sicherungseinsatz NH2 200A

liefern und montieren
Menge: 3,000 St

**03.29 NH- Sicherungseinsatz NH2 224A**
NH- Sicherungseinsatz NH2 224A

liefern und montieren
Menge: 3,000 St

*Hinweis: Anschlussarbeiten NSHV bauseitiger Trafostation*

**03.30 Anschlussarbeiten von NAYY-J 5x150mm²**
Anschlussarbeiten von
NAYY-J 5x150mm²

an bauseits vorhandenen NH2 Trenner
mit passenden Kabelschuh für Alu Kabel
Menge: 4,000 St

**03.31 Anschlussarbeiten von NYCWY 4x25/16mm²**
Anschlussarbeiten von
NYCWY 4x25/16mm²

an bauseits vorhandenen NH00 Trenner
mit passenden Kabelschuh für Kupfer Kabel
Menge: 5,000 St

**03.32 Anschlussarbeiten von NYCWY 4x70/35mm²**
Anschlussarbeiten von
NYCWY 4x70/35mm²

an bauseits vorhandenen NH2 Trenner
mit passenden Kabelschuh für Kupfer Kabel
Menge: 4,000 St

**03.33 Anschlussarbeiten von NYCWY 4x185/90mm²**
Anschlussarbeiten von
NYCWY 4x185/95mm²

an bauseits vorhandenen NH2 Trenner
mit passenden Kabelschuh für Kupfer Kabel
Menge: 1,000 St

*Hinweis: Sicherungen*

**03.34 NH- Sicherungseinsatz NH00 63A**
NH- Sicherungseinsatz NH00 63A

liefern und montieren
Menge: 15,000 St

**03.35 NH- Sicherungseinsatz NH2 315A**
NH- Sicherungseinsatz NH2 315A

liefern und montieren
Menge: 6,000 St

**03.36 NH- Sicherungseinsatz NH2 125A**
NH- Sicherungseinsatz NH2 125A

liefern und montieren
Menge: 12,000 St

**03.37 NH- Sicherungseinsatz NH2 250A**
NH- Sicherungseinsatz NH2 250A

liefern und montieren
Menge: 3,000 St

### Abschnitt 04 KGR 444, Unterverteilungen

*Hinweis: Vorbemerkung: Niederspannungsverteilungen*
Vorbemerkung: Niederspannungsverteilungen

Verteilungen sind, wenn im Leistungsbeschrieb nicht
anders gefordert, als typgeprüfte Anlagen nach VDE 0660
anzubieten.

Der Nachweis der Kurzschlußfestigkeit ist zu erbringen

Sind Türen vorhanden, so ist auf den richtigen
Türanschlag zu achten (Türen müssen sich in
Fluchtrichtung schließen).

Der Verschluß aller Schaltschränke und Verteiler ist in
Absprache mit dem Nutzer, zu vereinheitlichen. Sofern
in der Leistungsbeschreibung keine andere Festlegung
getroffen ist, sind die Verteiler und Schaltschränke
für bauseitige Halbschließzylinder passend zur
Schließanlage (Bereich E-Technik) vorzubereiten.

Alle Geräte und Klemmen müssen leicht zugänglich und
übersichtlich angeordnet sein. Geräteabstände sind so
einzuhalten, daß ausreichend Platzreserve für eine
nachträgliche Verdrahtung vorhanden ist.

Die Frontbleche müssen ohne Beeinträchtigung des
Betriebes abnehmbar sein (z.B. ohne Abnehmen von
Schraubkappen o.ä.) und über ausreichende Führung und
Haltegriffe verfügen.

Es sind nur Geräte namhafter Firmen aus dem EU-Raum
zugelassen. Die Fabrikatwahl ist ggfs. auf andere
Leistungsbereiche bzw. auf Gerätevorgaben des Nutzers
abzustimmen. Eine Fabrikatänderung berechtigt zu keinen
Nachforderungen, vgl. ggfs. beigefügte Herstellerliste.

Sammelschienen und Verbindungsleitungen sind mit
mindestens 20 % Reserve zu dimensionieren. Im gleichen
Umfang ist, sofern keine exakten Abmessungen vorgegeben
ist eine Platzreserve vorzuhalten.

Stromkreisabgänge und Steuerleitungen sind auf von
vorne einzeln auswechselbare und bezeichenbare
Reihenklemmen aufzulegen, Nulleiterklemmen sind als
blaue Trennklemmen auszuführen. Schutzleiteranschlüsse
sind dem Stromkreis zugeordnet und enden auf
Reihenklemmen grün-gelb.

Alle Leitungen und Kabel sind über Zugentlastungen zu
führen.

Bei Verteilern, in denen mit größerer Wärmeentwicklung
zu rechnen ist, sind entsprechende Massnahmen zu
treffen. (z.B. Trafoschränke). Sind Anschlüsse an die
Lüftungsanlage erforderlich, so sind die Vorkehrungen
und der voraussichtliche Wärmeanfall mit der
zuständigen Instanz zu klären.

Die zur Aufstellung erforderlichen, bauseits zu
erstellenden Sockel, Aussparungen, Nischen usw. sind
unaufgefordert und rechtzeitig der Bauleitung anhand
einer Skizze anzugeben, sofern sie nicht in den
Arbeitsplänen enthalten sind.

Alle Geräte, Klemmen und Abgänge sind dauerhaft,
wischfest und gut lesbar zu kennzeichnen.
Handschriftliche Eintragungen sind nicht gestattet. Für
Bezeichnungen auf der Frontseite (Schriftgrösse mind. 8
mm) sind gravierte Kunststoffschilder zu fertigen. Bei
Messgeräten sind die Sollwerte ebenfalls aus
Resopalschildern anzugeben. Bezeichnungen sind, sofern
vermeidbar, nicht auf den Geräten, sondern auf dem
zugehörigen Montageteil anzubringen.

Allen Verteilungen ist ein vollständiger Schaltplan und
eine Geräteliste mit der Angabe der Hersteller, Typen
und technischen Daten, insbesondere der
Einstellbereiche von Schutzschaltern, Sicherungsgrössen
etc., in einer stabilen Schaltplantasche aus Hart-PVC
beizugeben. Die Beschriftung der zu bedienenden Geräte
sind übereinstimmend und im Einvernehmen mit dem
Betreiber festzulegen.

Alle Klemmen sind nur mit einem Draht zu belegen.
Mehrdrähtige Adern sind mit Quetschkabelschuhen o.ä.
anzuschliessen.

Elektrische Verbindungen zwischen Geräten in den Türen
und den erforderlichen Klemmen im Verteiler sind in
einem flexiblen Spiralschlauch zu führen und sicher
gegen Zug zu entlasten.

Sind im Verteiler Fremdspannungen vorhanden, so sind
diese gegen zufälliges Berühren abzudecken und mit
einem warnenden Hinweis, unter Angabe der Speisequelle
zu versehen.

Die Zuordnung der Leiterfarben ist entsprechend ihren
Betriebsspannungen und nach VDE 0100 und 0293 wie folgt
zu wählen:

- Schutzleiter (PE) grün-gelb
- Null-Leiter (N) blau
- über 230 V gegen Erde, sowie für Netz
und Motorleitungen L1, L2, L3 schwarz
- Steuerspannung 230 V schwarz
- Steuerspannung 24 V rot
- Datenzentrale LD 1 braun, LD 2 orange
- Messleitung weiß
- Sonderspannungen freibleibend

Schaltgeräte dürfen nur bis zu 70 % ihres Nennstromes
belastet werden. Sofern in der Position keine Angaben
gemacht sind, sind Schütze mit Hilfsschalter 6 A 2S +
2Ö anzubieten.

Alle Geräteanschlüsse sind entspr. BGV A3
berührungssicher abzudecken.

Die Mindestblechstärken von 1,5mm für das Gehäuse,
2,0mm für Türen und 3,0mm für Montageplatten sind zu
gewährleisten. Es ist ferner sicherzustellen, daß die
Türen verwindungssteif und völlig plan sind.

Die Türen sind i.d. Regel mit doppelt verschraubten,
verdeckten Scharnieren zu versehen und durch einen
leichtgängigen Stangenverschluß zu schließen. Sie sind
grundsätzlich mit Türarretierungen auszurüsten.

Die Abdichtung muß durch spezielle Dichtungsprofile
erfolgen.

Die Werkstattzeichnungen, die der Auftragnehmer
aufgrund der Pläne des Ingenieurbüros anzufertigen hat,
sind zur Prüfung rechtzeitig vorzulegen. Daraus muß der
Stromlauf und die Klemmenbelegung ersichtlich sein,
sowie eine Aussage über die Anordnung der Geräte
getroffen werden.

Ausführungsdetails über den konstruktiven Teil, wie
z.B. Ausbildung des Sockels, Wandanschluß gemäß den
baulichen Erfordernissen, sowie die Abmessungen sind im
Hinblick auf vorhandene Einrichtungen hinreichend zu
verdeutlichen und mit dem Auftraggeber abzustimmen.

Weitere Gütmerkmale der Verteilungen sind den
Einzelbeschreibungen zu entnehmen.

Der Endpreis der Verteilungen setzt sich aus dem reinen
Gehäusepreis mit allen erforderlichen Abschottungen,
Abdeckungen und dgl. und den Einbauten mit
Sammelschienen-, Verdrahtungs- und Klemmenanteil
zusammen.

Ferner sind darin alle Kosten für die Anlieferung (auch
in mehreren Teilen) frei Verwendungsstelle, die
Montagekosten sowie alle Anschlußarbeiten mit
Funktionsprobe einschl. der notwendigen
Messungen/Protokollierungen beinhaltet.

Der Auftragnehmer ist verpflichtet, seine Leistung
gegen Verschmutzung zu schützen. Kommt der
Auftragnehmer dieser Verpflichtung nicht oder
ungenügend nach und bestehen berechtigte Bedenken gegen
eine einwandfreie Funktion der eingebauten Geräte, so
sind auf Anordnung der Bauleitung diese Geräte oder
alle Einbaute durch neuwertige Teile zu ersetzen.

*Hinweis: UV UG 0.1*
UV UG 0.1, Unterverteilung Ebene -1
Allgemein und Technik

*Hinweis: Wand und Standschränke*
Wand und Standschränke
in die Positionen sind Anteilig Bausteine, Klemmen, Sammelschienen, Tragschienen, Phasenschienen & Abdeckstreifen einzukalkulieren

**04.1 Erstellen von Schaltplänen**
Erstellen von Schaltplänen
zur Vorlage und Genehmigung beim Fachingenieur.
Einschl. der erforderlichen Aufbau- und Klemmenpläne.
Die Verteilerpläne werden nach den mündl. bzw.
handschriftlichen Angaben des Fachplaners erstellt.
Menge: 1,000 Psch

**04.2 Anreihstandschrank, univers, IP 54, Schutzklasse I, 1900x1350x600 mm**
Anreihstandschrank für die Innenraummontage nach VDE 0660 Teil 600-1/-2, DIN EN 61 439-1/-2, Schutzart IP 54 nach DIN EN60529 (VDE0470-1), Schutzart IP 3x bei offener Tür, Luft- und Kriechstrecken nach VDE 0110, Teil 1 und 2/1.89, Bemessungsisolationsspannung AC 800 V, Überspannungskategorie IV, Verschmutzungsgrad 3, Isolierstoffklasse II, Schutzklasse I geerdet. Standgehäuse für Einzel- oder Reihenaufstellung mit abnehmbaren Rück- und Seitenwänden, Breite 1- bis 6-feldig, 144 bis 864 Platzeinheiten. Innenausbausystem einbaubar für Netzsysteme: 3 AC 50 Hz 230/400 V oder 3 AC 50 Hz 400/690 V mit einem maximalen Einspeisestrom von 1600 A.
Schrankgerüst aus verzinktem Stahlblech, Deckblech und Rückwand aus feuerverzinktem Stahlblech. Mit waagrechter Abfangschiene zur Tragschienen-Stabilisierung, Koppelplatten zur Tragschienenbefestigung, vorbereitet für univers N Innenausbausystem. Sammelschienendurchführung durch offene Seitenwände nebeneinander anflanschbar.
Tür aus Stahlblech, pulverbeschichtet und eingebrannt, aufliegend mit innenliegenden Scharnieren, rechts oder links anschlagbar. Öffnungswinkel der Tür 120°, ab Breite 1100 mm Doppeltür, Türverschluss mit serienmäßig eingebautem Vierpunkt-Stangenverschluss (eintürig) bzw. 3-Punkt-Stangenverschluss (zweitürig) mit 3 mm Doppelbart.
Obere Leitungseinführungen: pro Feld sind 2 Reihen im Deckblech ausgestanzt, unterschiedliche Leitungseinführungen (Kunststoff oder Metall) sind einbaubar. Untere Leitungseinführungen: offen, Bodenblech sind einbaubar. Zum Einbau der Leitungseinführungen oben/unten ist die Einhaltung der Schutzart erforderlich.
Hinweis: Der Anbau einer Sockelleiste (100 mm oder 200 mm) ist immer erforderlich (Zubehör)! Passende Seitenwände sind im Zubehör erhältlich. Türverschluss ist gegen andere Schließungen austauschbar.
Höhe: 1900 mm
Breite: 1350 mm
Tiefe: 600 mm
IP-Klasse (Ingress Protection): IP54
Schutzklasse: Schutzklasse I
Schließungstyp: Doppelbartverschluß 3 mm, Spezial Werkzeug
Anzahl Felder: 5
Montage auf: Bodenbefestigung
Farbe: Lichtgrau
RAL Nummer: 7035
Anzahl Schranktüren: 2
Anzahl der Schlösser: 1
Fabrikat : Hager oder gleichwertig

Artikel : FG25XD

gewähltes Fabrikat/Typ: '___________/___________'

liefern, montieren und betriebsfertig anschließen.
Menge: 1,000 Stk
Produkt:
  Artikel:
    Artikelnummer: FG25XD
    Artikelkurztext: Anreihstandschrank, univers, IP 54, Schutzklasse I, 1900x1350x600 mm

**04.3 Seitenwände, univers, IP 54, Schutzklasse I, für Schranktiefe 600mm, 2 Stück**
Seitenwände passend für AnreihstandschränkeIP 54.
Höhe: 1900 mm
Breite: 600 mm
Tiefe: 1.50 mm
Farbe: Lichtgrau
Werkstoff: Stahl
Oberfläche: Pulverbeschichtet
Fabrikat : Hager oder gleichwertig

Artikel : FZ709D

gewähltes Fabrikat/Typ: '___________/___________'

liefern, montieren und betriebsfertig anschließen.
Menge: 1,000 Stk
Produkt:
  Artikel:
    Artikelnummer: FZ709D
    Artikelkurztext: Seitenwände, univers, IP 54, Schutzklasse I, für Schranktiefe 600mm, 2 Stück

**04.4 Sockel,univers, für Anreihstandschrank IP54, SchutzklasseI, 200x1350x400mm**
Sockelleisten zur Montage unter den passenden Anreihstandverteiler IP54. Mit allseitig abnehmbaren Blenden, oben und unten offen. Korpus aus pulverbeschichtetem, eingebranntem und 1,5 mm dickem Stahlblech.
Hinweis: Kabelabfangschiene ist enthalten.
Höhe: 200 mm
Breite: 1350 mm
Tiefe: 400 mm
Schutzklasse: Schutzklasse I
IP-Klasse (Ingress Protection): IP54
Geeignet für Aussenbereich: Nein
Farbe: Lichtgrau
Werkstoff: Stahl
Fabrikat : Hager oder gleichwertig

Artikel : FZ935D

gewähltes Fabrikat/Typ: '___________/___________'

liefern, montieren und betriebsfertig anschließen.
Menge: 1,000 Stk
Produkt:
  Artikel:
    Artikelnummer: FZ935D
    Artikelkurztext: Sockel,univers, für Anreihstandschrank IP54, SchutzklasseI, 200x1350x400mm

**04.5 Kupfersystem Innenausbau bis 80A**
Kupfersystem Innenausbau bis 80A
Innenverdrahtung und Kupferschienen
Menge: 1,000 Psch

*Hinweis: UV EG 1.1*
UV EG 1.1 Unterverteilung Ebene 0
Foyer und Küche

*Hinweis: Wand und Standschränke*
Wand und Standschränke
in die Positionen sind Anteilig Bausteine, Klemmen, Sammelschienen, Tragschienen, Phasenschienen & Abdeckstreifen einzukalkulieren

**04.6 Erstellen von Schaltplänen**
Erstellen von Schaltplänen
zur Vorlage und Genehmigung beim Fachingenieur.
Einschl. der erforderlichen Aufbau- und Klemmenpläne.
Die Verteilerpläne werden nach den mündl. bzw.
handschriftlichen Angaben des Fachplaners erstellt.
Menge: 1,000 Psch

**04.7 Schrank, univers, IP55/II, 1850x1050x400mm + 100mm Sockel**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.
Höhe: 1950 mm
Breite: 1050 mm
Tiefe: 400 mm
IP-Klasse (Ingress Protection): IP55
Schutzklasse: Schutzklasse II
Schließungstyp: Ohne Schloss
Anzahl Felder: 4
Montage auf: Bodenbefestigung
Farbe: Lichtgrau
RAL Nummer: 7035
Anzahl Schranktüren: 2
Anzahl der Schlösser: 1
Fabrikat : Hager oder gleichwertig

Artikel : FR24H1

gewähltes Fabrikat/Typ: '___________/___________'

liefern, montieren und betriebsfertig anschließen.
Menge: 2,000 Stk
Produkt:
  Artikel:
    Artikelnummer: FR24H1
    Artikelkurztext: Schrank, univers, IP55/II, 1850x1050x400mm + 100mm Sockel

**04.8 Adapter, univers, zum seitlichen Anreihen von 400mm Schränken FR/FS**
Verbindungssatz für 2 passende Schränke Tiefe 275/400 mm nebeneinander.
Höhe: 400 mm
Breite: 50 mm
Tiefe: 2 mm
Oberfläche: Verzinkt
Fabrikat : Hager oder gleichwertig

Artikel : FZ721B

gewähltes Fabrikat/Typ: '___________/___________'

liefern, montieren und betriebsfertig anschließen.
Menge: 1,000 Stk
Produkt:
  Artikel:
    Artikelnummer: FZ721B
    Artikelkurztext: Adapter, univers, zum seitlichen Anreihen von 400mm Schränken FR/FS

**04.9 Kupfersystem Innenausbau bis 160A**
Kupfersystem Innenausbau bis 160A
Innenverdrahtung und Kupferschienen
Menge: 1,000 Psch

*Hinweis: UV EG 1.2*
UV EG 1.2 Unterverteilung Ebene 0
Festsaal und Medientechnik

*Hinweis: Wand und Standschränke*
Wand und Standschränke
in die Positionen sind Anteilig Bausteine, Klemmen, Sammelschienen, Tragschienen, Phasenschienen & Abdeckstreifen einzukalkulieren

**04.10 Erstellen von Schaltplänen**
Erstellen von Schaltplänen
zur Vorlage und Genehmigung beim Fachingenieur.
Einschl. der erforderlichen Aufbau- und Klemmenpläne.
Die Verteilerpläne werden nach den mündl. bzw.
handschriftlichen Angaben des Fachplaners erstellt.
Menge: 1,000 Psch

**04.11 Schrank, univers, IP55/II, 1850x1300x400mm + 100mm Sockel**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.
Höhe: 1950 mm
Breite: 1300 mm
Tiefe: 400 mm
IP-Klasse (Ingress Protection): IP55
Schutzklasse: Schutzklasse II
Schließungstyp: Ohne Schloss
Anzahl Felder: 5
Montage auf: Bodenbefestigung
Farbe: Lichtgrau
RAL Nummer: 7035
Anzahl Schranktüren: 2
Anzahl der Schlösser: 1
Fabrikat : Hager oder gleichwertig

Artikel : FR25H1

gewähltes Fabrikat/Typ: '___________/___________'

liefern, montieren und betriebsfertig anschließen.
Menge: 1,000 Stk
Produkt:
  Artikel:
    Artikelnummer: FR25H1
    Artikelkurztext: Schrank, univers, IP55/II, 1850x1300x400mm + 100mm Sockel

**04.12 Kupfersystem Innenausbau bis 80A**
Kupfersystem Innenausbau bis 80A
Innenverdrahtung und Kupferschienen
Menge: 1,000 Psch

*Hinweis: UV EG 1.3*
UV EG 1.3 Unterverteilung Ebene 0
Mehrzweck und Umkleiden

*Hinweis: Wand und Standschränke*
Wand und Standschränke
in die Positionen sind Anteilig Bausteine, Klemmen, Sammelschienen, Tragschienen, Phasenschienen & Abdeckstreifen einzukalkulieren

**04.13 Erstellen von Schaltplänen**
Erstellen von Schaltplänen
zur Vorlage und Genehmigung beim Fachingenieur.
Einschl. der erforderlichen Aufbau- und Klemmenpläne.
Die Verteilerpläne werden nach den mündl. bzw.
handschriftlichen Angaben des Fachplaners erstellt.
Menge: 1,000 Psch

**04.14 Schrank, univers, IP55/II, 1850x1300x400mm + 100mm Sockel**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.
Höhe: 1950 mm
Breite: 1300 mm
Tiefe: 400 mm
IP-Klasse (Ingress Protection): IP55
Schutzklasse: Schutzklasse II
Schließungstyp: Ohne Schloss
Anzahl Felder: 5
Montage auf: Bodenbefestigung
Farbe: Lichtgrau
RAL Nummer: 7035
Anzahl Schranktüren: 2
Anzahl der Schlösser: 1
Fabrikat : Hager oder gleichwertig

Artikel : FR25H1

gewähltes Fabrikat/Typ: '___________/___________'

liefern, montieren und betriebsfertig anschließen.
Menge: 1,000 Stk
Produkt:
  Artikel:
    Artikelnummer: FR25H1
    Artikelkurztext: Schrank, univers, IP55/II, 1850x1300x400mm + 100mm Sockel

**04.15 Kupfersystem Innenausbau bis 80A**
Kupfersystem Innenausbau bis 80A
Innenverdrahtung und Kupferschienen
Menge: 1,000 Psch

*Hinweis: UV OG 2.1*
UV OG 2.1 Unterverteilung Ebene 1
Vereinsräume und Technik

*Hinweis: Wand und Standschränke*
Wand und Standschränke
in die Positionen sind Anteilig Bausteine, Klemmen, Sammelschienen, Tragschienen, Phasenschienen & Abdeckstreifen einzukalkulieren

**04.16 Erstellen von Schaltplänen**
Erstellen von Schaltplänen
zur Vorlage und Genehmigung beim Fachingenieur.
Einschl. der erforderlichen Aufbau- und Klemmenpläne.
Die Verteilerpläne werden nach den mündl. bzw.
handschriftlichen Angaben des Fachplaners erstellt.
Menge: 1,000 Psch

**04.17 Schrank, univers, IP55/II, 1850x1300x400mm + 100mm Sockel**
Einzelstandverteiler für die Innenraummontage mit VDE-Gutachten (Fertigungsüberwachung) nach DIN EN 61439-1/-2/-3 und Maßnorm DIN 43 870, zur Aufputz Montage. Zum Aufbau einer Niederspannungsverteilung bis 800 A, 3AC 230/400 V 50 Hz. Schutzart IP55, Schutzklasse I oder II, Luft- und Kriechstrecken nach DIN VDE 0110-1/-2. Bestehend aus Schrank mit Tür aus pulverbeschichtetem, eingebranntem, profiliertem 1,5 mm dicken Stahlblech. Durchsteckflansche oben, unten offen (Leitungseinfügungen einbaubar). Sammelschienendurchführungen als seitliche Vorprägung. Tür aufliegend, mit innen liegenden Scharnieren, Türanschlag standardmäßig rechts, wechselbar, mit 110 Grad Öffnungswinkel. Serienmässig mit Schwenkhebelverschluss, DIN-Profil-Halbzylinder einbaubar. Waagerechte Abfangschiene zur stabilisierung im Schrank enthalten. Türdichtung umlaufend geschäumt, temperaturbeständig und ölbeständig. Sockelleiste (Höhe 100 mm) serienmäßig montiert mit abnehmbarer Frontblende.
Hinweis: Wand- und Bodenbefestigung notwendig! Türverschluß durch andere Schließungen austauschbar. Schrank nebeneinander anflanschbar.
Höhe: 1950 mm
Breite: 1300 mm
Tiefe: 400 mm
IP-Klasse (Ingress Protection): IP55
Schutzklasse: Schutzklasse II
Schließungstyp: Ohne Schloss
Anzahl Felder: 5
Montage auf: Bodenbefestigung
Farbe: Lichtgrau
RAL Nummer: 7035
Anzahl Schranktüren: 2
Anzahl der Schlösser: 1
Fabrikat : Hager oder gleichwertig

Artikel : FR25H1

gewähltes Fabrikat/Typ: '___________/___________'

liefern, montieren und betriebsfertig anschließen.
Menge: 1,000 Stk
Produkt:
  Artikel:
    Artikelnummer: FR25H1
    Artikelkurztext: Schrank, univers, IP55/II, 1850x1300x400mm + 100mm Sockel

**04.18 Kupfersystem Innenausbau bis 80A**
Kupfersystem Innenausbau bis 80A
Innenverdrahtung und Kupferschienen
Menge: 1,000 Psch

*Hinweis: Verteilerschränke bestehend aus folgenden Einbaugeräten:*

**04.19 Lasttrennschalter 3polig 250A mit Trennungsanzeige**
Lasttrennschalter nach DIN EN 60947-3 zur EIN/AUS-Schaltung in Niederspannungsschaltanlagen.

Zum Aufbau auf Montageplatte.
Nennstrom für kurze Zeit ICW IEC 60947: 9 kA
Verriegelbar: Ja
IP-Klasse (Ingress Protection): IP00
Anschlussquerschnitt bei starrem Leiter: 150 mm²
Anschlussquerschnitt bei flexiblem Leiter: 150 mm²
Isolationsspannung Ui: 800 V
Stoßspannungsfestigkeit Uimp: 8000 V
Verlustleistung pro Pol: 5.80 W
Gesamtverlustleistung unter Nennstrom: 17.40 W
Bemessungsbetriebsleistung bei 400 V AC AC1: 164000 W
Motorantrieb integriert: Nein
Betriebstemperatur: -20 - 70 °C
Fabrikat : Hager oder gleichwertig

Artikel : HA354

gewähltes Fabrikat/Typ: '___________/___________'

liefern, montieren und betriebsfertig anschließen.
Menge: 1,000 Stk
Produkt:
  Artikel:
    Artikelnummer: HA354
    Artikelkurztext: Lasttrennschalter 3polig 250A mit Trennungsanzeige

**04.20 Lasttrennschalter 3polig 80A für Hutschiene oder Montageplatte**
Lasttrennschalter für die Montage auf Hutschiene oder Montageplatte, Drehantrieb direkt am Gerät im AUS-Zustand mit einem Vorhängeschloss verriegelbar. Gewährleistet das Ein- und Ausschalten unter Last und eine Sicherheitstrennfunktion in allen Niederspannungsstromkreisen.
Nennstrom: 80 A
Polart: 3P
Verlustleistung pro Pol: 2.40 W
Gesamtverlustleistung unter Nennstrom: 7.20 W
Bemessungsbetriebsleistung bei 400 V AC AC1: 52000 W
Motorantrieb optional: Nein
Betriebstemperatur: -20 - 70 °C
Verriegelbar: Ja
IP-Klasse (Ingress Protection): IP20
Fabrikat : Hager oder gleichwertig

Artikel : HAC308

gewähltes Fabrikat/Typ: '___________/___________'

liefern, montieren und betriebsfertig anschließen.
Menge: 4,000 Stk
Produkt:
  Artikel:
    Artikelnummer: HAC308
    Artikelkurztext: Lasttrennschalter 3polig 80A für Hutschiene oder Montageplatte

**04.21 Überspannungsableiter T1+T2+T3 4P 12.5kA FM TNS/TT**
Kombi-Ableiter mit integrierten Schutzmodulen und Fernmeldekontakt für Überwachungseinrichtung (potentialfreier Wechsel). Ableiter Typ 1 und Typ 2 nach DIN EN 61643-11 (VDE 0675-6-11) mit Schutzwirkung Typ 3. Mit Funktions-/Defektanzeige durch Signalisierung im Sichtfenster. Reiheneinbaugerät nach DIN 43880.
Max. Ableitvermögen (Imax) L-N(PEN)/ N-PE: 75
Netzform: TN-S, TT, TN-C-S
Anschlussart: Schraubanschluss
Blitzimpulsstrom Iimp (10/350 µs) IEC 61643 L-N(PEN)/ N-PE: 12.5, 50
Mit Fernmeldekontakt: Ja
Anzahl Module: 4
Spannungsschutzstufe höher gemäß IEC 61643-1: 1.50 kV
Dauerbetriebsspannung UC gemäß IEC 61643-1: 264 V
Polanzahl: 4
Betriebstemperatur: -40 - 80 °C
Fabrikat : Hager oder gleichwertig

Artikel : SPA412

gewähltes Fabrikat/Typ: '___________/___________'

liefern, montieren und betriebsfertig anschließen.
Menge: 1,000 Stk
Produkt:
  Artikel:
    Artikelnummer: SPA412
    Artikelkurztext: Überspannungsableiter T1+T2+T3 4P 12.5kA FM TNS/TT

**04.22 Überspannungsableiter 4P T2 TNS Uc 275V In 20kA Imax 40kA**
Überspannungsableiter Typ 2, bestehend aus Schutz-Steckmodulen und Basiselement für die Montage auf der Hutschiene. Mit optischer rot/grün Anzeige zur Statusüberwachung und modular anbaubarem Fernmeldekontakt. Abschaltung der einzelnen Schutzpfade im Fehlerfall. Vorsicherungsfreie Installation bis zu einer Einspeisestromstärke ≤ 315 A. Biconnect-Klemmen zum Anschluss von Leitern oder Verdrahtungsbrücken in Käfigklemmen mit Untersteck- und Berührschutz und zum leitungslosen Anschluss mit passender Phasenschiene.
Dauerbetriebsspannung UC gemäß IEC 61643-1: 275 V
Spannungsschutzstufe höher gemäß IEC 61643-1: 1.35 kV
Max. Ableitvermögen (Imax) L-N(PEN)/ N-PE: 40
Höhe: 96.6 mm
Breite: 71.2 mm
Tiefe: 71.5 mm
Betriebstemperatur: -40 - 85 °C
Netzform: TN-S
Mit Fernmeldekontakt: Nein
Frequenz: 50 - 60 Hz
Fabrikat : Hager oder gleichwertig

Artikel : SPE440S

gewähltes Fabrikat/Typ: '___________/___________'

liefern, montieren und betriebsfertig anschließen.
Menge: 4,000 Stk
Produkt:
  Artikel:
    Artikelnummer: SPE440S
    Artikelkurztext: Überspannungsableiter 4P T2 TNS Uc 275V In 20kA Imax 40kA

**04.23 Reitersicherungsunterteil D02 E18 63A 3polig 60mm Sammelschiene Anschlussklemme**
Reitersicherungsunterteil für drei D02 Sicherungen, für Sammelschienensystem-Abstand 60 mm, Höhe 20 und 30 mm wie im System univers. Sicherungsbefestigung mit Schraubkappe. In max. 63 A. Sammelschienenrastierung für 5 mm dicke Kupferschienen, ausbrechbar für 10 mm Dicke. Beschriftungsmöglichkeit am Gerät integriert. Rahmenklemme bis 16 mm² feindrähtig und bis 25 mm² ein - und mehrdrähtig. Gerätebreite 27 mm. Entsprich die Normen DIN EN 60269-1 und DIN VDE 0636-31.
Nennstrom: 63 A
Polanzahl: 3
Montage auf: Sammelschienensystem
Anschluss-/Steckertyp Eingang: Käfigklemme
Frequenz: 50 - 60 Hz
Gesamtverlustleistung unter Nennstrom: 2 W
Mit Deckel: Ja
Sicherungsgröße: D02
Sicherungscharakteristik: gG ; gR
Fabrikat : Hager oder gleichwertig

Artikel : L063L

gewähltes Fabrikat/Typ: '___________/___________'

liefern, montieren und betriebsfertig anschließen.
Menge: 81,000 Stk
Produkt:
  Artikel:
    Artikelnummer: L063L
    Artikelkurztext: Reitersicherungsunterteil D02 E18 63A 3polig 60mm Sammelschiene Anschlussklemme

**04.24 Lasttrennschalter für Sicherungen D02 63A 3polig 60mm Sammelschiene**
Montage auf 60 mm Sammelschienensystem DIN VDE 0638, DIN EN 60947-3, 400 V AC, 63 A, AC22B, 50 kA mit Meldesystem für Sicherungsausfall. Schraubkappenlose Stecktechnik, bietet werksseitigen, dauerhaften Kontaktdruck. Keine Kontaktlockerung während des Betriebes. Abschließbar mit Vorhängeschloss, plombierbar, handunabhängige EIN-/AUS-Schaltung entnehmbarer Sicherungsstecker mit Fingerschutz. Bestückt mit D02-Hülsenpaßeinsatz nach Erfordernis D0-Sicherungseinsatz nach Erfordernis 1 bis 63A.
Sicherungsgröße: D02
Polanzahl: 3
Nennstrom: 63 A
Nennstrom für Sicherungseinsätze: 2, 4, 6, 10, 13, 16, 20, 25, 35, 50, 63, 32, 40
Montage auf: Sammelschienensystem
Nominales Drehmoment: 3 - 3 Nm
Breite/Dicke Sammelschiene: 5 - 10 mm
Höhe: 226 mm
Breite: 27 mm
Tiefe: 80 mm
Anschlussquerschnitt bei flexiblem Leiter: 1.5 - 35 mm²
Betriebstemperatur: -25 - 55 °C
Frequenz: 50 - 50 Hz
Gesamtverlustleistung unter Nennstrom: 4.50 W
Verlustleistung der Sicherungseinsatz im Gerät installiert: 5.50 W
Schutz: Berührungsschutz finger und handrückensicher
Bedingter Bemessungskurzschlussstrom Icc: 50 kA
Isolationsspannung Ui: 500 V
IP-Klasse (Ingress Protection): IP20
Fabrikat : Hager oder gleichwertig

Artikel : L063M

gewähltes Fabrikat/Typ: '___________/___________'

liefern, montieren und betriebsfertig anschließen.
Menge: 59,000 Stk
Produkt:
  Artikel:
    Artikelnummer: L063M
    Artikelkurztext: Lasttrennschalter für Sicherungen D02 63A 3polig 60mm Sammelschiene

**04.25 Fehlerstrom-Leitungsschutzschalter 4P 6kA B-16A 30mA Typ A QC/QB**
Fehlerstrom-Leitungsschutzschalter nach DIN EN 61009-1 (VDE 0664-20) mit Überlastschutz des Neutralleiters durch 4-poligen Leitungsschutzschalter für 400 V Drehstromkreise und einer Fehlerstromschutzschaltung im Kompaktgehäuse. QuickConnect Federsteckklemme nach DIN EN 60898-1 (VDE 0641-11), am Abgang und am Zugang, blaue Test-Taste und Fehlerstromanzeige. Einfache Einzelentnahme aus dem Phasenschienenverbund durch Hutschienenschieber oben und unten. Geeignet zum nachträglichen Anbau von Zusatzeinrichtungen. Beschriftungsmöglichkeit direkt am Gerät.
Nennstrom: 16 A
Bemessungsfehlerstrom Idn: 30
Auslösecharakteristik: B
Typ des Fehlerstromschutzes: A
Isolationsspannung Ui: 500 V
Stoßspannungsfestigkeit Uimp: 4000 V
Bemessungsschaltvermögen Icn nach IEC 60898-1: 6 kA
Frequenz: 50 - 50 Hz
Anschlussquerschnitt des Eingangs mit Schrauben, bei flexiblem Leiter: 1.5 - 4.0 mm²
Anschlussquerschnitt des Eingangs mit Schrauben, bei massivem Leiter: 1.5 - 4.0 mm²
Gesamtverlustleistung unter Nennstrom: 10.90 W
Fabrikat : Hager oder gleichwertig

Artikel : ADM416QC

gewähltes Fabrikat/Typ: '___________/___________'

liefern, montieren und betriebsfertig anschließen.
Menge: 10,000 Stk
Produkt:
  Artikel:
    Artikelnummer: ADM416QC
    Artikelkurztext: Fehlerstrom-Leitungsschutzschalter 4P 6kA B-16A 30mA Typ A QC/QB

**04.26 Fehlerstrom-Leitungsschutzschalter 1P+N 6kA B-16A 30mA Typ A QuickConnect**
Fehlerstrom-Leitungsschutzschalter nachDIN EN 61009-1 (VDE 0664-20) mit QuickConnect Klemme, am Abgang bis 20 A und am Zugang bis 63 A, blaue Test-Taste und Fehlerstromanzeige. Einfache Einzelentnahme aus dem Phasenschienenverbund. Geeignet zum nachträglichen Anbau von Zusatzeinrichtungen. Beschriftungsmöglichkeit direkt am Gerät.
Polart: 1P+N
Auslösecharakteristik: B
Nennstrom: 16 A
Bemessungsfehlerstrom Idn: 30
Typ des Fehlerstromschutzes: A
Bemessungsschaltvermögen Icn nach IEC 60898-1: 6 kA
Isolationsspannung Ui: 500 V
Stoßspannungsfestigkeit Uimp: 4000 V
Gesamtverlustleistung unter Nennstrom: 5.20 W
Frequenz: 50 - 50 Hz
Anschlussquerschnitt des Eingangs mit Schrauben, bei flexiblem Leiter: 1.5 - 4.0 mm²
Anschlussquerschnitt des Eingangs mit Schrauben, bei massivem Leiter: 1.5 - 4.0 mm²
Fabrikat : Hager oder gleichwertig

Artikel : ADS916D

gewähltes Fabrikat/Typ: '___________/___________'

liefern, montieren und betriebsfertig anschließen.
Menge: 40,000 Stk
Produkt:
  Artikel:
    Artikelnummer: ADS916D
    Artikelkurztext: Fehlerstrom-Leitungsschutzschalter 1P+N 6kA B-16A 30mA Typ A QuickConnect

**04.27 Fehlerstrom-Leitungsschutzschalter 3X 1P+N 6kA B-16A 30mA Typ A QuickConnect**
Fehlerstrom-Leitungsschutzschalter nach DIN EN 61009-1 (VDE 0664-20) mit 3 x 1-poligem Leitungsschutzschalter für 230 V Wechselstromkreise und einer Fehlerstromschutzschaltung im Kompaktgehäuse. QuickConnect Klemme nach DIN EN 60898-1 (VDE 0641-11), am Abgang bis 16 A und am Zugang bis 63 A, blaue Test-Taste und Fehlerstromanzeige. Einfache Einzelentnahme aus dem Phasenschienenverbund. Geeignet zum nachträglichen Anbau von Zusatzeinrichtungen. Beschriftungsmöglichkeit direkt am Gerät.
Auslösecharakteristik: B
Isolationsspannung Ui: 500 V
Stoßspannungsfestigkeit Uimp: 4000 V
Frequenz: 50 - 50 Hz
Nennstrom: 16 A
Bemessungsfehlerstrom Idn: 30
Bemessungsschaltvermögen Icn nach IEC 60898-1: 6 kA
Typ des Fehlerstromschutzes: A
Gesamtverlustleistung unter Nennstrom: 10.90 W
Anschlussquerschnitt des Eingangs mit Schrauben, bei flexiblem Leiter: 1 - 4 mm²
Anschlussquerschnitt des Eingangs mit Schrauben, bei massivem Leiter: 1 - 4 mm²
Fabrikat : Hager oder gleichwertig

Artikel : ADZ316D

gewähltes Fabrikat/Typ: '___________/___________'

liefern, montieren und betriebsfertig anschließen.
Menge: 7,000 Stk
Produkt:
  Artikel:
    Artikelnummer: ADZ316D
    Artikelkurztext: Fehlerstrom-Leitungsschutzschalter 3X 1P+N 6kA B-16A 30mA Typ A QuickConnect

**04.28 Fehlerstromschutzschalter 4 polig 6kA 40A 30mA Typ A QuickConnect**
Fehlerstrom-Schutzschalter nach DIN EN 61008-1 (VDE 0664-10) und DIN EN 61008-2-1 (VDE 0664-11), QuickConnect Klemme nach DIN EN 60898-1 (VDE 0641-11) am Zugang bis 63 A, blaue Test-Tasteund Fehlerstromanzeige.Einfache Einzelentnahme aus dem Phasenschienenverbund. Geeignet zum nachträglichen Anbau von Zusatzeinrichtungen. Beschriftungsmöglichkeit direkt am Gerät.
Polart: 3P+N
Nennstrom: 40 A
Bemessungsfehlerstrom Idn: 30
Isolationsspannung Ui: 500 V
Anzahl Module: 4
Typ des Fehlerstromschutzes: A
Anschlussquerschnitt des Eingangs und Ausgangs mit Schrauben, bei flexiblem Leiter: 1 - 16 mm²
Fabrikat : Hager oder gleichwertig

Artikel : CDS440D

gewähltes Fabrikat/Typ: '___________/___________'

liefern, montieren und betriebsfertig anschließen.
Menge: 26,000 Stk
Produkt:
  Artikel:
    Artikelnummer: CDS440D
    Artikelkurztext: Fehlerstromschutzschalter 4 polig 6kA 40A 30mA Typ A QuickConnect

**04.29 Fehlerstromschutzschalter 4 polig 6kA 63A 30mA Typ A QuickConnect**
Fehlerstrom-Schutzschalter nach DIN EN 61008-1 (VDE 0664-10) und DIN EN 61008-2-1 (VDE 0664-11), QuickConnect Klemme nach DIN EN 60898-1 (VDE 0641-11) am Zugang bis 63 A, blaue Test-Tasteund Fehlerstromanzeige.Einfache Einzelentnahme aus dem Phasenschienenverbund. Geeignet zum nachträglichen Anbau von Zusatzeinrichtungen. Beschriftungsmöglichkeit direkt am Gerät.
Polart: 3P+N
Nennstrom: 63 A
Bemessungsfehlerstrom Idn: 30
Isolationsspannung Ui: 500 V
Anzahl Module: 4
Typ des Fehlerstromschutzes: A
Anschlussquerschnitt des Eingangs und Ausgangs mit Schrauben, bei flexiblem Leiter: 1 - 16 mm²
Fabrikat : Hager oder gleichwertig

Artikel : CDS463D

gewähltes Fabrikat/Typ: '___________/___________'

liefern, montieren und betriebsfertig anschließen.
Menge: 8,000 Stk
Produkt:
  Artikel:
    Artikelnummer: CDS463D
    Artikelkurztext: Fehlerstromschutzschalter 4 polig 6kA 63A 30mA Typ A QuickConnect

**04.30 Leitungsschutzschalter 1 polig 6kA B-Charakteristik 13A Quick Connect 1 Modul**
Leitungsschutzschalter mit QuickConnect-Klemme nach DIN EN 60898-1 (VDE 0641 Teil 11), am Abgang bis 16A und am Zugang für die Verschienung bis 63A, mit zeitverzögertem thermischen Auslöser für Überlastschutz und elektromagnetischem Auslöser für Kurzschlussschutz. Geeignet zum nachträglichen Anbau von Zusatzeinrichtungen. Beschriftungsmöglichkeit direkt am Gerät und Einzelentnahme aus dem Phasenschienenverbund durch Entriegelung der Hutschienenschnellbefestigung.
Nennstrom: 13 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2
Fabrikat : Hager oder gleichwertig

Artikel : MBS113

gewähltes Fabrikat/Typ: '___________/___________'

liefern, montieren und betriebsfertig anschließen.
Menge: 115,000 Stk
Produkt:
  Artikel:
    Artikelnummer: MBS113
    Artikelkurztext: Leitungsschutzschalter 1 polig 6kA B-Charakteristik 13A Quick Connect 1 Modul

**04.31 Leitungsschutzschalter 1 polig 6kA B-Charakteristik 16A Quick Connect 1 Modul**
Leitungsschutzschalter mit QuickConnect-Klemme nach DIN EN 60898-1 (VDE 0641 Teil 11), am Abgang bis 16A und am Zugang für die Verschienung bis 63A, mit zeitverzögertem thermischen Auslöser für Überlastschutz und elektromagnetischem Auslöser für Kurzschlussschutz. Geeignet zum nachträglichen Anbau von Zusatzeinrichtungen. Beschriftungsmöglichkeit direkt am Gerät und Einzelentnahme aus dem Phasenschienenverbund durch Entriegelung der Hutschienenschnellbefestigung.
Nennstrom: 16 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2
Fabrikat : Hager oder gleichwertig

Artikel : MBS116

gewähltes Fabrikat/Typ: '___________/___________'

liefern, montieren und betriebsfertig anschließen.
Menge: 220,000 Stk
Produkt:
  Artikel:
    Artikelnummer: MBS116
    Artikelkurztext: Leitungsschutzschalter 1 polig 6kA B-Charakteristik 16A Quick Connect 1 Modul

**04.32 Leitungsschutzschalter 1 polig 6kA C-Charakteristik 16A Quick Connect 1 Modul**
Leitungsschutzschalter mit QuickConnect-Klemme nach DIN EN 60898-1 (VDE 0641 Teil 11), am Abgang bis 16A und am Zugang für die Verschienung bis 63A, mit zeitverzögertem thermischen Auslöser für Überlastschutz und elektromagnetischem Auslöser für Kurzschlussschutz. Geeignet zum nachträglichen Anbau von Zusatzeinrichtungen. Beschriftungsmöglichkeit direkt am Gerät und Einzelentnahme aus dem Phasenschienenverbund durch Entriegelung der Hutschienenschnellbefestigung.
Nennstrom: 16 A
Ausschaltvermögen Icn bei 230V AC nach IEC 60898-1: 6 kA
Polart: 1P
Auslösecharakteristik: C
Anzahl Module: 1
Bemessungsschaltvermögen Icn nach IEC 60898-1: 6 kA
Isolationsspannung Ui: 500 V
Stoßspannungsfestigkeit Uimp: 4000 V
Anschlussquerschnitt des Eingangs und Ausgangs mit Schrauben, bei massivem Leiter: 1 - 35 mm²
Anschlussquerschnitt des Eingangs und Ausgangs mit Schrauben, bei flexiblem Leiter: 1 - 25 mm²
Grad der Verunreinigung nach IEC 60664/IEC 60947-2: 2
Fabrikat : Hager oder gleichwertig

Artikel : MCS116

gewähltes Fabrikat/Typ: '___________/___________'

liefern, montieren und betriebsfertig anschließen.
Menge: 5,000 Stk
Produkt:
  Artikel:
    Artikelnummer: MCS116
    Artikelkurztext: Leitungsschutzschalter 1 polig 6kA C-Charakteristik 16A Quick Connect 1 Modul

**04.33 Leitungsschutzschalter 1 polig 6kA B-Charakteristik 32A QuickConnect 1 Modul**
Leitungsschutzschalter mit QuickConnect-Klemme nach DIN EN 60898-1 (VDE 0641 Teil 11), am Abgang bis 16A und am Zugang für die Verschienung bis 63A, mit zeitverzögertem thermischen Auslöser für Überlastschutz und elektromagnetischem Auslöser für Kurzschlussschutz. Geeignet zum nachträglichen Anbau von Zusatzeinrichtungen. Beschriftungsmöglichkeit direkt am Gerät und Einzelentnahme aus dem Phasenschienenverbund durch Entriegelung der Hutschienenschnellbefestigung.
Nennstrom: 32 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2
Fabrikat : Hager oder gleichwertig

Artikel : MBS132

gewähltes Fabrikat/Typ: '___________/___________'

liefern, montieren und betriebsfertig anschließen.
Menge: 5,000 Stk
Produkt:
  Artikel:
    Artikelnummer: MBS132
    Artikelkurztext: Leitungsschutzschalter 1 polig 6kA B-Charakteristik 32A QuickConnect 1 Modul

**04.34 Leitungsschutzschalter 3 polig 6kA B-Charakteristik 32A QuickConnect 3 Module**
Leitungsschutzschalter mit QuickConnect-Klemme nach DIN EN 60898-1 (VDE 0641 Teil 11), am Abgang bis 16A und am Zugang für die Verschienung bis 63A, mit zeitverzögertem thermischen Auslöser für Überlastschutz und elektromagnetischem Auslöser für Kurzschlussschutz. Geeignet zum nachträglichen Anbau von Zusatzeinrichtungen. Beschriftungsmöglichkeit direkt am Gerät und Einzelentnahme aus dem Phasenschienenverbund durch Entriegelung der Hutschienenschnellbefestigung.
Nennstrom: 32 A
Ausschaltvermögen Icn bei 230V AC nach IEC 60898-1: 6 kA
Polart: 3P
Auslösecharakteristik: B
Anzahl Module: 3
Bemessungsschaltvermögen Icn nach IEC 60898-1: 6 kA
Isolationsspannung Ui: 500 V
Stoßspannungsfestigkeit Uimp: 4000 V
Anschlussquerschnitt des Eingangs und Ausgangs mit Schrauben, bei massivem Leiter: 1 - 35 mm²
Anschlussquerschnitt des Eingangs und Ausgangs mit Schrauben, bei flexiblem Leiter: 1 - 25 mm²
Grad der Verunreinigung nach IEC 60664/IEC 60947-2: 2
Fabrikat : Hager oder gleichwertig

Artikel : MBS332

gewähltes Fabrikat/Typ: '___________/___________'

liefern, montieren und betriebsfertig anschließen.
Menge: 5,000 Stk
Produkt:
  Artikel:
    Artikelnummer: MBS332
    Artikelkurztext: Leitungsschutzschalter 3 polig 6kA B-Charakteristik 32A QuickConnect 3 Module

**04.35 Leitungsschutzschalter 3 polig 6kA B-Charakteristik 16A Quick Connect 3 Module**
Leitungsschutzschalter mit QuickConnect-Klemme nach DIN EN 60898-1 (VDE 0641 Teil 11), am Abgang bis 16A und am Zugang für die Verschienung bis 63A, mit zeitverzögertem thermischen Auslöser für Überlastschutz und elektromagnetischem Auslöser für Kurzschlussschutz. Geeignet zum nachträglichen Anbau von Zusatzeinrichtungen. Beschriftungsmöglichkeit direkt am Gerät und Einzelentnahme aus dem Phasenschienenverbund durch Entriegelung der Hutschienenschnellbefestigung.
Nennstrom: 16 A
Polart: 3P
Auslösecharakteristik: B
Anzahl Module: 3
Bemessungsschaltvermögen Icn nach IEC 60898-1: 6 kA
Isolationsspannung Ui: 500 V
Stoßspannungsfestigkeit Uimp: 4000 V
Anschlussquerschnitt des Eingangs und Ausgangs mit Schrauben, bei massivem Leiter: 1 - 35 mm²
Anschlussquerschnitt des Eingangs und Ausgangs mit Schrauben, bei flexiblem Leiter: 1 - 25 mm²
Grad der Verunreinigung nach IEC 60664/IEC 60947-2: 2
Fabrikat : Hager oder gleichwertig

Artikel : MBS316

gewähltes Fabrikat/Typ: '___________/___________'

liefern, montieren und betriebsfertig anschließen.
Menge: 6,000 Stk
Produkt:
  Artikel:
    Artikelnummer: MBS316
    Artikelkurztext: Leitungsschutzschalter 3 polig 6kA B-Charakteristik 16A Quick Connect 3 Module

**04.36 Leitungsschutzschalter 3 polig 6kA C-Charakteristik 16A Quick Connect 3 Module**
Leitungsschutzschalter mit QuickConnect-Klemme nach DIN EN 60898-1 (VDE 0641 Teil 11), am Abgang bis 16A und am Zugang für die Verschienung bis 63A, mit zeitverzögertem thermischen Auslöser für Überlastschutz und elektromagnetischem Auslöser für Kurzschlussschutz. Geeignet zum nachträglichen Anbau von Zusatzeinrichtungen. Beschriftungsmöglichkeit direkt am Gerät und Einzelentnahme aus dem Phasenschienenverbund durch Entriegelung der Hutschienenschnellbefestigung.
Nennstrom: 16 A
Polart: 3P
Auslösecharakteristik: C
Anzahl Module: 3
Bemessungsschaltvermögen Icn nach IEC 60898-1: 6 kA
Isolationsspannung Ui: 500 V
Stoßspannungsfestigkeit Uimp: 4000 V
Anschlussquerschnitt des Eingangs und Ausgangs mit Schrauben, bei massivem Leiter: 1 - 35 mm²
Anschlussquerschnitt des Eingangs und Ausgangs mit Schrauben, bei flexiblem Leiter: 1 - 25 mm²
Grad der Verunreinigung nach IEC 60664/IEC 60947-2: 2
Fabrikat : Hager oder gleichwertig

Artikel : MCS316

gewähltes Fabrikat/Typ: '___________/___________'

liefern, montieren und betriebsfertig anschließen.
Menge: 13,000 Stk
Produkt:
  Artikel:
    Artikelnummer: MCS316
    Artikelkurztext: Leitungsschutzschalter 3 polig 6kA C-Charakteristik 16A Quick Connect 3 Module

**04.37 Leitungsschutzschalter 3 polig 6kA C-Charakteristik 32A QuickConnect 3 Module**
Leitungsschutzschalter mit QuickConnect-Klemme nach DIN EN 60898-1 (VDE 0641 Teil 11), am Abgang bis 16A und am Zugang für die Verschienung bis 63A, mit zeitverzögertem thermischen Auslöser für Überlastschutz und elektromagnetischem Auslöser für Kurzschlussschutz. Geeignet zum nachträglichen Anbau von Zusatzeinrichtungen. Beschriftungsmöglichkeit direkt am Gerät und Einzelentnahme aus dem Phasenschienenverbund durch Entriegelung der Hutschienenschnellbefestigung.
Nennstrom: 32 A
Ausschaltvermögen Icn bei 230V AC nach IEC 60898-1: 6 kA
Polart: 3P
Auslösecharakteristik: C
Anzahl Module: 3
Bemessungsschaltvermögen Icn nach IEC 60898-1: 6 kA
Isolationsspannung Ui: 500 V
Stoßspannungsfestigkeit Uimp: 4000 V
Anschlussquerschnitt des Eingangs und Ausgangs mit Schrauben, bei massivem Leiter: 1 - 35 mm²
Anschlussquerschnitt des Eingangs und Ausgangs mit Schrauben, bei flexiblem Leiter: 1 - 25 mm²
Grad der Verunreinigung nach IEC 60664/IEC 60947-2: 2
Fabrikat : Hager oder gleichwertig

Artikel : MCS332

gewähltes Fabrikat/Typ: '___________/___________'

liefern, montieren und betriebsfertig anschließen.
Menge: 8,000 Stk
Produkt:
  Artikel:
    Artikelnummer: MCS332
    Artikelkurztext: Leitungsschutzschalter 3 polig 6kA C-Charakteristik 32A QuickConnect 3 Module

**04.38 Hilfskontakt für Fernschalter 1 Schließer und 1 Öffner 2A 250V**
Zubehör für Fernschalter.
Nennstrom: 2 A
Isolationsspannung Ui: 250 V
Anzahl Module: 0.50
Betriebstemperatur: -5 - 40 °C
Lager-/Transporttemperatur: -40 - 80 °C
Anschlussart: Schraubanschluss
Anschlussquerschnitt bei flexiblem Leiter: 1 - 6 mm²
Anschlussquerschnitt bei starrem Leiter: 1.5 - 10 mm²
Kontaktart: 1Ö+1S
Fabrikat : Hager oder gleichwertig

Artikel : EPN051

gewähltes Fabrikat/Typ: '___________/___________'

liefern, montieren und betriebsfertig anschließen.
Menge: 105,000 Stk
Produkt:
  Artikel:
    Artikelnummer: EPN051
    Artikelkurztext: Hilfskontakt für Fernschalter 1 Schließer und 1 Öffner 2A 250V

*Hinweis: Anlagenbeschreibung*
Vorbemerkungen:
Als Überspannungsschutzmaßnahmen sind in der Niederspannungshauptverteilung Blitzableiter Typ 1,
in den Etagenverteilern Überspannungsableiter Typ 2 zu montieren und bei den Ableitungen vom Dach Typ1/2 zu verwenden.
Sämtliche Leitungen
(SiBe, Jalousien/Raffstore/Sonnenschutz/ Klingel/Sprechanlage/Strinleitungen der PV-Anlagen/etc.), welche durch die Fassade/Dach ins Gebäude führen, sind durch Überpannungsschutzmaßnahmen zu sichern, die Überspannungsschutzeinrichtungen müssen direkt am Gebäudeeintritt montiert werden.

Dokumentation der Anlage und erstellen der Revisionsunterlagen:

Inklusive
- Anlagenbeschreibung
- Bedienungsanleitungen/Datenblätter der verbauten Komponenten
- Prüf- und Wartungsbuch
- Ausführungs- und Übersichtspläne
- Inbetriebsetzungs- und Abnahmeprotokolle
- CAD-Zeichnungen zusätzlich auf CD gespeichert

In 3-facher Ausfertigung in Ordnern geheftet mit einem Register übersichtlich unterteilt, auf farbig angelegtem Papier und auf Datenträger im PDF- sowie Originaldatenformat.

*Hinweis: Überspannungsschutz*

**04.39 Ü-Ableiter Außenleuchten (SiBe)**
Überspannungs-Ableiter
1-poliger, modularer, steckbarer Überspannungs-Ableiter
für Gleichstromanwendungen, Breite 1,5TE
Defektanzeige
Ableiter Typ 2 nach EN 61643-11
Hochleistungsfähige Varistor-Technologie
Speziell für den Einsatz in DC-Stromkreisen
geeignete DC-Schaltvorrichtung DCD
Höchste Dauerspannung: 60 V dc
Schutzpegel: <= 0,5 kV
Nennableitstoßstrom: 12,5 kA
Kurzschlussfestigkeit bei max. netzseitigem
Überstromschutz DC: 2000 A
Energetische Koordination nach DIN EN 62305-4
+
Kleinverteiler
Kleinverteiler, 5 Teilungseinheiten, PE/N Klemme, mit
jeweils
2 Klemmstelle 16 mm², 3 Klemmstellen 6 mm², oben 4
elastischen Einführungen, Abdeck- und
Beschriftungsstreifen,
Isolierstopfen, zusätzliche Doppelmembranstutzen
Abmessungen
Breite: 125 mm
Länge: 200 mm
Höhe: 122 mm
Innenhöhe: 95 mm

liefern, montieren und betriebsfertig anschließen
Menge: 2,000 St

**04.40 Ü-Ableiter Wetterstation (KNX)**
Überspannungs-Ableiter Busklemme (KNX)
Überspannungs-Ableiter
der Ableiterklasse Type 2,
geprüft nach
EN 61643-21, zum Schutz
von EIB / Konnex-Systemen
und zum Aufstecken auf
Busankoppler anstelle
einer normalen Busklemme.
EIBA Zertifizierung.
Höchste Dauerspannung DC: 45 V
C2 Nennableitstoßstrom pro Ader: 5 kA
+
Kleinverteiler
Kleinverteiler, 5 Teilungseinheiten, PE/N Klemme, mit
jeweils
2 Klemmstelle 16 mm², 3 Klemmstellen 6 mm², oben 4
elastischen Einführungen, Abdeck- und
Beschriftungsstreifen,
Isolierstopfen, zusätzliche Doppelmembranstutzen
Abmessungen
Breite: 125 mm
Länge: 200 mm
Höhe: 122 mm
Innenhöhe: 95 mm

liefern montieren und betriebsfertig anschließen
Menge: 1,000 St

**04.41 Überspannungs-Ableiter Netzwerkleitung**
Überspannungs-Ableiter Klasse E
voll geschirmt
der Ableiterklasse Type 2 / P1,
geprüft nach
EN 61643-21, universell
einsetzbar nach EN 50173
für alle Datendienste bis 57 V DC
zum Schutz von 4 Adernpaaren
von Datennetzwerk-Schnittstellen
über RJ 45-Buchsen, für Verteiler-
oder Einzelplatzanwendung,
platzsparend, Baubreite 19 mm.
Höchste Dauerspannung DC: 48 V
C2 Nennableitstoßstrom (8/20 µs) Ad-PG gesamt: 10 kA

liefern, montieren und betriebsfertig anschließen
Menge: 3,000 St

*Hinweis: Sonderposition Farblackierung Unterverteiler*

**04.42 Sonderlackierung Standschrank/ Verteileranlage**
Sonderlackierung Standschrank/ Verteileranlage

Sonderlackierung eines Standschranks / Elektroverteilerschranks in abweichender Farbe gegenüber Standardausführung.

UV EG 1.3
Pos. 04.14

Ausführung als Pulverbeschichtung in Farbton Schwarz (z. B. RAL 9005, tiefschwarz) oder gleichwertig, werksseitig durch den Hersteller ausgeführt.

Leistung umfasst:

Mehrpreis für Sonderlackierung des kompletten Standverteilerschrankes inkl. Türen, Seitenteile und Sockel

Ausführung als hochwertige Pulverbeschichtung

Farbton gemäß RAL-Farbton Schwarz
RAL 9005 oder vergleichbar)

Oberfläche gleichmäßig beschichtet, kratzfest und korrosionsbeständig

Lieferung und Montage des lackierten Schrankes

Fabrikat: gemäß Verteilerfabrikat der Position
Typ: passend zum ausgeschriebenen Standschrank

liefern und montieren
Menge: 1,000 St

### Abschnitt 05 KGR 444, KNX Komponenten

*Hinweis: Aktoren & Verteilereinbau*

**05.1 Spannungsversorgung KNX mit 2 Ausgängen inkl. 2 Drosseln, 2x320mA**
Spannungsversorgung zur Erzeugung der notwendigen Systemspannung. Zwei Ausgänge 30 V DC mit Drosseln auf 2 Busklemmen. Bestehend aus Reiheneinbaugerät mit Steckklemmen QuickConnect 3-polig für die Spannungsversorgung, grüne LED´s (Anzeigen für Spannungsversorgung), rote LED´s (Anzeigen für Kurzschluss oder Überlastschutz), 2 KNX Busklemmen 2-polig und Beschriftungsfeld.
Anzahl Module: 4
Mit Bussystem KNX-Funk: Nein
Betriebsspannung: 230 - 230 V
Ausgangsspannung: 28 - 32 V
Anschlussquerschnitt bei flexiblem Leiter: 0.75 - 2.5 mm²
Anschlussquerschnitt bei starrem Leiter: 0.75 - 2.5 mm²
Betriebstemperatur: -5 - 45 °C
Frequenz: 50 - 60 Hz
Fabrikat : Hager oder gleichwertig

Artikel : TXA116

gewähltes Fabrikat/Typ: '___________/___________'

liefern, montieren und betriebsfertig anschließen.
Menge: 7,000 Stk
Produkt:
  Artikel:
    Artikelnummer: TXA116
    Artikelkurztext: Spannungsversorgung KNX mit 2 Ausgängen inkl. 2 Drosseln, 2x320mA

**05.2 Binäreingang 6fach, universal, REG, KNX**
Binäreingang universal modular zum Anschluss an Signalgeber (z.B. konventionelle Schalter, Taster, Alarmgeber usw.). Jeder Eingang kann entweder an 24 V AC/DC - 230 V AC oder aber als potentialfreier Eingang genutzt werden. Das Gerät verfügt über eine Handbedienung (auch sperrbar), die es ermöglicht die Busfunktion unabhängig von der Eingängen zu testen. Die Funktion der LED Anzeige kann parametriert werden. Durch die Netzausfallüberwachung ist eine Unterscheidung zwischen offenem Eingang und Spannungsausfall durch die Angabe eines Referenzeinganges möglich. Die Eingangssignale werden unabhängig voneinander in die entsprechenden Bustelegramme umgesetzt. Funktionen: Beleuchtungs-, Jalousie-, Rollladen- und/oder Heizungssteuerung, Zählfunktionen, und Szenenabruf sind für jeden Eingang frei definierbar. Das Gerät ist mit der installationsfreundlichen QuickConnect Anschlusstechnik ausgestattet.
Bussystem: EIB
Anzahl Eingangsstromkreise: 6
Externe Abfragespannung notwendig: Nein
Funk bidirektional: Nein
Mit Batterie: Nein
Montage auf: DIN Schiene
LED-Steuerung: Nein
Werkstoff: Kunststoff
Farbe: Lichtgrau
RAL Nummer: 7035
Eingangsspannung: 24 - 230 V
Betriebsspannung über Bus: 21 - 32 V
Versorgungsspannungsart: AC/DC
Fabrikat : Hager oder gleichwertig

Artikel : TXA306

gewähltes Fabrikat/Typ: '___________/___________'

liefern, montieren und betriebsfertig anschließen.
Menge: 5,000 Stk
Produkt:
  Artikel:
    Artikelnummer: TXA306
    Artikelkurztext: Binäreingang 6fach, universal, REG, KNX

**05.3 Schalt-/Jalousieaktor 10/5-fach KNX Secure, 16A, C-Last**
Schalt-/Jalousieaktor REG zum Schalten einer unabhängigen Last je Aktorkanal oder Ansteuerung eines Jalousieantriebes über je zwei Aktorkanäle, beliebiger Mixbetrieb aus Antriebs- und Schaltfunktionen. Reiheneinbaugerät mit integriertem Busankoppler, QuickConnect Steckklemmen für KNX Busanschluss, Last-/Schaltanschlüsse und Beschriftungsfeld. Bedientaste für Handbetrieb je Ausgang mit Status-LED (Einflächenbedienung), Schiebeschalter Auto/Hand und beleuchtete Programmier-Taste.
Funktionen: Steuerungsmöglichkeiten der Schaltkanäle für EIN/AUS, Zeitschalterfunktion mit Ausschaltvorwarnung und Zwangssteuerung mit der jeweiligen Statusanzeige. Automatikfunktion de-/aktivierbar und Lastabwurf durch Kanalabschaltung mit der höchsten Priorität möglich. 64 Szenenfunktionen pro Kanal einstellbar. Rollladen-/Jalousiefunktion im Auf-/Ab-Betrieb mit Lamellenwinkelverstellung, Positionierungsfunktion und Lamellenverstellung für Jalousie in Prozent-Parametrierung. Statusobjekte für die Position der Lamellen in Prozent und der oberen/unteren Endlage. Zwangssteuerung mit Statusanzeige und 3 Alarmobjekte mit unterschiedlicher Prioritätssteuerung. 64 Szenenfunktionen pro Kanal und einstellbarer Sonnenschutzfunktion.
Hinweis: Das Gerät lässt sich mittels easy Inbetriebnahme-Tool, easy-Konfigurationsserver oder der ETS (ab Version 4) programmieren. Hinweise der Rollladen-/Jalousiemotoren-Hersteller beachten.
Mit Bussystem KNX: Ja
Mit Bussystem KNX-Funk: Nein
Tiefe: 65 mm
Breite in Teilungseinheiten: 6
Farbe: Lichtgrau
Mit Schieber für Handschaltung: Ja
Funk bidirektional: Nein
Busstromaufnahme im Leerlauf: 8 mA
Frequenz: 50 - 60 Hz
Glühlampenlast 230 V Lampe: 2300 - 2300 W
Ausgangsleistung: 2300 W
Bemessungsbetriebsspannung Ue: 230 - 230 V
Systemspannung: 30 V DC über Bus
Betriebsspannung über Bus: 21 - 32 V
Fabrikat : Hager oder gleichwertig

Artikel : TYAS610D

gewähltes Fabrikat/Typ: '___________/___________'

liefern, montieren und betriebsfertig anschließen.
Menge: 5,000 Stk
Produkt:
  Artikel:
    Artikelnummer: TYAS610D
    Artikelkurztext: Schalt-/Jalousieaktor 10/5-fach KNX Secure, 16A, C-Last

**05.4 Rollladen-/Jalousieaktor 8fach KNX Secure, 230V**
KNX Secure Schaltausgang zum Schalten von 8 Jalousieausgängen. Über die Jalousiefunktion kann der Fahrbefehl AUF/AB/Stopp und der Lamellenwinkel verstellt werden. Prozentansteuerung der Jalousie zum Fahren einer vordefinierten Position. Mit Alarmfunktion zur Steuerung der Jalousie in eine definierte Position. Sicherheitsabfahrt solange die Taste gedrückt bleibt.
Funktionen: 64 Szenenfunktion pro Kanal, Logikblock zur Steuerung des Ausgangs in Abhängigkeit zum Ergebnis einer logischen Verknüpfung, Preset-/Sperrfunktion, Zwangssteuerung, pro Ausgang mit Handbedienung (sperrbar), LED Schaltzustandsanzeige, pro Ausgang Betriebsstundenzähler, Diagnostikfunktion.
Beschriftungsmöglichkeit direkt am Gerät und Möglichkeit von Remote Firmware Updates über ETS App.
Hinweis: Das Gerät lässt sich mit der ETS (ab Version 5) und dem Hager easytool programmieren. Funktionsumfang abhängig von der Inbetriebnahme.
Mit Schieber für Handschaltung: Ja
Nennstrom: 6 A
Betriebsspannung über Bus: 21 - 32 V
Fabrikat : Hager oder gleichwertig

Artikel : TYAS628C

gewähltes Fabrikat/Typ: '___________/___________'

liefern, montieren und betriebsfertig anschließen.
Menge: 7,000 Stk
Produkt:
  Artikel:
    Artikelnummer: TYAS628C
    Artikelkurztext: Rollladen-/Jalousieaktor 8fach KNX Secure, 230V

**05.5 KNX/IP Schnittstelle Secure, REG 1 TE**
Die KNX/IP Schnittstelle Secure mit integriertem Busankoppler wird als Programmierschnittstelle zwischen dem KNX Bus und einem oder mehreren PCs/Laptops im Netzwerk eingesetzt. Die IP-Adresse kann über einen DHCP-Server bzw. durch manuelle Konfiguration (ETS) zugewiesen werden. Das Gerät arbeitet nach der KNXnet/IP-Spezifikation unter Verwendung von Core, Device Management und KNXnet/IP Tunneling wobei bis zu 8 gesicherte Verbindungen gleichzeitig benutzt werden können. Das Gerät unterstützt KNX Security. Eine externe Betriebsspannung ist nicht notwendig.
Funktionen: Programmiertaste und rote Programmier-LED, RJ45-Anschluss für Ethernet/IP-Netzwerke und Busanschluss über Anschlussklemme.
Provider abhängig: Ja
Web server: Nein
Betriebsspannung: 24 - 24 V
Versorgungsspannungsart: DC
Mit LED Anzeige: Ja
Breite in Teilungseinheiten: 1
Fabrikat : Hager oder gleichwertig

Artikel : TYFS120

gewähltes Fabrikat/Typ: '___________/___________'

liefern, montieren und betriebsfertig anschließen.
Menge: 5,000 Stk
Produkt:
  Artikel:
    Artikelnummer: TYFS120
    Artikelkurztext: KNX/IP Schnittstelle Secure, REG 1 TE

**05.6 KNX/IP Router Secure, REG 1 TE**
Der KNX/IP-Router Secure mit integriertem Busankoppler wird als Linien-/Bereichskoppler eingesetzt und verbindet KNX-Buslinien miteinander über Datennetzwerke als schneller Backbone. Das Gerät kann zudem als Programmierschnittstelle dienen, um einen oder mehrere PCs mit dem KNX Bus zu verbinden (z.B. für ETS-Programmierung). Die Kommunikation zwischen den KNX/IP-Routern ist gesichert. Neben KNXnet/IP Routing unterstützt das Gerät auch KNXnet/IP Tunneling wobei bis zu 8 gesicherte Verbindungen gleichzeitig benutzt werden können. Die IP-Adresse kann über einen DHCP-Server bzw. durch manuelle Konfiguration (ETS) zugewiesen werden. Der KNX/IP Router besitzt eine erweiterte Filtertabelle für die Hauptgruppen 0 bis 31 und kann bis zu 150 Telegramme zwischenspeichern. Eine externe Betriebsspannung ist nicht notwendig.
Funktionen: Programmiertaste und rote Programmier-LED, RJ45-Anschluss für Ethernet/IP-Netzwerke und Busanschluss über Anschlussklemme.
Provider abhängig: Ja
Web server: Nein
Betriebsspannung: 24 - 24 V
Mit LED Anzeige: Ja
Breite in Teilungseinheiten: 1
Fabrikat : Hager oder gleichwertig

Artikel : TYFS121

gewähltes Fabrikat/Typ: '___________/___________'

liefern, montieren und betriebsfertig anschließen.
Menge: 5,000 Stk
Produkt:
  Artikel:
    Artikelnummer: TYFS121
    Artikelkurztext: KNX/IP Router Secure, REG 1 TE

**05.7 Linien-/Bereichkoppler, KNX Secure**
Zur Verbindung zweier KNX-Buslinien, wobei die Signalübertragung galvanisch getrennt erfolgt. Der KNX Secure Linien- und Bereichskoppler dient als Datenflussfilter für übergreifende Bustelegramme und kann in Verbindung mit der ETS mit Gruppenadressen von 0 bis 31 konfiguriert werden. Zusätzlich dient er auch als Signalverstärker. Bei Überschreitung der max. Linienlast muss ein zusätzlicher Linienkoppler inklusive Spannungsversorgung eingesetzt werden. Möglichkeit von Remote Firmware Updates über ETS App.

Fabrikat : Hager oder gleichwertig

Artikel : TYFS130

gewähltes Fabrikat/Typ: '___________/___________'

liefern, montieren und betriebsfertig anschließen.
Menge: 5,000 Stk
Produkt:
  Artikel:
    Artikelnummer: TYFS130
    Artikelkurztext: Linien-/Bereichkoppler, KNX Secure

**05.8 KNX/DALI 2 Gateway, KNX Secure, 1-fach**
DALI2 zertifiziertes KNX/DALI Gateway zur Ansteuerung von maximal 64 DALI-Geräten. Einstellung der Farbtemperatur für Leuchten mit DALI Device Type 8 (Type: Colour Temperatur) für Tunable White gemäß IEC 62386-209.
Das DALI Gateway ermöglicht eine Farbsteuerung über RGB, RGBW oder HSV. In den Farbräumen RGB ist die Steuerung der Farbe über relatives oder absolutes Dimmen und zusätzlich über Szenen und Effekte möglich. Im Farbraum HSV bietet das DALI Gateway getrennte Objekte zur absoluten Steuerung der Lichtfarbe durch Farbwinkel (H), Sättigung (S) und Helligkeitswert (V). Das Produkt KNX DALI-Gateway stellt den DALI-Master eines kompletten DALI-Systems dar. Die am Gateway vorhandene Handbedienung erlaubt die Ansteuerung der angeschlossenen DALI-Geräte auch zur Inbetriebnahme im Baustellenbetrieb, ohne dass das Gateway mit der KNX-Busspannung versorgt wird oder es mit der ETS projektiert ist. Dazu werden die an das DALI-System angeschlossenen Geräte zentral per sogenannten Broadcastbefehlen angesteuert. Das Gateway erlaubt das Schalten und Dimmen der angeschlossenen DALI-Geräte (z.B. DALI-EVGs) entweder zentral oder gruppenweise in max. 32 KNX-Gruppen. Eine KNX-Gruppe entspricht einem KNX-Aktorkanal. Ferner können 16 Lichtszenen konfiguriert und abgerufen werden.
Die Inbetriebnahme erfolgt mit der ETS und einer zusätzlichen Device Configuration App (DCA). Es können alle 32 KNX-Gruppen per Handbedienung manuell gesteuert werden. Es erfolgt eine Rückmeldung von Schaltzustand und Helligkeitswert im Bus- und Handbetrieb. Die Zentrale Schaltfunktion und eine Sperrfunktion für jede Gruppe sind möglich. Zusätzlich ist die Einstellung einer separaten Ein- und Ausschaltverzögerung oder eine Treppenlichtfunktion mit Vorwarnfunktion möglich. Der Austausch eines einzelnen DALI-Teilnehmers während des Betriebs ohne Software ist möglich. Im Auslieferungszustand ist der Baustellenbetrieb aktiviert und die Bedienung der DALI-Gruppen mit Tastenfeld möglich. Alle DALI-Teilnehmer werden gemeinsam gesteuert Die Anzeige der aktuellen KNX-Gruppe erfolgt mit einem zweiziffrigen LED-Display. Es werden nur die KNX-Gruppen angezeigt, die auch projektiert sind. Funktion: Schalten EIN/AUS, Dimmen, Zeitfunktionen, Handbedienung, Szenenaufrufe, Zustandsrückmeldung, Meldung Betriebszustand und Einbindung des Geräts in DALI-Notlichtsysteme. Das DALI-Gateway verfügt über editierbare Human Centric Lighting (HCL) Sequenzen für Laden und Einzelhandel, Lernen, Gesundheit und Pflege sowie Büroarbeit mit automatischem Tagesfarbverlauf. Möglichkeit von Remote Firmware Updates über ETS App. Programmierung über ETS (ab Version 5.7.7).
Web server: Nein
Betriebsspannung: 110 - 240 V
Versorgungsspannungsart: DC
Leistungsaufnahme VA: 6 VA
Mit LED Anzeige: Ja
Breite in Teilungseinheiten: 4
Fabrikat : Hager oder gleichwertig

Artikel : TYFS671D

gewähltes Fabrikat/Typ: '___________/___________'

liefern, montieren und betriebsfertig anschließen.
Menge: 10,000 Stk
Produkt:
  Artikel:
    Artikelnummer: TYFS671D
    Artikelkurztext: KNX/DALI 2 Gateway, KNX Secure, 1-fach

*Hinweis: Sensoren in Aufputz Ausführung im Schalterprogramm Jung WG880*

**05.9 KNX Taster BA**
KNX Taster BA

KNX Taster BA - Mittenstellung -
Je nach Ausführung der Taster BA - 1fach oder 2fach - werden Schalter-Wippen bzw. Serienschalter-Wippen mit und ohne Lichtleiter verwendet.
Bei der Ausführung "Mittenstellung" erfolgt eine Betätigung der Wippe "oben" bzw. "unten", bei der Ausführung "Tasterstellung" kann nur "unten" eine Betätigung erfolgen. Der Taster BA ist nur mit einem Applikationsprogramm funktionsfähig, d.h. der Taster BA besteht aus dem Gerät (Hardware) und dem Applikationsprogramm (Software). Mit Hilfe der ETS können die Applikationsprogramme ausgewählt und die spezifischen Parameter und Adressen vergeben werden (siehe JUNG Produktdatenbank).
Funktion: Schalten (Tasten), Jalousie, Dimmen
LED: Dauer-AUS/Dauer-EIN/LED Objekt, LED-Darstellung
KNX Medium: TP 256

Die LED dient als Orientierungslicht oder zur Statusanzeige, durch Parameter einstellbar.

Ausführung: 1fach

Fabrikat: JUNG
Art.-Nr.:  8471.02 LED W

liefern und montieren
oder gleichwertig
Menge: 5,000 St

**05.10 WG 800**
WG 800

Wippe mit Schriftfeld
volle Wippe
für Taster BA 1fach
Mittenstellung Art.-Nr.: 8471.02 LED W
Tasterstellung Art.-Nr.: 8471.01 LED W
(beleuchtbar, siehe Grundgerät)

Material: Thermoplast
Individuelle Beschriftungen können mit dem GRAPHIC TOOL selbst erstellt werden.

Ausführung: mit Schriftfeld 22 x 48 mm

Fabrikat: JUNG
Art.-Nr.:  800 NA

liefern und montieren
Menge: 5,000 St

**05.11 KNX Taster BA**
KNX Taster BA

KNX Taster BA - Mittenstellung -
Je nach Ausführung der Taster BA - 1fach oder 2fach - werden Schalter-Wippen bzw. Serienschalter-Wippen mit und ohne Lichtleiter verwendet.
Bei der Ausführung "Mittenstellung" erfolgt eine Betätigung der Wippe "oben" bzw. "unten", bei der Ausführung "Tasterstellung" kann nur "unten" eine Betätigung erfolgen. Der Taster BA ist nur mit einem Applikationsprogramm funktionsfähig, d.h. der Taster BA besteht aus dem Gerät (Hardware) und dem Applikationsprogramm (Software). Mit Hilfe der ETS können die Applikationsprogramme ausgewählt und die spezifischen Parameter und Adressen vergeben werden (siehe JUNG Produktdatenbank).
Funktion: Schalten (Tasten), Jalousie, Dimmen
LED: Dauer-AUS/Dauer-EIN/LED Objekt, LED-Darstellung
KNX Medium: TP 256

Die LED dient als Orientierungslicht oder zur Statusanzeige, durch Parameter einstellbar.

Ausführung: 2fach

Fabrikat: JUNG
Art.-Nr.:  8472.02 LED W
Menge: 5,000 St

**05.12 WG 800**
WG 800

Wippe mit Schriftfeld
für Taster BA 2fach
Mittenstellung Art.-Nr.: 8472.02 LED W
Tasterstellung Art.-Nr.: 8472.01 LED W

Material: Thermoplast

Fabrikat: JUNG
Art.-Nr.:  805 NT
Menge: 5,000 St

*Hinweis: Sensoren im Schalterprogramm JUNG LS*
Sensoren im Schalterprogramm JUNG LS
inkl. Anteilig Rahmen im LS- Schalterprogramm

**05.13 Tastensensor 1-fach**
Serie LS

KNX Tastsensor-Modul Universal, 1fach
inklusive transparenter Abdeckung Art.-Nr.: LS 50 NA
für Tastensatz 1fach, Art.-Nr.: ..501 TSA .. in der Serie LS
erweiterbar mit einem Tastsensor-Erweiterungsmodul Art.-Nr.: LS 509.. TSEM
ETS-Produktfamilie Taster
Produkttyp Taster 1fach

Bestimmungsgemäßer Gebrauch

¦ Bedienen von Verbrauchern, z.B. Licht ein/aus, Dimmen, Jalousien auf/ab, Helligkeitswerte, Temperaturen, Abrufen und Abspeichern von Lichtszenen etc.
¦ Montage in Gerätedose mit Abmessungen nach DIN 49073

Produkteigenschaften

¦ KNX Medium: TP 256
¦ Tastsensor-Funktionen Schalten, Dimmen, Jalousiesteuerung, Wertgeber, Szenenaufruf etc.
¦ Eine oder zwei Funktionen pro Taste
¦ Komplettierung mit Tastensatz
¦ Beleuchtbares Beschriftungsfeld
¦ Eine Status-LED pro Taste - rot, grün oder blau einstellbar
¦ Eine Betriebs-LED als Orientierungslicht sowie zur Anzeige des Programmierzustands - rot, grün oder blau einstellbar
¦ Helligkeit von Status-LEDs, Betriebs-LED und Beschriftungsfeld einstellbar; im Betrieb umschaltbar, z.B. während der Nachtstunden
¦ Messung der Raumtemperatur
¦ Nebenstelle für Raumtemperaturregler
¦ Sperrfunktion: Sperren oder Funktionsumschaltung aller oder einzelner Tastenfunktionen
¦ Alarmfunktion, optional mit Quittierung durch Betätigung mit beliebiger Taste
¦ Energiesparmodus
¦ Integrierter Busankoppler
¦ Anschluss für ein Tastsensor-Erweiterungsmodul 1-4fach
¦ Inklusive transparentem Tastensatz zur Bedienung auf Baustelle ohne Designtasten

Individuelle Beschriftungen können mit dem GRAPHIC TOOL selbst erstellt werden.

Fabrikat: JUNG
Art.-Nr.:  LS 5091 TSM
inkl. Anteilig Rahmen LS990 WW

liefern und betriebsfertig montieren
Menge: 12,000 St

**05.14 Tastensensor 2-fach**
Serie LS

KNX Tastsensor-Modul Universal 2fach
inklusive transparenter Abdeckung Art.-Nr.: LS 50 NA
für Tastensatz 2fach, Art.-Nr.: ..502 TSA .. in der Serie LS
erweiterbar mit einem Tastsensor-Erweiterungsmodul Art.-Nr.: LS 509.. TSEM
ETS-Produktfamilie Taster
Produkttyp Taster 2fach

Bestimmungsgemäßer Gebrauch

¦ Bedienen von Verbrauchern, z.B. Licht ein/aus, Dimmen, Jalousien auf/ab, Helligkeitswerte, Temperaturen, Abrufen und Abspeichern von Lichtszenen etc.
¦ Montage in Gerätedose mit Abmessungen nach DIN 49073

Produkteigenschaften

¦ KNX Medium: TP 256
¦ Tastsensor-Funktionen Schalten, Dimmen, Jalousiesteuerung, Wertgeber, Szenenaufruf etc.
¦ Eine oder zwei Funktionen pro Taste
¦ Komplettierung mit Tastensatz
¦ Beleuchtbares Beschriftungsfeld
¦ Eine Status-LED pro Taste - rot, grün oder blau einstellbar
¦ Eine Betriebs-LED als Orientierungslicht sowie zur Anzeige des Programmierzustands - rot, grün oder blau einstellbar
¦ Helligkeit von Status-LEDs, Betriebs-LED und Beschriftungsfeld einstellbar; im Betrieb umschaltbar, z.B. während der Nachtstunden
¦ Messung der Raumtemperatur
¦ Nebenstelle für Raumtemperaturregler
¦ Sperrfunktion: Sperren oder Funktionsumschaltung aller oder einzelner Tastenfunktionen
¦ Alarmfunktion, optional mit Quittierung durch Betätigung mit beliebiger Taste
¦ Energiesparmodus
¦ Integrierter Busankoppler
¦ Anschluss für ein Tastsensor-Erweiterungsmodul 1-4fach
¦ Inklusive transparentem Tastensatz zur Bedienung auf Baustelle ohne Designtasten

Individuelle Beschriftungen können mit dem GRAPHIC TOOL selbst erstellt werden.

Fabrikat: JUNG
Art.-Nr.:  LS 5092 TSM
liefern und betriebsfertig montieren
Menge: 5,000 St

**05.15 Tastensensor 3-fach**
Serie LS

Tastsensor-Erweiterungsmodul
inklusive transparenter Abdeckung Art.-Nr.: LS 50 NA
erweitert ein KNX Tastsensor-Modul Universal (Art.-Nr.: LS 509.. TSM) und ein Stetigregler-Modul (Art.-Nr.: LS 5178 TSM) um einen 1-4fach Tastsensor Universal

Bestimmungsgemäßer Gebrauch

¦ Bedienen von Verbrauchern, z.B. Licht ein/aus, Dimmen, Jalousien auf/ab, Helligkeitswerte, Temperaturen, Abrufen und Abspeichern von Lichtszenen etc.
¦ Montage in Gerätedose mit Abmessungen nach DIN 49073

Produkteigenschaften

¦ Eine oder zwei Funktionen pro Taste
¦ Komplettierung mit Tastensatz
¦ Beleuchtbares Beschriftungsfeld
¦ Eine Status-LED pro Taste - rot, grün oder blau einstellbar
¦ Eine Betriebs-LED als Orientierungslicht sowie zur Anzeige des Programmierzustands - rot, grün oder blau einstellbar
¦ Helligkeit von Status-LEDs, Betriebs-LED und Beschriftungsfeld einstellbar; im Betrieb umschaltbar, z.B. während der Nachtstunden
¦ Messung der Raumtemperatur
¦ Nebenstelle für Raumtemperaturregler
¦ Sperrfunktion: Sperren oder Funktionsumschaltung aller oder einzelner Tastenfunktionen
¦ Alarmfunktion, optional mit Quittierung durch Betätigung mit beliebiger Taste
¦ Energiesparmodus
¦ Inklusive transparentem Tastensatz zur Bedienung auf Baustelle ohne Designtasten

Individuelle Beschriftungen können mit dem GRAPHIC TOOL selbst erstellt werden.

Ausführung: 3fach

Fabrikat: JUNG
Art.-Nr.:  LS 5093 TSEM
inkl. Anteilig Rahmen LS990 WW

liefern und betriebsfertig montieren
Menge: 5,000 St

**05.16 Tastensensor 4-fach**
Serie LS

Tastsensor-Erweiterungsmodul
inklusive transparenter Abdeckung Art.-Nr.: LS 50 NA
erweitert ein KNX Tastsensor-Modul Universal (Art.-Nr.: LS 509.. TSM) und ein Stetigregler-Modul (Art.-Nr.: LS 5178 TSM) um einen 1-4fach Tastsensor Universal

Bestimmungsgemäßer Gebrauch

¦ Bedienen von Verbrauchern, z.B. Licht ein/aus, Dimmen, Jalousien auf/ab, Helligkeitswerte, Temperaturen, Abrufen und Abspeichern von Lichtszenen etc.
¦ Montage in Gerätedose mit Abmessungen nach DIN 49073

Produkteigenschaften

¦ Eine oder zwei Funktionen pro Taste
¦ Komplettierung mit Tastensatz
¦ Beleuchtbares Beschriftungsfeld
¦ Eine Status-LED pro Taste - rot, grün oder blau einstellbar
¦ Eine Betriebs-LED als Orientierungslicht sowie zur Anzeige des Programmierzustands - rot, grün oder blau einstellbar
¦ Helligkeit von Status-LEDs, Betriebs-LED und Beschriftungsfeld einstellbar; im Betrieb umschaltbar, z.B. während der Nachtstunden
¦ Messung der Raumtemperatur
¦ Nebenstelle für Raumtemperaturregler
¦ Sperrfunktion: Sperren oder Funktionsumschaltung aller oder einzelner Tastenfunktionen
¦ Alarmfunktion, optional mit Quittierung durch Betätigung mit beliebiger Taste
¦ Energiesparmodus
¦ Inklusive transparentem Tastensatz zur Bedienung auf Baustelle ohne Designtasten

Individuelle Beschriftungen können mit dem GRAPHIC TOOL selbst erstellt werden.

Ausführung: 3fach

Fabrikat: JUNG
Art.-Nr.:  LS 5094 TSEM
inkl. Anteilig Rahmen LS990 WW

liefern und betriebsfertig montieren
Menge: 13,000 St

**05.17 Tastensatz 1-fach**
Serie LS

Tastensatz 1fach
Thermoplast (bruchsicher) hochglänzend
zum Aufklipsen auf F 50-Module 1fach der Serie LS
Art.-Nrn.: LS 5071 TSM, LS 5091 TSM, LS 5091 TSEM, LS 5071 RF TSM, LS 5212 TSM, FM LS 5001 M

Material: Thermoplast
Individuelle Lasergravur möglich

Farbe: alpinweiß

Fabrikat: JUNG
Art.-Nr.:  LS 501 TSA WW

liefern und betriebsfertig montieren
Menge: 12,000 St

**05.18 Tastensatz 2-fach**
Serie LS

Tastensatz 2fach
Thermoplast (bruchsicher) hochglänzend
zum Aufklipsen auf F 50-Module 2fach der Serie LS
Art.-Nrn.: LS 5072 TSM, LS 5092 TSM, LS 52921 ST, LS 5092 TSEM, LS 5178 TSM, LS 5192 KRM TS D, LS 5292 D1 ST, LS 5178 TSEM, LS 5072 RF TSM, LS 5224 TSM, FM LS 5002 M

Material: Thermoplast
Individuelle Lasergravur möglich

Farbe: alpinweiß

Fabrikat: JUNG
Art.-Nr.:  LS 502 TSA WW

liefern und betriebsfertig montieren
Menge: 5,000 St

**05.19 Tastensatz 3-fach**
Serie LS

Tastensatz 3fach
Thermoplast (bruchsicher) hochglänzend
zum Aufklipsen auf F 50-Module 3fach der Serie LS
Art.-Nrn.: LS 5073 TSM, LS 5093 TSM, LS 5093 TSEM, LS 5073 RF TSM, LS 5236 TSM, FM LS 5003 M, SI TM LS 5073, SI TM LS 5093

Material: Thermoplast
Individuelle Lasergravur möglich

Farbe: alpinweiß

Fabrikat: JUNG
Art.-Nr.:  LS 503 TSA WW

liefern und betriebsfertig montieren
Menge: 5,000 St

**05.20 Tastensatz 4-fach**
Serie LS

Tastensatz 4fach
Thermoplast (bruchsicher) hochglänzend
zum Aufklipsen auf F 50-Module 3fach der Serie LS
Art.-Nrn.: LS 5073 TSM, LS 5093 TSM, LS 5093 TSEM, LS 5073 RF TSM, LS 5236 TSM, FM LS 5003 M, SI TM LS 5073, SI TM LS 5093

Material: Thermoplast
Individuelle Lasergravur möglich

Farbe: alpinweiß

Fabrikat: JUNG
Art.-Nr.:  LS 504 TSA WW

liefern und betriebsfertig montieren
Menge: 13,000 St

*Hinweis: Rahmen*
Abdeckrahmen passend zu den vorgenannten Einbauten (Steckdosen, etc.).

Als Leitfabrikat JUNG LS

**05.21 Abdeckrahmen 1-fach, rw glänzend**
Abdeckrahmen 1-fach, rw glänzend

Hinweise:
- Auch für Kanalinstallationen geeignet.
- Abdeckrahmen (1- bis 5fach) in Verbindung mit Dichtungsset auch für die
Montage wassergeschützt Unterputz IP44 geeignet.

liefern und montieren
Menge: 4,000 St

**05.22 Abdeckrahmen 2-fach, rw glänzend**
Abdeckrahmen 2-fach, rw glänzend

Hinweise:
- Auch für Kanalinstallationen geeignet.
- Abdeckrahmen (1- bis 5fach) in Verbindung mit Dichtungsset auch für die
Montage wassergeschützt Unterputz IP44 geeignet.

liefern und montieren
Menge: 8,000 St

**05.23 Abdeckrahmen 3-fach, rw glänzend**
Abdeckrahmen 3-fach, rw glänzend

Hinweise:
- Auch für Kanalinstallationen geeignet.
- Abdeckrahmen (1- bis 5fach) in Verbindung mit Dichtungsset auch für die
Montage wassergeschützt Unterputz IP44 geeignet.

liefern und montieren
Menge: 5,000 St

*Hinweis: vor Bestellung der Rahmen ist die Farbe mit der Bauleitung&*
vor Bestellung der Rahmen ist die Farbe mit der Bauleitung& Architektur abzustimmen

**05.24 Abdeckrahmen 1-fach, anthrazit**
*** Bedarfsposition ohne GB
Abdeckrahmen 1-fach, anthrazit

Hinweise:
- Auch für Kanalinstallationen geeignet.
- Abdeckrahmen (1- bis 5fach) in Verbindung mit Dichtungsset auch für die
Montage wassergeschützt Unterputz IP44 geeignet.

liefern und montieren
Menge: 4,000 St

**05.25 Abdeckrahmen 2-fach, anthrazit**
*** Bedarfsposition ohne GB
Abdeckrahmen 2-fach, anthrazit

Hinweise:
- Auch für Kanalinstallationen geeignet.
- Abdeckrahmen (1- bis 5fach) in Verbindung mit Dichtungsset auch für die
Montage wassergeschützt Unterputz IP44 geeignet.

liefern und montieren
Menge: 8,000 St

**05.26 Abdeckrahmen 3-fach, anthrazit**
*** Bedarfsposition ohne GB
Abdeckrahmen 3-fach, anthrazit

Hinweise:
- Auch für Kanalinstallationen geeignet.
- Abdeckrahmen (1- bis 5fach) in Verbindung mit Dichtungsset auch für die
Montage wassergeschützt Unterputz IP44 geeignet.

liefern und montieren
Menge: 5,000 St

**05.27 Abdeckrahmen 1-fach, sw matt**
*** Bedarfsposition ohne GB
Abdeckrahmen 1-fach, sw matt

Hinweise:
- Auch für Kanalinstallationen geeignet.
- Abdeckrahmen (1- bis 5fach) in Verbindung mit Dichtungsset auch für die
Montage wassergeschützt Unterputz IP44 geeignet.

liefern und montieren
Menge: 4,000 St

**05.28 Abdeckrahmen 2-fach, sw matt**
*** Bedarfsposition ohne GB
Abdeckrahmen 2-fach, sw matt

Hinweise:
- Auch für Kanalinstallationen geeignet.
- Abdeckrahmen (1- bis 5fach) in Verbindung mit Dichtungsset auch für die
Montage wassergeschützt Unterputz IP44 geeignet.

liefern und montieren
Menge: 8,000 St

**05.29 Abdeckrahmen 3-fach, sw matt**
*** Bedarfsposition ohne GB
Abdeckrahmen 3-fach, sw matt

Hinweise:
- Auch für Kanalinstallationen geeignet.
- Abdeckrahmen (1- bis 5fach) in Verbindung mit Dichtungsset auch für die
Montage wassergeschützt Unterputz IP44 geeignet.

liefern und montieren
Menge: 5,000 St

*Hinweis: Präsenzmelder KNX*

**05.30 P1_Präsenzmelder Einbau (PD2N)**
P1_Präsenzmelder Einbau (PD2N)

KNX-Präsenzmelder mit integriertem KNX-BUS-Ankoppler
KNX Secure fähig
HCL/RGB Steuerung
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 42 mm
Stromaufnahme: 12 mA
Erfassungsbereich: horizontal 360°  (Deckenmontage)
Reichweite: max. Ø 10 m quer, max. Ø 6 m frontal, max. Ø 4 m sitzende Tätigkeit
Überwachte Fläche bei tangentialer Bewegung: 78 m² / 2.5 m Montagehöhe
Montagehöhe min./max./empfohlen: 2 m / 5 m / 2.5 m
Schutzart/-klasse: IP20  / Klasse III
Stoßfestigkeitsgrad: IK05
Temperaturmeßbereich: -5 °C bis +45 °C
Umgebungstemperatur: -25 °C bis +55 °C
Gehäuse: Polycarbonat, UV-beständig
Farbe: weiß matt, ähnlich RAL9010
Anzahl PIR Sensoren: 1
KNX TP 256: Ja
KNX Secure: Ja
Orientierungslicht 5 - 100 % / OFF / 1 min - 255 min
Nachtlicht: 5 - 100 %
Helligkeitssollwert: 5 - 2000 Lux
Farbe: weiß matt (ähnlich RAL9010)

inklusive allem notwendigen Montage-Zubehör.

Hersteller: B.E.G.
Artikel: PD2N-KNXs-DX-UP
Artikelnummer: 93513 (EAN:4007529935130)

oder gleichwertig:

Fabrikat: '..........................................'

Typ: '..........................................'

Liefern, montieren und betriebsfertig anschließen
Menge: 22,000 St

**05.31 P1.1_Präsenzmelder + AP-Montageset + H-Stiel (PD2N)**
P1.1_Präsenzmelder + AP-Montageset + H-Stiel (PD2N)

KNX-Präsenzmelder mit integriertem KNX-BUS-Ankoppler
KNX Secure fähig
HCL/RGB Steuerung
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 42 mm
Stromaufnahme: 12 mA
Erfassungsbereich: horizontal 360°  (Deckenmontage)
Reichweite: max. Ø 10 m quer, max. Ø 6 m frontal, max. Ø 4 m sitzende Tätigkeit
Überwachte Fläche bei tangentialer Bewegung: 78 m² / 2.5 m Montagehöhe
Montagehöhe min./max./empfohlen: 2 m / 5 m / 2.5 m
Schutzart/-klasse: IP20  / Klasse III
Stoßfestigkeitsgrad: IK05
Temperaturmeßbereich: -5 °C bis +45 °C
Umgebungstemperatur: -25 °C bis +55 °C
Gehäuse: Polycarbonat, UV-beständig
Farbe: weiß matt, ähnlich RAL9010
Anzahl PIR Sensoren: 1
KNX TP 256: Ja
KNX Secure: Ja
Orientierungslicht 5 - 100 % / OFF / 1 min - 255 min
Nachtlicht: 5 - 100 %
Helligkeitssollwert: 5 - 2000 Lux
Farbe: weiß matt (ähnlich RAL9010)

+

Aufputzset IP54 zum Umrüsten von PD2N und PD4N Unterputzgeräten
Die Verwendbarkeit/Kompatibilität des Zubehörs bitte aus den Beschreibungen der Hauptartikel entnehmen

Abmessungen: Ø 109 x 19 mm
Schutzart/-klasse: IP54
Farbe: weiß, ähnlich RAL9010

inklusive allem notwendigen Montage-Zubehör.

Hersteller: B.E.G.
Artikel: PD2N-KNXs-DX-UP + AP Montageset IP 54
Artikelnummer: 93513 (EAN:4007529935130)
+ 93307
+ H-Stiel inkl. Kopfplatte (0,50m - 1,20m Stiellänge)

oder gleichwertig:

Fabrikat: '..........................................'

Typ: '..........................................'

Liefern, montieren und betriebsfertig anschließen
Menge: 11,000 St

**05.32 P1.2_Präsenzmelder + AP-Montageset (PD2N)**
P1.2_Präsenzmelder + AP-Montageset (PD2N)

KNX-Präsenzmelder mit integriertem KNX-BUS-Ankoppler
KNX Secure fähig
HCL/RGB Steuerung
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 42 mm
Stromaufnahme: 12 mA
Erfassungsbereich: horizontal 360°  (Deckenmontage)
Reichweite: max. Ø 10 m quer, max. Ø 6 m frontal, max. Ø 4 m sitzende Tätigkeit
Überwachte Fläche bei tangentialer Bewegung: 78 m² / 2.5 m Montagehöhe
Montagehöhe min./max./empfohlen: 2 m / 5 m / 2.5 m
Schutzart/-klasse: IP20  / Klasse III
Stoßfestigkeitsgrad: IK05
Temperaturmeßbereich: -5 °C bis +45 °C
Umgebungstemperatur: -25 °C bis +55 °C
Gehäuse: Polycarbonat, UV-beständig
Farbe: weiß matt, ähnlich RAL9010
Anzahl PIR Sensoren: 1
KNX TP 256: Ja
KNX Secure: Ja
Orientierungslicht 5 - 100 % / OFF / 1 min - 255 min
Nachtlicht: 5 - 100 %
Helligkeitssollwert: 5 - 2000 Lux
Farbe: weiß matt (ähnlich RAL9010)

+

Aufputzset IP54 zum Umrüsten von PD2N und PD4N Unterputzgeräten
Die Verwendbarkeit/Kompatibilität des Zubehörs bitte aus den Beschreibungen der Hauptartikel entnehmen

Abmessungen: Ø 109 x 19 mm
Schutzart/-klasse: IP54
Farbe: weiß, ähnlich RAL9010

inklusive allem notwendigen Montage-Zubehör.

Hersteller: B.E.G.
Artikel: PD2N-KNXs-DX-UP + AP Montageset IP 54
Artikelnummer: 93513 (EAN:4007529935130)
+ 93307

oder gleichwertig:

Fabrikat: '..........................................'

Typ: '..........................................'

Liefern, montieren und betriebsfertig anschließen
Menge: 5,000 St

**05.33 P1.3_Präsenzmelder + AP-Montageset (PD2N) (anthrazit)**
P1.3_Präsenzmelder + AP-Montageset (PD2N) (anthrazit)

KNX-Präsenzmelder mit integriertem KNX-BUS-Ankoppler
KNX Secure fähig
HCL/RGB Steuerung
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 42 mm
Stromaufnahme: 12 mA
Erfassungsbereich: horizontal 360°  (Deckenmontage)
Reichweite: max. Ø 10 m quer, max. Ø 6 m frontal, max. Ø 4 m sitzende Tätigkeit
Überwachte Fläche bei tangentialer Bewegung: 78 m² / 2.5 m Montagehöhe
Montagehöhe min./max./empfohlen: 2 m / 5 m / 2.5 m
Schutzart/-klasse: IP20  / Klasse III
Stoßfestigkeitsgrad: IK05
Temperaturmeßbereich: -5 °C bis +45 °C
Umgebungstemperatur: -25 °C bis +55 °C
Gehäuse: Polycarbonat, UV-beständig
Farbe: anthrazit matt (RAL7016)
Anzahl PIR Sensoren: 1
KNX TP 256: Ja
KNX Secure: Ja
Orientierungslicht 5 - 100 % / OFF / 1 min - 255 min
Nachtlicht: 5 - 100 %
Helligkeitssollwert: 5 - 2000 Lux

+

Aufputzset IP54 zum Umrüsten von PD2N und PD4N Unterputzgeräten
Die Verwendbarkeit/Kompatibilität des Zubehörs bitte aus den Beschreibungen der Hauptartikel entnehmen

Abmessungen: Ø 109 x 19 mm
Schutzart/-klasse: IP54
Gehäuse: Polycarbonat, UV-beständig
Farbe: anthrazit matt, ähnlich RAL7016

inklusive allem notwendigen Montage-Zubehör.

Hersteller: B.E.G.
Artikel: PD2N-KNXs-DX-UP Set + AP Montageset IP 54 anthrazit
Artikelnummer: 93513-93761
+ 93751

oder gleichwertig:

Fabrikat: '..........................................'

Typ: '..........................................'

Liefern, montieren und betriebsfertig anschließen
Menge: 2,000 St

**05.34 P2.1_Präsenzmelder + AP-Montageset + H-Stiel (PD4N)**
P2.1_Präsenzmelder + AP-Montageset + H-Stiel (PD4N)

KNX-Präsenzmelder mit integriertem KNX-BUS-Ankoppler
KNX Secure fähig
HCL/RGB Steuerung
Parametrierung ab ETS 5 zur Integration in KNX-Systeme
Individuelle Empfindlichkeitsanpassung pro PIR-Sensor
Deaktivierung einzelner PIR-Sensoren
Richtungserkennung
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 55 mm
Stromaufnahme: 12 mA
Erfassungsbereich: horizontal 360°  (Deckenmontage)
Reichweite: max. Ø 24 m quer, max. Ø 8 m frontal, max. Ø 6.4 m sitzende Tätigkeit
Überwachte Fläche bei tangentialer Bewegung: 450 m² / 2.5 m Montagehöhe
Montagehöhe min./max./empfohlen: 2 m / 10 m / 2.5 m
Schutzart/-klasse: IP20  / Klasse III
Stoßfestigkeitsgrad: IK04
Temperaturmeßbereich: -5 °C bis +45 °C
Umgebungstemperatur: -25 °C bis +55 °C
Gehäuse: Polycarbonat, UV-beständig
Farbe: weiß matt, ähnlich RAL9010
Anzahl PIR Sensoren: 4
KNX TP 256: Ja
KNX Secure: Ja
Orientierungslicht 5 - 100 % / OFF / 1 min - 255 min
Nachtlicht: 5 - 100 %
Helligkeitssollwert: 5 - 2000 Lux
Farbe: weiß matt, ähnlich RAL9010

+

Aufputzset IP54 zum Umrüsten von PD2N und PD4N Unterputzgeräten
Die Verwendbarkeit/Kompatibilität des Zubehörs bitte aus den Beschreibungen der Hauptartikel entnehmen

Abmessungen: Ø 109 x 19 mm
Schutzart/-klasse: IP54
Farbe: weiß, ähnlich RAL9010

inklusive allem notwendigen Montage-Zubehör.

Hersteller: B.E.G.
Artikel: PD4N-KNXs-DX-UP + AP Montageset IP 54
Artikelnummer: 93517 (EAN:4007529935178)
+ 93307
+ H-Stiel inkl. Kopfplatte (0,50m - 1,20m Stiellänge)

oder gleichwertig:

Fabrikat: '..........................................'

Typ: '..........................................'

Liefern, montieren und betriebsfertig anschließen
Menge: 14,000 St

**05.35 P2.2_Präsenzmelder Einbau (PD4N)**
P2.2_Präsenzmelder Einbau (PD4N)

KNX-Präsenzmelder mit integriertem KNX-BUS-Ankoppler
KNX Secure fähig
HCL/RGB Steuerung
Parametrierung ab ETS 5 zur Integration in KNX-Systeme
Individuelle Empfindlichkeitsanpassung pro PIR-Sensor
Deaktivierung einzelner PIR-Sensoren
Richtungserkennung
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 55 mm
Stromaufnahme: 12 mA
Erfassungsbereich: horizontal 360°  (Deckenmontage)
Reichweite: max. Ø 24 m quer, max. Ø 8 m frontal, max. Ø 6.4 m sitzende Tätigkeit
Überwachte Fläche bei tangentialer Bewegung: 450 m² / 2.5 m Montagehöhe
Montagehöhe min./max./empfohlen: 2 m / 10 m / 2.5 m
Schutzart/-klasse: IP20  / Klasse III
Stoßfestigkeitsgrad: IK04
Temperaturmeßbereich: -5 °C bis +45 °C
Umgebungstemperatur: -25 °C bis +55 °C
Gehäuse: Polycarbonat, UV-beständig
Farbe: weiß matt, ähnlich RAL9010
Anzahl PIR Sensoren: 4
KNX TP 256: Ja
KNX Secure: Ja
Orientierungslicht 5 - 100 % / OFF / 1 min - 255 min
Nachtlicht: 5 - 100 %
Helligkeitssollwert: 5 - 2000 Lux
Farbe: weiß matt, ähnlich RAL9010

inklusive allem notwendigen Montage-Zubehör.

Hersteller: B.E.G.
Artikel: PD4N-KNXs-DX-UP
Artikelnummer: 93517 (EAN:4007529935178)

oder gleichwertig:

Fabrikat: '..........................................'

Typ: '..........................................'

Liefern, montieren und betriebsfertig anschließen
Menge: 18,000 St

**05.36 P2.3_Präsenzmelder + AP-Montageset (PD4N)**
P2.3_Präsenzmelder + AP-Montageset (PD4N)

KNX-Präsenzmelder mit integriertem KNX-BUS-Ankoppler
KNX Secure fähig
HCL/RGB Steuerung
Parametrierung ab ETS 5 zur Integration in KNX-Systeme
Individuelle Empfindlichkeitsanpassung pro PIR-Sensor
Deaktivierung einzelner PIR-Sensoren
Richtungserkennung
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Temperatur- und Geräuschsensor
Die Produktdatenbank zum Importieren in die ETS-Datenbank kann von der B.E.G.-Homepage heruntergeladen werden.
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: Ø 106 x 55 mm
Stromaufnahme: 12 mA
Erfassungsbereich: horizontal 360°  (Deckenmontage)
Reichweite: max. Ø 24 m quer, max. Ø 8 m frontal, max. Ø 6.4 m sitzende Tätigkeit
Überwachte Fläche bei tangentialer Bewegung: 450 m² / 2.5 m Montagehöhe
Montagehöhe min./max./empfohlen: 2 m / 10 m / 2.5 m
Schutzart/-klasse: IP20  / Klasse III
Stoßfestigkeitsgrad: IK04
Temperaturmeßbereich: -5 °C bis +45 °C
Umgebungstemperatur: -25 °C bis +55 °C
Gehäuse: Polycarbonat, UV-beständig
Farbe: weiß matt, ähnlich RAL9010
Anzahl PIR Sensoren: 4
KNX TP 256: Ja
KNX Secure: Ja
Orientierungslicht 5 - 100 % / OFF / 1 min - 255 min
Nachtlicht: 5 - 100 %
Helligkeitssollwert: 5 - 2000 Lux
Farbe: weiß matt, ähnlich RAL9010

+

Aufputzset IP54 zum Umrüsten von PD2N und PD4N Unterputzgeräten
Die Verwendbarkeit/Kompatibilität des Zubehörs bitte aus den Beschreibungen der Hauptartikel entnehmen

Abmessungen: Ø 109 x 19 mm
Schutzart/-klasse: IP54
Farbe: weiß, ähnlich RAL9010

inklusive allem notwendigen Montage-Zubehör.

Hersteller: B.E.G.
Artikel: PD4N-KNXs-DX-UP + AP Montageset IP 54
Artikelnummer: 93517 (EAN:4007529935178)
+ 93307

oder gleichwertig:

Fabrikat: '..........................................'

Typ: '..........................................'

Liefern, montieren und betriebsfertig anschließen
Menge: 7,000 St

**05.37 P3_Bewegungsmelder Wandmontiert**
P3_Bewegungsmelder Wandmontiert

KNX-Präsenzmelder mit integriertem KNX-BUS-Ankoppler
KNX Secure fähig
Integriertes Downlight mit Orientierungs- und Nachtlichtfunktion (RGB)
HCL/RGB Steuerung
Parametrierung ab ETS 5 zur Integration in KNX-Systeme
Individuelle Empfindlichkeitsanpassung pro PIR-Sensor
Deaktivierung einzelner PIR-Sensoren
Richtungserkennung
Mischlichtmessung mittels innenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Die Produktdatenbank zum Importieren in die ETS-Datenbank kann von der B.E.G.-Homepage heruntergeladen werden.
Unterkriechschutz
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: 121 x 71 x 85 mm
Stromaufnahme: 12 mA
Erfassungsbereich: horizontal 230°  (Wandmontage)
Reichweite: max. 20 m quer, max. 6 m frontal, max. 4 m Unterkriechschutz
Überwachte Fläche bei tangentialer Bewegung: 800 m² / 2.5 m Montagehöhe
Montagehöhe min./max./empfohlen: 2 m / 5 m / 2.5 m
Schutzart/-klasse: IP54  / Klasse III
Stoßfestigkeitsgrad: IK03
Temperaturmeßbereich: -20 °C bis +45 °C
Umgebungstemperatur: -25 °C bis +55 °C
Gehäuse: Polycarbonat, UV-beständig
Farbe: weiß matt, ähnlich RAL9010
Anzahl PIR Sensoren: 3
KNX TP 256: Ja
KNX Secure: Ja
Orientierungslicht 5 - 100 % / OFF / 1 min - 255 min
Nachtlicht: 5 - 100 %
Helligkeitssollwert: 5 - 2000 Lux
Farbe: weiß matt, ähnlich RAL9010

inklusive allem notwendigen Montage-Zubehör.

Hersteller: B.E.G.
Artikel: RC-plus next N 230 KNXs-DX 230
Artikelnummer: 93527 (EAN:4007529935277)

oder gleichwertig:

Fabrikat: '..........................................'

Typ: '..........................................'

Liefern, montieren und betriebsfertig anschließen
Menge: 1,000 St

**05.38 P3.1_Bewegungsmelder Wandmontiert (schwarz)**
P3.1_Bewegungsmelder Wandmontiert (schwarz)

KNX-Präsenzmelder mit integriertem KNX-BUS-Ankoppler
KNX Secure fähig
Integriertes Downlight mit Orientierungs- und Nachtlichtfunktion (RGB)
HCL/RGB Steuerung
Parametrierung ab ETS 5 zur Integration in KNX-Systeme
Individuelle Empfindlichkeitsanpassung pro PIR-Sensor
Deaktivierung einzelner PIR-Sensoren
Richtungserkennung
Mischlichtmessung mittels innenliegendem und externen (optional) Lichtsensoren
Intelligenter Halbautomatikbetrieb, präsenzunabhängiger Regelbetrieb (Dämmerungsmelder), Vollautomatikbetrieb
1 x Licht (regel- oder schaltbar), 1x Slave-Ausgang, 3x HKL-Ausgänge (unabhängig)
Regeln von bis zu drei Lichtgruppen mittels Offset (externe Beeinflussung möglich)
Kurzpräsenz, Selbstanpassung der Nachlaufzeit, Korridorfunktion
Verschiedene Sperrfunktionen
Softstart
Zwei Logikmodule
Aufruf von Lichtszenen
Abschaltbare Zustandsanzeigen
Die Produktdatenbank zum Importieren in die ETS-Datenbank kann von der B.E.G.-Homepage heruntergeladen werden.
Unterkriechschutz
Master-Slave-Betrieb zur Erweiterung des Erfassungsbereiches
Umfangreiche Optimierungsmöglichkeiten für die Lichtmessung
Ausgabe des gemessenen Lichtwertes auf den Bus
Anpassung der Dimmkurve
Bidirektional fernbedienbar mit dem IR-Adapter und der B.E.G.-Smartphone-App
PIN-Code
IR-fernbedienbar mittels optionaler IR-Fernbedienung
Freiprogrammierbare 5-Tasten-Fernbedienung (Zubehör)
Programmiermodus (physikalische Adresse) mittels IR bedienbar
HKL-Modus (0= Automatik, 1=Komfort, 2=Standby, 3=Economy, 4=Frost/Hitzeschutz)
Manuelle Beeinflussung über externe KNX-Taster möglich
Überwachen der Funktion (Heartbeat, zyklisches Senden)
Anwesenheitssimulation
Zwangsabschaltung
Intelligente Zentral-Aus-Funktion
Abschaltvorwarnung
Einbrennfunktion für Leuchtstofflampen (von 1 h bis 100 h wählbar)
Frei definierbares Verhalten bei Busspannungswiederkehr
Variable Sicherheitspause nach einem Abschalten der Leuchten

Spannung: über KNX-BUS
Abmessungen: 121 x 71 x 85 mm
Stromaufnahme: 12 mA
Erfassungsbereich: horizontal 230°  (Wandmontage)
Reichweite: max. 20 m quer, max. 6 m frontal, max. 4 m Unterkriechschutz
Überwachte Fläche bei tangentialer Bewegung: 800 m² / 2.5 m Montagehöhe
Montagehöhe min./max./empfohlen: 2 m / 5 m / 2.5 m
Schutzart/-klasse: IP54  / Klasse III
Stoßfestigkeitsgrad: IK03
Temperaturmeßbereich: -20 °C bis +45 °C
Umgebungstemperatur: -25 °C bis +55 °C
Gehäuse: Polycarbonat, UV-beständig
Farbe: schwarz matt, ähnlich RAL9005
Anzahl PIR Sensoren: 3
KNX TP 256: Ja
KNX Secure: Ja
Orientierungslicht 5 - 100 % / OFF / 1 min - 255 min
Nachtlicht: 5 - 100 %
Helligkeitssollwert: 5 - 2000 Lux
Farbe: schwarz matt, ähnlich RAL9005

inklusive allem notwendigen Montage-Zubehör.

Hersteller: B.E.G.
Artikel: RC-plus next N 230 KNXs-DX 230
Artikelnummer: 93528 (EAN:4007529935284)

oder gleichwertig:

Fabrikat: '..........................................'

Typ: '..........................................'

Liefern, montieren und betriebsfertig anschließen
Menge: 4,000 St

*Hinweis: Übergabe KNX an MSR&GLT*

**05.39 IP Gateway KNX/BACnet**
IP Gateway KNX/BACnet
zur Kommunikation zwischen KNX TP-Geräten und PCs oder anderen Geräten mit einer Ethernet (100BaseT) Schnittstelle sowie, in Verbindung mit einem LAN-Modem oder DSL-Router, zum Fernzugriff auf eine KNX TP-Installation,
mit BTL Zertifizierung
zur Nutzung als Schnittstelle mit der ETS und zu einer Visualisierung,
mit Nutzung des Protokolls KNXnet/IP,
mit einer KNXnet/IP Tunneling-Verbindung für Buszugriff der ETS und anderer PC Software,
mit einem BACnet Application Specific Controller (B-ASC) als Gateway zwischen KNX TP und BACnet IP,
mit bis zu 250 BACnet Objekten,
mit bis zu 455 BACnet Einträgen zur automatischen Weiterleitung von BACnet Objektwerten bei Änderung (COV-Subscriptions),
mit automatischer Umsetzung der KNX Kommunikationsobjekte in BACnet Objekte gemäss Konfiguration mit der ETS,
mit Zuweisung der Netzwerkparameter über die ETS oder automatisch von einem DHCP-Dienst im Netzwerk,
mit 2 LEDs zur Anzeige von Betriebsbereitschaft und IP-Kommunikation,
mit Spannungsversorgung über eine zusätzlich erforderliche externe Sicherheitsspannungsquelle für DC 24 V,
mit steckbarem Klemmblock zum Anschluss der externen Spannungsquelle,
mit integriertem Busankoppler,
mit Busanschluss über Busklemme,
mit Ethernetanschluss über RJ45-Buchse,
als Reiheneinbaugerät für Montage auf Tragschiene TH35 DIN EN 60715
Technical details:
- Abmessungen (B x H x T): 72 x 90 x 60 mm
- Abmessung Breite (1 TE = 18 mm): 4 TE
- Gewährleistung: 24 Monate

liefern und montieren
einschließlich programmierung
und weitergabe an die GLT/MSR.

oder gleichwertig
Menge: 1,000 St

*Hinweis: Wetterstation*

**05.40 Wetterstation Windancer KNX-GPS**
Wetterstation für das KNX-Bus-System. Erfassung von Helligkeit (Maximum aus 3 Helligkeitssensoren), Windgeschwindigkeit (Schalen-Anemometer), Niederschlag (beheizter Sensor), Temperatur. GPS-Empfänger (Uhrzeit, Datum, Position), Kalender- und Wochenzeitschaltuhr. Berechnung des Sonnenstands. Integrierte Beschattungssteuerung, Schattenkanten- und Lamellennachführung für 8 Fassaden. 6 UND- und 6 ODER-Logik-Gatter. 254 Kommunikationsobjekte. Betriebsspannung: 24 V DC Hilfsspannung.
Maße 113 × 101 × 225 (B x H x T in mm).

Fabrikat: Elsner Elektronik (www.elsner-elektronik.de)
Typ: 71236 Windancer KNX-GPS
Menge: 1,000 Stk
Produkt:
  Artikel:
    Artikelnummer: 71236
    Artikelkurztext: Wetterstation Windancer KNX-GPS

**05.41 Flachdachständer Masthöhe 100cm**
*** Bedarfsposition ohne GB
Flachdachständer Masthöhe 100cm
Mastdurchmesser 48mm
mit einer Betonplatte 40x40cm

zur Montage KNX Wetterstation
Menge: 1,000 St

*Hinweis: Touchpanel*

**05.42 Gira FacilityServer Gira Server [207500]**
Gira FacilityServer Gira Server [207500]
Gira FacilityServer
Gira HomeServer Gira FacilityServer

Gateway für die KNX Installation, speziell auf die hohen Anforderungen im gewerblichen Bereich abgestimmt. Mit dem Gira FacilityServer lassen sich Anlagen und Gebäudegewerke intelligent miteinander vernetzen und die gesamte KNX Installation zentral vom PC aus kontrollieren, steuern und programmieren. Durch Anbindung an das Internet sind Zugriff und Überwachung von Gebäude- und Anlagentechnik auch von außerhalb möglich. Dient auch als Datenserver für übergeordnete Facility-Managementsysteme, denen er gespeicherte Verbrauchs- und Betriebsdaten zur Auswertung bereitstellt. Er bietet das komplette Leistungsspektrum des Gira HomeServers, ist aber für den Einsatz im gewerblichen Bereich mit deutlich mehr Speicherplatz ausgestattet. So lassen sich wesentlich größere Datenmengen speichern und komplexere, aufwändigere Visualisierungen erstellen. Mehrere Gira FacilityServer können vernetzt werden, um auch räumlich voneinander getrennte Gebäude miteinander zu verbinden: Lokale und übergeordnete Anwendungen lassen sich kombinieren. Neben dem PC kann ein Zugriff auch über andere internetfähige Geräte erfolgen, die an ein LAN, WLAN oder das Internet angeschlossen sind. Damit sind die KNX Funktionen überall kontrollier- und steuerbar. Zur komfortablen Bedienung eignet sich auch die Gira HomeServer App. Die App ist im Apple App Store und Google Play Store verfügbar und lässt sich auf Smartphones sowie auf Tablets verwenden.

Merkmale:
- Updatefähig.
- Einbau in 19Prime;-Rack. Hierfür ist im Lieferumfang ein 19Prime;-Einschub mit Aluminiumblende enthalten. Auch als Stand-alone-Gerät nutzbar.
- Verwaltung von 200 Benutzern. Mehrfacher Login unter einem Benutzernamen möglich.
- Archivierung von Projekten mit eigenen Inhalten, wie z. B. Grundrisszeichnungen etc.
- Zyklische/getriggerte Datenaufzeichnung (z. B. Temperaturverläufe, Betriebsstundenzähler, Füllstände).
- Grafische Benutzeroberfläche: Visualisierung von Gebäude- bzw. Gerätezuständen mit frei positionierbaren Icons und Texten. Hinterlegen eigener Bilder und Menüstrukturen pro Benutzergruppe.
- Auswertung von IP-Kameras: Aufzeichnung von Bildern und Darstellung in Visualisierung. Weiterleitung der Bild-Daten per E-Mail und FTP. Dabei sind länderspezifische Anforderungen zu berücksichtigen, insbesondere protokollspezifische Informationen und Normen im Kommunikationsbereich.
- Export von Daten- bzw. Alarmaufzeichnungen im Format Excel™, CSV, HTML, XML.
- Mathematische Funktionen (z. B. Grundrechenarten).
- Speichern/Abrufen von Lichtszenen.
- Zeitschaltuhren, Wochenprogramm, Feiertagskalender.
- Störmeldungen, Messwerte und Sensor- bzw. Aktorzustände per Push-Nachricht und E-Mail übertragbar. Quittierung über KNX.
- Selbstlernende Anwesenheitssimulation.
- Fernprogrammierung per Netzwerk-, Internet-, DFÜ-Verbindung.
- Senden von ASCII-Texten.
- IP-Kopplung mit Fremdprodukten, die IP-Telegramme zur Steuerung erzeugen oder bearbeiten.
- Verschleißarm.
- Grafischer Logikeditor: Ermöglicht z. B. projektübergreifendes Kopieren von Bausteingruppen, Anlegen beliebig vieler Arbeitsblätter. Vorbereitet sind über 150 Logikbausteine. Der Logik Online Test wurde um die Aufzeichnung der Startsequenz erweitert.
- Importieren und exportieren von globalen Bibliotheken.
- Kommunikationsobjekte: Datenübernahme aus ETS per OPC-Datei oder direkt aus der knxproj-Datei. Im- und Export von Kommunikationsobjekten als CSV-Datei.
- Universal-Zeitschaltuhr: Mehrere Schaltpunkte pro Uhr möglich, sowie Nachführung von Schaltzuständen. Verwendung von Platzhaltern in Tag, Monat, Jahr. Aktivierung/Deaktivierung über Kommunikationsobjekt. Mit Astro- und Zufallsfunktion.
- Datensicherung/Wiederherstellung von Remanentdaten.
- 14-Byte-KNX Texte: Auswertung durch Vergleich mit Textstring. Verwendung in Push-Nachricht, E-Mails, Statusseite.
- Empfang von IP-Telegrammen: Angabe eines Adressbereichs, Extrahieren von 14-Byte-KNX Texten, Zuordnung zu 14-Byte-KNX Texten.
- SNMP: Auslesen von numerischen und 14-Byte-KNX Texten. Setzen von numerischen Werten, Integerwerten und Texten. Senden von SNMP-Traps über FacilityServer-Befehl. Optional ColdStart-Trap beim Start des FacilityServers.
- Bedienung/Statusanzeige über Agfeo-Telefonanlage.
- Auswerten von webbasierten IP-Geräten (lesend/schreibend).
- Buszugriff mittels KNXnet/IP Protokoll.
- iETS-Server: Fernprogrammierung von KNX Anlagen. Freigabe der iETS-Funktion über Kommunikationsobjekt. Gira HomeServer läuft während der Programmierung über iETS ohne Einschränkung weiter. Schaltvorgänge werden weiter ausgeführt. Prozessabbild bleibt aktuell.
- KNX Data Secure kompatibel.
- VDE Zertifikat "Smart Home - Informationssicherheit gepruft".
- Logikbaustein für Modbus TCP Anbindung.
- Gira HomeServer App auf Apple Mac verfügbar.
- Freie Visualisierung in HTML5 Technologie.

Technische Daten:
Anschlussmöglichkeiten
- serielle Schnittstelle: 1 x RS232
- Netzwerk: 1 x RJ45, 10/100/1.000 Mbit Ethernet
- KNX System: via IP-Router für KNX, USB-Datenschnittstelle
- USB: 2.0 Typ B
Leistungsaufnahme: ca. 15 W
Umgebungstemperatur: 0 °C bis +45 °C

Hinweise:
- Weitere Informationen: www.gira.de/facilityserver.
- Technische Angaben können je nach Versionsstand variieren bzw. verändert werden. Ebenso kann der Leistungsumfang zwischen den einzelnen Clients (QuadClient, iOS App, Android App) variieren.
- Empfohlene Systemvoraussetzungen für Bediengeräte: Internet-Browser möglicher Bediengeräte müssen mindestens HTML5, JavaScript (ECMAScript 2018) und CSS unterstützen.
- Gira FacilityServer Expertensoftware für Betriebssysteme ab Windows 10 inkl. Microsoft Edge, Google Chrome oder Firefox.
- Übernahme der ETS-Gruppenadressen aus ETS 3, 4, 5 und 6.
- Einbindung von Grafikprogrammen.
- Der Gira AppShop ist der Marktplatz für interessante Lösungen und Anwendungen der intelligenten Gebäudetechnik. Inzwischen sind dort mehr als 200 Apps erhältlich, darunter Anwendungsbeschreibungen, Plug-ins, Funktionsvorlagen, Logikbausteine und Musterprojekte. Entdecken Sie jetzt Anwendungen für den Gira FacilityServer.
www.appshop.gira.de.

Lieferumfang:
- Netzkabel, Gira FacilityServer mit temperaturgeführtem Lüfter in 19Prime;-Einschub (48,26 cm) mit Aluminiumblende sind im Lieferumfang enthalten.

Abmessungen in mm:
B 483 x H 88 x T 270

Fabrikat: Gira
Bestell-Nr. 2075 00
Menge: 1,000 Stk
Produkt:
  Artikel:
    Artikelnummer: 2075 00
    Artikelkurztext: Gira FacilityServer Gira Server [207500]

**05.43 Apple IPad 11 128GB silber liefern und programmieren mit**
Apple IPad 11 128GB silber liefern und programmieren mit GIRA Homeserver System hinterlegen inkl. Wandhalterung
Menge: 3,000 St

**05.44 Programmierung und Inbtriebnahme**
Programmierung und Inbtriebnahme
Gira Homeserver inkl. Ipad
Menge: 60,000 Std

*Hinweis: Die Projektierung und Inbetriebnahme*
Die Projektierung und Inbetriebnahme
des EIB Projektes darf nur von einem
durch die EIBA lizensierten
Fachunternehmen durchgeführt werden.
Eine weitere Voraussetzung ist der
Besitz der aktuellen Planungs- und
Projektierungssoftware ETS 5
Nachfolgende Daten müssen für eine
Zulassung eingesetzt werden.
EIB-Lizensnummer des Fachunternehmens
welches die Planung und Inbetriebnahme
durchführt.

Stand der Anwendungssoftware ETS 6

**05.45 Projektierung EIB-Bussystem Pflichtenheft**
Projektierung EIB-Bussystem Pflichtenheft

Erstellen einer kompletten Projektierung
durch den Anlagenbetreiber für das durch
den Fachingenieur zu beschreibende
EIB-Bussystem
Grundlage für die Projektierung sind
die Massen der im LV aufgeführten
EIB-Komponenten.
Die Projektierung beinhaltet:
a) Festlegung der räumlichen Anordnung
der EIB-Geräte
b) Festlegung der BUS-Struktur
c) Funktionsliste
d) Festlegung der Geräteadressen
e) Festlegung der Gruppenadressen
f) Festlegung der Parameter
Menge: 1,000 Psch

**05.46 Inbetriebnahme EIB-Bussystem**
Inbetriebnahme EIB-Bussystem
Grundlage des LV: 18 aktive Busteilnehmer

Bei der Inbetriebnahme wird das Programm
in das EIB-Bussystem übertragen und auf
seine Funktion geprüft
Grundlage für die Projektierung sind
die Massen der im LV aufgeführten
EIB-Komponenten.
Die Inbetriebnahme beinhaltet:
a) Laden der Gruppenadressen
b) Laden der Filtertabellen
c) Testen der Funktionen
d) Einweisung der Bauherrschaft in das
System
Menge: 1,000 Psch

### Abschnitt 06 KGR 444, Kabel- und Leitungen

*Hinweis: Vorbemerkung:*
Vorbemerkung:

Die Kabelquerschnitte der Leistungskabel sind so zu
dimensionieren, daß max. 80 % der nach VDE zulässigen
Dauerbelastung auftritt, unter zusätzlicher
Berücksichtigung aller evtl. erforderlichen
Reduktionsfaktoren für Häufung, Temperatur etc.

Die Hauptkabel sind ungeschnitten in einer Länge zu
verlegen, Mehrforderungen wegen erschwerter Montage wie
z.B. Durchziehen durch Durchbrüche, große Längen und
dgl. können nicht geltend gemacht werden.

Beleuchtungsstromkreise 1,5 mm²
Steckdosenstromkreise 2,5 mm²

Auf-Putz-Installation
Die Verlegung entspricht der nach VDE geforderten
Ausführung in feuchten Räumen bei einem
Befestigungsabstand von 20 cm.
Bei vorzugsweiser Verlegung der Leitungen in
Isolierrohr als Führungsrohr kann der
Befestigungsabstand auf max. 70 cm vergrößert werden.
Für die Befestigung sind nichtrostende Schrauben zu
verwenden.

Klebeschellen sind nicht zugelassen. Kabelkanäle aus
Hart-PVC dürfen nur nach vorliegender Zustimmung durch
die Bauleitung bzw. den Architekten verwendet werden.

Wird in abgehängten Decken installiert, so müssen für
die Leitungsbefestigung elastische
Kunststoff-Kabel-klammern/Schlaufen verwendet werden,
wobei der maximale Abstand von 80 cm einzuhalten ist.
Einfaches Aufhängen von Kabelbündeln mit Draht oder
ähnlichem ist nicht gestattet.

Unter-Putz-Installation
Sofern eine Leitungsverlegung in Betonwänden
erforderlich ist, werden betonfeste
Kunststoffpanzerrohre gemäß Baufortschritt in die
Schalung eingelegt. Hierzu gehören auch i.d. Regel
sogenannte Abzweig-Klemmdosen mit besonders tiefem
Klemmenraum, die ebenso wie die Leerrohre vom
Auftragnehmer in Zusammenarbeit mit dem Bauunternehmer
zu installieren sind. In Beton verlegte Leerrohre sind
unmittelbar nach dem Ausschalen auf Durchgang zu
prüfen.

Rohre, Dosen und Kästen sind entsprechend dem Plan des
Fachingenieurs einzubetonieren. Erfolgt die Ausführung
aus bautechnischen Gründen abweichend vom Plan, so ist
die veränderte Lage in einer Revisionsunterlage
festzuhalten. Der Fachingenieur ist vorab zu
informieren.

Der  AN hat sich  rechtzeitig vor den Schalungsarbeiten
anhand der von ihm anzufordernden Planunterlagen zu
informieren, ob Einlegearbeiten vorzunehmen sind.

Ferner hat er sich über den Stand der Rohbauarbeiten zu
informieren, so daß die rechtzeitige Ausführung der
Einlegearbeiten auch möglich ist, ohne daß der AN von
der Bauleitung unterrichtet wird.

Installation mit Stegleitung:
Die Verlegung von Stegleitung ist nicht zugelassen.

*Hinweis: Hauptzuleitungen Verlegung*
Hauptzuleitungen von Trafostation bis auf NSHV verlegung in bauseits erstellen Kabelgraben mit Sandbett ca. 110m
Verlegung der Kabel auf Rinnen und Steigetrassen in der Halle ca. 25m.

4x Parallelkabel

**06.1 NAYY-J 5x150mm²**
NAYY-J 5x150mm²
ALU Erdkabel schwarz

Trafostation auf NSHV
Menge: 580,000 m

*Hinweis: von NSHV auf Unterverteilungen*
von NSHV auf Unterverteilungen

Verlegung auf Kabelrinnen und Steigetrassen

*Hinweis: Zuleitung auf UV UG 0.1*

**06.2 NYCWY 4 x 25 sm/ 16**
Mantelleitung
NYCWY 4 x 25 sm/16
Menge: 18,000 m

*Hinweis: Zuleitung auf UV EG 1.1*

**06.3 NYCWY 4 x 95 sm/ 50**
Mantelleitung
NYCWY 4 x 95 sm/50
Menge: 60,000 m

*Hinweis: Zuleitung auf UV EG 1.2*

**06.4 NYCWY 4 x 70 sm/ 35**
Mantelleitung
NYCWY 4 x 70 sm/35
Menge: 120,000 m

*Hinweis: Zuleitung auf UV EG 1.3*

**06.5 NYCWY 4 x 35 sm/ 16**
Mantelleitung
NYCWY 4 x 35 sm/16
Menge: 75,000 m

*Hinweis: Zuleitung auf UV OG 2.1*

**06.6 NYCWY 4 x 25 sm/ 16**
Mantelleitung
NYCWY 4 x 25 sm/16
Menge: 50,000 m

*Hinweis: Zuleitung auf UV PV*

**06.7 NYCWY 4 x 95 sm/ 50**
Mantelleitung
NYCWY 4 x 95 sm/50
Menge: 20,000 m

*Hinweis: Zuleitung auf Noteinspeisung*

**06.8 NYCWY 4 x 35 sm/ 16**
Mantelleitung
NYCWY 4 x 35 sm/16
Menge: 95,000 m

*Hinweis: Kabel & Leitungen*

*Hinweis: Mantelleitung*
Kunststoff-Mantelleitung DIN 57 250/VDE 0250
Mantelleitung Verlegeung auf Kabrlrinnen, Streigetrasse, im AP- Rohr Sichtinstallation, im UP- Rohr.
mit folgenden prozentualen Ansatz.

Kabelrinnen & Steigetrasse 50%
AP Sicht in Leerrohr 25%
in Hängeschellen & Kabelklammern 15%
UP in GK 10%

Kunststoff-Mantelleitung DIN 57 250/VDE 0250
Verlegen auf vorhandene Pritschen, Wannen, in offenen
Kanälen und öffenbare Doppelböden oder Einziehen in
vorhandene Rohre und Kanäle sowie

Fabrikat: Faber Kabel oder glw.

**06.9 NYM-J 3 x 1,5**
Mantelleitung
NYM-J  3 x 1,5
Cu-Zahl  43
Menge: 1200,000 m

**06.10 NYM-J 5 x 1,5**
Mantelleitung
NYM-J  5 x 1,5
Cu-Zahl  72
Menge: 5950,000 m

**06.11 NYM-J 3 x 2,5**
Mantelleitung
NYM-J  3 x 2,5
Cu-Zahl  72
Menge: 8200,000 m

**06.12 NYM-J 5 x 2,5**
Mantelleitung
NYM-J  5 x 2,5
Cu-Zahl  120
Menge: 1850,000 m

**06.13 NYM-J 5 x 4**
Mantelleitung
NYM-J  5 x 4
Cu-Zahl  192
Menge: 500,000 m

**06.14 NYM-J 7 x 2,5**
Mantelleitung
NYM-J  7 x 2,5
Cu-Zahl  168
Menge: 150,000 m

**06.15 NYM-J 5 x 10**
Mantelleitung
NYM-J  5 x 10
Cu-Zahl  1200
Menge: 150,000 m

**06.16 NYM-J 5 x 16**
Mantelleitung
NYM-J  5 x 16
Menge: 60,000 m

**06.17 EIB-Busl. YCYM 2x2x0,8**
EIB-Busleitung

YCYM 2x2x0,8
Cu-Zahl 21
Menge: 3255,000 m

*Hinweis: Sonnenschutz*
Sonnenschutz
Isolierte Starkstromleitung als flexible, ölbeständige
PVC-Steuerleitung nach VDE 0245,  Farbe grau

Verlegen auf vorhandene Pritschen, Wannen, in offenen
Kanälen und öffenbare Doppelböden oder Einziehen in
vorhandene Rohre und Kanäle sowie geschlossene
Hohlbodensysteme

Fabrikat: Faber Kabel oder glw.

**06.18 ÖLFLEX 4 x0,75mm²**
Ölflex Classic 4 x 0,75mm² i. Rohr
PVC Steuerleitung, VDE-registriert, ölbeständig und flexibel für vielseitige Anwendungen,
Nennspannung: 300/500V
CU Zahl: 28,8
Menge: 1960,000 m

*Hinweis: Mantelleitung*
Kunststoff-Mantelleitung DIN 57 250/VDE 0250
Mantelleitung Verlegeung auf Kabrlrinnen, Streigetrasse, im AP- Rohr Sichtinstallation, im UP- Rohr.
mit folgenden prozentualen Ansatz.

Kabelrinnen & Steigetrasse 50%
AP Sicht in Leerrohr 35%
in Hängeschellen & Kabelklammern 15%

Kunststoff-Mantelleitung DIN 57 250/VDE 0250
Verlegen auf vorhandene Pritschen, Wannen, in offenen
Kanälen und öffenbare Doppelböden oder Einziehen in
vorhandene Rohre und Kanäle sowie

Fabrikat: Faber Kabel oder glw.

*Hinweis: Kabel- und Leitungen Sicherheitsbeleuchtung*

**06.19 NYM-J 5 x 4**
Mantelleitung
NYM-J  5 x 4
Cu-Zahl  192
Menge: 35,000 m

**06.20 NYM-J 3 x 1,5**
Mantelleitung
NYM-J  3 x 1,5
Cu-Zahl  43
Menge: 4220,000 m

**06.21 (N)HXH-J E30 3 x 1,5**
Mantelleitung
(N)HXH-J E30 3x1,5 RE
Menge: 1360,000 m

**06.22 NYM-J 3 x 2,5**
Mantelleitung
NYM-J  3 x 2,5
Cu-Zahl  72
Menge: 180,000 m

**06.23 Kommunikationskabel Cat 7a Duplex**
Kommunikationskabel Cat 7a Duplex
1300MHz, S/STP, 100Ohm, 2x4x2x0,58 AWG 22/1 PiMF
Liefern und mit allen Befestigungsmaterialien auf Kabelrinnen, Steigetrassen, in Kabelkanälen, Decken und Unterflurkanälen verlegen.
Menge: 10,000 m

**06.24 J-Y(St)Y 2x2x0,8**
J-Y(St)Y 2x2x0,8
Cu-Zahl  21
Menge: 350,000 m

**06.25 J-Y(St)Y 4x2x0,8**
J-Y(St)Y 4x2x0,8
Cu-Zahl  41
Menge: 60,000 m

*Hinweis: RWA*

**06.26 NYM-J 3 x 2,5**
Mantelleitung
NYM-J  3 x 2,5
Cu-Zahl  72
Menge: 250,000 m

**06.27 NYM-J 5 x 2,5**
Mantelleitung
NYM-J  5 x 2,5
Cu-Zahl  120
Menge: 650,000 m

**06.28 J-Y(St)Y 2x2x0,8**
J-Y(St)Y 2x2x0,8
Cu-Zahl  21
Menge: 250,000 m

**06.29 J-Y(St)Y 4x2x0,8**
J-Y(St)Y 4x2x0,8
Cu-Zahl  41
Menge: 750,000 m

*Hinweis: Not- Raffung Sonnenschutz bauseits*
Not- Raffung Sonnenschutz bauseits

Kabelzugarbeiten nach Vorgabe Fassaden- und Sonnenschutzfirma

Anschlussarbeiten durch Fassaden- und Sonnenschutzfirma

**06.30 NYM-J 3 x 2,5**
Mantelleitung
NYM-J  3 x 2,5
Cu-Zahl  72
Menge: 450,000 m

**06.31 NYM-J 5 x 2,5**
Mantelleitung
NYM-J  5 x 2,5
Cu-Zahl  120
Menge: 250,000 m

**06.32 KJ-Y(St)Y 2x2x0,8**
J-Y(St)Y 2x2x0,8
Cu-Zahl  21
Menge: 150,000 m

**06.33 J-Y(St)Y 4x2x0,8**
J-Y(St)Y 4x2x0,8
Cu-Zahl  41
Menge: 350,000 m

*Hinweis: Türsprechanlage*

**06.34 J-Y(St)Y 2x2x0,8**
J-Y(St)Y 2x2x0,8
Cu-Zahl  21
Menge: 350,000 m

**06.35 J-Y(St)Y 4x2x0,8**
J-Y(St)Y 4x2x0,8
Cu-Zahl  41
Menge: 250,000 m

**06.36 Kommunikationskabel Cat 7a Duplex**
Kommunikationskabel Cat 7a Duplex
1300MHz, S/STP, 100Ohm, 2x4x2x0,58 AWG 22/1 PiMF
Liefern und mit allen Befestigungsmaterialien auf Kabelrinnen, Steigetrassen, in Kabelkanälen, Decken und Unterflurkanälen verlegen.
Menge: 450,000 m

*Hinweis: Not- Ruf- Set*

**06.37 NYM-J 3 x 2,5**
Mantelleitung
NYM-J  3 x 2,5
Cu-Zahl  72
Menge: 150,000 m

**06.38 J-Y(St)Y 4x2x0,8**
J-Y(St)Y 4x2x0,8
Cu-Zahl  41
Menge: 120,000 m

*Hinweis: Aussenanlage*

*Hinweis: Kabel in bauseits gestellten Kabelgraben*
Kabel in Kabelgraben
Kabel 0,6 / 1 kV, als Kunststoffkabel mit
konzentrischem, wellenförmig aufgebrachtem Leiter
VDE 0271 einziehen in Kabelgraben

**06.39 NYY-J 5 x 4**
Kabel
NYY-J  5 x 4
Menge: 220,000 m

**06.40 NYCWY 4 x 25 sm/ 16**
Mantelleitung
NYCWY 4 x 25 sm/16
Menge: 180,000 m

**06.41 NYCWY 4 x 70 sm/ 35**
Mantelleitung
NYCWY 4 x 70 sm/35
Menge: 290,000 m

**06.42 NYCWY 4 x 185 sm/ 95**
Mantelleitung
NYCWY 4 x 185 sm/95
Menge: 90,000 m

### Abschnitt 07 KGR 444, Kabel- und Leitungen Gewerkeverkabelung

*Hinweis: Dieser Titel umfasst die Kabelzugarbeiten*
Dieser Titel umfasst die Kabelzugarbeiten und Anschlussarbeiten der Netzzuleitungen für folgende Gewerke:

Heizung, Lüftung, Sanitär, MSR

Kabelzugarbeiten sind auf Basis der Gewerke Spezifischen Kabelzuglisten nach erfolgter Montageplanung auszuführen.
Hierzu werden die Gewerke Felgeräte und Bauteile mit entsprechender Kabelnummer beschriften.

*Hinweis: Vorbemerkung:*
Vorbemerkung:
Gewerkeverkabelung

Die Kabelquerschnitte der Leistungskabel sind so zu
dimensionieren, daß max. 80 % der nach VDE zulässigen
Dauerbelastung auftritt, unter zusätzlicher
Berücksichtigung aller evtl. erforderlichen
Reduktionsfaktoren für Häufung, Temperatur etc.

Die Hauptkabel sind ungeschnitten in einer Länge zu
verlegen, Mehrforderungen wegen erschwerter Montage wie
z.B. Durchziehen durch Durchbrüche, große Längen und
dgl. können nicht geltend gemacht werden.

Beleuchtungsstromkreise 1,5 mm²
Steckdosenstromkreise 2,5 mm²

Auf-Putz-Installation
Die Verlegung entspricht der nach VDE geforderten
Ausführung in feuchten Räumen bei einem
Befestigungsabstand von 20 cm.
Bei vorzugsweiser Verlegung der Leitungen in
Isolierrohr als Führungsrohr kann der
Befestigungsabstand auf max. 70 cm vergrößert werden.
Für die Befestigung sind nichtrostende Schrauben zu
verwenden.

Klebeschellen sind nicht zugelassen. Kabelkanäle aus
Hart-PVC dürfen nur nach vorliegender Zustimmung durch
die Bauleitung bzw. den Architekten verwendet werden.

Wird in abgehängten Decken installiert, so müssen für
die Leitungsbefestigung elastische
Kunststoff-Kabel-klammern/Schlaufen verwendet werden,
wobei der maximale Abstand von 80 cm einzuhalten ist.
Einfaches Aufhängen von Kabelbündeln mit Draht oder
ähnlichem ist nicht gestattet.

Unter-Putz-Installation
Sofern eine Leitungsverlegung in Betonwänden
erforderlich ist, werden betonfeste
Kunststoffpanzerrohre gemäß Baufortschritt in die
Schalung eingelegt. Hierzu gehören auch i.d. Regel
sogenannte Abzweig-Klemmdosen mit besonders tiefem
Klemmenraum, die ebenso wie die Leerrohre vom
Auftragnehmer in Zusammenarbeit mit dem Bauunternehmer
zu installieren sind. In Beton verlegte Leerrohre sind
unmittelbar nach dem Ausschalen auf Durchgang zu
prüfen.

Rohre, Dosen und Kästen sind entsprechend dem Plan des
Fachingenieurs einzubetonieren. Erfolgt die Ausführung
aus bautechnischen Gründen abweichend vom Plan, so ist
die veränderte Lage in einer Revisionsunterlage
festzuhalten. Der Fachingenieur ist vorab zu
informieren.

Der  AN hat sich  rechtzeitig vor den Schalungsarbeiten
anhand der von ihm anzufordernden Planunterlagen zu
informieren, ob Einlegearbeiten vorzunehmen sind.

Ferner hat er sich über den Stand der Rohbauarbeiten zu
informieren, so daß die rechtzeitige Ausführung der
Einlegearbeiten auch möglich ist, ohne daß der AN von
der Bauleitung unterrichtet wird.

Installation mit Stegleitung:
Die Verlegung von Stegleitung ist nicht zugelassen.

*Hinweis: Zuleitung auf Wärmepumpe*

**07.1 NYCWY 4 x 95 sm/ 50**
Mantelleitung
NYCWY 4 x 95 sm/50
Menge: 100,000 m

*Hinweis: Zuleitung auf Verteiler MSR ASP*

**07.2 NYM-J 5 x 16**
Mantelleitung
NYM-J  5 x 16
Menge: 30,000 m

**07.3 NYM-J 5 x 10**
Mantelleitung
NYM-J  5 x 10
Cu-Zahl  1200
Menge: 150,000 m

*Hinweis: Kabel & Leitungen HLS& MSR*

*Hinweis: Mantelleitung*
Kunststoff-Mantelleitung DIN 57 250/VDE 0250
Mantelleitung Verlegeung auf Kabrlrinnen, Streigetrasse, im AP- Rohr Sichtinstallation, im UP- Rohr.
mit folgenden prozentualen Ansatz.

Kabelrinnen & Steigetrasse 50%
AP Sicht in Leerrohr 25%
in Hängeschellen & Kabelklammern 15%
UP in GK 10%

Kunststoff-Mantelleitung DIN 57 250/VDE 0250
Verlegen auf vorhandene Pritschen, Wannen, in offenen
Kanälen und öffenbare Doppelböden oder Einziehen in
vorhandene Rohre und Kanäle sowie

Fabrikat: Faber Kabel oder glw.

**07.4 NYM-J 3 x 1,5**
Mantelleitung
NYM-J  3 x 1,5
Cu-Zahl  43
Menge: 780,000 m

**07.5 NYM-J 5 x 1,5**
Mantelleitung
NYM-J  5 x 1,5
Cu-Zahl  72
Menge: 1620,000 m

**07.6 NYM-J 7 x 1,5**
Mantelleitung
NYM-J  7 x 1,5
Cu-Zahl  101
Menge: 70,000 m

**07.7 NYM-J 3 x 2,5**
Mantelleitung
NYM-J  3 x 2,5
Cu-Zahl  72
Menge: 600,000 m

**07.8 NYM-J 5 x 2,5**
Mantelleitung
NYM-J  5 x 2,5
Cu-Zahl  120
Menge: 200,000 m

**07.9 NYY-J 3 x 1,5**
Kabel
NYY-J 3 x 1,5
Menge: 50,000 m

**07.10 NYY-J 3 x 2,5**
Kabel
NYY-J 3 x 2,5
Menge: 50,000 m

**07.11 NYY-J 5 x 1,5**
Kabel
NYY-J  5 x 1,5
Menge: 100,000 m

**07.12 NYY-J 5 x 2,5**
Kabel
NYY-J  5 x 2,5
Menge: 50,000 m

**07.13 J-Y(St)Y 2x2x0,8**
J-Y(St)Y 2x2x0,8
Cu-Zahl  21
Menge: 2390,000 m

**07.14 J-Y(St)Y 4x2x0,8**
J-Y(St)Y 4x2x0,8
Cu-Zahl  41
Menge: 1200,000 m

**07.15 A-2Y(L)2Y 2x2x0,8**
Kabel
A-2Y(L)2Y 2x2x0,8 Fernmelde Erdkabel
Menge: 150,000 m

**07.16 A-2Y(L)2Y 4x2x0,8**
Kabel
A-2Y(L)2Y 4x2x0,8 Fernmelde Erdkabel
Menge: 100,000 m

**07.17 A-2Y(L)2Y 6x2x0,8**
Kabel
A-2Y(L)2Y 6x2x0,8 Fernmelde Erdkabel
Menge: 30,000 m

**07.18 LIYCY 6x2x0,75 in Rohr**
LIYCY 6x2x0,75 in Rohr
Cu-Zahl: 146
Menge: 60,000 m

**07.19 ÖLFLEX 4 x0,75mm² in Rohr**
Ölflex Classic 4 x 0,75mm² i. Rohr
PVC Steuerleitung, VDE-registriert, ölbeständig und flexibel für vielseitige Anwendungen,
Nennspannung: 300/500V
CU Zahl: 28,8
Menge: 20,000 m

**07.20 ÖLFLEX 2 x1,5 mm² i.R.**
Ölflex Classic 2 x 1,5 mm² i.Rohr.
PVC Steuerleitung, VDE-registriert, ölbeständig und flexibel für vielseitige Anwendungen,
Nennspannung: 300/500V
CU Zahl: 29
Menge: 20,000 m

**07.21 ÖLFLEX 3 x 1,5 mm² i.Rohr**
Ölflex Classic 3 x 1,5 mm²  i.Rohr
PVC Steuerleitung, VDE-registriert, ölbeständig und flexibel für vielseitige Anwendungen,
Nennspannung: 300/500V
CU Zahl: 43
Menge: 50,000 m

**07.22 ÖLFLEX 5 x 1,5 mm² i.Rohr**
Ölflex Classic 5 x 1,5 mm²  i.Rohr
PVC Steuerleitung, VDE-registriert, ölbeständig und flexibel für vielseitige Anwendungen,
Nennspannung: 300/500V
CU Zahl: 72
Menge: 60,000 m

**07.23 ÖLFLEX 7 x 1,5 mm² i.Rohr**
Ölflex Classic 7 x 1,5 mm²  i.Rohr
PVC Steuerleitung, VDE-registriert, ölbeständig und flexibel für vielseitige Anwendungen,
Nennspannung: 300/500V
CU Zahl: 101
Menge: 30,000 m

**07.24 EIB-Busl. YCYM 2x2x0,8**
EIB-Busleitung

YCYM 2x2x0,8
Cu-Zahl 21
Menge: 2520,000 m

**07.25 Kommunikationskabel Cat 7a Duplex**
Kommunikationskabel Cat 7a Duplex
1300MHz, S/STP, 100Ohm, 2x4x2x0,58 AWG 22/1 PiMF
Liefern und mit allen Befestigungsmaterialien auf Kabelrinnen, Steigetrassen, in Kabelkanälen, Decken und Unterflurkanälen verlegen.
Menge: 410,000 m

*Hinweis: Zuleitungen Wärmepumpe & Durchlauferhitzer*
Zuleitungen Wärmepumpe & Durchlauferhitzer

Kabelzug nach Angaben.

Anschluss der Durchlauferhitzer inkl. Klein- und Befestigungsmaterial und Anschlussdose.
Abstimmung über genaue Position der Anschlussdose

**07.26 NYM-J 5 x 2,5**
Mantelleitung
NYM-J  5 x 2,5
Cu-Zahl  120
Menge: 350,000 m

**07.27 NYM-J 5 x 4**
Mantelleitung
NYM-J  5 x 4
Cu-Zahl  192
Menge: 100,000 m

**07.28 NYM-J 5 x 10**
Mantelleitung
NYM-J  5 x 10
Cu-Zahl  1200
Menge: 150,000 m

*Hinweis: Kabel & Leitungen Pumpenanlage Außenbereich*

*Hinweis: Mantelleitung*
Kunststoff-Mantelleitung DIN 57 250/VDE 0250
Mantelleitung Verlegeung im Leerrohr Außenbereich.

**07.29 NYY-J 5 x 4**
Kabel
NYY-J  5 x 4
Menge: 950,000 m

**07.30 A-2Y(L)2Y 2x2x0,8**
Kabel
A-2Y(L)2Y 2x2x0,8 Fernmelde Erdkabel
Menge: 950,000 m

**07.31 A-2Y(L)2Y 4x2x0,8**
Kabel
A-2Y(L)2Y 4x2x0,8 Fernmelde Erdkabel
Menge: 100,000 m

*Hinweis: Abzweigdose AP*
Abzweigdose AP
Abzweigdose DIN 57 606/VDE 0606, in Aufputzausführung
abgedichtet mit  6 Leitungseinführungen mit Würgenippel

**07.32 Abzweigdose AP,o. Kennz.**
Abzweigdose AP o. Kennz.
für Nennquerschnitt  2,5 qmm
Menge: 50,000 Stk

**07.33 Kabelabzweigkasten bis 5x6mm²**
Kabelabzweigkasten bis 5x6mm²
Hensel DK1010G

oder gleichwertig

liefern und montieren
Menge: 5,000 St

*Hinweis: Geräteanschlüsse*
Geräteanschlüsse
Geräte- und Maschinenanschlüsse mit
Kunststoffmantelkabel bzw. -Leitung, flexible oder
starre Leiter, ohne Leitungsmaterial, einschl. Absetzen
und Einführen, sowie ggf. Anschluss des Leitungsschirms
mit Kabelschuhen wenn erforderlich. Die erforderliche
Arbeitszeit ist in die Positionen einzukalkulieren.

**07.34 Geräteanschlüsse bis 5 x 2,5 mm²**
*** Bedarfsposition ohne GB
Menge: 10,000 Stk

**07.35 Geräteanschlüsse von 5 x 4,0 - 5 x 6,0 mm²**
*** Bedarfsposition ohne GB
Menge: 20,000 Stk

**07.36 Geräteanschlüsse bis 6x 2 x 0,8 mm²**
*** Bedarfsposition ohne GB
Geräteanschlüsse bis 6 x 2 x 0,8 mm²
Menge: 10,000 Stk

*Hinweis: Anschluss Arbeiten*

**07.37 Anschluss Wärmepumpe**
Anschluss Wärmepumpe
Zuleitung NYCWY 4x95/50mm²
Menge: 1,000 St

**07.38 Geräteanschlüsse von WC Lüfter**
*** Bedarfsposition ohne GB
Geräteanschlüsse von WC Lüfter
5x1,5mm²
Dauerspannung und Abgriff von Beleuchtung
Menge: 1,000 St

**07.39 Geräteanschlüsse von Urinalen & WC**
Geräteanschlüsse von Urinalen & WC
3x1,5mm²
Dauerspannung
Menge: 12,000 St

**07.40 Geräteanschlüsse von Armatur Beh. WC**
Geräteanschlüsse von Armatur Beh. WC
3x1,5mm²
Dauerspannung
Menge: 2,000 St

**07.41 Geräteanschlüsse von HLS 230V**
Geräteanschlüsse von HLS 230V
5*1,5mm²
Menge: 20,000 St

**07.42 Geräteanschlüsse von Hygienespüleinheit**
Geräteanschlüsse von Hygienespüleinheit
3x1,5mm²
Dauerspannung
Menge: 2,000 St

**07.43 Geräteanschlüsse von Heizkreisverteiler 230V**
Menge: 5,000 St

**07.44 Anschluss DLE6,5kW**
Geräte Anschluss von
Durchlauferhitzer 6,5kW
Menge: 15,000 St

**07.45 Anschluss DLE13,5kW**
Geräte Anschluss von
Durchlauferhitzer 13,5kW
Menge: 4,000 St

**07.46 Anschluss DLE 27kW**
Geräte Anschluss von
Durchlauferhitzer 27kW
Menge: 4,000 St

*Hinweis: Überspannungsschutz*

**07.47 Überspannungs-Ableiter Netzzuleitung**
Überspannungs-Ableiter DEHNguard M TNS 275 FM
4-poliger modularer, steckbarer Überspannungs-Ableiter
für 230/400 V TN-S-Systeme, Breite 4TE
mit Fernmeldekontakt
Ableiter Typ 2 nach EN 61643-11
Höchste Dauerspannung: 275 V ac
Schutzpegel: <= 1,5 kV
Nennableitstoßstrom: 20 kA
Kurzschlußfestigkeit: 50 kAeff
Energetische Koordination nach DIN EN 62305-4
Ableiter der Red/Line-Familie
Defektanzeige

Fabrikat: DEHN + SÖHNE
Typ: DG M TNS 275 FM
Art.-Nr.: 952 405

+

Kleinverteiler
Kleinverteiler, 5 Teilungseinheiten, PE/N Klemme, mit
jeweils
2 Klemmstelle 16 mm², 3 Klemmstellen 6 mm², oben 4
elastischen Einführungen, Abdeck- und
Beschriftungsstreifen,
Isolierstopfen, zusätzliche Doppelmembranstutzen
Abmessungen
Breite: 125 mm
Länge: 200 mm
Höhe: 122 mm
Innenhöhe: 95 mm

Fabrikat: Spelsberg
Typ AK 05

liefern und montieren.
Menge: 1,000 St

**07.48 Kleinverteiler für Überspannungsschutz**
Kleinverteiler
Kleinverteiler, 5 Teilungseinheiten, PE/N Klemme, mit
jeweils
2 Klemmstelle 16 mm², 3 Klemmstellen 6 mm², oben 4
elastischen Einführungen, Abdeck- und
Beschriftungsstreifen,
Isolierstopfen, zusätzliche Doppelmembranstutzen
Abmessungen
Breite: 125 mm
Länge: 200 mm
Höhe: 122 mm
Innenhöhe: 95 mm

Fabrikat: Spelsberg
Typ AK 05

liefern montieren und betriebsfertig anschließen
Menge: 5,000 St

**07.49 Überspannungs-Ableiter DEHNguard M TNS 275 FM**
Überspannungs-Ableiter DEHNguard M TNS 275 FM
4-poliger modularer, steckbarer Überspannungs-Ableiter
für 230/400 V TN-S-Systeme, Breite 4TE
mit Fernmeldekontakt
Ableiter Typ 2 nach EN 61643-11
Defektanzeige
Höchste Dauerspannung: 275 V ac
Schutzpegel: <= 1,5 kV
Nennableitstoßstrom: 20 kA
Kurzschlußfestigkeit: 50 kAeff
Energetische Koordination nach DIN EN 62305-4
Ableiter der Red/Line-Familie

Fabrikat: DEHN
Typ: DG M TNS 275 FM
Art.-Nr.: 952405
oder gleichwertig.
Menge: 10,000 St

**07.50 Überspannungs-Ableiter Netzwerkleitung**
Überspannungs-Ableiter Klasse E DEHNpatch DPA M CLE
RJ45B 48
Überspannungs-Ableiter Klasse E
voll geschirmt
der Ableiterklasse Type 2 / P1
DEHNpatch M, geprüft nach
EN 61643-21, universell
einsetzbar nach EN 50173
für alle Datendienste bis 57 V DC
zum Schutz von 4 Adernpaaren
von Datennetzwerk-Schnittstellen
über RJ 45-Buchsen, für Verteiler-
oder Einzelplatzanwendung,
platzsparend, Baubreite 19 mm.
Höchste Dauerspannung DC: 48 V
C2 Nennableitstoßstrom (8/20 µs) Ad-PG gesamt: 10 kA

Fabrikat: DEHN + SÖHNE
Typ: DPA M CLE RJ45B 48
Art.-Nr.: 929 121

liefern und montieren
Menge: 5,000 St

### Abschnitt 08 KGR 444, Verlegesysteme

*Hinweis: Vorbemerkung*
Der Haupt- Kabel- und Leitungszug erfolgt in Kabelrinnen, Fußbodenkanälen, auf Steigetrassen.
Der DV-Kabelzug erfolgt gemeinsam auf der NS-Trasse, abgetrennt durch einen Trennsteg. Kabel mit Funktionserhalt werden ebenfalls in getrennten Trassen geführt. Auf eine geordnete Leitungsführung ist zu achten. Die Auswahl bezüglich der Verwendung von
Standard-Kabelrinnen oder von Weitspannrinnen bleibt freigestellt und obliegt der Entscheidung des Anbieters.
Die Montage der Kabelrinnen erfolgt überwiegend mit Hängestielen und Wandauslegern an Ortbeton- Wand oder Decke. Es sind Sonderkonstruktionen zur Überbrückung größerer Befestigungsabstände zu berücksichtigen Anteilige Kosten für fahrbares Gerüst, Hubbühne etc. sind bei der Kalkulation ebenfalls zu berücksichtigen.
Alle Kabelrinnen, Steigtrassen usw. müssen sichtbar in den Potentialausgleich einbezogen werden. Die Überbrückungen der Stoßstellen muss leitend erfolgen, an Ausfädelstellen sind Gummitüllen bzw. Kantenschutz anzubringen. Ausführung sämtlicher Bauteile verzinkt.
Bei der Installation in abgehängten Decken muss die Leitungsbefestigung mit Gitterrinnen und elastischen Kunststoff-Kabelklammern oder Schlaufen erfolgen. Der maximale Abstand von 80 cm ist einzuhalten. Das Aufhängen von Kabelbündeln mit Draht oder ähnlichem ist
nicht zulässig Kabelrinnen bzw. Steigetrassen auf denen Kabel mit Funktionserhalt E30 oder E90 verlegt
werden, sind entsprechend DIN 4103, Teil 12 mit Funktionserhalt E30 bzw. E90 auszuführen.
Über Verteilungen sind Kabelabfangschienen oder Steigetrassen in schwerer Ausführung mit
Bügelschellen und Gegenwanne zu verwenden.
Die Belegung der Kabeltrassen etc. ist bis zu max. 70 % des Nennvolumens zulässig.
Als Ausgangsbasis hierzu dienen die Angaben des Herstellers. Bei Häufungen ab ca. 10 Kabel bzw. Leitungen, sind generell Kabelrinnen zu verwenden.
Bei Kabelhäufungen sind Leerrohre, ab 4 Stück Kabel Kunststoffkanäle zu verwenden. Die Rohr- bzw. Kanalenden sind Handwerklich sauber bis ca. 2 cm vor das Endgerät zu führen, bei Leerrohrinstallationen sind Endtüllen anzubringen. Leerrohre sind generell zugfähig auszuführen.
Im Außenbereich sind Kabel teilweise in Leerrohre mit Kabelzugschächten einzuziehen, teilweise direkt in Erdreich. Das Austauschen der Kabel in Leerrohren
muss jederzeit möglich sein.

*Hinweis: Vorbemerkung für Kabelrinnen*
Kabelrinne nach DIN EN 61537 TÜV Bauart geprüft. Der Potentialausgleich ist mittels Kabelrinnenverbinder gewährleistet

Erhältlich in den Höhen 35, 60 85,und 110 mm und in den Ausführungen bandverzinkt nach DIN EN 10346,
tauchfeuerverzinkt nach DIN EN 1461, Edelstahl Werkstoff Nr.:1.4301 (V2A) sowie 1.4571/1.4404 (V4A)

Erhältlich in gelochter und ungelochter Ausführung sowie mit 30% Lochanteil für Kabelanlagen gemäß VdS 2092 Richtlinie
Zertifikate: TÜV, GL (Germanischer Loyd), NEMA (UL)

*Hinweis: PVC-Schutzkappen*
PVC-Schutzkappen
Farbe gelb, für T- oder H-Stiele nach Erfordernis
und ist in die Position der Kabelrinnen und Weitspannrinnen mit einzukalkulieren

**08.1 RG 60-10S Kabelrinne gelocht**
Kabelrinne gelocht, bandverzinkt, Höhe=60 mm,
Breite 100 mm inkl. erf. Verbinder

Fabrikat : PUK
Artikel Nr. : RG 60-10S
Höhe: 60 mm
Breite: 100 mm
Länge: 3000 mm
St.aterialstärke: 0,75 mm
Tragfähigkeit: 700 N/m bei 1,5 m
Stützabstand
Korrosionsschutz: bandverzinkt, nach DIN EN 10346

Liefereinheit: 3 m

oder gleichwertig

liefern und montieren
Menge: 35,000 m

**08.2 RG 60-20S Kabelrinne gelocht**
Kabelrinne gelocht, bandverzinkt, Höhe=60 mm, Breite 200 mm inkl. erf. Verbinder

Fabrikat : PUK
Artikel Nr. : RG 60-20S
Höhe: 60 mm
Breite: 200 mm
Länge: 3000 mm
Materialstärke: 0,75 mm
Tragfähigkeit: 700 N/m bei 1,5 m
Stützabstand
Korrosionsschutz: bandverzinkt, nach DIN EN 10346

Liefereinheit: 3 m

oder gleichwertig

liefern und montieren
Menge: 100,000 m

**08.3 RG 60-30S Kabelrinne gelocht**
Kabelrinne gelocht, bandverzinkt, Höhe=60 mm, Breite 300 mm inkl. erf. Verbinder

Fabrikat : PUK
Artikel Nr. : RG 60-30S
Höhe: 60 mm
Breite: 300 mm
Länge: 3000 mm
Materialstärke: 0,75 mm
Tragfähigkeit: 700 N/m bei 1,5 m
Stützabstand
Korrosionsschutz: bandverzinkt, nach DIN EN 10346

Liefereinheit: 3 m

oder gleichwertig

liefern und montieren
Menge: 140,000 m

**08.4 RG 60-40S Kabelrinne gelocht**
Kabelrinne gelocht, bandverzinkt, Höhe=60 mm, Breite 400 mm inkl. erf. Verbinder

Fabrikat : PUK
Artikel Nr. : RG 60-40S
Höhe: 60 mm
Breite: 400 mm
Länge: 3000 mm
Materialstärke: 0,88 mm
Tragfähigkeit: 1200 N/m bei 1,5 m
Stützabstand
Korrosionsschutz: bandverzinkt, nach DIN EN 10346

Liefereinheit: 3 m

oder gleichwertig

liefern und montieren
Menge: 220,000 m

**08.5 RG 60-50S Kabelrinne gelocht**
Kabelrinne gelocht, bandverzinkt, Höhe=60 mm, Breite 500 mm inkl. erf. Verbinder

Fabrikat : PUK
Artikel Nr. : RG 60-50S
Höhe: 60 mm
Breite: 500 mm
Länge: 3000 mm
Materialstärke: 1,00 mm
Tragfähigkeit: 1200 N/m bei 1,5 m
Stützabstand
Korrosionsschutz: bandverzinkt, nach DIN EN 10346

Liefereinheit: 3 m

oder gleichwertig

liefern und montieren
Menge: 65,000 m

**08.6 RG 60-60S Kabelrinne gelocht**
Kabelrinne gelocht, bandverzinkt, Höhe=60 mm, Breite 600 mm inkl. erf. Verbinder

Fabrikat : PUK
Artikel Nr. : RG 60-60S
Höhe: 60 mm
Breite: 600 mm
Länge: 3000 mm
Materialstärke: 1,00 mm
Tragfähigkeit: 1200 N/m bei 1,5 m
Stützabstand
Korrosionsschutz: bandverzinkt, nach DIN EN 10346

Liefereinheit: 3 m

oder gleichwertig

liefern und montieren
Menge: 65,000 m

**08.7 RTR 60S Rinnentrennsteg, Höhe=60 mm**
Rinnentrennsteg, Höhe=60 mm, bandverzinkt,
zur Separierung von Kabeln inkl. Befestigungsset

Fabrikat : PUK
Artikel Nr. : RTR 60S
Höhe: 50 mm
Länge: 3000 mm
Korrosionsschutz: bandverzinkt, nach DIN EN 10346

Liefereinheit: 3 m

oder gleichwertig

liefern und montieren
Menge: 625,000 m

**08.8 G 50-40S Gitterrinne, Höhe=53 mm**
Gitterrinne, Höhe=53 mm
Breite 400 mm inkl. erf. Verbinder, bandverzinkt

Fabrikat : PUK
Artikel Nr. : G 50-40S
Höhe: 53 mm
Breite: 400 mm
Länge: 3000 mm
Tragfähigkeit: 300 N/m bei Stützabstand 1,5m
Materialstärke: 4,50 mm
Korrosionsschutz: bandverzinkt, nach DIN EN 10346

Liefereinheit: 3 m

oder gleichwertig

liefern und montieren
Menge: 85,000 m

**08.9 GTR 50S Gitterrinnentrennsteg**
Gitterrinnentrennsteg
Höhe = 33 mm, bandverzinkt, zur Separierung von Kabeln inkl. Befestigungsset

Fabrikat : PUK
Artikel Nr. : GTR 50S
Höhe: 33 mm
Länge: 3000 mm
Korrosionsschutz: bandverzinkt, nach DIN EN 10346

Liefereinheit: 3 m

oder gleichwertig

liefern und montieren
Menge: 85,000 m

**08.10 RB 60-20S Rinnenbogen 90°**
Rinnenbogen, Höhe=60 mm

Rinnenbogen 90 Grad, zur horizontalen Richtungsänderung mit integrierten Verbindern

Fabrikat : PUK
Artikel Nr. : RB 60-20S
Höhe: 60 mm
Breite: 200 mm
Materialstärke: 1,25 mm
Korrosionsschutz: bandverzinkt, nach DIN EN 10346

oder gleichwertig

liefern und montieren
Menge: 10,000 Stk

**08.11 RB 60-30S Rinnenbogen 90°**
Rinnenbogen, Höhe=60 mm

Rinnenbogen 90 Grad, zur horizontalen Richtungsänderung mit integrierten Verbindern

Fabrikat : PUK
Artikel Nr. : RB 60-30S
Höhe: 60 mm
Breite: 300 mm
Materialstärke: 1,25 mm
Korrosionsschutz: bandverzinkt, nach DIN EN 10346

oder gleichwertig

liefern und montieren
Menge: 10,000 Stk

**08.12 RB 60-50S Rinnenbogen 90°**
Rinnenbogen, Höhe=60 mm

Rinnenbogen 90 Grad, zur horizontalen Richtungsänderung mit integrierten Verbindern

Fabrikat : PUK
Artikel Nr. : RB 60-50S
Höhe: 60 mm
Breite: 500 mm
Materialstärke: 1,25 mm
Korrosionsschutz: bandverzinkt, nach DIN EN 10346

oder gleichwertig

liefern und montieren
Menge: 5,000 Stk

**08.13 RB 60-60S Rinnenbogen 90°**
Rinnenbogen, Höhe=60 mm

Rinnenbogen 90 Grad, zur horizontalen Richtungsänderung mit integrierten Verbindern

Fabrikat : PUK
Artikel Nr. : RB 60-60S
Höhe: 60 mm
Breite: 600 mm
Materialstärke: 1,25 mm
Korrosionsschutz: bandverzinkt, nach DIN EN 10346

oder gleichwertig

liefern und montieren
Menge: 10,000 Stk

**08.14 RAE 60S Rinnenanbauecke**
Rinnenanbauecke, Höhe=60 mm, bandverzinkt,
inkl. Verbindungsset

Fabrikat : PUK
Artikel Nr. : RAE 60S
Höhe: 60 mm
Materialstärke: 1,25 mm
Korrosionsschutz: bandverzinkt, nach DIN EN 10346

oder gleichwertig

liefern und montieren
Menge: 10,000 Stk

**08.15 RAA 60-10S Rinnenanbauabzweig**
Rinnenanbauabzweig, Höhe=60 mm, Breite 100 mm,
bandverzinkt, mit integrierten Verbindern inkl. Verbindungsset, T-Abgang 90°

Fabrikat : PUK
Artikel Nr. : RAA 60-10S
Höhe: 60 mm
Breite: 100 mm
Materialstärke: 1,25 mm
Korrosionsschutz: bandverzinkt, nach DIN EN 10346

oder gleichwertig

liefern und montieren
Menge: 5,000 Stk

**08.16 RAA 60-20S Rinnenanbauabzweig**
Rinnenanbauabzweig, Höhe=60 mm, Breite 200 mm,
bandverzinkt, mit integrierten Verbindern inkl. Verbindungsset, T-Abgang 90°

Fabrikat : PUK
Artikel Nr. : RAA 60-20S
Höhe: 60 mm
Breite: 200 mm
Materialstärke: 1,25 mm
Korrosionsschutz: bandverzinkt, nach DIN EN 10346

oder gleichwertig

liefern und montieren
Menge: 5,000 Stk

**08.17 RAA 60-30S Rinnenanbauabzweig**
Rinnenanbauabzweig, Höhe=60 mm, Breite 300 mm,
bandverzinkt, mit integrierten Verbindern inkl. Verbindungsset, T-Abgang 90°

Fabrikat : PUK
Artikel Nr. : RAA 60-30S
Höhe: 60 mm
Breite: 300 mm
Materialstärke: 1,25 mm
Korrosionsschutz: bandverzinkt, nach DIN EN 10346

oder gleichwertig

liefern und montieren
Menge: 5,000 Stk

**08.18 RAA 60-40S Rinnenanbauabzweig**
Rinnenanbauabzweig, Höhe=60 mm, Breite 400 mm,
bandverzinkt, mit integrierten Verbindern inkl. Verbindungsset, T-Abgang 90°

Fabrikat : PUK
Artikel Nr. : RAA 60-40S
Höhe: 60 mm
Breite: 400 mm
Materialstärke: 1,25 mm
Korrosionsschutz: bandverzinkt, nach DIN EN 10346

oder gleichwertig

liefern und montieren
Menge: 3,000 Stk

**08.19 RAA 60-50S Rinnenanbauabzweig**
Rinnenanbauabzweig, Höhe=60 mm, Breite 500 mm,
bandverzinkt, mit integrierten Verbindern inkl. Verbindungsset, T-Abgang 90°

Fabrikat : PUK
Artikel Nr. : RAA 60-50S
Höhe: 60 mm
Breite: 500 mm
Materialstärke: 1,25 mm
Korrosionsschutz: bandverzinkt, nach DIN EN 10346

oder gleichwertig

liefern und montieren
Menge: 5,000 Stk

**08.20 RAA 60-60S Rinnenanbauabzweig**
Rinnenanbauabzweig, Höhe=60 mm, Breite 600 mm,
bandverzinkt, mit integrierten Verbindern inkl. Verbindungsset, T-Abgang 90°

Fabrikat : PUK
Artikel Nr. : RAA 60-60S
Höhe: 60 mm
Breite: 600 mm
Materialstärke: 1,25 mm
Korrosionsschutz: bandverzinkt, nach DIN EN 10346

oder gleichwertig

liefern und montieren
Menge: 2,000 Stk

**08.21 RR 60-20S Rinnenreduzierung**
Rinnenreduzierung, Höhe=60 mm, Breite 200 mm
bandverzinkt, Reduzierung um 100 mm
mit integrierten Verbindern inkl. Verbindungsset

Fabrikat : PUK
Artikel Nr. : RR 60-20S
Höhe: 60 mm
Breite: 100/200 mm
Materialstärke: 1,25 mm
Korrosionsschutz: bandverzinkt, nach DIN EN 10346

oder gleichwertig

liefern und montieren
Menge: 5,000 Stk

**08.22 RR 60-30S Rinnenreduzierung**
Rinnenreduzierung, Höhe=60 mm, Breite 300 mm
bandverzinkt, Reduzierung um 100 mm
mit integrierten Verbindern inkl. Verbindungsset

Fabrikat : PUK
Artikel Nr. : RR 60-30S
Höhe: 60 mm
Breite: 200/300 mm
Materialstärke: 1,25 mm
Korrosionsschutz: bandverzinkt, nach DIN EN 10346

oder gleichwertig

liefern und montieren
Menge: 4,000 Stk

**08.23 RR 60-40S Rinnenreduzierung**
Rinnenreduzierung, Höhe=60 mm, Breite 400 mm
bandverzinkt, Reduzierung um 100 mm
mit integrierten Verbindern inkl. Verbindungsset

Fabrikat : PUK
Artikel Nr. : RR 60-40S
Höhe: 60 mm
Breite: 300/400 mm
Materialstärke: 1,25 mm
Korrosionsschutz: bandverzinkt, nach DIN EN 10346

oder gleichwertig

liefern und montieren
Menge: 5,000 Stk

**08.24 RR 60-50S Rinnenreduzierung**
Rinnenreduzierung, Höhe=60 mm, Breite 500 mm
bandverzinkt, Reduzierung um 100 mm
mit integrierten Verbindern inkl. Verbindungsset

Fabrikat : PUK
Artikel Nr. : RR 60-50S
Höhe: 60 mm
Breite: 400/500 mm
Materialstärke: 1,25 mm
Korrosionsschutz: bandverzinkt, nach DIN EN 10346

oder gleichwertig

liefern und montieren
Menge: 5,000 Stk

**08.25 RR 60-60S Rinnenreduzierung**
Rinnenreduzierung, Höhe=60 mm, Breite 600 mm
bandverzinkt, Reduzierung um 100 mm
mit integrierten Verbindern inkl. Verbindungsset

Fabrikat : PUK
Artikel Nr. : RR 60-60S
Höhe: 60 mm
Breite: 500/600 mm
Materialstärke: 1,25 mm
Korrosionsschutz: bandverzinkt, nach DIN EN 10346

oder gleichwertig

liefern und montieren
Menge: 5,000 Stk

*Hinweis: Vorbemerkungen für Kabelleitern*
Kabelleiter nach DIN EN 61537 TÜV Bauart geprüft. Der Potentialausgleich ist mittels Kabelleiterverbinder gewährleistet. Erhältlich in den Höhen 60 und 100 mm und in den Ausführungen bandverzinkt nach DIN EN 10346, tauchfeuerverzinkt nach DIN EN 1461, Edelstahl Werkstoff Nr.:1.4301 (V2A) sowie 1.4571/1.4404 (V4A)
Zertifikate: TÜV, GL (Germanischer Loyd), NEMA (UL)

oder gleichwertig

liefern und montieren

**08.26 LGG 60-20S Kabelleiter**
Kabelleiter, bandverzinkt, Höhe=60 mm,
Breite 200 mm inkl. erf. Verbinder

Fabrikat : PUK
Artikel Nr. : LGG 60-20S
Höhe: 60 mm
Breite: 200 mm
Länge: 6000 mm
Sprossenabstand: 300 mm
Tragfähigkeit horizontal: 2,4 kN/m bei 1,5m Stützabstand
Korrosionsschutz: bandverzinkt, nach DIN EN 10346

Liefereinheit: 6 m

oder gleichwertig

liefern und montieren
Menge: 6,000 m

**08.27 LGG 60-30S Kabelleiter**
Kabelleiter, bandverzinkt, Höhe=60 mm,
Breite 300 mm inkl. erf. Verbinder

Fabrikat : PUK
Artikel Nr. : LGG 60-30S
Höhe: 60 mm
Breite: 300 mm
Länge: 6000 mm
Sprossenabstand: 300 mm
Tragfähigkeit horizontal: 2,4 kN/m bei 1,5m Stützabstand
Korrosionsschutz: bandverzinkt, nach DIN EN 10346

Liefereinheit: 6 m

oder gleichwertig

liefern und montieren
Menge: 12,000 m

**08.28 LGG 60-40S Kabelleiter**
Kabelleiter, bandverzinkt, Höhe=60 mm,
Breite 400 mm inkl. erf. Verbinder

Fabrikat : PUK
Artikel Nr. : LGG 60-40S
Höhe: 60 mm
Breite: 400 mm
Länge: 6000 mm
Sprossenabstand: 300 mm
Tragfähigkeit horizontal: 2,4 kN/m bei 1,5m Stützabstand
Korrosionsschutz: bandverzinkt, nach DIN EN 10346

Liefereinheit: 6 m

oder gleichwertig

liefern und montieren
Menge: 6,000 m

**08.29 LGG 60-50S Kabelleiter**
Kabelleiter, bandverzinkt, Höhe=60 mm,
Breite 500 mm inkl. erf. Verbinder

Fabrikat : PUK
Artikel Nr. : LGG 60-50S
Höhe: 60 mm
Breite: 500 mm
Länge: 6000 mm
Sprossenabstand: 300 mm
Tragfähigkeit horizontal: 2,4 kN/m bei 1,5m Stützabstand
Korrosionsschutz: bandverzinkt, nach DIN EN 10346

Liefereinheit: 6 m

oder gleichwertig

liefern und montieren
Menge: 6,000 m

**08.30 LGG 60-60S Kabelleiter**
Kabelleiter, bandverzinkt, Höhe=60 mm,
Breite 600 mm inkl. erf. Verbinder

Fabrikat : PUK
Artikel Nr. : LGG 60-60S
Höhe: 60 mm
Breite: 600 mm
Länge: 6000 mm
Sprossenabstand: 300 mm
Tragfähigkeit horizontal: 2,4 kN/m bei 1,5m Stützabstand
Korrosionsschutz: bandverzinkt, nach DIN EN 10346

Liefereinheit: 6 m

oder gleichwertig

liefern und montieren
Menge: 38,000 m

**08.31 LGTR 60S Kabelleitertrennsteg**
Kabelleitertrennsteg, bandverzinkt, Höhe=50mm,
zur Separierung von Kabeln inkl. Befestigungsset

Fabrikat : PUK
Artikel Nr. : LGTR 60S
Höhe: 50 mm
Länge: 3000 mm
Korrosionsschutz: bandverzinkt, nach DIN EN 10346

Liefereinheit: 3 m

oder gleichwertig

liefern und montieren
Menge: 38,000 m

*Hinweis: Bügelschellen inkl Kunstoff-Gegenwanne für*
Bügelschellen inkl Kunstoff-Gegenwanne für
C Schiene mit Schlitzbreite 16 - 17mm,
Material Stahl verzinkt

liefern und montieren.

**08.32 Bügelschelle 8 - 12mm**
Bügelschelle 8 - 12 mm
inkl. Gegenwanne

liefern und montieren.
Menge: 50,000 St

**08.33 Bügelschelle 22 - 28mm**
Bügelschelle 22 - 28mm
inkl. Gegenwanne

liefern und montieren.
Menge: 50,000 St

**08.34 Bügelschelle 34 - 40mm**
Bügelschelle 34 - 40mm
inkl. Gegenwanne

liefern und montieren.
Menge: 80,000 St

**08.35 Bügelschelle 52 - 58mm**
Bügelschelle 52 - 58mm
inkl. Gegenwanne

liefern und montieren.
Menge: 80,000 St

**08.36 Bügelschelle 70 - 76mm**
Bügelschelle 70 - 76mm
inkl. Gegenwanne

liefern und montieren.
Menge: 80,000 St

*Hinweis: Vorbemerkunegn Tragkonstruktionssysteme*
Tragkonstruktionen nach DIN EN 61537 TÜV Bauart geprüft.

Konsolhalter (Stiele) aus U-Profil, 3-seitig gelocht, tauchfeuerverzinkt nach DIN EN 1461, Edelstahl Werkstoff Nr.:1.4301 (V2A) sowie 1.4571/1.4404 (V4A).

Konsolhalter (Stiele) aus Warmwalzprofil (I80) tauchfeuerverzinkt nach DIN EN 1461.

Konsolen und Montageschienen, bandverzinkt nach DIN 10346, tauchfeuerverzinkt nach DIN EN 1461, Edelstahl Werkstoff Nr.:1.4301 (V2A) sowie 1.4571/1.4404 (V4A)

Zertifikate: TÜV, GL (Germanischer Loyd), NEMA (UL)

**08.37 KW 010F Wand-/Stielkonsole, Standardausführung**
Wand-/Stielkonsole, Standardausführung
Länge: 120 mm, zur Montage an Betonwand oder an PUK U-Profil Systeme, tauchfeuerverzinkt, inkl. Befestigungszubehör

Fabrikat : PUK
Artikel Nr. : KW 010F
Höhe: 34 mm
Länge: 120 mm
Max. Belastung: 1,4 kN
Korrosionsschutz: Tauchfeuerverzinkt, nach DIN EN ISO 1461
Menge: 35,000 Stk

**08.38 KW 020F Wand-/Stielkonsole, Standardausführung**
Wand-/Stielkonsole, Standardausführung
Länge: 220 mm, zur Montage an Betonwand oder an PUK U-Profil Systeme, tauchfeuerverzinkt, inkl. Befestigungszubehör

Fabrikat : PUK
Artikel Nr. : KW 020F
Höhe: 56 mm
Länge: 220 mm
Max. Belastung: 2 kN
Korrosionsschutz: Tauchfeuerverzinkt, nach DIN EN ISO 1461
Menge: 135,000 Stk

**08.39 KW 030F Wand-/Stielkonsole, Standardausführung**
Wand-/Stielkonsole, Standardausführung
Länge: 320 mm, zur Montage an Betonwand oder an PUK U-Profil Systeme, tauchfeuerverzinkt, inkl. Befestigungszubehör

Fabrikat : PUK
Artikel Nr. : KW 030F
Höhe: 56 mm
Länge: 320 mm
Max. Belastung: 2 kN
Korrosionsschutz: Tauchfeuerverzinkt, nach DIN EN ISO 1461
Menge: 100,000 Stk

**08.40 KW 040F Wand-/Stielkonsole, Standardausführung**
Wand-/Stielkonsole, Standardausführung
Länge: 420 mm, zur Montage an Betonwand oder an PUK U-Profil Systeme, tauchfeuerverzinkt, inkl. Befestigungszubehör

Fabrikat : PUK
Artikel Nr. : KW 040F
Höhe: 75 mm
Länge: 420 mm
Max. Belastung: 2,4 kN
Korrosionsschutz: Tauchfeuerverzinkt, nach DIN EN ISO 1461
Menge: 210,000 Stk

**08.41 KW 050F Wand-/Stielkonsole, Standardausführung**
Wand-/Stielkonsole, Standardausführung
Länge: 520 mm, zur Montage an Betonwand oder an PUK U-Profil Systeme, tauchfeuerverzinkt, inkl. Befestigungszubehör

Fabrikat : PUK
Artikel Nr. : KW 050F
Höhe: 96 mm
Länge: 520 mm
Max. Belastung: 2,1 kN
Korrosionsschutz: Tauchfeuerverzinkt, nach DIN EN ISO 1461
Menge: 50,000 Stk

**08.42 KW 060F Wand-/Stielkonsole, Standardausführung**
Wand-/Stielkonsole, Standardausführung
Länge: 620 mm, zur Montage an Betonwand oder an PUK U-Profil Systeme, tauchfeuerverzinkt, inkl. Befestigungszubehör

Fabrikat : PUK
Artikel Nr. : KW 060F
Höhe: 96 mm
Länge: 620 mm
Max. Belastung: 2,1 kN
Korrosionsschutz: Tauchfeuerverzinkt, nach DIN EN ISO 1461
Menge: 55,000 Stk

**08.43 KW 070F Wand-/Stielkonsole, Standardausführung**
Wand-/Stielkonsole, Standardausführung
Länge: 720 mm, zur Montage an Betonwand oder an PUK U-Profil Systeme, tauchfeuerverzinkt, inkl. Befestigungszubehör

Fabrikat : PUK
Artikel Nr. : KW 070F
Höhe: 96 mm
Länge: 720 mm
Max. Belastung: 3 kN
Korrosionsschutz: Tauchfeuerverzinkt, nach DIN EN ISO 1461
Menge: 10,000 Stk

**08.44 KDU 57-02F Deckenkonsolhalter, U-Profil 57 x 30mm**
Deckenkonsolhalter, U-Profil 57 x 30mm
durchgängig dreiseitig gelocht, mit angeschweißter Kopfplatte, für Montage an Betondecke inkl. Befestigungszubehör

Fabrikat : PUK
Artikel Nr. : KDU 57-02F
Länge: 200 mm
Materialstärke: 5 mm
Korrosionsschutz: Tauchfeuerverzinkt, nach DIN EN ISO 1461
Menge: 50,000 Stk

**08.45 KDU 57-03F Deckenkonsolhalter, U-Profil 57 x 30mm**
Deckenkonsolhalter, U-Profil 57 x 30mm
durchgängig dreiseitig gelocht, mit angeschweißter Kopfplatte, für Montage an Betondecke inkl. Befestigungszubehör

Fabrikat : PUK
Artikel Nr. : KDU 57-03F
Länge: 300 mm
Materialstärke: 5 mm
Korrosionsschutz: Tauchfeuerverzinkt, nach DIN EN ISO 1461
Menge: 100,000 Stk

**08.46 KDU 57-04F Deckenkonsolhalter, U-Profil 57 x 30mm**
Deckenkonsolhalter, U-Profil 57 x 30mm
durchgängig dreiseitig gelocht, mit angeschweißter Kopfplatte, für Montage an Betondecke inkl. Befestigungszubehör

Fabrikat : PUK
Artikel Nr. : KDU 57-04F
Länge: 400 mm
Materialstärke: 5 mm
Korrosionsschutz: Tauchfeuerverzinkt, nach DIN EN ISO 1461
Menge: 100,000 Stk

**08.47 KDU 57-05F Deckenkonsolhalter, U-Profil 57 x 30mm**
Deckenkonsolhalter, U-Profil 57 x 30mm
durchgängig dreiseitig gelocht, mit angeschweißter Kopfplatte, für Montage an Betondecke inkl. Befestigungszubehör

Fabrikat : PUK
Artikel Nr. : KDU 57-05F
Länge: 500 mm
Materialstärke: 5 mm
Korrosionsschutz: Tauchfeuerverzinkt, nach DIN EN ISO 1461
Menge: 100,000 Stk

**08.48 KDU 57-06F Deckenkonsolhalter, U-Profil 57 x 30mm**
Deckenkonsolhalter, U-Profil 57 x 30mm
durchgängig dreiseitig gelocht, mit angeschweißter Kopfplatte, für Montage an Betondecke inkl. Befestigungszubehör

Fabrikat : PUK
Artikel Nr. : KDU 57-06F
Länge: 600 mm
Materialstärke: 5 mm
Korrosionsschutz: Tauchfeuerverzinkt, nach DIN EN ISO 1461
Menge: 80,000 Stk

**08.49 KDU 57-07F Deckenkonsolhalter, U-Profil 57 x 30mm**
Deckenkonsolhalter, U-Profil 57 x 30mm
durchgängig dreiseitig gelocht, mit angeschweißter Kopfplatte, für Montage an Betondecke inkl. Befestigungszubehör

Fabrikat : PUK
Artikel Nr. : KDU 57-07F
Länge: 700 mm
Materialstärke: 5 mm
Korrosionsschutz: Tauchfeuerverzinkt, nach DIN EN ISO 1461
Menge: 80,000 Stk

**08.50 KDU 57-08F Deckenkonsolhalter, U-Profil 57 x 30mm**
Deckenkonsolhalter, U-Profil 57 x 30mm
durchgängig dreiseitig gelocht, mit angeschweißter Kopfplatte, für Montage an Betondecke inkl. Befestigungszubehör

Fabrikat : PUK
Artikel Nr. : KDU 57-08F
Länge: 800 mm
Materialstärke: 5 mm
Korrosionsschutz: Tauchfeuerverzinkt, nach DIN EN ISO 1461
Menge: 45,000 Stk

**08.51 KDU 57-09F Deckenkonsolhalter, U-Profil 57 x 30mm**
Deckenkonsolhalter, U-Profil 57 x 30mm
durchgängig dreiseitig gelocht, mit angeschweißter Kopfplatte, für Montage an Betondecke inkl. Befestigungszubehör

Fabrikat : PUK
Artikel Nr. : KDU 57-09F
Länge: 900 mm
Materialstärke: 5 mm
Korrosionsschutz: Tauchfeuerverzinkt, nach DIN EN ISO 1461
Menge: 40,000 Stk

**08.52 SU 57 Schutzkappe für Profil U57**
Schutzkappe für Profil U57

Fabrikat : PUK
Artikel Nr. : SU 57
Breite: 57 mm
Material: Polyäthylen
Menge: 595,000 Stk

**08.53 KHB 7-60S C-Profil 30x15x1,5 mm**
C-Profil 30x15x1,5 mm
Mit fortlaufender Lochung 9x35, Schlitzweite 16 mm, bandverzinkt, ohne Zubehör

Fabrikat : PUK
Artikel Nr. : KHB 7-60S
Höhe: 15 mm
Breite: 30 mm
Länge: 6000 mm
Materialstärke: 1,50 mm
Korrosionsschutz: bandverzinkt, nach DIN EN 10346

Liefereinheit: 6 m
Menge: 30,000 m

**08.54 KHA 2-60F C-Profil 50x31x3,25 mm**
C-Profil 50x31x3,25 mm
Mit fortlaufender Lochung 13x26, Schlitzweite 22 mm, tauchverzinkt, ohne Zubehör

Fabrikat : PUK
Artikel Nr. : KHA 2-60F
Höhe: 31 mm
Breite: 50 mm
Länge: 6000 mm
Materialstärke: 3,25 mm
Korrosionsschutz: Tauchfeuerverzinkt, nach DIN EN ISO 1461
Menge: 50,000 Stk

*Hinweis: E30 Kabeltragsystem*

**08.55 E30 Kabelrinne 100er**
gelochte Kabelrinne zur horizontalen Verlegung von Kabeln und Leitungen. Zertifiziert nach DIN EN 61537 VDE. Einsetzbar im Innenbereich. Zeitsparende schraublose Montage durch Rastfunktion. Geeignet für direkte und erhöhte Bodenmontage sowie Wand- und Deckenmontage auf Tragsystem. Durchgängige Holmlochung für Verbinder- und Zubehörmontage. Lochung im Rinnenboden für Mittenabhängung mit Gewindestangen. Potentialausgleich durchgängig ohne Zusatzbauteil gewährleistet. Geprüft als kabelspezifische Tragkonstruktion nach DIN 4102 Teil 12 für den Funktionserhalt,
Funktionserhaltklassen E30 bis E90. Geprüft als Kabeltragkonstruktion für den Einbau oberhalb abgehängter Brandschutzdecken in Flucht- und Rettungswegen. Mechanische Standsicherheit 30 Minuten.
IInklusive notwendigem Befestigungs- und Verbindungsmaterial.

Werkstoff: Stahl, St
Oberfläche: bandverzinkt, DIN EN 10346, FS
Mengeneinheit: Meter
Länge: 3050 mm
Breite: 100 mm
Höhe: 60 mm
Blechstärke: 0,75 mm
Verbinder: Magic-Schnellverbindung
Funktionserhalt: ja
Montagelochung im Boden: ja
Seitenlochung: ja

liefern und montieren
Menge: 6,000 m

**08.56 E30 Kabelrinne 200er**
gelochte Kabelrinne zur horizontalen Verlegung von Kabeln und Leitungen. Zertifiziert nach DIN EN 61537 VDE. Einsetzbar im Innenbereich. Zeitsparende schraublose Montage durch Rastfunktion. Geeignet für direkte und erhöhte Bodenmontage sowie Wand- und Deckenmontage auf Tragsystem. Durchgängige Holmlochung für Verbinder- und Zubehörmontage. Lochung im Rinnenboden für Mittenabhängung mit Gewindestangen. Potentialausgleich durchgängig ohne Zusatzbauteil gewährleistet. Geprüft als kabelspezifische Tragkonstruktion nach DIN 4102 Teil 12 für den Funktionserhalt,
Funktionserhaltklassen E30 bis E90. Geprüft als Kabeltragkonstruktion für den Einbau oberhalb abgehängter Brandschutzdecken in Flucht- und Rettungswegen.  Mechanische Standsicherheit 30 Minuten.
Inklusive notwendigem Befestigungs- und Verbindungsmaterial.

Werkstoff: Stahl, St
Oberfläche: bandverzinkt, DIN EN 10346, FS
Mengeneinheit: Meter
Länge: 3050 mm
Breite: 200 mm
Höhe: 60 mm
Blechstärke: 0,75 mm
Verbinder: Magic-Schnellverbindung
Funktionserhalt: ja
Montagelochung im Boden: ja
Seitenlochung: ja

liefern und montieren
Menge: 72,000 m

**08.57 E30 Bogen 90° für 100er Rinne**
90°-Bogen zum Erstellen einer horizontalen Abzweigung, Formteil für rast-und schraubbare Kabelrinnen Seitenhöhe 60 mm. Schraubenlose Montage mit Doppelklemmen oder Schraubverbindung mit Flachrundschrauben und Kombimuttern. Potentialausgleich durchgehend durch Verbindung mit Doppelklemmen oder Schrauben gewährleistet. Einsetzbar im Innenbereich. Formteile müssen durch die Tragkonstruktion unterstützt werden. Geeignet für den Einsatz im Funktionserhalt im Zusammenhang mit Kabelrinnen, die nach DIN 4102 Teil 12 für den Funktionserhalt geprüft sind.
Inklusive notwendigem Befestigungsmaterial

Werkstoff: Stahl, St
Oberfläche: bandverzinkt, DIN EN 10346, FS
Mengeneinheit: Stück
Breite: 100 mm
Höhe: 60 mm
Verbinder: integrierter Verbinder
Winkel: 90°
Richtungsänderung: horizontal
Funktionserhalt: ja
Empfohlene Anzahl der Schrauben: 10

liefern und montieren
Menge: 5,000 St

**08.58 E30 Bogen 90° für 200er Rinne**
90°-Bogen zum Erstellen einer horizontalen Abzweigung, Formteil für rast-und schraubbare Kabelrinnen Seitenhöhe 60 mm. Schraubenlose Montage mit Doppelklemmen oder Schraubverbindung mit Flachrundschrauben FRS und Kombimuttern M6. Potentialausgleich durchgehend durch Verbindung mit Doppelklemmen oder Schrauben gewährleistet. Einsetzbar im Innenbereich. Formteile müssen durch die Tragkonstruktion unterstützt werden. Geeignet für den Einsatz im Funktionserhalt im Zusammenhang mit Kabelrinnen, die nach DIN 4102 Teil 12 für den Funktionserhalt geprüft sind.
Inklusive notwendigem Befestigungsmaterial

Werkstoff: Stahl, St
Oberfläche: bandverzinkt, DIN EN 10346, FS
Mengeneinheit: Stück
Breite: 200 mm
Höhe: 60 mm
Verbinder: integrierter Verbinder
Winkel: 90°
Richtungsänderung: horizontal
Funktionserhalt: ja
Empfohlene Anzahl der Schrauben: 12

liefern und montieren
Menge: 5,000 St

**08.59 E30 Mittenendabhängung für 200er Rinne**
Mittenabhängung zum Abhängen von Kabelrinnen mit Gewindestangen. Geeignet für Kabelrinnen mit eingerolltem Holm und maximaler Seitenhöhe 60 mm.
inklusive notwendigem Befestigungsmaterial

Werkstoff: Stahl, St
Oberfläche: bandverzinkt
Länge: 40 mm
Breite: 200 mm
Höhe: 57 mm
Funktionserhalt: ja
Für Kabelrinnen-/Kabelleiterbreite 200 mm
Geeignet für Gewindestange M12

liefern und montieren
Menge: 90,000 St

**08.60 E30 Gewindestange für Mittenabhängung (1m)**
Gewindestange
M12
Mengeneinheit: 1m
inklusive notwendigem Befestigunsmaterial/Verbinder

liefern und montieren
Menge: 180,000 St

**08.61 E30 Hängestiel 500mm länge**
Hängestiel aus U-Profil mit angeschweißter Kopfplatte, 3-seitig gelocht, zum Erstellen von Tragkonstruktionen für Kabeltrassen. Geeignet für Montage an waagerechten Betondecken, Stahlträgern un dHolzbinder.
Wand- und Stielausleger können beidseitig am U-Hängestiel montiert werden. Einsatz .
inklusive notwendigem Befestigungsmaterial

Werkstoff: Stahl, St
Oberfläche: tauchfeuerverzinkt, FT
Länge: 500 mm
Breite: 50 mm
Höhe: 30 mm
Mengeneinheit: Stück
Ausführung: U-Profil
Funktionserhalt: ja

liefern und montieren
Menge: 30,000 St

**08.62 E30 Hängestiel 1000mm länge**
Hängestiel aus U-Profil mit angeschweißter Kopfplatte, 3-seitig gelocht, zum Erstellen von Tragkonstruktionen für Kabeltrassen. Geeignet für Montage an waagerechten Betondecken, Stahlträgern un dHolzbinder.
Wand- und Stielausleger können beidseitig am U-Hängestiel montiert werden. Einsatz .
inklusive notwendigem Befestigungsmaterial

Werkstoff: Stahl, St
Oberfläche: tauchfeuerverzinkt, FT
Länge: 1000 mm
Breite: 50 mm
Höhe: 30 mm
Mengeneinheit: Stück
Ausführung: U-Profil
Funktionserhalt: ja

liefern und montieren
Menge: 20,000 St

**08.63 E30 Wandausleger 110mm**
Leichter Wand- und Stielausleger mit angeschweißter Kopfplatte, zum Montieren leichter Kabelrinnen oder -leitern. Geeignet für Montage an Betonwänden und U-Hängestielen.
inklusive notwendigem Befestigungsamterial

Werkstoff: Stahl, St
Oberfläche: tauchfeuerverzinkt
Breite: 110 mm
Höhe: 60 mm
Ausführung: Wand- und Stielausleger
F in kN: 1,5 kN
Funktionserhalt: ja

liefern und montieren
Menge: 10,000 St

**08.64 E30 Wandausleger 210mm**
Leichter Wand- und Stielausleger mit angeschweißter Kopfplatte, zum Montieren leichter Kabelrinnen oder -leitern. Geeignet für Montage an Betonwänden und U-Hängestielen.
inklusive notwendigem Befestigungsamterial

Werkstoff: Stahl, St
Oberfläche: tauchfeuerverzinkt
Breite: 210 mm
Höhe: 60 mm
Ausführung: Wand- und Stielausleger
F in kN: 1,5 kN
Funktionserhalt: ja

liefern und montieren
Menge: 20,000 St

**08.65 E30 Wandausleger 310mm**
Leichter Wand- und Stielausleger mit angeschweißter Kopfplatte, zum Montieren leichter Kabelrinnen oder -leitern. Geeignet für Montage an Betonwänden und U-Hängestielen.
inklusive notwendigem Befestigungsamterial

Werkstoff: Stahl, St
Oberfläche: tauchfeuerverzinkt
Breite: 310 mm
Höhe: 60 mm
Ausführung: Wand- und Stielausleger
F in kN: 1,5 kN
Funktionserhalt: ja

liefern und montieren
Menge: 10,000 St

**08.66 Schutzkappe für Hängestiel/Tragkonstruktion/Konsolenhalterungen**
Schutzkappe für Profilenden von Hängestiel, TRagkonstruktionen und Konsolenhalterungen zum Schutz vor Verletzungen durch scharfe Kanten.

Werkstoff: Polyethylen, PE
Länge: 25 mm
Breite: 50 mm
Höhe: 35,5 mm

liefern und montieren
Menge: 90,000 St

**08.67 Kennzeichnungsschild für E30 Kabelanlage**
Selbstklebendes Kennzeichnungsschild zur zulassungsgerechten Kennzeichnung einer Kabelanlage für den Funktionserhalt gemäß DIN 4102 Teil 12.

Länge: 250 mm
Höhe: 43 mm

liefern, beschriften und montieren
Menge: 20,000 St

**08.68 E30 Steigetrasse 200er**
Genietete leichte Kabelleiter zur horizontalen Verlegung von Kabeln und Leitungen. Gemäß DIN EN 61537. Einsetzbar im Innenbereich. Schraubverbindung. Geeignet für Wand und Deckenmontage auf Tragsystem. Mit gelochter und verstärkter C-Profil-Sprosse, beidseitig belegbar. Durchgängige Holmlochung für Verbinder- und Zubehörmontage. Geprüft als Normtragekonstruktion nach DIN 4102 Teil 12 für den Funktionserhalt, Funktionserhaltklassen E30 bis E90.
inklusive notwendigem Befestigungsmaterial

Werkstoff: Stahl, St
Oberfläche: bandverzinkt, DIN EN 10346, FS
Länge: 3000 mm
Breite: 200 mm
Höhe: 60 mm
Holmstärke: 1,5 mm
Seitenlochung: ja
Sprosse: Profil gelocht
Sprossenabstand: 300 mm
Funktionserhalt: ja

liefern und montieren
Menge: 16,000 m

**08.69 E30 Bügelschellen (Spannbereich 22mm)**
Bügelschelle für Funktionserhalt zugelassen
Spannbereich 22mm

liefern und montieren
Menge: 20,000 St

**08.70 E30 Bügelschellen (Spannbereich 34mm)**
Bügelschelle für Funktionserhalt zugelassen
Spannbereich 34mm

liefern und montieren
Menge: 10,000 St

**08.71 E30 Bügelschellen (Spannbereich 46mm)**
Bügelschelle für Funktionserhalt zugelassen
Spannbereich 46mm

liefern und montieren
Menge: 10,000 St

*Hinweis: Brandschutzkanal Vorbemerkungen System BK I-30 / I-60 / I-90 / I-120 Kanal*
Vorbemerkungen System BK I30 / I-60 / I-90 / I-120 Kanal

Der Installationskanal ist gemäß DIN 4102/Teil 11 geprüft und führt einen Verwendbarkeitsnachweis für die Feuerwiderstandsklasse I30 I 60 - I 120 durch eine Allgemeine Bauartgenehmigung.

Der Installationskanal kann an den Stellen in Gebäuden eingesetzt werden, an denen der Schutz der Umgebung (z.B. Flucht- und Rettungswege, Flure, Deckenhohlräume, Doppelböden) vor den Auswirkungen
eines Kabelbrandes gefordert ist.

Der Installationskanal wird als industriell vorgefertigtes und funktionsfähiges sowie montagefertiges Bauelement geliefert und muss durchgehend revisionierbar sein. Der Installationskanal wird 4-seitig gefertigt. Das Erstellen von Formteilen muss auch bauseits möglich sein.

Der Installationskanal muss staubfrei, schlag- und stoßfest sein.

Er wird standardmäßig aus feuerverzinktem Blech gefertigt, optional kann er auch als Edelstahl-Variante oder in verschiedenen RAL-Tönen gefertigt werden. Die Wandungsdicke des Installationskanals muss
1,6 - 3,0 mm betragen, bei einem Flächengewicht von ca. 6,5 kg/m² bis 10,5 kg/m².
Der Dämmschichtbildner darf nicht herausnehmbar sein.

Der Nachweis der Dauerhaftigkeit des Baustoffes muss durch Eigen- und Fremdüberwachung nachgewiesen sein.

Mindestdicke: Massivwand oder Trennwand ≥ 100 mm
Unterstützungsabstand abgehängt: max. 2000 mm

*Hinweis: Kabelkanalsystem:*
Kabelkanalsystem:
Leitfabrikat INSTAFIX ® BKI Installationskanal
4-seitige Ausführung
bestehend aus
- verz. Stahlblech (alternativ in Edelstahl)
 - oder optional weißem Stahlblech (alternativ anderer RAL-Farbton)
0,6 mm dick

Genehmigungsgrundlage:
Zugelassen vom DIBt Berlin unter der Nummer Z-19.301-2523
Einbau gemäß aBG Z-19.30-2524

Bezugsquelle: Wichmann Brandschutzsysteme GmbH & Co. KG
Siemensstraße 7
57439 Attendorn
Tel.: 02722 / 6382-0
Fax.: 02722 / 6382-299
E-Mail: info@wichmann.biz
www.wichmann.biz

**08.72 Gerader Kanal 260x100 mm; vierseitig; I 30 - I 120**
Gerader Kanal 260 x 100 mm; vierseitig; Feuerwiderstandklasse: I 30 bis I 120,
verzinkt

Abgehängte Montage an Wand und / oder Decke
Breite: 260 mm
Höhe: 100 mm

liefern und montieren
Menge: 6,000 m

**08.73 Gerader Kanal 400x120 mm; vierseitig; I 30 - I 120**
Gerader Kanal 400 x 120 mm; vierseitig; Feuerwiderstandklasse: I 30 bis I 120,
verzinkt

Abgehängte Montage an Wand und / oder Decke
Breite: 400 mm
Höhe: 120 mm

liefern und montieren
Menge: 3,000 m

**08.74 Außenecke 90° Kanal 260x100 mm; vierseitig; I 30 - I 120**
Außenecke 90° Kanal 260x100 mm; vierseitig;
Feuerwiderstandklasse: I 30 bis I 120,
verzinkt

Abgehängte Montage an Wand und / oder Decke
Außenecke 90°
Breite: 260 mm
Höhe: 100 mm

liefern und montieren
Menge: 1,000 St

**08.75 Verbindungselement für vierseitigen I 30 - I 120 Kanal**
Verbindungselement für vierseitigen Kanal oder Kanal-Formteil
Feuerwiderstandklasse: I 30 bis I 120,
260 x 100 mm; verzinkt

Für Kanalbreite und Kanalhöhe:
260 x 100mm

liefern und montieren
Menge: 2,000 St

**08.76 Verbindungselement für vierseitigen I 30 - I 120 Kanal**
Verbindungselement für vierseitigen Kanal oder Kanal-Formteil
Feuerwiderstandklasse: I 30 bis I 120,
400x 120 mm; verzinkt

Für Kanalbreite und Kanalhöhe:
400 x 120mm

liefern und montieren
Menge: 2,000 St

**08.77 Wandanschlusskragen für Kanal 260x100 mm; vierseitig; I 30 - I 120**
Wandanschlusskragen für BKI Installationskanal vierseitig, verzinkt.
feuerverzinktem Blech
Feuerwiderstandsklassen I30 bis I120

Für Kanalbreite und Kanalhöhe:
260 x 100mm

Inklusive allem notwendigem Kleinamterial (Mineralfaserplatte, Dichtband, etc) zur vollständigen Montage

liefern und montieren
Menge: 3,000 St

**08.78 Wandanschlusskragen für Kanal 400x120 mm; vierseitig; I 30 - I 120**
Wandanschlusskragen für BKI Installationskanal vierseitig, verzinkt.
feuerverzinktem Blech
Feuerwiderstandsklassen I30 bis I120

Für Kanalbreite und Kanalhöhe:
400 x 120mm

Inklusive allem notwendigem Kleinamterial (Mineralfaserplatte, Dichtband, etc) zur vollständigen Montage

liefern und montieren
Menge: 2,000 St

**08.79 Abschlusskappe für Kanal 260x100 mm; vierseitig; I 30 - I 120**
Abschlusskappe für BKI Installationskanal vierseitig, verzinkt.
verzinkt
Feuerwiderstandsklassen I30 bis I120

Für Kanalbreite und Kanalhöhe:
260 x 100mm

Inklusive allem notwendigem Kleinamterial (Mineralfaserplatte, Dichtband, etc) zur vollständigen Montage

liefern und montieren
Menge: 1,000 St

**08.80 Befestigungsmaterial :Gewindestangen (1m)**
Befestigungsmaterial bestehend aus Gewindestangen für direkte Decken- oder Wandabhängung für zuvor genannten Kanal.
mind. verzinkt
Inkl. Einkürzen auf benötigte länge.
Feuerwiderstandklasse: I 30 bis I 120
Lieferlänge: 1m

Mindestens jedoch M8

Inklusive allem notwendigem, zugelassenem Montagematerial
(Dübel, etc.)

liefern und montieren
Menge: 16,000 St

**08.81 Befestigungsmaterial : C-Profilschiene(2m)**
Befestigungsmaterial bestehend aus C-Profilschiene für die Montage für zuvor genannten Kanal.
mind. verzinkt
Inkl. Einkürzen auf benötigte länge.
Feuerwiderstandklasse: I 30 bis I 120
Lieferlänge: 2m

Inklusive allem notwendigem, zugelassenem Montage-/Befestigungsmaterial.

liefern und montieren
Menge: 3,000 St

*Hinweis: Kunststoffrohr Biegsam/Flexibel für den Außenbereich*
Kunststoffrohr Biegsam/Flexibel für den Außenbereich
mit Verlegung im bauseits erstellten Kabelgraben.
Elektroinstallationsrohr VDE 0605 als flexibles
Kunststoff-Isolierrohr

**08.82 Kabelschutzrohr DN 110 aus PE, flexibel, Ringlänge 50 m**
Kabelschutzrohr DN 110 aus PE, flexibel, Ringlänge 50 m

Kabelschutzrohr in Verbundrohrbauweise gemäß
DIN 16961, entsprechend DIN EN 61386-24
Klasse N 450 (Druckfestigkeit >=450 Newton,
Schlagfestigkeit N),
DN 110, Material Polyethylen (PE), als Ringware,
mit integrierter Einzugschnur zum Einziehen eines
Kabelzugdrahtes bzw. -seiles,
liefern und höhen- und fluchtgerecht nach DIN EN 1610,
den Verlegeanleitungen A515, A 535 des KRV
und der Fränkischen Rohrwerke einbauen.

Einschließlich herstellen der
wasserdichten (WD)/ sanddichten (SD)
Rohrverbindungen mit
Doppelsteckmuffen/Doppelsteckmuffen mit Profildichtringen.

Hersteller: FRÄNKISCHE
System: Kabuflex® R (Ringware)
oder gleichwertig
Menge: 550,000 m
Produkt:
  Artikel:
    Artikelnummer: 56210110
    Artikelkurztext: Kabelschutzrohr DN 110 aus PE, flexibel, Ringlänge 50 m

*Hinweis: Kunststoffrohr Biegsam/Flexibel*
Kunststoffrohr Biegsam/Flexibel
Elektroinstallationsrohr VDE 0605 als flexibles
Kunststoff-Isolierrohr glatt für mittlere
Druckbeanspruchung, flammwidrig (ACF)
Verlegung mit serienmässiger Einzel- oder Sammelbefestigung auf dem
Rohfußboden und Unterputz zum Schutz von Steuerletiungen/Ölflex/etc.

**08.83 Mittleres Kunststoff-Wellrohr; biegsam; EN40**
Elektroinstallationsrohr DIN EN 61386-22, Maße DIN EN
60423, nicht flammenausbreitend, aus PVC-U mit
Kunststoffmantel aus PVC-P, mit hochgleitfähiger
Innenschicht, doppelwandig, innen gewellt, außen glatt,
biegsam,
Außendurchmesser 40 mm,
Klassifizierungscode
33412, Druckfestigkeit mittel,
Schlagfestigkeit mittel,
Dauergebrauchs- und Installationstemperatur min. -25°C
max. +60°C, fachgerecht nach den Verlegerichtlinien verlegen.
inklusive notwendigem Befestigungsmaterial

liefern und montieren
Menge: 30,000 m
Produkt:
  Artikel:
    Artikelnummer: 25310050
    Artikelkurztext: Mittleres Kunststoff-Wellrohr; biegsam; EN40

**08.84 Mittleres Kunststoff-Wellrohr; biegsam; EN 32**
Elektroinstallationsrohr DIN EN 61386-22, Maße DIN EN
60423, nicht flammenausbreitend, aus PVC-U mit
Kunststoffmantel aus PVC-P, mit hochgleitfähiger
Innenschicht, doppelwandig, innen gewellt, außen glatt,
biegsam,
Außendurchmesser 32 mm, K
lassifizierungscode
33412,
Druckfestigkeit mittel, Schlagfestigkeit mittel,
Dauergebrauchs- und Installationstemperatur min. -25°C
max. +60°C, fachgerecht nach den Verlegerichtlinien verlegen.
inklusive notwendigem Befestigungsmaterial

liefern und montieren
Menge: 20,000 m
Produkt:
  Artikel:
    Artikelnummer: 25310032
    Artikelkurztext: Mittleres Kunststoff-Wellrohr; biegsam; EN 32

**08.85 Mittleres Kunststoff-Wellrohr; biegsam; EN25**
Elektroinstallationsrohr DIN EN 61386-22, Maße DIN EN
60423, nicht flammenausbreitend, aus PVC-U mit
Kunststoffmantel aus PVC-P, mit hochgleitfähiger
Innenschicht, doppelwandig, innen gewellt, außen glatt,
biegsam,
Außendurchmesser 25 mm,
Klassifizierungscode
33412, Druckfestigkeit mittel,
Schlagfestigkeit mittel,
Dauergebrauchs- und Installationstemperatur min. -25°C
max. +60°C, fachgerecht nach den Verlegerichtlinien verlegen.
inklusive notwendigem Befestigungsmaterial

liefern und montieren
Menge: 100,000 m
Produkt:
  Artikel:
    Artikelnummer: 25310025
    Artikelkurztext: Mittleres Kunststoff-Wellrohr; biegsam; EN25

**08.86 Mittleres Kunststoff-Wellrohr; biegsam; EN20**
Elektroinstallationsrohr DIN EN 61386-22, Maße DIN EN
60423, nicht flammenausbreitend, aus PVC-U mit
Kunststoffmantel aus PVC-P, mit hochgleitfähiger
Innenschicht, doppelwandig, innen gewellt, außen glatt,
biegsam,
Außendurchmesser 20 mm,
Klassifizierungscode
33412, Druckfestigkeit mittel,
Schlagfestigkeit mittel,
Dauergebrauchs- und Installationstemperatur min. -25°C
max. +60°C, fachgerecht nach den Verlegerichtlinien verlegen.
inklusive notwendigem Befestigungsmaterial

liefern und montieren
Menge: 50,000 m
Produkt:
  Artikel:
    Artikelnummer: 25310025
    Artikelkurztext: Mittleres Kunststoff-Wellrohr; biegsam; EN20

**08.87 Mittleres Kunststoff-Wellrohr; biegsam; EN16**
Elektroinstallationsrohr DIN EN 61386-22, Maße DIN EN
60423, nicht flammenausbreitend, aus PVC-U mit
Kunststoffmantel aus PVC-P, mit hochgleitfähiger
Innenschicht, doppelwandig, innen gewellt, außen glatt,
biegsam,
Außendurchmesser 16 mm,
Klassifizierungscode
33412, Druckfestigkeit mittel,
Schlagfestigkeit mittel,
Dauergebrauchs- und Installationstemperatur min. -25°C
max. +60°C, fachgerecht nach den Verlegerichtlinien verlegen.
inklusive notwendigem Befestigungsmaterial

liefern und montieren
Menge: 50,000 m
Produkt:
  Artikel:
    Artikelnummer: 25310025
    Artikelkurztext: Mittleres Kunststoff-Wellrohr; biegsam; EN16

*Hinweis: Kunststoffrohr AP*
Kunststoffrohr AP

Elektroinstallationsrohr VDE 0605 als starres
Kunststoff-Isolierrohr für mittlere Druckbeanspruchung,
flammwidrig (ACF)
Verlegung offen mit Abstandschellen
inklusive notwendigem Befestigungsmaterial

liefern und montieren

**08.88 Mittleres Kunststoffstangenrohr; starr; EN 20**
Elektroinstallationsrohr DIN EN 61386-21, Maße DIN EN
60423, nicht flammenausbreitend, aus PVC-U, einwandig,
glatt, starr, angeformte Muffe,
Außendurchmesser 20 mm,
Klassifizierungscode 33411,
Druckfestigkeit mittel,
Schlagfestigkeit mittel,
Dauergebrauchs- und
Installationstemperatur min. -25°C max. +60°C,
fachgerecht nach den Verlegerichtlinien verlegen.
inklusive notwendigem Befestigungsmaterial

liefern und montieren
Menge: 20,000 m
Produkt:
  Artikel:
    Artikelnummer: 22210025
    Artikelkurztext: Mittleres Kunststoffstangenrohr; starr; EN 20

**08.89 Mittleres Kunststoffstangenrohr; starr; EN 25**
Elektroinstallationsrohr DIN EN 61386-21, Maße DIN EN
60423, nicht flammenausbreitend, aus PVC-U, einwandig,
glatt, starr, angeformte Muffe,
 Außendurchmesser 25 mm,
Klassifizierungscode 33411,
Druckfestigkeit mittel,
Schlagfestigkeit mittel, Dauergebrauchs- und
Installationstemperatur min. -25°C max. +60°C,
fachgerecht nach den Verlegerichtlinien verlegen.
inklusive notwendigem Befestigungsmaterial

liefern und montieren
Menge: 50,000 m
Produkt:
  Artikel:
    Artikelnummer: 22210025
    Artikelkurztext: Mittleres Kunststoffstangenrohr; starr; EN 25

**08.90 Mittleres Kunststoffstangenrohr; starr; EN32**
Elektroinstallationsrohr DIN EN 61386-21, Maße DIN EN
60423, nicht flammenausbreitend, aus PVC-U, einwandig,
glatt, starr, angeformte Muffe,
Außendurchmesser 32 mm,
Klassifizierungscode 33411,
Druckfestigkeit mittel,
Schlagfestigkeit mittel,
Dauergebrauchs- und
Installationstemperatur min. -25°C max. +60°C,
fachgerecht nach den Verlegerichtlinien verlegen.
inklusive notwendigem Befestigungsmaterial

liefern und montieren
Menge: 50,000 m
Produkt:
  Artikel:
    Artikelnummer: 22210032
    Artikelkurztext: Mittleres Kunststoffstangenrohr; starr; EN32

**08.91 Mittleres Kunststoffstangenrohr; starr; EN40**
Elektroinstallationsrohr DIN EN 61386-21, Maße DIN EN
60423, nicht flammenausbreitend, aus PVC-U, einwandig,
glatt, starr, angeformte Muffe,
Außendurchmesser 40 mm,
Klassifizierungscode 33411,
Druckfestigkeit mittel,
Schlagfestigkeit mittel,
Dauergebrauchs- und
Installationstemperatur min. -25°C max. +60°C,
fachgerecht nach den Verlegerichtlinien verlegen.
inklusive notwendigem Befestigungsmaterial

liefern und montieren
Menge: 30,000 m
Produkt:
  Artikel:
    Artikelnummer: 22210040
    Artikelkurztext: Mittleres Kunststoffstangenrohr; starr; EN40

*Hinweis: Alurohr AP*
Verlegung mit serienmässiger Einzel- oder Sammelbefestigung Aufputz
inkl. Schellen, Endtüllen & Verbinder

Liefern und montieren

**08.92 Schweres Aluminiumrohr; starr; ALU EN 25**
Elektroinstallationsrohr DIN EN 61386-21, Maße DIN EN
60423, nicht flammenausbreitend, aus Aluminium,
einwandig, glatt, starr,
Außendurchmesser 25 mm,
Klassifizierungscode 44561,
Druckfestigkeit schwer,
Schlagfestigkeit schwer,
Dauergebrauchs- und
Installationstemperatur min. -45°C max. +250°C,
fachgerecht nach den Verlegerichtlinien verlegen.
inkl. allem notwendigen Befestigungsmaterial und Verbindungsmaterial

liefern und montieren
Menge: 30,000 m
Produkt:
  Artikel:
    Artikelnummer: 20910025
    Artikelkurztext: Schweres Aluminiumrohr; starr; ALU EN 25

**08.93 Schweres Aluminiumrohr; starr; ALU EN 32**
Elektroinstallationsrohr DIN EN 61386-21, Maße DIN EN
60423, nicht flammenausbreitend, aus Aluminium,
einwandig, glatt, starr,
Außendurchmesser 32 mm,
Klassifizierungscode 44561,
Druckfestigkeit schwer,
Schlagfestigkeit schwer,
Dauergebrauchs- und
Installationstemperatur min. -45°C max. +250°C,
fachgerecht nach den Verlegerichtlinien verlegen.
inkl. allem notwendigen Befestigungsmaterial und Verbindungsmaterial

liefern und montieren
Menge: 30,000 m
Produkt:
  Artikel:
    Artikelnummer: 20910032
    Artikelkurztext: Schweres Aluminiumrohr; starr; ALU EN 32

*Hinweis: Stahlpanzerrohr AP*
Stahlpanzerrohr AP

Elektroinstallationsrohr VDE 0605 als Stahlpanzerrohr Schwarz
Verlegung offen mit Abstandschellen & Endtüllen
inklusive notwendigem Befestigungsmaterial

liefern und montieren

**08.94 Schweres verzinktes Stahlrohr DIN 20**
Schweres verzinktes Stahlrohr DIN 20 aus gewalztem Flussstahl mit Zinküberzug nach EN ISO 1461, in Stangen zu 3m, beidseitig mit Gewinde, einseitig aufgeschraubte Muffe (SM-E-V). Verwendet wird dieses Stahlrohr bei extremen mechanischen Anforderungen und festen Verbindungen, sowie bei der Installation im Freien. Die Vorteile liegen in der sehr hohen Druckfestigkeit, Temperaturbeständigkeit und im Korrosionsschutz. Dieses Produkt ist für die Verlegung von Leitungen mit Funktionserhalt (E30/ E60/ E90) geeignet und im System geprüft. VDE 0605 DIN EN 61386-21 Klassifizierung: 55571 Mindestdruckfestigkeit: 4000N/5cm.
Außendurchmesser: 20mm
Innendurchmesser: 16,3mm
Oberflächenschutz: feuerverzinkt
Werkstoff: Stahl
Farbe: Schwarz
inkl. allem notwendigen Befestigungsmaterial und Verbindungsmaterial

liefern und montieren
Menge: 10,000 m

**08.95 Schweres verzinktes Stahlrohr DIN 25**
Schweres verzinktes Stahlrohr DIN 25 aus gewalztem Flussstahl mit Zinküberzug nach EN ISO 1461, in Stangen zu 3m, beidseitig mit Gewinde, einseitig aufgeschraubte Muffe (SM-E-V). Verwendet wird dieses Stahlrohr bei extremen mechanischen Anforderungen und festen Verbindungen, sowie bei der Installation im Freien. Die Vorteile liegen in der sehr hohen Druckfestigkeit, Temperaturbeständigkeit und im Korrosionsschutz. Dieses Produkt ist für die Verlegung von Leitungen mit Funktionserhalt (E30/ E60/ E90) geeignet und im System geprüft. VDE 0605 DIN EN 61386-21 Klassifizierung: 55571 Mindestdruckfestigkeit: 4000N/5cm.
Außendurchmesser: 20mm
Innendurchmesser: 16,3mm
Oberflächenschutz: feuerverzinkt
Werkstoff: Stahl
Farbe: Schwarz
inkl. allem notwendigen Befestigungsmaterial und Verbindungsmaterial

liefern und montieren
Menge: 10,000 m

**08.96 Schweres verzinktes Stahlrohr DIN 40**
Schweres verzinktes Stahlrohr DIN 40 aus gewalztem Flussstahl mit Zinküberzug nach EN ISO 1461, in Stangen zu 3m, beidseitig mit Gewinde, einseitig aufgeschraubte Muffe (SM-E-V). Verwendet wird dieses Stahlrohr bei extremen mechanischen Anforderungen und festen Verbindungen, sowie bei der Installation im Freien. Die Vorteile liegen in der sehr hohen Druckfestigkeit, Temperaturbeständigkeit und im Korrosionsschutz. Dieses Produkt ist für die Verlegung von Leitungen mit Funktionserhalt (E30/ E60/ E90) geeignet und im System geprüft. VDE 0605 DIN EN 61386-21 Klassifizierung: 55571 Mindestdruckfestigkeit: 4000N/5cm.
Außendurchmesser: 20mm
Innendurchmesser: 16,3mm
Oberflächenschutz: feuerverzinkt
Werkstoff: Stahl
Farbe: Schwarz
inkl. allem notwendigen Befestigungsmaterial und Verbindungsmaterial

liefern und montieren
Menge: 10,000 m

*Hinweis: Vorbemerkung:*
Vorbemerkung:

Konstruktion und Material der Bauteile müssen folgende
Forderungen entsprechen:
VDE 0634 Teil 1 und Teil 2
FTZ-Norm 731 TV 1
Arbeitsstättenverordnung /-Richtlinie
Sicherheitsregeln für Büroarbeitsplätze vom
Hauptverband der Berufsgenossenschaften Hamburg

Die Feuerverzinkung der  Bauteile muss den Richtlinie
des Deutschen Verzinkerei Verbandes (DVV)  (DIN 17 162
Teil 1), Zinkauflagegruppe 275, entsprechen.

Isolierstoff-Unterflurkanäle und Zubehör müßen
ausreichende mechanische Festigkeit haben. Alle Teile
dürfen auch bei Temperaturen zwischen + 60°C und - 5 °C
durch Druck- und Schlagbeanspruchungen die beim
Transport und während oder nach der  Montage auftreten,
nicht reißen oder sich so weit verformt haben, daß ihre
Funktion beeinträchtigt ist.

Isolierstoffe, die für Abdeckungen von
fußbodeneben-abschließenden Bauteilen verwendet werden,
müßen die Prüfkriterien  DIN 57 471 Teil 2/VDE 0471
Teil 2  Glüdrahtprüfung entsprechen,
Prüftemperatur 750°C

Alle Bauteile des Unterflur-Kanalsystems, die der
unmittelbaren Lasteinwirkung durch die Gebäude bzw.
Raumnutzung ausgesetzt sind, müßen sinngemaß einer
Belastungsfähigkeit gemäß VDE 0634 entsprechen

Kanalstoßstellen sind so auszuführen, daß das
Eindringen von Beton- bzw. Estrichschlämmen verhindert
wird und keine Beschädigung der zu verlegenden
Leitungen eintritt.

Zu öffnende, mit der Beton- bzw. Estrichoberkante
abschließende Bauteile sind während der Montagezeit
gegen Verschmutzung und Beschädigung des  Innenraumes
zu verschließen.

Bauteile, die vollständig oder teilweise von Beton bzw.
Estrich umschlossen werden, müßen in ihren mechanischen
Festigkeiten so ausgelegt sein, daß beim Einbringen des
umschließenden Materials keine Deformierungen und
Querschnittverengungen auftreten.

**08.97 Brüstungskanal 68x170mm aus PVC**
Brüstungskanal-Unterteil PVC frontrastend zu BR 68x170mm OT 80mm in verkehrsweiß

Kanalunterteil zum Elektro-Installationskanal-System Brüstungskanal aus Kunststoff nach DIN EN 50085-1 als Geräteeinbaukanal mit Oberteilbreite 80 oder 120 mm zum Einbau handelsüblicher Geräte ohne oder mit Zusatzblenden. Mit Bodenlochung (allseitiger Bohrtolleranzausgleich) zur direkten Wandmontage und zusätzlicher Rechtecklochung zur werkzeuglosen Befestigung des Kanals mittels Clip-Technik auf Konsolen. Bei Oberteilbreite 80 mm mit frontrastendem, werkzeuglosem Geräteeinbau zur Befestigung von Geräten und Geräteeinbaudosen mit Schnellbefestigung - zusätzliches C-Profil als Geräteeinbaumöglichkeit wie bei allen Kanälen mit Oberteilbreite 120 mm. Kupplungen zur einfachen und passgenauen Kanalmontage, Trennwände und Leitungsrückhalteklammern als Zubehör erhältlich.

Hinweis: Schall- und Brandschutz-Maßnahmen sind fachgerecht auszuführen.

Höhe: 68 mm
Breite: 170 mm
Länge: 2000 mm
Anzahl der einsetzbaren Oberteile: 1
Oberteilbreite 1: 80 mm
Oberteilbreite 2: 0,00 mm
Oberteilbreite 3: 0,00 mm
Lichter innerer Querschnitt: 10050 - 10050 mm²
Max. Anzahl der Kabel (Ø11mm, 50% gefüllt, mit Geräten): 28
Max. Anzahl der Kabel (Ø11mm, 50% gefüllt, ohne Geräte): 42
Format Geräteeinbaumöglichkeit: Standard 60 mm, CEE, Ecoline, Inline, EIB, Automateneinbau
Bodenlochung: Ja
Werkstoff: Polyvinylchlorid (PVC)
Oberfläche: Unbehandelt
Farbe: Verkehrsweiß
RAL Nummer: 9016
Stoßfestigkeit IK: IK08
Schutzart IP: IP40
Kanalverbindung: Vormontierte Kupplungen
Mit Kabelhalteklammer: Nein
Anzahl Kabelklammer pro Meter: 0

liefern, montieren und betriebsfertig anschließen.
Menge: 10,000 m

**08.98 Brüstungskanal-Oberteil aus PVC**
Brüstungskanal-Oberteil aus PVC zu BR mit Oberteilbreite 80mm verkehrsweiß

Kanaloberteil aus Kunststoff, aufrastbar, innenliegend, zum Elektro-Installationskanal-System Brüstungskanal nach DIN EN 50085-1 als Geräteeinbaukanal.

Oberteil Breite: 80 mm
Länge: 2000 mm
Werkstoff: Polyvinylchlorid (PVC)
Oberfläche: Unbehandelt
Farbe: Verkehrsweiß
RAL Nummer: 9016

liefern, montieren und betriebsfertig anschließen.
Menge: 10,000 m

**08.99 Flachwinkel aus PVC**
Flachwinkel aus Grundprofil zu BR 68x170mm Oberteil 80mm in verkehrsweiß

Flachwinkel aus Grundprofil als Formteil zu Brüstungskanal.

Höhe: 68 mm
Formteilausführung: Unterteil
Maß a: 250 mm
Werkstoff: Polyvinylchlorid (PVC)
Oberfläche: Unbehandelt
Farbe: Verkehrsweiß
RAL Nummer: 9016
Breite: 170 mm
Mit Kabelhalteklammer: Nein

liefern, montieren und betriebsfertig anschließen.
Menge: 1,000 St

**08.100 Inneneck aus Grundprofil PVC**
Inneneck aus Grundprofil zu BR 68x170mm Oberteil 80mm in verkehrsweiß

Inneneck aus Grundprofil als Formteil zu Brüstungskanal.

Maß a: 250 mm
Formteilausführung: Unterteil
Winkelbereich: 90 - 90
Bodenlochung: Ja
Werkstoff: Polyvinylchlorid (PVC)
Oberfläche: Unbehandelt
Farbe: Verkehrsweiß
RAL Nummer: 9016

liefern, montieren und betriebsfertig anschließen.
Menge: 1,000 St

**08.101 Endstück aus PVC**
Endstück schnittkasch. zu BR 68x170mm Oberteil 80mm hfr in verkehrsweiß

Endstück als Formteil zu Brüstungskanal.

Höhe: 68 mm
Breite: 170 mm
Schnittkaschierend: Ja
Werkstoff: PC-ABS
Oberfläche: Unbehandelt
Farbe: Verkehrsweiß
RAL Nummer: 9016
Stoßfestigkeit IK: IK07

liefern, montieren und betriebsfertig anschließen.
Menge: 2,000 St

*Hinweis: Führungskanal, Kunststoff*
Führungskanal, Kunststoff
Leitungsführungskanal mit übergreifendem Oberteil DIN
57 604 / VDE 0604, aus Isolierstoff eingefärbt, Farbe
RAL 9001,  cremeweiss/grau zweizügig, Verhältnis 1:1
als Leitungskanal, Innenhöhe min. 60 mm

inkl. allem notwendigen Befestigungsmaterial

liefern und montieren

**08.102 Leitungsführungskanal aus PVC LF 20x20mm lichtgrau**
Elektro-Installationskanal-System Leitungsführungskanal aus Kunststoff nach DIN EN 50085-1 zur Leitungsverlegung. Kanalunterteil/-oberteil mit Trennwand-Einbaumöglichkeit, einrastbar, mit vorgestanzter Bodenlochung im Abstand von 125 mm, mit vormontierten Kupplungen zur einfachen Ausrichtung bei Ein-Mann-Montage und vormontierte anstellbaren Rückhalteklammern.
Hinweis: Schall- und Brandschutz-Maßnahmen sind fachgerecht auszuführen.

Farbe: lichtgrau
RAL Farbnummer: 7035
Kanalhöhe: 20 mm
Kanalbreite: 20 mm
Länge: 2000 mm
Zulassungen: EN50085-2-1
Kanalverbindung: Vormontierte Kupplungen
Mit Kabelhalteklammer: Ja
Werkstoff: PVC
Oberfläche: unbehandelt
Halogenfrei: Nein

inkl. allem notwendigen Befestigungsmaterial

liefern und montieren
Menge: 4,000 m
Produkt:
  Artikel:
    Artikelnummer: LF4006007035
    Artikelkurztext: Leitungsführungskanal aus PVC LF 20x20mm lichtgrau

**08.103 Leitungsführungskanal aus PVC LF 30x30mm lichtgrau**
Elektro-Installationskanal-System Leitungsführungskanal aus Kunststoff nach DIN EN 50085-1 zur Leitungsverlegung. Kanalunterteil/-oberteil mit Trennwand-Einbaumöglichkeit, einrastbar, mit vorgestanzter Bodenlochung im Abstand von 125 mm, mit vormontierten Kupplungen zur einfachen Ausrichtung bei Ein-Mann-Montage und vormontierte anstellbaren Rückhalteklammern.
Hinweis: Schall- und Brandschutz-Maßnahmen sind fachgerecht auszuführen.

Farbe: lichtgrau
RAL Farbnummer: 7035
Kanalhöhe: 30 mm
Kanalbreite: 30 mm
Länge: 2000 mm
Zulassungen: EN50085-2-1
Kanalverbindung: Vormontierte Kupplungen
Mit Kabelhalteklammer: Ja
Werkstoff: PVC
Oberfläche: unbehandelt
Halogenfrei: Nein

inkl. allem notwendigen Befestigungsmaterial

liefern und montieren
Menge: 6,000 m
Produkt:
  Artikel:
    Artikelnummer: LF4006007035
    Artikelkurztext: Leitungsführungskanal aus PVC LF 30x30mm lichtgrau

**08.104 Leitungsführungskanal aus PVC LF 40x40mm lichtgrau**
Elektro-Installationskanal-System Leitungsführungskanal aus Kunststoff nach DIN EN 50085-1 zur Leitungsverlegung. Kanalunterteil/-oberteil mit Trennwand-Einbaumöglichkeit, einrastbar, mit vorgestanzter Bodenlochung im Abstand von 125 mm, mit vormontierten Kupplungen zur einfachen Ausrichtung bei Ein-Mann-Montage und vormontierte anstellbaren Rückhalteklammern.
Hinweis: Schall- und Brandschutz-Maßnahmen sind fachgerecht auszuführen.

Farbe: lichtgrau
RAL Farbnummer: 7035
Kanalhöhe: 40 mm
Kanalbreite: 40 mm
Länge: 2000 mm
Zulassungen: EN50085-2-1
Kanalverbindung: Vormontierte Kupplungen
Mit Kabelhalteklammer: Ja
Werkstoff: PVC
Oberfläche: unbehandelt
Halogenfrei: Nein

inkl. allem notwendigen Befestigungsmaterial

liefern und montieren
Menge: 10,000 m
Produkt:
  Artikel:
    Artikelnummer: LF4006007035
    Artikelkurztext: Leitungsführungskanal aus PVC LF 40x40mm lichtgrau

**08.105 Leitungsführungskanal aus PVC LF 40x60mm lichtgrau**
Elektro-Installationskanal-System Leitungsführungskanal aus Kunststoff nach DIN EN 50085-1 zur Leitungsverlegung. Kanalunterteil/-oberteil mit Trennwand-Einbaumöglichkeit, einrastbar, mit vorgestanzter Bodenlochung im Abstand von 125 mm, mit vormontierten Kupplungen zur einfachen Ausrichtung bei Ein-Mann-Montage und vormontierte anstellbaren Rückhalteklammern.
Hinweis: Schall- und Brandschutz-Maßnahmen sind fachgerecht auszuführen.

Farbe: lichtgrau
RAL Farbnummer: 7035
Kanalhöhe: 40 mm
Kanalbreite: 57 mm
Länge: 2000 mm
Zulassungen: EN50085-2-1
Kanalverbindung: Vormontierte Kupplungen
Mit Kabelhalteklammer: Ja
Werkstoff: PVC
Oberfläche: unbehandelt
Halogenfrei: Nein

inkl. allem notwendigen Befestigungsmaterial

liefern und montieren
Menge: 4,000 m
Produkt:
  Artikel:
    Artikelnummer: LF4006007035
    Artikelkurztext: Leitungsführungskanal aus PVC LF 40x60mm lichtgrau

**08.106 Leitungsführungskanal aus PVC LF 60x60mm lichtgrau**
Elektro-Installationskanal-System Leitungsführungskanal aus Kunststoff nach DIN EN 50085-1 zur Leitungsverlegung. Kanalunterteil/-oberteil mit Trennwand-Einbaumöglichkeit, einrastbar, mit vorgestanzter Bodenlochung im Abstand von 125 mm, mit vormontierten Kupplungen zur einfachen Ausrichtung bei Ein-Mann-Montage und vormontierte anstellbaren Rückhalteklammern.

Hinweis: Schall- und Brandschutz-Maßnahmen sind fachgerecht auszuführen.

Farbe: lichtgrau
RAL Farbnummer: 7035
Kanalhöhe: 60 mm
Kanalbreite: 57 mm
Länge: 2000 mm
Zulassungen: EN50085-2-1
Kanalverbindung: Vormontierte Kupplungen
Mit Kabelhalteklammer: Ja
Werkstoff: PVC
Oberfläche: unbehandelt
Halogenfrei: Nein

inkl. allem notwendigen Befestigungsmaterial

liefern und montieren
Menge: 10,000 m
Produkt:
  Artikel:
    Artikelnummer: LF6006007035
    Artikelkurztext: Leitungsführungskanal aus PVC LF 60x60mm lichtgrau

**08.107 Leitungsführungskanal aus PVC LF 30x30mm verkehrsweiß**
Elektro-Installationskanal-System Leitungsführungskanal aus Kunststoff nach DIN EN 50085-1 zur Leitungsverlegung. Kanalunterteil/-oberteil mit Trennwand-Einbaumöglichkeit, einrastbar, mit vorgestanzter Bodenlochung im Abstand von 125 mm, mit vormontierten Kupplungen zur einfachen Ausrichtung bei Ein-Mann-Montage und vormontierte anstellbaren Rückhalteklammern.
Hinweis: Schall- und Brandschutz-Maßnahmen sind fachgerecht auszuführen.

Farbe: verkehrsweiß
RAL Farbnummer: 9016
Kanalhöhe: 30 mm
Kanalbreite: 30 mm
Länge: 2000 mm
Zulassungen: EN50085-2-1
Kanalverbindung: Vormontierte Kupplungen
Mit Kabelhalteklammer: Ja
Werkstoff: PVC
Oberfläche: unbehandelt
Halogenfrei: Nein

inkl. allem notwendigen Befestigungsmaterial

liefern und montieren
Menge: 2,000 m
Produkt:
  Artikel:
    Artikelnummer: LF4006007035
    Artikelkurztext: Leitungsführungskanal aus PVC LF 30x30mm verkehrsweiß

**08.108 Leitungsführungskanal aus PVC LF 40x40mm verkehrsweiß**
Elektro-Installationskanal-System Leitungsführungskanal aus Kunststoff nach DIN EN 50085-1 zur Leitungsverlegung. Kanalunterteil/-oberteil mit Trennwand-Einbaumöglichkeit, einrastbar, mit vorgestanzter Bodenlochung im Abstand von 125 mm, mit vormontierten Kupplungen zur einfachen Ausrichtung bei Ein-Mann-Montage und vormontierte anstellbaren Rückhalteklammern.
Hinweis: Schall- und Brandschutz-Maßnahmen sind fachgerecht auszuführen.

Farbe: verkehrsweiß
RAL Farbnummer: 9016
Kanalhöhe: 40 mm
Kanalbreite: 40 mm
Länge: 2000 mm
Zulassungen: EN50085-2-1
Kanalverbindung: Vormontierte Kupplungen
Mit Kabelhalteklammer: Ja
Werkstoff: PVC
Oberfläche: unbehandelt
Halogenfrei: Nein

inkl. allem notwendigen Befestigungsmaterial

liefern und montieren
Menge: 2,000 m
Produkt:
  Artikel:
    Artikelnummer: LF4006007035
    Artikelkurztext: Leitungsführungskanal aus PVC LF 40x40mm verkehrsweiß

**08.109 Leitungsführungskanal aus PVC LF 40x60mm verkehrsweiß**
Elektro-Installationskanal-System Leitungsführungskanal aus Kunststoff nach DIN EN 50085-1 zur Leitungsverlegung. Kanalunterteil/-oberteil mit Trennwand-Einbaumöglichkeit, einrastbar, mit vorgestanzter Bodenlochung im Abstand von 125 mm, mit vormontierten Kupplungen zur einfachen Ausrichtung bei Ein-Mann-Montage und vormontierte anstellbaren Rückhalteklammern.
Hinweis: Schall- und Brandschutz-Maßnahmen sind fachgerecht auszuführen.

Farbe: verkehrsweiß
RAL Farbnummer: 9016
Kanalhöhe: 40 mm
Kanalbreite: 57 mm
Länge: 2000 mm
Zulassungen: EN50085-2-1
Kanalverbindung: Vormontierte Kupplungen
Mit Kabelhalteklammer: Ja
Werkstoff: PVC
Oberfläche: unbehandelt
Halogenfrei: Nein

inkl. allem notwendigen Befestigungsmaterial

liefern und montieren
Menge: 2,000 m
Produkt:
  Artikel:
    Artikelnummer: LF4006007035
    Artikelkurztext: Leitungsführungskanal aus PVC LF 40x60mm verkehrsweiß

*Hinweis: Sammelhalter*

**08.110 Sammelhalter bis 20 Leitungen**
Sammelhalter für bis 20 Leitungen, aus Kunststoff für hohe mechanische Standfestigkeit, Zur sicheren Montage oberhalb in den Zischendecken. Für Wand- und Deckenmontage. Verschluss ohne Werkzeuge zu öffnen

Für die Montage in den Zwischendecken ohne Brandschutzanforderungen,

inkl. allem notwendigen Befestigungsmaterial

liefern und montieren
Menge: 400,000 St

**08.111 Sammelhalter bis 40 Leitungen**
Sammelhalter für bis 40 Leitungen, aus Kunststoff für hohe mechanische Standfestigkeit, Zur sicheren Montage oberhalb in den Zischendecken. Für Wand- und Deckenmontage. Verschluss ohne Werkzeuge zu öffnen

Für die Montage in den Zwischendecken ohne Brandschutzanforderungen,

inkl. allem notwendigen Befestigungsmaterial

liefern und montieren
Menge: 250,000 St

*Hinweis: Sammelhalter Metall*

**08.112 Sammelhalter bis 20 Leitungen**
Sammelhalter für bis 20 Leitungen, aus Metall für hohe mechanische Standfestigkeit,
Zur sicheren Montage oberhalb in den Zischendecken.
Für Wand- und Deckenmontage. Verschluss ohne Werkzeuge zu öffnen

Für die Montage in den Zwischendecken ohne Brandschutzanforderungen,

inkl. allem notwendigen Befestigungsmaterial

liefern und montieren
Menge: 30,000 St

**08.113 Sammelhalter bis 40 Leitungen**
Sammelhalter für bis 40 Leitungen, aus Kunststoff für hohe mechanische Standfestigkeit, Zur sicheren Montage oberhalb in den Zischendecken. Für Wand- und Deckenmontage. Verschluss ohne Werkzeuge zu öffnen

Für die Montage in den Zwischendecken ohne Brandschutzanforderungen,

inkl. allem notwendigen Befestigungsmaterial

liefern und montieren
Menge: 30,000 St

*Hinweis: Sammelhalter Metall E30*

**08.114 Sammelhalter E30 bis 40 Leitungen**
Sammelhalter für bis 40 Leitungen, aus Metall für hohe mechanische Standfestigkeit,
Zur sicheren Montage oberhalb in den Zischendecken.
Für Wand- und Deckenmontage. Verschluss ohne Werkzeuge zu öffnen

Für die Montage an Betondecken in E30
mit entsprechenden Zulassungen und Zertifikaten

inkl. allem notwendigen Befestigungsmaterial

liefern und montieren
Menge: 130,000 St

*Hinweis: Betoneinlegearbeiten*

*Hinweis: Vorbemerkung Einlegearbeiten*
Vorbemerkung Einlegearbeiten
Die Ausführung der Einlegearbeiten erfolgt nach Abruf und Anweisung der Bauleitung.
Es ist in der Kalkulation zu berücksichtigen, dass die Einlegearbeiten im Zuge des Baufortschritts ausgeführt werden müssen.Zusätzliche An- und Abfahrten sind in den EP Preisen zu berücksichtigen.

Es darf grundsätzlich nur Elektromaterial nach den VDE-Bestimmungen verwendet werden. Auf solide maßhaltige Befestigung an den Schalungs- bzw. Armierungsteilen ist besonders Wert zu legen. Der Unternehmer haftet für die Funktionsfähigkeit der eingelegten Teilen voll und muss diese vor Montagebeginn von Betonresten und ähnlichem reinigen. Das verwendete Material und die Befestigungsart ist auf die verwendete Schalungsart abzustimmen. Gegenhalter sowie sämtliches Zubehör wie Rohrstopper, Rohrstopfen, Muffen usw. sind in die Einheitspreise einzukalkulieren.

Sämtliche Leerohre sind einschließlich Zugdraht anzubieten und auszuführen.

**08.115 Kunststoffrohr IN BETON, EN 20**
Elektroinstallationsrohr DIN EN 61386-22, Maße DIN EN
60423, nicht flammenausbreitend, aus PVC-U mit
Kunststoffmantel aus PVC-P, mit hochgleitfähiger
Innenschicht, doppelwandig, innen gewellt, außen glatt,
biegsam,
Außendurchmesser 20 mm,
Klassifizierungscode 33412,
Druckfestigkeit mittel,
Schlagfestigkeit mittel,
Dauergebrauchs- und Installationstemperatur min. -25°C
max. +60°C, verlegen in Beton.
inklusive Muffen/Rohrverbinder und verschluss von offenen Rohrenden, zum Schutz vor Eindringenden Beton.

liefern, vor Ort auf Schalung montieren, befestigen und für den späteren Kabeleinzug vollständig fertigstellen.
Menge: 150,000 m

**08.116 Kunststoffrohr IN BETON, EN 25**
Elektroinstallationsrohr DIN EN 61386-22, Maße DIN EN
60423, nicht flammenausbreitend, aus PVC-U mit
Kunststoffmantel aus PVC-P, mit hochgleitfähiger
Innenschicht, doppelwandig, innen gewellt, außen glatt,
biegsam,
Außendurchmesser 25 mm,
Klassifizierungscode 33412,
Druckfestigkeit mittel,
Schlagfestigkeit mittel,
Dauergebrauchs- und Installationstemperatur min. -25°C
max. +60°C, verlegen in Beton.
inklusive Muffen/Rohrverbinder und verschluss von offenen Rohrenden, zum Schutz vor Eindringenden Beton.

liefern, vor Ort auf Schalung montieren, befestigen und für den späteren Kabeleinzug vollständig fertigstellen.
Menge: 1050,000 m

**08.117 Kunststoffrohr IN BETON, EN 32**
Elektroinstallationsrohr DIN EN 61386-22, Maße DIN EN
60423, nicht flammenausbreitend, aus PVC-U mit
Kunststoffmantel aus PVC-P, mit hochgleitfähiger
Innenschicht, doppelwandig, innen gewellt, außen glatt,
biegsam,
Außendurchmesser 32 mm,
Klassifizierungscode 33412,
Druckfestigkeit mittel,
Schlagfestigkeit mittel,
Dauergebrauchs- und Installationstemperatur min. -25°C
max. +60°C, verlegen in Beton.
inklusive Muffen/Rohrverbinder und verschluss von offenen Rohrenden, zum Schutz vor Eindringenden Beton.

liefern, vor Ort auf Schalung montieren, befestigen und für den späteren Kabeleinzug vollständig fertigstellen.
Menge: 50,000 m

**08.118 End- und Übergangstülle EN 25 Anschlussstutzen Leuchten, etc.**
End- und Übergangstülle für Rohre Durchmesser 25 mm, Ortbeton (1204-34)
aus Kunststoff, halogenfrei, Feuerbeständigkeit 650°C,
zum Verbinden von Installationsrohren oder als Wand- bzw. Deckenauslass, zur Nagelbefestigung an der Ortbetonschalung, zur Schalungsseite mit Putzhaut verschlossen,

2-teilig, für DIN EN Rohre Durchmesser 25 mm,
Durchmesser x Höhe: 35 x 36 mm,
Sichtbare Fläche nach dem Ausschalen Durchmesser 28 mm
inklusive verschluss von offenen Rohrenden/Dosen/Endtüllen, zum Schutz vor Eindringenden Beton.

liefern, vor Ort auf Schalung montieren, befestigen und für den späteren Kabeleinzug vollständig fertigstellen.
Menge: 15,000 St
Produkt:
  Artikel:
    Artikelnummer: 1204-34
    Artikelkurztext: End- und Übergangstülle EN 25 Anschlussstutzen Leuchten, etc.

**08.119 Geräte Verbindungsdose Ortbeton, Durchmesser 60mm, Tiefe 91mm**
Geräteverbindungsdose DIN EN 60670 / VDE 0606-1 und DIN 49073 für Ortbeton, aus Kunststoff, Einbauöffnung Ø 60 mm, Länge 94 mm, Breite 75 mm, Tiefe 91 mm, Schutzart IP 3X DIN EN 60529, auf Schalung,

2-teilig,für Leitungen und Kabel bis Durchmesser 16 mm
für Rohre Ø20/Ø25 mm, verdrehungssicher anreihbar im Kombinationsabstand von 71 mm, vollisolierter Leitungsübergang bei Kombinationen, bei kombinationen inklusive Kabeldurchgangsöffnung.
inklusive verschluss von offenen Rohrenden/Dosen/Endtüllen, zum Schutz vor Eindringenden Beton.

liefern, vor Ort auf Schalung montieren, befestigen und für den späteren Kabeleinzug vollständig fertigstellen.
Menge: 105,000 St
Produkt:
  Artikel:
    Artikelnummer: 1265-40
    Artikelkurztext: Geräte Verbindungsdose Ortbeton, Durchmesser 60mm, Tiefe 91mm

**08.120 Zugkasten Ortbeton (Wandmontage) 170x115x95mm (LxBxT)**
Betonbau, Verbindungskasten ǀ 170 x 115 x 95 mm, 2-teilig
Verbindungskasten für Betonbauinstallation, Ortbeton, Befestigung auf Schalung
Betonbaudose, Ausführung als Betonbau-Zugkasten, aus Kunststoff, mit innenliegendem Deckel als Klebe-Befestigungsfläche, mit vier Stahlnägeln und Sollbruchstellen zum Nagelentzug, mit vier Langlochdomen zur Deckelbefestigung
Länge 170 mm, Breite 115 mm, Tiefe 95 mm
Kombinationseinführungen mit Ausbrechöffnungen für Elektroinstallationsrohre (14 x M20/25 und 6 x M20/25/32), Ausbrechöffnungen für Elektroinstallationsrohre (2 x M20), Schutzart IP 30 nach DIN EN 60529, flammwidrig nach DIN EN 60695 bis 650° C, halogenfrei nach DIN VDE 0604-2-100, für Betonbauinstallation Ortbeton
inklusive verschluss von offenen Rohrenden/Dosen/Endtüllen, zum Schutz vor Eindringenden Beton.

liefern, vor Ort auf Schalung montieren, befestigen und für den späteren Kabeleinzug vollständig fertigstellen.
Menge: 4,000 St

**08.121 Stützelement (Abstandhalter)**
Stützelement (Abstandhalter)
Für eine gegenüberliegende Installation von Gerätedosen oder die Montage von Gerätedosen und Verbindungskästen zur Gegenschalungsseite.
Bauteil muss passend zum verwendeten vorgenannten Artikel (Gerätedose) verwendet werden.
Das Stützelement (Abstandhalter) dient zur sicheren Befestigung auf der gegenüberliegenden Schalung.
Das Stützelement muss auf die Schalungbreite angepasst werden (Wandstärke).

liefern und montieren
Menge: 15,000 St

**08.122 Gegenlager für Stützelement (Abstandshalter)**
Gegenlager für Stützelement (Abstandshalter)
Für eine gegenüberliegende Installation von Gerätedosen oder die Montage von Gerätedosen und Verbindungskästen zur Gegenschalungsseite.
Bauteil muss passend zum verwendeten vorgenannten Artikel (Stützelement/Abstandshalter) verwendet werden.
Das Gegenlager dient zur sicheren Befestigung auf der gegenüberliegenden Schalung.
Das Gegenlager ist die Aufnahme für das Stützelement (Abstandshalter).

liefern und montieren
Menge: 15,000 St

**08.123 Dokumentation**
Dokumentation und Bildnachweise zu den Einlagearbeiten und Positionen der Gerätedosen. In Papierform als A4 Dokument und auf Datenträger (USB Stick).
Menge: 1,000 Psch

### Abschnitt 09 KGR 444, Installationsgeräte

*Hinweis: Vorbemerkung Geräteinstallation*
Vorbemerkung
Die Unter-Putz-Installation wie Schalter, Schukosteckdosen, sonstige Installationsgeräte und
Zubehör ist mit Geräteschrauben zu befestigen. Sämtliche Installationsgeräte wie Schalter,
Steckdosen usw. müssen dauerhaft mit DIN-Kurzbezeichnung beschriftet werden. Empfohlen
wird die Beschriftung z.B. mit Beschriftungsgerät oder Software-Beschriftungsprogramm,
Schriftart und Schriftgröße werden nach vorzulegenden Schriftmustern von der Fachbauleitung
festgelegt. Diese Leistung muss in die jeweilige Position einkalkuliert werden. Zum Auffinden
von verdeckt montierten Installationsgeräten und Abzweigdosen etc. sind in der Zwischendecke
und im Doppelboden Kennzeichnungsschilder in Abstimmung mit der Bauleitung anzubringen, welche die Verteilerbezeichnung o. ä. tragen.

Richtmaße (Achtung! In den Ausschreibungsplänen sind keine Maße und sonstigen Details enthalten, aus diesem Grunde gelten die Entwurfspläne Elektro nur in Verbindung mit dem Funktionsbeschrieb:

U.P.- Installation (Achse Installationsgeräte)
oberster Schalter: 1,05 m ü. FFB
Schukosteckdosen: 0,30 m ü. FFB
Abzweigdosen, Abzweigkästen: 0,25 m UKD
Wandbrennstellen: 1,85 m ü. FFB
Schukosteckdosen Küche für Dunstabzugshaube, integr. Beleuchtung: 2,20 m ü. FFB

A.P.- Installation (Achse Installationsgerät)
oberster Schalter: 1,05 m ü. FFB
Schukosteckdosen: 1,05 m ü. FFB
Steckdosenkombination: UK 1,25 m ü. FFB
Seitliche Maße von gemauerten Türleibungen bzw. Trockenbauwänden
Achse Installationsgerät: 0,10 m

Vor Beginn der Fertigmontage sind sämtliche Schalter- und Abzweigdosen, Abzweigkästen
etc. von Putz und sonstigen Verunreinigungen (Staubsauger, Kompressor) zu reinigen. Dies
gilt sinngemäß auch für die A.P.- FR- Ausführung. Vor Ausführung der Malerarbeiten sind
vom AN sämtliche Installationsgeräte mit Schutzkappen zu versehen bzw. abzukleben.
Die Abdeckungen sämtlicher Installationsgeräte sind vom AN nach Abschluss der Malerarbeiten
anzubringen. Das gesamte Befestigungsmaterial ist in nicht rostender Ausführung der
Kalkulation und Ausführung zugrunde zu legen.

Zum Verklemmen der Leitungsadern in Decken- und sonstigen Abzweigdosen sind Steckklemmen
zu verwenden. Bei Deckendosen sind die Leuchtenanschlussadern zusätzlich mit
Lüster- bzw. Leuchtenanschluss- Steckklemmen zu verwenden.

Dokumentation der Anlage und erstellen der Revisionsunterlagen:

Inklusive
- Anlagenbeschreibung
- Bedienungsanleitungen/Datenblätter der verbauten Komponenten
- Prüf- und Wartungsbuch
- Ausführungs- und Übersichtspläne
- Inbetriebsetzungs- und Abnahmeprotokolle
- Programmierung der Anlage auf Datenträger
- Programmierung der Anlage als Papierausdruck
- CAD-Zeichnungen zusätzlich auf CD gespeichert

In 3-facher Ausfertigung in Ordnern geheftet mit einem Register übersichtlich unterteilt, auf farbig angelegtem Papier und auf Datenträger im PDF- sowie Originaldatenformat.

*Hinweis: Schukosteckdose UP*
Schukosteckdose UP
Steckdose mit Schutzkontakt VDE 0620 mit
VDE-Verbandszeichen, Anschlussklemmen als
Verbindungsklemmen, in Unterputzausfuehrung, als
Installationseinsatz mit Abdeckung/Rahmen,
einschl. Befestigung mit Schrauben und Krallen,

SCHUKO®-Steckdose 16 A 250 V ~
Duroplast (hochkratzfest)
mit Schriftfeld 9 x 58 mm
mit Federklemmen für starre und unbehandelte flexible Leiter bis 2,5 mm2
Verbindungsklemmen nach DIN VDE 0620
ohne "Befestigungskralle"
Variante mit Schraubklemmen
Tragring, Krallen und Krallenschrauben sind über eine Erdungsschiene in die Schutzmaßnahme eingebunden.

Maße: 70 x 70 mm
Material: Duroplast
Inklusive Beschriftungen.

liefern, montieren und betriebsfertig anschließen

Leitfabrikat JUNG LS

*Hinweis: vor Bestellung der Rahmen ist die Farbe mit der Bauleitung&*
vor Bestellung der Rahmen ist die Farbe mit der Bauleitung& Architektur abzustimmen

**09.1 2-pol Steckdose, UP, 1fach,rw glänzend**
2-pol Steckdose, UP, 1fach inkl. Beschriftungsfeld
16 A, 250 V AC
Farbe Abdeckung: reinweiß glänzend

liefern, montieren und betriebsfertig anschließen
Menge: 100,000 St

**09.2 2-pol Steckdose, UP,2fach,rw glänzend**
2-pol Steckdose, UP, 2fach  inkl. Beschriftungsfeld
16 A, 250 V AC
Farbe Abdeckung: reinweiß glänzend

liefern, montieren und betriebsfertig anschließen
Menge: 10,000 St

**09.3 2-pol Steckdose, UP,1fach, inkl. Klappdeckel,rw glänzend**
2-pol Steckdose, UP, 1fach  inkl. Klappdeckel
SCHUKO-Steckdose 16 A 250 V~ mit Klappdeckel

reinweiß glänzend

Merkmale:
- Tragring ist in Verbindung mit den Befestigungskrallen und Krallenschrauben
geerdet.
- Schnellbefestigung (ca. 3,5 Umdrehungen pro Befestigungskralle).
- Eingehauste Spreizkrallen.
- Einfachere Krallenbefestigung durch robusten Schraubenkopfantrieb PZ1 /
Schlitz / PH.
- Vereinfachte Installation durch patentierte Anordnung der großen
Schlüssellochprofile mittels Dosenschrauben.
- Geringe Einbautiefe.
- Große, ergonomisch geformte Lösehebel.
- Stabiler Erdungsbügel mit massiven Erdungsfingern.
- Stabiler und korrosionsbeständiger Stahltragring.
- Bruchsicherer Thermoplastsockel.

Technische Daten:
Einbautiefe: 29 mm
Leitergut: starr und flexibel
Anschlussquerschnitt
- für Leiter von: 1,5 mm² bis 2,5 mm²

liefern, montieren und betriebsfertig anschließen
Menge: 10,000 St

**09.4 2-pol Steckdose, UP,2fach, inkl. Klappdeckel,rw glänzend**
2-pol Steckdose, UP, 2fach  inkl. Klappdeckel
SCHUKO-Steckdose 16 A 250 V~ mit Klappdeckel

reinweiß glänzend

Merkmale:
- Tragring ist in Verbindung mit den Befestigungskrallen und Krallenschrauben
geerdet.
- Schnellbefestigung (ca. 3,5 Umdrehungen pro Befestigungskralle).
- Eingehauste Spreizkrallen.
- Einfachere Krallenbefestigung durch robusten Schraubenkopfantrieb PZ1 /
Schlitz / PH.
- Vereinfachte Installation durch patentierte Anordnung der großen
Schlüssellochprofile mittels Dosenschrauben.
- Geringe Einbautiefe.
- Große, ergonomisch geformte Lösehebel.
- Stabiler Erdungsbügel mit massiven Erdungsfingern.
- Stabiler und korrosionsbeständiger Stahltragring.
- Bruchsicherer Thermoplastsockel.

Technische Daten:
Einbautiefe: 29 mm
Leitergut: starr und flexibel
Anschlussquerschnitt
- für Leiter von: 1,5 mm² bis 2,5 mm²

liefern, montieren und betriebsfertig anschließen
Menge: 10,000 St

**09.5 2-pol Steckdose, UP, 1fach,anthrazit**
*** Bedarfsposition ohne GB
2-pol Steckdose, UP, 1fach inkl. Beschriftungsfeld
16 A, 250 V AC
Farbe Abdeckung: anthrazit

liefern, montieren und betriebsfertig anschließen
Menge: 1,000 St

**09.6 2-pol Steckdose, UP,2fach,anthrazit**
*** Bedarfsposition ohne GB
2-pol Steckdose, UP, 2fach inkl. Beschriftungsfeld
16 A, 250 V AC
Farbe Abdeckung: anthrazit

liefern, montieren und betriebsfertig anschließen
Menge: 1,000 St

**09.7 2-pol Steckdose, UP, 1fach,sw matt**
*** Bedarfsposition ohne GB
2-pol Steckdose, UP, 1fach inkl. Beschriftungsfeld
16 A, 250 V AC
Farbe Abdeckung: schwarz matt

liefern, montieren und betriebsfertig anschließen
Menge: 1,000 St

**09.8 2-pol Steckdose, UP,2fach,sw matt**
*** Bedarfsposition ohne GB
2-pol Steckdose, UP, 2fach inkl. Beschriftungsfeld
16 A, 250 V AC
Farbe Abdeckung: schwarz matt

liefern, montieren und betriebsfertig anschließen
Menge: 1,000 St

**09.9 2-pol Steckdose, UP, 1fach inkl. Klappdeckel,anthrazit**
*** Bedarfsposition ohne GB
2-pol Steckdose, UP, 1fach  inkl. Klappdeckel
SCHUKO-Steckdose 16 A 250 V~ mit Klappdeckel und Beschriftungsfeld

Wassergeschützt Unterputz IP44
Anthrazit

Merkmale:
- Tragring ist in Verbindung mit den Befestigungskrallen und Krallenschrauben
geerdet.
- Schnellbefestigung (ca. 3,5 Umdrehungen pro Befestigungskralle).
- Eingehauste Spreizkrallen.
- Einfachere Krallenbefestigung durch robusten Schraubenkopfantrieb PZ1 /
Schlitz / PH.
- Vereinfachte Installation durch patentierte Anordnung der großen
Schlüssellochprofile mittels Dosenschrauben.
- Geringe Einbautiefe.
- Große, ergonomisch geformte Lösehebel.
- Stabiler Erdungsbügel mit massiven Erdungsfingern.
- Stabiler und korrosionsbeständiger Stahltragring.
- Bruchsicherer Thermoplastsockel.

Technische Daten:
Einbautiefe: 29 mm
Leitergut: starr und flexibel
Anschlussquerschnitt
- für Leiter von: 1,5 mm² bis 2,5 mm²

Lieferumfang:
- Blanko Beschriftungsschild liegt bei.

Abmessungen in mm:
Höhe des Beschriftungsschilds:  x H 12 x

liefern, montieren und betriebsfertig anschließen
Menge: 1,000 St

**09.10 2-pol Steckdose, UP, 2fach inkl. Klappdeckel,anthrazit**
*** Bedarfsposition ohne GB
2-pol Steckdose, UP, 2fach  inkl. Klappdeckel
SCHUKO-Steckdose 16 A 250 V~ mit Klappdeckel und Beschriftungsfeld

Wassergeschützt Unterputz IP44
Anthrazit

Merkmale:
- Tragring ist in Verbindung mit den Befestigungskrallen und Krallenschrauben
geerdet.
- Schnellbefestigung (ca. 3,5 Umdrehungen pro Befestigungskralle).
- Eingehauste Spreizkrallen.
- Einfachere Krallenbefestigung durch robusten Schraubenkopfantrieb PZ1 /
Schlitz / PH.
- Vereinfachte Installation durch patentierte Anordnung der großen
Schlüssellochprofile mittels Dosenschrauben.
- Geringe Einbautiefe.
- Große, ergonomisch geformte Lösehebel.
- Stabiler Erdungsbügel mit massiven Erdungsfingern.
- Stabiler und korrosionsbeständiger Stahltragring.
- Bruchsicherer Thermoplastsockel.

Technische Daten:
Einbautiefe: 29 mm
Leitergut: starr und flexibel
Anschlussquerschnitt
- für Leiter von: 1,5 mm² bis 2,5 mm²

Lieferumfang:
- Blanko Beschriftungsschild liegt bei.

Abmessungen in mm:
Höhe des Beschriftungsschilds:  x H 12 x

liefern, montieren und betriebsfertig anschließen
Menge: 1,000 St

*Hinweis: CEE Unterputzsteckdose (16A/400V, 32A/400V)*
Unterputzsteckdose (16A/400V, 32A/400V)
Einbauort: im Bereich der Küche

**09.11 Unterputzeinbaudose**
Unterputzeinbaudose für nachfolgend benannte Unterputzsteckdosen (16A/400V und 32A/400V)
Gerätedose Unterputz,
inklusive 4 Befestigungsschrauben und notwendigem Befestigungsmaterial

liefern, Einbauen und betriebsfertig montieren
Menge: 5,000 St

**09.12 Abdeckrahmen 1-fach reinweiß**
Abdeckrahmen für nachfolgend benannte Unterputzsteckdosen (16A/400V und 32A/400V)
1-fach
reinweiß

liefern und montieren
Menge: 5,000 St

**09.13 CEE- Unterputzsteckdose 16A/400V, 5 polig**
Unterputzsteckdose 16A/400V, 5 polig

CEE Unterputzsteckdose 16A 5P 6h 400V IP44
Schraubtechnik

Kunststoffgehäuse:
Abmessungen 93 x 90 mm (L x B)
Farbe alpinweiss RAL 9010
ballwurfsicher nach DIN 18032

16A5P6h 400V IP44 alpinweiss

liefern, montieren und betriebsfertig anschließen
Menge: 2,000 St

**09.14 CEE- Unterputzsteckdose 32A/400V, 5 polig**
Unterputzsteckdose 32A/400V, 5 polig

CEE Unterputzsteckdose 16A 5P 6h 400V IP44
Schraubtechnik

Kunststoffgehäuse:
Abmessungen 93 x 90 mm (L x B)
Farbe alpinweiss RAL 9010
ballwurfsicher nach DIN 18032

32A5P6h 400V IP44 alpinweiss

liefern, montieren und betriebsfertig anschließen
Menge: 3,000 St

*Hinweis: Ersatzstromversorgung*

**09.15 Gerätestecker Aufbau Wandmontiert**
Gerätestecker Aufbau Wandmontiert
nach DIN EN 60309-2 125A

Wandsteckdose 20152

Ampere 125 A
Pole 5 p
Volt 50-500 V
Uhrzeitstellung 1 h
Anschlusstechnik Schraubkontakt
Kontakt hochwärmebeständige Kontaktträger
vernickelte Kontakte
X-CONTACT®
Schutzart IP67
Gewicht 2131 g

liefern und montieren
oder gleichwertig
Menge: 1,000 St

*Hinweis: Rahmen*
Abdeckrahmen passend zu den vorgenannten Einbauten (Steckdosen, etc.).

Als Leitfabrikat JUNG LS

**09.16 Abdeckrahmen 1-fach, rw glänzend**
Abdeckrahmen 1-fach, rw glänzend

Hinweise:
- Auch für Kanalinstallationen geeignet.
- Abdeckrahmen (1- bis 5fach) in Verbindung mit Dichtungsset auch für die
Montage wassergeschützt Unterputz IP44 geeignet.

liefern und montieren
Menge: 110,000 St

**09.17 Abdeckrahmen 2-fach, rw glänzend**
Abdeckrahmen 2-fach, rw glänzend

Hinweise:
- Auch für Kanalinstallationen geeignet.
- Abdeckrahmen (1- bis 5fach) in Verbindung mit Dichtungsset auch für die
Montage wassergeschützt Unterputz IP44 geeignet.

liefern und montieren
Menge: 20,000 St

**09.18 Abdeckrahmen 3-fach, rw glänzend**
*** Bedarfsposition ohne GB
Abdeckrahmen 3-fach, rw glänzend

Hinweise:
- Auch für Kanalinstallationen geeignet.
- Abdeckrahmen (1- bis 5fach) in Verbindung mit Dichtungsset auch für die
Montage wassergeschützt Unterputz IP44 geeignet.

liefern und montieren
Menge: 5,000 St

**09.19 Abdeckrahmen 1-fach, anthrazit**
*** Bedarfsposition ohne GB
Abdeckrahmen 1-fach, anthrazit

Hinweise:
- Auch für Kanalinstallationen geeignet.
- Abdeckrahmen (1- bis 5fach) in Verbindung mit Dichtungsset auch für die
Montage wassergeschützt Unterputz IP44 geeignet.

liefern und montieren
Menge: 1,000 St

**09.20 Abdeckrahmen 2-fach, anthrazit**
*** Bedarfsposition ohne GB
Abdeckrahmen 2-fach, anthrazit

Hinweise:
- Auch für Kanalinstallationen geeignet.
- Abdeckrahmen (1- bis 5fach) in Verbindung mit Dichtungsset auch für die
Montage wassergeschützt Unterputz IP44 geeignet.

liefern und montieren
Menge: 1,000 St

**09.21 Abdeckrahmen 3-fach, anthrazit**
*** Bedarfsposition ohne GB
Abdeckrahmen 3-fach, anthrazit

Hinweise:
- Auch für Kanalinstallationen geeignet.
- Abdeckrahmen (1- bis 5fach) in Verbindung mit Dichtungsset auch für die
Montage wassergeschützt Unterputz IP44 geeignet.

liefern und montieren
Menge: 1,000 St

**09.22 Abdeckrahmen 1-fach, sw matt**
*** Bedarfsposition ohne GB
Abdeckrahmen 1-fach, sw matt

Hinweise:
- Auch für Kanalinstallationen geeignet.
- Abdeckrahmen (1- bis 5fach) in Verbindung mit Dichtungsset auch für die
Montage wassergeschützt Unterputz IP44 geeignet.

liefern und montieren
Menge: 1,000 St

**09.23 Abdeckrahmen 2-fach, sw matt**
*** Bedarfsposition ohne GB
Abdeckrahmen 2-fach, sw matt

Hinweise:
- Auch für Kanalinstallationen geeignet.
- Abdeckrahmen (1- bis 5fach) in Verbindung mit Dichtungsset auch für die
Montage wassergeschützt Unterputz IP44 geeignet.

liefern und montieren
Menge: 1,000 St

**09.24 Abdeckrahmen 3-fach, sw matt**
*** Bedarfsposition ohne GB
Abdeckrahmen 3-fach, sw matt

Hinweise:
- Auch für Kanalinstallationen geeignet.
- Abdeckrahmen (1- bis 5fach) in Verbindung mit Dichtungsset auch für die
Montage wassergeschützt Unterputz IP44 geeignet.

liefern und montieren
Menge: 1,000 St

**09.25 Abdeckrahmen 1-fach, Anhrazit, Wassergeschützt**
*** Bedarfsposition ohne GB
Abdeckrahmen 1-fach, Anhrazit, Wassergeschützt

Abdeckrahmen
Anthrazit
Wassergeschützt Unterputz IP44
1fach

Merkmale:
- Bruchsicher.

Hinweise:
- Abdeckrahmen montagefreundlich ohne Werkzeug, Demontage mit Schraubendreher
T9 oder T10.
- Dübelbefestigung möglich.
- Zentraleinsätze demontagegeschützt.

Lieferumfang:
- Mit Dichtungsflansch.

liefern und montieren
Menge: 1,000 St

**09.26 Abdeckrahmen 2-fach, Anhrazit, Wassergeschützt**
*** Bedarfsposition ohne GB
Abdeckrahmen 2-fach, Anhrazit, Wassergeschützt

Abdeckrahmen
Anthrazit
Wassergeschützt Unterputz IP44
2fach

Merkmale:
- Bruchsicher.

Hinweise:
- Abdeckrahmen montagefreundlich ohne Werkzeug, Demontage mit Schraubendreher
T9 oder T10.
- Dübelbefestigung möglich.
- Zentraleinsätze demontagegeschützt.

Lieferumfang:
- Mit Dichtungsflansch.

liefern und montieren
Menge: 1,000 St

*Hinweis: Schukosteckdose Aufputz*
Schukosteckdose Aufputz

Steckdose:
 mit Schutzkontakt VDE 0620 mit
VDE-Verbandszeichen, Anschlussklemmen als
Verbindungsklemmen, in Aufputzausführung, mit Gehäuse,
einschl. Befestigung mit Schrauben
wasserdicht in hellgrau & Beschriftungsfeld

Taster:
Der Schutzgrad IP 44 ist gewährleistet.
Material: Thermoplast

Als Leitfabrikat JUNG WG880

**09.27 Steckdose AP 1-fach**
SCHUKO®-Steckdose 16 A 250 V ~
mit Schriftfeld 22 x 48 mm
mit Federklemmen für starre und unbehandelte flexible Leiter bis 2,5 mm2
Verbindungsklemmen nach DIN VDE 0620

Der Schutzgrad IP 44 ist gewährleistet.
Material: Thermoplast
Inklusive Beschriftungen.

liefern, montieren und betriebsfertig anschließen
Menge: 50,000 St

**09.28 Steckdose AP 2-fach**
SCHUKO®-Zweifach-Steckdose 16 A 250 V ~
mit Trennsteg
mit zwei Schriftfeldern 22 x 48 mm
für waagerechte Montage, Gehäuse 151 x 75 x 58 mm
mit Federklemmen für starre und unbehandelte flexible Leiter bis 2,5 mm2
Verbindungsklemmen nach DIN VDE 0620

Der Schutzgrad IP 44 ist gewährleistet.
Material: Thermoplast
Inklusive Beschriftungen
Ausführung: 4 Leitungseinführungen
Ausführung: 2 Einzelabdeckungen

liefern, montieren und betriebsfertig anschließen
Menge: 40,000 St

**09.29 Nennstrom 16 A, CEE, wd**
Nennstrom  16 A, CEE, wd

liefern, montieren und betriebsfertig anschließen
Menge: 5,000 St

**09.30 Nennstrom 32 A, CEE, wd**
Nennstrom  32 A, CEE, wd

liefern, montieren und betriebsfertig anschließen
Menge: 2,000 St

**09.31 Beschriften der Anschlüsse**
Beschriften der Anschlüsse
an den Anschlußdosen mit Bezeichnungsschildern pro
pro Steckdose, Abzweigdose, Kabelende
mit Angaben der Unterverteilung und der Stromkreisnummer
Menge: 132,000 St

*Hinweis: Geräteeinbauten BR-Kanal*
Geräeteeinbauten passend für vorangenannten BR-Kanal.

Liefern und fachgerecht montieren, sowie Anschluss

*Hinweis: Aufbaugerätestecker CEE wd*
Aufbaugerätestecker CEE wd
5-polig mit Schutzkontakt und Mittelleiterkontakt für
Betriebsspannung 230/400 V
wasserdicht IP 44

**09.32 Steckdose 2-fach**
*** Bedarfsposition ohne GB
Steckdose 2-fach mit Wago Steck-/Klemmtechnik C-Profil in verkehrsweiß

Kanalsteckdose mit erhöhtem Berührungsschutz, vorverdrahtet, anreihbar durch 3-poliges Steckverbindersystem mit Schnellbefestigung für Geräteeinbausystem mit C-Profil. Leitungsanschluss über Steckklemmen 1,5 - 2,5 mm² oder über verpolungssicheres Steckverbindersystem.

Nennstrom: 16 A
Versorgungsspannungsart: AC
Frequenz: 50 - 60 Hz
Anschluss-/Steckertyp: Steckerfertig
Anschlussquerschnitt flexibler Leiter ohne Aderendhülse: 1,5 - 2,5 mm²
Mit erhöhtem Berührungsschutz: Ja
Stoßfestigkeit IK: IK07
Schutzart IP: IP20
Abmessungen: 50 x 120 mm
Farbe: Verkehrsweiß
RAL Nummer: 9016
Glanzgrad: Matt
Werkstoff: Polyamid (PA)
Montage auf: Geräteeinbaukanal C-Profil
Montageart: Anreihbar
Anschluss-/Steckertyp Steckdose: SCHUKO
Verdrehter Zentraleinsatz: Nein
Mit Klappdeckel: Nein
Mit Schutzleiterkontakt rund: Nein
Mit Signallampe: Nein
Mit Beschriftungsfeld: Nein
Vorbestückt mit: 2x Schukosteckdosen
Aufdruck: Ohne Aufdruck

liefern, montieren und betriebsfertig anschließen.
Menge: 1,000 St

**09.33 Blende 2-fach Steckdose inkl. Schriftfeld**
*** Bedarfsposition ohne GB
Blende 2-fach Steckdose, inklusive Schriftfeld, zu Oberteil 80mm anreihbar halogenfrei verkehrsweiß

Blende modular für Kanalsteckdosen 2-fach, schnittkaschierend und anreihbar.

Länge: 152 mm
Oberteil Breite: 80 mm
Durchmesser der Öffnung: 48 mm
Anzahl Einheiten: 2
Geräteart (Geräteblende für Geräteeinbaukanal): Blenden 2-fach
Schnittkaschierend: Ja
Mit Beschriftungsfeld: Ja
Werkstoff: Acrylnitril-Butadien-Styrol (ABS)
Oberfläche: Unbehandelt
Farbe: Verkehrsweiß
RAL Nummer: 9016

liefern, montieren und betriebsfertig anschließen.
Menge: 1,000 St

**09.34 Eingangsbuchse 3-polig**
*** Bedarfsposition ohne GB
Eingangsbuchse 3-polig für starre und feindrahtige Leiter 1,5-2,5mm², passend für vorgenannte Steckdosen 2-fach.

Zubehör für Energiebus Steckverbinder-System.

Höhe: 15 mm
Breite: 34,60 mm
Länge: 76 mm
Oberfläche: Verzinnt
Farbe: Schwarz

liefern, montieren und betriebsfertig anschließen.
Menge: 1,000 St

**09.35 Ausgangsstecker 3-polig**
*** Bedarfsposition ohne GB
Ausgangsstecker 3-polig für starre und feindrahtige Leiter 1,5-2,5mm², passend für vorgenannte Steckdosen 2-fach.

Zubehör für Energiebus Steckverbinder-System.

Höhe: 15 mm
Breite: 34,60 mm
Länge: 76 mm
Oberfläche: Verzinnt
Farbe: Schwarz

liefern, montieren und betriebsfertig anschließen.
Menge: 1,000 St

**09.36 Geräteeinbaudose (Daten)**
*** Bedarfsposition ohne GB
Geräteeinbaudose 1-fach Daten f. BR C-Profil für tehalit Rahmenblende modular

Geräteeinbaudose für Datentechnik zur C-Profil Befestigung für integrierten Geräteeinbau (tehalit) mit Rahmenblende universal. Mit zwei Gerätehalteschrauben in Schnellgewindeausführung, vertikaler und horizontaler Geräteeinbau möglich, mit umklappbarem Steg zum leichteren Anschluss von Mehrfach-Datendosen.

Format Geräteeinbaumöglichkeit: Standard 60 mm
Ausführung der Dose: Offen
Montageart: Schraubbefestigung
Anzahl Einheiten: 1
Montage auf: Rückwand
Zugentlastungsmöglichkeit: Ja
Werkstoff: Polyamid (PA)
Farbe: Lichtgrau
RAL Nummer: 7035

liefern, montieren und betriebsfertig anschließen.
Menge: 1,000 St

**09.37 Rahmenblende 55 modular inkl.Schriftfeld**
*** Bedarfsposition ohne GB
Rahmenblende 55 modular OT 80 halogenfrei verkehrsweiß,
inklusive Schriftfeld.

Rahmenblende für Brüstungskanal, modular anreihbar im Kombinationsabstand von 71 mm, Schnittkaschierend zum Kanaloberteil. Zur Aufnahme von Zentralscheiben, Abdeckungen, Wippen oder Adapterrahmen mit Maß 55 x 55 mm. Angepasst an die Außenkontur des Brüstungskanals zur Reduzierung von Schmutzablagerungen und zur vereinfachten Reinigung. Zur Verwendung mit anreihbaren Gerätedosen für Brüstungskanäle, mit reduzierter Einbautiefe zum bündigen Abschluß mit der Verschlußkontur des Brüstungskanals. Über optionales Zwischenstück kombinierbar mit Steckdosenblende für Brüstungskanal.

Länge: 103 mm
Oberteil Breite: 80 mm
Durchmesser der Öffnung: 0 mm
Höhe der Öffnung: 55 mm
Breite der Öffnung: 55 mm
Anzahl Einheiten: 1
Geräteart (Geräteblende für Geräteeinbaukanal): Geräte mit Zentralscheibe
Schnittkaschierend: Ja
Mit Beschriftungsfeld: Ja
Werkstoff: Acrylnitril-Butadien-Styrol (ABS)
Oberfläche: Unbehandelt
Farbe: Verkehrsweiß
RAL Nummer: 9016

liefern, montieren und betriebsfertig anschließen.
Menge: 1,000 St

*Hinweis: Abzweigdose AP*
Abzweigdose AP
Abzweigdose DIN 57 606/VDE 0606, in Aufputzausführung
abgedichtet mit  6 Leitungseinführungen mit Würgenippel

**09.38 Abzweigdose AP,o. Kennz.**
Abzweigdose AP o. Kennz.
für Nennquerschnitt  2,5 qmm

liefern und montieren
inkl. Anschlussarbeiten
Menge: 200,000 St

*Hinweis: Gerätedose*
Gerätedose
aus Isolierstoff, Nennspannung 400 V AC, mit
Stutzen und Führungen, für Aufbau von
Kombinationen für Schraubbefestigung.

**09.39 Gerätedose UP, 58 mm**
Menge: 100,000 St

**09.40 Gerätedose UP, 58mm Brandschutz**
Gerätedose UP, 58mm
Brandschutz Geräte-Verbindungsdose für Brandschutzwände EI30-EI90
Menge: 30,000 St

**09.41 Gerätedose in Hohlwänden**
Gerätedose in Hohlwänden
Hohlwand Geräte-Verbindungsdose Orange D 68mm T 62mm orange

liefern und montieren
Menge: 100,000 St

**09.42 Gerätedose in Hohlwänden Brandschutz**
Gerätedose in Hohlwänden Brandschutz
Brandschutz Geräte-Verbindungsdose HWD 68 für Brandschutzwände EI30-EI90

liefern und montieren
Menge: 10,000 St

**09.43 Electronic-Dose mit Trennwand**
Zweikammerdose mit Trennwand
Maße nach DIN 49073
Für Rohre M20/M25 und Leitungen
Menge: 40,000 St

**09.44 Wandauslassdose**
Wandauslassdose
für Wandleuchten
Menge: 10,000 St

**09.45 Putzausgleichsringe 12mm**
Putzausgleichsringe für Geräte- und Verbindungsdosen
Zum Ausgleich tief sitzender Dose
Zur Einhaltung der IP-Schutzart,
mit 2 eingedrehten Geräteschrauben
mit 2 Ring-Befestigungssschrauben
Menge: 200,000 St

*Hinweis: Geräteanschlüsse*
Geräteanschlüsse
Geräte- und Maschinenanschlüsse mit
Kunststoffmantelkabel bzw. -Leitung, flexible oder
starre Leiter, ohne Leitungsmaterial, einschl. Absetzen
und Einführen, sowie ggf. Anschluss des Leitungsschirms
für Durchlauferhitzer, Tore, etc.

**09.46 bis 10 x 2 x 0,8 mm²**
Menge: 5,000 St

**09.47 bis 5 x 4 mm²**
Menge: 20,000 St

**09.48 von 5x6 mm² bis 5 x 16 mm²**
von 5x4 mm² bis  5 x 16 mm²
Menge: 10,000 St

**09.49 E-Anschluss 230V**
Menge: 15,000 St

**09.50 E-Anschluss 400V**
Menge: 30,000 St

**09.51 Anschluss Jalousie- und Markisenmotoren**
Anschluss Jalousiemotoren/Markisen mit Hirschmannstecker
Anschlüsse der bauseits gelieferten Motoren für
Jalousie 230V (auf-zu)
an Fassade
Menge: 40,000 St

**09.52 E-Anschluss 230V Aufzug**
E-Anschluss 230V Aufzug
bis 5x4mm²
Menge: 1,000 St

**09.53 E-Anschluss 400V Aufzug**
E-Anschluss 400V Aufzug
bis 5x10mm²
Menge: 1,000 St

**09.54 E-Anschluss 230V Notraffung**
E-Anschluss 230V Notraffung
bis 5x2,5mm²
Menge: 8,000 St

**09.55 E-Anschluss 400V 63A bauseitiger Energiepoller**
*** Bedarfsposition ohne GB
E-Anschluss 400V 63A bauseitiger Energiepoller
bis 5x25mm²
Menge: 5,000 St

*Hinweis: Hauseinführungen*

**09.56 HRK150 SSG 1x36-70 b40 PAGF/A4/EPDM55**
Standard-Ringraumdichtung
mit Supersegmentringtechnik und Kunststoffpressplatten
Ringraumdichtung zur Abdichtung von Kabeln in Kernbohrungen oder Futterrohren. Geteilte Ausführung zur Abdichtung von neu zu installierenden oder bereits verlegten Kabeln.

Maße: Dichtbreite: 40 mm; Pressplatten mit Versteifungsrippen: 20 mm
Werkstoff: Gummi: EPDM; Pressplatten: glasfaserverstärktes Polyamid; Schrauben und Muttern: rostfreier Edelstahl V4A (AISI 316L)
Lastfall: WU-Beton Beanspruchungsklasse 1; WU-Beton Beanspruchungsklasse 2; Wassereinwirkungsklasse DIN 18533 W1.1-E; Wassereinwirkungsklasse DIN 18533 W1.2-E; Wassereinwirkungsklasse DIN 18533 W2.1-E; Wassereinwirkungsklasse DIN 18533 W2.2-E
Dichtheit: gas- und wasserdicht
Einzelstück
Futterrohr/Kernbohrung empty;i (mm): 150
Anzahl Kabel: 1
Anwendungsbereich Kabel-empty; (mm): 36 - 70
GTIN: 4052487126380
Eigenschaften: Supersegmentringtechnologie zur individuellen Anpassung auf die Leitungsdurchmesser vor Ort; Segmente mit exakter Durchmesserbeschriftung; Formschlussverbindungen der Pressplatten
Bestellbezeichnung: HRK150 SSG 1x36-70 b40 PAGF/A4/EPDM55
Artikelnummer: 3030300046
Fabrikat: Hauff-Technik

oder gleichwertig

liefern und montieren
Menge: 4,000 Stk
Produkt:
  Artikel:
    Artikelnummer: 3030300046
    Artikelkurztext: HRK150 SSG 1x36-70 b40 PAGF/A4/EPDM55

**09.57 HRK150 SSG 3x24-54 b40 PAGF/A4/EPDM55**
Standard-Ringraumdichtung
mit Supersegmentringtechnik und Kunststoffpressplatten
Ringraumdichtung zur Abdichtung von Kabeln in Kernbohrungen oder Futterrohren. Geteilte Ausführung zur Abdichtung von neu zu installierenden oder bereits verlegten Kabeln.

Maße: Dichtbreite: 40 mm; Pressplatten mit Versteifungsrippen: 20 mm
Werkstoff: Gummi: EPDM; Pressplatten: glasfaserverstärktes Polyamid; Schrauben und Muttern: rostfreier Edelstahl V4A (AISI 316L)
Lastfall: WU-Beton Beanspruchungsklasse 1; WU-Beton Beanspruchungsklasse 2; Wassereinwirkungsklasse DIN 18533 W1.1-E; Wassereinwirkungsklasse DIN 18533 W1.2-E; Wassereinwirkungsklasse DIN 18533 W2.1-E; Wassereinwirkungsklasse DIN 18533 W2.2-E
Dichtheit: gas- und wasserdicht
Einzelstück
Futterrohr/Kernbohrung empty;i (mm): 150
Anzahl Kabel: 3
Anwendungsbereich Kabel-empty; (mm): 24 - 54
GTIN: 4052487129275
Eigenschaften: Supersegmentringtechnologie zur individuellen Anpassung auf die Leitungsdurchmesser vor Ort; Segmente mit exakter Durchmesserbeschriftung; Formschlussverbindungen der Pressplatten
Bestellbezeichnung: HRK150 SSG 3x24-54 b40 PAGF/A4/EPDM55
Artikelnummer: 1600101630
Fabrikat: Hauff-Technik

oder gleichwertig

liefern und montieren
Menge: 2,000 Stk
Produkt:
  Artikel:
    Artikelnummer: 1600101630
    Artikelkurztext: HRK150 SSG 3x24-54 b40 PAGF/A4/EPDM55

**09.58 HRK150 SSG 6x10-36 b40 PAGF/A4/EPDM55**
Standard-Ringraumdichtung
mit Supersegmentringtechnik und Kunststoffpressplatten
Ringraumdichtung zur Abdichtung von Kabeln in Kernbohrungen oder Futterrohren. Geteilte Ausführung zur Abdichtung von neu zu installierenden oder bereits verlegten Kabeln.

Maße: Dichtbreite: 40 mm; Pressplatten mit Versteifungsrippen: 20 mm
Werkstoff: Gummi: EPDM; Pressplatten: glasfaserverstärktes Polyamid; Schrauben und Muttern: rostfreier Edelstahl V4A (AISI 316L)
Lastfall: WU-Beton Beanspruchungsklasse 1; WU-Beton Beanspruchungsklasse 2; Wassereinwirkungsklasse DIN 18533 W1.1-E; Wassereinwirkungsklasse DIN 18533 W1.2-E; Wassereinwirkungsklasse DIN 18533 W2.1-E; Wassereinwirkungsklasse DIN 18533 W2.2-E
Dichtheit: gas- und wasserdicht
Einzelstück
Futterrohr/Kernbohrung empty;i (mm): 150
Anzahl Kabel: 6
Anwendungsbereich Kabel-empty; (mm): 10 - 36
GTIN: 4052487126373
Eigenschaften: Supersegmentringtechnologie zur individuellen Anpassung auf die Leitungsdurchmesser vor Ort; Segmente mit exakter Durchmesserbeschriftung; Formschlussverbindungen der Pressplatten
Bestellbezeichnung: HRK150 SSG 6x10-36 b40 PAGF/A4/EPDM55
Artikelnummer: 3030300048
Fabrikat: Hauff-Technik

oder gleichwertig

liefern und montieren
Menge: 6,000 Stk
Produkt:
  Artikel:
    Artikelnummer: 3030300048
    Artikelkurztext: HRK150 SSG 6x10-36 b40 PAGF/A4/EPDM55

**09.59 HSI150 inkl. Flanschsystem - Lieferung und Beistellung**
HSI150 inkl. Flanschsystem - Lieferung und Beistellung

Lieferung und Beistellung von Hauseinführungen (HSI-System) zur Herstellung gas- und wasserdichter Kabel- und Leitungseinführungen durch erdberührte Bauteile zur bauseitigen Montage durch den Rohbauer.

Ausführung als Kunststoffflanschsystem zum nachträglichen Andübeln bzw. zur Montage über Kernbohrungen, geeignet für den Anschluss von Systemabdichtungen für Kabel und Kabelschutzrohre.

Fabrikat / Typ:
Kunststoffflansch HSI 150 DFK oder gleichwertig
Technische Anforderungen:
- geeignet für Kernbohrungen bis Ø 150 mm
- gas- und wasserdicht bis mind. 2,5 bar
- geeignet für Wassereinwirkungsklassen W1-E und W2.1-E nach DIN 18533
- Werkstoff Flansch: glasfaserverstärktes Polyamid
- Dichtung: EPDM
- Befestigungsmaterial aus Edelstahl V4A
Leistungsumfang:
- Lieferung der kompletten HSI-Systeme inkl. Flansch, Dichtung und Befestigungsmaterial
- Übergabe an den Rohbauer zur fachgerechten Montage in Wand- bzw. Bodenbauteilen
- Abstimmung der Einbauorte und Höhenlagen mit Rohbauer und TGA-Gewerken
- Kennzeichnung der Einbaupositionen auf der Baustelle
Hinweis Schnittstelle Rohbau:
Der Einbau (Kernbohrung, Setzen und Abdichten der HSI) erfolgt durch den Rohbauer.
Der Auftragnehmer Elektro hat die korrekte Positionierung, Anzahl sowie rechtzeitige Bereitstellung sicherzustellen.
Menge: 12,000 St

**09.60 Dicheinsatz für HSI150 zur Abdichtung eines Leerrohres DN110**
Dicheinsatz für HSI150 zur Abdichtung eines Leerrohres DN110

Lieferung und Beistellung von Hauseinführungen (HSI-System) zur Herstellung gas- und wasserdichter Kabel- und Leitungseinführungen durch erdberührte Bauteile zur bauseitigen Montage durch den Rohbauer.
Ausführung als Kunststoffflanschsystem zum nachträglichen Andübeln bzw. zur Montage über Kernbohrungen, geeignet für den Anschluss von Systemabdichtungen für Kabel und Kabelschutzrohre.

Fabrikat / Typ:
Kunststoffflansch HSI 150 DFK oder gleichwertig

Technische Anforderungen:
- geeignet für Kernbohrungen bis Ø 150 mm
- gas- und wasserdicht bis mind. 2,5 bar
- geeignet für Wassereinwirkungsklassen W1-E und W2.1-E nach DIN 18533
- Werkstoff Flansch: glasfaserverstärktes Polyamid
- Dichtung: EPDM
- Befestigungsmaterial aus Edelstahl V4A
Leistungsumfang:
- Lieferung der kompletten HSI-Systeme inkl. Flansch, Dichtung und Befestigungsmaterial
- Übergabe an den Rohbauer zur fachgerechten Montage in Wand- bzw. Bodenbauteilen
- Abstimmung der Einbauorte und Höhenlagen mit Rohbauer und TGA-Gewerken
- Kennzeichnung der Einbaupositionen auf der Baustelle
Hinweis Schnittstelle Rohbau:
Der Einbau (Kernbohrung, Setzen und Abdichten der HSI) erfolgt durch den Rohbauer.
Der Auftragnehmer Elektro hat die korrekte Positionierung, Anzahl sowie rechtzeitige Bereitstellung sicherzustellen.
Menge: 12,000 St

### Abschnitt 10 KGR 444, Durchbrüche- und Abschottungen

*Hinweis: Schlitzarbeiten*

**10.1 Mauerschlitz 4x2cm**
Menge: 10,000 m

**10.2 Mauerschlitz 6x2cm**
Menge: 15,000 m

**10.3 Betonschlitz 4x2cm**
Menge: 20,000 m

**10.4 Betonschlitz 6x2cm**
Menge: 15,000 m

**10.5 Betonschlitz Rohfussboden 3x2cm**
Menge: 15,000 m

*Hinweis: Bohrungen*
Bohrungen
Herstellen von Bohrungen, Durchbrüchen und Schlitzen in
Decken und Wänden unterschiedlichen Materials (z:B.
Beton,Mauerwerk,etc.),Decken-/Wandstärken ca. 15-30 cm,
mit Einmessen und Anzeichnen, einschl. aller Maschinen-
und Werkzeugnebenkosten, sowie aller Schutzmassnahmen
gegen Wasser, Staub, etc. und Abfuhr des Schutts.
Es gelten ferner die Erschwernisse bedingt durch große
Arbeitshöhen entspr. Vorbemerkungen und schwere
Zugänglichkeit, Temperatur, etc.  (Nachfolgende
Positionen werden nicht für das Herstellen von
Dosenaussparungen vergütet, diese sind bei den
jeweiligen u.P.-Positionen mit anzubieten.)

**10.6 Bohrungen bis D16**
Bohrungen bis D16
(Durchbrüche bohren)
Menge: 6,000 St

**10.7 Bohrungen bis D20**
Bohrungen bis D20
(Durchbrüche bohren)
Menge: 25,000 St

**10.8 Bohrungen bis D25**
Bohrungen bis D25
(Durchbrüche bohren)
Menge: 30,000 St

**10.9 Bohrungen bis D50**
Bohrungen bis D50
(Durchbrüche bohren)
Menge: 10,000 St

*Hinweis: Vorbemerkungen Kernbohrung:*
Vorbemerkungen Kernbohrung:

Kernbohrungen dürfen nur auf ausdrückliche Anweisung
der Bauleitung und nach Genehmigung durch Architekt und
Tragwerkplaner ausgeführt werden.

Zur Genehmigung sind Pläne in 4-facher Ausfertigung mit
Angabe von Größe und genauer Lage der vorgesehenen
Bohrungen, mindestens im Maßstab 1:50, rechtzeitig,
jedoch mind. 2 Wochen vor dem beabsichtigten
Ausführungstermin der Bauleitung vorzulegen.

Sämtliche Bohrungen sind ohne Erschütterung und
Beschädigung der Baukonstruktion durchzuführen.

Beim Bohren anfallende Verunreinigungen (Wasser, Staub,
usw.) sind durch geeignete Maßnahmen (Absaugen usw.)
direkt - ohne Beeinträchtigung angrenzender und
darunterliegender Bereiche - zu beseitigen.

Bei Bohrungen in Stahlbeton werden Quer- und
Längsschnitt durch Bewehrungseisen nicht gesondert
vergütet.

Wand- bzw. Deckenstärke bis 500 mm

**10.10 Kernbohrung bis 150 mm**
*** Bedarfsposition ohne GB
Menge: 1,000 St

**10.11 Kernbohrung bis 200 mm**
*** Bedarfsposition ohne GB
Menge: 1,000 St

*Hinweis: Vorbemerkung*
Vorbemerkung
Baurechtlich geprüfte Schottmassnahmen für die Durchdringungen der Brandabschnitt (F 90) nach DIN 4102 der
brandabschnittsbegrenzenden Decken und Wände.

Sämtliche Durchführungen von Kabel- oder Leitungsbündeln bzw. Kabeltrassen durch Brandabschnitt (Wand-
und Deckendurchbrüche) sind feuerbeständig (F 90) und
rauchgasdicht zu schliessen.

Es sind nur solche Schottmassnahmen zugelassen, die
baurechtlich geprüfte Nachweise besitzen und nicht
hygroskopisch sind. Nachinstallationen durch verschlossene Durchbrüche muessen mit einfachen Mitteln
möglich sein.

Prüfungen und Genehmigungen
Sämtliche baulichen Brandschutzmassnahmen sind nach der
neuen DIN 4102 durchzuführen. Schottungen für Kabel
nach den neuesten Richtlinien der Institute für Bautechnik. Prüfzeugnisse über die Wirksamkeit der Massnahmen von staatlich anerkannten Prüfinstituten, sowie
Ausführungs-Skizzen über die beabsichtigten Ausführungen der Ummantelung und Abschottung sind dem Angebot
beizufügen.

Ferner sind die baurechtlich geprüften Nachweise der
einzelnen Schottmassnahmen zu erbringen.

*Hinweis: Verschliessen von Durchbrüchen F30*
Verschliessen von Durchbrüchen F30
Beidseitiges, feuerwiderstandsfähiges Verschliessen
von Durchbrüchen in Brandabschnittwänden oder -decken,
Klasse F30 nach DIN 4102.

Der Einheitspreis beinhaltet ausser dem Einbringen der
Schottmasse, auch das einwandfreie Glätten der
Oberfläche, die Behandlung der Randzone sowie der
durchgeführtenTrasse sowie Kennzeichnung des Schotts
mit Prüfplakette,

Wand- oder Deckenstärke bis 30 cm

**10.12 Durchbrüche - F30 bis 20 x 20 cm**
*** Bedarfsposition ohne GB
Verschließen von Durchbrüchen - F30
bis 20 x 20 cm
Menge: 1,000 Stk

**10.13 Durchbrüche - F30 bis 40 x 20 cm**
*** Bedarfsposition ohne GB
Verschließen von Durchbrüchen - F30
bis 40 x 20 cm
Menge: 1,000 Stk

**10.14 Durchbrüche - F30 bis 60 x 20 cm**
*** Bedarfsposition ohne GB
Verschließen von Durchbrüchen - F30
bis 60 x 20 cm
Menge: 1,000 Stk

*Hinweis: Verschliessen von Durchbrüchen F90*
Durchbrüchen F90
Beidseitiges, feuerwiderstandsfähiges Verschliessen
von Durchbrüchen in Brandabschnittwänden oder -decken,
Klasse F90 nach DIN 4102.

Der Einheitspreis beinhaltet ausser dem Einbringen der
Schottmasse, auch das einwandfreie Glätten der
Oberfläche, die Behandlung der Randzone sowie der
durchgeführtenTrasse sowie Kennzeichnung des Schotts
mit Prüfplakette,

Wand- oder Deckenstärke bis 30 cm

**10.15 Trockenbauwände/ Decken F90 bis 40 x 20 cm**
Verschließen von Durchbrüchen - F90
bis 40 x 20 cm bei Trockenbauwänden und Decken.

Angebotenes Fabrikat:
Menge: 5,000 Stk

**10.16 Durchbrüche - F90 bis 20 x 20 cm**
*** Bedarfsposition ohne GB
Verschließen von Durchbrüchen - F90
bis 20 x 20 cm
Menge: 1,000 Stk

**10.17 Durchbrüche - F90 bis 40 x 20 cm**
Verschließen von Durchbrüchen - F90
bis 40 x 20 cm
Menge: 4,000 Stk

**10.18 Durchbrüche - F90 bis 50 x 30 cm**
*** Bedarfsposition ohne GB
Verschließen von Durchbrüchen - F90
bis 50 x 30 cm
Menge: 1,000 Stk

**10.19 Durchbrüche - F90 bis 60 x 20 cm**
Verschließen von Durchbrüchen - F90
bis 60 x 20 cm
Menge: 8,000 Stk

**10.20 Durchbrüche - F90 bis 60 x 30 cm**
Verschließen von Durchbrüchen - F90
bis 60 x 30 cm
Menge: 2,000 Stk

**10.21 Durchbrüche - F90 bis 80 x 40 cm**
Verschließen von Durchbrüchen - F90
bis 80 x 40 cm
Menge: 2,000 Stk

**10.22 Durchbrüche - F90 bis 90 x 40 cm**
Verschließen von Durchbrüchen - F90
bis 90 x 40 cm
Menge: 2,000 Stk

**10.23 Dokumentation Brandschottungen**
Dokumentation Brandschottungen

In der Dokumentation sind folgende Punkte auszuführen:

- Fotodokumentationje Brandschott
- Grundriss inkl. fortlaufender Nummerierung je Schott
- Errichterbescheinigung
- Komformitätsbescheinigung
- Zulassungen
Menge: 1,000 St

### Abschnitt 11 KGR 444, Abnahme, Dokumentation und Wartung

*Hinweis: Vor der Schlußabnahme sind durchzuführen:*
Vor der Schlußabnahme sind durchzuführen:
Funktionsprüfung aller Anlagen, deren
Regeleinrichtungen und Sicherheitseinrichtungen,
Beibringen aller erforderlichen Bescheinigungen des TÜV
bzw. anderer technischen Organisationen.
Für die Anlage ist vor der Abnahme ein Probebetrieb der
einregulierten Anlage durchzuführen. Während dieses
Probebetriebes ist, insbesondere die Nachregulierung
der Anlage mit Einweisung des Betriebspersonals
vorzunehmen. Außerdem sind während dieses
Probebetriebes bereits alle auftretenden Mängel vom
Auftragnehmer sofort zu beheben und der vertragliche
Zustand herzustellen. Die Einweisung und Schulung des
späteren Bedienpersonals ist vom Auftragnehmer
vorzunehmen und protokollieren zu lassen. Bei
Erfordernis ist eine 2. Einweisung bzw. Nachschulung
durchzuführen. Die Kosten sind sind der nachfolgenden
Position zu berücksichtigen.

**11.1 Dokumentation Elektroinstallation**
Dokumentation Elektroinstallation

Der Auftragnehmer hat auf Grundlage der erstellten und
freigegebenen Montageplanung, der letztgültigen
Ausführungsplanung, der letztgültigen
Architekten-Werkplanung und der ausgeführten Leistung,
erforderlichenfalls mit zusätzlichen Informationen, für
den gesamten in der vorliegenden Ausschreibung
beschriebenen und zur Ausführung kommenden
Leistungsumfanges eine "Technische Dokumentation"
anzufertigen.
Die "Technische Dokumentation" ist die Sammlung der vom
AN zu erstellenden und zu übergebenden Revisions- und
Bestandsunterlagen. Durch sie soll der Nutzer einen
klaren und unmissverständlichen Eindruck über Aufbau,
Funktion und Bedienung aller Systeme erhalten.
Die "Technische Dokumentation" ist nach den
Anforderungen der genannten Normen und Richtlinien
sowie nach eventuellen zusätzlichen Anforderungen
seitens des AG zu erstellen. Alle Unterlagen,
insbesondere Zeichnungen/Bestandspläne sowie auch
Bestandsunterlagen mit überwiegend textlichem Inhalt,
sind dem AG grundsätzlich als CAD-Zeichnungen bzw.
digitale Dokumente auf Datenträger zu übergeben oder in
anderer geeigneter Weise zu übermitteln. Ein
Kontrollausdruck/Kontrollplot ist beigefügt. Die
übergebenen Daten müssen dem endgültigen
Ausführungsstand entsprechen. In Ausnahmefällen, wie
beispielsweise bei vorgefertigten Dokumentationen
(Prospekte, Produktbeschreibungen), die nicht als Datei
vorliegen, sind die Unterlagen in 3-facher Ausfertigung
zu liefern.

Mindestens folgende Unterlagen müssen bis zum Abschluss
des Projektes beim Auftraggeber vorliegen, weitere
gemäß beiliegender Baubeschreibung des AG:
- Errichter Bescheinigung
- TÜV- und Sachverständigenabnahmen
- Einweisungsprotokolle des Betriebspersonals
- Übergabebescheinigungen von Prüfbücher, Geräte und
  Teile
- Liste und Datenblätter der eingebauten
  Brandschottungen
- Revisionspläne der Grundrisszeichnungen mit allen
  eingetragenen Bauteilen
- Übersichts- und Stromlaufpläne sämtlicher
  Verteilungen
- Aufbauzeichnungen und Systempläne sämtlicher
  Verteilungen
- Messprotokolle nach VDE von der gesamten E-Anlage,
  Erstprüfung (Schleifenwiderstand, Isolationsmessung,
  etc.)
- Bei Anlagen der Sicherheitsbeleuchtung,
  Blitzschutzanlagen oder Brandmeldeanlagen sind die
  von den Behörden geforderten Unterlagen anzufertigen.
- Messprotokolle der Blitzschutz- und Erdungsanlage
- Protokolle über alle im Rahmen der
  Einregulierungsarbeiten durchgeführten Messungen z.B.
  Elektro-Leistungsaufnahme, Isolationsprüfung usw.
- -, Stromlauf- und Schaltschemen
- schematische Beschreibung und Darstellung der Anlage
- Alle für den sicheren und wirtschaftlichen Betrieb
  erforderlichen Bedienungs- und Wartungsanweisungen
- Datenblätter der eingebauten Materialien
- Ersatzteillisten,
- Kabellisten
- Kopien behördlicher Prüfbescheinigungen und Werksatt
  Atteste
Sämtliche hier genannten Unterlagen sind vom
Auftragnehmer 1- farbig in Ordnern + 1x Datenträger digital angelegt anzufertigen und sind im Angebotspreis enthalten.
Menge: 1,000 Psch

**11.2 Sachverständigenabnahme Elektroanlage**
Abnahme der gesamten Elektroanlage durch einen
staatlich anerkannten Sachverständigen. Die
Abnahmebescheinigung und die Messprotokolle sind zur
Schlussabnahme dem Bauherrn oder seinem Vertreter zu
übergeben.

Bestehend aus:
- allgemeine Elektroinstallation
- Einhaltung LAR
- Sicherheitsbeleuchtung
- Brandschottungen
Menge: 1,000 Psch

### Abschnitt 12 KGR 444, Stundenlohnarbeiten

*Hinweis: Qualitätsbeschreibung Stundenlohnarbeiten*
Qualitätsbeschreibung Stundenlohnarbeiten

Stundenlohnarbeiten dürfen nur auf ausdrückliche Anweisung der Objektüberwachung ausgeführt werden.

Die nachstehend aufgeführten Stunden sind vorgesehen
für die Ausführung von unvorhersehbaren Arbeiten. Sie
dienen nicht zur Erfüllung von Leistungen, die bereits
mit den EHP der LV-Positionen abgegolten sind oder da-
mit in Zusammenhang stehen.

Die Vergütung erfolgt nach den EHP nachstehender Pos.
und den tatsächlich geleisteten Arbeitsstunden auf der
Baustelle. Überstundenzuschläge werden nur anerkannt,
wenn diese ausdrücklich gefordert wurden.

Die Verrechnungssätze verstehen sich einschl. Unternehmerzuschlag, Sozialkassenbeitrag, Vermögensbildung und
Lohnnebenkosten wie Fahrgeld, Auslösung, Zulagen etc.

Für die Abrechnung von Materialien, die bei der Ausführung von Stundenlohnarbeiten verarbeitet werden, ist
der Materialanteil der EHP des LV zugrunde zu legen.
Zur Verrechnung komm nur ein vermittelter Meister-,
Obermonteur-, Fachmonteur-, Fachhelfer-Stundensatz.

**12.1 Stundensatz Obermonteur**
*** Bedarfsposition ohne GB
Stundensatz Obermonteur
Für evtl. erforderliche Arbeiten, die
nicht im Leistungsverzeichnis erfaßt
sind und gegen Nachweis zur Ausführung
kommen, werden wie folgt berechnet:
Sämtliche Aufwendungen für die jeweilige
Arbeitskraft, wie der tatsächliche Lohn
einschl. vermögenswirksame Leistungen
mit den Zuschlägen für Gemeinkosten (So-
zialkassenbeiträge u. dgl.)
Lohn- und Gehaltsnebenkosten sowie Überstundenzuschläge sind einzurechnen.
Gesondert verrechnet werden tarifliche
Festlegungen wie Nacht-, Sonntags- und
Feiertagsarbeiten.
Obermonteur
Menge: 1,000 h

**12.2 Stundensatz Monteur**
*** Bedarfsposition ohne GB
Stundensatz Monteur
Für evtl. erforderliche Arbeiten, die
nicht im Leistungsverzeichnis erfaßt
sind und gegen Nachweis zur Ausführung
kommen, werden wie folgt berechnet:
Sämtliche Aufwendungen für die jeweilige
Arbeitskraft, wie der tatsächliche Lohn
einschl. vermögenswirksame Leistungen
mit den Zuschlägen für Gemeinkosten (So-
zialkassenbeiträge u. dgl.)
Lohn- und Gehaltsnebenkosten sowie Überstundenzuschläge sind einzurechnen.
Gesondert verrechnet werden tarifliche
Festlegungen wie Nacht-, Sonntags- und
Feiertagsarbeiten.
Monteur
Menge: 1,000 h

**12.3 Stundensatz Helfer**
*** Bedarfsposition ohne GB
Stundensatz Helfer
Für evtl. erforderliche Arbeiten, die
nicht im Leistungsverzeichnis erfaßt
sind und gegen Nachweis zur Ausführung
kommen, werden wie folgt berechnet:
Sämtliche Aufwendungen für die jeweilige
Arbeitskraft, wie der tatsächliche Lohn
einschl. vermögenswirksame Leistungen
mit den Zuschlägen für Gemeinkosten (So-
zialkassenbeiträge u. dgl.)
Lohn- und Gehaltsnebenkosten sowie Überstundenzuschläge sind einzurechnen.
Gesondert verrechnet werden tarifliche
Festlegungen wie Nacht-, Sonntags- und
Feiertagsarbeiten.
Helfer
Menge: 1,000 h

**12.4 Stundensatz Mittellohn**
*** Bedarfsposition ohne GB
Stundensatz Mittellohn
Für evtl. erforderliche Arbeiten, die
nicht im Leistungsverzeichnis erfaßt
sind und gegen Nachweis zur Ausführung
kommen, werden wie folgt berechnet:
Sämtliche Aufwendungen für die jeweilige
Arbeitskraft, wie der tatsächliche Lohn
einschl. vermögenswirksame Leistungen
mit den Zuschlägen für Gemeinkosten (So-
zialkassenbeiträge u. dgl.)
Lohn- und Gehaltsnebenkosten sowie Überstundenzuschläge sind einzurechnen.
Gesondert verrechnet werden tarifliche
Festlegungen wie Nacht-, Sonntags- und
Feiertagsarbeiten.
Helfer
Menge: 1,000 h

### Abschnitt 13 KGR 445, Beleuchtungsanlagen

**13.1 B1.1, Linienleuchte abgependelt (1,550m)**
B1.1, Linienleuchte abgependelt

Pendelleuchte Channel S Up mit LED, Systemleistung: 58 W, Standby Leistung 0.5 W, Leuchtenlichtstrom 5880 lm, Farbwiedergabeindex Ra > 80, 3000 K, warmweiss, Farbkonsistenz SDCM 3, LED-Lebensdauer L80 50‘000 h, Photobiologische Sicherheit: Sicher, 230 V, direkt-/indirektstrahlend, Gehäuse aus Aluminium, farblos natur eloxiert, Diffusor aus Polymethylmethacryl (PMMA) RUN Optik, opal, 1 Betriebsgerät integriert, DALI, mit halogenfreier Verdrahtung,

Schutzklasse I, Schutzart IP20, Glühdrahtprüfung 650 °C, Schlagfestigkeit: IK 08, für Umgebungstemperaturen -5 bis +30 °C, dieses Produkt enthält eine Lichtquelle der Energieeffizienzklasse B und der EPREL-Eintragungsnummer: 1028206

L = 1550 mm, B = 65 mm, H = 71 mm, p = 1500 mm

+

Baldachin-Set Universal weiss RAL 9016,
für Drahtseilaufhängung und Anschlusskabel

L = 132 mm B = 56 mm H = 25 mm

inklusive allem notwendigen Montage-Zubehör.

Hersteller: Regent
Artikel: CHA-S-UP PEN 1550-1500 LED5880-830 DID RUN DALI
Artikelnummer: 2001.0740 + 2001.8467

oder gleichwertig:

Fabrikat: '..........................................'

Typ: '..........................................'

Liefern, montieren und betriebsfertig anschließen
Menge: 40,000 St

**13.2 B8.1, Tiefstrahler**
B8.1, Tiefstrahler

BEGA PRIMA Deckenleuchte. Symmetrisch breitstreuende Lichtstärkeverteilung. LED, 23,9 W Leuchten-Anschlussleistung, Leuchten-Lichtstrom 3214 lm, Halbstreuwinkel 76°, Farbtemperatur 3000 K. Farbwiedergabeindex (CRI) > 80. Mit austauschbarem BEGA LED-Modul mit einer mittleren Bemessungslebensdauer von > 200.000 Betriebsstunden (L80B50 bei ta = 25 °C). 20-jährige Nachliefergarantie auf das LED-Modul und die Verschleißteile. Mit LED-Netzteil, DALI-steuerbar, 220-240 V, 0/50-60 Hz. Schutzart IP 65. Ballwurfsicher in den Kategorien D1, D2 und W1. Die Prüfung der Ballwurfsicherheit erfolgte mit Handbällen gemäß DIN 18032-3: 2023-12. Leuchte aus Aluminiumguss, Aluminium und Edelstahl Beschichtungstechnologie BEGA Unidure® , Farbe Grafit. Sicherheitsglas klar. Reflektoroberfläche aus eloxiertem Reinstaluminium. 2 Leitungsverschraubungen mit Zugentlastung zur Durchverdrahtung der Netzanschlussleitung von ø 7-12 mm. Leuchtendurchmesser 190 mm, Höhe 155 mm.

inklusive allem notwendigen Montage-Zubehör.

Hersteller: Bega
Artikelnummer: 24932K3

oder gleichwertig:

Fabrikat: '..........................................'

Typ: '..........................................'

Liefern, montieren und betriebsfertig anschließen
Menge: 18,000 St

**13.3 B1.2, Linienleuchte abgependelt (1,250m)**
B1.2, Linienleuchte abgependelt

Pendelleuchte Channel S Up mit LED, Systemleistung: 47 W, Standby Leistung 0.5 W, Leuchtenlichtstrom 4900 lm, Farbwiedergabeindex Ra > 80, 3000 K, warmweiss, Farbkonsistenz SDCM 3, LED-Lebensdauer L80 50‘000 h, Photobiologische Sicherheit: Sicher, 230 V, direkt-/indirektstrahlend, ( 40%/60% ), Gehäuse aus Aluminium, farblos natur eloxiert, Diffusor aus Polymethylmethacryl (PMMA) RUN Optik, opal, 1 Betriebsgerät integriert, DALI, mit halogenfreier Verdrahtung,

Schutzklasse I, Schutzart IP20, Glühdrahtprüfung 650 °C, Schlagfestigkeit: IK 08, für Umgebungstemperaturen -5 bis +30 °C, dieses Produkt enthält eine Lichtquelle der Energieeffizienzklasse B und der EPREL-Eintragungsnummer: 1124089

L = 1250 mm, B = 65 mm, H = 71 mm, p = 1500 mm

+

Baldachin-Set Universal weiss RAL 9016,
für Drahtseilaufhängung und Anschlusskabel

L = 132 mm B = 56 mm H = 25 mm

inklusive allem notwendigen Montage-Zubehör.

Hersteller: Regent
Artikel: CHA-S-UP PEN 1250-1500 LED4900-830 DID RUN DALI
Artikelnummer: 2001.0739 + 2001.8467

oder gleichwertig:

Fabrikat: '..........................................'

Typ: '..........................................'

Liefern, montieren und betriebsfertig anschließen
Menge: 32,000 St

**13.4 B1.3, Spiegelleuchte (0,605m)**
B1.3, Spiegelleuchte (0,605m)

Decken- und Wandanbauleuchte Flow Tube HE (High Efficiency), mit LED, Systemleistung: 8 W, Standby Leistung 0.5 W, Leuchtenlichtstrom 740 lm, Farbwiedergabeindex Ra > 80, Farbtemperatur 3000 K, warmweiss, Farbkonsistenz SDCM 3, LED-Lebensdauer L80 75‘000 h, Photobiologische Sicherheit: Sicher, 230 V, Nennstrom: 0.126 A, direktstrahlend Träger aus Aluminium farblos natur eloxiert, Diffusor aus Polycarbonat (PC) satine blend weiss, SLA Technology (Spread Light Applicator), 1 Betriebsgerät integriert, DALI,

Sehr gleichmäßig ausgeleuchtete Rohrförmigeleuchte mit Kunststoffdiffusor, der das Trägerprofil abdeckt, ohne sichtbare Schrauben, rundum leuchtend ohne sichtbaren LED-Punkt mit leuchtenden Stirnseiten

Schutzklasse I, Schutzart IP44, Glühdrahtprüfung 850 °C, Schlagfestigkeit: IK 07, dieses Produkt enthält eine Lichtquelle der Energieeffizienzklasse B und der EPREL-Eintragungsnummer: 1249143

L = 605 mm B = 80 mm H = 80 mm

inklusive allem notwendigen Montage-Zubehör.

Hersteller: Regent
Artikel: FLOW T CW605 HE LED740-830 DIR DALI
Artikelnummer: 2012.1948

oder gleichwertig:

Fabrikat: '..........................................'

Typ: '..........................................'

Liefern, montieren und betriebsfertig anschließen
Menge: 11,000 St

**13.5 B1.4, Spiegelleuchte (1,190m)**
B1.4, Spiegelleuchte (1,190m)

Decken- und Wandanbauleuchte Flow Tube xHE (extreme High Efficiency), mit LED, Systemleistung: 11 W, Standby Leistung 0.5 W, Leuchtenlichtstrom 1220 lm, Farbwiedergabeindex Ra > 80, Farbtemperatur 3000 K, warmweiss, Farbkonsistenz SDCM 3, LED-Lebensdauer L80 75‘000 h, Photobiologische Sicherheit: Sicher, 230 V, Nennstrom: 0.104 A, direktstrahlend Träger aus Aluminium farblos natur eloxiert, Diffusor aus Polycarbonat (PC) satine blend weiss, SLA Technology (Spread Light Applicator), 1 Betriebsgerät integriert, DALI,

Sehr gleichmäßig ausgeleuchtete Rohrförmigeleuchte mit Kunststoffdiffusor, der das Trägerprofil abdeckt, ohne sichtbare Schrauben, rundum leuchtend ohne sichtbaren LED-Punkt mit leuchtenden Stirnseiten

Schutzklasse I, Schutzart IP44, Glühdrahtprüfung 850 °C, Schlagfestigkeit: IK 07, dieses Produkt enthält eine Lichtquelle der Energieeffizienzklasse B und der EPREL-Eintragungsnummer: 1249143

L = 1190 mm B = 80 mm H = 80 mm
inklusive allem notwendigen Montage-Zubehör.

Hersteller: Regent
Artikel: FLOW T CW1190 HE LED1220-830 DIR DALI
Artikelnummer: 2012.1960

oder gleichwertig:

Fabrikat: '..........................................'

Typ: '..........................................'

Liefern, montieren und betriebsfertig anschließen
Menge: 4,000 St

*Hinweis: B1.5, Linienleuchten einbau (15,05m)*
B1.5 Linienleuchte einbau (15,05m),
16 Stück Leuchten:
setzen sich aus den folgend Beschriebenen Artikel zusammen!

inklusive allem notwendigen Montage-Zubehör.
Liefern, montieren und betriebsfertig anschließen

**13.6 Tragprofil Anfang/Ende**
Tragprofil Anfang/Ende

Tragprofil für Lichtkanalsysteme Channel S Einbaumontage, Anfang / Ende, mit Abdeckrand, aus Aluminium, vorgestanzt, farblos natur eloxiert

Tragprofillänge passend für 4500 mm LED +1 Stirnseite (nicht im Lieferumfang)
Gesamtlänge der Tragprofile inklusive Stirnseite 4525 mm +10 mm Abdeckrand
EL = 4528 mm, EB = 65 mm, ET = 60 mm L = 4522 mm, B = 86 mm,

inklusive allem notwendigen Montage-Zubehör.

Hersteller: Regent
Artikelnummer: 2002.8692

oder gleichwertig:

Fabrikat: '..........................................'

Typ: '..........................................'

Liefern, montieren und betriebsfertig anschließen
Menge: 32,000 St

**13.7 Tragprofil Mitte**
Tragprofil Mitte

Tragprofil für Lichtkanalsysteme Channel S Einbaumontage, Mitte, mit Abdeckrand, aus Aluminium, vorgestanzt, farblos natur eloxiert

Tragprofillänge passend für 4500 mm LED und keine Stirnseiten
EL = 4500 mm, EB = 65 mm, ET = 60 mm L = 4500 mm, B = 86 mm,

inklusive allem notwendigen Montage-Zubehör.

Hersteller: Regent
Artikelnummer: 2002.8695

oder gleichwertig:

Fabrikat: '..........................................'

Typ: '..........................................'

Liefern, montieren und betriebsfertig anschließen
Menge: 16,000 St

**13.8 Tragprofil zugeschnitten (1499mm)**
Tragprofil zugeschnitten (1499mm)

Tragprofil für Lichtkanalsysteme Channel S
Einbaumontage, zugeschnitten, mit Abdeckrand, aus
Aluminium, vorgestanzt, farblos natur eloxiert, EB =
65 mm, ET = 60 mm L = 1499 mm, B = 86 mm,

inklusive allem notwendigen Montage-Zubehör.

Hersteller: Regent
Artikelnummer: 2003.9239

oder gleichwertig:

Fabrikat: '..........................................'

Typ: '..........................................'

Liefern, montieren und betriebsfertig anschließen
Menge: 16,000 St

**13.9 Lichtleisten (HO 61W,3000K, L=3000mm)**
Lichtleisten (HO 61W,3000K), Länge: 3000mm

System-Lichtleiste Channel S Master HO (High Output), mit LED, Systemleistung: 61 W, Standby Leistung 0.5 W, Leuchtenlichtstrom mit Optik RUN opal 5900 lm, mit Optik RUN+ 5900 lm, Farbwiedergabeindex Ra > 80, 3000 K, warmweiss, Farbkonsistenz SDCM 3, LED-Lebensdauer L80 50‘000 h, Photobiologische Sicherheit: Sicher, 230 V, Nennstrom: 0.27 A, direktstrahlend, Schnellstecksystem, vorverdrahtet, Master END, 1 Betriebsgerät integriert, DALI, Tragprofil, Optik und Systemkomponenten separat bestellen

HO: Nicht verlängerbar, 2-teilig

Schutzklasse I, Schutzart IP20, Glühdrahtprüfung 650 °C, Schlagfestigkeit: IK 08 für Umgebungstemperaturen -5 bis +30 °C, dieses Produkt enthält eine Lichtquelle der Energieeffizienzklasse B und der EPREL-Eintragungsnummer: 1028206

L = 3000 mm, B = 42 mm, H = 40 mm

inklusive allem notwendigen Montage-Zubehör.

Hersteller: Regent
Artikelnummer: 2006.8480

oder gleichwertig:

Fabrikat: '..........................................'

Typ: '..........................................'

Liefern, montieren und betriebsfertig anschließen
Menge: 80,000 St

**13.10 Diffusor opal (rollbar, L=15200mm)**
Diffusor opal (rollbar, L=15200mm)

Diffusor Channel S rollbar, opal RUN, rollbare unterbrechungsfreier Diffusoroptik,

schneidbar und für mehrere Lichtlinien einsetzbar

650 °C,

L = 15200 mm

inklusive allem notwendigen Montage-Zubehör.

Hersteller: Regent
Artikelnummer: 2009.1228

oder gleichwertig:

Fabrikat: '..........................................'

Typ: '..........................................'

Liefern, montieren und betriebsfertig anschließen
Menge: 16,000 St

**13.11 Stirnseiten-Set**
Stirnseiten-Set

Stirnseiten-Set Channel S links/rechts, Aluminium

Schutzart IP20

inklusive allem notwendigen Montage-Zubehör.

Hersteller: Regent
Artikelnummer: 2010.6932

oder gleichwertig:

Fabrikat: '..........................................'

Typ: '..........................................'

Liefern, montieren und betriebsfertig anschließen
Menge: 16,000 St

**13.12 Netzanschluss-Set Mitte**
Netzanschluss-Set Mitte

Netzanschluss-Set Channel S Mitte,

inklusive allem notwendigen Montage-Zubehör.

Hersteller: Regent
Artikelnummer: 2008.4460

oder gleichwertig:

Fabrikat: '..........................................'

Typ: '..........................................'

Liefern, montieren und betriebsfertig anschließen
Menge: 16,000 St

**13.13 Profilverbinder-Set**
Profilverbinder-Set

Profilverbinder-Set Channel S aus Aluminium farblos
5-teilig
Tragprofil, 4-teilig, Betriebsgerät über Profilverbinder
platzierbar
L = 130 mm

inklusive allem notwendigen Montage-Zubehör.

Hersteller: Regent
Artikelnummer: 2009.8796

oder gleichwertig:

Fabrikat: '..........................................'

Typ: '..........................................'

Liefern, montieren und betriebsfertig anschließen
Menge: 48,000 St

**13.14 Befestigungs-Set**
Befestigungs-Set

Befestigungs-Set Channel S für Montage von
Tragprofilen mit oder ohne Abdeckrand, für
Hohldecken von 1 - 30 mm, aus Stahlblech,
Empfehlung: alle 1,5 m
Enthält einen Bügel
L = 41 mm, H = 80 mm

inklusive allem notwendigen Montage-Zubehör.

Hersteller: Regent
Artikelnummer: 2003.1609

oder gleichwertig:

Fabrikat: '..........................................'

Typ: '..........................................'

Liefern, montieren und betriebsfertig anschließen
Menge: 160,000 St

**13.15 Zuschneidehilfe Diffusor**
Zuschneidehilfe Diffusor

Zuschneidehilfe Channel S Channel S aus
Stahlblech

Hersteller: Regent
Artikelnummer: 2005.2936

oder gleichwertig:

Fabrikat: '..........................................'

Typ: '..........................................'

Liefern, montieren und betriebsfertig anschließen
Menge: 2,000 St

**13.16 Demontage-Werkzeug**
Demontage-Werkzeug

Demontage-Werkzeug Channel S, Channel S UP,
Purelite, Purelite Slim

Hersteller: Regent
Artikelnummer: 1022.8951

oder gleichwertig:

Fabrikat: '..........................................'

Typ: '..........................................'

Liefern, montieren und betriebsfertig anschließen
Menge: 2,000 St

*Hinweis: B1.6, Linienleuchten pendel (11,75m)*
B1.6 Linienleuchten pendel (11,75m),
8 Stück
setzen sich aus den folgend Beschriebenen Artikel zusammen!

inklusive allem notwendigen Montage-Zubehör.
Liefern, montieren und betriebsfertig anschließen

**13.17 Tragprofil Anfang/Ende**
Tragprofil Anfang/Ende

Tragprofil für Lichtkanalsysteme Channel S
Anbaumontage, Anfang / Ende, ohne Abdeckrand,
aus Aluminium, vorgestanzt, farblos natur eloxiert
Tragprofillänge passend für 4500 mm LED und 1
Stirnseite (nicht im Lieferumfang)
Gesamtlänge der Tragprofile mit Stirnseite 4525 mm
L = 4522 mm, B = 65 mm, H = 60 mm

inklusive allem notwendigen Montage-Zubehör.

Hersteller: Regent
Artikelnummer: 2002.8705

oder gleichwertig:

Fabrikat: '..........................................'

Typ: '..........................................'

Liefern, montieren und betriebsfertig anschließen
Menge: 16,000 St

**13.18 Tragprofil zugeschnitten (2699mm)**
Tragprofil zugeschnitten (2699mm)

Tragprofil für Lichtkanalsysteme Channel S
Einbaumontage, zugeschnitten, mit Abdeckrand, aus
Aluminium, vorgestanzt, farblos natur eloxiert, EB =
65 mm, ET = 60 mm L = 2699 mm, B = 86 mm,

inklusive allem notwendigen Montage-Zubehör.

Hersteller: Regent
Artikelnummer: 2003.9240

oder gleichwertig:

Fabrikat: '..........................................'

Typ: '..........................................'

Liefern, montieren und betriebsfertig anschließen
Menge: 8,000 St

**13.19 Lichtleisten (HO 61W,3000K,l=3000mm)**
Lichtleisten (HO 61W,3000K,l=3000mm)

System-Lichtleiste Channel S Master HO (High Output), mit LED, Systemleistung: 61 W, Standby Leistung 0.5 W, Leuchtenlichtstrom mit Optik RUN opal 5900 lm, mit Optik RUN+ 5900 lm, Farbwiedergabeindex Ra > 80, 3000 K, warmweiss, Farbkonsistenz SDCM 3, LED-Lebensdauer L80 50‘000 h, Photobiologische Sicherheit: Sicher, 230 V, Nennstrom: 0.27 A, direktstrahlend, Schnellstecksystem, vorverdrahtet, Master END, 1 Betriebsgerät integriert, DALI, Tragprofil, Optik und Systemkomponenten separat bestellen

HO: Nicht verlängerbar, 2-teilig

Schutzklasse I, Schutzart IP20, Glühdrahtprüfung 650 °C, Schlagfestigkeit: IK 08 für Umgebungstemperaturen -5 bis +30 °C, dieses Produkt enthält eine Lichtquelle der Energieeffizienzklasse B und der EPREL-Eintragungsnummer: 1028206

inklusive allem notwendigen Montage-Zubehör.

Hersteller: Regent
Artikelnummer: 2006.8480

oder gleichwertig:

Fabrikat: '..........................................'

Typ: '..........................................'

Liefern, montieren und betriebsfertig anschließen
Menge: 24,000 St

**13.20 Lichtleisten (HO 32W,3000K,l=1500mm)**
Lichtleisten (HO 32W,3000K,l=1500mm)

System-Lichtleiste Channel S Master HO (High Output), mit LED, Systemleistung: 32 W, Standby Leistung 0.5 W, Leuchtenlichtstrom mit Optik RUN opal 2950 lm, mit Optik RUN+ 2950 lm, Farbwiedergabeindex Ra > 80, 3000 K, warmweiss, Farbkonsistenz SDCM 3, LED-Lebensdauer L80 50‘000 h, Photobiologische Sicherheit: Sicher, 230 V, Nennstrom: 0.14 A, direktstrahlend, Schnellstecksystem, vorverdrahtet, Master, 1 Betriebsgerät integriert, DALI, Tragprofil, Optik und Systemkomponenten separat bestellen

HO: Master-Lichtleiste, verlängerbar um min. 350 mm bis max. 1450 mm

Schutzklasse I, Schutzart IP20, Glühdrahtprüfung 650 °C, Schlagfestigkeit: IK 08 für Umgebungstemperaturen -5 bis +30 °C, dieses Produkt enthält eine Lichtquelle der Energieeffizienzklasse B und der EPREL-Eintragungsnummer: 1028206

inklusive allem notwendigen Montage-Zubehör.

Hersteller: Regent
Artikelnummer: 2006.8479

oder gleichwertig:

Fabrikat: '..........................................'

Typ: '..........................................'

Liefern, montieren und betriebsfertig anschließen
Menge: 8,000 St

**13.21 Lichtleisten (,l=600mm)**
Lichtleisten (l=600mm)

System-Lichtleiste Channel S Slave mit LED,
Systemleistung: 4.1 - 11.7 W, Leuchtenlichtstrom
proportional abhängig von Master System-Lichtleiste
und ausgewählter Optik 410 - 1163 lm,
Farbwiedergabeindex Ra > 80, 3000 K, warmweiss,
Farbkonsistenz SDCM 3, LED-Lebensdauer L80
50‘000 h, Photobiologische Sicherheit: Von der
Leuchte geht keine Gefahr aus (RG0), 230 V,
direktstrahlend, Schnellstecksystem, vorverdrahtet,
Slave, ohne Betriebsgerät, Tragprofil, Optik und
Systemkomponenten separat bestellen
Verlängerung für Master-Lichtleiste, in der Mitte
einmalig oder mehrfach oder am Ende einsetzbar
Schutzklasse I, Schutzart IP20, Glühdrahtprüfung
650 °C, Schlagfestigkeit: IK 08 für
Umgebungstemperaturen -5 bis +30 °C, dieses
Produkt enthält eine Lichtquelle der
Energieeffizienzklasse B und der EPRELEintragungsnummer: 1124089
L = 600 mm, B = 65 mm, H = 60 mm

inklusive allem notwendigen Montage-Zubehör.

Hersteller: Regent
Artikelnummer: 2003.5059

oder gleichwertig:

Fabrikat: '..........................................'

Typ: '..........................................'

Liefern, montieren und betriebsfertig anschließen
Menge: 16,000 St

**13.22 Lichtleisten (l=300mm)**
*** Bedarfsposition ohne GB
Lichtleisten (l=300mm)

System-Lichtleiste Channel S Slave mit LED,
Systemleistung: 2.1 - 4.3 W, Leuchtenlichtstrom
proportional abhängig von Master System-Lichtleiste
und ausgewählter Optik 205 - 467 lm,
Farbwiedergabeindex Ra > 80, 3000 K, warmweiss,
Farbkonsistenz SDCM 3, LED-Lebensdauer L80
50‘000 h, Photobiologische Sicherheit: Von der
Leuchte geht keine Gefahr aus (RG0), 230 V,
direktstrahlend, Schnellstecksystem, vorverdrahtet,
Slave, ohne Betriebsgerät, Tragprofil, Optik und
Systemkomponenten separat bestellen
Verlängerung für Master-Lichtleiste, in der Mitte
einmalig oder mehrfach oder am Ende einsetzbar
Schutzklasse I, Schutzart IP20, Glühdrahtprüfung
650 °C, Schlagfestigkeit: IK 08 für
Umgebungstemperaturen -5 bis +30 °C, dieses
Produkt enthält eine Lichtquelle der
Energieeffizienzklasse B und der EPRELEintragungsnummer: 1028206
L = 300 mm, B = 65 mm, H = 60 mm

inklusive allem notwendigen Montage-Zubehör.

Hersteller: Regent
Artikelnummer: 2003.5058

oder gleichwertig:

Fabrikat: '..........................................'

Typ: '..........................................'

Liefern, montieren und betriebsfertig anschließen
Menge: 32,000 St

**13.23 Diffusor (rollbar, L=12200mm)**
Diffusor (rollbar, L=12200mm)

Diffusor Channel S Office klar prismatisch RUN+, rollbare, bürotaugliche und unterbrechungsfreie Optik, für eine perfekt entblendete und kontinuierliche Lichtlinie

UGR < 19; Lmax = 65° = 3000 cd/m²
650 °C,
L = 12200 mm

inklusive allem notwendigen Montage-Zubehör.

Hersteller: Regent
Artikelnummer: 2009.1238

oder gleichwertig:

Fabrikat: '..........................................'

Typ: '..........................................'

Liefern, montieren und betriebsfertig anschließen
Menge: 8,000 St

**13.24 Stirnseiten-Set**
Stirnseiten-Set

Stirnseiten-Set Channel S links/rechts, Aluminium

Schutzart IP20

inklusive allem notwendigen Montage-Zubehör.

Hersteller: Regent
Artikelnummer: 2010.6933

oder gleichwertig:

Fabrikat: '..........................................'

Typ: '..........................................'

Liefern, montieren und betriebsfertig anschließen
Menge: 8,000 St

**13.25 Netzanschluss-Set Anfang/Ende**
Netzanschluss-Set Anfang/Ende

Netzanschluss-Set Channel S Anfang/Ende

inklusive allem notwendigen Montage-Zubehör.

Hersteller: Regent
Artikelnummer: 2008.4459

oder gleichwertig:

Fabrikat: '..........................................'

Typ: '..........................................'

Liefern, montieren und betriebsfertig anschließen
Menge: 8,000 St

**13.26 Profilverbinder-Set**
Profilverbinder-Set

Profilverbinder-Set Channel S aus Aluminium farblos
5-teilig
Tragprofil, 4-teilig, Betriebsgerät über Profilverbinder
platzierbar
L = 130 mm

inklusive allem notwendigen Montage-Zubehör.

Hersteller: Regent
Artikelnummer: 2009.6972

oder gleichwertig:

Fabrikat: '..........................................'

Typ: '..........................................'

Liefern, montieren und betriebsfertig anschließen
Menge: 16,000 St

**13.27 Baldachin-Set**
Baldachin-Set

Baldachin-Set Universal weiss RAL 9016,
für Drahtseilaufhängung und Anschlusskabel
L = 132 mm B = 56 mm H = 25 mm

inklusive allem notwendigen Montage-Zubehör.

Hersteller: Regent
Artikelnummer: 2001.8467

oder gleichwertig:

Fabrikat: '..........................................'

Typ: '..........................................'

Liefern, montieren und betriebsfertig anschließen
Menge: 8,000 St

**13.28 Drahtseilaufhängungs-Set (2er Set, 1500mm)**
Drahtseilaufhängungs-Set (2er Set, 1500mm)

Drahtseilabhängungs-Set Channel S 2er Set, Empfehlung: mindestens alle 1,5 m
L = 1500 mm

inklusive allem notwendigen Montage-Zubehör.

Hersteller: Regent
Artikelnummer: 2001.0619

oder gleichwertig:

Fabrikat: '..........................................'

Typ: '..........................................'

Liefern, montieren und betriebsfertig anschließen
Menge: 32,000 St

**13.29 Zuschneidehilfe Diffusor**
Zuschneidehilfe Diffusor

Zuschneidehilfe Channel S Channel S aus
Stahlblech

inklusive allem notwendigen Montage-Zubehör.

Hersteller: Regent
Artikelnummer: 2005.2936

oder gleichwertig:

Fabrikat: '..........................................'

Typ: '..........................................'

Liefern, montieren und betriebsfertig anschließen
Menge: 2,000 St

**13.30 Demontage-Werkzeug**
Demontage-Werkzeug

Demontage-Werkzeug Channel S, Channel S UP,
Purelite, Purelite Slim

inklusive allem notwendigen Montage-Zubehör.

Hersteller: Regent
Artikelnummer: 1022.8951

oder gleichwertig:

Fabrikat: '..........................................'

Typ: '..........................................'

Liefern, montieren und betriebsfertig anschließen
Menge: 2,000 St

*Hinweis: B1.7, Linienleuchten pendel (7,70m)*
B1.7 Linienleuchten pendel (7,70m),
1 Stück
setzen sich aus den folgend Beschriebenen Artikel zusammen!

inklusive allem notwendigen Montage-Zubehör.
Liefern, montieren und betriebsfertig anschließen

**13.31 Tragprofil Anfang/Ende**
Tragprofil Anfang/Ende

Tragprofil für Lichtkanalsysteme Channel S
Anbaumontage, Anfang / Ende, ohne Abdeckrand,
aus Aluminium, vorgestanzt, farblos natur eloxiert
Tragprofillänge passend für 4500 mm LED und 1
Stirnseite (nicht im Lieferumfang)
Gesamtlänge der Tragprofile mit Stirnseite 4525 mm
L = 4522 mm, B = 65 mm, H = 60 mm

inklusive allem notwendigen Montage-Zubehör.

Hersteller: Regent
Artikelnummer: 2002.8705

oder gleichwertig:

Fabrikat: '..........................................'

Typ: '..........................................'

Liefern, montieren und betriebsfertig anschließen
Menge: 1,000 St

**13.32 Tragprofil zugeschnitten (3171mm)**
Tragprofil zugeschnitten (3171mm)

Tragprofil für Lichtkanalsysteme Channel S
Einbaumontage, zugeschnitten, mit Abdeckrand, aus
Aluminium, vorgestanzt, farblos natur eloxiert, EB =
65 mm, ET = 60 mm L = 3171 mm, B = 86 mm

inklusive allem notwendigen Montage-Zubehör.

Hersteller: Regent
Artikelnummer: 2003.9240

oder gleichwertig:

Fabrikat: '..........................................'

Typ: '..........................................'

Liefern, montieren und betriebsfertig anschließen
Menge: 1,000 St

**13.33 Lichtleisten (HPE,46W,3000K,l=3000mm)**
Lichtleisten (HPE,46W,3000K,l=3000mm)

System-Lichtleiste Channel S Master HPE (High
Performance Efficiency), mit LED, Systemleistung:
46 W, Standby Leistung 0.5 W, Leuchtenlichtstrom
mit Optik RUN opal 4300 lm, mit Optik RUN+ 4300
lm, Farbwiedergabeindex Ra > 80, 3000 K,
warmweiss, Farbkonsistenz SDCM 3, LEDLebensdauer L80 50‘000 h, Photobiologische
Sicherheit: Sicher, 230 V, direktstrahlend,
Schnellstecksystem, vorverdrahtet, Master END, 1
Betriebsgerät integriert, DALI, Tragprofil, Optik und
Systemkomponenten separat bestellen
HPE: Nicht verlängerbar, 2-teilig
Schutzklasse I, Schutzart IP20, Glühdrahtprüfung
650 °C, Schlagfestigkeit: IK 08 für
Umgebungstemperaturen -5 bis +30 °C, dieses
Produkt enthält eine Lichtquelle der
Energieeffizienzklasse B und der EPRELEintragungsnummer: 1028206
L = 3000 mm, B = 42 mm, H = 40 mm

inklusive allem notwendigen Montage-Zubehör.

Hersteller: Regent
Artikelnummer: 2006.2704

oder gleichwertig:

Fabrikat: '..........................................'

Typ: '..........................................'

Liefern, montieren und betriebsfertig anschließen
Menge: 2,000 St

**13.34 Lichtleisten (HPE,20W,3000K,l=1200mm)**
Lichtleisten (HPE,20W,3000K,l=1200mm)

System-Lichtleiste Channel S Master HPE (High Performance Efficiency), mit LED, Systemleistung: 20 W, Standby Leistung 0.5 W, mit Optik RUN+ 1720 lm, Farbwiedergabeindex Ra > 80, 3000 K, warmweiss, Farbkonsistenz SDCM 3, LED-Lebensdauer L80 50‘000 h, Photobiologische Sicherheit: Sicher, 230 V, Nennstrom: 0.09 A, direktstrahlend, Schnellstecksystem, vorverdrahtet, Master, 1 Betriebsgerät integriert, DALI, Tragprofil, Optik und Systemkomponenten separat bestellen
HPE: Master-Lichtleiste, verlängerbar um min. 0 mm bis max. 600 mm
Schutzklasse I, Schutzart IP20, Glühdrahtprüfung 650 °C, Schlagfestigkeit: IK 08 für Umgebungstemperaturen -5 bis +30 °C, dieses Produkt enthält eine Lichtquelle der Energieeffizienzklasse B und der EPREL-Eintragungsnummer: 1124089

L = 1200 mm, B = 42 mm, H = 40 mm

inklusive allem notwendigen Montage-Zubehör.

Hersteller: Regent
Artikelnummer: 2006.2701

oder gleichwertig:

Fabrikat: '..........................................'

Typ: '..........................................'

Liefern, montieren und betriebsfertig anschließen
Menge: 1,000 St

**13.35 Lichtleisten (l=300mm)**
Lichtleisten (l=300mm)

System-Lichtleiste Channel S Slave mit LED,
Systemleistung: 2.1 - 4.3 W, Leuchtenlichtstrom
proportional abhängig von Master System-Lichtleiste
und ausgewählter Optik 205 - 467 lm,
Farbwiedergabeindex Ra > 80, 3000 K, warmweiss,
Farbkonsistenz SDCM 3, LED-Lebensdauer L80
50‘000 h, Photobiologische Sicherheit: Von der
Leuchte geht keine Gefahr aus (RG0), 230 V,
direktstrahlend, Schnellstecksystem, vorverdrahtet,
Slave, ohne Betriebsgerät, Tragprofil, Optik und
Systemkomponenten separat bestellen
Verlängerung für Master-Lichtleiste, in der Mitte
einmalig oder mehrfach oder am Ende einsetzbar
Schutzklasse I, Schutzart IP20, Glühdrahtprüfung
650 °C, Schlagfestigkeit: IK 08 für
Umgebungstemperaturen -5 bis +30 °C, dieses
Produkt enthält eine Lichtquelle der
Energieeffizienzklasse B und der EPRELEintragungsnummer: 1028206
L = 300 mm, B = 65 mm, H = 60 mm

inklusive allem notwendigen Montage-Zubehör.

Hersteller: Regent
Artikelnummer: 2003.5058

oder gleichwertig:

Fabrikat: '..........................................'

Typ: '..........................................'

Liefern, montieren und betriebsfertig anschließen
Menge: 1,000 St

**13.36 Lichtleisten (l=150mm)**
*** Bedarfsposition ohne GB
Lichtleisten (l=150mm)

System-Lichtleiste Channel S Slave mit LED, Systemleistung: 1 - 2.9 W, Leuchtenlichtstrom proportional abhängig von Master System-Lichtleiste und ausgewählter Optik 103 - 317 lm, Farbwiedergabeindex Ra > 80, 3000 K, warmweiss, Farbkonsistenz SDCM 3, LED-Lebensdauer L80 50‘000 h, Photobiologische Sicherheit: Von der Leuchte geht keine Gefahr aus (RG0), 230 V, direktstrahlend, Schnellstecksystem, vorverdrahtet, Slave END, ohne Betriebsgerät, Tragprofil, Optik und Systemkomponenten separat bestellen

Verlängerung für Master- oder Slave-Lichtleiste, nur am Ende einmalig einsetzbar

Schutzklasse I, Schutzart IP20, Glühdrahtprüfung 650 °C, Schlagfestigkeit: IK 08 für Umgebungstemperaturen -5 bis +30 °C, dieses Produkt enthält eine Lichtquelle der Energieeffizienzklasse B und der EPREL-Eintragungsnummer: 1137907

L = 150 mm, B = 65 mm, H = 60 mm

inklusive allem notwendigen Montage-Zubehör.

Hersteller: Regent
Artikelnummer: 2003.5055

oder gleichwertig:

Fabrikat: '..........................................'

Typ: '..........................................'

Liefern, montieren und betriebsfertig anschließen
Menge: 3,000 St

**13.37 Diffusor (rollbar, L=7700mm)**
Diffusor (rollbar, L=7700mm)

Diffusor Channel S Office klar prismatisch RUN+, rollbare, bürotaugliche und unterbrechungsfreie Optik, für eine perfekt entblendete und kontinuierliche Lichtlinie

UGR < 19; Lmax = 65° = 3000 cd/m²
650 °C,
L = 7700mm

inklusive allem notwendigen Montage-Zubehör.

Hersteller: Regent
Artikelnummer: 2009.1235

oder gleichwertig:

Fabrikat: '..........................................'

Typ: '..........................................'

Liefern, montieren und betriebsfertig anschließen
Menge: 1,000 St

**13.38 Stirnseiten-Set**
Stirnseiten-Set

Stirnseiten-Set Channel S links/rechts, Aluminium
Schutzart IP20

inklusive allem notwendigen Montage-Zubehör.

Hersteller: Regent
Artikelnummer: 2010.6933

oder gleichwertig:

Fabrikat: '..........................................'

Typ: '..........................................'

Liefern, montieren und betriebsfertig anschließen
Menge: 1,000 St

**13.39 Netzanschluss-Set Anfang/Ende**
Netzanschluss-Set Anfang/Ende

Netzanschluss-Set Channel S Anfang/Ende

inklusive allem notwendigen Montage-Zubehör.

Hersteller: Regent
Artikelnummer: 2008.4459

oder gleichwertig:

Fabrikat: '..........................................'

Typ: '..........................................'

Liefern, montieren und betriebsfertig anschließen
Menge: 1,000 St

**13.40 Profilverbinder-Set**
Profilverbinder-Set

Profilverbinder-Set Channel S aus Aluminium farblos
5-teilig
Tragprofil, 4-teilig, Betriebsgerät über Profilverbinder
platzierbar
L = 130 mm

inklusive allem notwendigen Montage-Zubehör.

Hersteller: Regent
Artikelnummer: 2009.6972

oder gleichwertig:

Fabrikat: '..........................................'

Typ: '..........................................'

Liefern, montieren und betriebsfertig anschließen
Menge: 1,000 St

**13.41 Baldachin-Set**
Baldachin-Set

Baldachin-Set Universal weiss RAL 9016,
für Drahtseilaufhängung und Anschlusskabel
L = 132 mm B = 56 mm H = 25 mm

inklusive allem notwendigen Montage-Zubehör.

Hersteller: Regent
Artikelnummer: 2001.8467

oder gleichwertig:

Fabrikat: '..........................................'

Typ: '..........................................'

Liefern, montieren und betriebsfertig anschließen
Menge: 1,000 St

**13.42 Drahtseilaufhängungs-Set (2er Set, 1500mm)**
Drahtseilaufhängungs-Set (2er Set, 1500mm)

Drahtseilabhängungs-Set Channel S 2er Set,
Empfehlung: mindestens alle 1,5 m
L = 1500 mm

inklusive allem notwendigen Montage-Zubehör.

Hersteller: Regent
Artikelnummer: 2001.0619

oder gleichwertig:

Fabrikat: '..........................................'

Typ: '..........................................'

Liefern, montieren und betriebsfertig anschließen
Menge: 3,000 St

**13.43 Zuschneidehilfe Diffusor**
Zuschneidehilfe Diffusor

Zuschneidehilfe Channel S Channel S aus
Stahlblech

inklusive allem notwendigen Montage-Zubehör.

Hersteller: Regent
Artikelnummer: 2005.2936

oder gleichwertig:

Fabrikat: '..........................................'

Typ: '..........................................'

Liefern, montieren und betriebsfertig anschließen
Menge: 1,000 St

**13.44 Demontage-Werkzeug**
Demontage-Werkzeug

Demontage-Werkzeug Channel S, Channel S UP,
Purelite, Purelite Slim

inklusive allem notwendigen Montage-Zubehör.

Hersteller: Regent
Artikelnummer: 1022.8951

oder gleichwertig:

Fabrikat: '..........................................'

Typ: '..........................................'

Liefern, montieren und betriebsfertig anschließen
Menge: 1,000 St

*Hinweis: B1.8, Linienleuchte pendel (3,65m)*
B1.8 Linienleuchte pendel (3,65m),
1 Stück
setzt sich aus den folgend Beschriebenen Artikel zusammen!

inklusive allem notwendigen Montage-Zubehör.
Liefern, montieren und betriebsfertig anschließen

**13.45 Tragprofil zugeschnitten (3643mm)**
Tragprofil zugeschnitten (3643mm)

Tragprofil für Lichtkanalsysteme Channel S
Einbaumontage, zugeschnitten, mit Abdeckrand, aus
Aluminium, vorgestanzt, farblos natur eloxiert, EB =
65 mm, ET = 60 mm L = 3643 mm, B = 86 mm

inklusive allem notwendigen Montage-Zubehör.

Hersteller: Regent
Artikelnummer: 2003.9240

oder gleichwertig:

Fabrikat: '..........................................'

Typ: '..........................................'

Liefern, montieren und betriebsfertig anschließen
Menge: 1,000 St

**13.46 Lichtleisten (HO 32W,3000K,l=1500mm)**
Lichtleisten (HO 32W,3000K,l=1500mm)

System-Lichtleiste Channel S Master HO (High Output), mit LED, Systemleistung: 32 W, Standby Leistung 0.5 W, Leuchtenlichtstrom mit Optik RUN opal 99999 lm, mit Optik RUN+ 2950 lm, Farbwiedergabeindex Ra > 80, 3000 K, warmweiss, Farbkonsistenz SDCM 3, LED-Lebensdauer L80 50‘000 h, Photobiologische Sicherheit: Sicher, 230 V, Nennstrom: 0.14 A, direktstrahlend, Schnellstecksystem, vorverdrahtet, Master END, 1 Betriebsgerät integriert, DALI, Tragprofil, Optik und Systemkomponenten separat bestellen

HO: Nicht verlängerbar, mit Durchgangsverdrahtung

Schutzklasse I, Schutzart IP20, Glühdrahtprüfung 650 °C, Schlagfestigkeit: IK 08 für Umgebungstemperaturen -5 bis +30 °C, dieses Produkt enthält eine Lichtquelle der Energieeffizienzklasse B und der EPREL-Eintragungsnummer: 1028206
L = 1500 mm, B = 65 mm, H = 60 mm

inklusive allem notwendigen Montage-Zubehör.

Hersteller: Regent
Artikelnummer: 2006.8493

oder gleichwertig:

Fabrikat: '..........................................'

Typ: '..........................................'

Liefern, montieren und betriebsfertig anschließen
Menge: 1,000 St

**13.47 Lichtleisten (HO 32W,3000K,l=1500mm)**
Lichtleisten (HO 32W,3000K,l=1500mm)

System-Lichtleiste Channel S Master HO (High Output), mit LED, Systemleistung: 32 W, Standby Leistung 0.5 W, Leuchtenlichtstrom mit Optik RUN opal 2950 lm, mit Optik RUN+ 2950 lm, Farbwiedergabeindex Ra > 80, 3000 K, warmweiss, Farbkonsistenz SDCM 3, LED-Lebensdauer L80 50‘000 h, Photobiologische Sicherheit: Sicher, 230 V, Nennstrom: 0.14 A, direktstrahlend, Schnellstecksystem, vorverdrahtet, Master, 1 Betriebsgerät integriert, DALI, Tragprofil, Optik und Systemkomponenten separat bestellen

HO: Master-Lichtleiste, verlängerbar um min. 350 mm bis max. 1450 mm

Schutzklasse I, Schutzart IP20, Glühdrahtprüfung 650 °C, Schlagfestigkeit: IK 08 für Umgebungstemperaturen -5 bis +30 °C, dieses Produkt enthält eine Lichtquelle der Energieeffizienzklasse B und der EPREL-Eintragungsnummer: 1028206

inklusive allem notwendigen Montage-Zubehör.

Hersteller: Regent
Artikelnummer: 2006.8479

oder gleichwertig:

Fabrikat: '..........................................'

Typ: '..........................................'

Liefern, montieren und betriebsfertig anschließen
Menge: 1,000 St

**13.48 Lichtleisten (,l=600mm)**
Lichtleisten (l=600mm)

System-Lichtleiste Channel S Slave mit LED,
Systemleistung: 4.1 - 11.7 W, Leuchtenlichtstrom
proportional abhängig von Master System-Lichtleiste
und ausgewählter Optik 410 - 1163 lm,
Farbwiedergabeindex Ra > 80, 3000 K, warmweiss,
Farbkonsistenz SDCM 3, LED-Lebensdauer L80
50‘000 h, Photobiologische Sicherheit: Von der
Leuchte geht keine Gefahr aus (RG0), 230 V,
direktstrahlend, Schnellstecksystem, vorverdrahtet,
Slave, ohne Betriebsgerät, Tragprofil, Optik und
Systemkomponenten separat bestellen
Verlängerung für Master-Lichtleiste, in der Mitte
einmalig oder mehrfach oder am Ende einsetzbar
Schutzklasse I, Schutzart IP20, Glühdrahtprüfung
650 °C, Schlagfestigkeit: IK 08 für
Umgebungstemperaturen -5 bis +30 °C, dieses
Produkt enthält eine Lichtquelle der
Energieeffizienzklasse B und der EPRELEintragungsnummer: 1124089
L = 600 mm, B = 65 mm, H = 60 mm

inklusive allem notwendigen Montage-Zubehör.

Hersteller: Regent
Artikelnummer: 2003.5059

oder gleichwertig:

Fabrikat: '..........................................'

Typ: '..........................................'

Liefern, montieren und betriebsfertig anschließen
Menge: 1,000 St

**13.49 Lichtleisten (l=300mm)**
*** Bedarfsposition ohne GB
Lichtleisten (l=300mm)

System-Lichtleiste Channel S Slave mit LED,
Systemleistung: 2.1 - 4.3 W, Leuchtenlichtstrom
proportional abhängig von Master System-Lichtleiste
und ausgewählter Optik 205 - 467 lm,
Farbwiedergabeindex Ra > 80, 3000 K, warmweiss,
Farbkonsistenz SDCM 3, LED-Lebensdauer L80
50‘000 h, Photobiologische Sicherheit: Von der
Leuchte geht keine Gefahr aus (RG0), 230 V,
direktstrahlend, Schnellstecksystem, vorverdrahtet,
Slave, ohne Betriebsgerät, Tragprofil, Optik und
Systemkomponenten separat bestellen
Verlängerung für Master-Lichtleiste, in der Mitte
einmalig oder mehrfach oder am Ende einsetzbar
Schutzklasse I, Schutzart IP20, Glühdrahtprüfung
650 °C, Schlagfestigkeit: IK 08 für
Umgebungstemperaturen -5 bis +30 °C, dieses
Produkt enthält eine Lichtquelle der
Energieeffizienzklasse B und der EPRELEintragungsnummer: 1028206
L = 300 mm, B = 65 mm, H = 60 mm

inklusive allem notwendigen Montage-Zubehör.

Hersteller: Regent
Artikelnummer: 2003.5058

oder gleichwertig:

Fabrikat: '..........................................'

Typ: '..........................................'

Liefern, montieren und betriebsfertig anschließen
Menge: 2,000 St

**13.50 Diffusor (rollbar, L=3608mm)**
Diffusor (rollbar, L=3608mm)

Diffusor Channel S Office klar prismatisch RUN+, rollbare, bürotaugliche und unterbrechungsfreie Optik, für eine perfekt entblendete und kontinuierliche Lichtlinie
UGR < 19; Lmax = 65° = 3000 cd/m²
650 °C,
L = 3608 mmmm

inklusive allem notwendigen Montage-Zubehör.

Hersteller: Regent
Artikelnummer: 2009.6529

oder gleichwertig:

Fabrikat: '..........................................'

Typ: '..........................................'

Liefern, montieren und betriebsfertig anschließen
Menge: 1,000 St

**13.51 Stirnseiten-Set**
Stirnseiten-Set

Stirnseiten-Set Channel S links/rechts, Aluminium
Schutzart IP20

inklusive allem notwendigen Montage-Zubehör.

Hersteller: Regent
Artikelnummer: 2010.6933

oder gleichwertig:

Fabrikat: '..........................................'

Typ: '..........................................'

Liefern, montieren und betriebsfertig anschließen
Menge: 1,000 St

**13.52 Netzanschluss-Set Anfang/Ende**
Netzanschluss-Set Anfang/Ende

Netzanschluss-Set Channel S Anfang/Ende

inklusive allem notwendigen Montage-Zubehör.

Hersteller: Regent
Artikelnummer: 2008.4459

oder gleichwertig:

Fabrikat: '..........................................'

Typ: '..........................................'

Liefern, montieren und betriebsfertig anschließen
Menge: 1,000 St

**13.53 Baldachin-Set**
Baldachin-Set

Baldachin-Set Universal weiss RAL 9016,
für Drahtseilaufhängung und Anschlusskabel
L = 132 mm B = 56 mm H = 25 mm

inklusive allem notwendigen Montage-Zubehör.

Hersteller: Regent
Artikelnummer: 2001.8467

oder gleichwertig:

Fabrikat: '..........................................'

Typ: '..........................................'

Liefern, montieren und betriebsfertig anschließen
Menge: 1,000 St

**13.54 Zuschneidehilfe Diffusor**
Zuschneidehilfe Diffusor

Zuschneidehilfe Channel S Channel S aus
Stahlblech

inklusive allem notwendigen Montage-Zubehör.

Hersteller: Regent
Artikelnummer: 2005.2936

oder gleichwertig:

Fabrikat: '..........................................'

Typ: '..........................................'

Liefern, montieren und betriebsfertig anschließen
Menge: 1,000 St

**13.55 Demontage-Werkzeug**
Demontage-Werkzeug

Demontage-Werkzeug Channel S, Channel S UP,
Purelite, Purelite Slim

inklusive allem notwendigen Montage-Zubehör.

Hersteller: Regent
Artikelnummer: 1022.8951

oder gleichwertig:

Fabrikat: '..........................................'

Typ: '..........................................'

Liefern, montieren und betriebsfertig anschließen
Menge: 1,000 St

**13.56 Drahtseilaufhängungs-Set (2er Set, 1500mm)**
Drahtseilaufhängungs-Set (2er Set, 1500mm)

Drahtseilabhängungs-Set Channel S 2er Set,
Empfehlung: mindestens alle 1,5 m
L = 1500 mm

inklusive allem notwendigen Montage-Zubehör.

Hersteller: Regent
Artikelnummer: 2001.0619

oder gleichwertig:

Fabrikat: '..........................................'

Typ: '..........................................'

Liefern, montieren und betriebsfertig anschließen
Menge: 2,000 St

**13.57 B1.9, Pendelleuchte (Glas)**
B1.9, Pendelleuchte (Glas)

Pendelleuchte Torus mit Seilpendel 3 m, vor Ort kürzbar, mit LED, Systemleistung: 38 W, Standby Leistung 1 W, Leuchtenlichtstrom 3750 lm, Farbwiedergabeindex Ra > 90, Farbtemperatur 3000 K, warmweiss, Farbkonsistenz SDCM 3, LED-Lebensdauer L80 50‘000 h, Photobiologische Sicherheit: Von der Leuchte geht keine Gefahr aus (RG0), 230 V, Nennstrom: 0.17 A, direkt-/indirektstrahlend, 92% / 8%, Leuchtkörper aus Polymethylmethacryl (PMMA), transparent, Innenkegel weiss, RAL 9016, 2 Betriebsgeräte integriert, DALI2,

Schutzklasse I, Schutzart IP40, Glühdrahtprüfung 650 °C, dieses Produkt enthält eine Lichtquelle der Energieeffizienzklasse B und der EPREL-Eintragungsnummer: 1542692

Ø = 510 mm, H = 183 mm p = 3210 mm

inklusive allem notwendigen Montage-Zubehör.

Hersteller: Regent
Artikel: TORUS PEN510-3210RP LED3750-930 DID DALI
Artikelnummer: 2009.1101

oder gleichwertig:

Fabrikat: '..........................................'

Typ: '..........................................'

Liefern, montieren und betriebsfertig anschließen
Menge: 4,000 St

**13.58 B1.10, Anbauleuchte(Glas)**
B1.10, Anbauleuchte(Glas)

Deckenanbauleuchte Torus mit LED, Systemleistung: 36 W, Standby Leistung 1 W, Leuchtenlichtstrom 3450 lm, Farbwiedergabeindex Ra > 90, Farbtemperatur 3000 K, warmweiss, Farbkonsistenz SDCM 3, LED-Lebensdauer L80 50‘000 h, Photobiologische Sicherheit: Sicher, 230 V, Nennstrom: 0.17 A, direkt-/indirektstrahlend, 92% / 8%, Leuchtkörper aus Polymethylmethacryl (PMMA), transparent, Innenkegel weiss, RAL 9016, 2 Betriebsgeräte integriert, DALI,

Schutzklasse I, Schutzart IP40, Glühdrahtprüfung 650 °C, dieses Produkt enthält eine Lichtquelle der Energieeffizienzklasse B und der EPREL-Eintragungsnummer: 1542692

Ø = 510 mm, H = 183 mm

inklusive allem notwendigen Montage-Zubehör.

Hersteller: Regent
Artikel: TORUS CW510 LED3750-930 DID DALI
Artikelnummer: 2008.7970

oder gleichwertig:

Fabrikat: '..........................................'

Typ: '..........................................'

Liefern, montieren und betriebsfertig anschließen
Menge: 16,000 St

**13.59 B2.1, Einbauleuchte Rahmenlos (Durchm. 35er)**
B2.1, Einbauleuchte Rahmenlos (Durchm. 35er)

Ein-flammige Einbaudownlights für den Innenbereich. Die warmweiße LED-Lichtquelle mit Flood-Lichtverteilung besteht aus 1 Array-LED mit einer Farbtemperatur von 3000 K und einem CRI von 90; der Lichtstrom der Lichtquelle beträgt 860 lm bei einer nominalen Lichtausbeute von 143,3 lm/W.
Das Gehäuse besteht aus Technopolymer in weißer Ausführung; der Diffusor ist aus UV-beständigem Polycarbonat gefertigt. Die Schutzart beträgt IP20, das Gesamtgewicht liegt bei 0,082 kg.
Die Gesamtleistungsaufnahme beträgt 6 W. Das mitgelieferte Anschlusskabel hat eine Länge von 0,3 m.
Das Gerät entspricht der Schutzklasse III und kann mit einem Einbaugehäuse (Art.-Nr. C-C100006 für Beton oder Mauerwerk) an der Decke montiert werden. Konform mit der Norm EN 60598-1 und deren spezifischen Anforderungen.
+DALI-Netzteil
+Einbaugehäuse für Gipskartondecken

inklusive allem notwendigen Montage-Zubehör.

Hersteller: iLED
Artikel: Modoc-RF
Artikelnummer: C00692WHWFL

oder gleichwertig:

Fabrikat: '..........................................'

Typ: '..........................................'

Liefern, montieren und betriebsfertig anschließen
Menge: 24,000 St

**13.60 B2.2, Einbauleuchte Rahmenlos (Durchm. 76er)**
B2.2, Einbauleuchte Rahmenlos (Durchm. 76er)

Ein-flammige Einbaudownlights für Innenanwendungen. Die warmweiße LED-Lichtquelle mit Wide-Flood-Lichtverteilung besteht aus einer Array-LED mit einer Farbtemperatur von 3000 K und einem CRI von 90; der Lichtstrom der Lichtquelle beträgt 1787 lm bei einer nominalen Lichtausbeute von 178,7 lm/W.
Das Gehäuse besteht aus Technopolymer mit weißer Oberfläche; der Diffusor ist aus UV-beständigem Polycarbonat gefertigt.
Die Schutzart ist IP20; das Gesamtgewicht beträgt 0,212 kg.
Die Gesamtleistungsaufnahme beträgt 10 W. Das im Lieferumfang enthaltene Anschlusskabel hat eine Länge von 0,3 m.
Das Gerät entspricht der Schutzklasse III und kann mit einem Einbaugehäuse (Artikelnummer C-C100008 für Beton oder Mauerwerk) an der Decke montiert werden.
Konform mit der Norm EN 60598-1 und deren spezifischen Bestimmungen.
+DALI-Netzteil
+Einbaugehäuse für Gipskartondecken

inklusive allem notwendigen Montage-Zubehör (Einbaurahmen)

Hersteller: iLED
Artikel: Modoc-RF
Artikelnummer: C00693WHWWF

oder gleichwertig:

Fabrikat: '..........................................'

Typ: '..........................................'

Liefern, montieren und betriebsfertig anschließen
Menge: 82,000 St

**13.61 B2.3, Einbauleuchte Rahmenlos (Durchm. 105er)**
B2.3, Einbauleuchte Rahmenlos (Durchm. 105er)

Ein-flammige Einbaudownlights für den Innenbereich. Die warmweiße LED-Lichtquelle mit Wide-Flood-Lichtverteilung besteht aus einer Array-LED mit einer Farbtemperatur von 3000 K und einem CRI von 90; der Lichtstrom der Lichtquelle beträgt 3129 lm bei einer nominalen Lichtausbeute von 173,8 lm/W.
Das Gehäuse besteht aus Technopolymer in weißer Ausführung; der Diffusor ist aus UV-beständigem Polycarbonat gefertigt. Die Schutzart beträgt IP20; das Gesamtgewicht liegt bei 0,44 kg.
Die Gesamtleistungsaufnahme beträgt 18 W. Das mitgelieferte Anschlusskabel hat eine Länge von 0,3 m.
Das Gerät entspricht der Schutzklasse III und kann mit einem Einbaugehäuse (Art.-Nr. C-C100010 für Beton oder Mauerwerk) an der Decke montiert werden. Konform mit der Norm EN 60598-1 und deren spezifischen Bestimmungen.
+DALI-Netzteil
+Einbaugehäuse für Gipskartondecken

inklusive allem notwendigen Montage-Zubehör (Einbaurahmen)

Hersteller: iLED
Artikel: Modoc-RF
Artikelnummer: C00694WHWWF

oder gleichwertig:

Fabrikat: '..........................................'

Typ: '..........................................'

Liefern, montieren und betriebsfertig anschließen
Menge: 9,000 St

**13.62 B3.1, Anbau-/Pendelleuchte (Feuchtraumwannenleuchte)**
B3.1, Anbau-/Pendelleuchte (Feuchtraumwannenleuchte)

LED-Feuchtraumleuchte IP 66 für den Einsatz in Anwendungen mit hohen Anforderungen an Variabilität, Effizienz, Lichtqualität und Technik. Die Leuchte ist Bestandteil eines Sortiments mit baugleichen, montagetechnisch kompatiblen Varianten. Diese Varianten sind mit alternativen optischen Systemen, Light-Engines mit einstellbaren Lichtströmen sowie mit Anbindungsoption an Lichtmanagement- und Notbeleuchtungssysteme verfügbar. Geeignet zur Anwendung in HACCP, IFS und/oder BRC Global Standard Food zertifizierten Unternehmen. Mit begrenzter Oberflächentemperatur, für den Einsatz in feuergefährdeten Räumen gemäß DIN EN 60598-2-24 geeignet. Mit Cliplos-Verschlusstechnik zur schutzartgerechten, einfachen Montage von Diffusor-Abdeckwanne und Leuchtenkörper nach dem Anschluss. Abgehängte Montage über optionales Zubehör möglich. Deckenmontage über beiliegende Befestigungsklammer. Abgehängte Montage über optionales Zubehör möglich. Mit einer prismierten, lichttechnisch wirksamen, transluzenten PMMA-Abdeckwanne, direkt strahlend. Mit symmetrisch breit strahlender Lichtstärkeverteilung. Leuchtenlichtstrom und Lichtfarbe fest eingestellt. Bemessungslichtstrom 6500 lm, Bemessungsleistung 42 W, maximale Leuchten-Lichtausbeute 155 lm/W. Lichtfarbe neutralweiß, ähnlichste Farbtemperatur (CCT) 4000 K, allgemeiner Farbwiedergabeindex (CRI) Ra > 80. Farborttoleranz (initial MacAdam) = 3 SDCM. Mittlere Bemessungslebensdauer L80 (tq 25 °C) = 70.000 h. Die Lichtquelle ist entsprechend der Ökodesign-Anforderungen (VO (EU) 2019/2020) austauschbar. Flimmern: Pst LM = 1,0 bei Volllast. Stroboskop-Effekt: SVM = 0,4 bei Volllast. Leuchtenkörper aus PC. Oberfläche lichtgrau beschichtet (ähnlich RAL 7035). Maße (L x B): 1552 mm x 102 mm, Leuchtenhöhe 91 mm. Schutzklasse (EN 61140): I, Schutzart (DIN EN 60529): IP66, Stoßfestigkeitsgrad nach IEC 62262: IK03, Prüftemperatur Glühdrahttest gemäß IEC 60695-2-11: 650 °C. Zulässige Umgebungstemperatur (ta): -30 °C bis 35 °C. Gewicht: 2,7 kg. Mit 5-poliger Anschlussklemme bis 2,5 mm2. Mit elektronischem Betriebsgerät, digital dimmbar (DALI). Betriebsgerät gemäß DALI-2-Standard (EN 62386). Leuchte mittels Tastfunktion über DALI-Steuerklemmen schalt- und dimmbar (Touch DIM). Das Betriebsgerät ist entsprechend der Ökodesign-Anforderungen (VO (EU) 2019/2020) austauschbar. Die Leuchte ist Monitoring ready (MOR) und liefert Leuchtendaten zur Überwachung oder vorausschauenden Wartung. Sie ist damit kompatibel zu den TRILUX Monitoring Services. Das Produkt erfüllt die grundlegenden Anforderungen der anwendbaren EU-Richtlinien und des Produktsicherheitsgesetzes und trägt die CE-Kennzeichnung. Zusätzlich ist die Leuchte durch eine unabhängige Prüfstelle ENEC-zertifiziert. Leuchte 10 Jahre, Ersatzteile (LED-Modul, Betriebsgerät, optisches System) 15 Jahre nach Rechnungsdatum unter Vorbehalt vertretbarer Änderungen, die dem Fortschritt dienen, verfügbar.

inklusive allem notwendigen Montage-Zubehör.

Hersteller: Trilux
Artikel: AragF 15 PW 64-840 ETDD
Artikelnummer: 7410151

oder gleichwertig:

Fabrikat: '..........................................'

Typ: '..........................................'

Liefern, montieren und betriebsfertig anschließen
Menge: 69,000 St

**13.63 B3.2,Anbau-/Pendelleuchte (Feuchtraumwannenleuchte)**
B3.2, Anbau-/Pendelleuchte (Feuchtraumwannenleuchte)

LED-Feuchtraumleuchte IP 66 für den Einsatz in Anwendungen mit hohen Anforderungen an Variabilität, Effizienz, Lichtqualität und Technik. Die Leuchte ist Bestandteil eines Sortiments mit baugleichen, montagetechnisch kompatiblen Varianten. Diese Varianten sind mit alternativen optischen Systemen, Light-Engines mit einstellbaren Lichtströmen sowie mit Anbindungsoption an Lichtmanagement- und Notbeleuchtungssysteme verfügbar. Geeignet zur Anwendung in HACCP, IFS und/oder BRC Global Standard Food zertifizierten Unternehmen. Mit begrenzter Oberflächentemperatur, für den Einsatz in feuergefährdeten Räumen gemäß DIN EN 60598-2-24 geeignet. Mit Cliplos-Verschlusstechnik zur schutzartgerechten, einfachen Montage von Diffusor-Abdeckwanne und Leuchtenkörper nach dem Anschluss. Abgehängte Montage über optionales Zubehör möglich. Deckenmontage über beiliegende Befestigungsklammer. Abgehängte Montage über optionales Zubehör möglich. Mit einer prismierten, lichttechnisch wirksamen, transluzenten PMMA-Abdeckwanne, direkt strahlend. Mit symmetrisch breit strahlender Lichtstärkeverteilung. Leuchtenlichtstrom und Lichtfarbe fest eingestellt. Bemessungslichtstrom 8200 lm, Bemessungsleistung 51 W, maximale Leuchten-Lichtausbeute 161 lm/W. Lichtfarbe neutralweiß, ähnlichste Farbtemperatur (CCT) 4000 K, allgemeiner Farbwiedergabeindex (CRI) Ra > 80. Farborttoleranz (initial MacAdam) = 3 SDCM. Mittlere Bemessungslebensdauer L80 (tq 25 °C) = 70.000 h. Die Lichtquelle ist entsprechend der Ökodesign-Anforderungen (VO (EU) 2019/2020) austauschbar. Flimmern: Pst LM = 1,0 bei Volllast. Stroboskop-Effekt: SVM = 0,4 bei Volllast. Leuchtenkörper aus PC. Oberfläche lichtgrau beschichtet (ähnlich RAL 7035). Maße (L x B): 1552 mm x 102 mm, Leuchtenhöhe 91 mm. Schutzklasse (EN 61140): I, Schutzart (DIN EN 60529): IP66, Stoßfestigkeitsgrad nach IEC 62262: IK03, Prüftemperatur Glühdrahttest gemäß IEC 60695-2-11: 650 °C. Zulässige Umgebungstemperatur (ta): -30 °C bis 35 °C. Gewicht: 2,7 kg. Mit 5-poliger Anschlussklemme bis 2,5 mm2. Mit elektronischem Betriebsgerät, digital dimmbar (DALI). Betriebsgerät gemäß DALI-2-Standard (EN 62386). Leuchte mittels Tastfunktion über DALI-Steuerklemmen schalt- und dimmbar (Touch DIM). Das Betriebsgerät ist entsprechend der Ökodesign-Anforderungen (VO (EU) 2019/2020) austauschbar. Die Leuchte ist Monitoring ready (MOR) und liefert Leuchtendaten zur Überwachung oder vorausschauenden Wartung. Sie ist damit kompatibel zu den TRILUX Monitoring Services. Das Produkt erfüllt die grundlegenden Anforderungen der anwendbaren EU-Richtlinien und des Produktsicherheitsgesetzes und trägt die CE-Kennzeichnung. Zusätzlich ist die Leuchte durch eine unabhängige Prüfstelle ENEC-zertifiziert. Leuchte 10 Jahre, Ersatzteile (LED-Modul, Betriebsgerät, optisches System) 15 Jahre nach Rechnungsdatum unter Vorbehalt vertretbarer Änderungen, die dem Fortschritt dienen, verfügbar.

inklusive allem notwendigen Montage-Zubehör.

Hersteller: Trilux
Artikel: AragF 15 PW 80-840 ETDD
Artikelnummer: 7413151

oder gleichwertig:

Fabrikat: '..........................................'

Typ: '..........................................'

Liefern, montieren und betriebsfertig anschließen
Menge: 7,000 St

**13.64 B3.3,Anbauleuchte**
B3.3,Anbauleuchte

Rechteckige LED-Deckenanbauleuchte mit vollflächiger, randloser PMMA-Abdeckung. Geeignet zur Anwendung in HACCP, IFS und/oder BRC Global Standard Food zertifizierten Unternehmen. Anbauleuchte für die Deckenmontage in Innenräumen. Für Einzel- oder Lichtbandanwendungen mittels separet zu bestellender Zubehöre. Geeignet zur Ausführung von Durchgangsverdrahtungen. Mit einer innen liegenden mikroprismatischen Abdeckscheibe sowie einer raumseitig glatten, opalen PMMA-Abeckung. Mit symmetrisch begrenzt breit strahlender Lichtstärkeverteilung. Blendungsbewertung nach UGR-Einstufung (EN 12464-1) < 19. Bildschirmgerecht gemäß EN 12464-1 durch begrenzte Leuchtdichten L = 3000 cd/m2 für Ausstrahlungswinkel oberhalb 65° rundum. Leuchtenlichtstrom und Lichtfarbe fest eingestellt. Bemessungslichtstrom 4700 lm, Bemessungsleistung 37 W, maximale Leuchten-Lichtausbeute 127 lm/W. Lichtfarbe neutralweiß, ähnlichste Farbtemperatur (CCT) 4000 K, allgemeiner Farbwiedergabeindex (CRI) Ra > 80. Farborttoleranz (initial MacAdam) = 3 SDCM. Mittlere Bemessungslebensdauer L80 (tq 25 °C) = 50.000 h. Die Lichtquelle ist entsprechend der Ökodesign-Anforderungen (VO (EU) 2019/2020) austauschbar. Flimmern: Pst LM = 1,0 bei Volllast. Stroboskop-Effekt: SVM = 0,4 bei Volllast. Leuchtenkörper aus Stahlblech. Oberfläche silbergrau beschichtet (ähnlich RAL 9006). Maße (L x B): 1408 mm x 161 mm, Leuchtenhöhe 48 mm. Schutzklasse (EN 61140): I, Schutzart (DIN EN 60529): IP20, Stoßfestigkeitsgrad nach IEC 62262: IK03, Prüftemperatur Glühdrahttest gemäß IEC 60695-2-11: 650 °C. Zulässige Umgebungstemperatur (ta): 25 °C . Gewicht: 4,7 kg. Mit elektronischem Betriebsgerät, digital dimmbar (DALI). Betriebsgerät gemäß DALI-2-Standard (EN 62386). Leuchte mittels Tastfunktion über DALI-Steuerklemmen schalt- und dimmbar (Touch DIM). Das Betriebsgerät ist entsprechend der Ökodesign-Anforderungen (VO (EU) 2019/2020) austauschbar. Die Leuchte ist Monitoring ready (MOR) und liefert Leuchtendaten zur Überwachung oder vorausschauenden Wartung. Sie ist damit kompatibel zu den TRILUX Monitoring Services. Das Produkt erfüllt die grundlegenden Anforderungen der anwendbaren EU-Richtlinien und des Produktsicherheitsgesetzes und trägt die CE-Kennzeichnung. Zusätzlich ist die Leuchte durch eine unabhängige Prüfstelle ENEC-zertifiziert. Leuchte 10 Jahre, Ersatzteile (LED-Modul, Betriebsgerät, optisches System) 15 Jahre nach Rechnungsdatum unter Vorbehalt vertretbarer Änderungen, die dem Fortschritt dienen, verfügbar.

inklusive allem notwendigen Montage-Zubehör.

Hersteller: Trilux
Artikel: Opendo D2-L PW19 47-840 ETDD 03
Artikelnummer: 7763851

oder gleichwertig:

Fabrikat: '..........................................'

Typ: '..........................................'

Liefern, montieren und betriebsfertig anschließen
Menge: 3,000 St

**13.65 B4.1, Anbauleuchte**
B4.1, Anbauleuchte

Armatur zu LED-Wand- und Deckenleuchte, IP65,
Premium, Serie 7530, D 440 mm.
DALI/Touch, bis 5.700 lm, bis 35 W,
Lichtausbeute bis 155 Lumen/Watt,
Lichtfarbe 830, warmweiß, 3000 Kelvin,
Farbwiedergabeindex CRI>80,
Lebensdauer L80/B10 (Tq 25 °C)
100.000 Stunden.
Gehäuse PC,
Farbe weiß,
Schutzklasse I, SELV,
Schutzart IP65,
Durchmesser 440 mm, Höhe 25 mm,
Gewicht 1,29 kg,
Umgebungstemperatur Ta -20 °C bis +35 °C.
Inklusive Abdeckung
Inkl. LED-Treiber ENEC geprüft

inklusive allem notwendigen Montage-Zubehör, DALI-Modul und der notwendigen Abdeckung)

Hersteller: Frischlicht
Artikelnummer: DLUP 7535.5783DA

oder gleichwertig:

Fabrikat: '..........................................'

Typ: '..........................................'

Liefern, montieren und betriebsfertig anschließen
Menge: 8,000 St

**13.66 B5.1, Anbau-/Pendelleuchte (Feuchtraumwannenleuchte)**
B5.1,Anbau-/Pendelleuchte (Feuchtraumwannenleuchte)

Deckenleuchte der PFLO-Produktfamilie. Lichtlenkung durch Abdeckung längsprismatisch, Ausstrahlungscharakteristik symmetrisch, diffus strahlend, Lichtaustritt direkt. Leuchtmittel LED-M eingebaut, Austausch durch Fachkraft möglich. Die Leuchte generiert einen Bemessungslichtstrom von 10110 lm in Lichtfarbe 840, Lichtstrom einstellbar: stufenlos. Die hohe LED-Lebensdauer ermöglicht einen langen Einsatz bei gleichbleibender Beleuchtungsgüte. Hohe Lichtqualität durch eine Farborttoleranz von < 3 SDCM.  Gehäuse aus Kunststoff, grau, Schutzart IP66. Abdeckung aus PC strukturiert. Deckenmontage über Befestigungsklammern aus Edelstahl, an der Leuchte einrastbar. Pendelmontage über Befestigungsbügel aus Edelstahldraht, an den Befestigungsklammern einrastbar (der Leuchte beigelegt). Waagrechte und senkrechte Wandmontage möglich. Mit elektronischem Betriebsgerät DALI-2. Austausch durch Fachkraft möglich. Nennspannung 220 - 240 V AC/DC 50 - 60 Hz.

Produktkategorie: Deckenleuchte
Einsatzbereich: IndustrieǀLebensmittel
Einsatzbereich HACCP: ProduktionǀUnverpackte Lebensmittel
Leuchtenform: rechteckig
Maß L: 1570 mm
Maß B: 110 mm
Maß H: 100 mm
Montageart: AnbauǀPendel
Montageort: Decke
Anschlussart: Steckklemme
Anzahl Pole: 5
Leiterquerschnitt: 0,5 - 2,5 mm²
Farbe: grau
Schutzart: IP66
Stoßfestigkeitsgrad: IK08
Glühdrahtprüfung: 850 °C
Zulässige Umgebungstemperatur: -40 - 30 °C
Werkstoff des Gehäuses: Kunststoff
Werkstoff der Abdeckung: PC strukturiert
Art der Steuerung: DALI-2
Nennspannung: 220 - 240 V
Frequenz: 50 - 60 Hz
Spannungsart: AC/DC
Bemessungsleistung: 62,0 W
Schutzklasse: I
Lichtlenker: Abdeckung längsprismatisch
Lichtaustritt: direkt
Lichtverteilung: symmetrisch
Ausstrahlungscharakteristik: diffus strahlend
UGR-Klasse: > 25
Lichtstrom einstellbar: stufenlos
Bemessungslichtstrom: 10110 lm
Leuchteneffizienz: 163 lm/W
Leuchtmittel: LED-M
Inklusive Leuchtmittel: Ja
Farbwiedergabeindex Ra: ? 80
Farbtemperatur: 4000 K
Lichtfarbe: 840
Farborttoleranz (SDCM): < 3 SDCM
Photobiologische Sicherheit: RG1
Bemessungslebensdauer L80B50 (tq = 25 °C): 72.000 h
Bemessungslebensdauer L80B10 (tq = 25 °C): 72.000 h
Energieeffizienzklasse Leuchtmittel: C

inklusive allem notwendigen Montage-Zubehör)

Hersteller: Ridi
Artikel: PFLO-1570DAKG84001000
Artikelnummer: 0931248

oder gleichwertig:

Fabrikat: '..........................................'

Typ: '..........................................'

Liefern, montieren und betriebsfertig anschließen
Menge: 20,000 St

**13.67 B5.2, Einbauleuchte (Küche)**
B5.2, Einbauleuchte (Küche)

Deckenleuchte der EBRE-Produktfamilie. Lichtlenkung durch Abdeckung opal, Ausstrahlungscharakteristik symmetrisch, extrem breitstrahlend, Lichtaustritt direkt. Leuchtmittel R-TUBE nicht enthalten, Austausch durch Endkunde möglich. Die Leuchte generiert einen Bemessungslichtstrom von 6360 lm in Lichtfarbe 840, Lichtstrom einstellbar: stufenlos. Die hohe LED-Lebensdauer ermöglicht einen langen Einsatz bei gleichbleibender Beleuchtungsgüte. Hohe Lichtqualität durch eine Farborttoleranz von < 3 SDCM.  Gehäuse aus Stahl, verkehrsweiß, ähnlich RAL 9016, Schutzart IP54. Einbau in verschiedene Deckensysteme inklusive entsprechendem Befestigungssatz, oder Einlegemontage in Deckensysteme mit sichtbaren Tragschienen und eingelegten Deckenplatten. Für die Einlegemontage ist kein zusätzliches Befestigungszubehör erforderlich. Mit elektronischem Betriebsgerät DALI-2. Austausch durch Fachkraft möglich. Nennspannung 220 - 240 V AC/DC 50 - 60 Hz.

Produktkategorie: Deckenleuchte
Leuchtenform: quadratisch
HACCP-Einsatzbereich: Produktion
Maß L: 622 mm
Maß B: 622 mm
Maß H: 95 mm
Montageart: Einbau
Montageort: Decke
Anschlussart: Steckklemme
Art der Verdrahtung: Abschluss
Anzahl Pole: 5
Leiterquerschnitt: 0,5 - 2,5 mm²
Farbe: verkehrsweiß, ähnlich RAL 9016
Schutzart: IP54
Glühdrahtprüfung: 650 °C
Zulässige Umgebungstemperatur: -20 - 25 °C
Werkstoff des Gehäuses: Stahl
Werkstoff der Abdeckung: PMMA opal
Art der Steuerung: DALI-2
Nennspannung: 220 - 240 V
Frequenz: 50 - 60 Hz
Spannungsart: AC/DC
Bemessungsleistung: 60,0 W
Schutzklasse: I
Lichtlenker: Abdeckung opal
Lichtaustritt: direkt
Lichtverteilung: symmetrisch
Ausstrahlungscharakteristik: extrem breitstrahlend
UGR-Klasse: ? 22
Lichtstrom einstellbar: stufenlos
Bemessungslichtstrom: 6360 lm
Leuchteneffizienz: 106 lm/W
Leuchtmittel: R-TUBE
Farbwiedergabeindex Ra: ? 80
Farbtemperatur: 4000 K
Lichtfarbe: 840
Farborttoleranz (SDCM): < 3 SDCM
Bemessungslebensdauer L80B50 (tq = 25 °C): 50.000 h
Energieeffizienzklasse Leuchtmittel: D

inklusive allem notwendigen Montage-Zubehör)

Hersteller: Ridi
Artikel: EBRE9-R4X055/15DA-OSD
Artikelnummer: 0860049

oder gleichwertig:

Fabrikat: '..........................................'

Typ: '..........................................'

Liefern, montieren und betriebsfertig anschließen
Menge: 6,000 St

**13.68 B6.1, Anbauleuchte**
B6.1, Anbauleuchte

Produktdetails und technische Merkmale
Die Leuchte zeichnet sich durch ein modulares Design aus, bei dem verschiedene Lichtoptiken in einem gemeinsamen Gehäuse kombiniert werden.
Gehäuse & Montage: Das rechteckige Gehäuse besteht aus Aluminium mit einer schwarzen Pulverbeschichtung. Ein besonderes Merkmal ist das Interlock-System, das eine werkzeuglose Befestigung des Leuchtengehäuses an der Montageplatte ermöglicht.
Lichttechnik & Effizienz: Die Leuchte nutzt hochenergetische LEDs mit einem CRI = 90 für exzellente Farbwiedergabe. Die Langlebigkeit ist mit mindestens 90 % Lichtstrom nach 50.000 Betriebsstunden spezifiziert.
Optik: Die Reflektoren sind mikrofacettiert und aluminiumbedampft (Farbe: Chrom), was eine präzise Lichtlenkung gewährleistet.
Dimmung & Komfort: Die Steuerung erfolgt über DALI (Digital Addressable Lighting Interface). Dank analoger Stromregelung (bis zu 1 %) ist die Leuchte absolut flackerfrei und bietet hohen Sehkomfort.

Konfiguration der Lichtelemente (Channel 1)
Die Leuchte ist mit insgesamt vier Lichtelementen bestückt, die zwei unterschiedliche Lichtcharakteristiken vereinen:
2 x Flood (rund): Diese Spots haben einen Abstrahlwinkel von 49°, eine Farbtemperatur von 3000 K (warmweiß) und liefern jeweils 459 lm. Sie dienen der gezielten Akzentuierung oder Allgemeinbeleuchtung.
2 x Wallwasher: Diese Elemente haben eine asymmetrische Abstrahlcharakteristik (93° ǀ 270°) bei 3000 K und 406 lm. Sie sind darauf optimiert, vertikale Flächen (Wände) gleichmäßig und flächig aufzuhellen.

Wartung und Sicherheit
Schutzart: IP 20 (nur für den Innenbereich geeignet).
Austauschbarkeit: Die Lichtquelle ist fest verbaut und nicht austauschbar, jedoch kann das Betriebsgerät (Konverter) von autorisiertem Fachpersonal gewechselt werden, was die Nachhaltigkeit des Systems erhöht.
+ 2 Stück DALI-Netzteile

inklusive allem notwendigen Montage-Zubehör, DALI-Netzteilen, etc.)

Hersteller: XAL
Artikel: UNICO L4 (4er Set:2x Wall + 2x Down)
Artikelnummer: 3D6B-J31A-J31A-C01A-C01A

oder gleichwertig:

Fabrikat: '..........................................'

Typ: '..........................................'

Liefern, montieren und betriebsfertig anschließen
Menge: 16,000 St

**13.69 B6.2, Anbauleuchte**
B6.2, Anbauleuchte

Rechteckiger Anbau-Multi-Downlight aus Aluminium; Leuchtenkörper mittels Verriegelung werkzeuglos auf Montageplatte aufsetzbar; Konverter im Leuchtenkörper integriert; Oberfläche Tiefschwarz pulverbeschichtet; bestückt mit vier flood round Optiken; symmetrische Lichtverteilung mit präziser Abstrahlcharakteristik, Ausstrahlwinkel 46°; hochwertiger Reflektor mit mikrofacettierter, aluminiumbedampfter Oberfläche; Reflektor Chrom; UGR = 19; passive Kühlung der LEDs durch optimierte Kühlkörpergeometrie; Lichtfarbe 3000 K; = 2 SDCM (initial MacAdam); CRI = 90; min. 85% des Lichtstromes nach 50000 h Lebensdauer; energieeffiziente High-Power-LEDs mit sehr guter Farbwiedergabe; Schutzart IP20; SK1; 220-240 V; inkl. DALI-2 Konverter; nicht austauschbare Lichtquelle; Betriebsgerät durch autorisierte Fachleute austauschbar; klirrfrei;

inklusive allem notwendigen Montage-Zubehör, DALI-Netzteilen, etc.)

Hersteller: XAL
Artikel: UNICO L4 (4er Set:4x Down)
Artikelnummer: 090-1L403CB011

oder gleichwertig:

Fabrikat: '..........................................'

Typ: '..........................................'

Liefern, montieren und betriebsfertig anschließen
Menge: 8,000 St

**13.70 B7.1, Einbauleuchte**
B7.1, Einbauleuchte

Flexibles rundes Einbau-Downlight mit Multi-Funktionen. Gehäuse Stahlblech pulverbeschichtet.
Leuchtenrahmen Aluminium pulverbeschichtet. Lightguide und Diffusor aus vergilbungsfreiem PMMA opal matt. LED Backlight-Technologie für eine homogene Ausleuchtung der gesamten lichtabgebenden Fläche. MultiColour: Farbtemperatur 3000 K oder 4000 K mit Schaltelement individuell einstellbar. Werkseitig 4000 K eingestellt. MultiLumen: Einstellbarkeit des Leuchtenlichtstroms in 4 Stufen. Werkseitig Stufe 2 eingestellt. Geeignet für Deckeneinbau. Deckenbefestigung mit Federsystem.
Geeignet für direkte Abdeckung mit Wärmedämmungsmaterial (gilt nur für die unteren Lumenstufen). Inklusive Betriebsgerät extern über Steckverbindung, Verbindungsleitung 250 mm. Standardmäßig für Durchgangsverdrahtung geeignet.  Anbaugehäuse als Zubehör für alle Größen.

Farbe: weiß
Durchmesser: 213 mm
Höhe: 2 mm
Einbaudurchmesser: 200 mm
Deckenstärke: 1-20 mm
Einbauhöhe: 60 mm
Einbauhöhe Leuchte: 40 mm
Gewicht: 640 g
Lichtquelle: LED
Sockel: ohne Sockel
Farbtemperatur: 3000K, 4000K
Farbwiedergabeindex: 80
Farbtoleranz (McAdam): 5 SDCM
Lebensdauer Lichtquelle: 100000 h (L80/B50)
Bemessungsleistung: 10 W
Bemessungsleuchtenlichtstrom: 1300 lm
Ausstrahlwinkel Down: 110°
Blendungsbewertungsindex RUG (4H 8H): 26.7
Systemeffizienz: 130 lm/W
Bemessungsleistung 2: 13 W
Bemessungsleuchtenlichtstrom 2: 1750 lm
Ausstrahlwinkel Down 2: 110°
Blendungsbewertungsindex RUG (4H 8H) 2: 27.7
Leuchtenlichtausbeute 2: 135 lm/W
Bemessungsleistung 3: 16 W
Bemessungsleuchtenlichtstrom 3: 2200 lm
Ausstrahlwinkel Down 3: 110°
Blendungsbewertungsindex RUG (4H 8H) 3: 28.5
Leuchtenlichtausbeute 3: 138 lm/W
Bemessungsleistung 4: 19 W
Bemessungsleuchtenlichtstrom 4: 2600 lm
Ausstrahlwinkel Down 4: 110°
Blendungsbewertungsindex RUG (4H 8H) 4: 29.1
Leuchtenlichtausbeute 4: 137 lm/W
Lichtaustritt: direkt
Lichtverteilung: symmetrisch
Betriebsgerät: Konverter dimmbar DALI
Spannung: 220 - 240 V / 50 Hz, 60 Hz
Leistungsfaktor: 0.9
Schutzklasse: II
Leuchten an Sicherung B10A: 40
Leuchten an Sicherung B16A: 64
Leuchten an Sicherung C10A: 40
Leuchten an Sicherung C16A: 64
Einschaltstrom / Einschaltzeit: 5.22 A / 366 µs
Rippelstrom / Flicker: 3 %
Klirrfaktor (THD): 11 %
Schutzart: IP 54
Umgebungstemperatur: 5 °C bis +35 °C
Schlagschutz: IK03
Glühdrahtprüfung: 650 °C
Sicherheitszeichen: Einbauleuchte nicht bedecken!
Konformitätszeichen: CE

inklusive allem notwendigen Montage-Zubehör.

Hersteller: RZB
Artikel: Toledo Flat + Round
Artikelnummer: 901858.002.76

oder gleichwertig:

Fabrikat: '..........................................'

Typ: '..........................................'

Liefern, montieren und betriebsfertig anschließen
Menge: 37,000 St

**13.71 B7.2_Einbauleuchte**
B7.2_Einbauleuchte

Flexibles rundes Einbau-Downlight mit Multi-Funktionen. Gehäuse Stahlblech pulverbeschichtet.
Leuchtenrahmen Aluminium pulverbeschichtet. Lightguide und Diffusor aus vergilbungsfreiem PMMA opal matt. LED Backlight-Technologie für eine homogene Ausleuchtung der gesamten lichtabgebenden Fläche. MultiColour: Farbtemperatur 3000 K oder 4000 K mit Schaltelement individuell einstellbar. Werkseitig 4000 K eingestellt. MultiLumen: Einstellbarkeit des Leuchtenlichtstroms in 4 Stufen. Werkseitig Stufe 2 eingestellt. Geeignet für Deckeneinbau. Deckenbefestigung mit Federsystem.
Geeignet für direkte Abdeckung mit Wärmedämmungsmaterial (gilt nur für die unteren Lumenstufen). Inklusive Betriebsgerät extern über Steckverbindung, Verbindungsleitung 250 mm. Standardmäßig für Durchgangsverdrahtung geeignet.  Anbaugehäuse als Zubehör für alle Größen.

Farbe: weiß
Durchmesser: 165 mm
Höhe: 2 mm
Einbaudurchmesser: 152 mm
Deckenstärke: 1-20 mm
Einbauhöhe: 60 mm
Einbauhöhe Leuchte: 35 mm
Gewicht: 425 g
Lichtquelle: LED
Sockel: ohne Sockel
Farbtemperatur: 3000K, 4000K
Farbwiedergabeindex: 80
Farbtoleranz (McAdam): 3 SDCM
Lebensdauer Lichtquelle: 100000 h (L80/B50)
Bemessungsleistung: 4.5 W
Bemessungsleuchtenlichtstrom: 570 lm
Ausstrahlwinkel Down: 112°
Blendungsbewertungsindex RUG (4H 8H): 26.2
Systemeffizienz: 127 lm/W
Bemessungsleistung 2: 6 W
Bemessungsleuchtenlichtstrom 2: 720 lm
Ausstrahlwinkel Down 2: 112°
Blendungsbewertungsindex RUG (4H 8H) 2: 27
Leuchtenlichtausbeute 2: 120 lm/W
Bemessungsleistung 3: 8 W
Bemessungsleuchtenlichtstrom 3: 1000 lm
Ausstrahlwinkel Down 3: 112°
Blendungsbewertungsindex RUG (4H 8H) 3: 28.2
Leuchtenlichtausbeute 3: 125 lm/W
Bemessungsleistung 4: 9.5 W
Bemessungsleuchtenlichtstrom 4: 1150 lm
Ausstrahlwinkel Down 4: 112°
Blendungsbewertungsindex RUG (4H 8H) 4: 28.7
Leuchtenlichtausbeute 4: 121 lm/W
Lichtaustritt: direkt
Lichtverteilung: symmetrisch
Betriebsgerät: Konverter dimmbar DALI
Spannung: 220 - 240 V / 50 Hz, 60 Hz
Leistungsfaktor: 0.9
Schutzklasse: II
Leuchten an Sicherung B10A: 66
Leuchten an Sicherung B16A: 106
Leuchten an Sicherung C10A: 66
Leuchten an Sicherung C16A: 106
Einschaltstrom / Einschaltzeit: 4.24 A / 41 µs
Rippelstrom / Flicker: 5 %
Klirrfaktor (THD): 10 %
Schutzart: IP 54
Umgebungstemperatur: -20 °C bis +35 °C
Schlagschutz: IK03
Glühdrahtprüfung: 650 °C
Sicherheitszeichen: Einbauleuchte nicht bedecken!
Konformitätszeichen: CE, EAC

inklusive allem notwendigen Montage-Zubehör.

Hersteller: RZB
Artikel: Toledo Flat + Round
Artikelnummer: 901807.002.76

oder gleichwertig:

Fabrikat: '..........................................'

Typ: '..........................................'

Liefern, montieren und betriebsfertig anschließen
Menge: 5,000 St

**13.72 B8.1, Tiefstrahler**
B8.1, Tiefstrahler

BEGA PRIMA Deckenleuchte Symmetrisch breitstreuende Lichtstärkeverteilung. LED, 23,9 W Leuchten-Anschlussleistung, Leuchten-Lichtstrom 3214 lm, Halbstreuwinkel 76°, Farbtemperatur 3000 K. Farbwiedergabeindex (CRI) > 80. Mit austauschbarem BEGA LED-Modul mit einer mittleren Bemessungslebensdauer von > 200.000 Betriebsstunden (L80B50 bei ta = 25 °C). 20-jährige Nachliefergarantie auf das LED-Modul und die Verschleißteile. Mit LED-Netzteil, DALI-steuerbar, 220-240 V, 0/50-60 Hz. Schutzart IP 65. Ballwurfsicher in den Kategorien D1, D2 und W1. Die Prüfung der Ballwurfsicherheit erfolgte mit Handbällen gemäß DIN 18032-3: 2023-12. Leuchte aus Aluminiumguss, Aluminium und Edelstahl Beschichtungstechnologie BEGA Unidure® , Farbe Grafit. Sicherheitsglas klar. Reflektoroberfläche aus eloxiertem Reinstaluminium. 2 Leitungsverschraubungen mit Zugentlastung zur Durchverdrahtung der Netzanschlussleitung von ø 7-12 mm. Leuchtendurchmesser 190 mm, Höhe 155 mm.

inklusive allem notwendigen Montage-Zubehör.

Hersteller: Bega
Artikelnummer: 24932K3

oder gleichwertig:

Fabrikat: '..........................................'

Typ: '..........................................'

Liefern, montieren und betriebsfertig anschließen
Menge: 18,000 St

**13.73 B8.1.2, Tiefstrahler inkl. Umschaltbaustein SiBe**
B8.1.2, Tiefstrahler inkl. Umschaltbaustein SiBe

BEGA PRIMA Deckenleuchte Symmetrisch breitstreuende Lichtstärkeverteilung. LED, 23,9 W Leuchten-Anschlussleistung, Leuchten-Lichtstrom 3214 lm, Halbstreuwinkel 76°, Farbtemperatur 3000 K. Farbwiedergabeindex (CRI) > 80. Mit austauschbarem BEGA LED-Modul mit einer mittleren Bemessungslebensdauer von > 200.000 Betriebsstunden (L80B50 bei ta = 25 °C). 20-jährige Nachliefergarantie auf das LED-Modul und die Verschleißteile. Mit LED-Netzteil, DALI-steuerbar, 220-240 V, 0/50-60 Hz. Schutzart IP 65. Ballwurfsicher in den Kategorien D1, D2 und W1. Die Prüfung der Ballwurfsicherheit erfolgte mit Handbällen gemäß DIN 18032-3: 2023-12. Leuchte aus Aluminiumguss, Aluminium und Edelstahl Beschichtungstechnologie BEGA Unidure® , Farbe Grafit. Sicherheitsglas klar. Reflektoroberfläche aus eloxiertem Reinstaluminium. 2 Leitungsverschraubungen mit Zugentlastung zur Durchverdrahtung der Netzanschlussleitung von ø 7-12 mm. Leuchtendurchmesser 190 mm, Höhe 155 mm.
+ Einbau des Umschaltbaustein (Umschaltbaustein ist im Titel Sicherheitsbeleuchtung beschrieben)

inklusive allem notwendigen Montage-Zubehör.

Hersteller: Bega
Artikelnummer: 24932K3

oder gleichwertig:

Fabrikat: '..........................................'

Typ: '..........................................'

Liefern, montieren und betriebsfertig anschließen
Menge: 5,000 St

**13.74 Zubehör Leuchten: B3.1, B3.2, B5.1**
Zubehör Leuchten: B3.1, B3.2, B5.1

Gliederkette zum Abhängen
inkl. Öse
Menge: 40,000 m

**13.75 Bemusterung der im Leistungsverzeichnis enthaltenen Leuchten**
*** Pauschalposition
Bemusterung der im Leistungsverzeichnis enthaltenen Leuchten

Durchführung einer Bemusterung sämtlicher im Leistungsverzeichnis ausgeschriebenen Leuchten zur Abstimmung mit Bauherr, Architekt und Fachplanung vor Ausführung der Bestellung.

Leistung umfasst:

Organisation und Vorbereitung der Bemusterungstermine

Bereitstellung von Mustern bzw. Musterleuchten der vorgesehenen Leuchtentypen gemäß Leistungsverzeichnis

Vorstellung der Leuchten hinsichtlich Bauform, Lichtfarbe, Lichtverteilung, Blendungsbegrenzung, Gehäusefarbe und Montageart

Abstimmung mit Bauherr, Architekt und Fachplanung

Dokumentation der Bemusterungsergebnisse

Einarbeitung der freigegebenen Leuchtentypen in die Ausführungsunterlagen und Bestellung

Die Bemusterung ist rechtzeitig vor Bestellung der Leuchten durchzuführen.
Änderungen aufgrund der Bemusterung sind in Abstimmung mit der Fachplanung vorzunehmen.
Menge: 1,000 psch

### Abschnitt 14 KGR 446, Potentialausgleichsanlage

*Hinweis: Vorbemerkung*
Vorbemerkung
Das Gebäude erhält eine Potential- und Erdungsanlage
verbunden mit einem maschenförmigen Erdungssystem,
welches blitzstromtragfähig an die Stahlkonstruktion
angeschlossen wird. Die Maschenweite des Erdungssystems
ergibt sich aus der Einstufung der Blitzschutzklasse
des Gebäudes gemäß VdS 2010, entsprechend den neuesten
Vorschriften der:
- DIN-VDE 0185
- DIN-VDE 0100 Teil 410
- DIN-VDE 0100 Teil 540
- DIN-Norm 18015 Teil 1
- TAB der ENBW
- allen örtlichen, gültigen Behördenvorschriften
- Richtlinien des Verbandes der Sachversicherer
- gewerbliche Berufsgenossenschaft

Es ist grundsätzlich ein fremdspannungsarmer
Potentialausgleich nach DIN-VDE 0540 herzustellen, auf
die strikte Einhaltung des TN-S Netzes wird größten
Wert gelegt. Eine Reduzierung des N-Leiters ist nur in
bestimmten Fällen zulässig. Eine Mehrfacherdung des
N-Leiters darf nicht stattfinden. Die einzig zulässige
PE-N Verbindung befindet sich in der Hauptverteilung.
Die Potentialausgleichschienen und Leitungen mit
Bezeichnungsschild sind dauerhaft mit Zielangabe und
Querschnitt mit Beschriftungssoftware oder
Beschriftungsgerät zu beschriften.

Jede Verteilung erhält einen zusätzlichen
Potentialausgleich. Die Erdungsanschlüsse und
durchzuführenden Messungen nach VDE für
Potentialausgleichsanschlüsse am Kalt- und
Warmwasserrohr-Leitungsnetz, Heizungs-Installation,
Lüftungsgeräte usw. sind rechtzeitig vor den
Isolierungsarbeiten auszuführen und sollten
sichtbar bleiben. Die Erdungsanschlüsse an zu
isolierenden Rohrleitungen sind rechtzeitig vor
Ausführung mit der Isolierfirma abzustimmen, damit die
Ausführung einer diffusionsdichten Isolierung durch
die Isolierfirma ausgeführt werden kann.
Alle fest eingebauten, leitfähigen Teile, wie metallene
Rohrleitungen und Apparaturen aller
Art, Gasentnahmesäulen, Zentralheizungen,
Eisenkonstruktionen u. ä., sind im Raum selbst
leitend miteinander und mit dem Schutzleiter zu
verbinden.
 In den Potentialausgleich werden sämtliche Kabeltrassen, Rohrleitungen, Lüftungsanlagen mit einbezogen

Der Verbindungsleiter muss einen Mindestquerschnitt von
6 mm² haben. Soweit möglich, sollen auch nicht
berührbare, in Wänden, Decken oder Fußböden liegende
Eisenkonstruktionen, Installationsrohre u. ä. in den
Potentialausgleich einbezogen werden.
Nach DIN VDE 0100 Teil 600 (in der aktuellen Fassung)
ist die Durchgängigkeit der Verbindungen des
zusätzlichen Potentialausgleichs durch Messung
nachzuweisen. Es sind Messgeräte nach
DIN VDE 0413 Teil 4 "Widerstands- Messgeräte" zu
verwenden.

An der Haupt-Potentialausgleichschiene bei der
Hauptverteilung ist nach Inbetriebnahme der
Anlage eine Messung des PE-Leiterstromes durchzuführen.
Dieser darf max. 0,5-1,0 % des Anlagenstromes betragen.
Eine Überschreitung ist nicht zulässig.
In den Unterverteilungen sind Überspannungsableiter
(z.B. Fabr. Dehn Klasse Typ 2) einzubauen.

Außenverbraucher welche nicht im Blitzschutz-
Schutzbereich liegen müssen in den Blitz- und
Überspannungsschutz mit einbezogen werden.
Entsprechend DIN V VDE V 0185 - Teil 4 werden folgende
Blitzschutzzonen definiert:
- LPZ 0A: Objekte außerhalb der äußeren
  Blitzschutzanlage (z.B. Lichtmasten)
- LPZ 0B: Objekte im Schutzbereich der äußeren
  Blitzschutzanlage (z.B. Dachventilatoren)
- LPZ 0C: durch Schritt- oder Berührungsspannung
  gefährdete Bereiche (z.B. Flutlichtmast)
- LPZ 1: sämtliche Bereiche innerhalb des Gebäudes
  (z.B. Bürobereich)
- LPZ 2: Bereiche innerhalb des Gebäudes mit erhöhtem
  Schutzbedürfnis (z.B. DV-Schränke)

Es wird davon ausgegangen, daß es sich im Projekt um
Zonen der Klasse 1 handelt und lediglich der DV-Schrank
selbst die Blitzschutzzone 2 darstellt.

Im wesentlichen ist eine sternförmige Verkabelung vorgesehen. Nach Bedarf sind bereichsweise zusätzliche
Potentialausgleichsschienen zu setzen.

In den Potentialausgleich werden sämtliche Kabeltrassen, Rohrleitungen, Lüftungsanlagen mit einbezogen.

**14.1 Pot.-Schiene schwer**
Pot.-Schiene schwer
Potential-Ausgleichsschiene mit kontaktsicheren Klemmen
komplett angeschlossen, einschl. dauerhafter
Bezeichnung der Abgänge mit Schildern in schwerer
Ausführung, Abdeckkappe Stahlblech verzinkt

Anschlussmöglichkeiten:
1 Flachband 30 x 3,5 mm
1 Rundstahl 10 mm,
4 Leiter 50 mm²,
6 Leiter bis 16 mm².

Angebotenes Fabrikat/ Typ:

'..........'

liefern und betriebsfertig montieren
Menge: 6,000 Stk

**14.2 Pot.-Schiene leicht**
Pot.-Schiene leicht
Potential-Ausgleichsschiene mit kontaktsicheren Klemmen
komplett angeschlossen, einschl. dauerhafter
Bezeichnung der Abgänge mit Schildern in leichter
Ausführung, Abdeckkappe Stahlblech verzinkt

Angebotenes Fabrikat/ Typ:

'..........'

liefern und betriebsfertig montieren
Menge: 2,000 Stk

*Hinweis: Rohrleitungs-Anschlüsse*
Rohrleitungs-Anschlüsse
Herstellen von Anschlüssen an Rohrleitungen der
haustechnischen Installationen mittels DIN-mässigen
Rohrschellen mit allem Klein- und Befestigungsmaterial.
Erdungsschellen aus Temperguss

**14.3 Rohrleitg.-Anschl. bis DN 25**
Rohrleitg.-Anschl. bis DN 25, inklusive
Anschlussmaterial und Befestigungsmaterial
Menge: 30,000 Stk

**14.4 Rohrltg-Anschl. bis DN 50**
Rohrleitungs-Anschlüsse
bis DN 50, inklusive
Anschlussmaterial und Befestigungsmaterial
Menge: 30,000 Stk

**14.5 Anschlüsse an leitenden Konstruktionen**
Anschlüsse an leitenden Konstruktionen
Herstellen von Anschlüssen an Metallgerüste, Tragkonstruktionen wie Ständerwände, Türrahmen, etc., Ab-
schirmungen, Ableitnetze, Gerätschaften und sonstige
berührbaren Teile, einschl. den notwendigen Bohrungen
sowie Verbindung der Erdleitung, mit Korrosions- und
Kabelschutz, inklusive
Anschlussmaterial und Befestigungsmaterial
Menge: 50,000 Stk

**14.6 Anschlüsse an Kabeltragsysteme Trassen/ Rinnen/ Steigeleitern**
Anschlüsse an Kabeltragsysteme Trassen/ Rinnen/ Steigeleitern, inklusive
Anschlussmaterial und Befestigungsmaterial
Menge: 35,000 Stk

**14.7 NYM 1 x 4 mm²**
NYM 1 x 4 mm² wie vor beschrieben.
liefern und montieren und an beiden enden kennzeichnen
Menge: 350,000 m

**14.8 NYM 1 x 6 mm²**
NYM 1 x 6 mm² wie vor beschrieben.
liefern und montieren an beiden enden kennzeichnen
Menge: 200,000 m

**14.9 NYM 1 x 10 mm²**
NYM 1 x 10 mm² wie vor beschrieben.
liefern und montieren an beiden enden kennzeichnen
Menge: 250,000 m

**14.10 NYM 1 x 16 mm²**
NYM 1 x 16 mm² wie vor beschrieben.
liefern und montieren an beiden enden kennzeichnen
Menge: 200,000 m

**14.11 NYM 1 x 25 mm²**
NYM 1 x 25 mm² wie vor beschrieben.
liefern und montieren an beiden enden kennzeichnen
Menge: 50,000 m

**14.12 NYY 1 x 6 mm²**
NYY 1 x 6 mm² wie vor beschrieben.
liefern und montieren an beiden enden kennzeichnen
Menge: 50,000 m

**14.13 NYY 1 x 16 mm²**
NYY 1 x 16 mm² wie vor beschrieben.
liefern und montieren an beiden enden kennzeichnen
Menge: 250,000 m

**14.14 NYY 1 x 50 mm²**
NYY 1 x 50 mm² wie vor beschrieben.
liefern und montieren an beiden enden kennzeichnen
Menge: 10,000 m

### Abschnitt 15 KGR 452, Türsprech- Anlage

**15.1 Türstation 1**
Türstation 1 Haupteingang

Siedle Vario Unterputz
Farbe Weiß
Rahmen 3- fach
Ausführung
1x Bus- Kamera 130
1x Bus- Türlautsprecher
1x Ruftaste 1- Fach
1x UP- Dose

Leitfabrikat Siedle
oder gleichwertig

liefern und betriebsfertig montieren inkl. Programmierung
Menge: 1,000 St

**15.2 Türstation 2**
Türstation 2 Küche

Siedle Vario Unterputz
Farbe Weiß
Rahmen 3- fach
Ausführung
1x Bus- Kamera 130
1x Bus- Türlautsprecher
1x Ruftaste 2- Fach
1x UP- Dose

Leitfabrikat Siedle
oder gleichwertig

liefern und betriebsfertig montieren inkl. Programmierung
Menge: 1,000 St

**15.3 Türstation 3**
Türstation 3 Nebeneingang

Siedle Vario Unterputz
Farbe Weiß
Rahmen 3- fach
Ausführung
1x Bus- Kamera 130
1x Bus- Türlautsprecher
1x Ruftaste 4- Fach
1x UP- Dose

Leitfabrikat Siedle
oder gleichwertig

liefern und betriebsfertig montieren inkl. Programmierung
Menge: 1,000 St

**15.4 Aufschlag Farbe**
Aufschlag Farbe
anthrazit
Menge: 3,000 St

**15.5 Innenstation 1**
Innenstation 1

Bus Telefon Standard
inkl. Hörer
Farbe weiß

BTS 850-02

Leitfabrikat Siedle
oder gleichwertig

liefern und betriebsfertig montieren inkl. Programmierung
Menge: 4,000 St

**15.6 Innenstation 2**
Innenstation 2

Video Innenstation
ohne Hörer mit Bildschirm
Farbe weiß

VIB 150-0

Leitfabrikat Siedle
oder gleichwertig

liefern und betriebsfertig montieren inkl. Programmierung
Menge: 1,000 St

**15.7 Anbindung Motorschloss**
Anbindung Motorschloss

Anschlussarbeiten bauseitiges Motorschloss
und implemitierung in die Sprechanlagen.
Menge: 4,000 St

**15.8 Inbetriebnahme und Programierung**
Inbetriebnahme und Programierung

Programierung der Anlage anhand oben beschriebener Positionen, sowie Inbtriebnahme und Einweisung.
Menge: 1,000 St

### Abschnitt 16 KGR 452, Not- Ruf- WC- Anlage

*Hinweis: Vorbemerkung*
Für das Behinderten-WC ist ein optisch-akustisches Notrufsystem vorgesehen. Die Ausstattung
besteht aus 2x Zugtaster, einem Ruf- und Abstelltaster am Türbereich und einer Zimmersignalleuchte
über dem Eingang des Behinderten.- WCs.

Eine Aufschaltung auf eine Störzentrale bzw. Weiterleitung
über ein Wählgerät ist nicht gewünscht

**16.1 Notrufset UP (passend zum Schalterprogramm)**
Notrufset UP inkl. Gerätedosen und Spannungsversorgung.
komplett mit Abdeckrahmen im verwendeten Schalterprogramm.
Reinweiß glänzend

Merkmale:
- Rufmodul mit roter LED-Signalleuchte, integriertem potenzialfreien Kontakt,
wahlweise zuschaltbarem Summer (Dauerton) sowie der Möglichkeit zur
Einstellung von Blinklicht bzw. Dauerlicht.
- 2 Stück Zugtaster mit 2,5 m langer Zugschnur mit rotem Knauf und Beruhigungslicht
im Tastergehäuse, für Wand- als auch Deckenmontage geeignet.
- Abstelltaster mit grüner Abstelltaste.
- Netzteil Unterputz 250 mA.

Technische Daten:
Netzteil
- Eingangsspannung: AC 100 bis 240 V, 50 bis 60 Hz
- Eingangsstrom: 180 mA
- Ausgangsspannung: DC 24 V
- Ausgangsstrom: 250 mA
Umgebungstemperatur: + 5 °C bis + 40 °C
Länge Zugschnur: 2,5 m
Montage: Gerätedosen

Hinweise:
- Für Installation nach DIN VDE 0834 unterbrechungsfreie Spannungsversorgung
verwenden.
- Zur Erweiterung des Notrufsets können die Komponenten einzeln nachgekauft
werden.
Das Set besteht aus folgenden inkludierten Komponenten:
-Rufmodul mit roter LED-Signalleuchte
-2 Stück Zugtaster mit 2,5m langer Zugschnur
-Abstelltaster mit grüner Abstelltaste
-Netzteil Unterputz 250mA

liefern, montieren betriebsfertig anschließen
Menge: 3,000 Stk
Produkt:
  Artikel:
    Artikelnummer: NRSLS0834WW
    Artikelkurztext: Notrufset UP (passend zum Schalterprogramm)

**16.2 Rufmodul für Notrufset (passend zum Schalterprogramm)**
Rufmodul als Erweiterungsmodul für das vorgenannte Notrufset UP inkl. Gerätedosen

Merkmale:
- Das Rufmodul ist Bestandteil des Notrufsets.
- Das Rufmodul beinhaltet die Elektronik, die Signalleuchte und den Summer des
Notrufsets.
- Für die Dauer des Notrufs wird ein potenzialfreier Kontakt zur Verfügung
gestellt.
- Das visuelle und akustische Signal kann wahlweise von Dauerlicht bzw.
Dauerton auf Blinklicht bzw. Notrufton per Jumper gesetzt werden.

liefern, montieren betriebsfertig anschließen
Menge: 3,000 Stk
Produkt:
  Artikel:
    Artikelnummer: NRSLS0834ZT
    Artikelkurztext: Rufmodul für Notrufset (passend zum Schalterprogramm)

### Abschnitt 17 KGR 454, Sprachalarmierungs- Anlage

*Hinweis: Zentralenschrank*

**17.1 Rack - 24HE - PAVA-Protector 800x800**
Rack - 24HE - PAVA-Protector 800x800
für Sprachalarmzentralen zum Einbau von 19"- Komponenten inkl. 4-fach Lüfter mit Thermostat

- Material: Stahlblech pulverbeschichtet
- Fronttür aus Metall mit klarem Mineral-Sicherheitsglas mit 3-Punkt-Verriegelung inkl. Schwenkhebelgriff
- Maximaler Öffnungswinkel Fronttüre 270°
- Türanschlag rechts/links wechselbar
- Rücktüre um 3 HE verkürzt für Kabeleinführungsplatte
- 3 HE Kabeleinführungsplatte mit Bürstenleiste rückseitig unter der Rücktüre
- Seitenwände für Reihenaufstellung herausnehmbar
- 2 Paar 19"-Montageschienen
- Erdungsschiene eingebaut
- Erdungskabel für Türen und Seitenwände
- Lüftereinheit 4 Lüfter, beleuchteter Schalter, Sicherung, Netzkabel ohne Stecker, integrierter Thermostat, Netzspannung 220-240 V~ 50 Hz, Nennstrom 0,56 A, Luftleistung 660 m3/h
- Lüftereinheit in Dach integriert
- Farbe lichtgrau (RAL 7035)
- Schutzgrad IP30 nach EN 60529 (gilt nicht für Kabeleinführung mit Bürstenleiste)
- Abmessungen (HxBxT) : 1.163 x 800 x 800 mm / 24HE / + Dach 40mm + Nivellierfüße 35-45mm oder Rollen +159,5mm
- Traglast 1.000 kg / auf Rollen max. 500 kg
- Schwenkrahmen optional verfügbar

Fabrikat: NSC Sicherheitstechnik GmbH
Typ:  S06388-24

oder gleichwertig:

Fabrikat: '..........................................'

Typ: '..........................................'

Liefern, montieren und betriebsfertig anschließen
Menge: 1,000 Stk.

**17.2 Schwenkrahmen für 24 HE Schrank / 800mm**
*** Bedarfsposition ohne GB
Schwenkrahmen für 24 HE Schrank
für Rack der Sprachalarmzentrale

- für 800mm Breite Schränke
- Nutzhöhe 20 HE
- Nutztiefe 350mm
- Nutzlast 53 kg
- Ausführung in Stahlblech pulverbeschichtet
- Farbe RAL 7035

Fabrikat: NSC Sicherheitstechnik GmbH
Typ:  S06390-24

oder gleichwertig:

Fabrikat: '..........................................'

Typ: '..........................................'

Liefern und montieren
Menge: 1,000 Stk.

**17.3 E30 Gehäuse**
E30 Gehäuse
für oben genanntes Rack
Menge: 1,000 St

**17.4 Rollensatz 800mm**
Rollensatz 800mm

für Rack der Sprachalarmzentrale

- 2 Lenkrollen mit Sperre
- 2 Rollen ohne Sperre
- Maximal zulässige Gesamt-Belastung der Rollen: 600 Kg
- Höhe: 159,5 mm
- Befestigung anstelle der Nivellierfüße auf Stützschiene
- Lieferumfang: 4 Rollen, 2 davon mit Feststellbremse inkl. Befestigungsmaterial und Stützschienen für 600mm-Breite Schränke

Fabrikat: NSC Sicherheitstechnik GmbH
Typ:  S06390-01 + S06390-03

oder gleichwertig:

Fabrikat: '..........................................'

Typ: '..........................................'

Liefern und montieren
Menge: 1,000 Stk.

**17.5 19" - 1HE Schwerlast Fachboden**
19" - 1HE Schwerlast Fachboden
Tiefenverstellbar, max. 150 kg

- Zum Einbau in die 19" - Racks
- Nutzbreite 445 mm
- Für Schranktiefe 800 - 1.000 mm
- Material Stahlblech
- Lackierung RAL7035, lichtgrau

Fabrikat: NSC Sicherheitstechnik GmbH
Typ:  S06005-60

oder gleichwertig:

Fabrikat: '..........................................'

Typ: '..........................................'

Liefern, montieren und betriebsfertig anschließen
Menge: 1,000 Stk.

**17.6 Dokumentenschublade 2 HE**
Dokumentenschublade 2 HE

- zum Einbau in die 19" - Racks
- abschließbar und ausziehbar
- inkl. 2 Schlüssel
- Lackierung RAL7035, lichtgrau
- Innenabmessungen BxHxT in mm: 388x73x278

Fabrikat: NSC Sicherheitstechnik GmbH
Typ:  S06064-00

oder gleichwertig:

Fabrikat: '..........................................'

Typ: '..........................................'

Liefern, montieren und betriebsfertig anschließen
Menge: 1,000 Stk.

**17.7 Belüftete Frontblende 1HE**
Belüftete Frontblende 1HE

Frontblende 1 HE zum abdecken von offenen Frontflächen
aus Stahlblech RAL 7036 platingrau Kunststoffbeschichtet

Fabrikat: NSC Sicherheitstechnik GmbH
Typ:  S06085-00

oder gleichwertig:

Fabrikat: '..........................................'

Typ: '..........................................'

Liefern, montieren und betriebsfertig anschließen
Menge: 2,000 Stk.

**17.8 Belüftete Frontblende 2HE**
Belüftete Frontblende 2HE

Frontblende 2 HE zum abdecken von offenen Frontflächen
aus Stahlblech RAL 7036 platingrau Kunststoffbeschichtet

Fabrikat: NSC Sicherheitstechnik GmbH
Typ:  S06090-00

oder gleichwertig:

Fabrikat: '..........................................'

Typ: '..........................................'

Liefern, montieren und betriebsfertig anschließen
Menge: 5,000 Stk.

**17.9 Gleitschienensatz 19"**
Gleitschienensatz 19"

- für Schranktiefe 800mm
- höhenverstellbar
- Schraubmontage vorn und hinten
- Lieferumfang 1 Paar inkl. Montagematerial

Fabrikat: NSC Sicherheitstechnik GmbH
Typ:  S06040-88

oder gleichwertig:

Fabrikat: '..........................................'

Typ: '..........................................'

Liefern, montieren und betriebsfertig anschließen
Menge: 2,000 Stk.

**17.10 9 - fach Steckdosenleiste für 19" - Schrank**
9 - fach Steckdosenleiste für 19" - Schrank

1HE Bauhöhe, komplett mit 9 Steckdosen
inkl. 2,0m H05VV-F 3G1,5mm Anschlussleitung
inkl. Montagewinkel zum Einbau in 19" RACKs

Fabrikat: NSC Sicherheitstechnik GmbH
Typ:  S06050-00

oder gleichwertig:

Fabrikat: '..........................................'

Typ: '..........................................'

Liefern, montieren und betriebsfertig anschließen
Menge: 1,000 Stk.

**17.11 Kabelabfangschiene**
Kabelabfangschiene

für Rack der Systemzentrale.

- C-Schiene
- 483 x 30 x 15 mm
- Schlitzweite 16 mm
- 2x Montagelochung

Fabrikat: NSC Sicherheitstechnik GmbH
Typ:  S06005-80

oder gleichwertig:

Fabrikat: '..........................................'

Typ: '..........................................'

Liefern und montieren
Menge: 1,000 Stk.

**17.12 Werksmontagepauschale 24 HE-Rack**
Werksmontagepauschale 24 HE-Rack

Die Pauschale für die Montage und Dokumentation eines 24HE-Racks deckt alle wesentlichen Arbeitsschritte und Kosten ab, die für die Installation und Inbetriebnahme eines Geräteschranks bis zu einer Höhe von 24 Höheneinheiten (HE) erforderlich sind. Das Verdrahtungs- und Klemmenmaterial für die im weiteren Leistungsverzeichnistext beschriebene Sprachalarm-/ELA-Zentrale ist in diese Position mit einzukalkulieren und wird nicht separat vergütet.

Diese Pauschale beinhaltet:

Rack-Planung
- Detaillierte Planung der Platzierung und Verkabelung der Geräte innerhalb des Racks.

Gerätemontage im Rack
- Installation und Befestigung der einzelnen Geräte in einem Schrank mit bis zu 24 Höheneinheiten.

Kabelmanagement
- Ordnungsgemäße Verlegung und Organisation der internen Verkabelung zur Gewährleistung eines übersichtlichen und wartungsfreundlichen Aufbaus.

Standard-Verdrahtung auf Reihenklemmen
Anschluss von:

- Lautsprecherleitungen
- Audio-Eingängen
- Logische Ein- und Ausgangskarten
- Brandmelderzentralen-Kontakte (Brand,- Amok,- Reset,- Störungs- Meldungen)
- Kontakte der Hauptuhr, sofern vorhanden

Erstprüfung der Funktionalität

- Durchführung einer ersten Funktionsprüfung aller installierten und verdrahteten Komponenten zur Sicherstellung der Betriebsbereitschaft.

Anlagendokumentation
Erstellung einer umfassenden Dokumentation, die Folgendes umfasst:

- Geräteübersicht / Rack-Plan / Blockbild
- Beschriftung der Reihenklemmen

Fabrikat: NSC Sicherheitstechnik GmbH
Typ:  S96300-24

oder gleichwertig:

Fabrikat: '..........................................'

Typ: '..........................................'

Liefern, montieren und betriebsfertig anschließen.
Menge: 1,000 Stk.

**17.13 NSC TFL2 End of Line-Modul**
End of Line-Modul
- Geeignet für alle Sprachalarmsysteme
- Mittels End-of-Line-Modulen können Lautsprecherleitungen mit höherer Genauigkeit überwacht werden
- EOL-Geräte verbessern die Erkennung von unterbrochenen Lautsprecherleitungen
- keine Leitungsrückführung zum Sprachalarm-/Erweiterungscontroller erforderlich
- Überwachung von 70 oder 100V-Lautsprecherlinien
- Konfiguration als 400/50W@19kHz oder 200/25W@19kHz Last konfiguriert werden
- Einfache Installation
- Überwachung bis zum letzten Lautsprecher auch bei geringer Last
- Bei A/B-Beschaltung sollte jede Linie abgeschlossen werden

Fabrikat: NSC Sicherheitstechnik GmbH
Typ:  TFL2 / S33500-00

oder gleichwertig:

Fabrikat: '..........................................'

Typ: '..........................................'

Liefern, montieren und betriebsfertig anschließen.
Menge: 10,000 Stk.

*Hinweis: Sprachalarmzentrale*

*Hinweis: Vortext*
Sprachalarmsystem

Für das genannte Projekt ist eine Sprachalarmierungsanlage nach dem aktuellen Stand der Technik zu errichten.
Vorzusehen ist eine Brand-, Notfall- und Gefahrenalarmierung mittels einer Sprachalarmzentrale durch entsprechende Ansteuerung. Die komplette Anlage ist gemäß VDE 0833-4 zu errichten. Die automatische Ansteuerung erfolgt durch die Brandmeldeanlage, Melder eines NGRS-Systems oder sonstiger Gefahrenmelder. Sie muss folgenden

Bestimmungen entsprechen:

VDE 0100 - Allgemeine Bestimmungen
VDE 0833 - Gefahrenmeldeanlagen
VDE 0833-4 - Festlegungen für Anlagen zur Sprachalarmierung im Brandfall
DIN 14675-1 - BMA Aufbau und Betrieb
DIN VDE V 0827-1 NGRS-Systeme
DIN EN 54-4 Energieversorgungseinrichtungen
DIN EN 54-16 Sprachalarmzentralen
DIN EN 54-24 Lautsprecher

Der Ausschreibung liegt das Multifunktionale Sprachalarmierungssystem der

NSC Sicherheitstechnik GmbH
Grete-Hermann-Straße 6
D-33758 Schloß Holte-Stukenbrock
Tel. 05257 / 97799 0
Mail: a.koch@nsc-sicherheit.de

zu Grunde. Alternative Systeme sind zugelassen, müssen jedoch die technischen Leistungsmerkmale des ausgeschriebenen Systems erfüllen. Für Alternativangebote sind Datenblätter für alle angebotenen Komponenten beizufügen.

Wird ein anderes Fabrikat als das Leitfabrikat angeboten, so ist bei Angebotsabgabe auf Kosten des Bieters eine Simulationsberechnung (mit einer dafür anerkannten Software wie EASE oder Ulysses) beizulegen, mit der die Eignung der alternativ angebotenen Lautsprecher nachgewiesen wird.

Die Sprachalarmzentrale muss systemzugelassen sein nach EN 54 Teil 16 und vollumfänglich den Vorgaben der DIN VDE 0833-4 entsprechen.

Die Anlage ist betriebsfertig aufzubauen und zu übergeben. Die angebotenen Komponenten zu dieser Anlage müssen ein in sich schlüssiges und aufeinander abgestimmtes System darstellen.

Die Lautsprecherlinienüberwachung muss wahlweise durch Impedanzüberwachung, End of Line-Überwachung oder unterbrechungsfrei im Loopverfahren möglich sein.

Die Integration von VoIP bzw. SIP-Systemen zur Integration bzw. zum Aufbau vollwertiger NGRS-Systeme jeglicher Sicherheitsstufe muss jederzeit ohne Austausch der SAA-Technik durch Nachrüstung der kompatiblen Systemkomponenten realisierbar sein. Hierfür sind entsprechende SIP-Gateways, Notfall-Gegensprechstellen gemäß DIN VDE V0827 sowie Kommunikations- und Aufzeichnungsmodule im Bedarfsfall bereitzustellen.

Zudem muss das System die Möglichkeit der Intercomfunktion zwischen allen System- und Feuerwehrsprechstellen bieten.

Sämtliche im Gesamtsystem vorhandene Sprachalarmcontroller lassen sich zentral oder dezentral einfach über TCP/IP Netze in Glasfaser- oder Kupfertechnologie vollumfänglich vernetzen.

Über die integrierte Fernzugriffsmöglichkeit lässt sich das System bei Bedarf aus der Ferne konfigurieren, warten und diagnostizieren.

Die Endprüfungen nach VDE 0833 und DIN 14675 sind zu dokumentieren und nachzuweisen.

Der Errichterbetrieb muss nach DIN 14675 zertifiziert sein und über die VdS Zulassung für Brandmeldeanlagen verfügen und hat dies mit Angebotsabgabe nachzuweisen.

**17.14 Kompaktes Sprachalarmsystem 8003 LNR**
Kompaktes Sprachalarmsystem 8003 LNR
Zertifiziert gemäß EN 54-16 und 54-4

- Kompaktes Sprachalarmsystem mit ELA-Funktionalität
- 19"-Rackeinbau, 4 HE
- Digitaler Audiobus mit 45 Kanälen und interner Auflösung in 48 kHz /16 bit
- 4,3" Farb-LCD-Touchscreen
- Überwachungsverfahren Impedanz, EOL (End of Line) und Loop Isolator
- Integration mit VoIP / SIP
- Außergewöhnliche Flexibilität und Leichtigkeit bei der Kombination in einem TCP / IP-Netzwerk
- Integriertes Ladegerät EN 54-4, das 65-Ah-Batterien und 24/48-VDC-Ausgänge zur Stromversorgung externer Geräte unterstützt
- Schnelle und einfache Konfiguration mittels PC Software
- Optional mit Netzwerkkarte ermöglicht den Zusammenschluss Anschluss unabhängiger Controller-Einheiteen, basierend auf einem Glasfasernetz SAA mit Intercom-Funktionalität
- Keine Einschränkungen hinsichtlich der Anzahl der unterstützten System Sprechstellen
- Eingebauter Feuerwehr-Mikrofon-Touchscreen mit benutzerfreundlicher Oberfläche zur Steuerung von Musikquellen, zeitgesteuerten Auslösern und allen evakuierungsbezogenen Funktionen

Technische Daten

Spannungsversorgung:  230 VAC
Lautsprecherlinien:  16 (8 A/B)
Steuerkontakt-Eingänge: 7+2
Steuerkontaktausgänge:  3+2
Schaltstrom max.:  3 A
Schaltspannung max.:  50V AC/DC
Schaltleistung max.:  90W
Max. Gesamtleistung LSP: 1500 Wrms
Anzahl Verstärker/Leistung: 3 / 500 W
Havarieverstärker:  integriert
Anzahl Nachrichten:  3 simultan abspielbar
Schutz:  Überhitzung, Kurzschluss,
  Erdschluss, Überlast
Audioeingänge:  1 Stück
Versorgungsausgänge:  1 x 24 VDC (150 mA max.)
  1 x 48 VDC (350 mA max.)
Netzwerkslots Glas:  2 x SFP / 1 Gb/s
Netzwerkanschlüsse:  1 x PoE 1 Gb/s, 100 Mb/s
  1 x LAN 1 Gb/s, 100 Mb/s
  1 x RS 485
  1 x WAN 100 Mb/s
Anzeige / Bedienung:  4,3" Farb-LED-Touchscreen
DSP:  3 Band-Equalizer am Audioeingang
  parametrischer 8-Band-Equalizer
  Rückkopplungsuntzerdrücker
  Audiobegrenzer und Verzögerungsfunktion an jedem Audioausgang
Schutzart:  IP 30
Abmessungen:  440x176(4HE)x350mm (BxHxT)
Gewicht:  ca. 16,5 kg ohne Akkus
Farbe:  Schwarz
Montageart:  19"-Rackeinbau

Fabrikat: NSC Sicherheitstechnik GmbH
Typ:  S10083-10
CE-Zertifikat: 1438-CPR-0527

oder gleichwertig:

Fabrikat: '..........................................'

Typ: '..........................................'

CE: '..........................................'

vom Bieter einzutragen

Liefern, montieren und betriebsfertig anschließen.
Menge: 1,000 Stk.

**17.15 Netzwerk-Switch GS110TP**
*** Bedarfsposition ohne GB
Netzwerk-Switch GS110TP
10-Port Managed Switch

- 8x Gigabit LAN
- PoE+ 55W
- 2 x SFP-Ports
- EN 54-zertifiziert
- lüfterlos

Fabrikat: NSC Sicherheitstechnik GmbH
Typ:  S19100-20

oder gleichwertig:

Fabrikat: '..........................................'

Typ: '..........................................'

vom Bieter einzutragen

Liefern, montieren und betriebsfertig anschließen.
Menge: 1,000 Stk.

**17.16 FT-Notstrom-Akku, 12V / 55 Ah**
FT-Notstrom-Akku, 12V / 55 Ah
Abmessungen (LxBxH)
227 x 105 x 223 mm
Gewicht ca. 18,4 kg
Anschluss M6
Frontterminalausführung

Fabrikat: NSC Sicherheitstechnik GmbH
Typ:  X95055-00

oder gleichwertig:

Fabrikat: '..........................................'

Typ: '..........................................'

Liefern, montieren und betriebsfertig anschließen
Menge: 4,000 Stk.

*Hinweis: Sprechstellen*

**17.17 Systemsprechstelle**
Systemsprechstelle
zertifiziert nach EN 54-16

Überwachte, mikroprozessorgesteuerte Systemsprechstelle

- Frei programmierbare Funktions-Tasten
- 4 Audio-Eingänge für den Anschluss von externen Audio-Quellen
- bis zu 5 Tastenerweiterungen anschließbar
- Eingebauter Lautsprecher und Intercom-Funktion
- Anschlussbuchse für Headset
- PoE

Technische Daten

Spannungsversorgung:  PoE oder 48V-Netzteil
Audioausgänge:  Monitorlautsprecher, Headset
Audioeingänge:  4 Kanäle; 2x3,5mm Klinke
Monitorlautsprecher:  0,5W
Schalldruckpegel (1W/1m): 78 dB/A
Kopfhörerausgang:  3,5mm Klinke
Mikrofon:  Elektret, Schwanenhals
Funktionstasten:  9 Push to talk
Kontroll-Leuchten:  3 Stück
Betriebstemperatur:  -8°C bis +60°C
Abmessungen:  150x55x210 mm (BxHxT)
Gewicht:  ca. 1,4 kg

Fabrikat: NSC Sicherheitstechnik GmbH
Typ:  NSC-DMS / S12000-01

oder gleichwertig:

Fabrikat: '..........................................'

Typ: '..........................................'

vom Bieter einzutragen

Liefern, montieren und betriebsfertig anschließen.
Menge: 1,000 Stk.

**17.18 Tastenabdeckung für Systemsprechstelle**
Tastenabdeckung für Systemsprechstelle

- vorbereitet und als Nachrüstsatz zur Selbstmontage
- Beschriftung AMOK und/oder ALARM
- transparente klappbare Abdeckung gegen unbeabsichtigte Auslösung

Fabrikat: NSC Sicherheitstechnik GmbH
Typ:  S12000-65

oder gleichwertig:

Fabrikat: '..........................................'

Typ: '..........................................'

vom Bieter einzutragen

Liefern und montieren.
Menge: 1,000 Stk.

**17.19 Anschlussdose für Systemsprechstellen**
Anschlussdose für Systemsprechstellen

- Ausführung a.P. oder u.P.
- inkl. Abdeckplatte und Rahmen bei u.P.-Ausführung
- u.P.-Ausführung integrierbar in Schalterprogramm
- Kategorie 5 oder höher

Fabrikat: NSC Sicherheitstechnik GmbH
Typ:  S01270-00

oder gleichwertig:

Fabrikat: '..........................................'

Typ: '..........................................'

vom Bieter einzutragen

Liefern, montieren und betriebsfertig anschließen.
Menge: 1,000 Stk.

**17.20 Anschlusskabel 3m**
Anschlusskabel

für Systemsprechstelle

- foliengeschirmt
- mind. Cat.5e
- mit Knickschutz
- Farbe: grau
- Länge 3m

Fabrikat: NSC Sicherheitstechnik GmbH
Art.-Nr.: S06300-03

oder gleichwertig:

Fabrikat: '..................................................'

Typ: '..................................................'

vom Bieter einzutragen

Liefern montieren und betriebsfertig anschließen.
Menge: 1,000 Stk.

*Hinweis: Feuerwehrsprechstelle*

**17.21 Feuerwehr-Einsprechstelle gemäß DIN 14664**
*** Bedarfsposition ohne GB
Feuerwehr-Einsprechstelle gemäß DIN 14664 und zertifiziert nach EN 54-16.

Im Einsatzfall ermöglicht die Feuerwehr-Einsprechstelle Live-Branddurchsagen sowie die Aktivierung von gespeicherten Evakuierungs- und Warnhinweisen.

Die DFMS-A DIN ist mit einer Handsprechstelle, fünf Tasten und fünf Status-LEDs ausgestattet.

Sie wird in einem eigenen Gehäuse zur Aufputz-Montage geliefert. Das Gehäuse besteht aus lackiertem Stahlblech in RAL 3000 (feuerrot) und verfügt über eine Tür mit Plexiglasfenster, um die Anzeige- und Bedienelemente darunter frei sichtbar zu machen.

Die Tür ist mit einem Schließmechanismus ausgestattet, der die Nachrüstung eines Profilhalbzylinders ermöglicht.

Der Feuerwehrmelder DFMS-A DIN gemäß DIN 14664 ermöglicht die Anzeige und Bedienung der für die Feuerwehr relevanten SAA.

- Integrierte Überwachung der Sprechstelle
- Redundante Netzwerkanbindung wahlweise über Glasfaser oder Kupfer (max. 100 Meter)
- IP 30 Gehäuse
- Redundante Stromversorgung - über POE und lokalen DC-Eingang
- Installiert in einem roten Wandgehäuse aus Blech (RAL-3000)
- Abschließbare Tür, in der ein Profilhalbzylinder nach DIN 18252 nachgerüstet werden kann (Halbzylinder nicht Bestandteil des DFMS-A DIN

Technische Daten

Versorgungsquelle: Kommunikationskarte über LAN PoE
Eingangsspannung: 37-42V DC, Schraubenanschluss
Stromaufnahme: max. 310 mA für 42 V
Schutzart:  IP30
Übertragungsart: LWL, UTP Cat.5e oder höher
Eingänge:  2
Relaisausgänge: 2
Ein-/Ausgänge:  Schraubenanschluss 3,5 mm, 6-Pin
LWL-Steckverbinder: SC/LC-Stecker
LWL:  SFP-Modul
  Multimode-/Monomodefasern OM2/OM3
Ausgangsleistung: 0,5 W
Schalldruckpegel: 78 dBA (@1m, 1W)
Frequenzgang (3 dB): 450 Hz  8 kHz
Frequenzgang Mikrofon: 400 Hz  6 kHz (@3dB)
Impedanz:  500 Ω
Stecker Handmikrofon: Mikrofon, 5-polig DIN
Betriebstemperatur:  -5°C bis 40°C
Zul. Luftfeuchtigkeit: 15% bis 80%
Abmessungen:  430 (B) x 280 (H) x 150 (T) mm
Gewicht:  5,8kg
Gehäuse:  Stahlblech pulverbeschichtet / ABS, RAL3000
Konformität:  DIN 14664, EN 54-16

Fabrikat: NSC Sicherheitstechnik GmbH
Typ:  S12000-64 / DFMS-A DIN
CE-Zertifikat: 1488-CPR-0500/W

oder gleichwertig:

Fabrikat: '..........................................'

Typ: '..........................................'

CE: '..........................................'

vom Bieter einzutragen

Liefern, montieren und betriebsfertig anschließen.
Menge: 1,000 Stk.

*Hinweis: Alarmierungstexte*

**17.22 Herstellen kundenspezifischer Alarmtext**
Herstellen kundenspezifischer Alarmtext

Herstellung eines Alarmtextes in Studioqualität durch professionellen Sprecher/in zur Einspielung in den Sprachalarmcontroller nach Vorgabe in deutsch,
je Text.

z. B. Brandalarm, Technischer Alarm, Entwarnung etc.

Fabrikat: NSC Sicherheitstechnik GmbH
Typ:  S03800-00

oder gleichwertig:

Fabrikat: '..........................................'

Typ: '..........................................'

vom Bieter einzutragen

Liefern.
Menge: 3,000 Stk.

*Hinweis: Lautsprecher für Alarmierung*

**17.23 A/B-Deckeneinbau-Lautsprecher CM-AB 6-200 EN54**
NSC Deckeneinbau-Lautsprecher 2x6W A/B

- Resonance Pro Lautsprecher
- Kostengünstige Versorgung über zwei getrennte (A/B-) Leitungen.
- Bei Ausfall einer Leitung wird durch die Lautsprecher-Redundanz der Bereich weiterhin dauerhaft beschallt.
- Bei jeder Installations-Position ist sowohl die A- als auch die B-Linie vorhanden und vermeidet damit eine Ausfallsituation.
-  Der 2x6W starke Lautsprecher ist mit zwei Breitband-Lautsprechern und zwei 100V-Übertragern mit 3 Leistungsanpassungen ausgestattet.
- Die kunststoffbeschichte Metallausführung mit Lochgitterabdeckung in RAL 9010 garantiert nachhaltige Stabilität.
-  Für zusätzliche Betriebssicherheit sorgen die integrierte 2-polige Keramikklemme und Thermosicherungen, sowie die Feuchtigkeitsimprägnierung des Lautsprecher-Chassis.
- Der Lautsprecher ist außerdem mit der Schutzklasse IP 55 gegen die Risiken von Umwelteinflüssen gesichert.
- Schnelle und unkomplizierte Montage per Federschnappverschluss mit kurzem Spannweg.
- Die Anschlusskabel können per 4 Gummidurchführungen im Feuertopf dem Lautsprecher zugeführt werden.

Technische Daten:

Nennbelastbarkeit:  2x 6/3/1,5 W
Impedanz @1kHz (100V): 2 x 1667/3333/6667 ohm
Übertragungsbereich:  162 - 18.600 Hz (single);
  159 - 16.000 Hz (double)
Frequenzgang:  125 - 23.500 Hz (single);
  120 - 23.500 Hz(double)
SPL 1W/1m, peak:  98,4 dB (single); 104,8 dB (double)
SPL 1W/4m, peak:  86,4 dB (single); 92,8 dB (double)
SPL Pmax/4m:  peak 94,1 dB (single); 100,5 dB (double)
SPL IEC268-5, 1W/1m:  89,0 dB
SPL EN54-24, Pmax/4m: 85,0dB (single); 91,0dB (double)
Empfindlichkeit EN54, 1W/1m:  89,0 dB
Empfindlichkeit EN 54, 1W/4m: 77,0 dB
Öffnungswinkel -6dB, 500Hz: 180° (h) s/d; 180° (v) s/d
Öffnungswinkel -6dB, 1KHz: 160° (h) s/d; 160° (v) s/d
Öffnungswinkel -6dB, 2KHz: 20° (h) 160° (v) single;
  75° (h) 90° (v) double
Öffnungswinkel -6dB, 4KHz: 65° (h) 120° (v) single;
  40° (h) 60° (v) double
IP Schutzklasse:  IP55
Temperaturfestigkeit:  -10°C bis +55 °C
Anschluss:  2-polige Keramikklemme
Klemmen Durchmesser:  3,2 mm
Maximale Kabeldurchführung: 8 mm² (single)
Abmessungen:  268 x 136 mm
Deckenausschnitt:  ca. 243 mm
Einbautiefe:  ca. 135 mm
Befestigung:  Schnappsystem
Gewicht (netto):  ca. 2,16 kg
Farbe:  RAL 9010
CE:  1438-CPR-1044

Fabrikat: NSC Sicherheitstechnik GmbH
Typ:  S60200-00 / CM-AB 6-200 S EN54

oder gleichwertig:

Fabrikat: '..................................................'

Typ: '..................................................'

CE-Zertifikat: 'vom Bieter einzutragen'

Liefern, montieren und betriebsfertig anschließen
(Der Deckenausschnitt wird bauseits nach Vorgabe erstellt).
Menge: 20,000 Stk.

**17.24 Deckeneinbau-LSP CM-AB 6-100 S EN54 A/B**
NSC Deckeneinbau-Lautsprecher 2x6W A/B

- Resonance Pro Lautsprecher
-  A/B-Linien-Deckeneinbau-Lautsprecher mit hochwertigem Kunststoffberührungsschutz für Sprachalarmierung, EN 54-24 zertifiziert
- Geeignet für Sprachdurchsagen und Hintergrundmusik mit sehr guter Tonqualität in Gebäuden.
-  Der 2x6W starke Lautsprecher ist mit zwei Breitband-Lautsprechern und zwei  100V-Übertragern mit 3 Leistungsanpassungen ausgestattet.
- Die kunststoffbeschichte Metallausführung, in RAL 9016, garantiert nachhaltige Stabilität.
-  Für zusätzliche Betriebssicherheit sorgen die integrierten Keramikklemmen und Thermosicherungen, sowie die Feuchtigkeitsimprägnierung des Lautsprecher-Chassis.
- Der Lautsprecher ist außerdem mit der Schutzklasse IP 21C gegen die Risiken von Umwelteinflüssen gesichert.
-  Schnelle und unkomplizierte Montage per Federschnappverschluss mit kurzem Spannweg.
- Dank sehr geringer Einbautiefe, besonders für Installationen mit limitierten Einbaumaßen passend

Technische Daten:

Nennbelastbarkeit:  2 x 6/3/1,5 W
Impedanz (100V):  2 x 1667/3333/6667 ohm
Pmax @20kHz (100V):  2x 1,75 W
Übertragungsbereich:  103 - 20.100 Hz (single);
  107 - 19.600 Hz (double)
Frequenzgang:  96 - 23.300 Hz (single);
  101 - 22.900 Hz (double)
SPL IEC268-5, 1W/1m:  85,0dB (single); 89,0dB (double)
SPL EN54-24, Pmax/4m: 83,0dB (single); 88,0dB (double)
Empfindlichkeit EN54, 1W/4m: 73,0dB (single); 77,0dB (double)
Empfindlichkeit EN54, 1W/1m: 85,0dB (single); 89,0dB (double)
Öffnungswinkel -6dB, 500Hz: h/v 180° (single);
  h/v 180° (double);
Öffnungswinkel -6dB, 1KHz: h/v 180° (single);
  h/v 180° (double)
Öffnungswinkel -6dB, 2KHz: h/v 180° (single);
  h/v 77°/137° (double)
Öffnungswinkel -6dB, 4KHz: h/v 150°/100° (single);
  h/v 33°/90° (double)
Abmessungen (DxH):  246 x 66 mm
IP Schutzklasse:  IP21
Gewicht (netto):  ca. 1,10 kg
Deckenausschnitt:  ca. 218 mm
Temperaturfestigkeit:  -10°C bis +55°C
Befestigung:  Federschnappverschluss
Anschluss:  2-polige Keramikklemme
Farbe:  RAL 9016
CE:  1438-CPR-1024

Fabrikat: NSC Sicherheitstechnik GmbH
Typ:  S60100-10 / CM-AB 6-100 S EN54

oder gleichwertig:

Fabrikat: '..................................................'

Typ: '..................................................'

CE-Zertifikat: 'vom Bieter einzutragen'

Liefern, montieren und betriebsfertig anschließen
(Der Deckenausschnitt wird bauseits nach Vorgabe erstellt).
Menge: 33,000 Stk.

**17.25 NSC A/B-Wandaufbau-Lautsprecher WM-AB 6-100 EN54**
*** Bedarfsposition ohne GB
NSC A/B-Wandaufbau-Lautsprecher 2x6W

- Resonance Pro Lautsprecher
- Der WM-AB 6-100 EN54 ist mit zwei voneinander unabhängigen Lautsprechern und 100-Volt-Ausgangsübertragern konstruiert und ermöglicht die kostengünstige Versorgung über zwei getrennte (A/B-) Leitungen.
- Bei Ausfall einer Leitung wird durch die Lautsprecher-Redundanz der Bereich weiterhin dauerhaft beschallt. Bei jeder Installations-Position ist sowohl die A- als auch die B-Linie vorhanden und vermeidet damit eine Ausfallsituation.
-  Der 2x6W starke Lautsprecher ist mit zwei Breitband-Lautsprechern und zwei 100V-Übertragern mit 3 Leistungsanpassungen ausgestattet.
-  Das hochverdichtete, schlagfeste MDF-Holzgehäuse in weiß sorgt für einen resonanzarmen Klang. Eine robuste Lochgitterabdeckung aus Stahlblech sorgt für durchgehende Stabilität.
- Für zusätzliche Betriebssicherheit sorgen die integrierte 2-polige-Keramikklemme und Thermosicherungen, sowie die Feuchtigkeitsimprägnierung des Lautsprecher-Chassis.
- Der Lautsprecher ist außerdem mit der hohen Schutzklasse IP 54 gegen die Risiken von Umwelteinflüssen gesichert.
-  Der bewährte Federschnappverschluss auf der Rückwand gewährleistet eine schnelle Wandmontage.

Technische Daten:

Nennbelastbarkeit:  2x 6/3/1,5 W
Impedanz (100V):  2 x 1667/3333/6667 ohm
Pmax @20kHz (100V):  2x 1,46 W
Übertragungsbereich:  227-14.600 Hz (single);
  224-14.300 Hz (double)
Frequenzgang:  165-23.500 Hz (single);
  162-23.500 Hz (double)
SPL 1W/1m, peak:  100,7 dB (single); 105,9 dB (double)
SPL 1W/4m, peak:  88,7 dB (single); 93,9 dB (double)
SPL Pmax/4m, peak:  96,4 dB (single); 101,6 dB (double)
SPL IEC268-5, 1W/1m:  91,0 dB
SPL EN54-24, Pmax/4m: 85,0dB (single); 88,0dB (double)
Empfindlichkeit EN54-24: 1W/1m 91,6 dB
Empfindlichkeit EN 54-24: 1W/4m 79,6 dB
Öffnungswinkel -6dB 500Hz: single h/v 175°;
  double h/v 180°
Öffnungswinkel -6dB 1KHz: single h/v 180°/160°;
  double h/v 145°/130°
Öffnungswinkel -6dB 2KHz: single h/v 150°/135°;
  double h/v 90°/80°
Öffnungswinkel -6dB 4KHz: single h/v 105°/90°;
  double h/v 50°/40°
IP Schutzklasse:  IP54
Temperaturfestigkeit:  -10°C bis +55°C
Anschluss:  2-polige Keramikklemme
Klemmen Durchmesser:  3,2 mm
Maximale Kabeldurchführung: 8 mm² (single)
Abmessungen (BxHxT):  ca. 252 x 194 x 82 mm
Gewicht (netto):  ca. 2,24 kg
Farbe:  weiß
Befestigung:  Federschnappverschluss
CE:  1438-CPR-1033

Fabrikat: NSC Sicherheitstechnik GmbH
Typ:  S61100-00 / WM-AB 6-100 EN54

oder gleichwertig:

Fabrikat: '..................................................'

Typ: '..................................................'

CE-Zertifikat: 'vom Bieter einzutragen'

Liefern, montieren und betriebsfertig anschließen.
Menge: 1,000 Stk.

**17.26 NSC Design-Deckeneinbau-Lautsprecher CM-D 6-165 EN54**
NSC Design-Deckeneinbau-Lautsprecher

- Resonance Pro Lautsprecher
-  Das rahmenlose Design der neuen Decken-Lautsprecher ist durch aktuelle LED-Leuchten inspiriert und hat jetzt schon das Zeug zu einem Klassiker.
-  Der 6W starke Lautsprecher ist mit einem 165mm Breitband-Lautsprecher und einem 100V-Übertrager mit 3 Leistungsanpassungen ausgestattet.
- Die kunstoffbeschichtete Metallausführung mit Lochgitterabdeckung in RAL 9016 garantiert nachhaltige Stabilität.
-  Für zusätzliche Betriebssicherheit sorgt die Feuchtigkeitsimprägnierung des Lautsprechers.
- Der Lautsprecher ist außerdem mit der Schutzklasse IP 21C gegen die Risiken von Umwelteinflüssen gesichert.
-  Eine schnelle und einfache Inbetriebnahme wird durch die WAGO 221 Anschlussklemme ermöglicht.
- Die mühelose Montage erfolgt durch den Federschnapp- verschluss mit kurzem Spannweg.
- Dank Schutzkappen an den Federenden werden mögliche Vibrationen auf ein Minimum reduziert.
- Der Lautsprecher kann alternativ auch per Gewindestange (M6 Gewinde) montiert werden.
-  Die Anschlusskabel können per Gummidurchführung im Feuertopf dem Lautsprecher zugeführt werden.

Technische Daten:

Nennbelastbarkeit:  6/3/1,5W
Impedanz (100V):  1667/3333/6667 ohm
Pmax @20kHz (100V):  1,86 W
Übertragungsbereich:  63 - 16.000 Hz
Frequenzgang:  56 - 18.000 Hz
SPL 1W/1m, peak:  97,0 dB
SPL 1W/4m, peak:  85,0 dB
SPL Pmax/4m, peak:  92,7 dB
SPL IEC268-5, 1W/1m:  92,0 dB
SPL EN54-24, Pmax/4m: 87,0 dB
Empfindlichkeit EN54-24: 1W/1m 92,0 dB
Empfindlichkeit EN 54-24: 1W/4m 80,0 dB
Öffnungswinkel -6dB, 500Hz: h/v 180°
Öffnungswinkel -6dB, 1KHz: h/v 175°
Öffnungswinkel -6dB, 2KHz: h/v 150°
Öffnungswinkel -6dB, 4KHz: h/v 90°
Abmessungen DxH:  ca. 220 x 107 mm
IP Schutzklasse:  IP21
Gewicht (netto):  ca. 1,4 kg
Deckenausschnitt:  194 - 202 mm
Betriebstemeperatur:  -10°C bis +55 °C
Befestigung:  Federschnappverschluss
Anschluss:  WAGO 221 Anschlussklemme
Klemmen Durchmesser:  2,3 mm
Maximale Kabeldurchführung: 4 mm²
Farbe:  RAL 9016
CE:  1438-CPR-1026

Fabrikat: NSC Sicherheitstechnik GmbH
Typ:  S60165-01 / CM-D 6-165 EN54

oder gleichwertig:

Fabrikat: '..................................................'

Typ: '..................................................'

CE-Zertifikat: 'vom Bieter einzutragen'

Liefern, montieren und betriebsfertig anschließen
(Der Deckenausschnitt wird bauseits nach Vorgabe erstellt).
Menge: 20,000 Stk.

*Hinweis: Dienstleistungen*

**17.27 Abnahme Leitungsnetz**
*** Pauschalposition
Abnahme Leitungsnetz

Abnahme des Leitungsnetzes für die Installation der Gefahrenmeldeanlage. Die Leitungsverlegung wird durch ein örtliches Elektroinstallationsunternehmen ausgeführt.

In der Position sind die Überprüfung der Verlegung, Abnahme und Übernahme zu kalkulieren.
Menge: 1,000 psch

**17.28 Überprüfung Sprachverständlichkeit**
*** Pauschalposition
Überprüfung Sprachverständlichkeit

Prüfung aller Lautsprechersysteme auf Phase und Pegel,
sowie Schallpegel- und Sprachverständlichkeitsmessung
an exemplarischen Standorten einschl. Messprotokoll

Die Messung hat nach DIN VDE 0833-4:2024-06 wie unter A.7 dieser Norm zu erfolgen.
Menge: 1,000 psch

**17.29 Ausführungs- sowie Werk- und Montageplanung**
*** Pauschalposition
Ausführungs- sowie Werk- und Montageplanung

Planung einer Sprachalarmierungsanlage entsprechend DIN 14675/VDE 0833-4 Abschnitt 6 im zeitlichen Zusammenhang mit und unter Berücksichtigung der Erstellung eines Sprachalarmkonzeptes anhand von kostenlos  zur Verfügung gestellten aktuell stimmigen, maßstäblichen Grundriss- und Einrichtungsplänen (1 x PDF / 1 x DWG).

Die Dienstleistung beinhaltet:

- Aufnahme der örtlichen Gegebenheiten bei Bestandsgebäuden mit einer auftraggeberseitig gestellten ortskundigen Person
- Flächenberechnung zur Alarmierung
- Auswahl der Lautsprechertypen
- planerische Umsetzung des Brandschutzkonzepts sofern vorhanden
- Massenermittlung der erforderlichen Komponenten der Sprachalarmierungsanlage (SAA)
- Einzeichnen der Lautsprecher- und Peripheriestandorte in die Planunterlagen
- Erstellen eines Strangschemas / Übersichtsplan
- Zusammenstellung der zusätzlich für die Feuerwehr erforderlichen Komponenten (FW-Einsprechstelle(n))
- Präsentation der Lösung beim Kunden (falls gewünscht) und Übergabe der Planunterlagen in Papierausführung und im PDF- Format

Die Dienstleistung beinhaltet nicht:

- das Herstellen einer Ausführungsplanung mit eingezeichneten Leitungswegen
- die Ermittlung der erforderlichen Leitungsnetzmassen
- die Überwachung der Ausführung der Sprachalarmierungsanlage
- die Abnahme der Sprachalarmierungsanlage
- Kosten, die für die Beteiligung Dritter entstehen könnten
- Leistungen des organisatorischen Brandschutzes
- Leistungen zum baulichen Brandschutz
Menge: 1,000 psch

**17.30 Inbetriebnahme Sprachalarmierungsanlage (SAA)**
*** Pauschalposition
Inbetriebnahme

Inbetriebnahme und Programmierung der Sprachalarmierungsanlage und Anpassung / Einpegelung der Lautsprecher entsprechend des Einsatzortes.
Einspielen der Sprachalarmierungstexte entsprechend Vorgabe.

Inkl.

- Sprachverständlichkeitsmessung
- Schalldruckmessung
- Messung des Störschallpegels
- Prüfen der Texte auf Richtigkeit
- Prüfen der kompletten funktionalen Kette
- Prüfen der Prioritätsfolge der Brandfalldurchsagen
- Erstellung eines Abnahmeprotokolls nach DIN VDE 0833-4 / DIN 14675

Einschließlich 1:1 Lautsprecherprüfung inkl. Prüfprotokoll.
Menge: 1,000 psch

**17.31 Dokumentation (SAA)**
*** Pauschalposition
Dokumentation

Der Sprachalarmierungsanlage entsprechend DIN 14675 inkl.:

- Anlagenbeschreibung
- Betriebsbuch zum Deponieren bei der SAZ
- Bedienungsanleitung
- Objektspezifische Kurzbedienungsanleitung nach Vorgabe in laminierter Ausführung
- Ausführungs- und Übersichtspläne
- Klemmleistenbelegungspläne
- Lautsprechergruppenverzeichnis
- Liste der Anlagenteile
- Blockdiagramm
- Steuermatrix
- Dokumentation der gespeicherten Brandfalldurchsagen
- Inbetriebsetzungs- und Abnahmeprotokolle
- Programmierung der Anlage auf Datenträger
- Programmierung der Anlage als Papierausdruck
- CAD-Zeichnungen zusätzlich auf CD gespeichert
- Zertifikate der eingesetzten Bauteile
- Zertifikate der Errichterfirmen nach DIN 14675
- Prüfplan für wiederkehrende Prüfungen

In 3-facher Ausfertigung in Ordnern geheftet mit einem Register übersichtlich unterteilt, auf farbig angelegtem Papier und auf Datenträger im PDF- sowie Originaldatenformat.
Menge: 1,000 psch

**17.32 Sachverständigenabnahme**
*** Pauschalposition
Sachverständigenabnahme

 Abnahme der Sprachalarmierungsanlage mit einer auftragnehmer beauftragten und bezahlten staatlich anerkannten sachverständigen Person.
Menge: 1,000 psch

**17.33 Abnahme**
*** Pauschalposition
Abnahme

Abnahme der Sprachalarmierungsanlage mit der Vertretung der beauftragenden Stelle, ggf. der Brandschutzdienststelle und der Vertretung der Fachplanung. Bei der Abnahme der Anlage ist auftragnehmerseitig die Dokumentation gemäß Position "Dokumentation" zu übergeben
Menge: 1,000 psch

**17.34 Einweisung in die Bedienfunktionen**
*** Pauschalposition
Einweisung in die Bedienfunktionen

Einweisung des Bedienpersonals in die Funktionen der
Sprachalarmierungsanlage einschließlich Hinweise und Unterweisung  In die Betreiberpflichten entsprechend DIN 14675 bzw. DIN VDE 0833-4 einschließlich Dokumentation und Protokoll.
Menge: 1,000 psch

*Hinweis: Kabel & Leitungen*

*Hinweis: Mantelleitung*
Kunststoff-Mantelleitung DIN 57 250/VDE 0250
Mantelleitung Verlegeung auf Kabrlrinnen, Streigetrasse, im AP- Rohr Sichtinstallation, im UP- Rohr.
mit folgenden prozentualen Ansatz.

Kabelrinnen & Steigetrasse 50%
AP Sicht in Leerrohr 25%
in Hängeschellen & Kabelklammern 15%
UP in GK 10%

Kunststoff-Mantelleitung DIN 57 250/VDE 0250
Verlegen auf vorhandene Pritschen, Wannen, in offenen
Kanälen und öffenbare Doppelböden oder Einziehen in
vorhandene Rohre und Kanäle sowie

Fabrikat: Faber Kabel oder glw.

*Hinweis: SAA- Kabel*
SAA- Kabel
Installationskabel mit statischem Schirm,
mit roter Kennzeichnung als Brandmeldekabel
Verlegen auf vorhandene Pritschen, Wannen, in
offene Kanäle und öffenbare Doppelböden oder
Einziehen in vorhandene Rohre und Kanäle sowie
geschlossene Hohlbodensysteme

**17.35 Brandmeldekabel rot 4x2x0,8**
Brandmeldekabel rot 4x2x0,8
CU-Zahl  45
Menge: 1850,000 m

*Hinweis: Brandmeldekabel E30*
Brandmeldekabel E30
Installationskabel mit Funktionserhalt E30
mit statischem Schirm, bündelverseilt Bd
mit roter Kennzeichnung als Brandmeldekabel
Verlegen auf vorhandene Pritschen, Wannen, in
offene Kanäle und öffenbare Doppelböden oder
Einziehen in vorhandene Rohre und Kanäle sowie
geschlossene Hohlbodensysteme

**17.36 JE-H(St)H Bd E30**
JE-H(St)H Bd E30
2 x 2 x 0,8, CU-Zahl  25
Menge: 600,000 m

### Abschnitt 18 KGR 454, Kabel- und Leitungen Medientechnik/ Multimedia- Beschallung

*Hinweis: Dieser Titel umfasst die Kabelzugarbeiten*
Dieser Titel umfasst die Kabelzugarbeiten und Anschlussarbeiten der Netzzuleitungen für folgende Gewerke:

Medientechnik - Beschallungsanlage

Kabelzugarbeiten sind auf Basis der Gewerke Spezifischen Kabelzuglisten nach erfolgter Montageplanung auszuführen.
Hierzu werden die Gewerke Felgeräte und Bauteile mit entsprechender Kabelnummer beschriften.

*Hinweis: Vorbemerkung:*
Vorbemerkung:
Gewerkeverkabelung

Die Kabelquerschnitte der Leistungskabel sind so zu
dimensionieren, daß max. 80 % der nach VDE zulässigen
Dauerbelastung auftritt, unter zusätzlicher
Berücksichtigung aller evtl. erforderlichen
Reduktionsfaktoren für Häufung, Temperatur etc.

Die Hauptkabel sind ungeschnitten in einer Länge zu
verlegen, Mehrforderungen wegen erschwerter Montage wie
z.B. Durchziehen durch Durchbrüche, große Längen und
dgl. können nicht geltend gemacht werden.

Beleuchtungsstromkreise 1,5 mm²
Steckdosenstromkreise 2,5 mm²

Auf-Putz-Installation
Die Verlegung entspricht der nach VDE geforderten
Ausführung in feuchten Räumen bei einem
Befestigungsabstand von 20 cm.
Bei vorzugsweiser Verlegung der Leitungen in
Isolierrohr als Führungsrohr kann der
Befestigungsabstand auf max. 70 cm vergrößert werden.
Für die Befestigung sind nichtrostende Schrauben zu
verwenden.

Klebeschellen sind nicht zugelassen. Kabelkanäle aus
Hart-PVC dürfen nur nach vorliegender Zustimmung durch
die Bauleitung bzw. den Architekten verwendet werden.

Wird in abgehängten Decken installiert, so müssen für
die Leitungsbefestigung elastische
Kunststoff-Kabel-klammern/Schlaufen verwendet werden,
wobei der maximale Abstand von 80 cm einzuhalten ist.
Einfaches Aufhängen von Kabelbündeln mit Draht oder
ähnlichem ist nicht gestattet.

Unter-Putz-Installation
Sofern eine Leitungsverlegung in Betonwänden
erforderlich ist, werden betonfeste
Kunststoffpanzerrohre gemäß Baufortschritt in die
Schalung eingelegt. Hierzu gehören auch i.d. Regel
sogenannte Abzweig-Klemmdosen mit besonders tiefem
Klemmenraum, die ebenso wie die Leerrohre vom
Auftragnehmer in Zusammenarbeit mit dem Bauunternehmer
zu installieren sind. In Beton verlegte Leerrohre sind
unmittelbar nach dem Ausschalen auf Durchgang zu
prüfen.

Rohre, Dosen und Kästen sind entsprechend dem Plan des
Fachingenieurs einzubetonieren. Erfolgt die Ausführung
aus bautechnischen Gründen abweichend vom Plan, so ist
die veränderte Lage in einer Revisionsunterlage
festzuhalten. Der Fachingenieur ist vorab zu
informieren.

Der  AN hat sich  rechtzeitig vor den Schalungsarbeiten
anhand der von ihm anzufordernden Planunterlagen zu
informieren, ob Einlegearbeiten vorzunehmen sind.

Ferner hat er sich über den Stand der Rohbauarbeiten zu
informieren, so daß die rechtzeitige Ausführung der
Einlegearbeiten auch möglich ist, ohne daß der AN von
der Bauleitung unterrichtet wird.

Installation mit Stegleitung:
Die Verlegung von Stegleitung ist nicht zugelassen.

*Hinweis: Mantelleitung*
Kunststoff-Mantelleitung DIN 57 250/VDE 0250
Mantelleitung Verlegeung auf Kabrlrinnen, Streigetrasse, im AP- Rohr Sichtinstallation, im UP- Rohr.
mit folgenden prozentualen Ansatz.

Kabelrinnen & Steigetrasse 50%
AP Sicht in Leerrohr 25%
in Hängeschellen & Kabelklammern 15%
UP in GK 10%

Kunststoff-Mantelleitung DIN 57 250/VDE 0250
Verlegen auf vorhandene Pritschen, Wannen, in offenen
Kanälen und öffenbare Doppelböden oder Einziehen in
vorhandene Rohre und Kanäle sowie

Fabrikat: Faber Kabel oder glw.

**18.1 NYM-J 3 x 2,5**
Mantelleitung
NYM-J  3 x 2,5
Cu-Zahl  72
Menge: 250,000 m

**18.2 J-Y(St)Y 2x2x0,8**
J-Y(St)Y 2x2x0,8
Cu-Zahl  21
Menge: 150,000 m

**18.3 Sommer Cable 425-0051FC**
Sommer Cable 425-0051FC
Lautsprecherkabel 2 x 2.5 mm² Schwarz
Menge: 750,000 m

**18.4 Sommer Cable The Goblin Schwarz**
Sommer Cable The Goblin Schwarz

Daten:

Kabelaufbau: Symmetrisch
Material + Leiter: Hochreines Kupfer
Material Schirm: Hochreines Kupfer Doppelschirm
Kabelaussendurchmesser: 4,6mm.
Leiterwiderstand bei 1 km: 140 Ohm
Kapazität in pF per Meter: 120
Flexibilität: Höchstflexibel
Farbe: Schwarz
Menge: 400,000 m

**18.5 Sommer Cable DMX Binary 234 schwarz**
Sommer Cable DMX Binary 234 schwarz
AES/EBU MKII; 2 x 0.34 mm²; PVC Ø 6,20 mm
Menge: 560,000 m

*Hinweis: Qualitätsanforderung Kupferverkabelung*
Qualitätsanforderung Kupferverkabelung
Das Datenkabel muss für Anwendungen bis 1000 MHz konzipiert und getestet sein und die 10 Gbit Ethernet über 100m übertragen können. Die heute definierten Kategorie 7 gemäß DIN EN 50173, ISO/IEC 11801 muss weit übertroffen werden. Die verseilten Paare sind mit einem Folien-Schirm umgeben (FTP), damit das Kabel die Voraussetzungen zur Einhaltung der Störaussendung Klasse B nach EN 55022, sowie der Störfestigkeit nach EN 55024 erfüllt.

Liefern und betriebsfertig montieren

**18.6 Kommunikationskabel Cat 7a Duplex**
Kommunikationskabel Cat 7a Duplex
1300MHz, S/STP, 100Ohm, 2x4x2x0,58 AWG 23/1 PiMF (nach
ISO/IEC 11801 - 2. Ausgabe)
Liefern und mit allen Befestigungsmaterialien auf Kabelrinnen, Steigetrassen, in Kabelkanälen, Decken und Unterflurkanälen verlegen.

liefern und betriebsfertig montieren
Menge: 540,000 m

### Abschnitt 19 KGR 456, Brandmelde- Anlage

*Hinweis: Vorbemerkung BMA*
Es dürfen nur Installationsleitungen, die dauerhaft im
Bauwerk installiert werden, eingesetzt werden, die nach
der europäische Bauproduktenverordnung (BauPVO)
klassifiziert sind. In die Einheitspreise sind Klein-
und Befestigungsmaterial, betriebsfertige und
fachgerechte Anschluss- und Verlegearbeiten mit
einzukalkulieren. Die Kabel sind in Verteilern bzw.
Klemmkästen mit Kunststoffkabelbezeichnungsschildern zu
bezeichnen. Näherungen zu Starkstromleitungen sind zu
vermeiden!  Die Verlegehinweise der Hersteller sind
einzuhalten, Beschädigungen der Leitungsmäntel zu
vermeiden! In den Einheitspreis ist der Aufwand für die
Anschluss/- und Verdrahtungsarbeiten mit
einzukalkulieren. Anschlüsse in Schraub-, Wrap-,
Crimp-, LSA-PLUS- und Löttechnik, alle Anschlüsse und
Verdrahtungen sind mit systemgerechtem
Beschriftungsmaterial dauerhaft zu kennzeichnen.

*Hinweis: Technische Vorbemerkung Solution F 1-6*
Brandmeldeanlage
Technische Vorbemerkungen

Brandmeldeanlage mit 2-6 Ringleitungen.
Für das genannte Projekt ist eine Brandmeldeanlage nach DIN 14675 zu errichten.Die örtliche akustische Alarmierung erfolgt durch akustische und/oder optische Signalgeber bzw. falls vorhanden über eine Sprachalarmierungsanlage. Die Auslösung der Warnsignale erfolgt durch automatische Melder oder Handfeuermelder. Die ausgeschriebene Brandmeldeanlage ist eine Gefahrenmeldeanlage zur Brandfrüherkennung und dient der Sicherung von Leben und Sachwerten. Sie muss folgenden Bestimmungen entsprechen:

VDE 0100 - Allgemeine Bestimmungen
DIN 14675 - Brandmeldeanlagen Aufbau und Betrieb
VDE 0833 - Gefahrenmeldeanlagen
DIN/EN 54, Teil 2 und 4
MLAR / LAR
TAB´s der für das Objekt zuständigen Feuerwehr

Der Ausschreibung liegt das System "Solution F1-6" ausbaufähig mit 2 - 6 Ringleitungen der NSC Sicherheitstechnik GmbH zu Grunde.

Bezugsquellennachweis:

NSC Sicherheitstechnik GmbH
Lange Wand 3
33719 Bielefeld
Tel.: 0521 136290
a.koch@nsc-sicherheit.de

Alternative Fabrikate sind zugelassen, müssen jedoch die technischen Leistungsmerkmale des ausgeschriebenen Systems vollumfänglich erfüllen. Sofern bei alternativen Fabrikaten zur Erreichung des geforderten Anlagenumfangs fabrikatsbezogene zusätzlich Komponenten benötigt werden sind diese mit einzukalkulieren und zu benennen. Grundsätzlich muss die dauerhafte Betriebssicherheit durch die Verwendung von Produkten der Normenreihe DIN EN 54 sichergestellt sein.

Bei alternativ angebotenen Systemen ist für alle angebotenen und erforderlichen Komponenten ein entsprechendes Datenblatt beizufügen.

Die Brandmeldezentrale muss über einen zertifizierten
Errichter frei zugänglich programmierbar sein.
Anlagentechnik die ausschließlich vom Hersteller
gewartet werden kann ist nicht zugelassen.

Angebotenes Fabrikat:

..

Angebotener Typ:
..

VdS-Systemanerkennung:

..

Die Brandwarnanlage muss durch eine Fachfirma geplant, installiert und instandgehalten werden. Der Bieter bestätigt seine Anerkennung als Fachfirma nach DIN 14675-2 bzw. VdS unter der Anerkennungsnummer

..

Der Bieter wurde zertifiziert von:

..

Ein aktuell gültiges Zertifikat ist dem Angebot beizulegen.

Die Brandmeldeanlage ist betriebsfertig aufzubauen und zu übergeben. Die angebotenen Komponenten zu dieser Anlage müssen ein in sich schlüssiges und aufeinander abgestimmtes System darstellen. Die Endprüfungen nach VDE 0833 und DIN 14675 sind zu dokumentieren und nachzuweisen.

Die Brandmeldeanlage ist ein System mit zentralen Algorithmen gesteuerter Intelligenz, bei dem die maßgeblichen Auswertungen in der Zentrale geschehen.

Durch den permanenten auf den Ringbusleitungen zur Verfügung stehenden Datentransfer zwischen Brandmelderzentrale und Ringbusteilnehmern, ist die Zentrale zu jedem Zeitpunkt über die ermittelten Messwerte informiert. Der Datenaustausch auf der Ringleitung erfolgt in beiden Richtungen, so dass bei einer Unterbrechung des Ringes die volle Funktion gewährleistet ist. Der abschnittsweise Schutz gegen Kurzschluss in einem Ring erfolgt über integrierte Kurzschlusstrenner in jedem auf dem Ring installierten Element. Bei einer einfachen Störung des Melderringes während der aktiven Alarmierung durch Kurzschluss oder Unterbrechung darf die örtliche Warnung nicht unterbrochen werden.

Die Ringleitungen müssen per Software in beliebig viele Meldegruppen unterteilt werden. Dabei muss eine ringübergreifende Meldergruppennummerierung softwaretechnisch möglich sein. Das Brandmeldesystem muss die Möglichkeit einer umfangreichen Verknüpfungsmatrix mit bis zu 512 Verknüpfungen pro Zentrale bieten, um für alle Eventualitäten gerüstet zu sein. Pro adressierbaren Teilnehmer auf den Ringen muss ein Zusatztext von mindestens 40 Zeichen programmierbar sein. Die Zu- und Rückführung der Ringe erfolgt jeweils über eigene Brandmeldekabel der Dimension J-Y(St)Y 2x2x0,8 mm. Über diese Leitungen werden auch die adressierbaren Signalgeber versorgt. Die Zentrale muss in der Lage sein, pro Ringleitung mindestens 75 adressierbare, ringbusversorgte Signalgeber gleichzeitig mit min.85dB(A) Schalldruck bei einer Leitungslänge von mindestens 500m je Ring ansteuern zu können. Ohne Signalgeber muss eine Leitungslänge bis 3.500m je Melderring realisierbar sein.

Die Brandmelderzentrale muss modular aufgebaut sein und für Erweiterungen Platz bieten.

Wird der Endausbau der Zentrale erreicht so muss die Möglichkeit der homogenen Zentralenvernetzung mit weiteren Brandmelderzentralen ohne Verlust von Steckplätzen für Ringbusmodule gegeben sein.

Die Vernetzung kann sowohl auf Kupfer- und Glasfaser-Basis als auch über WAN-/LAN erfolgen.

*Hinweis: Zentralentechnik*

**19.1 Brandmelderzentrale 2 Ringleitungen F1-6**
Brandmelderzentrale 2 Ringleitungen

Ausbaubare, höchst moderne Brandmelderzentrale der neuesten Generation für mittlere Objekte. Kompatibel zu den Meldern Hochiki ESP und allen Apollo-Meldern. Die Zentrale beinhaltet grundsätzlich alle Protokolle.

Pro Ringleitung müssen mindestens 75 adressierbare, ringbusversorgte Signalgeber gleichzeitig mit min. 85dB(A) Schalldruck je Signalgeber bei einer Leitungslänge von mindestens 500m je Ring angesteuert werden können.

Der Grundausbau der Brandmelderzentrale umfasst:

- 1 Ringmodul für 2 Ringleitungen mit jeweils 127 Melder / Module / Loop-Sounder plus 127 Ringbus-Sockelsirenen oder bis zu jeweils 254 Teilnehmer mit Apollo Core Protokoll oder 4 Stichleitungen
- Lizenzfrei für alle Loop-Teilnehmer
- Ringleitungslänge max. 3.500 m
- 2 freie Steckplätze für weitere Ringmodule
- 2 Steckplätze für Vernetzungsmodule für die Möglichkeit zur Schaffung eines redundanten Zentralen-Netzwerkes mit 128 Teilnehmern
- Steckplatz für Redundanzrechner
- verschleißfreies kapazitives Glasbedienfeld mit Grafik-LCD 240x64
- Netzteil 24V / 4,2A
- FSD-Adapter, FBF-Interface, FSE-Adapter und ÜE-Ansteuerung "on board"
- redundante RS-485-Schnittstelle für FAT
- 8 frei programmierbare Makro-Tasten
- 1.024 ringübergreifend freiprogrammierbare Meldergruppen
- USB-Schnittstelle für Programmierung
- 3 RS-232-Schnittstellen
- Schnittstelle für Webservermodul zur Fernbetreuung der Anlage
- 4 freiprogrammierbare Relais (30V / 1A)
- 3 überwachte Steuerlinien, je 24V / 500 mA z.B. für Signalgeber, Hauptmelder oder FSD
- 24 digitale O/C-Ausgänge, frei programmierbar
- 2 überwachte Meldelinien
- 8 auf Drahtbruch überwachte Eingänge
- 3 Optokopplerausgänge
- 4 abgesicherte Ausgänge 24VDC / 1 A
- Stellplatz für 2 x Akkus 18Ah/12V
- Einbauplatz für Protokolldrucker
- Einbauplatz für 8-teilige Relaiskarte
- Ereignisspeicher für mindestens 16.000 Meldungen
- Stromversorgung mit optimierter Ladeeinrichtung zur Lebensdauerverlängerung der Akkumulatoren, zur Versorgung der BWZ, des Alarmübertragungsgerätes und, falls vorhanden, des Webservers
- Akkus zur Überbrückung von 30 Stunden bei Netzausfall + 30 Minuten Alarmierungsdauer
- Programmierbare Zweimelderabhängigkeit
- Programmierbare Zweigruppenabhängigkeit
- Programmierbarer Tag-/Nacht-Betrieb
- Feiertagskalender
- zeitabhängige Betriebsartenumschaltung je Melder
- Einzelidentifizierung jedes Elements bei Alarm und Störung
- Objektoptimierte Melderauswerte-Algorithmen einstellbar je Melder
- Netzspannung: 230 VAC, 50/60 Hz
- Betriebsspannung 24 V
- Loopstrom bis zu 450 mA
- 19"-einbaufähig
- Stahlblechgehäuse
- Schutzart IP 30
- Abmessungen BxHxT in mm: 540x190x158

Fabrikat: NSC Sicherheitstechnik GmbH
Typ:  Solution F1-6 komplett im A1-Gehäuse
VdS:  G 205024
CE:  0786-CPR-20907

oder gleichwertig:

Fabrikat: '..................................................'

Typ: '..................................................'

VdS: '..................................................'

CE: '..................................................'

vom Bieter einzutragen

Liefern, montieren und betriebsfertig anschließen.
Menge: 1,000 Stk.

**19.2 Ringbus-Platine Multiprotokoll**
Ringbus-Platine Multiprotokoll

- Ringbus-Platine für 2 Ringleitungen mit jeweils 127 Melder / Module / Loop-Sounder plus 127 Ringbus-Sockelsirenen oder bis zu jeweils 254 Teilnehmer mit Apollo Core Protokoll oder 4 Stichleitungen
- lizenzfrei für alle Ringbusteilnehmer
- pro Ringleitung mindestens 75 adressierbare, ringbusversorgte Signalgeber gleichzeitig mit min.85dB(A) Schalldruck bei einer Leitungslänge von mindestens 500m je Ring ansteuern zu können.
- ohne Signalgeber Leitungslänge bis 3.500m je Melderring
- 8 freiprogrammierbare O/C-Alarmausgänge
- erweiterte Parametrierung von Meldern und Modulen
- Ruhestrom 62,3 mA
- Alarmstrom 400 / 450 mA

Fabrikat: NSC Sicherheitstechnik GmbH
Typ:  B01266-00
VdS:  G 205024

oder gleichwertig:

Fabrikat: '..................................................'

Typ: '..................................................'

VdS: '..................................................'

vom Bieter einzutragen

Liefern in Zentrale implementieren und betriebsfertig anschließen.
Menge: 2,000 Stk.

**19.3 Relaisplatine F1**
Relaisplatine

mit Wechselkontakten universell einsetzbar.

- Kontaktbelastbarkeit 250 VAC / 5 A
- 8 freiprogrammierbare Relais
- steckbare servicefreundliche Anschlussklemmen
- Ansteuerung durch O/C-Ausgänge der Brandmelderzentrale
- Möglichkeit zur Deaktivierung bei Servicearbeiten

Fabrikat: NSC Sicherheitstechnik GmbH
Typ:  B01330-00
VdS:  G 205024

oder gleichwertig:

Fabrikat: '..................................................'

Typ: '..................................................'

VdS: '..................................................'

vom Bieter einzutragen

Liefern in Zentrale implementieren und betriebsfertig anschließen.
Menge: 1,000 Stk.

**19.4 Webserver Modul V4.x**
Webserver Modul V4.x

Erlaubt den Zugriff auf die Brandmelderzentrale über das firmeneigene LAN oder über das Internet ohne spezielle Software

- Standard-WEB-Browser genügt
- kein eigener Router oder DSL-Anschluss erforderlich
- keine Zusatzgehäuse und Zusatzstromversorgungen notwendig
- Zugriff über die vorhandene Infrastruktur ausreichend
- funktionsfähiger LAN-Anschluss des Kundennetzwerkes ausreichend
- Benutzer-Verwaltung mit Benutzername und Passwort, Email-Adresse und 9 verschiedene Zugriffsberechtigungen
- Meldungsanzeige aller BMZ in Echtzeit
- Ereignisspeicher und Log-Datei mit jeweils 16.000 Einträgen
- Online-Anzeige des Bedienfeldes der BMZ mit allen Statusinformationen so dass jeder berechtigte Bildschirmarbeitsplatz des Kunden (intern wie extern) ein komfortables Bedienfeld erhalten kann
- vollständige Bedienung der BMZ, auch im Netzwerk (bei Abschaltungen sind die Regelungen der DIN 0833-1 zu berücksichtigen)
- Emailversand bei Alarm/Störung einrichtbar
- verschlüsselte Verbindung per SSL
- Erstellen von Supportdaten via Webserver für Ferndiagnose oder Datensicherung und /oder Dokumentationsunterlagen
- Aufsteckmodul für Solution F1 Zentralrechner
- Ruhestrom 38 mA

Fabrikat: NSC Sicherheitstechnik GmbH
Typ:  B01380-00

oder gleichwertig:

Fabrikat: '..................................................'

Typ: '..................................................'

vom Bieter einzutragen

Liefern, montieren und betriebsfertig anschließen.
Menge: 1,000 Stk.

*Hinweis: Überspannungsschutz*

**19.5 DIN-Schienen-Gehäuse**
DIN-Schienen-Gehäuse

- Kunststoffgehäuse mit transparentem Deckel
- zur Aufnahme von bis zu 6 DIN-Steuermodulen
- zur Aufnahme von bis zu 6 Überspannungsmodulen
- zur Aufnahme von Universalnetzteilen
- Schutzart IP 66
- Abmessungen BxHxT in mm: 180x180x165

Fabrikat: NSC Sicherheitstechnik GmbH
Typ:  B07550-00

oder gleichwertig:

Fabrikat: '..................................................'

Typ: '..................................................'

vom Bieter einzutragen

Liefern und betriebsfertig montieren.
Menge: 1,000 Stk.

**19.6 Überspannungsableiter 230 V als Geräteschutz Typ 3**
Überspannungsableiter als Geräteschutz Typ 3
für Endgeräte (netzseitig), 230 V AC

- bestehend aus Schutzstecker und Basiselement für die Tragschienenmontage
- optisches Defektsignal im Stecker und potenzialfreier  Meldekontakt im Basiselement
- integrierte, stoßstromfeste Sicherungen für elektrische und thermische Überlast
- Stecker mit individueller Beschriftungsfläche
- werkzeuglos steck- und ziehbar und durch mechanische Kodierung gegen Fehlbestückung geschützt
- EN Type: T2/T3
- Nennspannung UN: 230 V AC/DC
- Höchste Dauerspannung Uc: 264 V AC / 240 V DC
- Nennlaststrom IN: 26 A
- Nennableitstoßstrom In(8/20) µs: 3 kA
- Schutzpegel UP (L-N): ≤ 1,25 kV
- Schutzpegel UP (L-PE): ≤ 1,4 kV
- Schutzpegel UP (N-PE): ≤ 1,4 kV
- Kurzschlussfestigkeit ISCCR: 10 kA AC
- Vorsicherung max. nach IEC: 25 A gG
- Umgebungstemperatur -40°C bis +80°C
- Breite des Reiheneinbaugerätes: 17,7 mm
- Prüfnorm: EN 61643-11
- Montage auf DIN-Hutschiene

Fabrikat: NSC Sicherheitstechnik GmbH
Typ:  X12101-00

oder gleichwertig:

Fabrikat: '..........'

Typ: '..................................................'

vom Bieter einzutragen

Liefern, montieren und betriebsfertig anschließen.
Menge: 1,000 Stk.

*Hinweis: Brandschutzgehäuse*

**19.7 Brandschutzwandgehäuse AWS 665**
Brandschutzwandgehäuse

Als zusätzliches Umgehäuse für Brandmelder- und Brandwarnzentralen Solution F1-6 und Solution F2 (B).

- Auf-Putz-Wandschrank mit Feuerwiderstand über 30 Min. nach DIN 4102, Teil 2
- Funktionserhalt über 30 Min. in Anlehnung an DIN4102, Teil 12
- Brandlastdämmung über 30 Min. in Anlehnung an DIN4102, Teil 11
- erfüllt die Anforderungen der aktuellen MLAR bzw. LAR und §40 Abs. 2 der Musterbauordnung 09-2012
- 1-flügelige Tür, Anschlag rechts
- Türöffnungswinkel ca. 180°
- Baustoffklasse A2 nach DIN 4102, Teil 1
- Schutzart IP 44
- Farbe lichtgrau
- Gewicht ca. 95 kg
- Abmessungen außen BxHxT in mm: 710x770x366
- Abmessungen innen BxHxT in mm: 605x665x275

Fabrikat: NSC Sicherheitstechnik GmbH
Typ:  F30 AWS 665
VdS:  G 205024
DIBt-Nr.: Z-86.1-45

oder gleichwertig:

Fabrikat: '..................................................'

Typ: '..................................................'

VdS: '..................................................'

DIBt: '..................................................'

vom Bieter einzutragen

Liefern und an tragfähiger Wand betriebsfertig montieren.
Menge: 1,000 Stk.

*Hinweis: Abgesetztes Bedienfeld*

**19.8 LCD - Anzeige- und Bedientableau**
Anzeige- und Bedientableau

Als abgesetztes Parallel-Anzeige- und Bedientableau für Brandmelde- und Brandwarnanlagen.

- großes, übersichtliches Farb-Grafikdisplay mit kontextsensitiver, 4-farbiger LCD-Anzeige
- mit Anschluss an das RS-485-Kommunikationssystem
- bis zu 63 LCD-Tableaus an einer Zentrale anschließbar
- keine Netzwerk-Software erforderlich
- Bedienfunktionen zur Alarm-Quittierung, Lampentest, scrollen der Meldungen, Rückstellen Akustik und Zentrale
- Sperrung des Bedienfeldes über Schlüsselschalter
- extrem flache, elegante Bauform
- redundanter Anschluss möglich
- Betriebsspannung 24 V
- Leitungslänge max. 1.200m bei Verwendung von KAT-Kabel
- Gehäuse aus Stahlblech
- Farbe RAL 7035
- Abmessungen BxHxT in mm: 240x180x28

Fabrikat: NSC Sicherheitstechnik GmbH
Typ:  LCD Tableau B01520-00

oder gleichwertig:

Fabrikat: '..................................................'

Typ: '..................................................'

vom Bieter einzutragen

Liefern, montieren, betriebsfertig anschließen und alle Texte programmieren.
Menge: 1,000 Stk.

**19.9 ARCNET Anzeige und Bedienfeld**
*** Wahlposition ZZ 0.1
ARCNET Anzeige und Bedienfeld

- als abgesetzte, multifunktionale Bedieneinrichtung und Anzeige für das "Solution F1"-Feldbussystem
- volle Bedienung und Anzeige des Netzwerks (kann eingeschränkt werden)
- Anschluss an das Multi-Master-Kommunikationssystem mit max. 128 Teilnehmern
- inkl. Touch-Bedienfeld und Grafik-LCD
- 16 frei programmierbare Ein- und Ausgänge
- 8 programmierbare Tasten
- inkl. 2 ARCNET-Schnittstellenkarten
- Passwort-geschützte Bedienebenen gemäß EN54
- Interface für Feuerwehrbedienfeld integriert
- Interface für Feuerwehranzeigetableau integriert
- Adapter für Feuerwehr-Schlüsseldepot integriert
- Adapter für Feuerwehr-Freischaltelement integriert
- Ansteuerung für Hauptmelder (HFM)
- 2 x RS232-Schnittstelle, frei programmierbar
- 1 x RS485-Schnittstelle, frei programmierbar
- Schnittstelle für optionales einsetzbares I-Modul zur Datenübertragung per Analog-Modem, ISDN oder Webserver
- Lieferung im flachen, eleganten a.P.-Wandgehäuse
- Betriebsspannung 24 VDC
- Stromaufnahme 80 mA
- Abmessungen BxHxT in mm: 492x260x80

Fabrikat: NSC Sicherheitstechnik GmbH
Typ:  B01500-00 + B01350-00

oder gleichwertig:

Fabrikat: '..................................................'

Typ: '..................................................'

vom Bieter einzutragen

Liefern, montieren, betriebsfertig anschließen und alle Texte programmieren.
Menge: 1,000 Stk.

*Hinweis: Feuerwehrperipherie / -orientierung*

**19.10 Brandschutzschild "BMZ"**
Brandschutzschild BMZ

- nach DIN 4066
- selbstklebende Folie
- Abmessungen 105 x 297 mm
- Beschriftung "BMZ"

Fabrikat: NSC Sicherheitstechnik GmbH
Typ:  Schild BMZ / B09400-01

oder gleichwertig:

Fabrikat: '..................................................'

Typ: '..................................................'

vom Bieter einzutragen

Liefern und montieren.
Menge: 2,000 Stk.

**19.11 Feuerwehrlaufkarte**
Feuerwehrlaufkarte / -einsatzkarte

- nach DIN 14675 und in Abstimmung mit der örtlichen Feuerwehr.
- Format DIN A4 oder DIN A 3 nach Vorgabe der Feuerwehr bzw. der Fachbauleitung
- licht- und farbecht im 4-Farb-Druck erstellt,
- reiß- und wasserfest laminiert

CAD-Grundrissdaten werden zur Erstellung der Laufkarten kostenlos zur Verfügung gestellt.

Herstellen und mit Lieferschein übergeben.
Menge: 40,000 Stk.

**19.12 FIZ mit FAT und FBF / 120 Laufkarten A3**
Informationszentrale / Informations- und Bediensytem

Zweiflügeliges Stahlblechgehäuse für a.P.-Montage mittels optionalem Einbaurahmen auch für u.P.Montage.

- mit Anschluss an das RS-485-Kommunikationssystem
- beide Türen verschließbar linke Seite durch bauseitigen PHZ rechte Seite durch CL1-Schließung
- Einbauplatz für genormtes Feuerwehrbedienfeld (FBF) nach DIN 14661
- Einbauplatz für genormtes Feuerwehranzeigetableau (FAT) nach DIN 14662
- Platz für bis zu 120 Feuerwehrlaufkarten DIN A 3
- Einbauplatz für Handmelder
- Stahlblechgehäuse
- Farbe: rot RAL 3000
- Schutzart IP 40
- Abmessungen BxHxT in mm: 700x510x100

darin eingebaut:

Feuerwehranzeigetableau (FAT) nach DIN 14662

- mit Grafik-LCD-Anzeige 128 x 64 Pixel / 8 x 20 Zeichen Text
- zeigt automatisch sämtliche Ereignisse der Brandwarnzentrale an
- redundante RS-485 Schnittstelle
- Aufmerksamkeitssummer, Sammel-LED-Anzeigen für "Alarm", "Störung", "Abschaltung" sowie Betriebs-LED
- direkte Anschlussmöglichkeit für Feuerwehrbedienfeld
- Leitungslänge max. 1.200m bei Verwendung von KAT-Kabel

Feuerwehrbedienfeld (FBF) nach DIN 14661

- universelles Feuerwehrbedienfeld
- direkter, normenkonformer Anschluss an das FAT
- zur einheitlichen Bedienung der Brandwarn- bzw. Brandmelderzentralen durch die Feuerwehr

Fabrikat: NSC Sicherheitstechnik GmbH
Typ:  B08100-00 + B08018-00
VdS:  G 210128 / G 205138

oder gleichwertig:

Fabrikat: '..................................................'

Typ: '..................................................'

VdS: '..................................................'

CE: '..................................................'

vom Bieter einzutragen

Liefern, montieren, betriebsfertig anschließen und alle Texte programmieren.
Menge: 1,000 Stk.

**19.13 Feuerwehrschlüsseldepot RBS**
Feuerwehrschlüsseldepot

FW-SchlüsselDepot (FSD) nach DIN 14675 Klasse 3 mit VdS-Anerkennung.

- Inkl. Heizung
- Außentür-Anbohrschutz und integrierter LED-Depotbeleuchtung
- Rundum-Sabotageschutz für den Einbau in Hohlsäulen oder Leichtbaufassaden
- leicht erreichbare Schlüssel durch neuartigen Schwenkmechanismus der Objektschlüsselüberwachung (OSÜ).
- modulare Bauweise ermöglicht eine schnelle Ausführung von Wartungsarbeiten
- alle Bauteile sind mit Steckverbindern ausgestattet, daher keine Lötarbeiten vor Ort notwendig
- komplette Elektronik sowie die Anschlüsse befinden sich auf einer Platine
- ansteuerbar in 12-24 Volt durch integrierten Spannungswandler
- mit 2 optional bis 3 Objektschlüsselüberwachungen für übergroße Objektschlüssel lieferbar
- die Implementierung zusätzlicher OSÜs ist auch nach dem Einbau möglich
- schneller Einbau oder Tausch von Überwachungszylindern
- bei Bestellung in Kombination mit einer Säule ist das Depot bereits vormontiert
- eine Platzierung in der Rohbauphase lässt sich mithilfe der optionalen Mauerzarge vornehmen
- Umfangreicher Lieferumfang: Rundum-Sabotageschutz, Innentür inkl. VdS-Umstellschloss (G 10 50 01), Blendrahmen, Montageflansch, 10 m Anschlusskabel, Hilfszylinder für Objektschlüsselüberwachungen, Schlüsselplombe und Montageanleitung
- Maße ohne Montageflansch: 195x216x166 mm (HxBxT)
- Gewicht: ca. 13 kg

Fabrikat: NSC Sicherheitstechnik GmbH
Typ:  B08365-03
VdS:  G 103133

oder gleichwertig:

Fabrikat: '..................................................'

Typ: '..................................................'

VdS: '..................................................'

vom Bieter einzutragen

Liefern, montieren und betriebsfertig anschließen.
Menge: 1,000 Stk.

**19.14 Freischaltelement Abloy**
Freischaltelement

Zubehör für alle Schlüsseldepots. Nach DIN 14675 mit VdS-Anerkennung. Dient zur manuellen Auslösung der BMA im Einsatzfall.

- nur zu bedienen mit dem individuellen Schlüssel der zuständigen Feuerwehr, z.B. bei nicht flächendeckender Abdeckung von Brandmeldern oder nicht detektierten Alarmen wie Wasserrohrbruch oder Ähnlichem
- inklusive Spezialzylinder und 10 Meter Anschlusskabel (Sonderlängen auf Anfrage)
- direkte Anschaltung an Solution F1 ohne zusätzliches Eingangsmodul möglich
- die im Lieferumfang enthaltene Putzblende mit Staubschutzscheibe gibt zusätzlichen Schutz und sorgt für eine hochwertige Optik
- rückseitige Bodenplatte (d): 44 mm.
- Maße: 38x38x110 mm (HxBxT)
- Gewicht: ca. 1,2 kg

Fabrikat: NSC Sicherheitstechnik GmbH
Typ:  B08600-00
VdS:  G 192034

oder gleichwertig:

Fabrikat: '..................................................'

Typ: '..................................................'

VdS: '..................................................'

vom Bieter einzutragen

Liefern, montieren und betriebsfertig anschließen.
Menge: 1,000 Stk.

**19.15 Kombi-Regenschutzdach**
Kombi-Regenschutzdach

- für Feuerwehrschlüsseldepot basic und Freischaltelement
- Blendrahmen mit Regenschutzdach
- für wandmontierte Schlüsseldepots/Freischaltelemente
- Abmessungen BxHxT in mm: 290x390x70

Fabrikat: NSC Sicherheitstechnik GmbH
Typ:  B08375-20

oder gleichwertig:

Fabrikat: '..................................................'

Typ: '..................................................'

vom Bieter einzutragen

Liefern, montieren und betriebsfertig anschließen.
Menge: 1,000 Stk.

**19.16 Blitzleuchte rot**
Blitzleuchte rot

mit VdS-Zulassung

- runde kompakte Blitzleuchte
- zur Kennzeichnung der Standorte der Feuerwehrperipherie
- als Signal- bzw. Hinweisleuchte ohne Alarmierungsfunktion
- rote Kalotte und roter Montagesockel
- automatische Synchronisation
- Betriebsspannung 10 - 60 VDC
- Stromaufnahme 80 mA / 24 V
- Leistung 10 Cd
- Blitzfrequenz 1 Hz
- Betriebstemperatur -35 °C bis +70°C
- Schutzart IP 54 (optional IP 65)
- Farbe rot RAL 3000
- Abmessungen DxH in mm 93 x 63

Fabrikat: NSC Sicherheitstechnik GmbH
Typ:  B07200-00
VdS:  G 207018

oder gleichwertig:

Fabrikat: '..................................................'

Typ: '..................................................'

VdS: '..................................................'

vom Bieter einzutragen

Liefern, montieren und betriebsfertig anschließen.
Menge: 1,000 Stk.

**19.17 Leitersicherung / -halterung**
Leitersicherung / -halterung

aus Stahlblech, pulverbeschichtet in feuerrot (RAL 3000) zur Wandmontage. Zur gesicherten, freihängenden Verwahrung und Halterung einer Leiter. Leitersicherung über 4 Positionen in der Tiefe einstellbar. Schwenkbare Verschlussklappe zur Aufnahme eines Profilhalbzylinder. Inkl. Hinweisschild nach DIN 4066 "Nur für Feuerwehr". Lieferung inkl. Montagematerial.

Hinweis:

Im Hygienebereich empfehlen wir eine freihängende Montage, für eine vollständige Fußbodenreinigung unterhalb der Leiter.

- Gewicht: 4,0 kg
- Abmessung max. (BxHxT): 260 x 210 x 285 mm
- Abmessung min. (BxHxT): 260 x 210 x 210 mm
- max. Sprossenhöhe: 90 mm
- max. Leitertiefe: 240 mm

Fabrikat: NSC Sicherheitstechnik GmbH
Typ:  reg LSH-PZ

oder gleichwertig:

Fabrikat: '..................................................'

Typ: 'vom Bieter einzutragen'

Liefern und montieren.
Menge: 1,000 Stk.

**19.18 Teleskopleiter Aluminium 4x6**
Teleskopleiter Aluminium 4x6

Durch ent- und verriegelbare Sicherheitsgelenke schneller Umbau von Steh- zu Anlegeleiter möglich. Mühelose Verstellung von Sprosse zu Sprosse durch seitliche Sicherheits-Rastschlüsse. Standsicher durch Gummiauflagen und seitlich ausklappbarer Standverbreiterung. Auf kleinstem Raum zu transportieren und aufzubewahren.

- Abmessungen: 710 x 1.800 x 200 mm
- Gewicht: 19,0 kg
- Sprossenanzahl: 2x6 bis 2x11 oder 1x22
- Länge (min./max.): 1,80 m/6,26 m
- Breite (max.): 1,09 m inkl. Standverbreiterung
- Standhöhe (Steh-/Anlegeleiter): 2,35m/5,20 m
- Arbeitshöhe (Steh-/Anlegeleiter): 3,85 m/6,70 m
- Reichhöhe (Steh-/Anlegeleiter): 4,35 m/7,20 m
- Schrittlänge: 2,01 m
- Ausführung gemäß: DIN EN 131

Fabrikat: NSC Sicherheitstechnik GmbH
Typ:  reg TL 4 x 6

oder gleichwertig:

Fabrikat: '..................................................'

Typ: 'vom Bieter einzutragen'

Liefern und montieren.
Menge: 1,000 Stk.

*Hinweis: Handfeuermelder*

**19.19 Handmelder ABS, rot**
Handmelder

- Kurzschlussisolator integriert
- mit Symbol "brennendes Haus"
- gemäß EN 54, Teil 11 Typ B
- im ABS-Gehäuse, Alarm-LED integriert
- mit Interrupt-Steuerung zur schnellen Abarbeitung bei Alarm
- Low Power Modus
- elektronische Adressierung
- Betriebsspannung 17  41 VDC
- Schutzart IP 52
- Temperaturbereich -20°C bis 70°C
- Farbe rot RAL 3000

Inkl. "Ausser Betrieb"-Schild.

Fabrikat: NSC Sicherheitstechnik GmbH
Typ:  BGU-E rot / B02300-00
VdS:  G 202028
CE:  0832-CPR-F314

oder gleichwertig:

Fabrikat: '..........'

Typ: '..................................................'

VdS: '..................................................'

CE: '..................................................'

vom Bieter einzutragen

Liefern, montieren und betriebsfertig anschließen.
Menge: 25,000 Stk.

**19.20 Bezeichnungsschild Handmelder**
Bezeichnungsschild Handmelder

graviertes Kunststoffschild

- Schildmaterial aus hochwertigem ABS
- Stärke 1mm, selbstklebend
- Klebeschicht extrem haftend (Scotch 468)
- mögliche Ausführungen:
 Grundfarbe weiß / Schriftfarbe schwarz
 Grundfarbe rot / Schriftfarbe weiß
 Grundfarbe weiß / Schriftfarbe rot
- Schrifthöhe 8mm
- Schildgröße 40 x 12,5 mm
- beschriftet mit Meldergruppen- und Meldernummer

Liefern und an Handmelder anbringen.
Menge: 25,000 Stk.

**19.21 Ersatzglasscheibe für Handmelder**
Ersatzglasscheibe für Handmelder

Ersatzglasscheibe unbedruckt nach DIN EN54 Teil 11

Fabrikat: NSC Sicherheitstechnik GmbH
Typ:  HFM - EG / B12202-00

oder gleichwertig

Fabrikat: '..................................................'

Typ: '..................................................'

vom Bieter einzutragen

Liefern und mit Lieferschein übergeben.
Menge: 10,000 Stk.

**19.22 Ersatzschlüssel für Handmelder**
Ersatzschlüssel für Handmelder

in Kunststoffausführung

Fabrikat: NSC Sicherheitstechnik GmbH
Typ:  HFM - S / B12205-00

oder gleichwertig

Fabrikat: '..................................................'

Typ: '..................................................'

vom Bieter einzutragen

Liefern und mit Lieferschein übergeben.
Menge: 5,000 Stk.

*Hinweis: Automatische punktförmige Melder*

**19.23 Optischer Rauchmelder mit Sockel**
Optischer Rauchmelder

In Ringbustechnik mit High-Performance Rauchkammer nach EN 54-7, EN 54-17

- programmierbare Detektionsalgorithmen (Betriebsart TM)
- mit ESP-Protokoll, daher praktisch immun gegen EMV- und Kommunikations-Störungen
- mit Flat-Response-Technologie zur optimierten Rauchdetektion. Dies führt zu einem erheblich erweiterten Ansprechspektrum gegenüber brennbaren Materialien (Breitbandmelder).
- Automatische Ruhewertnachführung bei Verschmutzung => konstant bleibende Empfindlichkeit
- per Software kann die Empfindlichkeit den Umgebungsbedingungen angepasst werden
- Low Power Modus
- elektronische Adressierung (Flash)
- 2 Alarm-LEDs erlauben eine 360°-Sicht des ausgelösten Melders
- integrierte ein- und ausgangsseitige Trennelemente
- Betriebsspannung 17  41 VDC
- Temperaturbereich -10°C bis +50°C
- Abmessungen DxH in mm: 100x53 inkl. Sockel
- Farbe weiß RAL 9003
- Betriebsspannung 17 - 41 V DC
- Ruhestrom 400 µA / 120 µA im Low Power Modus
- Temperaturbereich -10 °C bis + 50 °C
- Schutzart IP 42

Inkl. Meldersockel und Staubschutzkappe während der Bauzeit.

Fabrikat: NSC Sicherheitstechnik GmbH
Typ:  ALN-EN(WHT)-SCI + YBV-R/4(WHT)
VdS:  G 218026
CE:  2831-CPR-F1927

oder gleichwertig:

Fabrikat: '..................................................'

Typ: '..................................................'

VdS: '..................................................'

CE: '..................................................'

vom Bieter einzutragen

Liefern, montieren, parametrieren und betriebsfertig anschließen.
Menge: 60,000 Stk.

**19.24 Melderbezeichnungsschild bis 4m**
Melderbezeichnungsschild

graviertes Kunststoffschild zur Bezeichnung von automatischen Meldern bis 4m Montagehöhe

- Signalisationstext nach DIN 1450
- Schildmaterial aus hochwertigem ABS
- Stärke 1mm, selbstklebend
- Klebeschicht extrem haftend (Scotch 468)
- mögliche Ausführungen:
 Grundfarbe weiß / Schriftfarbe schwarz
 Grundfarbe rot / Schriftfarbe weiß
 Grundfarbe weiß / Schriftfarbe rot
- Schrifthöhe 16 mm
- Schildgröße 80 x 25 mm
- beschriftet mit Meldergruppen- und Meldernummer

Liefern und bis 4m Montagehöhe anbringen.
Menge: 44,000 Stk.

**19.25 Mehrpreis Zwischendeckenmelder**
Mehrpreis Zwischendeckenmelder

Mehrpreis für die Montage eines punktförmigen Melders in einer abgehängten Decke einschließlich dem dafür erforderlichen Zubehör wie a.P.-Montagering, Kabelzugentlastung und zusätzlichem Melderbezeichnungsschild.

Eine Revisionsöffnung mit einem Öffnungsmaß von mindestens 0,4 x 0,4m gemäß DIN VDE 0833-2 wird bauseits erstellt.

Montagehöhe bis 4m.
Menge: 60,000 Stk.

**19.26 Multisensormelder mit Sockel**
Multisensormelder

In Ringbustechnik mit High-Performance Rauchkammer nach EN 54-5, EN 54-7, EN 54-17, EN 54-29

- beinhaltet optische und Wärme-Sensoren
- Wärmebetriebsarten bis +88 °C
- programmierbare Detektionsalgorithmen (Betriebsart TM)
- einstellbare Empfindlichkeiten
- verschiedene Modi automatisch oder zeit-/ereignisabhängig schaltbar
- mit ESP-Protokoll, daher praktisch immun gegen EMV- und Kommunikations-Störungen
- mit Flat-Response-Technologie zur optimierten Rauchdetektion. Dies führt zu einem erheblich erweiterten Ansprechspektrum gegenüber brennbaren Materialien (Breitbandmelder).
- Automatische Ruhewertnachführung bei Verschmutzung => konstant bleibende Empfindlichkeit
- per Software kann die Empfindlichkeit den Umgebungsbedingungen angepasst werden
- Low Power Modus
- elektronische Adressierung (Flash)
- 2 Alarm-LEDs erlauben eine 360°-Sicht des ausgelösten Melders
- integrierte ein- und ausgangsseitige Trennelemente
- Betriebsspannung 17  41 VDC
- Temperaturbereich -10°C bis +50°C
- Abmessungen DxH in mm: 100x53 inkl. Sockel
- Farbe weiß RAL 9003
- Betriebsspannung 17 - 41 V DC
- Ruhestrom 400 µA / 120 µA im Low Power Modus
- Temperaturbereich -10 °C bis + 50 °C
- Schutzart IP 42

Inkl. Meldersockel und Staubschutzkappe während der Bauzeit.

Fabrikat: NSC Sicherheitstechnik GmbH
Typ:  ACC-EN(WHT)-SCI + YBV-R/4(WHT)
VdS:  G 218018
CE:  2831-CPR-F2015

oder gleichwertig:

Fabrikat: '..................................................'

Typ: '..................................................'

VdS: '..................................................'

CE: '..................................................'

vom Bieter einzutragen

Liefern, montieren, parametrieren und betriebsfertig anschließen.
Menge: 120,000 Stk.

**19.27 Melderbezeichnungsschild bis 4m**
Melderbezeichnungsschild

graviertes Kunststoffschild zur Bezeichnung von automatischen Meldern bis 4m Montagehöhe

- Signalisationstext nach DIN 1450
- Schildmaterial aus hochwertigem ABS
- Stärke 1mm, selbstklebend
- Klebeschicht extrem haftend (Scotch 468)
- mögliche Ausführungen:
 Grundfarbe weiß / Schriftfarbe schwarz
 Grundfarbe rot / Schriftfarbe weiß
 Grundfarbe weiß / Schriftfarbe rot
- Schrifthöhe 16 mm
- Schildgröße 80 x 25 mm
- beschriftet mit Meldergruppen- und Meldernummer

Liefern und bis 4m Montagehöhe anbringen.
Menge: 88,000 Stk.

**19.28 Melderbezeichnungsschild bis 9m**
Melderbezeichnungsschild

graviertes Kunststoffschild zur Bezeichnung von automatischen Meldern bis 9m Montagehöhe

- Signalisationstext nach DIN 1450
- Schildmaterial aus hochwertigem ABS
- Stärke 1mm, selbstklebend
- Klebeschicht extrem haftend (Scotch 468)
- mögliche Ausführungen:
 Grundfarbe weiß / Schriftfarbe schwarz
 Grundfarbe rot / Schriftfarbe weiß
 Grundfarbe weiß / Schriftfarbe rot
- Schrifthöhe 50 mm
- Schildgröße 80 x 100 mm
- beschriftet mit Meldergruppen- und Meldernummer

Liefern und bis 9m Montagehöhe anbringen.
Menge: 32,000 Stk.

**19.29 Multiwärme- Ringbusmelder mit Sockel**
Multi Wärme- Ringbusmelder ATJ-EN
weiß RAL 9003, mit Maximal- und Differenzialmelder
Beinhaltet Multi-Wärme-Sensoren mit Thermo-Maximal-Auswertung und Diffenzialauswertung
automatisch oder Zeit-/Ereignisabhängig schaltbar
Mit ESP-Protokoll, daher praktisch immun gegen EMV- und Kommunikations-Störungen
Per Software kann die Empfindlichkeit den Umgebungsbedingungen angepasst werden
Low Power Modus
elektronische Adressierung (Flash)
2 Alarm-LEDs erlauben eine 360°-Sicht des ausgelösten Melders
ohne Melderkennzeichnungsschild
Technische Daten:
Betriebsspannung: 17 - 41 V DC
Ruhestrom normal: 350 µA
Ruhestrom low Power: 120 µA
Temperaturbereich: -10 °C bis +50 °C
Luftfeuchtigkeit: max. 95 %
Farbe: weiß RAL 9003
Abmessungen: 100 x 45 mm (D x H)
Gewicht: 95g (140g mit Sockel)
Prüfnorm: EN54-5
Leistungserkl. / DoP: 2831-CPR-F1996
VdS-Nr. G 213081
CE 2831-CPR-F1996

Inkl. Meldersockel und Staubschutzkappe während der Bauzeit.

Fabrikat:  NSC Sicherheitstechnik GmbH
Typ:  Multi Wärme- Ringbusmelder ATJ-EN(WHT)
VdS:  G 213081
CE:  2831-CPR-F1996

oder gleichwertig:

Fabrikat: '..................................................'

Typ: '..................................................'

VdS: '..................................................'

CE: '..................................................'

vom Bieter einzutragen

Liefern, montieren, parametrieren und betriebsfertig anschließen.
Menge: 3,000 Stk.

**19.30 Melderbezeichnungsschild bis 4m**
Melderbezeichnungsschild

graviertes Kunststoffschild zur Bezeichnung von automatischen Meldern bis 4m Montagehöhe

- Signalisationstext nach DIN 1450
- Schildmaterial aus hochwertigem ABS
- Stärke 1mm, selbstklebend
- Klebeschicht extrem haftend (Scotch 468)
- mögliche Ausführungen:
 Grundfarbe weiß / Schriftfarbe schwarz
 Grundfarbe rot / Schriftfarbe weiß
 Grundfarbe weiß / Schriftfarbe rot
- Schrifthöhe 16 mm
- Schildgröße 80 x 25 mm
- beschriftet mit Meldergruppen- und Meldernummer

Liefern und bis 4m Montagehöhe anbringen.
Menge: 3,000 Stk.

*Hinweis: Hinweistext Hochiki Modulare Sockelsignalgeber*
Alle nachfolgend aufgeführten punktförmigen Melder müssen zum Zwecke der örtlichen Alarmierung jederzeit und unabhängig von der Detektionsart mit modularen akustischen Signalgebern oder modularen akustisch/optischen Signalgebern ausgestattet werden können ohne dass hierfür andere Sockel oder Melder eingesetzt werden müssen. Die Signalgeber werden in einen vorhandenen Sockel zwischen den Melder und den Sockel eingesetzt.

Die Nachrüstung muss werkzeuglos auch während z. B. einer Sachverständigenabnahme erfolgen können.

Aus Nachhaltigkeits- und Kostengründen muss gewährleistet sein, dass die Signalgeber beim turnusmäßigen Meldertausch entsprechend DIN 14675 weiterverwendet werden können.

*Hinweis: Sockelsignalgeber*

**19.31 Sockelsignalgeber akustisch mit Trenner**
Sockelsignalgeber akustisch

In Ringbustechnik

- modulare Montage werkzeuglos zwischen Meldersockel und Melder
- jederzeit unter allen verfügbaren punktförmigen Meldern (optisch, optisch/thermisch, thermisch) mit integrierten Trennern nachrüstbar
- nachhaltig und kostengünstig, bleibt beim turnusmäßigen Meldertausch nach DIN 14675 erhalten
- Stromversorgung erfolgt durch den Ringbus
- mit ESP-Protokoll, daher praktisch immun gegen EMV- und Kommunikations-Störungen
- elektronische Adressierung (Flash)
- 10 verschiedene "Lautstärken" an der Zentrale einstellbar
- 51 verschiedene Tonarten inkl. DIN-TON
- integrierte ein- und ausgangsseitige Trennelemente
- Betriebsspannung 17 - 41 VDC
- Schalldruck 50 - 98 dB/A
- Alarmstrom 3 mA bei 85 dB/A
- Farbe: weiß RAL 9003
- Schutzart IP 21
- Abmessungen DxH in mm: 112 x 67

Fabrikat: NSC Sicherheitstechnik GmbH
Typ:  YBO-BS2(SCI)WHT / B07152-00
VdS:  beantragt
CE:  2831-CPR-F4538

oder gleichwertig:

Fabrikat: '..................................................'

Typ: '..................................................'

VdS: '..................................................'

CE: '..................................................'

vom Bieter einzutragen

Liefern, montieren, parametrieren und betriebsfertig anschließen.
Menge: 55,000 Stk.

*Hinweis: Steuerbausteine / Koppler*

**19.32 2-fach-Relaismodul mit Eingang**
2-fach-Relaismodul mit Eingang

- mit 2 durch die BMZ frei programmierbaren Relais
- beide Relais werden unabhängig voneinander programmiert und geschaltet
- 1 zusätzlicher Eingang zur Überwachung von potenzialfreien Schaltkontakten
- mit ESP-Protokoll, daher immun gegen EMV- und Kommunikations-Störungen
- durch sehr geringe Stromaufnahme direkt vom Loop zu versorgen
- Kabeleinführung durch vorgestanzte Ausbrüche seitlich und von hinten
- Betriebsspannung 17  41 VDC
- Relaisausgänge jeweils 30 VDC / 1 A
- Schutzart IP 54 (optional IP 65)
- Temperaturbereich -10°C bis + 50°C
- Abmessungen BxHxT in mm 157x127x35

Fabrikat: NSC Sicherheitstechnik GmbH
Typ:  CHQ-DRC2(SCI) / B02450-03
VdS:  G 215078
CE:  2831-CPR-F0936
oder gleichwertig:

Fabrikat: '..................................................'

Typ: '..................................................'

VdS: '..................................................'

CE: '..................................................'

vom Bieter einzutragen

Liefern, montieren, parametrieren und betriebsfertig anschließen.
Menge: 8,000 Stk.

**19.33 Kopplerbezeichnungsschild**
Kopplerbezeichnungsschild

graviertes Kunststoffschild zur Bezeichnung von automatischen Meldern bis 4m Montagehöhe

- Signalisationstext nach DIN 1450
- Schildmaterial aus hochwertigem ABS
- Stärke 1mm, selbstklebend
- Klebeschicht extrem haftend (Scotch 468)
- mögliche Ausführungen:
 Grundfarbe weiß / Schriftfarbe schwarz
 Grundfarbe rot / Schriftfarbe weiß
 Grundfarbe weiß / Schriftfarbe rot
- Schrifthöhe 16 mm
- Schildgröße 80 x 25 mm
- beschriftet mit Meldergruppen- und Meldernummer

Liefern und am Koppler anbringen.
Menge: 8,000 Stk.

*Hinweis: Dienstleistungen*

**19.34 Aufschaltung Fremdgewerk Allgemein**
Anschaltung Fremdgewerk

Wie z.B. Lüftungsabschaltungen, Fluchttürsteuerungen, Aufzugssteuerungen, Brandfallklappen, Brandschutzvorhänge etc. In jeweils gemeinsamen Terminen mit den Errichterfirmen der Fremdgewerke, einschließlich Funktionstest und Erstellung eines Prüfprotokolls inkl. An- und Abfahrt einschl. aller Nebenkosten, je Anschaltung.

Die hierfür erforderlichen Anschaltebausteine sind in einer separaten LV-Position erfasst.
Menge: 4,000 Stk.

**19.35 Abnahme Leitungsnetz**
*** Pauschalposition
Abnahme Leitungsnetz

Abnahme des Leitungsnetzes für die Installation der Gefahrenmeldeanlage. Die Leitungsverlegung wird durch ein örtliches Elektroinstallationsunternehmen ausgeführt.

In der Position sind die Überprüfung der Verlegung, Abnahme und Übernahme zu kalkulieren.
Menge: 1,000 psch

**19.36 Koordination Anträge**
*** Pauschalposition
Koordination und Vorbereitung
sämtlicher Anträge zur Aufschaltung der Anlage über das Konzessionärsnetz zur Feuerwehr. Alle Unterlagen gemäß Vorgaben von Feuerwehr/Baurechtsamt/Konzessionär sind der Auftraggeberseite vollständig vorausgefüllt zur Unterschrift und Weiterleitung vorzulegen.
Menge: 1,000 psch

**19.37 Kordination Hauptfeuermelder**
*** Pauschalposition
Koordinierung des Hauptmelderanschlusses

mit Konzessionär und Bereitstellung des auftragnehmerseitigen technischen Personals für die Aufschaltung der Brandmelderzentrale.
Menge: 1,000 psch

**19.38 Inbetriebnahme Brandmeldeanlage (BMA)**
*** Pauschalposition
Inbetriebnahme

Inbetriebnahme und Programmierung der Brandmelderzentrale und der Melder mit den für den Einsatzort notwendigen Systemparametern einschließlich Klartext mit Raumbezeichnung und Raumnummer für jeden Melder. Das sind insbesondere Meldergruppen, Meldertypen und Melderanzahl sowie Verknüpfungen mit und ohne Steuerfunktionen.

Interventions- und Verzögerungsbetrieb können nach Absprache mit der örtlichen Feuerwehr im Rahmen der zulässigen Grenzwerte programmiert werden.

Vor der Programmierung sind die Raumnummern und Bezeichnungen von der Fachbauleitung freigeben zu lassen.

Einschließlich 1:1 Melderprüfung inkl. Prüfprotokoll.
Menge: 1,000 psch

**19.39 Dokumentation (BMA)**
*** Pauschalposition
Dokumentation

Der Brandmeldeanlage entsprechend DIN 14675 inkl.:

- Anlagenbeschreibung
- Betriebsbuch zum Deponieren bei der BMZ / FIZ
- Bedienungsanleitung
- Objektspezifische Kurzbedienungsanleitung nach Vorgabe in laminierter Ausführung
- Ausführungs- und Übersichtspläne
- Klemmleistenbelegungspläne
- Meldergruppenverzeichnis
- Liste der Anlagenteile
- Blockdiagramm
- Steuermatrix
- Kopien der Feuerwehrlaufkarten
- Inbetriebsetzungs- und Abnahmeprotokolle
- Programmierung der Anlage auf Datenträger
- Programmierung der Anlage als Papierausdruck
- CAD-Zeichnungen zusätzlich auf CD gespeichert
- VdS-Zertifikate der eingesetzten Bauteile
- Zertifikate der Errichterfirmen nach DIN 14675

In 3-facher Ausfertigung in Ordnern geheftet mit einem Register übersichtlich unterteilt, auf farbig angelegtem Papier und auf Datenträger im PDF- sowie Originaldatenformat.
Menge: 1,000 psch

**19.40 Teilnahme Sachverständigenabnahme**
*** Pauschalposition
Sachverständigenabnahme

Abnahme der Brandmelde- /Brandwarnanlageanlage mit einer auftragnehmer beauftragten und bezahlten staatlich anerkannten sachverständigen Person
Menge: 1,000 psch

**19.41 Abnahme**
*** Pauschalposition
Abnahme

Abnahme der Brandmelde-/Brandwarnanlage mit der Vertretung der beauftragenden Stelle, ggf. der Brandschutzdienststelle und der Vertretung der Fachplanung. Bei der Abnahme der Anlage ist auftragnehmerseitig die Dokumentation gemäß Position "Dokumentation" zu übergeben
Menge: 1,000 psch

**19.42 Einweisung in die Bedienfunktionen**
*** Pauschalposition
Einweisung in die Bedienfunktionen

Einweisung des Bedienpersonals in die Funktionen der
Brandmelde- bzw. Brandwarnanlage einschließlich Hinweise und Unterweisung  In die Betreiberpflichten entsprechend DIN 14675 bzw. DIN VDE V 0826-2 einschließlich Dokumentation und Protokoll.
Menge: 1,000 psch

**19.43 Wartung/Instandhaltung**
*** Pauschalposition
*** Bedarfsposition ohne GB
Wartungsvertrag für vorgenannte Brand- meldeanlage:
Es sind pro Jahr zu kalkulieren: - 4 x jährliche
Inspektion - 1 x jährliche Instandhaltung  inkl.
Fahrtkosten, Dokumentation und aller anfallenden
Nebenkosten. Umfang der Arbeiten gemäß
Instandhaltungs- Mustervertrag. Zuständige
Kundendienststelle ist in
  mit / ohne
Ersatzteillager  Nach Störungsmeldung durch den
Betreiber sichert die Instandhaltungsfirma eine Aufnahme der Arbeiten für die Störungsbesei- tigung vor
Ort innerhalb ?????. Stunden zu.  Kostenangabe pro
Jahr.  Laufzeit:  ??.. Jahre
Grundvoraussetzung für den Wartungsvertrag ist, dass
sich der Betreiber nach Ablauf der Laufzeit bei Bedarf
an einen anderen Facherrichter nach DIN14675 wenden
kann und nicht an einen Hersteller gebunden ist,
welcher die Wartung nur selbst durchführen kann. Die
notwendige Zentralenprogrammiersoftware und alle
Komponenten des Systems, müssen am freien Markt für
jeden Facherrichter nach DIN14675, welcher im Besitz
einer Liefer- und Schulungszusage für das angebotene
Fabrikat ist,
erhältlich sein!
Menge: 1,000 psch

*Hinweis: Brandmeldekabel*
Brandmeldekabel
Installationskabel mit statischem Schirm,
mit roter Kennzeichnung als Brandmeldekabel
Verlegen auf vorhandene Pritschen, Wannen, in
offene Kanäle und öffenbare Doppelböden oder
Einziehen in vorhandene Rohre und Kanäle sowie
geschlossene Hohlbodensysteme

**19.44 Brandmeldekabel rot 2x2x0,8**
Brandmeldekabel rot 2x2x0,8
CU-Zahl  25
Menge: 4725,000 m

**19.45 Brandmeldekabel rot 4x2x0,8**
Brandmeldekabel rot 4x2x0,8
CU-Zahl  45
Menge: 220,000 m

**19.46 Brandmeldekabel rot 20x2x0,8**
Brandmeldekabel rot 20x2x0,8
CU-Zahl  101
Menge: 150,000 m

*Hinweis: Erdkabel als Brandmeldekabel*
Brandmeldekabel als Erdkabel ausgeführt
als Installationskabel mit statischem Schirm,
mit Kennzeichnung als Brandmeldekabel
Verlegen im Sandbett und einziehen in vorhandene Rohre

**19.47 Brandmeldeaußenkabel 2x2x0,8**
Brandmeldekabel  2x2x0,8
CU-Zahl  20
Menge: 60,000 m

**19.48 Brandmeldeaußenkabel rot 4x2x0,8**
Brandmeldeaußenkabel rot 4x2x0,8
CU-Zahl  40
Menge: 35,000 m

**19.49 Brandmeldeaußenkabel rot 20x2x0,8**
Brandmeldekabel rot 20x2x0,8
CU-Zahl  101
Menge: 50,000 m

*Hinweis: Brandmeldekabel E30*
Brandmeldekabel E30
Installationskabel mit Funktionserhalt E30
mit statischem Schirm, bündelverseilt Bd
mit roter Kennzeichnung als Brandmeldekabel
Verlegen auf vorhandene Pritschen, Wannen, in
offene Kanäle und öffenbare Doppelböden oder
Einziehen in vorhandene Rohre und Kanäle sowie
geschlossene Hohlbodensysteme

**19.50 JE-H(St)H Bd E30**
JE-H(St)H Bd E30
2 x 2 x 0,8, CU-Zahl  25
Menge: 450,000 m

*Hinweis: Qualitätsbeschreibung Stundenlohnarbeiten*
Qualitätsbeschreibung Stundenlohnarbeiten

Stundenlohnarbeiten dürfen nur auf ausdrückliche Anweisung der Objektüberwachung ausgeführt werden.

Die nachstehend aufgeführten Stunden sind vorgesehen
für die Ausführung von unvorhersehbaren Arbeiten. Sie
dienen nicht zur Erfüllung von Leistungen, die bereits
mit den EHP der LV-Positionen abgegolten sind oder da-
mit in Zusammenhang stehen.

Die Vergütung erfolgt nach den EHP nachstehender Pos.
und den tatsächlich geleisteten Arbeitsstunden auf der
Baustelle. Überstundenzuschläge werden nur anerkannt,
wenn diese ausdrücklich gefordert wurden.

Die Verrechnungssätze verstehen sich einschl. Unternehmerzuschlag, Sozialkassenbeitrag, Vermögensbildung und
Lohnnebenkosten wie Fahrgeld, Auslösung, Zulagen etc.

Für die Abrechnung von Materialien, die bei der Ausführung von Stundenlohnarbeiten verarbeitet werden, ist
der Materialanteil der EHP des LV zugrunde zu legen.
Zur Verrechnung komm nur ein vermittelter Meister-,
Obermonteur-, Fachmonteur-, Fachhelfer-Stundensatz.

**19.51 Stundensatz Service Techniker BMA**
*** Bedarfsposition ohne GB
Stundensatz Service Techniker
Für evtl. erforderliche Arbeiten, die
nicht im Leistungsverzeichnis erfaßt
sind und gegen Nachweis zur Ausführung
kommen, werden wie folgt berechnet:
Sämtliche Aufwendungen für die jeweilige
Arbeitskraft, wie der tatsächliche Lohn
einschl. vermögenswirksame Leistungen
mit den Zuschlägen für Gemeinkosten (So-
zialkassenbeiträge u. dgl.)
Lohn- und Gehaltsnebenkosten sowie Überstundenzuschläge sind einzurechnen.
Gesondert verrechnet werden tarifliche
Festlegungen wie Nacht-, Sonntags- und
Feiertagsarbeiten.
Service Techniker BMA
Menge: 1,000 h

### Abschnitt 20 KGR 457, Daten- und Netzwerktechnik

*Hinweis: Daten- und Telefontechnik*

**20.1 EDV Schrank 42HE 5309.126 VX IT std. RAL 7035 BHT 800x2000x1000**
VX IT Netzwerk-, Server-, Elektronikschrank, Variante "standard"
IT Rack, Ausbauhöhe 42 HE, Sichttür vorne,
zweiteilige geschlossene Stahlblechtür hinten.
Rahmengestell:
Vormontiertes IT-Rack, bestehend aus einem verwindungssteifen,
verschweißten, allseitig symmetrischen Rahmengestell aus gewalzten,
9-fach gekanteten, geschlossenen Hohlprofilen, mit Lochung im Maßraster
von 25 mm.
Rahmen mit integrierten Blindnietmuttern M6, zur schutzartgerechten
Befestigung von Beschlagteilen am Profil. Alle Profilkanten abgerundet.
Horizontale Profile mit integrierter Rinne oberhalb der PU
Schaum-Dichtung zum Schutz der selbigen.
Umlaufend gleiche Profile mit zwei Montageebenen, von innen und außen
zugänglich, für den platzsparenden und schnellen Innenausbau.
Vierkantlochung rundum für den Einsatz von Käfigmuttern und metrische
Schrauben bis M8.
Boden:
Angeschweißter Bodenrahmen mit integrierter Verstärkung zur direkten
Verschraubung des Schrankes von der Gehäuseinnenseite mit dem
Untergrund. Offener Bodenrahmen, ohne Bodenbleche, wahlweise zur
individuellen Bestückung mit Bodenmodulen aus dem Zubehörprogramm.
Anreihbar nach allen Seiten. Belastbar bis 15.000 N, statisch, bis
12.000 N nach UL 2416.
Front- und Rücktür:
Vorne Aluminiumsichttür (IP 55) mit Sichtscheibe aus 3 mm
Einscheibensicherheitsglas (ESG), eingefasst in Aluminiumprofilen,
vertikal silbergrau eloxiert, horizontal lackiert, RAL 9005.
Tür, mit aufgeschäumter Dichtung, dreifach scharniert, mit
Stangenverschluss vierfach verriegelt. Türanschlag wechselbar,
Scharnierstifte mit integrierter Justierhilfe, Türöffnungswinkel 240°
bei Einzelaufstellung, 105° in Anreihung.
Stahlblechrücktür, zweiteilig, vertikal geteilt geschlossen (IP 20),
mit geschäumter PU-Dichtung. Rücktür, mit beidseitig integriertem
Verstärkungsprofil dreifach scharniert, mit mittigem Stangenverschluss
dreifach verriegelt. Bedienung komplett von der Außenseite,
kein Zugriff im Bereich der Ausbauten notwendig.
Türanschlag wechselbar, Scharnierstifte mit integrierter Justierhilfe,
Türöffnungswinkel 240° bei Einzelaufstellung und 160° in Anreihung.
Anreihscharniere mit 180 ° Öffnungswinkel für Front- und Rücktür,
gesondert über das Zubehörprogramm erhältlich.
Beide Türen mit Komfortgriff für Profilhalbzylinder (30/10) mm,
mit Sicherheitsschließung 3524 E.
Dachblech:
Dachblech, mehrteilig, mit beidseitiger Kabeleinführung in der gesamten
Schranktiefe, über Bürstenleisten. Die mehrteilige Ausgestaltung
ermöglicht eine Demontage des Dachbleches trotz bereits erfolgter
Verkabelung, was eine deutlich vereinfachte Nach- oder Umrüstung
ermöglicht. Dach inkl. verdecktem Ausbruch zur Aufnahme einer
Lüftereinheit zur aktiven Belüftung. Zur Unterstützung einer passiven
Belüftung lässt sich das Deckblech wahlweise mittels Bolzen auf Distanz
setzen.
Montageebenen:
Schrank vormontiert mit zwei 482,6 mm (19") - Montageebenen, vorne und
hinten.
Die statische Gesamtbelastbarkeit beider Montageebenen beträgt 15.000 N
Dynamische Belastbarkeit (Bewegung auf Transportmodul) bis 10.000 N.
Montageebene bestehend aus Universalprofilschienen für Server-,
Netzwerk- und Elektronikanwendungen, vorne und hinten, tiefenvariabel,
im Maßraster von 15 mm,
an Tiefenstrebe oben und unten im Schrankrahmengerüst, verschraubt.
Die zölligen Montageebenen lassen sich sowohl symmetrisch, als auch
asymmetrisch, seitlich versetzt, im Gehäuse positionieren. Die
Realisation alternativer Befestigungsmaße 21", 23" oder für
24"-Komponenten ist ebenfalls möglich.
Profilschienen vorne und hinten, Materialstärke 2,0 mm, inklusiv
zusätzlichem Lochbild nach Standard EIA 310 E. Alle Höheneinheiten an
den Profilschienen gekennzeichnet und gegenläufig durchnummeriert.
HE-Kennzeichnung beider Montageebenen zur vereinfachten Montage der
Ausbaukomponenten von vorne außen und hinten innenliegend ablesbar.
Profilschienen vorne vorbereitet für die werkzeuglose Aufnahme von
Kabelführungshilfen zur Organisation einer strukturierten Verkabelung
in höchster Packungsdichte.
Profilschienen hinten vorbereitet zur beidseitigen Aufnahme einer Power
Distribution Unit (PDU) im 1 HE Formfaktor zur Elektrifizierung des
Schrankes, ohne Verbrauch an Ausbauvolumen durch die besonders
platzsparende seitliche Montage zwischen Montageebene und Seitenwand im
Zero-U Space.
Lieferumfang:
Lieferumfang inkl. praxiserprobtem Montagezubehör, wie Distanzstücken
zum optionalen Anheben des Abdeckblechs, Befestigungszubehör für
19"-Ausbaukomponenten bestehend aus 12 Stk. 19"-Fastener 1 HE,
kontaktierend und 25 Stk. Innensechsrund-Schrauben, leitend, mit
Unterlegscheiben in der Gewindegröße M5.
Potenzialausgleich:
Alle Beplankungsteile mit automatischem Potenzialausgleich bzw.
vorbereitet zur Befestigung von Erdungsbändern.
19"-Befestigungszubehör ist im Lieferumfang lose beigelegt.
Ein Potenzialausgleich-Set ist im Zubehör erhältlich.
Seitenwände:
Seitenwände nicht im Lieferumfang enthalten.
Einteilige verschraubte Variante (IP 55), wie auch horizontal geteilte
und vertikal geteilte, scharnierte Variante (IP 20) über das
Zubehörprogramm erhältlich.
QR Code:
Gedruckter QR Code auf allen Flachteilen, Dach, Wände, Türen und
Typenschild, dient der eindeutigen Kennzeichnung einzelner Bestandteile
dem einfachen Abruf relevanter Produkt-Informationen und
-Dokumentationen, sowie der eindeutigen Nachverfolgbarkeit dieser
Einzelteile.
Material:
Schrankgerüst, Dach: Stahlblech 1,5 mm
Rücktür: Stahlblech 2,0 mm
Fronttür: Aluminium 1,5 mm, ESG 3,0 mm
19"-Profilschienen: Stahlblech 2,0 mm
Oberflächenausführung (Stahlblech):
Dreifache Behandlung der Oberfläche als Korrosionsschutz und zur
Beständigkeit gegenüber Mineralölen, Schmierstoffen,
Bearbeitungsemulsionen und Lösungsmitteln: Nanokeramische Beschichtung,
Elektrophorese-Tauchgrundierung, Lackierung in RAL 7035/9005, Struktur
pulverbeschichtet.
Schutzklassen:
Schutzart nach IEC 60 529 (mit montierten Seitenwänden oder in
abgedichteter Anreihung):
IP 00
Schutzart nach NEMA (mit montierten Seitenwänden oder in abgedichteter
Anreihung):
---
Oberfläche:
Flachteile, Türen, Innenausbau, lackiert RAL 7035/9005
Aluminiumfronttüre, vertikal, Aluminium, silbergrau eloxiert
Aluminiumfronttüre, horizontal, Aluminium, lackiert, RAL 9005
Approbationen:
UL2416 NITW (NFPA70, NFPA75)
IEC/EN 60950 (CB Zertifikat und Report)
IEC/EN 62368 (CB Zertifikat und Report)
Abmessungen (BHT): 800x2000x1000 mm
Erdungsmaßnahmen sind gemäß der Risikobewertung
nach DIN EN 62368-1 für VX IT Schränke nicht erforderlich,
daher ist ein Erdungszubehör im Lieferumfang nicht enthalten.
Für erhöhte EMV Anforderungen kann ein Potenzialausgleich-Set
über das Zubehörprogramm erworben werden. (5302.027 und 5302.028)
Artikelnummer: VX IT 5309.126
Hersteller: Rittal GmbH & Co. KG

mit folgender weiterer Austattung

7111900 2 VE Kabelführungsbügel chromatiert, HxT: 85x125 mm

5302022 1 VE Kombischiene für VX IT, für Schrankbreite/-tiefe: 1000mm

8640035 1 VE VX Sockel-Blenden, seitlich, H: 100 mm, für T: 1000 mm

8100245 1 VE VX Seitenwand, verschraubbar, für HT: 2000x1000 mm

8640003 1 VE VX Sockel-Eckstück mit Blende, vorne/hinten, H: 100 mm, für B: 800 mm

oder gleichwertig

liefern und betriebsfertig montieren
Menge: 1,000 Stk
Produkt:
  Artikel:
    Artikelnummer: 5309126
    Artikelkurztext: EDV Schrank 42HE 5309.126 VX IT std. RAL 7035 BHT 800x2000x1000

**20.2 EDV Schrank 24HE 5303.134 VX IT std. RAL 7035 BHT 800x1200x800**
VX IT Netzwerk-, Serverschrank, Variante "standard"
IT Rack mit erhöhter Schutzart, Ausbauhöhe 24 HE, Sichttür vorne,
einteilige geschlossene Stahlblechtür hinten - Schutzart (IP 55).
Rahmengestell:
Vormontiertes IT-Rack, bestehend aus einem verwindungssteifen,
verschweißten, allseitig symmetrischen Rahmengestell aus gewalzten,
9-fach gekanteten, geschlossenen Hohlprofilen, mit Lochung im Maßraster
von 25 mm.
Rahmen mit integrierten Blindnietmuttern M6, zur schutzartgerechten
Befestigung von Beschlagteilen am Profil. Alle Profilkanten abgerundet.
Horizontale Profile mit integrierter Rinne oberhalb der PU
Schaum-Dichtung zum Schutz der selbigen.
Umlaufend gleiche Profile mit zwei Montageebenen, von innen und außen
zugänglich, für den platzsparenden und schnellen Innenausbau.
Vierkantlochung rundum für den Einsatz von Käfigmuttern und metrische
Schrauben bis M8.
Boden:
Angeschweißter Bodenrahmen mit integrierter Verstärkung zur direkten
Verschraubung des Schrankes von der Gehäuseinnenseite mit dem
Untergrund. Bodenblech, geschlossen, mehrfach geteilt, herausnehmbar
und austauschbar, montiert. Dichtsatz für Bodenbleche beigefügt,
Anreihdichtung (IP 55) Bestandteil der Anreihsätze.
Anreihbar nach allen Seiten. Belastbar bis 8.000 N, statisch, bis 8.000
N nach UL 2416.
Front- und Rücktür:
Vorne Aluminiumsichttür (IP 55) mit Sichtscheibe aus 3 mm
Einscheibensicherheitsglas (ESG), eingefasst in Aluminiumprofilen,
vertikal silbergrau eloxiert, horizontal lackiert, RAL 9005.
Tür, mit aufgeschäumter Dichtung, zweifach scharniert, mit
Stangenverschluss zweifach verriegelt. Türanschlag wechselbar,
Scharnierstifte mit integrierter Justierhilfe, Türöffnungswinkel 240°
bei Einzelaufstellung, 105° in Anreihung.
Stahlblechrücktür, einteilig, geschlossen (IP 55), mit geschäumter
PU-Dichtung.
Rücktür, mit herausnehmbaren Türrohrrahmen mit integrierter Lochung im
Maßraster von 25 mm und integrierten Hammerkopfausschnitten zur
Kabelabfangung zweifach scharniert, mit mittigem Stangenverschluss
zweifach verriegelt.
Türanschlag wechselbar, Scharnierstifte mit integrierter Justierhilfe,
Türöffnungswinkel 240° bei Einzelaufstellung und 134° in Anreihung.
Beide Türen mit Komfortgriff für Profilhalbzylinder (30/10) mm,
mit Sicherheitsschließung 3524 E.
Dachblech:
Einteiliges, geschlossenes, verschraubtes Dachblech mit umlaufend
geschäumter Dichtung.
Zur Unterstützung einer passiven Belüftung lässt sich das Dachblech
wahlweise mittels Bolzen auf Distanz setzen.
Montageebenen:
Schrank vormontiert mit zwei 482,6 mm (19") - Montageebenen, vorne und
hinten.
Die statische Gesamtbelastbarkeit beider Montageebenen beträgt 8.000 N.
Dynamische Belastbarkeit (Bewegung auf Transportmodul) bis 8.000 N.
Montageebene bestehend aus Universalprofilschienen für Server-,
Netzwerk- und Elektronikanwendungen, vorne und hinten, tiefenvariabel,
im Maßraster von 12,5 mm,
an Quertraverse oben und unten im Schrankrahmengerüst, verschraubt.
Die zölligen Montageebenen lassen sich sowohl symmetrisch, als auch
asymmetrisch, seitlich versetzt, im Gehäuse positionieren. Die
Realisation alternativer Befestigungsmaße 21", 23" oder für
24"-Komponenten ist ebenfalls möglich.
Profilschienen vorne und hinten, Materialstärke 2,0 mm, inklusiv
zusätzlichem Lochbild nach Standard EIA 310 E. Alle Höheneinheiten an
den Profilschienen gekennzeichnet und gegenläufig durchnummeriert.
HE-Kennzeichnung beider Montageebenen zur vereinfachten Montage der
Ausbaukomponenten von vorne außen und hinten innenliegend ablesbar.
Profilschienen vorne vorbereitet für die werkzeuglose Aufnahme von
Kabelführungshilfen zur Organisation einer strukturierten Verkabelung
in höchster Packungsdichte.
Profilschienen hinten vorbereitet zur beidseitigen Aufnahme einer Power
Distribution Unit (PDU) im 1 HE Formfaktor zur Elektrifizierung des
Schrankes, ohne Verbrauch an Ausbauvolumen durch die besonders
platzsparende seitliche Montage zwischen Montageebene und Seitenwand im
Zero-U Space.
Lieferumfang:
Befestigungszubehör für 19"-Ausbaukomponenten bestehend aus 12 Stk.
19"-Fastener 1 HE, kontaktierend und 25 Stk. Innensechsrund-Schrauben,
leitend, mit Unterlegscheiben in der Gewindegröße M5.
Potenzialausgleich:
Alle Beplankungsteile mit automatischem Potenzialausgleich bzw.
vorbereitet zur Befestigung von Erdungsbändern.
19"-Befestigungszubehör ist im Lieferumfang lose beigelegt.
Ein Potenzialausgleich-Set ist im Zubehör erhältlich.
Seitenwände:
Seitenwände nicht im Lieferumfang enthalten.
Einteilige verschraubte Variante (IP 55) über das Zubehörprogramm
erhältlich.
QR Code:
Gedruckter QR Code auf allen Flachteilen, Dach, Wände, Türen und
Typenschild, dient der eindeutigen Kennzeichnung einzelner Bestandteile
dem einfachen Abruf relevanter Produkt-Informationen und
-Dokumentationen, sowie der eindeutigen Nachverfolgbarkeit dieser
Einzelteile.
Material: Stahlblech, Aluminium
Schrankgerüst, Dach: Stahlblech 1,5 mm
Rücktür: Stahlblech 2,0 mm
Fronttür: Aluminium 1,5 mm, ESG 3,0 mm
19"-Profilschienen: Stahlblech 2,0 mm
Oberflächenausführung (Stahlblech):
Dreifache Behandlung der Oberfläche als Korrosionsschutz und zur
Beständigkeit gegenüber Mineralölen, Schmierstoffen,
Bearbeitungsemulsionen und Lösungsmitteln: Nanokeramische Beschichtung,
Elektrophorese-Tauchgrundierung, Lackierung in RAL 7035/9005, Struktur
pulverbeschichtet.
Schutzklassen:
Schutzart nach IEC 60 529 (mit montierten Seitenwänden oder in
abgedichteter Anreihung):
IP 55 Schutzart nach NEMA (mit montierten Seitenwänden oder in
abgedichteter Anreihung):
Type 12
Oberfläche:
Flachteile, Türen, Innenausbau, lackiert RAL 7035/9005
Aluminiumfronttüre, vertikal, Aluminium, silbergrau eloxiert
Aluminiumfronttüre, horizontal, Aluminium, lackiert, RAL 9005
Approbationen:
UL2416 NITW (NFPA70, NFPA75)
IEC/EN 60950 (CB Zertifikat und Report)
IEC/EN 62368 (CB Zertifikat und Report)
Abmessungen (BHT): 800x1200x800 mm
Erdungsmaßnahmen sind gemäß der Risikobewertung
nach DIN EN 62368-1 für VX IT Schränke nicht erforderlich,
daher ist ein Erdungszubehör im Lieferumfang nicht enthalten.
Für erhöhte EMV Anforderungen kann ein Potenzialausgleich-Set
über das Zubehörprogramm erworben werden. (5302.027 und 5302.028)
Artikelnummer: VX IT 5303.134
Hersteller: Rittal GmbH & Co. KG

mit folgender weiterer Austattung

5302021 1 VE Kombischiene für VX IT, für Schrankbreite/-tiefe: 800 mm

7111900 2 VE Kabelführungsbügel chromatiert, HxT: 85x125 mm

7280035 1 VE Kabelabzweigdose RAL 7035

8175245 1 VE VX Seitenwand, verschraubbar, für HT: 1200x800 mm

5301333 1 VE VX IT Bodenblechmodul mit Bürstenleiste, BxT 800x237,5 mm, einteilig, Stahlblech

oder gleichwertig

liefern und betriebsfertig montieren
Menge: 2,000 Stk
Produkt:
  Artikel:
    Artikelnummer: 5303134
    Artikelkurztext: EDV Schrank 24HE 5303.134 VX IT std. RAL 7035 BHT 800x1200x800

**20.3 Steckdosenleiste mit 9 Dosen**
Steckdosenleiste mit 9 Dosen mit Überspannungsschutz Typ III

Die Steckdosenleiste wird mit 2 Haltewinkel zur Befestigung im Netzwerkschrank befestigt. Die Steckdosenleiste ist mit 9 Schuko-Steckdosen ausgeführt. Das Gehäuse ist ein Aluminium-Profil, natur eloxiert. Die Steckdosentöpfe bestehen aus Polycarbonat.

Technische Daten:
Nennspannung: 250V AC
Nennstrom: 16 A
Überspannungsschutz: Typ III nach DIN VDE 0675
Teil 6-6/A1 und 6-6/A2
EMV-Entstörfilter EN 1332000; 1994
Anschlussleitung: 2 m, grau, ohne Anschlußstecker, H05VV-F3G1,5

liefern, montieren und betriebsfertig anschließen
Menge: 6,000 St

**20.4 Geräteboden, ausziehbar**
*** Bedarfsposition ohne GB
482,6 mm (19") - Geräteboden, ausziehbar
19" Geräteboden, teleskopiert, für L-förmige Profilschienen und ähnliche Profilformen. Zur Montage zwischen zwei 19"- Befestigungsebenen. Komplettset inkl. tiefenvariablem Einbausatz für 19"- Ebenenabstände von 400-600 mm.

Werkzeuglose, zubehörfreie, zeitsparende Ein-Mann-Montage, von der Schrank-Vorderseite. Einhängen, ausziehen, einrasten. Perforierte Gerätebodenfläche zur Unterstützung der Klimatisierung im Gehäuse. Der Geräteboden ist selbstsichernd, ein Vollauszug ist möglich.
Geräteboden Tiefe 500 mm, Belastbarkeit 50 kg,
Gerätebodenhöhe 1 HE.

Material: Stahlblech
Oberfläche: lackiert
Farbe: RAL 9005

liefern und montieren im Netzwerkschrank
Menge: 1,000 St

**20.5 Rangierpanel 482,6 mm / 19", 1 HE**
Rangierpanel 482,6 mm / 19", 1 HE
mit Kabelführungsbügeln zum horizontalen rangieren der Patch-Kabel mit fünf Kabelführungsbügeln.
Material:
Patch-Panel: Stahlblech,
Bügel: Polyamid
Farbe: RAL 7035

liefern und montieren im Netzwerkschrank
Menge: 20,000 St

**20.6 E-DAT modul 24x8 Cat.6[A] Patchfeld modular**
- E-DAT modul 24x8 Cat.6[A] Patchfeld modular
- Hinweis: [A] = tiefgestellter Buchstabe
- 19 Zoll, 1HE Kategorie 6[A] Patchfeld, 24 Steckplaetze, mit
- 24 modularen voneinander unabhaengigen vollgeschirmten
- Modulen mit Metallgehaeusen aus Zinkdruckguss, Kategorie
- 6[A], 500 MHz Komponenten gepruefte Ausfuehrung fuer
- Datenuebertragungsraten bis 10 GBit nach IEEE 802.3an aus
- Zinkdruckguss, Oberflaechen veredelt, mit einzelgeschirmter
- RJ45-Buchse, Modulgehaeuse aus nur zwei Teilen bestehend,
- grossflaechiger Schirmanschluss mit federnder,
- unverlierbarer Schirmanschlussschelle, vom
- Schirmanschluss getrennte Zugentlastung,
- zum Anschluss von Kategorie 6[A] bis 8 Installationskabeln.
- Einhaltung der Kategorie 6[A] Komponentenpruefung nach
- ISO/IEC 11801, DIN EN 50173-1 und IEC 60603-7-51,
- von einem akkreditierten Prueflabor zertifiziert,
- Fuer 10BaseT, 100BaseT, ATM 155 MBit/s, Gigabit-Ethernet,
- 10Gigabit-Ethernet, geeignet fuer Remote Powering
- (PoE, PoE plus, UPoE und 4PPoE), HDBaseT, SAT-IP und AVoverIP.
- Anschluss und Montage ohne Spezialwerkzeug,
- Potentialausgleich mittels Federkontakt zur Applikation,
- zusaetzlicher Anschluss fuer Potentialausgleich mit
- Flachstecker 2,8 mm,
- Erdschiene zum Potentialausgleich am Modultraeger montiert,
- Modultraeger mit integrierten, farbig kodierbaren
- Staubschutzklappen und integrierter Kabelabfangung,
- modulweise Beschriftung mittels Beschriftungseinlagen,
- Metall und Kunststoffteile recyclingfaehig, halogenfrei,
- RoHS-konform, Nachweise des Herstellers sind beizufuegen.
- Buchsen: RJ45, vollgeschirmt
- Anzahl der Buchsen: 24
- Anschluss: 8-polig, T568A
- Schirm: grossflaechige Klemmverbindung
- Anschlusstechnik: IDC Schneidklemme
- Beschaltung: Norm
- Aderndurchmesser: 0,409 - 0,643 mm
- Erdung: Erdungsbolzen M6x10 mit Mutter und Zahnscheiben
- Farbe: ALU silber eloxiert und RAL 7035
- Einbaumass: 1HE
- Fabrikat: METZ CONNECT
- Typ: E-DAT modul 24x8 Cat.6[A] Patchfeld modular
- Art.-Nr. 130920-E
- inkl. E-DAT Modul und auflegen
- oder gleich geeignet

liefern und montieren im Netzwerkschrank
Menge: 5,000 St

**20.7 E-DAT modul 24x8 Cat.6[A] Patchfeld modular für Sprechanlage & Zuko**
- E-DAT modul 24x8 Cat.6[A] Patchfeld modular
- Hinweis: [A] = tiefgestellter Buchstabe
- 19 Zoll, 1HE Kategorie 6[A] Patchfeld, 24 Steckplaetze, mit
- 24 modularen voneinander unabhaengigen vollgeschirmten
- Modulen mit Metallgehaeusen aus Zinkdruckguss, Kategorie
- 6[A], 500 MHz Komponenten gepruefte Ausfuehrung fuer
- Datenuebertragungsraten bis 10 GBit nach IEEE 802.3an aus
- Zinkdruckguss, Oberflaechen veredelt, mit einzelgeschirmter
- RJ45-Buchse, Modulgehaeuse aus nur zwei Teilen bestehend,
- grossflaechiger Schirmanschluss mit federnder,
- unverlierbarer Schirmanschlussschelle, vom
- Schirmanschluss getrennte Zugentlastung,
- zum Anschluss von Kategorie 6[A] bis 8 Installationskabeln.
- Einhaltung der Kategorie 6[A] Komponentenpruefung nach
- ISO/IEC 11801, DIN EN 50173-1 und IEC 60603-7-51,
- von einem akkreditierten Prueflabor zertifiziert,
- Fuer 10BaseT, 100BaseT, ATM 155 MBit/s, Gigabit-Ethernet,
- 10Gigabit-Ethernet, geeignet fuer Remote Powering
- (PoE, PoE plus, UPoE und 4PPoE), HDBaseT, SAT-IP und AVoverIP.
- Anschluss und Montage ohne Spezialwerkzeug,
- Potentialausgleich mittels Federkontakt zur Applikation,
- zusaetzlicher Anschluss fuer Potentialausgleich mit
- Flachstecker 2,8 mm,
- Erdschiene zum Potentialausgleich am Modultraeger montiert,
- Modultraeger mit integrierten, farbig kodierbaren
- Staubschutzklappen und integrierter Kabelabfangung,
- modulweise Beschriftung mittels Beschriftungseinlagen,
- Metall und Kunststoffteile recyclingfaehig, halogenfrei,
- RoHS-konform, Nachweise des Herstellers sind beizufuegen.
- Buchsen: RJ45, vollgeschirmt
- Anzahl der Buchsen: 24
- Anschluss: 8-polig, T568A
- Schirm: grossflaechige Klemmverbindung
- Anschlusstechnik: IDC Schneidklemme
- Beschaltung: Norm
- Aderndurchmesser: 0,409 - 0,643 mm
- Erdung: Erdungsbolzen M6x10 mit Mutter und Zahnscheiben
- Farbe: ALU silber eloxiert und RAL 7035
- Einbaumass: 1HE
- Fabrikat: METZ CONNECT
- Typ: E-DAT modul 24x8 Cat.6[A] Patchfeld modular
- Art.-Nr. 130920-E
- inkl. E-DAT Modul und auflegen
- oder gleich geeignet

liefern und montieren im Netzwerkschrank
Menge: 2,000 St

**20.8 UAE 50x8(4) Kategorie 3 Patchfeld**
UAE 50x8(4) Kategorie 3 Patchfeld
19 Zoll, 1HE Kategorie 3 Patchfeld, 50 Steckplaetze,
5 voneinander unabhaengige ungeschirmte Module
mit je 10 RJ45-Buchsen, zum Anschluss von Kategorie
3-Kabeln, fuer Datenuebertragungsraten bis 2 Mbit/s,
Zugentlastung ueber Kabelbinder moeglich,
Einhaltung der ISO/IEC 11801 bzw. EN 50173-1
fuer ISDN  und analoges Telefon, frontseitig mit
aufgedruckter Beschriftung von 1 bis 25 sowie A und B,
Metall und Kunststoffteile recyclingfaehig, halogenfrei,
RoHS-konform, Nachweise des Herstellers sind beizufuegen.
Buchsen: RJ45, ungeschirmt
Anzahl der Buchsen: 50
Anschluss: 4-polig
Anschlusstechnik: LSA-PLUS Schneidklemme
Beschaltung: Norm
Aderndurchmesser: 0,409 - 0,63 mm
Farbe: schwarz
Fabrikat: METZ CONNECT
Typ: UAE 50x8(4) Kategorie 3 Patchfeld
Art.-Nr. 130886-0203-E
oder gleich geeignet

liefern und montieren im Netzwerkschrank einschließlich Anschlussarbeiten
Menge: 6,000 St

**20.9 EVs 80 zu 100 DA inklusive 10x LSA-PLUS Trennleisten mit**
*** Bedarfsposition ohne GB
EVs 80 zu 100 DA inklusive 10x LSA-PLUS Trennleisten mit Farbcode. Ausführung ohne Staubschutzkappe. Lieferumfang: Montagewanne (Stahlblech), 10 Stück 10 DA LSA-PLUS Trennleisten (Ziffernfolge 1-0, mit Kabelfarbcode), 1 Schilderrahmen, 1 Steckziffernsatz, 2 Kantenschutzprofile, Befestigungsmaterial. Maße (LxBxT): 271x124x91,5mm. Tiefe mit Staubschutzkappe: 118mm.

Zum Auflegen der Leitungen von Motorschloss & E-Öffner, sowie Verbindung zum Zutrittkontrollsystem.

Liefern und im Datenschrank montieren inkl. Auflegen
Menge: 1,000 St

*Hinweis: Vorbemerkungen Datenanschlussdose*
Datenanschlussdose RJ45, CAT.6a
Kategorie 6a geprüfte Ausführung für Datenübertragungsraten bis 1000 MBit/s, vollgeschirmte Ausführung, großflächiger Schirmanschluss vom Schirmanschluss getrennte Zugentlastung unverlierbar zum Anschluss von Kategorie 6 und 7 Kabeln, Zuführung in einer von acht möglichen Richtungen, großräumige und optimierte Kabelzuführung,

Einhaltung der Kategorie 6a 12C-de-embedded nach ISO/IEC 11801:2002, EN50173-1:2002 von einem akkreditierten Prüflabor zertifiziert. Einhaltung der Permanent-Link Klasse EA / 500 MHz auf allen Paarbelegungen nach ISO/IEC 11801:2002, EN50173-1:2002,
Erdung mittels Kabelschuh (6,3 mm) mit Zentralstücke passend zu Schalterprogramm und nach DIN 49075 mit Aufputzrahmen 85 x 85 x 35 mm Metall und Kunststoffteile recyclingfähig, Nachweis des Herstellers ist beizufügen.

Liefern, montieren und anschliessen

**20.10 Datenanschlussdose 2fach UP**
Datenanschlussdose UP, in Industrieausführung für die Montage in rauhen Bedingungen in UP für BR-Kanal Einbau IP44 inkl. passender Abdeckung

Buchse: RJ45, geschirmt
Anzahl der Buchsen: 2
Anschluss: 8-polig, Schirm als großflächige Klemmverbindung,
Anschlusstechnik: LSA Schneidklemme
Beschaltung: Norm
Aderndurchmesser: 0,4 - 0,63 mm
Montagetechnik: Einbau im Brüstungskanal, Aufputzrahmen, mit Abdeckplatte in IP44, passend zum Schalterprogramm
Farbe: perlweiß RAL 1013
Steckrichtung 45° geneigt,
inkl. passender Abdeckung Hager
GR0802A9016

Liefern, montieren und anschliessen
Menge: 20,000 St

**20.11 Datenanschlussdose 2 fach AP**
Datenanschlussdose AP
Leistungsmerkmale wie Datendose UP, in Industrieausführung für die Montage in rauhen Bedingungen in AP-Ausführung IP44

Buchse: RJ45, geschirmt
Anzahl der Buchsen: 2
Anschluss: 8-polig, Schirm als großflächige Klemmverbindung,
Anschlusstechnik: LSA Schneidklemme
Beschaltung: Norm
Aderndurchmesser: 0,4 - 0,63 mm
Montagetechnik: Montage AP in IP44, passend zum Schalterprogramm AP
Farbe: perlweiß RAL 1013
Steckrichtung 45° geneigt,

Liefern, montieren und anschliessen
Menge: 5,000 St

**20.12 Datenanschlussdose 1 fach AP**
*** Bedarfsposition ohne GB
Datenanschlussdose AP
Leistungsmerkmale wie Datendose AP, in Industrieausführung für die Montage in rauhen Bedingungen in AP-Ausführung IP44

Buchse: RJ45, geschirmt
Anzahl der Buchsen: 1
Anschluss: 8-polig, Schirm als großflächige Klemmverbindung,
Anschlusstechnik: LSA Schneidklemme
Beschaltung: Norm
Aderndurchmesser: 0,4 - 0,63 mm
Montagetechnik: Montage AP in IP44, passend zum Schalterprogramm AP
Farbe: perlweiß RAL 1013
Steckrichtung 45° geneigt,

Liefern, montieren und anschliessen
Menge: 1,000 St

**20.13 Datenanschlussdose 1 fach UP**
Datenanschlussdose AP
Leistungsmerkmale wie Datendose UP, in Industrieausführung für die Montage in rauhen Bedingungen in UP-Ausführung IP44

Buchse: RJ45, geschirmt
Anzahl der Buchsen: 1
Anschluss: 8-polig, Schirm als großflächige Klemmverbindung,
Anschlusstechnik: LSA Schneidklemme
Beschaltung: Norm
Aderndurchmesser: 0,4 - 0,63 mm
Montagetechnik: Montage AP in IP44, passend zum Schalterprogramm AP
Farbe: perlweiß RAL 1013
Steckrichtung 45° geneigt,

Liefern, montieren und anschliessen
Menge: 19,000 St

**20.14 Modular Jack RJ45, Cat.6a für ZuKo**
Ausführung Buchse (Jack), Typ RJ45 8(8), Geschirmt, Kategorie 6, Werkzeuglos, Geeignet für Rundkabel, Geeignet für Litzenleiter, Geeignet für Massivleiter Artikelbezeichnung: E-DAT Modul TN, Cat.6 geschirmt Hersteller Typ: TN E-DAT modul Artikelklasse: modularer Steckverbinder Hersteller: Programm E-DATmodul Ausführung: Buchse (Jack) Typ: RJ45 8(8) Geschirmt: ja Kategorie: 6 Werkzeuglos: ja Geeignet für Rundkabel: ja Geeignet für Flachkabel: nein Geeignet für Litzenleiter: ja Geeignet für Massivleiter: ja

Artikel : BTR 130910 Modular Jack Cat. 6a

liefern, montieren und betriebsfertig anschließen.
Menge: 6,000 St

**20.15 Beschriftung zur Kennzeichnung**
Beschriftung zur Kennzeichnung der Steckplätze am Patchfeld und an den Anschlusseinheiten, selbstklebend.
Der Preis für die Beschriftung ist pro Port am Patchfeld und der dazugehörigen Dose zu kalkulieren und hier anzugeben.

liefern und betriebsfertig montieren
Menge: 69,000 St

**20.16 1300 MHz-Messung der symmetrischen Datenkabel**
1000 MHz-Messung der symmetrischen Datenkabel nach EIA/TIA TSB 67
- Länge
- Dämpfung 1-1300 MHz
- Netz 1-1300 MHz
- Rauschen paarweise
- Gleichstromwiderstand
- Kurzschluss

Der Angebotspreis ist zu kalkulieren für die Messung jeder einzelnen Verbindung zwischen Patch-Paneel und RJ 45 - Outlet, incl. Beistellung der erforderlichen Messgeräte, einschl. Messprotokoll.

durchführen und dokumentieren
Menge: 69,000 St

*Hinweis: Qualitätsanforderung Kupferverkabelung*
Qualitätsanforderung Kupferverkabelung
Das Datenkabel muss für Anwendungen bis 1000 MHz konzipiert und getestet sein und die 10 Gbit Ethernet über 100m übertragen können. Die heute definierten Kategorie 7 gemäß DIN EN 50173, ISO/IEC 11801 muss weit übertroffen werden. Die verseilten Paare sind mit einem Folien-Schirm umgeben (FTP), damit das Kabel die Voraussetzungen zur Einhaltung der Störaussendung Klasse B nach EN 55022, sowie der Störfestigkeit nach EN 55024 erfüllt.

Liefern und betriebsfertig montieren

**20.17 Kommunikationskabel Cat 7a Duplex**
Kommunikationskabel Cat 7a Duplex
1300MHz, S/STP, 100Ohm, 2x4x2x0,58 AWG 23/1 PiMF (nach
ISO/IEC 11801 - 2. Ausgabe)
Liefern und mit allen Befestigungsmaterialien auf Kabelrinnen, Steigetrassen, in Kabelkanälen, Decken und Unterflurkanälen verlegen.

liefern und betriebsfertig montieren
Menge: 1625,000 m

**20.18 Kommunikationskabel Cat 7a Simplex**
Kommunikationskabel Cat 7a Simplex
1300MHz, S/STP, 100Ohm, 4x2x0,58 AWG 23/1 PiMF (nach
ISO/IEC 11801 - 2. Ausgabe)
Liefern und mit allen Befestigungsmaterialien auf Kabelrinnen, Steigetrassen, in Kabelkanälen, Decken und Unterflurkanälen verlegen.

liefern und betriebsfertig montieren
Menge: 1235,000 m

**20.19 Kommunikationskabel Cat 7a Duplex für den Außenbereich**
*** Bedarfsposition ohne GB
Kommunikationskabel Cat 7 für den Außenbereich
1300MHz, S/STP, 100Ohm, 2x4x2x0,58 AWG 23/1 PiMF (nach
ISO/IEC 11801 - 2. Ausgabe)
Liefern und mit allen Befestigungsmaterialien auf Kabelrinnen, Steigetrassen, in Kabelkanälen, in Kabelschutzrohre, Decken und Unterflurkanälen verlegen.

liefern und betriebsfertig montieren
Menge: 100,000 m

**20.20 Kommunikationskabel Cat 7a Simplex für den Außenbereich**
*** Bedarfsposition ohne GB
Kommunikationskabel Cat 7 für den Außenbereich
1300MHz, S/STP, 100Ohm, 4x2x0,58 AWG 23/1 PiMF (nach
ISO/IEC 11801 - 2. Ausgabe)
Liefern und mit allen Befestigungsmaterialien auf Kabelrinnen, Steigetrassen, in Kabelkanälen, in Kabelschutzrohre, Decken und Unterflurkanälen verlegen.

liefern und betriebsfertig montieren
Menge: 100,000 m

**20.21 A-2Y(L)2Y 50x2x0,8mm² (Außenkabel)**
A-2Y(L)2Y (Außenkabel) 50x2x0,8 mm²
Liefern und mit allen Befestigungsmaterialien auf Kabelrinnen, Steigetrassen, in Kabelkanälen, in Kabelschutzrohre, Decken und Unterflurkanälen verlegen.

liefern und betriebsfertig montieren
Menge: 450,000 m

*Hinweis: LWL-Komponenten*

**20.22 LWL-Außenkabel A-DQ(ZN)B2Y 1*24 OM4 (G50/125)**
LWL-Außenkabel A-DQ(ZN)B2Y 1*24 OM4 1,5KN SW
OM4 (G50/125)
Aussentaugliches Bündeladerkabel,
Integrierter Nagetierschutz;

Anforderungen Kabel:
- Kabelaufbau nach DIN/VDE 0888: A-DQ(ZN)B2Y
- UV-beständig PE
- Kabelseele: Bündelader, gelgefüllt (nicht tropfend, silikonfrei)
- Kabeldurchmesser: max. (6,9±0,3)mm

Liefern und mit allen Befestigungsmaterialien auf Kabelrinnen, Steigetrassen, in Kabelkanälen, in Kabelschutzrohre, Decken und Unterflurkanälen verlegen.

liefern und betriebsfertig montieren
Menge: 450,000 m

**20.23 OpDATfix[2]24xLC-D, 24Kup / lindg., 1HE / 24gr.,**
OpDATfix[2]24xLC-D, 24Kup / lindg., 1HE / 24gr.,
Hinweis: [2] hochgestellte Zahl
19 Zoll / 1HE LWL Verteilerfeld mit Stahlblechfrontplatte zum Festeinbau.
Servicefreundliche Abdeckung durch werkzeugloses oeffnen des Deckels.
Frontplatte pulverbeschichtet in grau RAL7035
inkl. Beschriftungsfeld, bedruckt mit
Ziffern und mit 24 Durchbruechen fuer Kupplungen mit
Schraub- oder Clipbefestigung.
Bestueckt mit Kupplungen, vorbereitet fuer die Installation von
vorkonfektionierten Installationskabeln (VIKs).
Unbestueckte Durchbrueche sind mit Blindstopfen verschlossen.
Rueckseitig zehn Kabeleinfuehrungsmoeglichkeiten zur
Aufnahme von 4x M20-, 2x M25- Verschraubungen sowie
2 Aufnahmen fuer vorkonfektionierten
Installationskabeln (VIK).
Kupplung:
LC gemaess IEC 61754-20, duplex, Gehaeuse aus
Kunststoff, Farbe lindgruen, Keramik-Huelsen (geschlitzt),
gereinigt, montiert (geschraubt), aussen mit
Staubschutzkappen
Pigtails:
keine
Anzahl Kupplungen: 24
Anzahl Pigtails: 0
Anzahl Spleisskassetten: 0
Anzahl Spleisshalter: 0
Befestigungsmass: 465 mm
Masse (B x H x T): 482,8 x 43,8 (1HE) x 259 mm (unbestueckt)
Metall und Kunststoffteile recyclingfaehig,
RoHS-konform,
Nachweise des Herstellers sind beizufuegen.
Fabrikat: METZ CONNECT
Typ: OpDATfix[2]24xLC-D, 24Kup / lindg., 1HE / 24gr.,
Art.-Nr. 1504507M24-E
oder gleich geeignet
Menge: 6,000

*Hinweis: Vorbemerkungen LWL-Spleissverbindungen*
- Herstellen von LWL-Spleissverbindungen durch
  elektrische Glimmentladung mit automatischem
  Spleißgerät.

- Anforderungen an den Spleißautomaten:
  3-Achsen-Positionierung
  Kernzentrierung
  Messung oder Berechnung der Spleißdämpfung,
  zur Einschätzung der Qualität der Spleißung
  Spleißdämpfung: <= 0,15 dB

- Durchzuführende Arbeiten:
  Spleißfertiges Absetzen der Faserpigtails
  Herstellen der Spleiße
  Nachbildung des Primärcoatings durch
  Crimpspleißschutz
  Ablegen des Spleißes mit dem Spleißschutz
  in den Spleißschutzhalter und des
  Faservorrates in der Spleisskassette
  Einstecken der Pigtailstecker in die Kupplung
  Beschriften nach Vorgabe

durchführen und dokumentieren

**20.24 Herstellen der Spleissverbindungen**
Herstellen der Spleissverbindungen
LC Duplex-Steckertechnik, OM4

liefern und betriebsfertig montieren
Menge: 144,000 St

*Hinweis: Vorbemerkungen OTDR-Messung der LWL-Multimode-Verbindungen*
Durchführung von OTDR-Messungen an den
installierten LWL-Multimode-Verbindungen nach OS2

Anforderung/Einstellung OTDR Messgerät:
- Impulsdauer <= 5 ns
- Ereignistotzone <= 1,5 m
- Dämpfungstotzone <= 5 m

- Das OTDR muß eine automatische
  Auswertefunktion (z.B. LSA-Methode) besitzen,
  um Fehler durch das manuelle Setzen von
  Cursorn zu vermeiden.

- Messung bei Betriebswellenlängen mit Vor- und
  Nachlauffaser (mindestens 100 m) zur
  Einschätzung der lösbaren LWL-Verbindungen
  des Messobjektes.
- Der Messaufbau ist an Hand einer
  Prinzipskizze darzustellen, aus dem die
  Längen, Steckverbinder und der Hersteller der
  Vor- und Nachlauffaser zu erkennen sind.
- Zwischen den Vor- und Nachlauffasern dürfen
  sich keine weiteren Verbindungskabel
  befinden, um die Qualität der
  Steckerübergänge begutachten zu können.

- Die Darstellung hat so zu erfolgen, dass auf
  dem Bildschirm/Ausdruck das Messobjekt mit
  den Vor- und Nachlauffasern zu erkennen ist
  und die Reflexionen der lösbaren
  LWL-Verbindungen nicht abgeschnitten werden.

- Übergabe der Messdaten:
  OTDR-Protokolle sind auf Datenträger im
  Originalformat als Grafik und mit
  Ereignistabelle incl. der Auswertesoftware
  des verwendeten Meßgerätes abzuliefern.
- In der Darstellung müssen folgende Daten
  enthalten sein:
  * Kabelhersteller/type
  * Fasertype
  * Faserzahl
  * Brechungsindex
  * Messwellenlänge
  * Pulsbreite
  * Beschreibung des Messobjektes
  (z.B. Anfang- und Endpunkt des LWL-Links)
  * Installateur
  * Operator

- Den Daten ist der Lageplande des Objektes
  mitzuliefern, mit dem alle gemessenen
  Strecken zuzuordnen sind.

- Einzuhaltende Grenzwerte:
  Kilometrische Dämpfung:
  siehe Faserparameter in den Faserdatenblätter
  Spleißdämpfung: <= 0,15 dB
  Spleiß- + Steckerdämpfung: <= 0,6 dB
  Dämpfung einer lösbaren
  Steckverbindung: <= 0,5 dB
  Rückflussdämpfung: >= 35 dB

**20.25 OTDR Messung der Glasfaserkabel Messung mit 850 und 130**
OTDR Messung der Glasfaserkabel Messung mit 850 und
1300 nm inklusive Meßprotokoll pro Faser, nach OM5 Standard

Messung durchführen pro Faser inkl. Dokumentation
Menge: 144,000 St

*Hinweis: Dokumentation und Aushang*

**20.26 Dokumentation passives Datennetz**
Dokumentation

Aufbau und Inhalt der Dokumentation
Deckblatt (in Klarsichtfolie)
  - Projektbezeichnung und Adresse
  - Gewerkbezeichnung
  - Name und Anschrift (ausführende Firma)
  - Gewährleistungsfristen

Inhaltverzeichnis  (in Klarsichfolie)
  - Gliederung gemäß nachfolgender Vorgabe

Die Nachfolgende aufgelisteten Gliederungspunkte sind
durch entsprechend gekennzeichnete Registerblätter zu
trennen.
    1. Allgemeines
       - Abnahmeprotokoll
       - Schriftlicher Abnahmetag des AN
       - Protokoll Einweisung Betriebspersonal
       - Teilnehmerliste Bestandsabnahme
       - Teilnehmerliste Funktionsabnahme
    2. Anlagenbeschreibung
       - Stichpunktartige Beschreibung der Installation
    3. Schemata
       - EDV-Installationsschemata
       - Blockschaltbilder
    4. Bedienung und Wartung
       - Bedienungsanleitung
       - Wartungsanweisung
    5. Bescheinigung
       - Zulassungsbescheinigungen
       - Bescheinigung über Einhaltung der VDE-, DIN-
  und EMV-Normen
       - Bescheinigung nach DGUV Vorschrift 3
    6. Meßprotokolle
       - Prüfprotokoll für elektr. Anlagen sämtlicher
  Stromkreise (Schleifen-/Isolationswiderstand)
       - Sichtabnahmeprotokoll Fachbauleitung für alle
  nicht mehr zugänglichen Installationsbereiche
       - Meßprotokoll Telefon/Datennetz
       - Meßprotokoll Antennenanlage
    7. Verteiler- / Zentralunterlagen
       - Funktionsbeschreibung der Anlage
       - Rangierpläne
       - Klemmenbelegungspläne Verteiler
       - Verteilerinnenansicht mit Bezeichnung
       - Kabellisten aller installierten Kabel
       - Kabelart
       - Querschnitt
       - Adernanzahl
       - Kabellänge
       - Ziel-/Endpunkt
    8. Herstellerunterlagen
       - Herstellerprospekte
  (Kennzeichnung aller eingesetzten Komponenten)
       - Gerätekartei
  (beinhaltet Fabrikateliste und Ersatzteilliste
  aller eingesetzten Komponenten)
    9. Revisionspläne
       - Installationspläne M 1:50/1:100 mit Angaben
  aller Betriebsmittel  mit  Bezeichnung gemäß
  Verteilerunterlagen

Dokumentation
  Die Verkabelung ist durch den Auftragnehmer zu
  dokumentieren. Art und Umfang der Dokumentation
  wird nachfolgend beschrieben. Die hier definierten
  Unterlagen sind nach der Installation und der
  Schlu~abnahme an den Bauherren zu }bergeben.
  Die Abnahme hat mit provisorisch bereinigten
  Unterlagen zu erfolgen.
  Die endgültig fertiggestellten Dokumentationsunterlagen müssen innerhalb 5 Arbeitstagen beim
  Fachplaner zur Endprüfung vorliegen.
  Es muß zwischen drei Arten von Dokumentationsunterlagen unterschieden werden:

    1. Infrastrukturunterlagen
       * Kommunikationssteckdosen- und Trassen-
  Pläne inkl. Beschriftungen
       * Prinzipschemas
        - Verteilerstandorte
        - Verteilerlayout: Belegung der Verteiler
       * Anschlußschema
       * Erdungsschema
       * Produktspezifikationen
        - Schranktyp / Bestellnummer
        - Patch-Panel-Typ / Anschlußdosen-Typ
  Prüfzertifikate und Installationsvorschrift des Herstellers
        - Kabel-Spezifikation (Prüfzertifikat)
        - Patchkabel-Spezifikation für alle
  im Projekt eingesetzten Patch-Kabel
  und deren Auflegung.

   2. Qualitätssicherungsunterlagen
      * Meßschematas (Meßaufbau)
      * Meßprotokolle inkl. Einstellparameter

   3. Konfiguration- / Rangierunterlagen
      * Verkabelungsschema (Nummerierungsplan)
      * Aktivgeräteliste mit Seriennummer und
  Einsatzort
Menge: 1,000 Psch

**20.27 Aushang Revisionschema EDV**
Aushang Revisionschema EDV Übersichtsschaltbild in passenden Format laminiert  pro EDV Schrank
einschließlich liefen und monterein
Menge: 3,000 St

### Abschnitt 21 KGR 459, RWA

*Hinweis: Herstellerinformation Leitfabrikate*
Leitfrabrikat oder gleichwertig

D+H Mechatronic AG
Georg-Sasse-Straße 28-32
22949 Ammersbek
Telefon+49 (0)40 60565-0
Fax+49 (0)40 60565-222
info@dh-partner.com (mailto:info@dh-partner.com)
http://www.dh-partner.com (http://www.dh-partner.com/)

*Hinweis: Systembeschreibung RWA*
Zur Sicherung des Rauchabzuges im Brandfall ist eine
elektrische Rauch- und Wärmeabzugsanlage (RWA)
vorgesehen. Die bauseitig montierten Rauch- und
Wärmeabzugsgeräte (Lichtkuppel-Oberlichter, Dachfenster
o.ä.) werden mittels einer oder mehrerer RWA-Zentralen
gesteuert. Weiterhin kann mittels eines Lüftertasters
die Anlage zur täglichen Be- und Entlüftung
genutztwerden.
Die RWA-Anlage besteht im Wesentlichen aus folgenden
Komponenten:
- RWA-Zentrale
- Netzladeteil
- Akku-Notstromversorgung
- Elektroantriebe mit elektronischer
End-Überlastabschaltung
- RWA-Auslösetastern
- Lüftungstaster
- elektronischen Brandmeldern
Die verschiedenen Anlageteile sind je nach Anlagengröße
oder spezifischen Anforderungen individuell
zusammengestellt. Das Netzladeteil ist mit einer
Notstromversorgung ausgerüstet, die bei Stromausfall
die Anlage mind. 72 Std. betriebsbereit hält. In die
nachfolgend aufgeführten Einheitspreise ist die
Lieferung und Montage mit dem dazugehörigen Klein- und
Befestigungsmaterial, einschließlich der
Inbetriebnahme, mit einzukalkulieren.
Systembeschreibung
Geöffnet werden die RWA-Öffnungen unmittelbar nach dem
Auslösen der Brandmeldezentrale oder den
Rauchabzugstastern. Die anwendbaren Vorschriften, wie
z.B. VDE 0833, VDE 0100, DIN 18232, VdS 2221, LBO,
Richtlinien für kraftbetätigte Fenster und Türen,
MaschRL DIN EN 14351-1, die Bestimmungen der örtlichen
Feuerwehr sowie insbesondere die DIN 18232-2 und die
DIN EN 12101 Teil 2, 9 und 10 sind zu beachten. Die
fachgerechte Dimensionierung, Installation und
Inbetriebnahme von Rauch- und Wärmeabzugsanlagen,
Anlagen und Geräten zur Rauchableitung oder
Zuluftflügeln zur Unterstützung des Rauch- und
Wärmeabzuges muss durch ein qualifiziertes
RWA-Fachunternehmen erfolgen. Eine gültige Zulassung
als RWA-Facherrichter und ein zertifiziertes
Qualitätsmanagement-System nach DIN EN ISO 9001 für den
Geltungsbereich der angebotenen Leistungen sind
nachzuweisen. Die RWA-Zentrale besteht aus einer
elektrischen Steuereinrichtung gemäß VdS 2581 mit
integrierter Energieversorgungseinrichtung nach VdS
2593. Eine RWA-Nachtaktfunktion und
Rauchmelder-Fernrückstellung müssen enthalten sein. Es
müssen mindestens 14 Brandmelder und 8 RWA-Taster
anschließbar sein. Mikroprozessorgesteuerte Zentrale
mit Automatiklüftungsfunktionen zum automatischen
Schließen nach 2 - 45 Min. und stufenlos einstellbarer
Lüftungshubbegrenzung. Interne
Störungs-Diagnose-Anzeigen, automatische
Notschließfunktion im Lüftungsbetrieb bei Netzausfall.
Zentralplatine mit Steckplatz für zusätzliche
Funktionserweiterungen. Der Anschluss von Regenmelder
oder Wind-Regenmelder soll ohne zusätzliche Module
möglich sein. Kodiermöglichkeit für verschiedene RWA-
u. Lüftungsfunktionen. Die RWA-Zentrale muss mit einem
kompakten Gehäuse mit abschließbarer Stahlblechtür
ausgerüstet sein. Die RWA-Öffnungen dienen als
Abströmöffnungen im Brandfall.

Die Lieferung sowie Installation der kraftbetätigten Fensterelemente oder Lichtkuppel erfolgt bauseits.

Kabelzug durch beauftragte Elektrounternehmen

*Hinweis: TRH Foyer EG und Nebeneingang*

*Hinweis: Steuerung und Notversorgung von RWA-Fenstern*
RWA-Zentrale zur Steuerung und Notversorgung von folgenden Antrieben:

Antriebstechnik (je Öffnungselement):
1x Öffnungsantrieb (bauseits) mit 24 V / ca. 1,5 A

Gesamtstrom ca. 3 A
Auslegungsstrom Zentrale: 3 A

*Hinweis: Funktionale Zuordnung*
Funktionale Zuordnung gemäß Steuerungsmatrix:

- 1 Linie manuelle Bedienstellen RT und Eigenüberwachung RM
- 1 Gruppe 24 V DC
- Integrierte Bedienstelle
- integrierte Lüftungstaster
- Eingang für Wettersignal KNX Wetterstation
- 2 potenzialfreie Meldungen, z.B. Alarm + Störung

**21.1 RZN 4503-T RWA-Tasterzentrale 3 A, orange RAL 2011**
RWA-Tasterzentrale 3 A, orange

24 V DC / 3 A / 1 Linie / 1
Antriebsgruppe

Leistungsmerkmale:
Steuereinrichtung mit integrierter RWA-
Hauptbedienstelle und
Lüftungstaster in einem robusten, nicht
brennbaren Aluminiumgehäuse. Die
RWA-Zentrale ist geprüft und
zertifiziert nach ISO 21927-9, VdS 2581,
VdS 2593, VdS 2344 und DIN EN 12101-10
zusätzlich werden die
bauaufsichtlichen Anforderungen gemäß
DIN 18232-9 erfüllt. Eine
stabilisierte Ausgangsspannung wird
durch die Zentrale bereitgestellt.
Je Linie können max. 8 RWA-Bedienstellen
und 14 Brandmeldern
angeschlossen werden. Für den Anschluss
von Brandmeldern dürfen nur von
D+H zugelassene Melder verwendet werden.
Eine integrierte Akku-
Notversorgung für mindestens 72 Stunden
ist im Gehäuse
integriert.Schaltbare RWA-
Sicherheitsfunktionen: Störung = Alarm.
Eine
RWA-Nachtaktung, Rauchmelder-
Fernrückstellung, Leitungsüberwachung
auf
Kurzschluss und Unterbrechung können mit
der Steuereinrichtung
realisiert werden. Die Steuereinrichtung
hat einen Steckplatz für ein
Zusatzmodul. Anschlussmöglichkeiten für
optische und akustische
Alarmmittel sind ebenfalls verfügbar.
Das Zusatzmodul kann für die
tägliche Lüftung verwendet werden,
Lüftungszeit und Öffnungsweite sind
an der Steuereinrichtung einstellbar.
Die Akkuladung erfolgt
temperaturgesteuert - Lade- und
Zustandskontrollen werden angezeigt. Ein
optionaler Wind- / Regengeber ist ohne
Zusatzmodul anschließbar. Die
Steuereinrichtung verfügt über zwei frei
programmierbare potentialfreie
Meldekontakte.

Technische Daten:
Versorgung: 230 V AC / 50 Hz / 100 VA
Standbyleistung: < 5 W
Ausgang: 24 V DC / 3 A
Restwelligkeit: < 0,5 mVss
Betriebsart
-Überwachung: Dauerbetrieb
-Alarm / Lüftung: Kurzzeitbetrieb (30 %
ED)
Schutzart: IP 30
Temperaturbereich: -5 °C bis +40 °C
Linie / Gruppe: 1 / 1
Gehäuse: Aluminium
Farbe: Orange (~ RAL 2011)
Abmessungen (BxHxT): 156 x 235 x 82 mm

Lieferumfang:
Zentralplatine in einem AP-
Aluminiumgehäuse mit abschließbarer Tür,
Ersatzschlüssel, Beschriftungsset in 32
Sprachen, ohne Akkus (Akkus
müssen separat bestellt werden)

liefern und montieren
oder gleichwertig
Menge: 2,000 St

**21.2 Akku Typ 8 Akku 12 V, 3,4 Ah ± 15 % (Einzelpack)**
Akkumulator

VdS-anerkannt

Leistungsmerkmale:
Im Zentralengehäuse integrierte Akkus
zur 72-stündigen
Notstromversorgung von D+H Zentralen.

Technische Daten:
Spannung: 12 V DC
Akku-Kapazität: 3,4 Ah ±15 %
Abmessungen (BxHxT): ca. 134 x 66 x 67
mm

Lieferumfang:
1 Einzelpack (1 Akku)

liefern und montieren
oder gleichwertig
Menge: 2,000 St

**21.3 RWA-Betriebsbuch Mini RWA-Betriebsbuch, deutsch, kleine Ausfüh**
RWA-Betriebsbuch, deutsch

liefern und montieren
oder gleichwertig
Menge: 2,000 St

*Hinweis: Multifunktionraum EG*

*Hinweis: Steuerung und Notversorgung von RWA-Fenstern*
RWA-Zentrale zur Steuerung und Notversorgung von folgenden Antrieben:

Antriebstechnik (je Öffnungselement):
1-2x Öffnungsantrieb (bauseits) mit 24 V / ca. 1-2 A

Gesamtstrom ca. 16 A
Auslegungsstrom Zentrale: 20 A

*Hinweis: Funktionale Zuordnung*
Funktionale Zuordnung gemäß Steuerungsmatrix:

- 1 Linie manuelle Bedienstellen RT und Eigenüberwachung RM
- 1 Linie BMA inkl. potenzialfreie Meldungen
- 4 Gruppen 24 V DC physisch, funktional programmiert
- Eingänge für bis zu 2 St. Lüftungstaster
- Eingang für Wettersignal KNX Wetterstation
- Vorbereitung für optionale Buskommunikation

**21.4 CPS-M1S-020-0204 - modulare RWA-Zentrale**
RWA-Zentrale - modular - CPS-M1S-020-0204

24 V DC / 20 A / 2 RM/RT-Linien / 4 Motorgruppen
mit Touch Panel

Leistungsmerkmale:
Die RWA-Zentrale ist geprüft und zertifiziert nach ISO 21927-9, VdS 2581, VdS 2593, VdS 2344, DIN EN 12101-10 und EN 62368-1:2014 + A11:2017 zusätzlich werden die bauaufsichtlichen Anforderungen gemäß DIN 18232-9 erfüllt. Funktionen und Abhängigkeiten können individuell über die D+H Software SCS parametriert werden. Durch die integrierte AdComNet-Schnittstelle können weitere CPS-M Zentralen miteinander vernetzt werden. Das 3,5 Zoll Touch Panel ermöglicht die Statusanzeige für alle Module der jeweiligen CPS-M Zentrale, ein Reset und die Deaktivierung einzelner Linien sowie das Umstellen der Menüsprache zwischen Deutsch und Englisch. Die Motoranschlüsse werden elektronisch abgesichert. Das integrierte Versorgungsmodul verwendet einen externen Temperatursensor und verlängert durch die temperaturgeführte Akkuladung die Lebensdauer der Akkus. An jedem Versorgungsmodul können zusätzlich notstromversorgte und nicht-notstromversorgte Peripherie von bis zu 500 mA angeschlossen werden. Je Triggermodul können standardmäßig bis zu 20 RWA-Bedienstellen und 60 Brandmelder angeschlossen werden. Kontrolle, Alarm und Störung können über 12 digitale Ausgänge des Triggermoduls angezeigt werden. Wahlweise können ACB-Antriebe und Polwendeantriebe in zwei Gruppen á 10 Ampere an ein Aktormodul angeschlossen werden. Jedes Aktormodul verfügt über 6 frei programmierbare digitale Eingänge zum Anschluss von Lüftungstastern oder der Verarbeitung von AUF- und ZU-Meldungen. Digitale Ausgänge (2) des Aktormoduls können frei programmiert werden. Eine interne Verdrahtung der Module und Systemerweiterungen ist durch die integrierte Steckverbindung nicht notwendig. Eine Notstromversorgung der RWA-Zentrale über 72 Stunden wird durch Akkus sichergestellt.

Objekt- und anwendungsspezifische
Ausführung nach 133-18194-10, inkl. -:
- 1x Steuerungsmodul
- 1x Versorgungsmodul
- 2x Aktormodul
- 1x Auslösemodul
- 1x TP35
- 49x RV-Klemmen (Größen angeben)
- Betriebsfertige Parametrierung #2
- Betreiberdokumentation #10

Technische Daten:
Versorgung: 230 V AC / 50 Hz / 530 VA
Ausgang: 24 V DC / 20 A
Restwelligkeit: < 50 mVss
Betriebsart
-Überwachung: Pulsbetrieb
-Alarm / Lüftung: Kurzzeitbetrieb (30 % ED)
Schutzart: IP 54
Temperaturbereich: -5 °C bis +40 °C
Gehäuse: Stahlblech
Farbe: Lichtgrau (~ RAL 7035)
Abmessungen (BxHxT): 600 x 800 x 250 mm
Gewicht ca. 44 kg ohne Akkus
Platzverhältnisse und Tragfähigkeit am Aufstellort sind
vorab zu prüfen und freizugeben

Lieferumfang:
Zentrale im abschließbaren AP-Gehäuse, Touch Panel, Kabelabfangschiene, Netzanschlussklemmen, ohne Akkus (Akkus müssen separat bestellt werden)

Fabrikat: D+H Mechatronic AG
Typ: CPS-M1S-020-0204

liefern und montieren
oder gleichwertig
Menge: 1,000 St

**21.5 Akku Typ 5 Akku 12 V, 18 Ah ± 15 % (Einzelpack)**
Akkumulator

VdS-anerkannt

Leistungsmerkmale:
Im Zentralengehäuse integrierte Akkus
zur 72-stündigen
Notstromversorgung von D+H Zentralen.

Technische Daten:
Spannung: 12 V DC
Akku-Kapazität: 18 Ah ±15 %
Abmessungen (BxHxT): ca. 181 x 167 x 76
mm

Lieferumfang:
1 Einzelpack (1 Akku)

liefern und montieren
oder gleichwertig
Menge: 2,000 St

**21.6 RWA-Betriebsbuch RWA-Betriebsbuch, deutsch**
RWA-Betriebsbuch, deutsch

liefern und montieren
oder gleichwertig
Menge: 1,000 St

*Hinweis: Festsaal*

*Hinweis: Steuerung und Notversorgung von RWA-Fenstern*
RWA-Zentrale zur Steuerung und Notversorgung von folgenden Antrieben:

Antriebstechnik (je Öffnungselement):
2x Öffnungsantrieb (bauseits) mit 24 V / ca. 4 A

Gesamtstrom ca. 24 A
Auslegungsstrom Zentrale: 40 A

*Hinweis: Funktionale Zuordnung*
Funktionale Zuordnung gemäß Steuerungsmatrix:

- 1 Linie manuelle Bedienstellen RT und Eigenüberwachung RM
- 1 Linie BMA inkl. potenzialfreie Meldungen
- 4 Gruppen 24 V DC physisch, funktional programmiert
- Eingänge für 1 St. Lüftungstaster
- Eingang für Wettersignal KNX Wetterstation
- Vorbereitung für optionale Buskommunikation

**21.7 CPS-M1S-040-0204 - modulare RWA-Zentrale**
RWA-Zentrale - modular - CPS-M1S-040-0204

24 V DC / 40 A / 2 RM/RT-Linien / 4 Motorgruppen
mit Touch Panel

Leistungsmerkmale:
Die RWA-Zentrale ist geprüft und zertifiziert nach ISO 21927-9, VdS 2581, VdS 2593, VdS 2344, DIN EN 12101-10 und EN 62368-1:2014 + A11:2017 zusätzlich werden die bauaufsichtlichen Anforderungen gemäß DIN 18232-9 erfüllt. Funktionen und Abhängigkeiten können individuell über die D+H Software SCS parametriert werden. Durch die integrierte AdComNet-Schnittstelle können weitere CPS-M Zentralen miteinander vernetzt werden. Das 3,5 Zoll Touch Panel ermöglicht die Statusanzeige für alle Module der jeweiligen CPS-M Zentrale, ein Reset und die Deaktivierung einzelner Linien sowie das Umstellen der Menüsprache zwischen Deutsch und Englisch. Die Motoranschlüsse werden elektronisch abgesichert. Das integrierte Versorgungsmodul verwendet einen externen Temperatursensor und verlängert durch die temperaturgeführte Akkuladung die Lebensdauer der Akkus. An jedem Versorgungsmodul können zusätzlich notstromversorgte und nicht-notstromversorgte Peripherie von bis zu 500 mA angeschlossen werden. Je Triggermodul können standardmäßig bis zu 20 RWA-Bedienstellen und 60 Brandmelder angeschlossen werden. Kontrolle, Alarm und Störung können über 12 digitale Ausgänge des Triggermoduls angezeigt werden. Wahlweise können ACB-Antriebe und Polwendeantriebe in zwei Gruppen á 10 Ampere an ein Aktormodul angeschlossen werden. Jedes Aktormodul verfügt über 6 frei programmierbare digitale Eingänge zum Anschluss von Lüftungstastern oder der Verarbeitung von AUF- und ZU-Meldungen. Digitale Ausgänge (2) des Aktormoduls können frei programmiert werden. Eine interne Verdrahtung der Module und Systemerweiterungen ist durch die integrierte Steckverbindung nicht notwendig. Eine Notstromversorgung der RWA-Zentrale über 72 Stunden wird durch Akkus sichergestellt.

Objekt- und anwendungsspezifische
Ausführung nach 133-18194-10, inkl. -:
- 1x Steuerungsmodul
- 1x Versorgungsmodul
- 2x Aktormodul
- 1x Auslösemodul
- 1x TP35
- 42x RV-Klemmen (Größen angeben)
- Betriebsfertige Parametrierung #2
- Betreiberdokumentation #10

Technische Daten:
Versorgung: 230 V AC / 50 Hz / 1040 VA
Ausgang: 24 V DC / 40 A
Restwelligkeit: < 50 mVss
Betriebsart
-Überwachung: Pulsbetrieb
-Alarm / Lüftung: Kurzzeitbetrieb (30 % ED)
Schutzart: IP 54
Temperaturbereich: -5 °C bis +40 °C
Gehäuse: Stahlblech
Farbe: Lichtgrau (~ RAL 7035)
Abmessungen (BxHxT): 600 x 800 x 250 mm
Gewicht ca. 46 kg ohne Akkus
Platzverhältnisse und Tragfähigkeit am Aufstellort sind
vorab zu prüfen und freizugeben

Lieferumfang:
Zentrale im abschließbaren AP-Gehäuse, Touch Panel, Kabelabfangschiene, Netzanschlussklemmen, ohne Akkus (Akkus müssen separat bestellt werden)

Fabrikat: D+H Mechatronic AG
Typ: CPS-M1S-040-0204

liefern und montieren
oder gleichwertig
Menge: 1,000 St

**21.8 Akku Typ 6 Akku 12 V, 26 Ah ± 15 % (Einzelpack)**
Akkumulator

VdS-anerkannt

Leistungsmerkmale:
Im Zentralengehäuse integrierte Akkus
zur 72-stündigen
Notstromversorgung von D+H Zentralen.

Technische Daten:
Spannung: 12 V DC
Akku-Kapazität: 26 Ah ±15 %
Abmessungen (BxHxT): ca. 166 x 125 x 175
mm

Lieferumfang:
1 Einzelpack (1 Akku)

liefern und montieren
oder gleichwertig
Menge: 2,000 St

**21.9 RWA-Betriebsbuch RWA-Betriebsbuch, deutsch**
RWA-Betriebsbuch, deutsch

liefern und montieren
oder gleichwertig
Menge: 1,000 St

*Hinweis: Bedienelemte & Rauchmelder*

**21.10 SD-O 371 Optischer Rauchmelder**
Optischer Rauchmelder

nach dem Streulicht-Prinzip

Leistungsmerkmale:
Automatische Selbstüberwachung auf
Funktion und Zustand,
Individualanzeige bei Alarm,
Ruhewertnachführung,
Einfache Montage durch abnehmbaren
Sockel,

Technische Daten:
Nennspannung: 24 V DC
Überwachungsfläche: max. 110 m²
Überwachungshöhe: max. 12 m
Alarmanzeige: LED rot
Luftgeschwindigkeit: 0 - 25,4 m/s
Temperaturbereich: -20 °C bis +72 °C
Luftfeuchte: = 95 %
Schutzart: IP 40
Anschlussklemmen: 0,6 mm Ø bis 2 mm²
Gehäuse: ABS
Farbe: Weiß (~ RAL 9010)
Spezifikation: EN 54-7
VdS-Anerkennung: G 213066

Lieferumfang:
Melder inkl. Sockel

liefern und montieren
oder gleichwertig
Menge: 5,000 St

**21.11 RT 46-ALU RWA-Bedienstelle, Aluminiumgehäuse, oran**
RWA-Bedienstelle, orange

Aufputz-Montage

Leistungsmerkmale:
Zum manuellen Auslösen eines RWA-Systems
im Brandfall,
Die Bedienstelle ist gemäß pr EN 12101-9
und VdS 2592 entwickelt worden,
Formschönes und besonders robustes
Aluminiumgehäuse,
Als Haupt- und Nebenbedienstelle
verwendbar,

Funktionen:
- RWA AUF, RWA Zurücksetzen

Anzeigen:
- Betriebsbereitschaft
- RWA Alarm ausgelöst
- Störungsanzeige

Technische Daten:
Versorgung: 24 V DC (18 - 28 V DC)
Schutzart: IP 40
Temperaturbereich: -5 °C bis +40 °C
Gehäuse: Aluminiumdruckguss (Aufputz-
Gehäuse)
Farbe: Organge(~ RAL 2011)
Abmessungen (BxHxT): 129 x 138 x 39 mm

Lieferumfang:
Abschließbares Gehäuse mit
Bedieneinheit, Schlagscheibe, Schlüssel,
Beschriftungsbogen in 32 Sprachen

liefern und montieren
oder gleichwertig
Menge: 14,000 St

**21.12 LT 84-U-SD Lüftungstaster 24 V UP mit AUF-Anzeige**
Lüftungstaster

24 V DC, UP mit LED

Leistungsmerkmale:
Zur Ansteuerung einer Lüftungsgruppe,
Mit integrierter LED-Sichtanzeige AUF,
Zum Einbau in bauseitige 55 mm UP-Dose,

Funktionen:
- AUF / STOP / ZU über Doppeltaster mit
2 nicht verriegelten Schließern

Technische Daten:
Eingangsspannung: 24 V DC
Schutzart: IP 20
Gehäuse: Kunststoff
Farbe: Weiß
Abmessungen (BxH): 80 x 80 mm

Lieferumfang:
Lüftungstaster

liefern und montieren
oder gleichwertig
Menge: 5,000 St

**21.13 BE Tasterschnittstelle / Tasterinterface 2-fach, UP, Ausführung potentialfrei [BE-02001.02]**
Potentialfreier Kontakt zur Anbindung der KNX Wetterstation auf die RWA Zentrale

Ausführung zum Anschluß potentialfreier Kontakte oder LED
Zum Einbau in die Schalterdose, Leitungslänge max. 10 m

· Zum Anschluß von Tastern, Schaltern, Fensterkontakten
· Jeder Eingang kann als Ausgang für 1,5 mA LEDs
eingestellt werden (low current)
· Neue Mehrfach-Tippfunktion, sendet bis zu 4 Werte/DPTs
auf gleiche oder verschiedene Objekte
· Innovative Gruppensteuerung mit langem/extra langem Tastendruck
· 4 integrierte Logikmodule, z. B. zur Auswertung der Eingänge
(Fenster geschlossen oder zweites Objekt senden)
· Schließer- oder Öffnerbetrieb, Länge des Tastendrucks einstellbar
· Dimmer- und Jalousiefunktion für Ein- und Zweitaster Betrieb
· Senden der Werte, Zwangsführung und Schaltbefehle einstellbar
· Kurzer/langer Tastendruck mit 2 Objekten
· Integrierte Impuls- und Schaltzähler, zyklisches Senden einstellbar
· Zum Einbau in die Schalterdose (Länge der Anschlußkabel: 22 cm)
· Integrierter Busankoppler
· 3 Jahre Produktgarantie

Hersteller: MDT technologies GmbH
Artikelnummer: BE-02001.02

liefern, montieren und betriebsfertig anschließen.
Menge: 5,000 Stk
Produkt:
  Artikel:
    Artikelnummer: BE-02001.02
    Artikelkurztext: BE Tasterschnittstelle / Tasterinterface 2-fach, UP, Ausführung potentialfrei [BE-02001.02]

**21.14 WRS-S Wind-Regen-Sensor**
*** Bedarfsposition ohne GB
Wind-Regen-Sensor

inkl. Mast- und Wandbefestigung

Leistungsmerkmale
Wind-Schaltschwelle über DIP-Schalter
von 1 m/s bis 30 m/s einstellbar,
Regensignal wird ca. 5 Minuten
gespeichert (Regenhaltezeit),
Speicherzeit des Windsignals für ca. 5
Minuten,
Beheizte Sensorfläche,

Technische Daten
Betriebsspannung: 12 - 35 V DC
Schutzart: IP 44
Temperaturbereich: -30 °C - +50 °C
Gehäuse: Kunststoff
Abmessungen BxHxT: 96 x 77 x 118 mm
Gewicht: 0,18 kg

liefern und montieren
oder gleichwertig
Menge: 2,000 St

*Hinweis: Inbetriebnahme & Instandhaltung*

**21.15 Wartung**
*** Pauschalposition
Wartung der vorgenannten Rauchabzugsanlage nach DIN 31051 durch den Errichter oder einen vom Hersteller autorisierten Servicebetrieb inkl. aller erforderlichen Verbrauchsmaterialien, exklusive Ersatzmaterialien.
Die Wartung erfolgt einmal jährlich.

liefern und montieren
oder gleichwertig
Menge: 1,000 psch

**21.16 Inbetriebnahme und Einweisung**
*** Pauschalposition
Inbetriebnahme der vorbeschriebenen RWA-Komponenten durch vom Hersteller qualifizierten Fachbetrieb

Einweisung in die Funktionen und Bedienung der RWA- und KNL-Funktionen

liefern und montieren
oder gleichwertig
Menge: 1,000 psch

*Hinweis: Kabel- und Leitungsverlegung*
siehe Kabel- und Leitungen
